# Neubau CDK
Angebotsaufforderung (GAEB DA XML 3.3, DA83)
Projekt: 16007
Währung: EUR
Erstellt mit: GXML Toolbox V3.3 R20220330, ORCA AVA 27 27.00.00, 12.01.2026

## 1. Allgemeine Angaben zur Baumaßnahme
1. Allgemeine Angaben zur Baumaßnahme

1.1 Allgemeine Vorbemerkungen

Alle sich aus den Vorbemerkungen zum Leistungsverzeichnis und aus den Besonderen Vertragsbedingungen ergebenden Maßnahmen und damit in Verbindung stehenden Aufwendungen sind vom AN in die Angebotspreise einzukalkulieren.

In den Vorbemerkungen zum LV sind die Hinweise hierarchisch für alle darunter gegliederten Untertitel, Bereiche und Positionen gültig.
Verwendete Abkürzungen:

AG: Auftraggeber
AN: Auftragnehmer
BA: Bauabschnitt
BE: Baustelleneinrichtung
GF: Grundfläche
StEB: Stadtentwässerungsbetriebe Köln
UK: Unterkante
OK: Oberkante
STB: Stahlbeton
OKFB: Oberkante Fertigfußboden
OKRD: Oberkante Rohdecke
Mt: Monat
d: Tag
h: Stunde
St: Stück
m: Meter
m²: Quadratmeter

1.2 Angaben zur Baustelle

1.2.1 Allgemeine Baubeschreibung

Im Rahmen der Masterplanung strebt die Universität zu Köln an, alle Institute der Mathematisch- Naturwissenschaftlichen Fakultät räumlich auf einem Campus zusammenzuführen, der im Osten von der Bahnstraße, im Westen von der Universitätsstraße sowie im Süden und Norden von Luxemburger und Zülpicher Straße begrenzt wird. Die Institute des Departments für Chemie und der Fachgruppe der Didaktiken der Mathematik und der Naturwissenschaften sollen in das zu errichtenden Gebäude zusammengeführt werden.
Im Zuge der Neuordnung der Hochschulgebäude wurde sich für einen Neubau als Ersatz für die Institutsflächen entschieden und wird nach Gesamtfertigstellung aus drei miteinander verbundenen Gebäudeteilen (Ringen) bestehen.
Der Institutsneubau wird zur Aufrechterhaltung des laufenden Betriebs in zwei Bauabschnitten errichtet. Im ersten Bauabschnitt wird Ring 1 und Ring 2 errichtet und über einen Verbinder an den Bestand angeschlossen (1. BA = aktuelles Bauvorhaben). Nach Fertigstellung der beiden Ringe können die Institute den Bestandsbau räumen und ihre neuen Räumlichkeiten beziehen. Danach werden die beiden abzureißenden Bauteile des Bestandsgebäudes (Fingerbauten) zurückgebaut und mit dem 2. Bauabschnitt begonnen (nicht Bestandteil dieses LVs). Dieser beinhaltet die Errichtung des dritten Gebäudeteils (Ring 3), des Campusplatzes mit Freitreppe, der darunter liegenden Umfahrt, Anlieferung und Rampe. Ebenfalls wird die Außenraumgestaltung gesamtheitlich fertiggestellt und Vorbereitungen zur Sanierung des zu erhaltenen Bestandes getroffen.

1.2.2 Lage der Baustelle

Als innerstädtische Campusuniversität ist die Hochschule eingebettet in ein dichtes städtebauliches Umfeld. Das Grundstück bildet den südlichen Abschluss des Campusareals. Zwischen dem Grüngürtel, der Universitätsstraße und der Luxemburger Straße, ca. drei Kilometer vom Stadtkern entfernt befindet sich das etwa 25.000qm große Grundstück für das zu errichtende Universitätsgebäude.
Erschlossen wird das Grundstück über die Greinstraße, welche aktuell sowohl von der Luxemburger-, als auch von der Universitätsstraße zugänglich ist. In der Bauzeit wird der westliche und mittige Abschnitt der Greinstraße Bestandteil des Baufeldes. Es bleibt lediglich der östliche Straßenteil, auch Zufahrt für Nachbargrundstücke.
Adresse der Baustelle: Greinstraße 6, 50939 Köln Bau-Zufahrten über:
1. nördliche BE = BE Erdbau und Baugrubenzufahrt über Luxemburger Straße, Baustellenzufahrt (Baugrube nördlich StEB-Kanal),
2. südliche BE über Universitätsstraße (Baugrube südlich StEB-Kanal, alte Parkplatzfläche),

Bau-Ausfahrt über:
1. nördliche BE = BE Erdbau über Luxemburger Straße
2. südöstliche BE über Universitätsstraße
3. Baugrubenausfahrt über Enrique-Schmidt-Cuadra-Weg auf Universitätsstraße
Siehe auch Anlagen Bauphasenpläne, Bautelleneinrichtungsplan
Sämtliche Erschließungswege, Aufstellflächen etc., die nicht durch den AG zur Verfügung gestellt worden sind, sind durch den AN selbst herzustellen und nach Abschluss der eigenen Arbeiten zurückzubauen.

1.2.3 Konstruktion

Gegenstand des aktuellen Bauvorhabens (Teil1) sind zwei versetzt zu einander angeordnete und miteinander verbundene Gebäudeteile, Ring 1 und Ring 2. Beide Gebäudeteile werden bautechnisch und gestalterisch gleichartig behandelt. Das Gebäude wird als Stahlbetonskelettbau mit vorgehängter Aluminiumkassettenfassade, Stahlbetondecken auf Stahlbetonunterzügen, Stahlbetonstützen und aussteifenden Stahlbetonwänden und -kernen erstellt. Das oberirdische Sockelgeschoss erhält eine Stahlbetonfertigteil- Vorhangfassade. Das Erdgeschoss erhält umlaufend eine geschosshohe Pfosten-Riegelfassade. Die darüberliegenden 3 Obergeschosse bilden mit ihrer gleichartigen Aluminiumblech-Vorhangfassade eine formale Einheit.
Beide Ringe nehmen verteilt über alle Geschosse Labore, Seminarräume und Büroräume auf. Auf dem Dach befindet sich ein Technikgeschoss als zurückversetztes Staffelgeschoss. Dieses wird als thermische Hülle in Form einer Stahlkassetten-Leichtbaukonstruktion ausgeführt und nimmt im Wesentlichen die Lüftungsgeräte und Installation auf.
Der Ring 1 besteht aus einem Baukörper von ca. 70 m x 65 m mit einem Innenhof, entlang der Luxemburger Str.. Dieser wird im Norden über einen eingeschossigen Verbindungsbau im EG an das bestehende Hörsaalgebäude angeschlossen.
Der Gebäudeteil Ring 2 in den Gesamtabmessungen von ca. 65 x 50m ist zum Ring 1 südwestlich versetzt angeordnet. Der Ring 2 und beinhaltet zwei Hauptfoyers (östlich zur Greinstr. sowie nach Norden zum neuen Campusplatz und erhält ein zentrales überdachtes Atrium.
An der Nordwestecke Ring 2 wird nach Fertigstellung der Ringe 1 und 2 sowie Rückbau der Bestands-Fingerbauten ein weiterer Ring 3 in vergleichbarer Dimension anschließen. Die Anschlussbereiche an den späteren Ring 3 werden entsprechend vorbereitet und temporär verschlossen und mit einer Interimsfassadenbekleidung versehen.

1.2.4 Bodenverhältnisse / Gründung

Beide Gebäudeteile sind teilunterkellert. In der Gründungstiefe des eingerückten Mediengeschosses steht ausreichend tragfähiger Boden an. Maßnahmen zur Baugrundverbesserung sind neben einer Nachverdichtung der Sohle laut Bodengutachten der Einbau von Bodenersatzpolstern. In nicht unterkellerten Bereichen des Sockelgeschosses wird auf Bodenplatten, Streifen- und Einzelfundamenten gegründet. Die höherliegenden Gründungshorizonte werden mit Verfüllmaterial aufgebaut. Die Abdichtung des Kellergeschosses erfolgt durch die Ausbildung einer WU-Konstruktion. Alle erdberührten Außenwände erhalten zusätzlich eine bituminöse Abdichtung als Dickbeschichtung gegen nicht drückendes Wasser. Die höher liegenden, nicht unterkellerten Bodenplatten erhalten eine oberseitige bituminöse Bahnenabdichtung.
Der Bemessungsgrundwasserstand ist mit 42m üNN angegeben und liegt damit ca. 3.00 m unterhalb der Gründungssohle. In diesem Bereich sind vor allem tragfähige Kiese und Sande anzutreffen. Höher gelegene Erdschichten sind teils recht inhomogen und größtenteils durch Auffüllungen charakterisiert. Unterhalb der künstlich angefüllten Böden stehen im Baufeld große Mächtigkeiten an Kiesen und Sanden an.

1.2.5 Gebäude - Längen und Höhenbezüge

Alle Maßangaben sind ca.-Werte.
Allgemein
OK Gelände: +50,72 üNHN
UK Untergeschoss: 45,24 üNHN
UK Sockelgeschoss: 50,34 üNHN
OK FB-EG: 55,24 üNHN (+4,52 uGel) -> Projektnull: 0,00m OK Attika: 74,24 üNHN
OK Traufe Technikaufbau: 77,69 üNHN
Geschosshohen: 4,48m
OK Gelände Straße: 51,70 üNHN
OK Rampenfuß Nord: 50,76 üNHN
GF 1.BA: 10.552 m2
Längenausdehnung:
Ring01: 70x65m, Ring02: 65x50m

1.2.6 Nachweise

Für alle zum Einbau im Bauvorhaben vorgesehenen Materialien z.B. Boden, RC-Baustoffe ist grundsätzlich die Umweltverträglichkeit nachzuweisen. Dazu ist eine aktuelle chemische Analytik geltenden Vorschriften vorzulegen, die von einem akkreditierten Labor erstellt wurde.

## 2. Allgemeine Angaben zur Bauabwicklung
2. Allgemeine Angaben zur Bauabwicklung

2.1 Baustelle und Vorleistungsprüfungen

Der AN hat eine Vorleistungsprüfung vorzunehmen und sich vor Arbeitsausführung über die genaue Lage von Hindernissen bzw. möglichen Kollisionen, wie Leitungen, Kabel, Kanäle, Toleranzabweichungen und fehlenden Vorleistungen von Vorgewer-ken u. dgl. zu informieren. Notwendige Maßnahmen sind rechtzeitig vom AN zu beantragen.

Baustellen- und endgültige Anschlüsse müssen grundsätzlich zugänglich bleiben und geschützt werden. Im Zweifel ist vom AN den AG ein Hinweis zu geben, erforderli-chenfalls ist eine Festlegung zu treffen.

Die für die Baustelleneinrichtung zur Verfügung stehenden Flächen sind den Bau-phasenplänen zu entnehmen und dienen zur Orientierung.

2.2 Baustelleneinrichtung

Die Baustelleneinrichtung, die für die Erbringung der vertraglich geschuldeten Leis-tung erforderlich ist, ist in die Einheitspreise einzukalkulieren und wird nicht in gesonderten Positionen vergütet. Hierzu zählen insbesondere auch die Aufwendungen für die nachstehenden Vorgaben aus dem Baulogistikhandbuch (mit Ausnahme Pkt. Anmietung von Büro- und Unterkunftscontainern).

Die Vorgaben und Rahmenbedingungen aus den der Ausschreibung beiliegenden BE Phasenplänen sowie dem Baulogistikhandbuch sind zu beachten. Die Leistung des AN umfasst u.a. Folgendes:

- Container für Material, Magazin, aufzustellen auf den durch die Baulogistik ausgewiesenen Flächen.

- Ver- und Entsorgung der Container mit allen Medien ab den vom AG bereitgestellten Übergabepunkten.

- herrichten und räumen der Stellflächen für eigene Container sowie für Lagerflächen durch Einbau und Rückbau von Schottertragschichten. HINWEIS: für die Container steht der Parkplatz der Universität zur Verfügung, die Position der Container ist mit der Baustellenlogistik abzustimmen

- einrichten, räumen, betreiben, vorhalten aller benötigten Hebezeuge einschl. Mobilkränen,

- einrichten, räumen, betreiben, vorhalten aller benötigten Geräte

- umsetzen der Baustelleneinrichtung entsprechend den verschiedenen Bauphasen (Anlagen)

- aufbauen, vorhalten, abbauen von Gerüsten

- Vermessungsleistungen über die vom AG bereitgestellte Absteckung der Gebäudehauptachsen und Höhenfestpunkte, die Vermessungsleistungen sind zu doku-mentieren und der Bauüberwachung des AG zur Prüfung zur Verfügung zu stellen.

- mit den Preisen ist die laufende Reinigung der Transportwege für die Baufahrzeuge abgegolten, soweit die Verschmutzung durch Arbeiten des Auftragnehmers verursacht wurden.

2.3 Baustelleneinrichtungsplan

Vor Beginn der Arbeiten ist vom AN ein Baustelleneinrichtungsplan (BE-Plan) zu erstellen für seine eigene Baustelleneinrichtung. Dieser ist mit dem AN Baulogistik abzustimmen und der der Objektüberwachung des AG zur Genehmigung vorzulegen.

Der BE-Plan ist anzufertigen mit allen relevanten Angaben, welche Flächen auf dem Baufeld genutzt werden wie Mobilkranstandorte (mit Kranhöhe und Schwenkbe-reich), Flächen für Magazincontainer, für Zwischenlagerung von Material, Abfallcontainer etc.; (Mannschafts- und Bürocontainer sind beim Baulogistiker anzumieten, sep. Pos.). Der BE-Plan ist mit dem Baulogistiker und dem Rohbauer und Gerüstbauer auf der Baustelle abzustimmen und zu koordinieren. Dies betrifft ebenso die Erstellung und Anpassung/Fortschreibung unter Berücksichtigung der verschiedenen Leistungsabschnitte und des entsprechend fortgeschriebenen Baulogistikphasenplans.

Grundlage für die zu erstellende Baustelleneinrichtungsplanung sind die übergebenen bzw. zum Leistungsbeginn fortgeschriebenen Bauphasenplänen der Baulogistik.

Der BE-Plan ist 14 Kalendertage nach Auftragserteilung einzureichen, fortgeschrie-bene BE-Pläne mit 14 Kalendertagen Vorlauf, zur Prüfung, Abstimmung und Freigabe durch den AG, digital als Datei.

2.4 Baulogistik und Abfallmanagement

Mit Beginn der Rohbauarbeiten wird ein Baulogistiker auf der Baustelle aktiv und wird neben dem Zutritts-, Anlieferungs-, Parkraum- und Lageflächenmanagement übernehmen. Die genauen Abläufe und Kostenverteilung regelt das Baulogistikhandbuch.

Für die Versorgungslogistik des AN ist die Erschwernis im Bereich des Entladebereichs der Bauaufzüge/Bauteilöffnungen in den Etagen gemäß Baulogistikhandbuch zu beachten.

Das zentrale Abfallmanagement durch die Baulogistik übernommen. Die Einzelheiten der Schnittstellen bezüglich Abfallentsorgung zwischen AN und der Baulogistik sind dem Baulogistikhandbuch nebst Anlagen zu entnehmen. Diesem Regime ist sich durch den AN einzuordnen.

2.5 Anmietung von Büro- und Unterkunftscontainern

Bedingt durch die nur in begrenztem Umfang auf dem Baufeld zur Verfügung stehenden Flächen hat der Auftraggeber entschieden, dass Auftragnehmer keine eigenen Baustellencontainer auf dem Baufeld aufstellen dürfen. Einzige Ausnahme bildet die Aufstellung von Magazin- bzw. Werkstattcontainern, welche auf durch die Baulogistik zugewiesenen Flächen gestellt werden dürfen. Der Auftragnehmer ist verpflichtet, benötigte Baustellencontainer für Büros und Tagesunterkünfte einschließlich zugehöriger sanitärer Anlagen für die benötigte Dauer bei der Baulogistik anzumieten. Detaillierte Modalitäten und Mietpreise siehe Baulogistikhandbuch. Die Aufwendungen für die Anmietung von Büro- und Unterkunftscontainern sind vom AN einzukalkulieren.

2.6 Umlagen

Baustrom, Bauwasser, Toiletten und Sanitätsraum, zentrales Abfallmanagement (gemäß Baulogistikhandbuch) sowie Zugangskontrolle / Baustellenbewachung (Kameras) werden bauseits zur Verfügung gestellt. Parkplätze müssen bei Bedarf angemietet werden (gem. Baulogistikhandbuch).

2.7 Bauüberwachung

Die Bauüberwachung des AG ist beauftragt, fortlaufend die vom AN erbrachte Leis-tung auf Erfüllung der vertraglich vereinbarten technischen und damit verbundenen organisatorischen Anforderungen (Güteprüfung / Leistungsfeststellung) zu prüfen. Der AN hat anstehende Güteprüfungen oder Leistungsfeststellungen rechtzeitig bei der Bauüberwachung bzw. dem benanntem Fachplaner oder Labor anzumelden / mit diesem abzustimmen, Nachweise wie bauaufsichtliche Zulassungen sind rechtzeitig vor Einbau einzureichen.

2.8 Baubesprechungen

Sofern nicht vom AG bzw. seiner Bauüberwachung anders bestimmt, findet i.d.R. einmal wöchentlich eine Baubesprechung mit den am Bau Beteiligten statt. Der AN ist verbindlich verpflichtet, an den Baubesprechungen mit einem ausreichend bevollmächtigten und weisungsbefugten Mitarbeiter teilzunehmen.

2.9 Verbindliche Anwendung der Lean Construction

Methodik für die Planung des Bauablaufs unter Mitwirkung des AN (10. BVB).
Die Mitwirkung bei der der LEAN-Taktplanung und die Teilnahme an allen LEAN-Besprechungen gilt verpflichtend ab Vertragsbeginn gemäß den besonderen Vertragsbedingungen. Leanterminbesprechungen finden im Zusammenhang mit den wöchentlichen Baubesprechungen statt. Weitere Informationen sind den BVBs Lean und dem Infoblatt Lean zu entnehmen.

2.10 Lärmschutz

Es dürfen nur Geräte eingesetzt werden, die den neuesten technischen und gesetzlichen Vorschriften und den Auflagen hinsichtlich zulässige Immissionswerte im Stadtbereich genügen und in der Lage sind, die gestellten Aufgaben zu erfüllen.
Ausnahmen, die technologisch bedingt sein müssen, sind bei der unteren Immissionsschutzbehörde der Stadtverwaltung Köln min. 1 Woche vorher anzuzeigen.

2.11 Arbeitsschutz

Vom AG ist ein SiGeKo bestellt. Der AN hat auf Anforderung des SiGeKo eine Ge-fährdungsbeurteilung der von ihm zu erbringenden Leistungen vor Beginn der Arbei-ten einzureichen und einen Ersthelfer zu benennen. Der AN hat seine auf der Bau-stelle tätigen Mitarbeiter in der Baustellenordnung zu unterweisen und dies zu do-kumentieren.

2.12 Fachbauleitung

Die Fachbauleitung gemäß Landesbauordnung übernimmt der AN. Während der Arbeiten des AN auf der Baustelle muss ständig eine fachlich qualifizierte, deutschsprechende Aufsichtsperson des AN anwesend sein.

2.13 Materialtransport

Aufgrund des beengten innerstädtischen Baufeldes sind die Möglichkeiten zur Lagerung von Material stark begrenzt. Grundsätzlich ist der Materialfluss so zu organisieren, dass geliefertes Material an den Einbauort zu verbringen ist und unmittelbar zu verbauen ist. Zwischenlagern von Material ist nur nach Abstimmung mit der Baulogistik auf den ausgewiesenen Lagerflächen zulässig.

Vom Baulogistiker werden 3 Bauaufzüge an den Außenfassaden für den Materialtransport zur Verfügung gestellt und betrieben. Das Material wird vom Bauaufzug bis zur Geschossebene befördert. Die Übergabe erfolgt an der massiven Fensterbrüstung. Für die weitere Verbringung des Materials in den Geschossen ist der AN selbst verantwortlich. Für die Übernahme an der Fensterbrüstung H. ca. 1,10m an den Bauaufzügen Nord und Süd muss zur Überwindung des Höhenversatzes ein geeignetes Hebezeug durch den AN eingeplant werden. Der Bauaufzug West hat keinen Höhenversatz.

2.14 Zugangs- und Zufahrtskontrolle

Mit Ausführungsbeginn AN Rohbau wird durch den Baulogistiker eine Zugangskontrolle für das Baufeld eingerichtet. Alle tätigen Gewerke sind dazu verpflichtet, sich an die damit verbundenen Regeln / Auflagen gem. Baulogistikhandbuch zu halten.

2.15 Rechnungslegung, Aufmaße

Die Rechnungslegung hat in Höhe des Wertes der nachgewiesenen vertragsgemäßen Leistungen zu erfolgen.

Die Aufmaße sind positionsweise zu führen, der Zuwachs je Rechnung ist separat auszuweisen. Den Aufmaßen sind Aufmaßpläne beizufügen mit allen der Abrechnung zugrundeliegenden Maßen sowie allen zur Prüfung erforderlichen Nachweisen.

Auf Grundlage des Aufmaßes ist eine Mengenermittlung zu erstellen. Die Sortierung gemäß LV ist zwingend einzuhalten. Die Übergabe der Mengenermittlung hat zusätzlich digital als GAEB-Datei zu erfolgen.

Eventuelle Nachtragsvereinbarungen sind in eigenen Titeln zu führen, die Sortierung innerhalb des LV hat zwingend in Abstimmung mit der Bauüberwachung des AG zu erfolgen, um den Datenaustausch über die GAEB-Datei zu gewährleisten.

Die Rechnungslegung hat kumulativ zu erfolgen, die Aufmaße jedoch ausdrücklich nicht. Es sind der jeweiligen Abschlagsrechnung nur die zugehörigen Aufmaße, die mit dieser Rechnung erbrachten Leistungen beizulegen, und nicht die Aufmaße für alle erbrachten Leistungen.

Nachtragsangebote für geänderte, zusätzliche Leistungen und/oder Mengenänderungen sind grundsätzlich mit prüffähiger Kalkulation und Kalkulationsnachweisen einzureichen.

2.16 Termin- und Kapazitätsplanung

Der AN hat einen Baufristenplan über seine vertraglich geschuldeten Leistungen zu erstellen, anhand dessen die Einhaltung der Vertragsfristen, der erforderlichen Kapazitäten nachgewiesen und überwacht werden kann.

Bei der Kapazitätsplanung hat der AN zu beachten, dass Bauteil 1 und Bauteil 2 zeitgleich errichtet werden. Außerdem ist im Rahmen des Inbetriebnahme Prozesses ein Probebetrieb geplant.

Die Vorlaufzeiten für die Erstellung und Prüfung der W+M Pläne und Revisionsunter-lagen sind bei der Arbeitsvorbereitung des AN zu berücksichtigen.

Als Grundlage für die Gemeinsame Terminplanung wurde ein Gesamtbauablaufplan unter Anwendung der Lean Construction-Methodik erstellt. Dieser wird gemeinsam mit dem AN sowie den weiteren am Bau beteiligten Gewerken und der Objektüberwachung fortgeschrieben und ist dann verbindlich vom AN umzusetzen. Der AN hat an der Terminplanerstellung- und wöchentlichen Fortschreibung entspr. mitzuwirken. Die wöchentliche Fortschreibung erfolgt mittels vom AG gestellten digitalen Tool. (vgl. BVB).

Die Vorlaufzeiten für die Erstellung und Prüfung der W+M Pläne und Revisionsunterlagen sind bei der Arbeitsvorbereitung des AN zu berücksichtigen.

2.17 Bautagebuch

Der AN hat für die auf der Baustelle tätigen Zeiten ein Bautagebuch zu führen, das wöchentlich der Bauüberwachung des AG vorzulegen ist. Es ist digital zu führen und auf den PPM-Server hochzuladen.

2.18 Dokumentation

Der AN hat eine vollständige Dokumentation über seine erbrachten Leistungen anzufertigen. Soweit nicht zusätzlich gesondert beschrieben bzw. in den Anlagen aufgeführt müssen die abschließenden zur Fertigung freigegebenen Werkstattzeichnungen, bauaufsichtliche Zulassungen der eingebauten Bauprodukte, Datenblätter, Pflegehinweise; Einweisungsprotokolle etc. in der Dokumentation enthalten sein und werden nicht gesondert vergütet. Die Dokumentation ist einfach in Papier in Ordnern in einer mit dem AG abzustimmenden Gliederung sowie digital und auf dem Projektserver einzureichen. Für die Revisionsunterlagen ist eine Prüfzeit von 6 Wochen vor Abnahme einzukalkulieren.

2.19 Einweisungen

Vor der VOB-Abnahme sind Einweisungen des Betreiberpersonals durch den AN vorzunehmen. Dazu ist durch den AN eine vorgezogene Dokumentation zu erstellen und dem AG rechtzeitig (mind. 4 Kalenderwochen) vor jedem Einweisungstermin zur Verfügung zu stellen.

2.20 Projektserver

Für den Austausch von Ausführungsunterlagen wie Pläne, Zeichnungen, Statik wird ein Projektserver eingerichtet (digitaler Projektraum PPM gem. BVB). Die Nutzung ist verbindlich vorgeschrieben, der AN muss den Projektserver eigenverantwortlich und regelmäßig auf aktuelle Unterlagen hin überprüfen.
Eigene Pläne und Dokumente des AN sind auf dem Server nach der vorgegebenen Ablagestruktur und den vorgegebenen Dateibezeichnungskonventionen abzulegen.

## 3. Anlagenbeschreibung
3. Anlagenbeschreibung
KG 430 - Lufttechnische Anlagen

Auf der Grundlage des vorliegenden Raumprogramms sind gemäß den einschlägigen Richtlinien und Regelwerken Lüftungsanlagen erforderlich.

Dabei wurden insbesondere auch die Hinweise zur Planung und Ausführung von raumlufttechnischen Anlagen für öffentliche Gebäude (RLT-Anlagenbau 2023) - AMEV berücksichtigt. Für die Bemessung der Luftmengen für die Toilettenanlagen und Nebenräume wurde die ASR zugrunde gelegt.

KG 431 - Lüftungsanlagen

Entlüftung Drucklufterzeugung

Zur Abführung der Wärmelasten der Drucklufterzeugung aus dem Technikraum wird an die Abluftventilatoren der beiden redundanten Schraubenkompressoren je ein Fortluftkanal angeschlossen und die Fortluft in die Anlieferung gefördert.

Zur Abführung der Abwärme der Kältetrockner ist ein Abluftventilator vorgesehen, der temperaturgesteuert die Abluft aus dem Raum ebenfalls in die Anlieferung fördert. Die Außenluft strömt aus der Anlieferung frei in den Technikraum nach. Die Außen- und Fortluftöffnungen erhalten in der Wand zur Anlieferung Brandschutzklappen mit Federrücklaufmotor, die im Brandfall über Rauchmelder schließen. In der Außenluftansaugung und der Fortluftausbringung werden Jalousieklappen angeordnet, die über einen Raumtemperaturfühler angesteuert werden und verhindern, dass der Raum unter 5° C auskühlt.

Entlüftung Kälteerzeugung

Zur Abführung der Wärmelasten der Kälteerzeugung aus dem Technikraum ist ein Abluftventilator vorgesehen, der die Abluft aus dem Raum über ein Wetterschutzgitter in der Fassade im Bereich der Zufahrtsrampe ins Freie fördert.

Die Außenluft strömt über ein Wetterschutzgitter in der Fassade frei in den Technikraum nach. Die Außen- und Fortluftöffnungen erhalten Jalousieklappen, die mit dem Betrieb des Abluftventilators Auf/Zu geschaltet werden. Zur Verhinderung der Schallübertragung sind Schalldämpfer in den Außen- und Fortluftleitungen angeordnet.
Der erforderliche Volumenstrom für die Notlüftung ist nach EN 378-3 geplant.

Die Einschaltung der Anlage erfolgt bei Notlüftung durch eine Detektion des Kältemittels oder von Hand durch Schalter an den Zugängen zur Technikzentrale. Zur Abführung der Abwärme aus dem technikraum ist der Ventilator temperaturgesteuert.

Entlüftung Technikräume, Anlagen

Die innenliegenden Technikräume für Neutralisation, Fernwärme und Trinkwasser im Bereich des Medienganges werden gelüftet. Dazu ist ein Abluftventilator geplant, der die Abluft aus dem Technikraum absaugt und über ein Gitter in den Mediengang fördert. Die Zuluftnachströmung erfolgt aus dem natürlich gelüfteten Mediengang. In die Öffnungen zum Mediengang sind Brandschutzklappen mit integriertem Rauchmelder und Stellantriebe vorgesehen. Der Abluftvolumenstrom ist für eine Luftrate von 5 m³/h und m² bemessen.

Lüftung Technikräume

Die innenliegenden Technikräume für ELT/EDV im Bereich des Mediengangs werden gelüftet. Hierzu ist ein Zuluftventilator geplant die die ZUluft aus dem natürlich gelüfteten Mediengang ansaugt. Der Abluftventilator fördert die Abluft in den Mediengang. In die Öffnungen zum Mediengang sind Brandschutzklappen Stellantriebe vorgesehen.

KG 432 - Teilklimaanlagen

Die lufttechnische Versorgung der Labore in den unterschiedlichen Instituten wird auf mehrere Lüftungsanlagen aufgeteilt. Nach Angaben des Nutzers können alle Abluftströme zusammengeführt werden. Eine Trennung der einzelnen Institute ist nicht vorgesehen. Um ein verbessertes Teillastverhalten und eine erhöhte Betriebssicherheit zu gewährleisten, werden die Lüftungsanlagen auf jeweils zwei Geräte mit je 50 % der Gesamtleistung aufgeteilt.

Der Betrieb der Anlagen kann auf unterschiedliche Betriebszeiten angepasst werden. Eine hohe Flexibilität ist somit gegeben.

Die Aufstellung der Lüftungsgeräte erfolgt in der Technikzentrale auf dem Dach.

Die Außenluft wird über Wetterschutzgitter in der Fassade angesaugt. Das Kanalsystem Außenluft und Zuluft besteht aus verzinktem Stahlblech.
Die Fortluft wird über das Dach ins Freie geführt. Das Kanalnetz Abluft Labore und Fortluft besteht aus Kunststoff PPs.

Der Einsatz von Brandschutzklappen in Abluftanlagen mit chemisch belasteter Abluft, z. B. aus Abzügen, ist mit derzeit bekannten Verwendbarkeitsnachweisen für Brandschutzklappen nicht abgedeckt. Daher wird die Abluft aus den Abzügen gemeinsam mit der Raumabluft aus den Laboren durch einzelne F-90-Schächte ohne Brandschutzklappen in das Technikgeschoss auf dem Dach geführt.

Beim Durchdringen von Wänden und Decken mit Feuerwiderstandsdauer werden Brandschutzklappen eingebaut. Brandschutzklappen in den Schachtwänden sind mit einem Federrücklaufmotor ausgerüstet, der diese Klappen im Rauchfall schließt. Die hierzu erforderlichen Rauchmelder werden in den Zu- und Abluftkanalstrang eingebaut. Luftkanäle, die Brandabschnitte queren, erhalten eine L-90-Ummantelung.

Die einzelnen Labore und Nutzungsbereiche werden über variable Volumenstromregler versorgt. Die Entlüftung der Laboreinrichtungen und Laborabzüge erfolgt, je nach Erfordernis, über variable und konstante Volumenstromregler.

Nach den ermittelten Wärmelasten der einzelnen Laboreinrichtungen sind Nachkühlungen in den einzelnen Laboren erforderlich. Die Nachkühlung erfolgt über Umluftkühlgeräte in den Laboren.

Bemessungsgrundlage der Luftvolumenströme für die Labore 25 m³/h und m².

Die tatsächlich ermittelten Luftvolumenströme der einzelnen Labore basieren auf die, aus der Laborplanung, vorgegebenen Laboreinrichtungen.

Für die Labore ist eine Gleichzeitigkeit von 100 % für alle Ablufteinrichtungen berücksichtigt. Zur Energieeinsparung können die Lüftungsanlagen der Labore außerhalb der Betriebszeiten mit reduzierten Volumenströmen betrieben werden. Damit nach der DIN 1946-7 Raumlufttechnische Anlagen in Laboren eine gerichtete Luftströmung aus der Umgebung in das Labor sichergestellt werden kann, ist rechnerisch ein Volumenstrom von 20 m³/h über jede Labortüre vorgesehen. Die hierzu erforderliche Zuluft wird in die Flure eingebracht.

Entgegen den vorliegenden Raumfeuchteangaben für geplante Großgeräte wurde entschieden, auf eine Befeuchtung der Raumluft zu verzichten. Dadurch können sich in den Wintermonaten auch relative Raumfeuchten < 30 % in den Räumen ergeben.

Die Labore erhalten Teilklimaanlagen mit Wärmerückgewinnungsanlagen im Kreislaufverbundsystem. Durch eine adiabatische Kühlung der Abluft und Übertragung auf die Zuluft wird diese so um ca. 6 K abgekühlt. Die erforderliche Nacherwärmung und Kühlung erfolgt durch Wasser / Wasser-Wärmetauscher in das Kreislaufverbundsystem.

Die Umwälzpumpen für das WRG-Kreislaufverbundsystem, die Plattenwärmetauscher für die Heizung und Kühlung einschließlich der erforderlichen Absperrungen, Sicherheitseinrichtungen und der Regelung werden als vorgefertigte Hydraulikmodule mit Gehäuse geplant.

Alle angeschlossenen Labore erhalten je Lüftungsanlage eine Zulufttemperatur. Eine individuelle Raumtemperaturregelung für jedes Labor ist nicht vorgesehen. Die Raumtemperaturen werden sich jedoch in den zulässigen Grenzwerten gemäß Raumbuch einstellen.
Zuluftgeräte mit zwei Filterstufen, Abluftgeräte mit einer Filterstufe und den erforderlichen Schalldämpfern.

Aus Gründen der Betriebssicherheit sind die Zu- und Abluftgeräte der Labore auf zwei Geräte mit je einer Leistung von 50 % aufgeteilt.

Chemiekalienlager

Die Abluftanlage versorgt die Chemikalienräume und Nebenräume.

Foyer

Teilklimaanlage mit Wärmerückgewinnungsanlage als Plattenwärmetauscher und zentraler Erwärmung / Kühlung der Zuluft durch Wärmetauscher im Zuluftgerät.

Die Auslegung der Anlage erfolgt für eine max. Personenbelegung von 500 Personen mit einer Außenluftrate von 30 m³/h und Person.

Montage in Schächten
Für die Montage in vertikalen Schächten werden bauseits keine Arbeitsflächen gestellt. Es ist damit zu rechnen, dass seitens des Stahlbaus Winkel zur Lastaufnahme zur Verfügung stehen auf denen durch den Auftragnehmer geeignete Arbeitsflächen herzustellen sind. Diese vom Auftragnehmer zu erbringenden Arbeitsflächen sind auch zur Nutzung durch Fremdgewerke vorgesehen. Die Arbeitsflächen sind unter Beachtung der allgemeinen Sicherheitsvorschriften zu errichten und dauerhaft zu erhalten.

## 4. Anlagenverzeichnis
4. Anlagenverzeichnis

Das Anlagenverzeichnis liegt dem hier vorliegenden Leistungsverzeichnis als Anlage bei.

## 5. Bemusterung
5. Bemusterung

Sichtbare Elemente (z.B. Luftauslässe) sind als Originalbauteile 1:1 zu bemustern.Den Auftraggeber:innen sind drei kostenneutrale Varianten zur Auswahl zu präsentieren.

Technische Elemente (z.B. Brandschutzklappen, Volumenstromregler, Dämmungen etc.) können auch als Katalogbemusterung mit technischen Datenblättern vorgelegt werden. Alle zu bemusternden Elemente sind vom AN in einem Bemusterungsverzeichnis vor Beginn der Arbeiten aufzuführen und mit der Objektüberwachung abzustimmen.

Die Kosten der Bemusterungen sind in die Einheitspreise einzukalkulieren.

## 6. Musterlabor
6. Musterlabor

Im 3.Obergeschoss, Raum 3.169 ist ein Musterlabor zu errichten. Hierzu ist eine vorgezogene Lieferung und Montage aller Bauteile und Komponenten dieses Musterlabors gegenüber den anderen Flächen erforderlich, was bei der Kalkulation und der Terminplanung zu berücksichtigen ist.

Das Musterlabor wird nicht betriebsfähig hergestellt oder vorab in Betrieb genommen, es dient der Illustration der verwendeten Materialen und Qualitäten sowie der gewerkeübergreifenden Koordination der Ausbauschnittstellen.

## 03 VET 03: Raumlufttechnik
EP-Anteile: Material; Lohn; Sonstiges

### Gewerk 1 Raumlufttechnik

#### Titel 1.01 Lüftungsgeräte

**1.01.10 Zuluftgerät Anlage L 001 Ring 1 Labore - mit WRG als Kreislaufverbundsystem, 50.000 m³/h**
*** Leitbeschreibung
Zuluftgerät Anlage L 001 Ring 1 Labore - mit WRG als Kreislaufverbundsystem, 50.000 m³/h

als raumlufttechnische Geräte in liegender Anordnung
für Innenaufstellung, mit KVS- System.
Anordnung einschl. Grundrahmen in getrennter Ausführung. Gerät in Blockbauweise und in Funktionsmodule zerlegbar für Baustellentransport einschließlich Baustellentransportvorrichtung und Transportlaschen.

Nennspannung/-frequenz für sämtliche Teilleistungen (Positionen) des Leistungsverzeichnisses 230/400 V
(+6% - 10%), 50 Hz

Entspricht den Anforderungen der RLT-Richtlinie 01
des Herstellerverbandes Raumlufttechnischer Geräte e.V.

Erfüllt inkl. aller Komponenten die energetischen Anforderungen der aktuellen ErP-Richtlinie

Zubehör:
Kugel- und Röhrensifons
1 Satz erforderliche Kugel- und Röhrensifons in transparenter Ausführung.

Wärmerückgewinnung
KVS- System (Glycol 34 %). Einspeisung der Fremdenergie Heizung und Kälte erfolgt über das Hydraulikmodul.
Die Ausführung der Wärmetauscher erfolgt in zwei geteilter Ausführung.

Jalousieklappen
Außenluft innenliegend.
24V Drehmoment 40 Nm
Auf/Zu

hygenische Anforderungen:
normal

Thermodynamische Luftbehandlung:
Heizen/Kühlen

Zuluft / Geräteaufbau in Luftrichtung:
- Stirnwand/Endsektion AU, eckig,
 Stutzen entkoppelt mit Potenzialausgleichskabel 16mm²
 Jalousieklappe AU, eckig innenliegend mit
 Klappenantrieb Auf/Zu
- Wartungskammer, Innenleuchte
- Filtereinheit als Taschenfilter Differenfdruckanzeige
  elektronisch 24V, Innenleuchte
- Schalldämpfer, Kulissen ausziehbar
- Wartungskammer, Innenleuchte
- KVS- System
- Wartungskammer, Innenleuchte
- KVS- System
- Wartungskammer, Innenleuchte
- Tropfenabscheider
- Ventilatoreinheit, Innenleuchte
- Wartungskammer, Innenleuchte
- Schalldämpfer, Kulissen ausziehbar
- Wartungskammer, Innenleuchte
- Filtereinheit als Taschenfilter Differenfdruckanzeige
  elektronisch 24V, Innenleuchte
 Jalousieklappe AU, eckig innenliegend mit
 Klappenantrieb Auf/Zu
- Anschluss oben/Endsektion ZU, eckig
 Stutzen entkoppelt mit Potenzialausgleichskabel 16mm²

Zuluftgerät:
Schallleistung bei f(Hz)
1.Geräteansaug max:  65,0 dB(A)
2.Geräteausblas max:  66,0 dB(A)

Schallleistung neben dem Gerät
Neben dem Gerät max.  67,0 dB(A)

Auslegungsdaten:

Zuluftgerät Nennvolumenstrom:  50.000 m/h
Druckverlust extern Zuluft  800 Pa

Winter:
Außentemperatur in Grad C  -12
Zulufttemperatur in Grad C mind.  20
Heizung Vorlauf in Grad C  60
Heizung Rücklauf in Grad C  40

Sommer:
Außentemperatur in Grad C  32
Zulufttemperatur in Grad C mind. 18
Kälte Vorlauf in Grad C  6
Kälte Rücklauf in Grad C  12

Zuluft

Außenluftansaugung
Stirnwand/Endsektion AU, eckig, Stutzen entkoppelt mit Potenzialausgleichskabel 16mm²
Jalousieklappe AU, eckig innenliegend mit
Klappenantrieb Auf/Zu 24V.

Filtereinheit Außenluftt
Ausführung gemäß Spezifikation
Bauart:  Taschenfilter
Filterklasse:  ePM1/60%
Revisionstüre Türfeststellvorrichtung, Druckmessnippel, Differenzdruckschalter, Zeigerthermometer 0-250Pa

Schalldämpfereinheit
Druckverlust max:  25 Pa
Mindestdämpfung bei 250 Hz:  25 dB
Kulissen:  ausziebar

KVS-System
Rückwärmzahl nach EN 308 mind.: 75 %
Kondensatwanne geneigt

Ventilatoreinheit, Direktantrieb Zuluft
Ausführung gemäß Spezifikation
Ausführung:  2x Freirad
Effizienzklasse mind.  IE3
Spannung/Frequenz:  400/50 V/Hz
Schutzart / ISO-Klasse:  IP55
Nennleistung je Motor max.:  15 kW

Zubehör:
Motorauszugsschiene
1 Frequenzumformer für 2 Motoren. Anordnung am Gerät.
Die Verkabelung zwischen Motoren und FU ist außen am Gerät in einen Reparaturschalter mit Bypassfunktion (direkte Stromnetzeinspeisung der Lüfter) auszuführen. Es muss die Funktion zur vollständigen Überbrückung des Frequenzumrichters gegeben sein.

Schalldämpfereinheit
Druckverlust max:  25 Pa
Mindestdämpfung bei 250 Hz:  25 dB
Kulissen:  ausziebar

Filtereinheit Zuluft
Ausführung gemäß Spezifikation
Bauart:  Taschenfilter
Filterklasse:  ePM1/75%
Revisionstüre Türfeststellvorrichtung, Druckmessnippel, Differenzdruckschalter, Zeigerthermometer 0-250Pa

Zuluftanschluss
Stirnwand/Endsektion ZU, eckig. Stutzen entkoppelt mit Potenzialausgleichskabel 16mm²
Ausblasgitter verzinkt gemäß M-LüAR
Jalousieklappe ZU, eckig innenliegend mit
Klappenantrieb Auf/Zu 24V.

Zubehör: 1 Satz Ersatzfilter

max. mögliche Geräteabmessungen mit Grundrahmen:
L / B / H: 10.500 / 3.500 / 2.800 mm
Höhe Gerätegrundrahmen: min. 200 mm

max. Gewicht: 8.300 kg

angeb. Fabrikat:

'..........................................'
  ( vom Bieter einzutragen)

angeb. Typ:

'..........................................'
  ( vom Bieter einzutragen)

und zwar
Menge: 2,000 St
*Unterbeschreibung 1 Gehäuse nach DIN EN 1886 Laborgeräte*
Gehäuse nach DIN EN 1886 Laborgeräte

Raumlufttechnisches Gerät in frei
konfigurierbarer Bauform zur Konditionierung von
Raum- und Prozessluft.

Mechanische Stabilität mind.: D1
Gehäuse-Leckage mind.: L1
Zulässige Gesamtleckage max.: 0,5%
Thermische Isolierung mind.: T 2
Wärmebrückenfaktor mind.: TB2

Pulverbeschichtung
Korrosionsschutzklasse/Korrosivitätskategorie C4.
Anwendung bei hohen Korrosionsbelastungen
der Gruppe C4 nach DIN EN ISO 12944-2.

Mindestanforderungen an das Gehäuse
Mechanische Stabilität (EN 1886): D1
Gehäuse-Leckage (EN 1886): L1
Filter-Bypass-Leckage (EN 1886): F9
Thermische Isolierung (EN 1886): T4
Wärmebrückenfaktor (EN 1886): TB2

Oberflächenbeschaffenheit
Außenseite:  C4H
Innenseite:  C4H

Mindestabstand zwischen den Bauelementen 300 mm

Gehäusegrundausführung aus einer geschraubten Profilrahmenkonstuktion.

Grundrahmen
Gerätegrundrahmen aus kaltgewalztem, verzinktem, umlaufend nach aussen offenem starkem C-Profil ausgeführt zur Aufnahme der Gerätemodule,

Innenschale und Außenschale aus Aluminiumblech mit Beschichtung. Die Anforderungen an die Korrosionsbeständigkeit der Komponenten gelten entsprechend den Anforderungen an das Gehäuse. Vollprofil-Dichtung in EPDM-Qualität, Gehäuse im Taupunktbereich thermisch entkoppelt.

Kondensatwannen geneigt aus Edelstahl. Kondensatwannen (Edelstahl mind. 1.4301), isoliert,  Klasse 3. Anschluss Kondensatanschluss aus Gerätegehäuse

Paneele zweischalig mit dazwischenliegender Isolierung, Baustoffklasse A 1, nicht brennbar nach DIN 4102.
Es sind nur emissions- und geruchsfreie, mikrobielle nicht werkstoffwechselbare Materialien zu verwenden.

Stirnwand/ Endsektion
offen über Gerätequerschnitt, mit Kanalanschlussrahmen.

Quadratisches oder rundes Schauglas
doppelschalig aus UV-beständigem Polycarbonat mit geschlossenzelliger PE Dichtung  und verdeckter Schraubmontage. Einfassung frei von Wärmebrücken mit PE-Dichtung. Integrierter LED-Leuchte zur Kammerausleuchtung gemäß VDI 6022. Betrieb über einfach austauschbare Batterie ohne jeglichen Verkabelungsaufwand.

Schutzgitter
Schutzgitter gemäß DIN EN 1886-10.6 als engmaschiges
Gitter (< 20 x 20 mm) aus verzinktem Stahldraht
in Luftrichtung hinter brennbaren Einbauteilen.
Anordnung erfolgt erfolgt am
Anschlussstutzen der Ausblaskammer.
*Unterbeschreibung 2 Kanalanschluss als körperschallisolierte Verbindung*
Kanalanschluss als körperschallisolierte Verbindung.

Anschlussprofil mit 4-Lochverschraubung, Ausführung beschichtet, keine feste metallische Verbindung zwischen Gerät und Kanalanschluss. Potentialausgleich nach EN 60204-1.
*Unterbeschreibung 3 Jalousieklappe*
Jalousieklappe

Luftregel- und Absperrklappen aus Edelstahl
gegenläufig gekuppelt. Jalousieblätter mit EPDM-Dichtungen. Antrieb über beidseitig angeordnete, antistatische Kunststoff-Zahnräder.

Dichtheitsklasse Klasse 2
Oberflächenbeschaffenheit Klasse 1
für Klappenstellantrieb einschließlich Stellantrieb.
*Unterbeschreibung 4 Filtereinheit ISO 16890*
Filtereinheit ISO 16890

Zuluft

Filtermaterial aus Mikroglasfaservlies, Filterrahmen aus verzinktem Stahl, Kunststoff oder Edelstahl. Über Bügelfedern gegen Dichtungsband im Einbaurahmen angepresst.
Differenzdrucküberwachung 0 - 500 Pa, Durchmesser 110 mm über mechanischen Differenzdruckschalter 40 - 400 Pa, einschließlich max 3,0 m Verbindungsleitungen und Filterschnellspanneinrichtungsvorrichtung und Druckmessstutzen für Differenzdruck
Kontaktmanometer 0 - 1000 Pa, wetterfeste Ausführung, Messnippel für Anschlüsse der Druck-Messleitungen
Grenzwertgeber 230 V mit potentialfreiem Ausgang für eine Fremdanzeige, Rückschaltung über Funktionsschalter.

Zubehör: 1 Satz Ersatzfilter
*Unterbeschreibung 5 Energierückgewinnungseinheit - Kreislaufverbundsytem*
KVS- System
Regenerative Wärmerückgewinnung gemäß VDI 2071. Einsatz von Wasser und Wasser Glykol-Gemisch als Kühlmedium bis PN 16. Verbindung der Wärmetauscher erfolgt über ein Rohrleitungskreislauf in Verbindung mit einem Hydraulikmodul. Die Wärmetauscher der Wärmerückgewinnung erfolgt in geteilter Ausführung.
Die Verrohrung erfolgt über das Gewerk Heizung /Kälte.
Das Schema zur erforderlichen hydraulische Anbindung ist dem Gewerk Heizung/Kälte zur Verfügung zu stellen.
*Unterbeschreibung 6 Tropfenabscheider*
Tropfenabscheider
TA besteht aus profilierten Polypropylen Lamellen mit hohem Abscheidegrad und geringem Luftwiderstand. Die Lamellen sind von einem selbsttrangenden Gehäuse umschlossen und lassen sich zur Reinigung leicht einzeln nach oben herausziehen. Rahmen aus Edelstahl (Werkstoff Nr. 1.4301)) mit eingebautem ergonomischen Haltegriff für eine einfache Ausziehbarkeit. Der TA wird im Lüftungsgerät auf Schienen innerhalb der Kondensatsammelwanne eingebaut, somit ist dieser individuell ausziehbar. Das TA Paket erreicht man über ein abnehmbares Revisionspaneel, mit aussen liegenden Knebelverschlüssen
*Unterbeschreibung 7 Ventilator, Direktantrieb mit Normmotor*
Ventilator, Direktantrieb mit Normmotor

Laufrad einseitig saugend mit rückwärts gekrümmten Schaufeln, geschweißt, beschichtet, mit Berührungsschutzgitter für freilaufende Räder.
Auswuchtung nach DIN ISO 1940, Gütestufe 6,3.
Volumenstrommessung in Ringleitung, saugseitig an der Ventilatortrennwand angeordnet. Laufradeinheit auf U-/C- Profilen montiert, Schwingungsdämpfer druckbelastet, Gehäuseverbindung schwingungsentkoppelt. Gesamtes Aggregat ausbaubar, mit Bedienungstür und Potentialausgleich.

Motor
Normmotor, geeignet für Frequenzumformer.
*Unterbeschreibung 8 Schalldämpfereinheit*
Schalldämpfereinheit

als Kulissenschalldämpfer nach dem Kammerabsorbtionsprinzip, mit Resonanzblechen und Kulissenrahmen, Auszug seitlich.
Kulissen-Absorptionsmaterial feuchtigkeitsabweisend, Obermaterial Glasseide, abriebfest bis 20 m/s, Brandklasse A1 nach DIN 4102.

Schalldämpfereinheit
Als Kulissenschalldämpfer mit Einschubvorrichtung und
Anströmblechen, mit nichtbrennbaren Schalldämmstoffen
DIN 4102 Teil 1 mit Glasvliesabdeckung
*Unterbeschreibung 9 Revisions- und Wartungstür*
Revisions- und Wartungstür

für Geräteeinheiten, Ausführung wie Gehäusewand, Türen mit Türfeststeller und Aufschlagsicherung
Drehriegeln und Griffen
*Unterbeschreibung 10 Schauglas Revisions- und Wartungstür*
Schauglas Revisions- und Wartungstür

Quadratisch oder Runde doppelschalige Schauöffnung,
lichte Diagonale 265 mm. Einfassung stellt keine
zusätzliche Wärmebrücke dar. Schwerentflammbarer, UV-stabiler Kunststoff.
Wärmeleitfähigkeit ermittelt gemäß ISO 8302 von
0,20 W/(m*K).
*Unterbeschreibung 11 Reparaturschalter mit Bypassfunktion*
Reparaturschalter mit Bypassfunktion

mit wetterfester Abdeckung für alle im Gerät befindlichen elektrischen Abnehmer wie z. B. Motoren, Beleuchtung, Kaltleiterfühler, Thermofühler, Reparaturschalter etc. verdrahtet.
Einschließlich mitzulieferndem Reparaturschalter, montiert und abgeschirmt verdrahtet, für Mehrstufige und stufenlose Motoren bis max. 5,5KW, max. Spannung 500 V, mit 1 Steuerkontakt und 2 ZLT-Kontakte. Kunststoffgehäuse, Schutzart IP 65, abschließbar für 3 Schlösser. Mit allen erforderlichen luftdichten Kabeldurchführungen in den Gerätewandungen.

Hinweis:
Die Verkabelung zwischen Motoren und FU ist außen am Gerät in einen Reparaturschalter mit Bypassfunktion (direkte Stromnetzeinspeisung der Lüfter) auszuführen. Es muss die Funktion zur vollständigen Überbrückung des Frequenzumrichters gegeben sein.
*Unterbeschreibung 12 Beleuchtungseinrichtung*
Beleuchtungseinrichtung

Schutzart:  IP 65
Nennspannung in V: 230
LED-Technik

berührungs- und schlaggeschützt, einschl. Leuchtmittel.
Mit elektrischer Verdrahtung, auf außenliegendem
Klemmenkasten, für zentrale Leuchtenansteuerung.
Kabeldurchführung mit PG-Verschraubung.
*Unterbeschreibung 13 Frequenzumformer*
Frequenzumformer

Die Motoren von direkten angetriebenen Ventilatoren mit Frequenzumformer sind so auszuwählen, dass die Nennauslegungsdaten (Volumenstrom, Druck) im Frequenzbereich unter 50 Hz des Frequenzumformers erreicht werden. Der Frequenzumformer ist auf der Außenseite des RLT-Gerätes zu montieren. Zur Sicherstellung der EMV-Verträglichkeit sind bei der Verkabelung entsprechend geschirmte Kabel sowie der Einbau von Netzdrosseln oder Sinusfiltern zu berücksichtigen.
Die Verkabelung zwischen Frequenzumformer und Antrieb, Frequenzumformer ist mit doppelt abgeschirmten Leitungen auszuführen.

Die FUs sollen folgende Meldungen an die Automationseinrichtung übermitteln:
Befehl EIN/AUS
Rückmeldung EIN/AUS
Rückmeldung Bypass
Störmeldung
Freigabe
Unerlaubt AUS (Störung, Rep.-Schalter)
Stellung

Ergänzend sind einzuhalten:
Je nach Anforderung muss bei defekt des FU´s ein Netzbypass eingeplant werden.
FU muss nach Vorschrift funkentstört sein. Rückwirkungen ins Netz müssen verhindert
werden.

**1.01.20 Abluftgerät Anlage L 001 Ring 1 Labore - mit WRG als Kreislaufverbundsystem, 50.000 m³/h**
*** Leitbeschreibung
Abluftgerät Anlage L 001 Ring 1 Labore - mit WRG als Kreislaufverbundsystem, 50.000 m³/h

als raumlufttechnische Geräte in liegender Anordnung
für Innenaufstellung, mit KVS- System.
Anordnung einschl. Grundrahmen in getrennter Ausführung. Gerät in Blockbauweise und in Funktionsmodule zerlegbar für Baustellentransport einschließlich Baustellentransportvorrichtung und Transportlaschen.

Nennspannung/-frequenz für sämtliche Teilleistungen (Positionen) des Leistungsverzeichnisses 230/400 V
(+6% - 10%), 50 Hz

Entspricht den Anforderungen der RLT-Richtlinie 01
des Herstellerverbandes Raumlufttechnischer Geräte e.V.

Erfüllt inkl. aller Komponenten die energetischen Anforderungen der aktuellen ErP-Richtlinie

Zubehör:
Kugel- und Röhrensifons
1 Satz erforderliche Kugel- und Röhrensifons in transparenter Ausführung.

Wärmerückgewinnung
KVS- System (Glycol 34 %). Einspeisung der Fremdenergie Heizung und Kälte erfolgt über das Hydraulikmodul.
Die Ausführung der Wärmetauscher erfolgt in zwei geteilter Ausführung.

Jalousieklappen
Abluft innenliegend.
24V Drehmoment 40 Nm
Auf/Zu

hygenische Anforderungen:
normal

Thermodynamische Luftbehandlung:
Heizen/Kühlen

Abluft / Geräteaufbau in Luftrichtung:
- Stirnwand/Endsektion AB, eckig
 Stutzen entkoppelt mit Potenzialausgleichskabel 16mm²
 Jalousieklappe AU, eckig innenliegend mit
 Klappenantrieb Auf/Zu
- Wartungskammer Innenleuchte
- Filtereinheit als Taschenfilter Differenfdruckanzeige
  elektronisch 24V Innenleuchte
- Wartungskammer Innenleuchte
- Schalldämpfer, Kulissen ausziehbar
- Wartungskammer Innenleuchte
-  Kontaktbefeuchter (Motor-Zonenventil, Steuerung
  Zulaufventil 24V/DN15 AG
- Wartungskammer Innenleuchte
- KVS- System
- Wartungskammer Innenleuchte
- KVS- System
- WartungskammerInnenleuchte
- Tropfenabscheider
- Ventilatoreinheit Innenleuchte
- Wartungskammer
- Schalldämpfer, Kulissen ausziehbar
- Wartungskammer
 Jalousieklappe AU, eckig innenliegend mit
 Klappenantrieb Auf/Zu
- Anschluss oben/Endsektion FO, eckig
 Stutzen entkoppelt mit Potenzialausgleichskabel 16mm²
-  Lichtschalter für Innenbeleuchtung

Abluftgerät:
Schallleistung bei f(Hz)
1.Geräteansaug max:  65,0 dB(A)
2.Geräteausblas max:  72,0 dB(A)

Schallleistung neben dem Gerät
Neben dem Gerät max.  67 dB(A)

Auslegungsdaten:

Abluftgerät Nennvolumenstrom:  50.000 m/h
Druckverlust extern Abluft  800 Pa

Abluft

Abluftanschluss
Anschluss oben/Endsektion AB, eckig. Stutzen entkoppelt mit Potenzialausgleichskabel 16mm²
Jalousieklappe AB, eckig innenliegend mit
Klappenantrieb Auf/Zu 24V.

Filtereinheit Abluft
Ausführung gemäß Spezifikation
Bauart:  Taschenfilter
Filterklasse:  ePM1/60%
Revisionstüre Türfeststellvorrichtung, Druckmessnippel, Differenzdruckschalter, Zeigerthermometer 0-250Pa

Schalldämpfereinheit
Druckverlust max:  25 Pa
Mindestdämpfung bei 250 Hz:  25 dB
Kulissen:  ausziebar

Kontaktbefeuchter
siehe nachfolgende Unterbeschreibung

KVS -System

Ventilatoreinheit, Direktantrieb Abluft
Ausführung gemäß Spezifikation
Ausführung:  2xFreirad
Effizienzklasse mind.  IE3
Spannung/Frequenz:  400/50 V/Hz
Schutzart / ISO-Klasse:  IP55
Nennleistung je Motor max.:  15 kW

Zubehör:
Motorauszugsschiene
1 Frequenzumformer für 2 Motoren. Anordnung am Gerät.
Die Verkabelung zwischen Motoren und FU ist außen am Gerät in einen Reparaturschalter mit Bypassfunktion (direkte Stromnetzeinspeisung der Lüfter) auszuführen. Es muss die Funktion zur vollständigen Überbrückung des Frequenzumrichters gegeben sein.

Schalldämpfereinheit
Druckverlust max:  25 Pa
Mindestdämpfung bei 250 Hz:  25 dB
Kulissen:  ausziebar

Fortluftanschluss
Stirnwand/Endsektion AU, eckig. Stutzen entkoppelt mit Potenzialausgleichskabel 16mm²,
Jalousieklappe FO, eckig innenliegend mit Klappenantrieb Auf/Zu 24V

Zubehör: 1 Satz Ersatzfilter

max. mögliche Geräteabmessungen mit Grundrahmen:
L / B / H: 11.200 / 3.500 / 2.800 mm
Höhe Gerätegrundrahmen: min 200 mm

max. Gewicht: 8.900 kg

angeb. Fabrikat:

'..........................................'
  ( vom Bieter einzutragen)

angeb. Typ:

'..........................................'
  ( vom Bieter einzutragen)

und zwar
Menge: 2,000 St
*Unterbeschreibung 1 Gehäuse nach DIN EN 1886 Laborgeräte*
Gehäuse nach DIN EN 1886 Laborgeräte

Raumlufttechnisches Gerät in frei
konfigurierbarer Bauform zur Konditionierung von
Raum- und Prozessluft.

Mechanische Stabilität mind.: D1
Gehäuse-Leckage mind.: L1
Zulässige Gesamtleckage max.: 0,5%
Thermische Isolierung mind.: T 2
Wärmebrückenfaktor mind.: TB2

Pulverbeschichtung
Korrosionsschutzklasse/Korrosivitätskategorie C4.
Anwendung bei hohen Korrosionsbelastungen
der Gruppe C4 nach DIN EN ISO 12944-2.

Mindestanforderungen an das Gehäuse
Mechanische Stabilität (EN 1886): D1
Gehäuse-Leckage (EN 1886): L1
Filter-Bypass-Leckage (EN 1886): F9
Thermische Isolierung (EN 1886): T4
Wärmebrückenfaktor (EN 1886): TB2

Oberflächenbeschaffenheit
Außenseite:  C4H
Innenseite:  C4H

Mindestabstand zwischen den Bauelementen 300 mm

Gehäusegrundausführung aus einer geschraubten Profilrahmenkonstuktion.

Grundrahmen
Gerätegrundrahmen aus kaltgewalztem, verzinktem, umlaufend nach aussen offenem starkem C-Profil ausgeführt zur Aufnahme der Gerätemodule,

Innenschale und Außenschale aus Aluminiumblech mit Beschichtung. Die Anforderungen an die Korrosionsbeständigkeit der Komponenten gelten entsprechend den Anforderungen an das Gehäuse. Vollprofil-Dichtung in EPDM-Qualität, Gehäuse im Taupunktbereich thermisch entkoppelt.

Kondensatwannen geneigt aus Edelstahl. Kondensatwannen (Edelstahl mind. 1.4301), isoliert,  Klasse 3. Anschluss Kondensatanschluss aus Gerätegehäuse

Paneele zweischalig mit dazwischenliegender Isolierung, Baustoffklasse A 1, nicht brennbar nach DIN 4102.
Es sind nur emissions- und geruchsfreie, mikrobielle nicht werkstoffwechselbare Materialien zu verwenden.

Stirnwand/ Endsektion
offen über Gerätequerschnitt, mit Kanalanschlussrahmen.

Quadratisches oder rundes Schauglas
doppelschalig aus UV-beständigem Polycarbonat mit geschlossenzelliger PE Dichtung  und verdeckter Schraubmontage. Einfassung frei von Wärmebrücken mit PE-Dichtung. Integrierter LED-Leuchte zur Kammerausleuchtung gemäß VDI 6022. Betrieb über einfach austauschbare Batterie ohne jeglichen Verkabelungsaufwand

Schutzgitter
Schutzgitter gemäß DIN EN 1886-10.6 als engmaschiges
Gitter (< 20 x 20 mm) aus verzinktem Stahldraht
in Luftrichtung hinter brennbaren Einbauteilen.
Anordnung erfolgt erfolgt am
Anschlussstutzen der Ausblaskammer.
*Unterbeschreibung 2 Kanalanschluss als körperschallisolierte Verbindung*
Kanalanschluss als körperschallisolierte Verbindung.

Anschlussprofil mit 4-Lochverschraubung, Ausführung beschichtet, keine feste metallische Verbindung zwischen Gerät und Kanalanschluss. Potentialausgleich nach EN 60204-1.
*Unterbeschreibung 3 Jalousieklappe*
Jalousieklappe

Luftregel- und Absperrklappen aus Edelstahl
gegenläufig gekuppelt. Jalousieblätter mit EPDM-Dichtungen. Antrieb über beidseitig angeordnete, antistatische Kunststoff-Zahnräder.

Dichtheitsklasse Klasse 2
Oberflächenbeschaffenheit Klasse 1
für Klappenstellantrieb einschließlich Stellantrieb.
*Unterbeschreibung 4 Filtereinheit ISO 16890*
Filtereinheit ISO 16890

Abluft

Filtermaterial aus Mikroglasfaservlies, Filterrahmen aus verzinktem Stahl, Kunststoff oder Edelstahl. Über Bügelfedern gegen Dichtungsband im Einbaurahmen angepresst.
Differenzdrucküberwachung 0 - 500 Pa, Durchmesser 110 mm über mechanischen Differenzdruckschalter 40 - 400 Pa, einschließlich max 3,0 m Verbindungsleitungen und Filterschnellspanneinrichtungsvorrichtung und Druckmessstutzen für Differenzdruck
Kontaktmanometer 0 - 1000 Pa, wetterfeste Ausführung, Messnippel für Anschlüsse der Druck-Messleitungen
Grenzwertgeber 230 V mit potentialfreiem Ausgang für eine Fremdanzeige, Rückschaltung über Funktionsschalter.

Zubehör: 1 Satz Ersatzfilter
*Unterbeschreibung 5 Befeuchtungseinrichtung adiabat Abluft*
Befeuchtungseinrichtung abiabat Abluft

Kontaktbefeuchter als Oberflächenverdunster für indirekte Verdunstungskühlung. Ausführung mit
Frischwasserbetrieb ohne Zirkulation von Wannenwasser Das Wasser wird aus dem Betriebswassernetz zur Verfügung gestellt ohne technischer Behandlung.
Die Befeuchtereinheit in der Gerätekammer dichtanliegend in das Gerätregehäuse montiert.
Die Wasserwanne besteht aus rostfreiem Stahl mit
allseitigem Gefälle zur sicheren Trockenlegung.
Der Wasserzulauf erfolgt nach Freigabe der
übergeordneten Regelung über ein integriertes
und bereits fertig eingebautes Einlass-Ventil und Zonenventil jeweils 24V.
Die Wasserverteilung erfolgt über ein Wasserverteilsystem zur gleichmäßigen und vollständigen Benetzung des Oberflächenverdunsters.
*Unterbeschreibung 6 Energierückgewinnungseinheit - Kreislaufverbundsytem*
KVS- System
Regenerative Wärmerückgewinnung gemäß VDI 2071. Einsatz von Wasser und Wasser Glykol-Gemisch als Kühlmedium bis PN 16. Verbindung der Wärmetauscher erfolgt über ein Rohrleitungskreislauf in Verbindung mit einem Hydraulimodul. Die Ausführung der Wärmetauscher erfolgt in geteilter Ausführung.
Die Verrohrung erfolgt über das Gewerk Heizung /Kälte.
Das Schema zur erforderlichen hydraulische Anbindung ist dem Gewerk Heizung/Kälte zur Verfügung zu stellen.
*Unterbeschreibung 7 Tropfenabscheider*
Tropfenabscheider
TA besteht aus profilierten Polypropylen Lamellen mit hohem Abscheidegrad und geringem Luftwiderstand. Die Lamellen sind von einem selbsttrangenden Gehäuse umschlossen und lassen sich zur Reinigung leicht einzeln nach oben herausziehen. Rahmen aus Edelstahl (Werkstoff Nr. 1.4301)) mit eingebautem ergonomischen Haltegriff für eine einfache Ausziehbarkeit. Der TA wird im Lüftungsgerät auf Schienen innerhalb der Kondensatsammelwanne eingebaut, somit ist dieser individuell ausziehbar. Das TA Paket erreicht man über ein abnehmbares Revisionspaneel, mit aussen liegenden Knebelverschlüssen
*Unterbeschreibung 8 Ventilator, Direktantrieb mit Normmotor*
Ventilator, Direktantrieb mit Normmotor

Laufrad einseitig saugend mit rückwärts gekrümmten Schaufeln, geschweißt, beschichtet, mit Berührungsschutzgitter für freilaufende Räder.
Auswuchtung nach DIN ISO 1940, Gütestufe 6,3.
Volumenstrommessung in Ringleitung, saugseitig an der Ventilatortrennwand angeordnet. Laufradeinheit auf U-/C- Profilen montiert, Schwingungsdämpfer druckbelastet, Gehäuseverbindung schwingungsentkoppelt. Gesamtes Aggregat ausbaubar, mit Bedienungstür und Potentialausgleich.

Motor
Normmotor, geeignet für Frequenzumformer.
*Unterbeschreibung 9 Schalldämpfereinheit*
Schalldämpfereinheit

als Kulissenschalldämpfer nach dem Kammerabsorbtionsprinzip, mit Resonanzblechen und Kulissenrahmen, Auszug seitlich.
Kulissen-Absorptionsmaterial feuchtigkeitsabweisend, Obermaterial Glasseide, abriebfest bis 20 m/s, Brandklasse A1 nach DIN 4102.

Schalldämpfereinheit
Als Kulissenschalldämpfer mit Einschubvorrichtung und
Anströmblechen, mit nichtbrennbaren Schalldämmstoffen
DIN 4102 Teil 1 mit Glasvliesabdeckung
*Unterbeschreibung 10 Revisions- und Wartungstür*
Revisions- und Wartungstür

für Geräteeinheiten, Ausführung wie Gehäusewand, Türen mit Türfeststeller und Aufschlagsicherung.
*Unterbeschreibung 11 Schauglas Revisions- und Wartungstür*
Schauglas Revisions- und Wartungstür

Quadratisch oder Runde doppelschalige Schauöffnung,
lichte Diagonale 265 mm. Einfassung stellt keine
zusätzliche Wärmebrücke dar. Schwerentflammbarer, UV-stabiler Kunststoff.
Wärmeleitfähigkeit ermittelt gemäß ISO 8302 von
0,20 W/(m*K).
*Unterbeschreibung 12 Reparaturschalter mit Bypassfunktion*
Reparaturschalter mit Bypassfunktion

mit wetterfester Abdeckung für alle im Gerät befindlichen elektrischen Abnehmer wie z. B. Motoren, Beleuchtung, Kaltleiterfühler, Thermofühler, Reparaturschalter etc. verdrahtet.
Einschließlich mitzulieferndem Reparaturschalter, montiert und abgeschirmt verdrahtet, für Mehrstufige und stufenlose Motoren bis max. 5,5KW, max. Spannung 500 V, mit 1 Steuerkontakt und 2 ZLT-Kontakte. Kunststoffgehäuse, Schutzart IP 65, abschließbar für 3 Schlösser. Mit allen erforderlichen luftdichten Kabeldurchführungen in den Gerätewandungen.

Hinweis:
Die Verkabelung zwischen Motoren und FU ist außen am Gerät in einen Reparaturschalter mit Bypassfunktion (direkte Stromnetzeinspeisung der Lüfter) auszuführen. Es muss die Funktion zur vollständigen Überbrückung des Frequenzumrichters gegeben sein.
*Unterbeschreibung 13 Beleuchtungseinrichtung*
Beleuchtungseinrichtung

Schutzart:  IP 65
Nennspannung in V: 230
LED-Technik

berührungs- und schlaggeschützt, einschl. Leuchtmittel.
Mit elektrischer Verdrahtung, auf außenliegendem
Klemmenkasten, für zentrale Leuchtenansteuerung.
Kabeldurchführung mit PG-Verschraubung.
*Unterbeschreibung 14 Frequenzumformer*
Frequenzumformer

Die Motoren von direkten angetriebenen Ventilatoren mit Frequenzumformer sind so auszuwählen, dass die Nennauslegungsdaten (Volumenstrom, Druck) im Frequenzbereich unter 50 Hz des Frequenzumformers erreicht werden. Der Frequenzumformer ist auf der Außenseite des RLT-Gerätes zu montieren. Zur Sicherstellung der EMV-Verträglichkeit sind bei der Verkabelung entsprechend geschirmte Kabel sowie der Einbau von Netzdrosseln oder Sinusfiltern zu berücksichtigen.
Die Verkabelung zwischen Frequenzumformer und Antrieb, Frequenzumformer ist mit doppelt abgeschirmten Leitungen auszuführen.

Die FUs sollen folgende Meldungen an die Automationseinrichtung übermitteln:
Befehl EIN/AUS
Rückmeldung EIN/AUS
Rückmeldung Bypass
Störmeldung
Freigabe
Unerlaubt AUS (Störung, Rep.-Schalter)
Stellung

Ergänzend sind einzuhalten:
Je nach Anforderung muss bei defekt des FU´s ein Netzbypass eingeplant werden.
FU muss nach Vorschrift funkentstört sein. Rückwirkungen ins Netz müssen verhindert
werden.

**1.01.30 Hydraulikeinheit für RLT-Anlage L001 Ring 1**
Hydraulikeinheit für RLT-Anlage L001 Ring 1

zur Einspeisung von Themodynamischer-Energie zum WRG-System und intergierter Auffangwanne.

Allg. Funktion
Der Solemassenstrom wird in Abhängigkeit des gesamten Abluft- und Zuluftstrom berechnet und über einen
Frequenzumrichter angesteuerte Hochleistungspumpe stetig ausgeregelt, dass die beiden Wärmestromkapazitäten, Luft und Sole, gleich sind. Nur so erreicht die Wärmerückgewinnung ihren
optimalen System-Wirkungsgrad unter allen Betriebsbedingungen. Sicherheits- und Überwachungsfunktionen
wie z.B. Vereisungsschutz sind integriert.

Aufbau
Mit allen auf Solevolumenstrom angepassten hydraulischen Komponenten, vormontiert und verrohrt,
einschließlich einer diffusionsdichten Rohrisolierung - aufgeklebt sowie mit Aluminiummantel versehen - alle
durch Schwitzwasser gefährdeten Rohrteile. Alle eingesetzten Bauteile wie Umwälzpumpe,
3 Wege Motorventil, Armaturen etc. sind Glykolresistent. Die gesamte Verrohrung erfolgt mit Kupferrohr und Formstücken - keine verzinkten Komponenten. Der Elektro-Schaltschrank ist direkt an der Hydraulikstation montiert. Das Tragegestell kann direkt an die bauseitigen Gegebenheiten angepasst werden.

Tragegestell
Korrosionsbeständige geschweißte Rahmenkonstruktion aus verzinkten Hohlprofilen mit zusätzlicher Pulverbeschichtung und integrierter Wanne aus Edelstahl Werkstoffkennnummer 1.4301.
Grundrahmenhöhe 110 mm

Pumpen
Inline Hochdruckkreiselpumpe mit IE4- Motoren und eingebautem luftgekühltem Frequenzumrichter
Anzahl der Pumpen min :  3 Stück
Fördermedium Wasser/Glycol

3-Wege - Regelventil
Leistungsanpassung und Vereisungsschutz
Ein proportionales 3-Wege Ventil zur Leistungsanpassung der WRG und dient gleichzeitig als
Vereisungsschutz des Abluftwärmeübertragers.
Volumenstrom:  34,5 m³/h

2-Wege - Regelventil
Zur Ansteuerung des Wasserdurchflusses der KVS- Wärmetauscher an den 2 Zu- und 2 Abluftgeräten.

Kälteeinspeisung
Hydraulische Schaltung: Umlenkschaltung
3-Wege - Regelventil
Ein proportionales 3-Wege
Volumenstrom:  26,1 m³/h
kvs-Wert:  90

Wärmeeinspeisung
Hydraulische Schaltung: Drosselschaltung
2-Wege - Regelventil
Volumenstrom:  14,2 m³/h
kvs-Wert:  90

Membranausdehnungsgefäß
Die Expansionsgefäße und/oder Membrandruckgefäße werden den Sicherheitsanforderungen gemäß der
Europäischen Richtlinie 2014/68/EU entsprechend gefertigt.
-Erhitzung: Das Expansionsgefäß wird eingesetzt, um die Zunahme des Wasservolumens durch
Wärmeausdehnung zu absorbieren, wenn die Temperatur ansteigt, und hält so den Druckanstieg in der
Anlage in Grenzen. Die Expansions- und Druckgefäße bestehen aus einem geschlossenen Metallbehälter und sind im Inneren mit einer Membran versehen.
Die technischen Eigenschaften des Expansionsgefäßes und/oder der Druckgefäße sind auf dem Typenschild
ersichtlich, das auf jedem Produkt angebracht ist.
Die Daten bestehen aus: Kennnummer, Seriennummer,
Herstellungsdatum, Fassungsvermögen, Betriebstemperatur (TS), Vordruck und maximalem Betriebsdruck (PS).
Das Etikett wird am Expansions- und/oder am Druckgefäß angebracht und darf weder entfernt, noch darf
sein Inhalt abgeändert werden. Der Einsatz der Produkte muss übereinstimmend mit den auf dem Etikett
aufgeführten technischen Eigenschaften erfolgen.

Federbelastetes Membransicherheitsventil
Die Sicherheitsventile sind Sicherheitseinrichtungen welche es erlauben ohne Fremdenergie außer der Druckenergie des Mediums einen eventuell auftretenden Überdruck in geschlossenen Kreisläufen abzubauen. Der Öffnungsdruck wird ab Werk geprüft und entspricht den Druckbehälterrichtlinien PED 97/23/CE. Gehäuse in Messing, Dichtung und Membrane in EPDM, Geeichte Feder aus Stahl C100 galvanisch geschützt

Wärmetauscher für Fremdenergie Heizung
Wasser / Glykol Wasser  Plattenwärmeaustauscher aus
Edelstahl für Erwärmung der Solewassermenge im
Heizbetrieb
2-Wege Ventil mit Antrieb zur Regulierung der
eingespeisten Heizleistung,für Medium Wasser, PN 16, Grundkörper aus Gusseisen, mit Grundbeschichtung, Kegel aus Messing, Spindel aus nichtrostendem Stahl,  Spindelabdichtung mit Doppel-O-
Ring aus EPDM mit elektrischem Stellantrieb,
Stellsignal 0 (2) bis 10 V, mit Schalter für
Endstellungsmeldung, mit mechanischer Handverstellung,
Stellglied und Antrieb zusammengebaut,
mechanischer Stellungsanzeige.
Leistung: 471 kW / 60/40 °C

Wärmetauscher für Fremdenergie Kälte
Wasser / Glykol Wasser Plattenwärmeaustauscher aus
Edelstahl für die Kühlung der Solewassermenge im
Kühlbetrieb
3-Wege Ventil als Verteilventil mit Antrieb zur Regulierung der eingespeisten Kühlleistung,
für Medium Wasser, PN 16, Grundkörper
aus Gusseisen, mit Grundbeschichtung, Kegel aus
Messing, Spindel ausnichtrostendem Stahl,  Spindelabdichtung mit Doppel-O-
Ring aus EPDM mit elektrischem Stellantrieb,
Stellsignal 0 (2) bis 10 V, mit Schalter für
Endstellungsmeldung, mit mechanischer Handverstellung,
Stellglied und Antrieb zusammengebaut,
mechanischer Stellungsanzeige.
Leistung: 183 kW / 6/12 °C

Flanschenabsperrarmaturen
Absperrklappe mit Gewindeaugen mit Betätigungshebel als Rasthebel, Dichtheitsprüfung laut DIN EN
12266-1 Gehäuse EN-GJS-400
Druckstufe PN16

Isolierung
Einbauteile, Absperrarmaturen, Rohrleitungen sowie
Form- und Verbindungselemente kompl. Wärme- und
Schwitzwasserdämmung.

Regelung
Mit an dem Hydraulikmodul montiertem Steuer- und
Regelschrank und mit allen an der Pumpenbaugruppe
befestigten Feldgeräten verdrahtet.
Schaltschrank, einschl. Kabelkanal, Kabeleinführungen
mit Verschraubung und Zugentlastung Einspeisung mit
Hauptschalter und überwachter Hauptsicherung,
Leistungsbaugruppen für Pumpen, mit
Motorschutzschalter, einschl. potentialfreien
Hilfskontakts für Betriebsmeldung und Störmeldung,
Controller zur Steuerung und bedarfsabhängige Regelung
des kompletten WRG-Systems bestehend aus Umwälzpumpen,
Regelventil sowie zur Aufschaltung der notwendigen
Fühler, unter Berücksichtigung variabler
Betriebsbedingungen wie Luftmenge, Außenluft-
Temperatur, Abluft-Temp., Abluft-Feuchte,
Zufttemperatur und Fortlufttemperatur. Die
Wasserseitigen Messwerte erfolgen über die Steuerung
des WRG System: Frostschutzthermostat,
Vereisungsschutzfühler, Vorlauftemperatur
Abluftwärmetauscher, Rücklauftemperatur
Abluftwärmetauscher, Vorlauftemperatur
Zuluftwärmetauscher.
Ansteuerung / Rückmeldungen zur Aufschaltung an die
bauseitige Gebäudeleittechnik bestehend aus:
Meldungen als potenzialfreie Kontakte,
Betrieb- und Störmeldung der Pumpen, Vereisungsschutz
aktiv, Wärneeinspeisung aktiv,  Kälteauskopplung aktiv,
Mindestsystemdruck
Sollwertvorgabe von extern als Normsignal 0-10V,
Hydraulikmodul.
Die technischen Datenblätter für das angebotene
Modul sind dem Angebot beizufügen.
Die Regelung ist frei programmierbarer Regler mit integriertem Touchscreen 4.3", 256 Farben, Hintergrundbeleuchtung über die Software steuerbar. Schutzgrad Frontseite IP54, Rückseite IP20, Schnittstellen RS232/Modem, RS485, CAN, LIN und Ethernet integriert, USB-Hostpot für Programmupdate und Datenspeicher, Steckplatz für SD-Karten zur Langzeit Datenspeicherung, integrierter WEB-Server. Geladene Applikation/Software für Hydraulikmodule, komplette Konfiguration über das Display ohne PC oder sonstige Tools, schematische Darstellung des Gerätes mit automatischer Anpassung an die Konfiguration.
Sämtliche Alarmmeldungen werden als Klartextmeldung mit der entsprechenden Alarmpriorität angezeigt, Datum/Uhrzeit des Auftretens und des Gehens werden in der Alarmliste angezeigt, Im Alarmarchiv können die letzten 50 Meldungen nachverfolgt werden, Quittierung der Alarmmeldungen und Löschen des Alarmarchivs über entsprechende Tasten am Display. Programmupdate über FTP oder USB-Stick, nachträgliches Einspielen einer neueren Version oder einer speziellen Anpassung kann bauseits mittels USB-Sticks erfolgen ohne Einsatz einen spezialisierten Technikers, Speichern der aktuellen Konfiguration im Flash, nachträgliches Rückstellen. der Konfiguration auf Defaultwerte, Auslieferungszustand oder Rücklesen der gespeicherten Konfiguration. Kommunikation zu übergeordneten System über mittels Modbus TCP/IP über integrierte Ethernet-Schnittstelle und Konfiguration der IP-Adresse, der Subnet-Mask und der Gateway-Adresse direkt am Display, die Datenpunktliste liegt der Gerätedokumentation bei. Optional Kommunikation zu übergeordneten System über Modbus RTU RS232/485, Konfiguration der Baudrate, des
Datenformates und der Slaveadresse direkt am Display, die Datenpunktliste liegt der Gerätedokumentation
bei.

Ausführung:
Der Start des Systems erfolgt entweder über einen potentialfreien Kontakt oder automatisch
sobald die Anforderung größer 3 % ist; ebenso kann automatisch abgeschaltet werden sobald die Anforderung unter 1 % sinkt. Das Verhältnis zwischen Luft- und
Glykolgemischvolumenstrom wird mittels Inverter drehzahlgeregelter Pumpe konstant gehalten.
Sinkt die Anforderung, d.h. es werden weniger als 100 % Rückgewinnung benötigt, so wird automatisch die Pumpendrehzahl reduziert und in Sequenz das 3-Wegeventil geschlossen. Bei einer Anforderung unter 1 % erfolgt automatisch die Abschaltung nach einer einstellbaren Nachlaufzeit. Der integrierte Vereisungsschutz verhindert ein Vereisen der Fortluftbatterie durch Erfassen der Ausgangstemperatur an der Fortluftbatterie. Somit ist auch bei Außentemperaturen jenseits der Vereisungsgrenze ein Betrieb gewährleistet.
Zur Erfassung des Volumens im Glykolkreis wird ein Wärmemengenzähler mit M-Busschnittstelle
verwendet, welcher entsprechend dem zu verwendenden Glykol/Wassergemisch kalibriert ist. Damit ist eine genaue Erfassung von Durchfluss, Volumen, Leistung
und Energie möglich. Die Erfassung der Energie erfolgt getrennt für Wärme und Kälte.
Zur Erfassung des Luftvolumens kann ein 0-10V Signal verwendet werden, alternativ kann auch ein Drucksensor angeschlossen werden, wobei der K-Faktor des Ventilators direkt am Controller konfiguriert wird.
Ein Niederdurckschalter im Glykolkreis schützt die Pumpe und schaltet das System automatisch ab,
wenn der Druck zu weit abfällt.
Schnittstellenmodule für BACnet IP, LON FTT-10, Modbus TCP/IP und Modbus RTU ermöglichen die Kommunikation mit einem übergeordneten System. Bei Einsatz eines
Kommunikationsmoduls können Freigabe/Start, Anforderung und Luftvolumen über die Busschnittstelle übermittelt werden; der für das Luftvolumen notwendige Sensor entfällt, da meist schon bauseits vorhanden.
Die gesamte Bedienung ist passwortgeschützt, d.h. ohne Eingabe des entsprechenden Passwortes ist keine Bedienung möglich. Dabei wird in 4 Benutzer und 3 Konfigurationsebenen unterschieden.
Die gesamte Konfiguration erfolgt direkt am Controller im Konfigurationsmenü welches nach Eingabe eines Passwortes zugänglich ist.

Hinweis:
Das Hydraulikmodul wird auf die Gebäudeautomation aufgeschaltet.

Aufstellungsort: Innenaufstellung
Geräteabmessungen Hydraulikmodul
offene Rahmenkonstruktion:

Max. Abmessungen mit Grundrahmen:
B / H / T: 3.600 mm / 2.550 mm / 1.800 mm
Gewicht max.: 1250 kg

Grundrahmen: min. 110 mm

angeb. Fabrikat:

'..........................................'
  ( vom Bieter einzutragen)

angeb. Typ:

'..........................................'
  ( vom Bieter einzutragen)

und zwar
Menge: 1,000 St

**1.01.40 Zuluftgerät Anlage L 002 Ring 1 Labore - mit WRG als Kreislaufverbundsystem, 43.000 m³/h**
*** Leitbeschreibung
Zuluftgerät Anlage L 002 Ring 1 Labore - mit WRG als Kreislaufverbundsystem, 43.000 m³/h

als raumlufttechnische Geräte in liegender Anordnung
für Innenaufstellung, mit KVS- System.
Anordnung einschl. Grundrahmen in getrennter Ausführung. Gerät in Blockbauweise und in Funktionsmodule zerlegbar für Baustellentransport einschließlich Baustellentransportvorrichtung und Transportlaschen.

Nennspannung/-frequenz für sämtliche Teilleistungen (Positionen) des Leistungsverzeichnisses 230/400 V
(+6% - 10%), 50 Hz

Entspricht den Anforderungen der RLT-Richtlinie 01
des Herstellerverbandes Raumlufttechnischer Geräte e.V.

Erfüllt inkl. aller Komponenten die energetischen Anforderungen der aktuellen ErP-Richtlinie

Zubehör:
Kugel- und Röhrensifons
1 Satz erforderliche Kugel- und Röhrensifons in transparenter Ausführung.

Wärmerückgewinnung
KVS- System (Glycol 34 %). Einspeisung der Fremdenergie Heizung und Kälte erfolgt über das Hydraulikmodul.
Die Ausführung der Wärmetauscher erfolgt in zwei geteilter Ausführung.

Jalousieklappen
Außenluft innenliegend.
24V Drehmoment 40 Nm
Auf/Zu

hygenische Anforderungen:
normal

Thermodynamische Luftbehandlung:
Heizen

Zuluft / Geräteaufbau in Luftrichtung:
- Stirnwand/Endsektion AU, eckig,
 Stutzen entkoppelt mit Potenzialausgleichskabel 16mm²
 Jalousieklappe AU, eckig innenliegend mit
 Klappenantrieb Auf/Zu
- Wartungskammer, Innenleuchte
- Filtereinheit als Taschenfilter Differenfdruckanzeige
  elektronisch 24V, Innenleuchte
- Schalldämpfer, Kulissen ausziehbar
- Wartungskammer, Innenleuchte
- KVS- System
- Wartungskammer, Innenleuchte
- KVS- System
- Wartungskammer, Innenleuchte
- Tropfenabscheider
- Ventilatoreinheit, Innenleuchte
- Wartungskammer, Innenleuchte
- Schalldämpfer, Kulissen ausziehbar
- Wartungskammer, Innenleuchte
- Filtereinheit als Taschenfilter Differenfdruckanzeige
  elektronisch 24V, Innenleuchte
 Jalousieklappe AU, eckig innenliegend mit
 Klappenantrieb Auf/Zu
- Anschluss oben/Endsektion ZU, eckig
 Stutzen entkoppelt mit Potenzialausgleichskabel 16mm²

Zuluftgerät:
Schallleistung bei f(Hz)
1.Geräteansaug max:  60,0 dB(A)
2.Geräteausblas max:  64,0 dB(A)

Schallleistung neben dem Gerät
Neben dem Gerät max.  66,0 dB(A)

Auslegungsdaten:

Zuluftgerät Nennvolumenstrom:  43.000 m/h
Druckverlust extern Zuluft  800 Pa

Winter:
Außentemperatur in Grad C  -12
Zulufttemperatur in Grad C mind.  20
Heizung Vorlauf in Grad C  60
Heizung Rücklauf in Grad C  40

Sommer:
Außentemperatur in Grad C  32
Zulufttemperatur in Grad C mind. 18
Kälte Vorlauf in Grad C  6
Kälte Rücklauf in Grad C  12

Zuluft

Außenluftansaugung
Stirnwand/Endsektion AU, eckig, Stutzen entkoppelt mit Potenzialausgleichskabel 16mm²
Jalousieklappe AU, eckig innenliegend mit
Klappenantrieb Auf/Zu 24V.

Filtereinheit Außenluftt
Ausführung gemäß Spezifikation
Bauart:  Taschenfilter
Filterklasse:  ePM1/60%
Revisionstüre Türfeststellvorrichtung, Druckmessnippel, Differenzdruckschalter, Zeigerthermometer 0-250Pa

Schalldämpfereinheit
Druckverlust max:  25 Pa
Mindestdämpfung bei 250 Hz:  25 dB
Kulissen:  ausziebar

KVS-System
Rückwärmzahl nach EN 308 mind.: 75 %
Kondensatwanne geneigt

Ventilatoreinheit, Direktantrieb Zuluft
Ausführung gemäß Spezifikation
Ausführung:  2x Freirad
Effizienzklasse mind.  IE3
Spannung/Frequenz:  400/50 V/Hz
Schutzart / ISO-Klasse:  IP55
Nennleistung je Motor max.:  15 kW

Zubehör:
Motorauszugsschiene
1 Frequenzumformer für 2 Motoren. Anordnung am Gerät.
Die Verkabelung zwischen Motoren und FU ist außen am Gerät in einen Reparaturschalter mit Bypassfunktion (direkte Stromnetzeinspeisung der Lüfter) auszuführen. Es muss die Funktion zur vollständigen Überbrückung des Frequenzumrichters gegeben sein.

Schalldämpfereinheit
Druckverlust max:  25 Pa
Mindestdämpfung bei 250 Hz:  25 dB
Kulissen:  ausziebar

Filtereinheit Zuluft
Ausführung gemäß Spezifikation
Bauart:  Taschenfilter
Filterklasse:  ePM1/75%
Revisionstüre Türfeststellvorrichtung, Druckmessnippel, Differenzdruckschalter, Zeigerthermometer 0-250Pa

Zuluftanschluss
Stirnwand/Endsektion ZU, eckig. Stutzen entkoppelt mit Potenzialausgleichskabel 16mm²
Ausblasgitter verzinkt gemäß M-LüAR
Jalousieklappe ZU, eckig innenliegend mit
Klappenantrieb Auf/Zu 24V.

Zubehör: 1 Satz Ersatzfilter

max. mögliche Geräteabmessungen mit Grundrahmen:
L / B / H: 10.000 / 2.900 / 2.800 mm
Höhe Gerätegrundrahmen: min 200 mm

max. Gewicht: 7.250 kg

angeb. Fabrikat:

'..........................................'
  ( vom Bieter einzutragen)

angeb. Typ:

'..........................................'
  ( vom Bieter einzutragen)

und zwar
Menge: 2,000 St
*Unterbeschreibung 1 Gehäuse nach DIN EN 1886 Laborgeräte*
Gehäuse nach DIN EN 1886 Laborgeräte

Raumlufttechnisches Gerät in frei
konfigurierbarer Bauform zur Konditionierung von
Raum- und Prozessluft.

Mechanische Stabilität mind.: D1
Gehäuse-Leckage mind.: L1
Zulässige Gesamtleckage max.: 0,5%
Thermische Isolierung mind.: T 2
Wärmebrückenfaktor mind.: TB2

Pulverbeschichtung
Korrosionsschutzklasse/Korrosivitätskategorie C4.
Anwendung bei hohen Korrosionsbelastungen
der Gruppe C4 nach DIN EN ISO 12944-2.

Mindestanforderungen an das Gehäuse
Mechanische Stabilität (EN 1886): D1
Gehäuse-Leckage (EN 1886): L1
Filter-Bypass-Leckage (EN 1886): F9
Thermische Isolierung (EN 1886): T4
Wärmebrückenfaktor (EN 1886): TB2

Oberflächenbeschaffenheit
Außenseite:  C4H
Innenseite:  C4H

Mindestabstand zwischen den Bauelementen 300 mm

Gehäusegrundausführung aus einer geschraubten Profilrahmenkonstuktion.

Grundrahmen
Gerätegrundrahmen aus kaltgewalztem, verzinktem, umlaufend nach aussen offenem starkem C-Profil ausgeführt zur Aufnahme der Gerätemodule,

Innenschale und Außenschale aus Aluminiumblech mit Beschichtung. Die Anforderungen an die Korrosionsbeständigkeit der Komponenten gelten entsprechend den Anforderungen an das Gehäuse. Vollprofil-Dichtung in EPDM-Qualität, Gehäuse im Taupunktbereich thermisch entkoppelt.

Kondensatwannen geneigt aus Edelstahl. Kondensatwannen (Edelstahl mind. 1.4301), isoliert,  Klasse 3. Anschluss Kondensatanschluss aus Gerätegehäuse

Paneele zweischalig mit dazwischenliegender Isolierung, Baustoffklasse A 1, nicht brennbar nach DIN 4102.
Es sind nur emissions- und geruchsfreie, mikrobielle nicht werkstoffwechselbare Materialien zu verwenden.

Stirnwand/ Endsektion
offen über Gerätequerschnitt, mit Kanalanschlussrahmen.

Quadratisches oder rundes Schauglas
doppelschalig aus UV-beständigem Polycarbonat mit geschlossenzelliger PE Dichtung  und verdeckter Schraubmontage. Einfassung frei von Wärmebrücken mit PE-Dichtung. Integrierter LED-Leuchte zur Kammerausleuchtung gemäß VDI 6022. Betrieb über einfach austauschbare Batterie ohne jeglichen Verkabelungsaufwand

Schutzgitter
Schutzgitter gemäß DIN EN 1886-10.6 als engmaschiges
Gitter (< 20 x 20 mm) aus verzinktem Stahldraht
in Luftrichtung hinter brennbaren Einbauteilen.
Anordnung erfolgt erfolgt am
Anschlussstutzen der Ausblaskammer.
*Unterbeschreibung 2 Kanalanschluss als körperschallisolierte Verbindung*
Kanalanschluss als körperschallisolierte Verbindung.

Anschlussprofil mit 4-Lochverschraubung, Ausführung beschichtet, keine feste metallische Verbindung zwischen Gerät und Kanalanschluss. Potentialausgleich nach EN 60204-1.
*Unterbeschreibung 3 Jalousieklappe*
Jalousieklappe

Luftregel- und Absperrklappen aus Edelstahl
gegenläufig gekuppelt. Jalousieblätter mit EPDM-Dichtungen. Antrieb über beidseitig angeordnete, antistatische Kunststoff-Zahnräder.

Dichtheitsklasse Klasse 2
Oberflächenbeschaffenheit Klasse 1
für Klappenstellantrieb einschließlich Stellantrieb.
*Unterbeschreibung 4 Filtereinheit ISO 16890*
Filtereinheit ISO 16890

Zuluft

Filtermaterial aus Mikroglasfaservlies, Filterrahmen aus verzinktem Stahl, Kunststoff oder Edelstahl. Über Bügelfedern gegen Dichtungsband im Einbaurahmen angepresst.
Differenzdrucküberwachung 0 - 500 Pa, Durchmesser 110 mm über mechanischen Differenzdruckschalter 40 - 400 Pa, einschließlich max 3,0 m Verbindungsleitungen und Filterschnellspanneinrichtungsvorrichtung und Druckmessstutzen für Differenzdruck
Kontaktmanometer 0 - 1000 Pa, wetterfeste Ausführung, Messnippel für Anschlüsse der Druck-Messleitungen
Grenzwertgeber 230 V mit potentialfreiem Ausgang für eine Fremdanzeige, Rückschaltung über Funktionsschalter.

Zubehör: 1 Satz Ersatzfilter
*Unterbeschreibung 5 Energierückgewinnungseinheit - Kreislaufverbundsytem*
KVS- System
Regenerative Wärmerückgewinnung gemäß VDI 2071. Einsatz von Wasser und Wasser Glykol-Gemisch als Kühlmedium bis PN 16. Verbindung der Wärmetauscher erfolgt über ein Rohrleitungskreislauf in Verbindung mit einem Hydraulimodul. Die Ausführung der Wärmetauscher erfolgt in geteilter Ausführung.
Die Verrohrung erfolgt über das Gewerk Heizung /Kälte.
Das Schemazur erforderlichen hydraulische Anbindung ist dem Gewerk Heizung/Kälte zur Verfügung zu stellen.
*Unterbeschreibung 6 Tropfenabscheider*
Tropfenabscheider
TA besteht aus profilierten Polypropylen Lamellen mit hohem Abscheidegrad und geringem Luftwiderstand. Die Lamellen sind von einem selbsttrangenden Gehäuse umschlossen und lassen sich zur Reinigung leicht einzeln nach oben herausziehen. Rahmen aus Edelstahl (Werkstoff Nr. 1.4301)) mit eingebautem ergonomischen Haltegriff für eine einfache Ausziehbarkeit. Der TA wird im Lüftungsgerät auf Schienen innerhalb der Kondensatsammelwanne eingebaut, somit ist dieser individuell ausziehbar. Das TA Paket erreicht man über ein abnehmbares Revisionspaneel, mit aussen liegenden Knebelverschlüssen
*Unterbeschreibung 7 Ventilator, Direktantrieb mit Normmotor*
Ventilator, Direktantrieb mit Normmotor

Laufrad einseitig saugend mit rückwärts gekrümmten Schaufeln, geschweißt, beschichtet, mit Berührungsschutzgitter für freilaufende Räder.
Auswuchtung nach DIN ISO 1940, Gütestufe 6,3.
Volumenstrommessung in Ringleitung, saugseitig an der Ventilatortrennwand angeordnet. Laufradeinheit auf U-/C- Profilen montiert, Schwingungsdämpfer druckbelastet, Gehäuseverbindung schwingungsentkoppelt. Gesamtes Aggregat ausbaubar, mit Bedienungstür und Potentialausgleich.

Motor
Normmotor, geeignet für Frequenzumformer.
*Unterbeschreibung 8 Schalldämpfereinheit*
Schalldämpfereinheit

als Kulissenschalldämpfer nach dem Kammerabsorbtionsprinzip, mit Resonanzblechen und Kulissenrahmen, Auszug seitlich.
Kulissen-Absorptionsmaterial feuchtigkeitsabweisend, Obermaterial Glasseide, abriebfest bis 20 m/s, Brandklasse A1 nach DIN 4102.

Schalldämpfereinheit
Als Kulissenschalldämpfer mit Einschubvorrichtung und
Anströmblechen, mit nichtbrennbaren Schalldämmstoffen
DIN 4102 Teil 1 mit Glasvliesabdeckung
*Unterbeschreibung 9 Revisions- und Wartungstür*
Revisions- und Wartungstür

für Geräteeinheiten, Ausführung wie Gehäusewand, Türen mit Türfeststeller und Aufschlagsicherung
Drehriegeln und Griffen
*Unterbeschreibung 10 Schauglas Revisions- und Wartungstür*
Schauglas Revisions- und Wartungstür

Quadratisch oder Runde doppelschalige Schauöffnung,
lichte Diagonale 265 mm. Einfassung stellt keine
zusätzliche Wärmebrücke dar. Schwerentflammbarer, UV-stabiler Kunststoff.
Wärmeleitfähigkeit ermittelt gemäß ISO 8302 von
0,20 W/(m*K).
*Unterbeschreibung 11 Reparaturschalter mit Bypassfunktion*
Reparaturschalter mit Bypassfunktion

mit wetterfester Abdeckung für alle im Gerät befindlichen elektrischen Abnehmer wie z. B. Motoren, Beleuchtung, Kaltleiterfühler, Thermofühler, Reparaturschalter etc. verdrahtet.
Einschließlich mitzulieferndem Reparaturschalter, montiert und abgeschirmt verdrahtet, für Mehrstufige und stufenlose Motoren bis max. 5,5KW, max. Spannung 500 V, mit 1 Steuerkontakt und 2 ZLT-Kontakte. Kunststoffgehäuse, Schutzart IP 65, abschließbar für 3 Schlösser. Mit allen erforderlichen luftdichten Kabeldurchführungen in den Gerätewandungen.

Hinweis:
Die Verkabelung zwischen Motoren und FU ist außen am Gerät in einen Reparaturschalter mit Bypassfunktion (direkte Stromnetzeinspeisung der Lüfter) auszuführen. Es muss die Funktion zur vollständigen Überbrückung des Frequenzumrichters gegeben sein.
*Unterbeschreibung 12 Beleuchtungseinrichtung*
Beleuchtungseinrichtung

Schutzart:  IP 65
Nennspannung in V: 230
LED-Technik

berührungs- und schlaggeschützt, einschl. Leuchtmittel.
Mit elektrischer Verdrahtung, auf außenliegendem
Klemmenkasten, für zentrale Leuchtenansteuerung.
Kabeldurchführung mit PG-Verschraubung.
*Unterbeschreibung 13 Frequenzumformer*
Frequenzumformer

Die Motoren von direkten angetriebenen Ventilatoren mit Frequenzumformer sind so auszuwählen, dass die Nennauslegungsdaten (Volumenstrom, Druck) im Frequenzbereich unter 50 Hz des Frequenzumformers erreicht werden. Der Frequenzumformer ist auf der Außenseite des RLT-Gerätes zu montieren. Zur Sicherstellung der EMV-Verträglichkeit sind bei der Verkabelung entsprechend geschirmte Kabel sowie der Einbau von Netzdrosseln oder Sinusfiltern zu berücksichtigen.
Die Verkabelung zwischen Frequenzumformer und Antrieb, Frequenzumformer ist mit doppelt abgeschirmten Leitungen auszuführen.

Die FUs sollen folgende Meldungen an die Automationseinrichtung übermitteln:
Befehl EIN/AUS
Rückmeldung EIN/AUS
Rückmeldung Bypass
Störmeldung
Freigabe
Unerlaubt AUS (Störung, Rep.-Schalter)
Stellung

Ergänzend sind einzuhalten:
Je nach Anforderung muss bei defekt des FU´s ein Netzbypass eingeplant werden.
FU muss nach Vorschrift funkentstört sein. Rückwirkungen ins Netz müssen verhindert
werden.

**1.01.50 Abluftgerät Anlage L 002 Ring 1 Labore - mit WRG als Kreislaufverbundsystem, 43.000 m³/h**
*** Leitbeschreibung
Abluftgerät Anlage L 002 Ring 1 Labore - mit WRG als Kreislaufverbundsystem, 43.000 m³/h

als raumlufttechnische Geräte in liegender Anordnung
für Innenaufstellung, mit KVS- System.
Anordnung einschl. Grundrahmen in getrennter Ausführung. Gerät in Blockbauweise und in Funktionsmodule zerlegbar für Baustellentransport einschließlich Baustellentransportvorrichtung und Transportlaschen.

Nennspannung/-frequenz für sämtliche Teilleistungen (Positionen) des Leistungsverzeichnisses 230/400 V
(+6% - 10%), 50 Hz

Entspricht den Anforderungen der RLT-Richtlinie 01
des Herstellerverbandes Raumlufttechnischer Geräte e.V.

Erfüllt inkl. aller Komponenten die energetischen Anforderungen der aktuellen ErP-Richtlinie

Zubehör:
Kugel- und Röhrensifons
1 Satz erforderliche Kugel- und Röhrensifons in transparenter Ausführung.

Wärmerückgewinnung
KVS- System (Glycol 34 %). Einspeisung der Fremdenergie Heizung und Kälte erfolgt über das Hydraulikmodul.
Die Ausführung der Wärmetauscher erfolgt in zwei geteilter Ausführung.

Jalousieklappen
Außenluft innenliegend.
24V Drehmoment 40 Nm
Auf/Zu

hygenische Anforderungen:
normal

Thermodynamische Luftbehandlung:
Heizen/Kühlen

Abluft / Geräteaufbau in Luftrichtung:
- Stirnwand/Endsektion AB, eckig
 Stutzen entkoppelt mit Potenzialausgleichskabel 16mm²
 Jalousieklappe AU, eckig innenliegend mit
 Klappenantrieb Auf/Zu
- Wartungskammer Innenleuchte
- Filtereinheit als Taschenfilter Differenfdruckanzeige
  elektronisch 24V Innenleuchte
- Wartungskammer Innenleuchte
- Schalldämpfer, Kulissen ausziehbar
- Wartungskammer
-  Kontaktbefeuchter (Motor-Zonenventil, Steuerung
  Zulaufventil 24V/DN15 AG
- Wartungskammer Innenleuchte
- KVS- System
- Wartungskammer Innenleuchte
- KVS- System
- Wartungskammer Innenleuchte
- Tropfenabscheider
- Ventilatoreinheit
- Wartungskammer Innenleuchte
- Schalldämpfer, Kulissen ausziehbar
- Wartungskammer Innenleuchte
 Jalousieklappe AU, eckig innenliegend mit
 Klappenantrieb Auf/Zu
- Anschluss oben/Endsektion FO, eckig
 Stutzen entkoppelt mit Potenzialausgleichskabel 16mm²
-  Lichtschalter für Innenbeleuchtung

Abluftgerät:
Schallleistung bei f(Hz)
1.Geräteansaug max:  60,0 dB(A)
2.Geräteausblas max:  73,0 dB(A)

Schallleistung neben dem Gerät
Neben dem Gerät max.  66 dB(A)

Auslegungsdaten:

Abluftgerät Nennvolumenstrom:  42.145 m/h
Druckverlust extern Abluft  800 Pa

Abluft

Abluftanschluss
Anschluss oben/Endsektion AB, eckig. Stutzen entkoppelt mit Potenzialausgleichskabel 16mm²
Jalousieklappe AB, eckig innenliegend mit
Klappenantrieb Auf/Zu 24V.

Filtereinheit Abluft
Ausführung gemäß Spezifikation
Bauart:  Taschenfilter
Filterklasse:  ePM10/60%
Revisionstüre Türfeststellvorrichtung, Druckmessnippel, Differenzdruckschalter, Zeigerthermometer 0-250Pa

Schalldämpfereinheit
Druckverlust max:  25 Pa
Mindestdämpfung bei 250 Hz:  25 dB
Kulissen:  ausziebar

Kontaktbefeuchter

KVS -System

Ventilator
Ventilatoreinheit, Direktantrieb Abluft
Ausführung gemäß Spezifikation
Ausführung:  2x Freirad
Effizienzklasse mind.  IE3
Spannung/Frequenz:  400/50 V/Hz
Schutzart / ISO-Klasse:  IP54
Nennleistung je Motor max.:  15 kW

Zubehör:
Motorauszugsschiene
1 Frequenzumformer für 2 Motoren. Anordnung am Gerät.
Die Verkabelung zwischen Motoren und FU ist außen am Gerät in einen Reparaturschalter mit Bypassfunktion (direkte Stromnetzeinspeisung der Lüfter) auszuführen. Es muss die Funktion zur vollständigen Überbrückung des Frequenzumrichters gegeben sein.

Schalldämpfereinheit
Druckverlust max:  25 Pa
Mindestdämpfung bei 250 Hz:  25 dB
Kulissen:  ausziebar

Fortluftanschluss
Stirnwand/Endsektion AU, eckig. Stutzen entkoppelt mit Potenzialausgleichskabel 16mm²,
Jalousieklappe FO, eckig innenliegend mit Klappenantrieb Auf/Zu 24V

Zubehör: 1 Satz Ersatzfilter

max. mögliche Geräteabmessungen mit Grundrahmen:
L / B / H: 11.100 / 2.900 / 2.800 mm
Höhe Gerätegrundrahmen: min 200 mm

max. Gewicht: 7.800 kg

angeb. Fabrikat:

'..........................................'
  ( vom Bieter einzutragen)

angeb. Typ:

'..........................................'
  ( vom Bieter einzutragen)

und zwar
Menge: 2,000 St
*Unterbeschreibung 1 Gehäuse nach DIN EN 1886 Laborgeräte*
Gehäuse nach DIN EN 1886 Laborgeräte

Raumlufttechnisches Gerät in frei
konfigurierbarer Bauform zur Konditionierung von
Raum- und Prozessluft.

Mechanische Stabilität mind.: D1
Gehäuse-Leckage mind.: L1
Zulässige Gesamtleckage max.: 0,5%
Thermische Isolierung mind.: T 2
Wärmebrückenfaktor mind.: TB2

Pulverbeschichtung
Korrosionsschutzklasse/Korrosivitätskategorie C4.
Anwendung bei hohen Korrosionsbelastungen
der Gruppe C4 nach DIN EN ISO 12944-2.

Mindestanforderungen an das Gehäuse
Mechanische Stabilität (EN 1886): D1
Gehäuse-Leckage (EN 1886): L1
Filter-Bypass-Leckage (EN 1886): F9
Thermische Isolierung (EN 1886): T4
Wärmebrückenfaktor (EN 1886): TB2

Oberflächenbeschaffenheit
Außenseite:  C4H
Innenseite:  C4H

Mindestabstand zwischen den Bauelementen 300 mm

Gehäusegrundausführung aus einer geschraubten Profilrahmenkonstuktion.

Grundrahmen
Gerätegrundrahmen aus kaltgewalztem, verzinktem, umlaufend nach aussen offenem starkem C-Profil ausgeführt zur Aufnahme der Gerätemodule,

Innenschale und Außenschale aus Aluminiumblech mit Beschichtung. Die Anforderungen an die Korrosionsbeständigkeit der Komponenten gelten entsprechend den Anforderungen an das Gehäuse. Vollprofil-Dichtung in EPDM-Qualität, Gehäuse im Taupunktbereich thermisch entkoppelt.

Kondensatwannen geneigt aus Edelstahl. Kondensatwannen (Edelstahl mind. 1.4301), isoliert,  Klasse 3. Anschluss Kondensatanschluss aus Gerätegehäuse

Paneele zweischalig mit dazwischenliegender Isolierung, Baustoffklasse A 1, nicht brennbar nach DIN 4102.
Es sind nur emissions- und geruchsfreie, mikrobielle nicht werkstoffwechselbare Materialien zu verwenden.

Stirnwand/ Endsektion
offen über Gerätequerschnitt, mit Kanalanschlussrahmen.

Quadratisches oder rundes Schauglas
doppelschalig aus UV-beständigem Polycarbonat mit geschlossenzelliger PE Dichtung  und verdeckter Schraubmontage. Einfassung frei von Wärmebrücken mit PE-Dichtung. Integrierter LED-Leuchte zur Kammerausleuchtung gemäß VDI 6022. Betrieb über einfach austauschbare Batterie ohne jeglichen Verkabelungsaufwand

Schutzgitter
Schutzgitter gemäß DIN EN 1886-10.6 als engmaschiges
Gitter (< 20 x 20 mm) aus verzinktem Stahldraht
in Luftrichtung hinter brennbaren Einbauteilen.
Anordnung erfolgt erfolgt am
Anschlussstutzen der Ausblaskammer.
*Unterbeschreibung 2 Kanalanschluss als körperschallisolierte Verbindung*
Kanalanschluss als körperschallisolierte Verbindung.

Anschlussprofil mit 4-Lochverschraubung, Ausführung beschichtet, keine feste metallische Verbindung zwischen Gerät und Kanalanschluss. Potentialausgleich nach EN 60204-1.
*Unterbeschreibung 3 Jalousieklappe*
Jalousieklappe

Luftregel- und Absperrklappen aus Edelstahl
gegenläufig gekuppelt. Jalousieblätter mit EPDM-Dichtungen. Antrieb über beidseitig angeordnete, antistatische Kunststoff-Zahnräder.

Dichtheitsklasse Klasse 2
Oberflächenbeschaffenheit Klasse 1
für Klappenstellantrieb einschließlich Stellantrieb.
*Unterbeschreibung 4 Filtereinheit ISO 16890*
Filtereinheit ISO 16890

Abluft

Filtermaterial aus Mikroglasfaservlies, Filterrahmen aus verzinktem Stahl, Kunststoff oder Edelstahl. Über Bügelfedern gegen Dichtungsband im Einbaurahmen angepresst.
Differenzdrucküberwachung 0 - 500 Pa, Durchmesser 110 mm über mechanischen Differenzdruckschalter 40 - 400 Pa, einschließlich max 3,0 m Verbindungsleitungen und Filterschnellspanneinrichtungsvorrichtung und Druckmessstutzen für Differenzdruck
Kontaktmanometer 0 - 1000 Pa, wetterfeste Ausführung, Messnippel für Anschlüsse der Druck-Messleitungen
Grenzwertgeber 230 V mit potentialfreiem Ausgang für eine Fremdanzeige, Rückschaltung über Funktionsschalter.

Zubehör: 1 Satz Ersatzfilter
*Unterbeschreibung 5 Befeuchtungseinrichtung adiabat Abluft*
Befeuchtungseinrichtung abiabat Abluft

Kontaktbefeuchter als Oberflächenverdunster für indirekte Verdunstungskühlung. Ausführung mit
Frischwasserbetrieb ohne Zirkulation von Wannenwasser Das Wasser wird aus dem Betriebswassernetz zur Verfügung gestellt ohne technischer Behandlung.
Die Befeuchtereinheit in der Gerätekammer dichtanliegend in das Gerätregehäuse montiert.
Die Wasserwanne besteht aus rostfreiem Stahl mit
allseitigem Gefälle zur sicheren Trockenlegung.
Der Wasserzulauf erfolgt nach Freigabe der
übergeordneten Regelung über ein integriertes
und bereits fertig eingebautes Einlass-Ventil und Zonenventil jeweils 24V.
Die Wasserverteilung erfolgt über ein Wasserverteilsystem zur gleichmäßigen und vollständigen Benetzung des Oberflächenverdunsters.
*Unterbeschreibung 6 Energierückgewinnungseinheit - Kreislaufverbundsytem*
KVS- System
Regenerative Wärmerückgewinnung gemäß VDI 2071. Einsatz von Wasser und Wasser Glykol-Gemisch als Kühlmedium bis PN 16. Verbindung der Wärmetauscher erfolgt über ein Rohrleitungskreislauf in Verbindung mit einem Hydraulimodul. Die Ausführung der Wärmetauscher erfolgt in geteilter Ausführung.
Die Verrohrung erfolgt über das Gewerk Heizung /Kälte.
Das Schemazur erforderlichen hydraulische Anbindung ist dem Gewerk Heizung/Kälte zur Verfügung zu stellen.
*Unterbeschreibung 7 Tropfenabscheider*
Tropfenabscheider
TA besteht aus profilierten Polypropylen Lamellen mit hohem Abscheidegrad und geringem Luftwiderstand. Die Lamellen sind von einem selbsttrangenden Gehäuse umschlossen und lassen sich zur Reinigung leicht einzeln nach oben herausziehen. Rahmen aus Edelstahl (Werkstoff Nr. 1.4301)) mit eingebautem ergonomischen Haltegriff für eine einfache Ausziehbarkeit. Der TA wird im Lüftungsgerät auf Schienen innerhalb der Kondensatsammelwanne eingebaut, somit ist dieser individuell ausziehbar. Das TA Paket erreicht man über ein abnehmbares Revisionspaneel, mit aussen liegenden Knebelverschlüssen
*Unterbeschreibung 8 Ventilator, Direktantrieb mit Normmotor*
Ventilator, Direktantrieb mit Normmotor

Laufrad einseitig saugend mit rückwärts gekrümmten Schaufeln, geschweißt, beschichtet, mit Berührungsschutzgitter für freilaufende Räder.
Auswuchtung nach DIN ISO 1940, Gütestufe 6,3.
Volumenstrommessung in Ringleitung, saugseitig an der Ventilatortrennwand angeordnet. Laufradeinheit auf U-/C- Profilen montiert, Schwingungsdämpfer druckbelastet, Gehäuseverbindung schwingungsentkoppelt. Gesamtes Aggregat ausbaubar, mit Bedienungstür und Potentialausgleich.

Motor
Normmotor, geeignet für Frequenzumformer.
*Unterbeschreibung 9 Schalldämpfereinheit*
Schalldämpfereinheit

als Kulissenschalldämpfer nach dem Kammerabsorbtionsprinzip, mit Resonanzblechen und Kulissenrahmen, Auszug seitlich.
Kulissen-Absorptionsmaterial feuchtigkeitsabweisend, Obermaterial Glasseide, abriebfest bis 20 m/s, Brandklasse A1 nach DIN 4102.

Schalldämpfereinheit
Als Kulissenschalldämpfer mit Einschubvorrichtung und
Anströmblechen, mit nichtbrennbaren Schalldämmstoffen
DIN 4102 Teil 1 mit Glasvliesabdeckung
*Unterbeschreibung 10 Revisions- und Wartungstür*
Revisions- und Wartungstür

für Geräteeinheiten, Ausführung wie Gehäusewand, Türen mit Türfeststeller und Aufschlagsicherung
Drehriegeln und Griffen.
*Unterbeschreibung 11 Schauglas Revisions- und Wartungstür*
Schauglas Revisions- und Wartungstür

Quadratisch oder Runde doppelschalige Schauöffnung,
lichte Diagonale 265 mm. Einfassung stellt keine
zusätzliche Wärmebrücke dar. Schwerentflammbarer, UV-stabiler Kunststoff.
Wärmeleitfähigkeit ermittelt gemäß ISO 8302 von
0,20 W/(m*K).
*Unterbeschreibung 12 Reparaturschalter mit Bypassfunktion*
Reparaturschalter mit Bypassfunktion

mit wetterfester Abdeckung für alle im Gerät befindlichen elektrischen Abnehmer wie z. B. Motoren, Beleuchtung, Kaltleiterfühler, Thermofühler, Reparaturschalter etc. verdrahtet.
Einschließlich mitzulieferndem Reparaturschalter, montiert und abgeschirmt verdrahtet, für Mehrstufige und stufenlose Motoren bis max. 5,5KW, max. Spannung 500 V, mit 1 Steuerkontakt und 2 ZLT-Kontakte. Kunststoffgehäuse, Schutzart IP 65, abschließbar für 3 Schlösser. Mit allen erforderlichen luftdichten Kabeldurchführungen in den Gerätewandungen.

Hinweis:
Die Verkabelung zwischen Motoren und FU ist außen am Gerät in einen Reparaturschalter mit Bypassfunktion (direkte Stromnetzeinspeisung der Lüfter) auszuführen. Es muss die Funktion zur vollständigen Überbrückung des Frequenzumrichters gegeben sein.
*Unterbeschreibung 13 Beleuchtungseinrichtung*
Beleuchtungseinrichtung

Schutzart:  IP 65
Nennspannung in V: 230
LED-Technik

berührungs- und schlaggeschützt, einschl. Leuchtmittel.
Mit elektrischer Verdrahtung, auf außenliegendem
Klemmenkasten, für zentrale Leuchtenansteuerung.
Kabeldurchführung mit PG-Verschraubung.
*Unterbeschreibung 14 Frequenzumformer*
Frequenzumformer

Die Motoren von direkten angetriebenen Ventilatoren mit Frequenzumformer sind so auszuwählen, dass die Nennauslegungsdaten (Volumenstrom, Druck) im Frequenzbereich unter 50 Hz des Frequenzumformers erreicht werden. Der Frequenzumformer ist auf der Außenseite des RLT-Gerätes zu montieren. Zur Sicherstellung der EMV-Verträglichkeit sind bei der Verkabelung entsprechend geschirmte Kabel sowie der Einbau von Netzdrosseln oder Sinusfiltern zu berücksichtigen.
Die Verkabelung zwischen Frequenzumformer und Antrieb, Frequenzumformer ist mit doppelt abgeschirmten Leitungen auszuführen.

Die FUs sollen folgende Meldungen an die Automationseinrichtung übermitteln:
Befehl EIN/AUS
Rückmeldung EIN/AUS
Rückmeldung Bypass
Störmeldung
Freigabe
Unerlaubt AUS (Störung, Rep.-Schalter)
Stellung

Ergänzend sind einzuhalten:
Je nach Anforderung muss bei defekt des FU´s ein Netzbypass eingeplant werden.
FU muss nach Vorschrift funkentstört sein. Rückwirkungen ins Netz müssen verhindert
werden.

**1.01.60 Hydraulikeinheitl für RLT-Anlage L002 Ring 1**
Hydraulikeinheit für RLT-Anlage L002 Ring 1

zur Einspeisung von Themodynamischer-Energie zum WRG-Systems und intergierter Auffangwanne.

Allg. Funktion
Der Solemassenstrom wird in Abhängigkeit des gesamten Abluft- und Zuluftstrom berechnet und über einen
Frequenzumrichter angesteuerte Hochleistungspumpe stetig ausgeregelt, dass die beiden Wärmestromkapazitäten, Luft und Sole, gleich sind. Nur so erreicht die Wärmerückgewinnung ihren
optimalen System-Wirkungsgrad unter allen Betriebsbedingungen. Sicherheits- und Überwachungsfunktionen
wie z.B. Vereisungsschutz sind integriert.

Aufbau
Mit allen auf Solevolumenstrom angepassten hydraulischen Komponenten, vormontiert und verrohrt,
einschließlich einer diffusionsdichten Rohrisolierung - aufgeklebt sowie mit Aluminiummantel versehen - alle
durch Schwitzwasser gefährdeten Rohrteile. Alle eingesetzten Bauteile wie Umwälzpumpe,
3 Wege Motorventil, Armaturen etc. sind Glykolresistent. Die gesamte Verrohrung erfolgt mit Kupferrohr und Formstücken - keine verzinkte Komponenten und somit höchste Qualität. Das Hydraulikmodul kann auf Kundenwunsch für verschiedene Nenndruckstufen nach EN 1333 dimensioniert werden. Der Elektro-Schaltschrank ist direkt an der Hydraulikstation montiert. Das Tragegestell kann direkt an die bauseitigen Gegebenheiten angepasst werden.

Tragegestell
Korrosionsbeständige geschweißte Rahmenkonstruktion aus verzinkten Hohlprofilen mit zusätzlicher Pulverbeschichtung und integrierter Wanne aus Edelstahl Werkstoffkennnummer 1.4301.
Grundrahmenhöhe 110 mm

Pumpen
Inline Hochdruckkreiselpumpe mit IE4- Motoren und eingebautem luftgekühltem Frequenzumrichter
Anzahl der Pumpen min :  3 Stück
Fördermedium Wasser/Glycol

3-Wege - Regelventil
Leistungsanpassung und Vereisungsschutz
Ein proportionales 3-Wege Ventil zur Leistungsanpassung der WRG und dient gleichzeitig als
Vereisungsschutz des Abluftwärmeübertragers.
Volumenstrom:  35,5  m³/h

2-Wege - Regelventil
Zur Ansteuerung des Wasserdurchflusses der KVS- Wärmetauscher an den 2 Zu- und 2 Abluftgeräten.

Kälteeinspeisung
Hydraulische Schaltung: Umlenkschaltung
3-Wege - Regelventil
Ein proportionales 3-Wege
Volumenstrom:  20,8 m³/h
kvs-Wert:  90

Wärmeeinspeisung
Hydraulische Schaltung: Drosselschaltung
2-Wege - Regelventil
Volumenstrom:  16,6 m³/h
kvs-Wert:  90

Membranausdehnungsgefäß
Die Expansionsgefäße und/oder Membrandruckgefäße werden den Sicherheitsanforderungen gemäß der
Europäischen Richtlinie 2014/68/EU entsprechend gefertigt.
-Erhitzung: Das Expansionsgefäß wird eingesetzt, um die Zunahme des Wasservolumens durch
Wärmeausdehnung zu absorbieren, wenn die Temperatur ansteigt, und hält so den Druckanstieg in der
Anlage in Grenzen. Die Expansions- und Druckgefäße bestehen aus einem geschlossenen Metallbehälter und sind im Inneren mit einer Membran versehen.
Die technischen Eigenschaften des Expansionsgefäßes und/oder der Druckgefäße sind auf dem Typenschild
ersichtlich, das auf jedem Produkt angebracht ist.
Die Daten bestehen aus: Kennnummer, Seriennummer,
Herstellungsdatum, Fassungsvermögen, Betriebstemperatur (TS), Vordruck und maximalem Betriebsdruck (PS).
Das Etikett wird am Expansions- und/oder am Druckgefäß angebracht und darf weder entfernt, noch darf
sein Inhalt abgeändert werden. Der Einsatz der Produkte muss übereinstimmend mit den auf dem Etikett
aufgeführten technischen Eigenschaften erfolgen.

Federbelastetes Membransicherheitsventil
Die Sicherheitsventile der Serie VST sind Sicherheitseinrichtungen welche es erlauben ohne Fremdenergie außer der Druckenergie des Mediums einen eventuell auftretenden Überdruck in geschlossenen Kreisläufen abzubauen. Der Öffnungsdruck wird ab Werk geprüft und entspricht den Druckbehälterrichtlinien PED
97/23/CE. Gehäuse in Messing, Dichtung und Membrane in EPDM, Geeichte Feder aus Stahl C100 galvanisch geschützt

Wärmetauscher für Fremdenergie Heizung
Wasser / Glykol Wasser  Plattenwärmeaustauscher aus
Edelstahl für Erwärmung der Solewassermenge im
Heizbetrieb
2-Wege Ventil mit Antrieb zur Regulierung der
eingespeisten Heizleistung,für Medium Wasser, PN 16, Grundkörper aus Gusseisen, mit Grundbeschichtung, Kegel aus Messing, Spindel aus nichtrostendem Stahl,  Spindelabdichtung mit Doppel-O-
Ring aus EPDM mit elektrischem Stellantrieb,
Stellsignal 0 (2) bis 10 V, mit Schalter für
Endstellungsmeldung, mit mechanischer Handverstellung,
Stellglied und Antrieb zusammengebaut,
mechanischer Stellungsanzeige.
Leistung: 385 kW / 60/40 °C

Wärmetauscher für Fremdenergie Kälte
Wasser / Glykol Wasser  Plattenwärmeaustauscher aus
Edelstahl für dieKühlung der Solewassermenge im
Kühlbetrieb
3-Wege Ventil als Verteilventil mit Antrieb zur Regulierung der eingespeisten Kühlleistung,
für Medium Wasser, PN 16, Grundkörper
aus Gusseisen, mit Grundbeschichtung, Kegel aus
Messing, Spindel ausnichtrostendem Stahl,  Spindelabdichtung mit Doppel-O-
Ring aus EPDM mit elektrischem Stellantrieb,
Stellsignal 0 (2) bis 10 V, mit Schalter für
Endstellungsmeldung, mit mechanischer Handverstellung,
Stellglied und Antrieb zusammengebaut,
mechanischer Stellungsanzeige.
Leistung: 146 kW / 6/12 °C

Flanschenabsperrarmaturen
Absperrklappe mit Gewindeaugen mit Betätigungshebel als Rasthebel, Dichtheitsprüfung laut DIN EN
12266-1 Gehäuse EN-GJS-400
Druckstufe PN16

Isolierung
Einbauteile, Absperrarmaturen, Rohrleitungen sowie
Form- und Verbindungselemente kompl. Wärme- und
Schwitzwasserdämmung.

Regelung
Mit an dem Hydraulikmodul montiertem Steuer- und
Regelschrank und mit allen an der Pumpenbaugruppe
befestigten Feldgeräten verdrahtet.
Schaltschrank, einschl. Kabelkanal, Kabeleinführungen
mit Verschraubung und Zugentlastung Einspeisung mit
Hauptschalter und überwachter Hauptsicherung,
Leistungsbaugruppen für Pumpen, mit
Motorschutzschalter, einschl. potentialfreien
Hilfskontakts für Betriebsmeldung und Störmeldung,
Controller zur Steuerung und bedarfsabhängige Regelung
des kompletten WRG-Systems bestehend aus Umwälzpumpen,
Regelventil sowie zur Aufschaltung der notwendigen
Fühler, unter Berücksichtigung variabler
Betriebsbedingungen wie Luftmenge, Außenluft-
Temperatur, Abluft-Temp., Abluft-Feuchte,
Zufttemperatur und Fortlufttemperatur. Die
Wasserseitigen Messwerte erfolgen über die Steuerung
des WRG System: Frostschutzthermostat,
Vereisungsschutzfühler, Vorlauftemperatur
Abluftwärmetauscher, Rücklauftemperatur
Abluftwärmetauscher, Vorlauftemperatur
Zuluftwärmetauscher.
Ansteuerung / Rückmeldungen zur Aufschaltung an die
bauseitige Gebäudeleittechnik  bestehend aus:
Meldungen als potenzialfreie Kontakte,
Betrieb- und Störmeldung der Pumpen, Vereisungsschutz
aktiv, Wärneeinspeisung aktiv,  Kälteauskopplung aktiv,
Mindestsystemdruck
Sollwertvorgabe von extern als Normsignal 0-10V,
Hydraulikmodul.
Die technischen Datenblätter für das angebotene
Modul sind dem Angebot beizufügen.
Die Regelung  ist frei programmierbarer Regler mit integriertem Touchscreen 4.3", 256 Farben, Hintergrundbeleuchtung über die Software steuerbar. Schutzgrad Frontseite IP54, Rückseite IP20, Schnittstellen RS232/Modem, RS485, CAN, LIN und Ethernet integriert, USB-Hostpot für Programmupdate und Datenspeicher, Steckplatz für SD-Karten zur Langzeit Datenspeicherung, integrierter WEB-Server. Geladene Applikation/Software für Hydraulikmodule, komplette Konfiguration über das Display ohne PC oder sonstige Tools, schematische Darstellung des Gerätes mit automatischer Anpassung an die Konfiguration.
Sämtliche Alarmmeldungen werden als Klartextmeldung mit der entsprechenden Alarmpriorität angezeigt, Datum/Uhrzeit des Auftretens und des Gehens werden in der Alarmliste angezeigt, Im Alarmarchiv können die letzten 50 Meldungen nachverfolgt werden, Quittierung der Alarmmeldungen und Löschen des Alarmarchivs über entsprechende Tasten am Display. Programmupdate über FTP oder USB-Stick, nachträgliches Einspielen einer neueren Version oder einer speziellen Anpassung kann bauseits mittels USB-Sticks erfolgen ohne Einsatz einen spezialisierten Technikers, Speichern der aktuellen Konfiguration im Flash, nachträgliches Rückstellen. der Konfiguration auf Defaultwerte, Auslieferungszustand oder Rücklesen der gespeicherten Konfiguration. Kommunikation zu übergeordneten System über mittels Modbus TCP/IP über integrierte Ethernet-Schnittstelle und Konfiguration der IP-Adresse, der Subnet-Mask und der Gateway-Adresse direkt am Display, die Datenpunktliste liegt der Gerätedokumentation bei. Optional Kommunikation zu übergeordneten System über Modbus RTU RS232/485, Konfiguration der Baudrate, des
Datenformates und der Slaveadresse direkt am Display, die Datenpunktliste liegt der Gerätedokumentation
bei.

Ausführung:
Der Start des Systems erfolgt entweder über einen potentialfreien Kontakt oder automatisch
sobald die Anforderung größer 3 % ist; ebenso kann automatisch abgeschaltet werden sobald die Anforderung unter 1 % sinkt. Das Verhältnis zwischen Luft- und
Glykolgemischvolumenstrom wird mittels Inverter drehzahlgeregelter Pumpe konstant gehalten.
Sinkt die Anforderung, d.h. es werden weniger als 100 % Rückgewinnung benötigt, so wird automatisch die Pumpendrehzahl reduziert und in Sequenz das 3-Wegeventil geschlossen. Bei einer Anforderung unter 1 % erfolgt automatisch die Abschaltung nach einer einstellbaren Nachlaufzeit. Der integrierte Vereisungsschutz verhindert ein Vereisen der Fortluftbatterie durch Erfassen der Ausgangstemperatur an der Fortluftbatterie. Somit ist auch bei Außentemperaturen jenseits der Vereisungsgrenze ein Betrieb gewährleistet.
Zur Erfassung des Volumens im Glykolkreis wird ein Wärmemengenzähler mit M-Busschnittstelle
verwendet, welcher entsprechend dem zu verwendenden Glykol/Wassergemisch kalibriert ist. Damit ist eine genaue Erfassung von Durchfluss, Volumen, Leistung
und Energie möglich. Die Erfassung der Energie erfolgt getrennt für Wärme und Kälte.
Zur Erfassung des Luftvolumens kann ein 0-10V Signal verwendet werden, alternativ kann auch ein Drucksensor angeschlossen werden, wobei der K-Faktor des Ventilators direkt am Controller konfiguriert wird.
Ein Niederdurckschalter im Glykolkreis schützt die Pumpe und schaltet das System automatisch ab,
wenn der Druck zu weit abfällt.
Schnittstellenmodule für BACnet IP, LON FTT-10, Modbus TCP/IP und Modbus RTU ermöglichen die Kommunikation mit einem übergeordneten System. Bei Einsatz eines
Kommunikationsmoduls können Freigabe/Start, Anforderung und Luftvolumen über die Busschnittstelle übermittelt werden; der für das Luftvolumen notwendige Sensor entfällt, da meist schon bauseits vorhanden.
Die gesamte Bedienung ist passwortgeschützt, d.h. ohne Eingabe des entsprechenden Passwortes ist keine Bedienung möglich. Dabei wird in 4 Benutzer und 3 Konfigurationsebenen unterschieden.
Die gesamte Konfiguration erfolgt direkt am Controller im Konfigurationsmenü welches nach Eingabe eines Passwortes zugänglich ist.

Hinweis:
Das Hydraulikmodul wird auf die Gebäudeautomation aufgeschaltet.

Aufstellungsort: Innenaufstellung
Geräteabmessungen Hydraulikmodul
offene Rahmenkonstruktion:

Max. Abmessungen mit Grundrahmen:
B / H / T: 3.800 mm / 2.850 mm / 1.800 mm
Gewicht max.: 1250 kg
Grundrahmen: min. 110 mm

angeb. Fabrikat:

'..........................................'
  ( vom Bieter einzutragen)

angeb. Typ:

'..........................................'
  ( vom Bieter einzutragen)

und zwar
Menge: 1,000 St

**1.01.70 Zuluftgerät Anlage L 003 Ring 1 Labore - mit WRG als Kreislaufverbundsystem, 45.000 m³/h**
*** Leitbeschreibung
Zuluftgerät Anlage L 001 Ring 1 Labore - mit WRG als Kreislaufverbundsystem, 45.000 m³/h

als raumlufttechnische Geräte in liegender Anordnung
für Innenaufstellung, mit KVS- System.
Anordnung einschl. Grundrahmen in getrennter Ausführung. Gerät in Blockbauweise und in Funktionsmodule zerlegbar für Baustellentransport einschließlich Baustellentransportvorrichtung und Transportlaschen.

Nennspannung/-frequenz für sämtliche Teilleistungen (Positionen) des Leistungsverzeichnisses 230/400 V
(+6% - 10%), 50 Hz

Entspricht den Anforderungen der RLT-Richtlinie 01
des Herstellerverbandes Raumlufttechnischer Geräte e.V.

Erfüllt inkl. aller Komponenten die energetischen Anforderungen der aktuellen ErP-Richtlinie

Zubehör:
Kugel- und Röhrensifons
1 Satz erforderliche Kugel- und Röhrensifons in transparenter Ausführung.

Wärmerückgewinnung
KVS- System (Glycol 34 %). Einspeisung der Fremdenergie Heizung und Kälte erfolgt über das Hydraulikmodul.
Die Ausführung der Wärmetauscher erfolgt in zwei geteilter Ausführung.

Jalousieklappen
Außenluft innenliegend.
24V Drehmoment 40 Nm
Auf/Zu

hygenische Anforderungen:
normal

Thermodynamische Luftbehandlung:
Heizen/Kühlen

Zuluft / Geräteaufbau in Luftrichtung:
- Stirnwand/Endsektion AU, eckig,
 Stutzen entkoppelt mit Potenzialausgleichskabel 16mm²
 Jalousieklappe AU, eckig innenliegend mit
 Klappenantrieb Auf/Zu
- Wartungskammer, Innenleuchte
- Filtereinheit als Taschenfilter Differenfdruckanzeige
  elektronisch 24V, Innenleuchte
- Schalldämpfer, Kulissen ausziehbar
- Wartungskammer, Innenleuchte
- KVS- System
- Wartungskammer, Innenleuchte
- KVS- System
- Wartungskammer, Innenleuchte
- Tropfenabscheider
- Ventilatoreinheit, Innenleuchte
- Wartungskammer, Innenleuchte
- Schalldämpfer, Kulissen ausziehbar
- Wartungskammer, Innenleuchte
- Filtereinheit als Taschenfilter Differenfdruckanzeige
  elektronisch 24V, Innenleuchte
 Jalousieklappe AU, eckig innenliegend mit
 Klappenantrieb Auf/Zu
- Anschluss oben/Endsektion ZU, eckig
 Stutzen entkoppelt mit Potenzialausgleichskabel 16mm²

Zuluftgerät:
Schallleistung bei f(Hz)
1.Geräteansaug max:  65,0 dB(A)
2.Geräteausblas max:  66,0 dB(A)

Schallleistung neben dem Gerät
Neben dem Gerät max.  67,0 dB(A)

Auslegungsdaten:

Zuluftgerät Nennvolumenstrom:  45.000 m/h
Druckverlust extern Zuluft  800 Pa

Winter:
Außentemperatur in Grad C  -12
Zulufttemperatur in Grad C mind.  20
Heizung Vorlauf in Grad C  60
Heizung Rücklauf in Grad C  40

Sommer:
Außentemperatur in Grad C  32
Zulufttemperatur in Grad C mind. 18
Kälte Vorlauf in Grad C  6
Kälte Rücklauf in Grad C  12

Zuluft

Außenluftansaugung
Stirnwand/Endsektion AU, eckig, Stutzen entkoppelt mit Potenzialausgleichskabel 16mm²
Jalousieklappe AU, eckig innenliegend mit
Klappenantrieb Auf/Zu 24V.

Filtereinheit Außenluftt
Ausführung gemäß Spezifikation
Bauart:  Taschenfilter
Filterklasse:  ePM1/60%
Anfangsdruckdifferenz max:  90 Pa
Revisionstüre Türfeststellvorrichtung, Druckmessnippel, Differenzdruckschalter, Zeigerthermometer 0-250Pa

Schalldämpfereinheit
Druckverlust max:  25 Pa
Mindestdämpfung bei 250 Hz:  25 dB
Kulissen:  ausziebar

KVS-System
Rückwärmzahl nach EN 308 mind.: 75 %
Kondensatwanne geneigt

Ventilatoreinheit, Direktantrieb Zuluft
Ausführung gemäß Spezifikation
Ausführung:  2x Freirad
Effizienzklasse mind.  IE3
Spannung/Frequenz:  400/50 V/Hz
Schutzart / ISO-Klasse:  IP55
Nennleistung je Motor max.:  15,0 kW

Zubehör:
Motorauszugsschiene
1 Frequenzumformer für 2 Motoren. Anordnung am Gerät.
Die Verkabelung zwischen Motoren und FU ist außen am Gerät in einen Reparaturschalter mit Bypassfunktion (direkte Stromnetzeinspeisung der Lüfter) auszuführen. Es muss die Funktion zur vollständigen Überbrückung des Frequenzumrichters gegeben sein.

Schalldämpfereinheit
Druckverlust max:  25 Pa
Mindestdämpfung bei 250 Hz:  25 dB
Kulissen:  ausziebar

Filtereinheit Zuluft
Ausführung gemäß Spezifikation
Bauart:  Taschenfilter
Filterklasse:  ePM1/75%
Revisionstüre Türfeststellvorrichtung, Druckmessnippel, Differenzdruckschalter, Zeigerthermometer 0-250Pa

Zuluftanschluss
Stirnwand/Endsektion ZU, eckig. Stutzen entkoppelt mit Potenzialausgleichskabel 16mm²
Ausblasgitter verzinkt gemäß M-LüAR
Jalousieklappe ZU, eckig innenliegend mit
Klappenantrieb Auf/Zu 24V.

Zubehör: 1 Satz Ersatzfilter

max. mögliche Geräteabmessungen mit Grundrahmen:
L / B / H: 10.300 / 2.900 / 2.800 mm
Höhe Gerätegrundrahmen: min 200 mm

max. Gewicht: 7.400 kg

angeb. Fabrikat:

'..........................................'
  ( vom Bieter einzutragen)

angeb. Typ:

'..........................................'
  ( vom Bieter einzutragen)

und zwar
Menge: 2,000 St
*Unterbeschreibung 1 Gehäuse nach DIN EN 1886 Laborgeräte*
Gehäuse nach DIN EN 1886 Laborgeräte

Raumlufttechnisches Gerät in frei
konfigurierbarer Bauform zur Konditionierung von
Raum- und Prozessluft.

Mechanische Stabilität mind.: D1
Gehäuse-Leckage mind.: L1
Zulässige Gesamtleckage max.: 0,5%
Thermische Isolierung mind.: T 2
Wärmebrückenfaktor mind.: TB2

Pulverbeschichtung
Korrosionsschutzklasse/Korrosivitätskategorie C4.
Anwendung bei hohen Korrosionsbelastungen
der Gruppe C4 nach DIN EN ISO 12944-2.

Mindestanforderungen an das Gehäuse
Mechanische Stabilität (EN 1886): D1
Gehäuse-Leckage (EN 1886): L1
Filter-Bypass-Leckage (EN 1886): F9
Thermische Isolierung (EN 1886): T4
Wärmebrückenfaktor (EN 1886): TB2

Oberflächenbeschaffenheit
Außenseite:  C4H
Innenseite:  C4H

Mindestabstand zwischen den Bauelementen 300 mm

Gehäusegrundausführung aus einer geschraubten Profilrahmenkonstuktion.

Grundrahmen
Gerätegrundrahmen aus kaltgewalztem, verzinktem, umlaufend nach aussen offenem starkem C-Profil ausgeführt zur Aufnahme der Gerätemodule,

Innenschale und Außenschale aus Aluminiumblech mit Beschichtung. Die Anforderungen an die Korrosionsbeständigkeit der Komponenten gelten entsprechend den Anforderungen an das Gehäuse. Vollprofil-Dichtung in EPDM-Qualität, Gehäuse im Taupunktbereich thermisch entkoppelt.

Kondensatwannen geneigt aus Edelstahl. Kondensatwannen (Edelstahl mind. 1.4301), isoliert,  Klasse 3. Anschluss Kondensatanschluss aus Gerätegehäuse

Paneele zweischalig mit dazwischenliegender Isolierung, Baustoffklasse A 1, nicht brennbar nach DIN 4102.
Es sind nur emissions- und geruchsfreie, mikrobielle nicht werkstoffwechselbare Materialien zu verwenden.

Stirnwand/ Endsektion
offen über Gerätequerschnitt, mit Kanalanschlussrahmen.

Quadratisches oder rundes Schauglas
doppelschalig aus UV-beständigem Polycarbonat mit geschlossenzelliger PE Dichtung  und verdeckter Schraubmontage. Einfassung frei von Wärmebrücken mit PE-Dichtung. Integrierter LED-Leuchte zur Kammerausleuchtung gemäß VDI 6022. Betrieb über einfach austauschbare Batterie ohne jeglichen Verkabelungsaufwand

Schutzgitter
Schutzgitter gemäß DIN EN 1886-10.6 als engmaschiges
Gitter (< 20 x 20 mm) aus verzinktem Stahldraht
in Luftrichtung hinter brennbaren Einbauteilen.
Anordnung erfolgt erfolgt am
Anschlussstutzen der Ausblaskammer.
*Unterbeschreibung 2 Kanalanschluss als körperschallisolierte Verbindung*
Kanalanschluss als körperschallisolierte Verbindung.

Anschlussprofil mit 4-Lochverschraubung, Ausführung beschichtet, keine feste metallische Verbindung zwischen Gerät und Kanalanschluss. Potentialausgleich nach EN 60204-1.
*Unterbeschreibung 3 Jalousieklappe*
Jalousieklappe

Luftregel- und Absperrklappen aus Edelstahl
gegenläufig gekuppelt. Jalousieblätter mit EPDM-Dichtungen. Antrieb über beidseitig angeordnete, antistatische Kunststoff-Zahnräder.

Dichtheitsklasse Klasse 2
Oberflächenbeschaffenheit Klasse 1
für Klappenstellantrieb einschließlich Stellantrieb.
*Unterbeschreibung 4 Filtereinheit ISO 16890*
Filtereinheit ISO 16890

Zuluft

Filtermaterial aus Mikroglasfaservlies, Filterrahmen aus verzinktem Stahl, Kunststoff oder Edelstahl. Über Bügelfedern gegen Dichtungsband im Einbaurahmen angepresst.
Differenzdrucküberwachung 0 - 500 Pa, Durchmesser 110 mm über mechanischen Differenzdruckschalter 40 - 400 Pa, einschließlich max 3,0 m Verbindungsleitungen und Filterschnellspanneinrichtungsvorrichtung und Druckmessstutzen für Differenzdruck
Kontaktmanometer 0 - 1000 Pa, wetterfeste Ausführung, Messnippel für Anschlüsse der Druck-Messleitungen
Grenzwertgeber 230 V mit potentialfreiem Ausgang für eine Fremdanzeige, Rückschaltung über Funktionsschalter.

Zubehör: 1 Satz Ersatzfilter
*Unterbeschreibung 5 Energierückgewinnungseinheit - Kreislaufverbundsytem*
KVS- System
Regenerative Wärmerückgewinnung gemäß VDI 2071. Einsatz von Wasser und Wasser Glykol-Gemisch als Kühlmedium bis PN 16. Verbindung der Wärmetauscher erfolgt über ein Rohrleitungskreislauf in Verbindung mit einem Hydraulimodul. Die Ausführung der Wärmetauscher erfolgt in geteilter Ausführung.
Die Verrohrung erfolgt über das Gewerk Heizung /Kälte.
Das Schemazur erforderlichen hydraulische Anbindung ist dem Gewerk Heizung/Kälte zur Verfügung zu stellen.
*Unterbeschreibung 6 Tropfenabscheider*
Tropfenabscheider
TA besteht aus profilierten Polypropylen Lamellen mit hohem Abscheidegrad und geringem Luftwiderstand. Die Lamellen sind von einem selbsttrangenden Gehäuse umschlossen und lassen sich zur Reinigung leicht einzeln nach oben herausziehen. Rahmen aus Edelstahl (Werkstoff Nr. 1.4301)) mit eingebautem ergonomischen Haltegriff für eine einfache Ausziehbarkeit. Der TA wird im Lüftungsgerät auf Schienen innerhalb der Kondensatsammelwanne eingebaut, somit ist dieser individuell ausziehbar. Das TA Paket erreicht man über ein abnehmbares Revisionspaneel, mit aussen liegenden Knebelverschlüssen
*Unterbeschreibung 7 Ventilator, Direktantrieb mit Normmotor*
Ventilator, Direktantrieb mit Normmotor

Laufrad einseitig saugend mit rückwärts gekrümmten Schaufeln, geschweißt, beschichtet, mit Berührungsschutzgitter für freilaufende Räder.
Auswuchtung nach DIN ISO 1940, Gütestufe 6,3.
Volumenstrommessung in Ringleitung, saugseitig an der Ventilatortrennwand angeordnet. Laufradeinheit auf U-/C- Profilen montiert, Schwingungsdämpfer druckbelastet, Gehäuseverbindung schwingungsentkoppelt. Gesamtes Aggregat ausbaubar, mit Bedienungstür und Potentialausgleich.

Motor
Normmotor, geeignet für Frequenzumformer.
*Unterbeschreibung 8 Schalldämpfereinheit*
Schalldämpfereinheit

als Kulissenschalldämpfer nach dem Kammerabsorbtionsprinzip, mit Resonanzblechen und Kulissenrahmen, Auszug seitlich.
Kulissen-Absorptionsmaterial feuchtigkeitsabweisend, Obermaterial Glasseide, abriebfest bis 20 m/s, Brandklasse A1 nach DIN 4102.

Schalldämpfereinheit
Als Kulissenschalldämpfer mit Einschubvorrichtung und
Anströmblechen, mit nichtbrennbaren Schalldämmstoffen
DIN 4102 Teil 1 mit Glasvliesabdeckung
*Unterbeschreibung 9 Revisions- und Wartungstür*
Revisions- und Wartungstür

für Geräteeinheiten, Ausführung wie Gehäusewand, Türen mit Türfeststeller und Aufschlagsicherung
Drehriegeln und Griffen
*Unterbeschreibung 10 Schauglas Revisions- und Wartungstür*
Schauglas Revisions- und Wartungstür

Quadratisch oder Runde doppelschalige Schauöffnung,
lichte Diagonale 265 mm. Einfassung stellt keine
zusätzliche Wärmebrücke dar. Schwerentflammbarer, UV-stabiler Kunststoff.
Wärmeleitfähigkeit ermittelt gemäß ISO 8302 von
0,20 W/(m*K).
*Unterbeschreibung 11 Reparaturschalter mit Bypassfunktion*
Reparaturschalter mit Bypassfunktion

mit wetterfester Abdeckung für alle im Gerät befindlichen elektrischen Abnehmer wie z. B. Motoren, Beleuchtung, Kaltleiterfühler, Thermofühler, Reparaturschalter etc. verdrahtet.
Einschließlich mitzulieferndem Reparaturschalter, montiert und abgeschirmt verdrahtet, für Mehrstufige und stufenlose Motoren bis max. 5,5KW, max. Spannung 500 V, mit 1 Steuerkontakt und 2 ZLT-Kontakte. Kunststoffgehäuse, Schutzart IP 65, abschließbar für 3 Schlösser. Mit allen erforderlichen luftdichten Kabeldurchführungen in den Gerätewandungen.

Hinweis:
Die Verkabelung zwischen Motoren und FU ist außen am Gerät in einen Reparaturschalter mit Bypassfunktion (direkte Stromnetzeinspeisung der Lüfter) auszuführen. Es muss die Funktion zur vollständigen Überbrückung des Frequenzumrichters gegeben sein.
.
*Unterbeschreibung 12 Beleuchtungseinrichtung*
Beleuchtungseinrichtung

Schutzart:  IP 65
Nennspannung in V: 230
LED-Technik

berührungs- und schlaggeschützt, einschl. Leuchtmittel.
Mit elektrischer Verdrahtung, auf außenliegendem
Klemmenkasten, für zentrale Leuchtenansteuerung.
Kabeldurchführung mit PG-Verschraubung.
*Unterbeschreibung 13 Frequenzumformer*
Frequenzumformer

Die Motoren von direkten angetriebenen Ventilatoren mit Frequenzumformer sind so auszuwählen, dass die Nennauslegungsdaten (Volumenstrom, Druck) im Frequenzbereich unter 50 Hz des Frequenzumformers erreicht werden. Der Frequenzumformer ist auf der Außenseite des RLT-Gerätes zu montieren. Zur Sicherstellung der EMV-Verträglichkeit sind bei der Verkabelung entsprechend geschirmte Kabel sowie der Einbau von Netzdrosseln oder Sinusfiltern zu berücksichtigen.
Die Verkabelung zwischen Frequenzumformer und Antrieb, Frequenzumformer ist mit doppelt abgeschirmten Leitungen auszuführen.

Die FUs sollen folgende Meldungen an die Automationseinrichtung übermitteln:
Befehl EIN/AUS
Rückmeldung EIN/AUS
Rückmeldung Bypass
Störmeldung
Freigabe
Unerlaubt AUS (Störung, Rep.-Schalter)
Stellung

Ergänzend sind einzuhalten:
Je nach Anforderung muss bei defekt des FU´s ein Netzbypass eingeplant werden.
FU muss nach Vorschrift funkentstört sein. Rückwirkungen ins Netz müssen verhindert
werden.

**1.01.80 Abluftgerät Anlage L 003 Ring 1 Labore - mit WRG als Kreislaufverbundsystem, 41.000 m³/h**
*** Leitbeschreibung
Abluftgerät Anlage L 001 Ring 1 Labore - mit WRG als Kreislaufverbundsystem, 41.000 m³/h

als raumlufttechnische Geräte in liegender Anordnung
für Innenaufstellung, mit KVS- System.
Anordnung einschl. Grundrahmen in getrennter Ausführung. Gerät in Blockbauweise und in Funktionsmodule zerlegbar für Baustellentransport einschließlich Baustellentransportvorrichtung und Transportlaschen.

Nennspannung/-frequenz für sämtliche Teilleistungen (Positionen) des Leistungsverzeichnisses 230/400 V
(+6% - 10%), 50 Hz

Entspricht den Anforderungen der RLT-Richtlinie 01
des Herstellerverbandes Raumlufttechnischer Geräte e.V.

Erfüllt inkl. aller Komponenten die energetischen Anforderungen der aktuellen ErP-Richtlinie

Zubehör:
Kugel- und Röhrensifons
1 Satz erforderliche Kugel- und Röhrensifons in transparenter Ausführung.

Wärmerückgewinnung
KVS- System (Glycol 34 %). Einspeisung der Fremdenergie Heizung und Kälte erfolgt über das Hydraulikmodul.
Die Ausführung der Wärmetauscher erfolgt in zwei geteilter Ausführung.

Jalousieklappen
Außenluft innenliegend.
24V Drehmoment 40 Nm
Auf/Zu

hygenische Anforderungen:
normal

Thermodynamische Luftbehandlung:
Heizen/Kühlen

Abluft / Geräteaufbau in Luftrichtung:
- Stirnwand/Endsektion AB, eckig
 Stutzen entkoppelt mit Potenzialausgleichskabel 16mm²
 Jalousieklappe AU, eckig innenliegend mit
 Klappenantrieb Auf/Zu
- Wartungskammer
- Filtereinheit als Taschenfilter Differenfdruckanzeige
  elektronisch 24V Innenleuchte
- Wartungskammer Innenleuchte
- Schalldämpfer, Kulissen ausziehbar
- Wartungskammer Innenleuchte
-  Kontaktbefeuchter (Motor-Zonenventil, Steuerung
  Zulaufventil 24V/DN15 AG
- Wartungskammer Innenleuchte
- KVS- System
- Wartungskammer Innenleuchte
- KVS- System
- Wartungskammer Innenleuchte
- Tropfenabscheider
- Ventilatoreinheit
- Wartungskammer Innenleuchte
- Schalldämpfer, Kulissen ausziehbar
- Wartungskammer
 Jalousieklappe AU, eckig innenliegend mit
 Klappenantrieb Auf/Zu
- Anschluss oben/Endsektion FO, eckig
 Stutzen entkoppelt mit Potenzialausgleichskabel 16mm²
-  Lichtschalter für Innenbeleuchtung

Abluftgerät:
Schallleistung bei f(Hz)
1.Geräteansaug max:  65,0 dB(A)
2.Geräteausblas max:  72,0 dB(A)

Schallleistung neben dem Gerät
Neben dem Gerät max.  67 dB(A)

Auslegungsdaten:

Abluftgerät Nennvolumenstrom:  50.000 m/h
Druckverlust extern Abluft  800 Pa

Abluft

Abluftanschluss
Anschluss oben/Endsektion AB, eckig. Stutzen entkoppelt mit Potenzialausgleichskabel 16mm²
Jalousieklappe AB, eckig innenliegend mit
Klappenantrieb Auf/Zu 24V.

Filtereinheit Abluft
Ausführung gemäß Spezifikation
Bauart:  Taschenfilter
Filterklasse:  ePM1/60%
Revisionstüre Türfeststellvorrichtung, Druckmessnippel, Differenzdruckschalter, Zeigerthermometer 0-250Pa

Schalldämpfereinheit
Druckverlust max:  25 Pa
Mindestdämpfung bei 250 Hz:  25 dB
Kulissen:  ausziebar

Kontaktbefeuchter

KVS -System

Ventilatoreinheit, Direktantrieb Abluft
Ausführung gemäß Spezifikation
Ausführung:  2x Freirad
Effizienzklasse mind.  IE5
Spannung/Frequenz:  400/50 V/Hz
Schutzart / ISO-Klasse:  IP55
Nennleistung je Motor max.:  15 kW

Zubehör:
Motorauszugsschiene
1 Frequenzumformer für 2 Motoren. Anordnung am Gerät.
Die Verkabelung zwischen Motoren und FU ist außen am Gerät in einen Reparaturschalter mit Bypassfunktion (direkte Stromnetzeinspeisung der Lüfter) auszuführen. Es muss die Funktion zur vollständigen Überbrückung des Frequenzumrichters gegeben sein.

Schalldämpfereinheit
Druckverlust max:  25 Pa
Mindestdämpfung bei 250 Hz:  25 dB
Kulissen:  ausziebar

Fortluftanschluss
Stirnwand/Endsektion AU, eckig. Stutzen entkoppelt mit Potenzialausgleichskabel 16mm²,
Jalousieklappe FO, eckig innenliegend mit Klappenantrieb Auf/Zu 24V

Zubehör: 1 Satz Ersatzfilter

max. mögliche Geräteabmessungen mit Grundrahmen:
L / B / H: 11.100 / 2.900 / 2.800 mm
Höhe Gerätegrundrahmen: min 200 mm

max. Gewicht: 7.700 kg

angeb. Fabrikat:

'..........................................'
  ( vom Bieter einzutragen)

angeb. Typ:

'..........................................'
  ( vom Bieter einzutragen)

und zwar
Menge: 2,000 St
*Unterbeschreibung 1 Gehäuse nach DIN EN 1886 Laborgeräte*
Gehäuse nach DIN EN 1886 Laborgeräte

Raumlufttechnisches Gerät in frei
konfigurierbarer Bauform zur Konditionierung von
Raum- und Prozessluft.

Mechanische Stabilität mind.: D1
Gehäuse-Leckage mind.: L1
Zulässige Gesamtleckage max.: 0,5%
Thermische Isolierung mind.: T 2
Wärmebrückenfaktor mind.: TB2

Pulverbeschichtung
Korrosionsschutzklasse/Korrosivitätskategorie C4.
Anwendung bei hohen Korrosionsbelastungen
der Gruppe C4 nach DIN EN ISO 12944-2.

Mindestanforderungen an das Gehäuse
Mechanische Stabilität (EN 1886): D1
Gehäuse-Leckage (EN 1886): L1
Filter-Bypass-Leckage (EN 1886): F9
Thermische Isolierung (EN 1886): T4
Wärmebrückenfaktor (EN 1886): TB2

Oberflächenbeschaffenheit
Außenseite:  C4H
Innenseite:  C4H

Mindestabstand zwischen den Bauelementen 300 mm

Gehäusegrundausführung aus einer geschraubten Profilrahmenkonstuktion.

Grundrahmen
Gerätegrundrahmen aus kaltgewalztem, verzinktem, umlaufend nach aussen offenem starkem C-Profil ausgeführt zur Aufnahme der Gerätemodule,

Innenschale und Außenschale aus Aluminiumblech mit Beschichtung. Die Anforderungen an die Korrosionsbeständigkeit der Komponenten gelten entsprechend den Anforderungen an das Gehäuse. Vollprofil-Dichtung in EPDM-Qualität, Gehäuse im Taupunktbereich thermisch entkoppelt.

Kondensatwannen geneigt aus Edelstahl. Kondensatwannen (Edelstahl mind. 1.4301), isoliert,  Klasse 3. Anschluss Kondensatanschluss aus Gerätegehäuse

Paneele zweischalig mit dazwischenliegender Isolierung, Baustoffklasse A 1, nicht brennbar nach DIN 4102.
Es sind nur emissions- und geruchsfreie, mikrobielle nicht werkstoffwechselbare Materialien zu verwenden.

Stirnwand/ Endsektion
offen über Gerätequerschnitt, mit Kanalanschlussrahmen.

Quadratisches oder rundes Schauglas
doppelschalig aus UV-beständigem Polycarbonat mit geschlossenzelliger PE Dichtung  und verdeckter Schraubmontage. Einfassung frei von Wärmebrücken mit PE-Dichtung. Integrierter LED-Leuchte zur Kammerausleuchtung gemäß VDI 6022. Betrieb über einfach austauschbare Batterie ohne jeglichen Verkabelungsaufwand

Schutzgitter
Schutzgitter gemäß DIN EN 1886-10.6 als engmaschiges
Gitter (< 20 x 20 mm) aus verzinktem Stahldraht
in Luftrichtung hinter brennbaren Einbauteilen.
Anordnung erfolgt erfolgt am
Anschlussstutzen der Ausblaskammer.
*Unterbeschreibung 2 Kanalanschluss als körperschallisolierte Verbindung*
Kanalanschluss als körperschallisolierte Verbindung.

Anschlussprofil mit 4-Lochverschraubung, Ausführung beschichtet, keine feste metallische Verbindung zwischen Gerät und Kanalanschluss. Potentialausgleich nach EN 60204-1.
*Unterbeschreibung 3 Jalousieklappe*
Jalousieklappe

Luftregel- und Absperrklappen aus Edelstahl
gegenläufig gekuppelt. Jalousieblätter mit EPDM-Dichtungen. Antrieb über beidseitig angeordnete, antistatische Kunststoff-Zahnräder.

Dichtheitsklasse Klasse 2
Oberflächenbeschaffenheit Klasse 1
für Klappenstellantrieb einschließlich Stellantrieb.
*Unterbeschreibung 4 Filtereinheit ISO 16890*
Filtereinheit ISO 16890

Abluft

Filtermaterial aus Mikroglasfaservlies, Filterrahmen aus verzinktem Stahl, Kunststoff oder Edelstahl. Über Bügelfedern gegen Dichtungsband im Einbaurahmen angepresst.
Differenzdrucküberwachung 0 - 500 Pa, Durchmesser 110 mm über mechanischen Differenzdruckschalter 40 - 400 Pa, einschließlich max 3,0 m Verbindungsleitungen und Filterschnellspanneinrichtungsvorrichtung und Druckmessstutzen für Differenzdruck
Kontaktmanometer 0 - 1000 Pa, wetterfeste Ausführung, Messnippel für Anschlüsse der Druck-Messleitungen
Grenzwertgeber 230 V mit potentialfreiem Ausgang für eine Fremdanzeige, Rückschaltung über Funktionsschalter.

Zubehör: 1 Satz Ersatzfilter
*Unterbeschreibung 5 Befeuchtungseinrichtung adiabat Abluft*
Befeuchtungseinrichtung abiabat Abluft

Kontaktbefeuchter als Oberflächenverdunster für indirekte Verdunstungskühlung. Ausführung mit
Frischwasserbetrieb ohne Zirkulation von Wannenwasser Das Wasser wird aus dem Betriebswassernetz zur Verfügung gestellt ohne technischer Behandlung.
Die Befeuchtereinheit in der Gerätekammer dichtanliegend in das Gerätregehäuse montiert.
Die Wasserwanne besteht aus rostfreiem Stahl mit
allseitigem Gefälle zur sicheren Trockenlegung.
Der Wasserzulauf erfolgt nach Freigabe der
übergeordneten Regelung über ein integriertes
und bereits fertig eingebautes Einlass-Ventil und Zonenventil jeweils 24V.
Die Wasserverteilung erfolgt über ein Wasserverteilsystem zur gleichmäßigen und vollständigen Benetzung des Oberflächenverdunsters.
*Unterbeschreibung 6 Energierückgewinnungseinheit - Kreislaufverbundsytem*
KVS- System
Regenerative Wärmerückgewinnung gemäß VDI 2071. Einsatz von Wasser und Wasser Glykol-Gemisch als Kühlmedium bis PN 16. Verbindung der Wärmetauscher erfolgt über ein Rohrleitungskreislauf in Verbindung mit einem Hydraulimodul. Die Ausführung der Wärmetauscher erfolgt in geteilter Ausführung.
Die Verrohrung erfolgt über das Gewerk Heizung /Kälte.
Das Schemazur erforderlichen hydraulische Anbindung ist dem Gewerk Heizung/Kälte zur Verfügung zu stellen.
*Unterbeschreibung 7 Tropfenabscheider*
Tropfenabscheider
TA besteht aus profilierten Polypropylen Lamellen mit hohem Abscheidegrad und geringem Luftwiderstand. Die Lamellen sind von einem selbsttrangenden Gehäuse umschlossen und lassen sich zur Reinigung leicht einzeln nach oben herausziehen. Rahmen aus Edelstahl (Werkstoff Nr. 1.4301)) mit eingebautem ergonomischen Haltegriff für eine einfache Ausziehbarkeit. Der TA wird im Lüftungsgerät auf Schienen innerhalb der Kondensatsammelwanne eingebaut, somit ist dieser individuell ausziehbar. Das TA Paket erreicht man über ein abnehmbares Revisionspaneel, mit aussen liegenden Knebelverschlüssen
*Unterbeschreibung 8 Ventilator, Direktantrieb mit Normmotor*
Ventilator, Direktantrieb mit Normmotor

Laufrad einseitig saugend mit rückwärts gekrümmten Schaufeln, geschweißt, beschichtet, mit Berührungsschutzgitter für freilaufende Räder.
Auswuchtung nach DIN ISO 1940, Gütestufe 6,3.
Volumenstrommessung in Ringleitung, saugseitig an der Ventilatortrennwand angeordnet. Laufradeinheit auf U-/C- Profilen montiert, Schwingungsdämpfer druckbelastet, Gehäuseverbindung schwingungsentkoppelt. Gesamtes Aggregat ausbaubar, mit Bedienungstür und Potentialausgleich.

Motor
Normmotor, geeignet für Frequenzumformer.
*Unterbeschreibung 9 Schalldämpfereinheit*
Schalldämpfereinheit

als Kulissenschalldämpfer nach dem Kammerabsorbtionsprinzip, mit Resonanzblechen und Kulissenrahmen, Auszug seitlich.
Kulissen-Absorptionsmaterial feuchtigkeitsabweisend, Obermaterial Glasseide, abriebfest bis 20 m/s, Brandklasse A1 nach DIN 4102.

Schalldämpfereinheit
Als Kulissenschalldämpfer mit Einschubvorrichtung und
Anströmblechen, mit nichtbrennbaren Schalldämmstoffen
DIN 4102 Teil 1 mit Glasvliesabdeckung
*Unterbeschreibung 10 Revisions- und Wartungstür*
Revisions- und Wartungstür

für Geräteeinheiten, Ausführung wie Gehäusewand, Türen mit Türfeststeller und Aufschlagsicherung
Drehriegeln und Griffen.
*Unterbeschreibung 11 Schauglas Revisions- und Wartungstür*
Schauglas Revisions- und Wartungstür

Quadratisch oder Runde doppelschalige Schauöffnung,
lichte Diagonale 265 mm. Einfassung stellt keine
zusätzliche Wärmebrücke dar. Schwerentflammbarer, UV-stabiler Kunststoff.
Wärmeleitfähigkeit ermittelt gemäß ISO 8302 von
0,20 W/(m*K).
*Unterbeschreibung 12 Reparaturschalter mit Bypassfunktion*
Reparaturschalter mit Bypassfunktion

mit wetterfester Abdeckung für alle im Gerät befindlichen elektrischen Abnehmer wie z. B. Motoren, Beleuchtung, Kaltleiterfühler, Thermofühler, Reparaturschalter etc. verdrahtet.
Einschließlich mitzulieferndem Reparaturschalter, montiert und abgeschirmt verdrahtet, für Mehrstufige und stufenlose Motoren bis max. 5,5KW, max. Spannung 500 V, mit 1 Steuerkontakt und 2 ZLT-Kontakte. Kunststoffgehäuse, Schutzart IP 65, abschließbar für 3 Schlösser. Mit allen erforderlichen luftdichten Kabeldurchführungen in den Gerätewandungen.

Hinweis:
Die Verkabelung zwischen Motoren und FU ist außen am Gerät in einen Reparaturschalter mit Bypassfunktion (direkte Stromnetzeinspeisung der Lüfter) auszuführen. Es muss die Funktion zur vollständigen Überbrückung des Frequenzumrichters gegeben sein.
*Unterbeschreibung 13 Beleuchtungseinrichtung*
Beleuchtungseinrichtung

Schutzart:  IP 65
Nennspannung in V: 230
LED-Technik

berührungs- und schlaggeschützt, einschl. Leuchtmittel.
Mit elektrischer Verdrahtung, auf außenliegendem
Klemmenkasten, für zentrale Leuchtenansteuerung.
Kabeldurchführung mit PG-Verschraubung.
*Unterbeschreibung 14 Frequenzumformer*
Frequenzumformer

Die Motoren von direkten angetriebenen Ventilatoren mit Frequenzumformer sind so auszuwählen, dass die Nennauslegungsdaten (Volumenstrom, Druck) im Frequenzbereich unter 50 Hz des Frequenzumformers erreicht werden. Der Frequenzumformer ist auf der Außenseite des RLT-Gerätes zu montieren. Zur Sicherstellung der EMV-Verträglichkeit sind bei der Verkabelung entsprechend geschirmte Kabel sowie der Einbau von Netzdrosseln oder Sinusfiltern zu berücksichtigen.
Die Verkabelung zwischen Frequenzumformer und Antrieb, Frequenzumformer ist mit doppelt abgeschirmten Leitungen auszuführen.

Die FUs sollen folgende Meldungen an die Automationseinrichtung übermitteln:
Befehl EIN/AUS
Rückmeldung EIN/AUS
Rückmeldung Bypass
Störmeldung
Freigabe
Unerlaubt AUS (Störung, Rep.-Schalter)
Stellung

Ergänzend sind einzuhalten:
Je nach Anforderung muss bei defekt des FU´s ein Netzbypass eingeplant werden.
FU muss nach Vorschrift funkentstört sein. Rückwirkungen ins Netz müssen verhindert
werden.

**1.01.90 Hydraulikeinheitl für RLT-Anlage L003 Ring 1**
Hydraulikeinheit für RLT-Anlage L003 Ring 1

zur Einspeisung von Themodynamischer-Energie zum WRG-Systems und intergierter Auffangwanne.

Allg. Funktion
Der Solemassenstrom wird in Abhängigkeit des gesamten Abluft- und Zuluftstrom berechnet und über einen
Frequenzumrichter angesteuerte Hochleistungspumpe stetig ausgeregelt, dass die beiden Wärmestromkapazitäten, Luft und Sole, gleich sind. Nur so erreicht die Wärmerückgewinnung ihren
optimalen System-Wirkungsgrad unter allen Betriebsbedingungen. Sicherheits- und Überwachungsfunktionen
wie z.B. Vereisungsschutz sind integriert.

Aufbau
Mit allen auf Solevolumenstrom angepassten hydraulischen Komponenten, vormontiert und verrohrt,
einschließlich einer diffusionsdichten Rohrisolierung - aufgeklebt sowie mit Aluminiummantel versehen - alle
durch Schwitzwasser gefährdeten Rohrteile. Alle eingesetzten Bauteile wie Umwälzpumpe,
3 Wege Motorventil, Armaturen etc. sind Glykolresistent. Die gesamte Verrohrung erfolgt mit Kupferrohr und Formstücken - keine verzinkte Komponenten und somit höchste Qualität. Das Hydraulikmodul kann auf Kundenwunsch für verschiedene Nenndruckstufen nach EN 1333 dimensioniert werden. Der Elektro-Schaltschrank ist direkt an der Hydraulikstation montiert. Das Tragegestell kann direkt an die bauseitigen Gegebenheiten angepasst werden.

Tragegestell
Korrosionsbeständige geschweißte Rahmenkonstruktion aus verzinkten Hohlprofilen mit zusätzlicher Pulverbeschichtung und integrierter Wanne aus Edelstahl Werkstoffkennnummer 1.4301.
Grundrahmenhöhe 110 mm

Pumpen
Inline Hochdruckkreiselpumpe mit IE4- Motoren und eingebautem luftgekühltem Frequenzumrichter
Anzahl der Pumpen min :  3 Stück mit Reservepumpe
Fördermedium Wasser/Glycol

3-Wege - Regelventil
Leistungsanpassung und Vereisungsschutz
Ein proportionales 3-Wege Ventil zur Leistungsanpassung der WRG und dient gleichzeitig als
Vereisungsschutz des Abluftwärmeübertragers.
Volumenstrom:  30,4 m³/h

2-Wege - Regelventil
Zur Ansteuerung des Wasserdurchflusses der KVS- Wärmetauscher an den 2 Zu- und 2 Abluftgeräten.

Kälteeinspeisung
Hydraulische Schaltung: Umlenkschaltung
3-Wege - Regelventil
Ein proportionales 3-Wege
Volumenstrom:  23,2  m³/h
kvs-Wert:  90
DN:  80

Wärmeeinspeisung
Hydraulische Schaltung: Drosselschaltung
2-Wege - Regelventil
Volumenstrom:  15,6  m³/h
kvs-Wert:  90
DN:  80

Membranausdehnungsgefäß
Die Expansionsgefäße und/oder Membrandruckgefäße werden den Sicherheitsanforderungen gemäß der
Europäischen Richtlinie 2014/68/EU entsprechend gefertigt.
-Erhitzung: Das Expansionsgefäß wird eingesetzt, um die Zunahme des Wasservolumens durch
Wärmeausdehnung zu absorbieren, wenn die Temperatur ansteigt, und hält so den Druckanstieg in der
Anlage in Grenzen. Die Expansions- und Druckgefäße bestehen aus einem geschlossenen Metallbehälter und sind im Inneren mit einer Membran versehen.
Die technischen Eigenschaften des Expansionsgefäßes und/oder der Druckgefäße sind auf dem Typenschild
ersichtlich, das auf jedem Produkt angebracht ist.
Die Daten bestehen aus: Kennnummer, Seriennummer,
Herstellungsdatum, Fassungsvermögen, Betriebstemperatur (TS), Vordruck und maximalem Betriebsdruck (PS).
Das Etikett wird am Expansions- und/oder am Druckgefäß angebracht und darf weder entfernt, noch darf
sein Inhalt abgeändert werden. Der Einsatz der Produkte muss übereinstimmend mit den auf dem Etikett
aufgeführten technischen Eigenschaften erfolgen.

Federbelastetes Membransicherheitsventil
Die Sicherheitsventile der Serie VST sind Sicherheitseinrichtungen welche es erlauben ohne Fremdenergie außer der Druckenergie des Mediums einen eventuell auftretenden Überdruck in geschlossenen Kreisläufen abzubauen. Der Öffnungsdruck wird ab Werk geprüft und entspricht den Druckbehälterrichtlinien PED
97/23/CE. Gehäuse in Messing, Dichtung und Membrane in EPDM, Geeichte Feder aus Stahl C100 galvanisch geschützt

Wärmetauscher für Fremdenergie Heizung
Wasser / Glykol Wasser  Plattenwärmeaustauscher aus
Edelstahl für Erwärmung der Solewassermenge im
Heizbetrieb
2-Wege Ventil mit Antrieb zur Regulierung der
eingespeisten Heizleistung,für Medium Wasser, PN 16, Grundkörper aus Gusseisen, mit Grundbeschichtung, Kegel aus Messing, Spindel aus nichtrostendem Stahl,  Spindelabdichtung mit Doppel-O-
Ring aus EPDM mit elektrischem Stellantrieb,
Stellsignal 0 (2) bis 10 V, mit Schalter für
Endstellungsmeldung, mit mechanischer Handverstellung,
Stellglied und Antrieb zusammengebaut,
mechanischer Stellungsanzeige.
Leistung: 362 kW / 60/40 °C

Wärmetauscher für Fremdenergie Kälte
Wasser / Glykol Wasser  Plattenwärmeaustauscher aus
Edelstahl für dieKühlung der Solewassermenge im
Kühlbetrieb
3-Wege Ventil als Verteilventil mit Antrieb zur Regulierung der eingespeisten Kühlleistung,
für Medium Wasser, PN 16, Grundkörper
aus Gusseisen, mit Grundbeschichtung, Kegel aus
Messing, Spindel ausnichtrostendem Stahl,  Spindelabdichtung mit Doppel-O-
Ring aus EPDM mit elektrischem Stellantrieb,
Stellsignal 0 (2) bis 10 V, mit Schalter für
Endstellungsmeldung, mit mechanischer Handverstellung,
Stellglied und Antrieb zusammengebaut,
mechanischer Stellungsanzeige.
Leistung: 163 kW / 6/12 °C

Flanschenabsperrarmaturen
Absperrklappe mit Gewindeaugen mit Betätigungshebel als Rasthebel, Dichtheitsprüfung laut DIN EN
12266-1 Gehäuse EN-GJS-400
Druckstufe PN16

Isolierung
Einbauteile, Absperrarmaturen, Rohrleitungen sowie
Form- und Verbindungselemente kompl. Wärme- und
Schwitzwasserdämmung.

Regelung
Mit an dem Hydraulikmodul montiertem Steuer- und
Regelschrank und mit allen an der Pumpenbaugruppe
befestigten Feldgeräten verdrahtet.
Schaltschrank, einschl. Kabelkanal, Kabeleinführungen
mit Verschraubung und Zugentlastung Einspeisung mit
Hauptschalter und überwachter Hauptsicherung,
Leistungsbaugruppen für Pumpen, mit
Motorschutzschalter, einschl. potentialfreien
Hilfskontakts für Betriebsmeldung und Störmeldung,
Controller zur Steuerung und bedarfsabhängige Regelung
des kompletten WRG-Systems bestehend aus Umwälzpumpen,
Regelventil sowie zur Aufschaltung der notwendigen
Fühler, unter Berücksichtigung variabler
Betriebsbedingungen wie Luftmenge, Außenluft-
Temperatur, Abluft-Temp., Abluft-Feuchte,
Zufttemperatur und Fortlufttemperatur. Die
Wasserseitigen Messwerte erfolgen über die Steuerung
des WRG System: Frostschutzthermostat,
Vereisungsschutzfühler, Vorlauftemperatur
Abluftwärmetauscher, Rücklauftemperatur
Abluftwärmetauscher, Vorlauftemperatur
Zuluftwärmetauscher.
Ansteuerung / Rückmeldungen zur Aufschaltung an die
bauseitige Gebäudeleittechnik  bestehend aus:
Meldungen als potenzialfreie Kontakte,
Betrieb- und Störmeldung der Pumpen, Vereisungsschutz
aktiv, Wärneeinspeisung aktiv,  Kälteauskopplung aktiv,
Mindestsystemdruck
Sollwertvorgabe von extern als Normsignal 0-10V,
Hydraulikmodul.
Die technischen Datenblätter für das angebotene
Modul sind dem Angebot beizufügen.
Die Regelung  ist frei programmierbarer Regler mit integriertem Touchscreen 4.3", 256 Farben, Hintergrundbeleuchtung über die Software steuerbar. Schutzgrad Frontseite IP54, Rückseite IP20, Schnittstellen RS232/Modem, RS485, CAN, LIN und Ethernet integriert, USB-Hostpot für Programmupdate und Datenspeicher, Steckplatz für SD-Karten zur Langzeit Datenspeicherung, integrierter WEB-Server. Geladene Applikation/Software für Hydraulikmodule, komplette Konfiguration über das Display ohne PC oder sonstige Tools, schematische Darstellung des Gerätes mit automatischer Anpassung an die Konfiguration.
Sämtliche Alarmmeldungen werden als Klartextmeldung mit der entsprechenden Alarmpriorität angezeigt, Datum/Uhrzeit des Auftretens und des Gehens werden in der Alarmliste angezeigt, Im Alarmarchiv können die letzten 50 Meldungen nachverfolgt werden, Quittierung der Alarmmeldungen und Löschen des Alarmarchivs über entsprechende Tasten am Display. Programmupdate über FTP oder USB-Stick, nachträgliches Einspielen einer neueren Version oder einer speziellen Anpassung kann bauseits mittels USB-Sticks erfolgen ohne Einsatz einen spezialisierten Technikers, Speichern der aktuellen Konfiguration im Flash, nachträgliches Rückstellen. der Konfiguration auf Defaultwerte, Auslieferungszustand oder Rücklesen der gespeicherten Konfiguration. Kommunikation zu übergeordneten System über mittels Modbus TCP/IP über integrierte Ethernet-Schnittstelle und Konfiguration der IP-Adresse, der Subnet-Mask und der Gateway-Adresse direkt am Display, die Datenpunktliste liegt der Gerätedokumentation bei. Optional Kommunikation zu übergeordneten System über Modbus RTU RS232/485, Konfiguration der Baudrate, des
Datenformates und der Slaveadresse direkt am Display, die Datenpunktliste liegt der Gerätedokumentation
bei.

Ausführung:
Der Start des Systems erfolgt entweder über einen potentialfreien Kontakt oder automatisch
sobald die Anforderung größer 3 % ist; ebenso kann automatisch abgeschaltet werden sobald die Anforderung unter 1 % sinkt. Das Verhältnis zwischen Luft- und
Glykolgemischvolumenstrom wird mittels Inverter drehzahlgeregelter Pumpe konstant gehalten.
Sinkt die Anforderung, d.h. es werden weniger als 100 % Rückgewinnung benötigt, so wird automatisch die Pumpendrehzahl reduziert und in Sequenz das 3-Wegeventil geschlossen. Bei einer Anforderung unter 1 % erfolgt automatisch die Abschaltung nach einer einstellbaren Nachlaufzeit. Der integrierte Vereisungsschutz verhindert ein Vereisen der Fortluftbatterie durch Erfassen der Ausgangstemperatur an der Fortluftbatterie. Somit ist auch bei Außentemperaturen jenseits der Vereisungsgrenze ein Betrieb gewährleistet.
Zur Erfassung des Volumens im Glykolkreis wird ein Wärmemengenzähler mit M-Busschnittstelle
verwendet, welcher entsprechend dem zu verwendenden Glykol/Wassergemisch kalibriert ist. Damit ist eine genaue Erfassung von Durchfluss, Volumen, Leistung
und Energie möglich. Die Erfassung der Energie erfolgt getrennt für Wärme und Kälte.
Zur Erfassung des Luftvolumens kann ein 0-10V Signal verwendet werden, alternativ kann auch ein Drucksensor angeschlossen werden, wobei der K-Faktor des Ventilators direkt am Controller konfiguriert wird.
Ein Niederdurckschalter im Glykolkreis schützt die Pumpe und schaltet das System automatisch ab,
wenn der Druck zu weit abfällt.
Schnittstellenmodule für BACnet IP, LON FTT-10, Modbus TCP/IP und Modbus RTU ermöglichen die Kommunikation mit einem übergeordneten System. Bei Einsatz eines
Kommunikationsmoduls können Freigabe/Start, Anforderung und Luftvolumen über die Busschnittstelle übermittelt werden; der für das Luftvolumen notwendige Sensor entfällt, da meist schon bauseits vorhanden.
Die gesamte Bedienung ist passwortgeschützt, d.h. ohne Eingabe des entsprechenden Passwortes ist keine Bedienung möglich. Dabei wird in 4 Benutzer und 3 Konfigurationsebenen unterschieden.
Die gesamte Konfiguration erfolgt direkt am Controller im Konfigurationsmenü welches nach Eingabe eines Passwortes zugänglich ist.

Hinweis:
Das Hydraulikmodul wird auf die Gebäudeautomation aufgeschaltet.

Aufstellungsort: Innenaufstellung
Geräteabmessungen Hydraulikmodul
offene Rahmenkonstruktion:

Max. Abmessungen mit Grundrahmen:
B / H / T: 3.800 mm / 2.850 mm / 1.800 mm
Gewicht max.: 1250 kg
Grundrahmen: min. 110 mm

angeb. Fabrikat:

'..........................................'
  ( vom Bieter einzutragen)

angeb. Typ:

'..........................................'
  ( vom Bieter einzutragen)

und zwar
Menge: 1,000 St

**1.01.100 Zuluftgerät Anlage L 004 Ring 1 Chemikalienlager- mit WRG als Kreislaufverbundsystem, 24.000 m³/h**
*** Leitbeschreibung
Zuluftgerät Anlage L 004 Ring 1 Chemikalienlager-
mit WRG als Kreislaufverbundsystem,
45.000 m³/h

als raumlufttechnische Geräte in liegender Anordnung
für Innenaufstellung, mit KVS- System.
Anordnung einschl. Grundrahmen in getrennter Ausführung. Gerät in Blockbauweise und in Funktionsmodule zerlegbar für Baustellentransport einschließlich Baustellentransportvorrichtung und Transportlaschen.

Nennspannung/-frequenz für sämtliche Teilleistungen (Positionen) des Leistungsverzeichnisses 230/400 V
(+6% - 10%), 50 Hz

Entspricht den Anforderungen der RLT-Richtlinie 01
des Herstellerverbandes Raumlufttechnischer Geräte e.V.

Erfüllt inkl. aller Komponenten die energetischen Anforderungen der aktuellen ErP-Richtlinie

Zubehör:
Kugel- und Röhrensifons
1 Satz erforderliche Kugel- und Röhrensifons in transparenter Ausführung.

Wärmerückgewinnung
KVS- System (Glycol 34 %). Einspeisung der Fremdenergie Heizung und Kälte erfolgt über das Hydraulikmodul.
Die Ausführung der Wärmetauscher erfolgt in zwei geteilter Ausführung.

Jalousieklappen
Außenluft innenliegend.
24V Drehmoment 40 Nm
Auf/Zu

hygenische Anforderungen:
normal

Thermodynamische Luftbehandlung:
Heizen/Kühlen

Zuluft / Geräteaufbau in Luftrichtung:
- Stirnwand/Endsektion AU, eckig,
 Stutzen entkoppelt mit Potenzialausgleichskabel 16mm²
 Jalousieklappe AU, eckig innenliegend mit
 Klappenantrieb Auf/Zu
- Wartungskammer, Innenleuchte
- Filtereinheit als Taschenfilter Differenfdruckanzeige
  elektronisch 24V, Innenleuchte
- Schalldämpfer, Kulissen ausziehbar
- Wartungskammer, Innenleuchte
- KVS- System
- Wartungskammer, Innenleuchte
- KVS- System
- Wartungskammer, Innenleuchte
- Tropfenabscheider
- Ventilatoreinheit, Innenleuchte
- Wartungskammer, Innenleuchte
- Schalldämpfer, Kulissen ausziehbar
- Wartungskammer, Innenleuchte
- Filtereinheit als Taschenfilter Differenfdruckanzeige
  elektronisch 24V, Innenleuchte
 Jalousieklappe AU, eckig innenliegend mit
 Klappenantrieb Auf/Zu
- Anschluss oben/Endsektion ZU, eckig
 Stutzen entkoppelt mit Potenzialausgleichskabel 16mm²

Zuluftgerät:
Schallleistung bei f(Hz)
1.Geräteansaug max:  65,0 dB(A)
2.Geräteausblas max:  66,0 dB(A)

Schallleistung neben dem Gerät
Neben dem Gerät max.  67,0 dB(A)

Auslegungsdaten:

Zuluftgerät Nennvolumenstrom:  45.000 m/h
Druckverlust extern Zuluft  800 Pa

Winter:
Außentemperatur in Grad C  -12
Zulufttemperatur in Grad C mind.  20
Heizung Vorlauf in Grad C  60
Heizung Rücklauf in Grad C  40

Sommer:
Außentemperatur in Grad C  32
Zulufttemperatur in Grad C mind. 18
Kälte Vorlauf in Grad C  6
Kälte Rücklauf in Grad C  12

Zuluft

Außenluftansaugung
Stirnwand/Endsektion AU, eckig, Stutzen entkoppelt mit Potenzialausgleichskabel 16mm²
Jalousieklappe AU, eckig innenliegend mit
Klappenantrieb Auf/Zu 24V.

Filtereinheit Außenluftt
Ausführung gemäß Spezifikation
Bauart:  Taschenfilter
Filterklasse:  ePM1/60%
Revisionstüre Türfeststellvorrichtung, Druckmessnippel, Differenzdruckschalter, Zeigerthermometer 0-250Pa

Schalldämpfereinheit
Druckverlust max:  25 Pa
Mindestdämpfung bei 250 Hz:  25 dB
Kulissen:  ausziebar

KVS-System
Rückwärmzahl nach EN 308 mind.: 75 %
Kondensatwanne geneigt

Ventilatoreinheit, Direktantrieb Zuluft
Ausführung gemäß Spezifikation
Ausführung:  2x Freirad
Effizienzklasse mind.  IE3
Spannung/Frequenz:  400/50 V/Hz
Schutzart / ISO-Klasse:  IP55
Nennleistung je Motor max.:  15 kW

Zubehör:
Motorauszugsschiene
1 Frequenzumformer für 2 Motoren. Anordnung am Gerät.
Die Verkabelung zwischen Motoren und FU ist außen am Gerät in einen Reparaturschalter mit Bypassfunktion (direkte Stromnetzeinspeisung der Lüfter) auszuführen. Es muss die Funktion zur vollständigen Überbrückung des Frequenzumrichters gegeben sein.

Schalldämpfereinheit
Druckverlust max:  25 Pa
Mindestdämpfung bei 250 Hz:  25 dB
Kulissen:  ausziebar

Filtereinheit Zuluft
Ausführung gemäß Spezifikation
Bauart:  Taschenfilter
Filterklasse:  ePM1/75%
Revisionstüre Türfeststellvorrichtung, Druckmessnippel, Differenzdruckschalter, Zeigerthermometer 0-250Pa

Zuluftanschluss
Stirnwand/Endsektion ZU, eckig. Stutzen entkoppelt mit Potenzialausgleichskabel 16mm²
Ausblasgitter verzinkt gemäß M-LüAR
Jalousieklappe ZU, eckig innenliegend mit
Klappenantrieb Auf/Zu 24V.

Zubehör: 1 Satz Ersatzfilter

max. mögliche Geräteabmessungen mit Grundrahmen:
L / B / H: 10.600 / 2.000 / 2.400 mm
Höhe Gerätegrundrahmen: min 200 mm

max. Gewicht: 4.800 kg

angeb. Fabrikat:

'..........................................'
  ( vom Bieter einzutragen)

angeb. Typ:

'..........................................'
  ( vom Bieter einzutragen)

und zwar
Menge: 1,000 St
*Unterbeschreibung 1 Gehäuse nach DIN EN 1886 Laborgeräte*
Gehäuse nach DIN EN 1886 Laborgeräte

Raumlufttechnisches Gerät in frei
konfigurierbarer Bauform zur Konditionierung von
Raum- und Prozessluft.

Mechanische Stabilität mind.: D1
Gehäuse-Leckage mind.: L1
Zulässige Gesamtleckage max.: 0,5%
Thermische Isolierung mind.: T 2
Wärmebrückenfaktor mind.: TB2

Pulverbeschichtung
Korrosionsschutzklasse/Korrosivitätskategorie C4.
Anwendung bei hohen Korrosionsbelastungen
der Gruppe C4 nach DIN EN ISO 12944-2.

Mindestanforderungen an das Gehäuse
Mechanische Stabilität (EN 1886): D1
Gehäuse-Leckage (EN 1886): L1
Filter-Bypass-Leckage (EN 1886): F9
Thermische Isolierung (EN 1886): T4
Wärmebrückenfaktor (EN 1886): TB2

Oberflächenbeschaffenheit
Außenseite:  C4H
Innenseite:  C4H

Mindestabstand zwischen den Bauelementen 300 mm

Gehäusegrundausführung aus einer geschraubten Profilrahmenkonstuktion.

Grundrahmen
Gerätegrundrahmen aus kaltgewalztem, verzinktem, umlaufend nach aussen offenem starkem C-Profil ausgeführt zur Aufnahme der Gerätemodule,

Innenschale und Außenschale aus Aluminiumblech mit Beschichtung. Die Anforderungen an die Korrosionsbeständigkeit der Komponenten gelten entsprechend den Anforderungen an das Gehäuse. Vollprofil-Dichtung in EPDM-Qualität, Gehäuse im Taupunktbereich thermisch entkoppelt.

Kondensatwannen geneigt aus Edelstahl. Kondensatwannen (Edelstahl mind. 1.4301), isoliert,  Klasse 3. Anschluss Kondensatanschluss aus Gerätegehäuse

Paneele zweischalig mit dazwischenliegender Isolierung, Baustoffklasse A 1, nicht brennbar nach DIN 4102.
Es sind nur emissions- und geruchsfreie, mikrobielle nicht werkstoffwechselbare Materialien zu verwenden.

Stirnwand/ Endsektion
offen über Gerätequerschnitt, mit Kanalanschlussrahmen.

Quadratisches oder rundes Schauglas
doppelschalig aus UV-beständigem Polycarbonat mit geschlossenzelliger PE Dichtung  und verdeckter Schraubmontage. Einfassung frei von Wärmebrücken mit PE-Dichtung. Integrierter LED-Leuchte zur Kammerausleuchtung gemäß VDI 6022. Betrieb über einfach austauschbare Batterie ohne jeglichen Verkabelungsaufwand

Schutzgitter
Schutzgitter gemäß DIN EN 1886-10.6 als engmaschiges
Gitter (< 20 x 20 mm) aus verzinktem Stahldraht
in Luftrichtung hinter brennbaren Einbauteilen.
Anordnung erfolgt erfolgt am
Anschlussstutzen der Ausblaskammer.
*Unterbeschreibung 2 Kanalanschluss als körperschallisolierte Verbindung*
Kanalanschluss als körperschallisolierte Verbindung.

Anschlussprofil mit 4-Lochverschraubung, Ausführung beschichtet, keine feste metallische Verbindung zwischen Gerät und Kanalanschluss. Potentialausgleich nach EN 60204-1.
*Unterbeschreibung 3 Jalousieklappe*
Jalousieklappe

Luftregel- und Absperrklappen aus Edelstahl
gegenläufig gekuppelt. Jalousieblätter mit EPDM-Dichtungen. Antrieb über beidseitig angeordnete, antistatische Kunststoff-Zahnräder.

Dichtheitsklasse Klasse 2
Oberflächenbeschaffenheit Klasse 1
für Klappenstellantrieb einschließlich Stellantrieb.
*Unterbeschreibung 4 Filtereinheit ISO 16890*
Filtereinheit ISO 16890

Zuluft

Filtermaterial aus Mikroglasfaservlies, Filterrahmen aus verzinktem Stahl, Kunststoff oder Edelstahl. Über Bügelfedern gegen Dichtungsband im Einbaurahmen angepresst.
Differenzdrucküberwachung 0 - 500 Pa, Durchmesser 110 mm über mechanischen Differenzdruckschalter 40 - 400 Pa, einschließlich max 3,0 m Verbindungsleitungen und Filterschnellspanneinrichtungsvorrichtung und Druckmessstutzen für Differenzdruck
Kontaktmanometer 0 - 1000 Pa, wetterfeste Ausführung, Messnippel für Anschlüsse der Druck-Messleitungen
Grenzwertgeber 230 V mit potentialfreiem Ausgang für eine Fremdanzeige, Rückschaltung über Funktionsschalter.

Zubehör: 1 Satz Ersatzfilter
*Unterbeschreibung 5 Energierückgewinnungseinheit - Kreislaufverbundsytem*
KVS- System
Regenerative Wärmerückgewinnung gemäß VDI 2071. Einsatz von Wasser und Wasser Glykol-Gemisch als Kühlmedium bis PN 16. Verbindung der Wärmetauscher erfolgt über ein Rohrleitungskreislauf in Verbindung mit einem Hydraulimodul. Die Ausführung der Wärmetauscher erfolgt in geteilter Ausführung.
Die Verrohrung erfolgt über das Gewerk Heizung /Kälte.
Das Schemazur erforderlichen hydraulische Anbindung ist dem Gewerk Heizung/Kälte zur Verfügung zu stellen.
*Unterbeschreibung 6 Tropfenabscheider*
Tropfenabscheider
TA besteht aus profilierten Polypropylen Lamellen mit hohem Abscheidegrad und geringem Luftwiderstand. Die Lamellen sind von einem selbsttrangenden Gehäuse umschlossen und lassen sich zur Reinigung leicht einzeln nach oben herausziehen. Rahmen aus Edelstahl (Werkstoff Nr. 1.4301)) mit eingebautem ergonomischen Haltegriff für eine einfache Ausziehbarkeit. Der TA wird im Lüftungsgerät auf Schienen innerhalb der Kondensatsammelwanne eingebaut, somit ist dieser individuell ausziehbar. Das TA Paket erreicht man über ein abnehmbares Revisionspaneel, mit aussen liegenden Knebelverschlüssen
*Unterbeschreibung 7 Ventilator, Direktantrieb mit Normmotor*
Ventilator, Direktantrieb mit Normmotor

Laufrad einseitig saugend mit rückwärts gekrümmten Schaufeln, geschweißt, beschichtet, mit Berührungsschutzgitter für freilaufende Räder.
Auswuchtung nach DIN ISO 1940, Gütestufe 6,3.
Volumenstrommessung in Ringleitung, saugseitig an der Ventilatortrennwand angeordnet. Laufradeinheit auf U-/C- Profilen montiert, Schwingungsdämpfer druckbelastet, Gehäuseverbindung schwingungsentkoppelt. Gesamtes Aggregat ausbaubar, mit Bedienungstür und Potentialausgleich.

Motor
Normmotor, geeignet für Frequenzumformer.
*Unterbeschreibung 8 Schalldämpfereinheit*
Schalldämpfereinheit

als Kulissenschalldämpfer nach dem Kammerabsorbtionsprinzip, mit Resonanzblechen und Kulissenrahmen, Auszug seitlich.
Kulissen-Absorptionsmaterial feuchtigkeitsabweisend, Obermaterial Glasseide, abriebfest bis 20 m/s, Brandklasse A1 nach DIN 4102.

Schalldämpfereinheit
Als Kulissenschalldämpfer mit Einschubvorrichtung und
Anströmblechen, mit nichtbrennbaren Schalldämmstoffen
DIN 4102 Teil 1 mit Glasvliesabdeckung
*Unterbeschreibung 9 Revisions- und Wartungstür*
Revisions- und Wartungstür

für Geräteeinheiten, Ausführung wie Gehäusewand, Türen mit Türfeststeller und Aufschlagsicherung
Drehriegeln und Griffen
*Unterbeschreibung 10 Schauglas Revisions- und Wartungstür*
Schauglas Revisions- und Wartungstür

Quadratisch oder Runde doppelschalige Schauöffnung,
lichte Diagonale 265 mm. Einfassung stellt keine
zusätzliche Wärmebrücke dar. Schwerentflammbarer, UV-stabiler Kunststoff.
Wärmeleitfähigkeit ermittelt gemäß ISO 8302 von
0,20 W/(m*K).
*Unterbeschreibung 11 Reparaturschalter mit Bypassfunktion*
Reparaturschalter mit Bypassfunktion

mit wetterfester Abdeckung für alle im Gerät befindlichen elektrischen Abnehmer wie z. B. Motoren, Beleuchtung, Kaltleiterfühler, Thermofühler, Reparaturschalter etc. verdrahtet.
Einschließlich mitzulieferndem Reparaturschalter, montiert und abgeschirmt verdrahtet, für Mehrstufige und stufenlose Motoren bis max. 5,5KW, max. Spannung 500 V, mit 1 Steuerkontakt und 2 ZLT-Kontakte. Kunststoffgehäuse, Schutzart IP 65, abschließbar für 3 Schlösser. Mit allen erforderlichen luftdichten Kabeldurchführungen in den Gerätewandungen.

Hinweis:
Die Verkabelung zwischen Motoren und FU ist außen am Gerät in einen Reparaturschalter mit Bypassfunktion (direkte Stromnetzeinspeisung der Lüfter) auszuführen. Es muss die Funktion zur vollständigen Überbrückung des Frequenzumrichters gegeben sein.
*Unterbeschreibung 12 Beleuchtungseinrichtung*
Beleuchtungseinrichtung

Schutzart:  IP 65
Nennspannung in V: 230
LED-Technik

berührungs- und schlaggeschützt, einschl. Leuchtmittel.
Mit elektrischer Verdrahtung, auf außenliegendem
Klemmenkasten, für zentrale Leuchtenansteuerung.
Kabeldurchführung mit PG-Verschraubung.
*Unterbeschreibung 13 Frequenzumformer*
Frequenzumformer

Die Motoren von direkten angetriebenen Ventilatoren mit Frequenzumformer sind so auszuwählen, dass die Nennauslegungsdaten (Volumenstrom, Druck) im Frequenzbereich unter 50 Hz des Frequenzumformers erreicht werden. Der Frequenzumformer ist auf der Außenseite des RLT-Gerätes zu montieren. Zur Sicherstellung der EMV-Verträglichkeit sind bei der Verkabelung entsprechend geschirmte Kabel sowie der Einbau von Netzdrosseln oder Sinusfiltern zu berücksichtigen.
Die Verkabelung zwischen Frequenzumformer und Antrieb, Frequenzumformer ist mit doppelt abgeschirmten Leitungen auszuführen.

Die FUs sollen folgende Meldungen an die Automationseinrichtung übermitteln:
Befehl EIN/AUS
Rückmeldung EIN/AUS
Rückmeldung Bypass
Störmeldung
Freigabe
Unerlaubt AUS (Störung, Rep.-Schalter)
Stellung

Ergänzend sind einzuhalten:
Je nach Anforderung muss bei defekt des FU´s ein Netzbypass eingeplant werden.
FU muss nach Vorschrift funkentstört sein. Rückwirkungen ins Netz müssen verhindert
werden.

**1.01.110 Abluftgerät Anlage L 004 Ring 1 Chemikalienlager und Labore - mit WRG als Kreislaufverbundsystem, 35.000 m³/h**
*** Leitbeschreibung
Abluftgerät Anlage L 004 Ring 1 Labore - mit WRG als Kreislaufverbundsystem, 35.000 m³/h

als raumlufttechnische Geräte in liegender Anordnung
für Innenaufstellung, mit KVS- System.
Anordnung einschl. Grundrahmen in getrennter Ausführung. Gerät in Blockbauweise und in Funktionsmodule zerlegbar für Baustellentransport einschließlich Baustellentransportvorrichtung und Transportlaschen.

Nennspannung/-frequenz für sämtliche Teilleistungen (Positionen) des Leistungsverzeichnisses 230/400 V
(+6% - 10%), 50 Hz

Entspricht den Anforderungen der RLT-Richtlinie 01
des Herstellerverbandes Raumlufttechnischer Geräte e.V.

Erfüllt inkl. aller Komponenten die energetischen Anforderungen der aktuellen ErP-Richtlinie

Zubehör:
Kugel- und Röhrensifons
1 Satz erforderliche Kugel- und Röhrensifons in transparenter Ausführung.

Wärmerückgewinnung
KVS- System (Glycol 34 %). Einspeisung der Fremdenergie Heizung und Kälte erfolgt über das Hydraulikmodul.
Die Ausführung der Wärmetauscher erfolgt in zwei geteilter Ausführung.

Jalousieklappen
Außenluft innenliegend.
24V Drehmoment 40 Nm
Auf/Zu

hygenische Anforderungen:
normal

Thermodynamische Luftbehandlung:
Heizen/Kühlen

Abluft / Geräteaufbau in Luftrichtung:
- Stirnwand/Endsektion AB, eckig
 Stutzen entkoppelt mit Potenzialausgleichskabel 16mm²
 Jalousieklappe AU, eckig innenliegend mit
 Klappenantrieb Auf/Zu
- Wartungskammer Innenleuchte
- Filtereinheit als Taschenfilter Differenfdruckanzeige
  elektronisch 24V Innenleuchte
- Wartungskammer Innenleuchte
- Schalldämpfer, Kulissen ausziehbar
- Wartungskammer Innenleuchte
-  Kontaktbefeuchter (Motor-Zonenventil, Steuerung
  Zulaufventil 24V/DN15 AG
- Wartungskammer Innenleuchte
- KVS- System
- Wartungskammer Innenleuchte
- KVS- System
- Wartungskammer Innenleuchte
- Tropfenabscheider
- Ventilatoreinheit
- Wartungskammer Innenleuchte
- Schalldämpfer, Kulissen ausziehbar
- Wartungskammer
 Jalousieklappe AU, eckig innenliegend mit
 Klappenantrieb Auf/Zu
- Anschluss oben/Endsektion FO, eckig
 Stutzen entkoppelt mit Potenzialausgleichskabel 16mm²
-  Lichtschalter für Innenbeleuchtung

Abluftgerät:
Schallleistung bei f(Hz)
1.Geräteansaug max:  65,0 dB(A)
2.Geräteausblas max:  72,0 dB(A)

Schallleistung neben dem Gerät
Neben dem Gerät max.  67 dB(A)

Auslegungsdaten:

Abluftgerät Nennvolumenstrom:  50.000 m/h
Druckverlust extern Abluft  800 Pa

Abluft

Abluftanschluss
Anschluss oben/Endsektion AB, eckig. Stutzen entkoppelt mit Potenzialausgleichskabel 16mm²
Jalousieklappe AB, eckig innenliegend mit
Klappenantrieb Auf/Zu 24V.

Filtereinheit Abluft
Ausführung gemäß Spezifikation
Bauart:  Taschenfilter
Filterklasse:  ePM1/60%
Revisionstüre Türfeststellvorrichtung, Druckmessnippel, Differenzdruckschalter, Zeigerthermometer 0-250Pa

Schalldämpfereinheit
Druckverlust max:  25 Pa
Mindestdämpfung bei 250 Hz:  25 dB
Kulissen:  ausziebar

Kontaktbefeuchter

KVS -System

Ventilatoreinheit, Direktantrieb Abluft
Ausführung gemäß Spezifikation
Ausführung:  2x Freirad
Effizienzklasse mind.  IE3
Spannung/Frequenz:  400/50 V/Hz
Schutzart / ISO-Klasse:  IP55
Nennleistung je Motor max.:  30 kW

Zubehör:
Motorauszugsschiene
1 Frequenzumformer für 2 Motoren. Anordnung am Gerät.
Die Verkabelung zwischen Motoren und FU ist außen am Gerät in einen Reparaturschalter mit Bypassfunktion (direkte Stromnetzeinspeisung der Lüfter) auszuführen. Es muss die Funktion zur vollständigen Überbrückung des Frequenzumrichters gegeben sein.

Schalldämpfereinheit
Druckverlust max:  25 Pa
Mindestdämpfung bei 250 Hz:  25 dB
Kulissen:  ausziebar

Fortluftanschluss
Stirnwand/Endsektion AU, eckig. Stutzen entkoppelt mit Potenzialausgleichskabel 16mm²,
Jalousieklappe FO, eckig innenliegend mit Klappenantrieb Auf/Zu 24V

Zubehör: 1 Satz Ersatzfilter

max. mögliche Geräteabmessungen mit Grundrahmen:
L / B / H: 11.100 / 2.900 / 2.350 mm
Höhe Gerätegrundrahmen: min 200 mm

max. Gewicht: 6.700 kg

angeb. Fabrikat:

'..........................................'
  ( vom Bieter einzutragen)

angeb. Typ:

'..........................................'
  ( vom Bieter einzutragen)

und zwar
Menge: 1,000 St
*Unterbeschreibung 1 Gehäuse nach DIN EN 1886 Laborgeräte*
Gehäuse nach DIN EN 1886 Laborgeräte

Raumlufttechnisches Gerät in frei
konfigurierbarer Bauform zur Konditionierung von
Raum- und Prozessluft.

Mechanische Stabilität mind.: D1
Gehäuse-Leckage mind.: L1
Zulässige Gesamtleckage max.: 0,5%
Thermische Isolierung mind.: T 2
Wärmebrückenfaktor mind.: TB2

Pulverbeschichtung
Korrosionsschutzklasse/Korrosivitätskategorie C4.
Anwendung bei hohen Korrosionsbelastungen
der Gruppe C4 nach DIN EN ISO 12944-2.

Mindestanforderungen an das Gehäuse
Mechanische Stabilität (EN 1886): D1
Gehäuse-Leckage (EN 1886): L1
Filter-Bypass-Leckage (EN 1886): F9
Thermische Isolierung (EN 1886): T4
Wärmebrückenfaktor (EN 1886): TB2

Oberflächenbeschaffenheit
Außenseite:  C4H
Innenseite:  C4H

Mindestabstand zwischen den Bauelementen 300 mm

Gehäusegrundausführung aus einer geschraubten Profilrahmenkonstuktion.

Grundrahmen
Gerätegrundrahmen aus kaltgewalztem, verzinktem, umlaufend nach aussen offenem starkem C-Profil ausgeführt zur Aufnahme der Gerätemodule,

Innenschale und Außenschale aus Aluminiumblech mit Beschichtung. Die Anforderungen an die Korrosionsbeständigkeit der Komponenten gelten entsprechend den Anforderungen an das Gehäuse. Vollprofil-Dichtung in EPDM-Qualität, Gehäuse im Taupunktbereich thermisch entkoppelt.

Kondensatwannen geneigt aus Edelstahl. Kondensatwannen (Edelstahl mind. 1.4301), isoliert,  Klasse 3. Anschluss Kondensatanschluss aus Gerätegehäuse

Paneele zweischalig mit dazwischenliegender Isolierung, Baustoffklasse A 1, nicht brennbar nach DIN 4102.
Es sind nur emissions- und geruchsfreie, mikrobielle nicht werkstoffwechselbare Materialien zu verwenden.

Stirnwand/ Endsektion
offen über Gerätequerschnitt, mit Kanalanschlussrahmen.

Quadratisches oder rundes Schauglas
doppelschalig aus UV-beständigem Polycarbonat mit geschlossenzelliger PE Dichtung  und verdeckter Schraubmontage. Einfassung frei von Wärmebrücken mit PE-Dichtung. Integrierter LED-Leuchte zur Kammerausleuchtung gemäß VDI 6022. Betrieb über einfach austauschbare Batterie ohne jeglichen Verkabelungsaufwand

Schutzgitter
Schutzgitter gemäß DIN EN 1886-10.6 als engmaschiges
Gitter (< 20 x 20 mm) aus verzinktem Stahldraht
in Luftrichtung hinter brennbaren Einbauteilen.
Anordnung erfolgt erfolgt am
Anschlussstutzen der Ausblaskammer.
*Unterbeschreibung 2 Kanalanschluss als körperschallisolierte Verbindung*
Kanalanschluss als körperschallisolierte Verbindung.

Anschlussprofil mit 4-Lochverschraubung, Ausführung beschichtet, keine feste metallische Verbindung zwischen Gerät und Kanalanschluss. Potentialausgleich nach EN 60204-1.
*Unterbeschreibung 3 Jalousieklappe*
Jalousieklappe

Luftregel- und Absperrklappen aus Edelstahl
gegenläufig gekuppelt. Jalousieblätter mit EPDM-Dichtungen. Antrieb über beidseitig angeordnete, antistatische Kunststoff-Zahnräder.

Dichtheitsklasse Klasse 2
Oberflächenbeschaffenheit Klasse 1
für Klappenstellantrieb einschließlich Stellantrieb.
*Unterbeschreibung 4 Filtereinheit ISO 16890*
Filtereinheit ISO 16890

Abluft

Filtermaterial aus Mikroglasfaservlies, Filterrahmen aus verzinktem Stahl, Kunststoff oder Edelstahl. Über Bügelfedern gegen Dichtungsband im Einbaurahmen angepresst.
Differenzdrucküberwachung 0 - 500 Pa, Durchmesser 110 mm über mechanischen Differenzdruckschalter 40 - 400 Pa, einschließlich max 3,0 m Verbindungsleitungen und Filterschnellspanneinrichtungsvorrichtung und Druckmessstutzen für Differenzdruck
Kontaktmanometer 0 - 1000 Pa, wetterfeste Ausführung, Messnippel für Anschlüsse der Druck-Messleitungen
Grenzwertgeber 230 V mit potentialfreiem Ausgang für eine Fremdanzeige, Rückschaltung über Funktionsschalter.

Zubehör: 1 Satz Ersatzfilter
*Unterbeschreibung 5 Befeuchtungseinrichtung adiabat Abluft*
Befeuchtungseinrichtung abiabat Abluft

Kontaktbefeuchter als Oberflächenverdunster für indirekte Verdunstungskühlung. Ausführung mit
Frischwasserbetrieb ohne Zirkulation von Wannenwasser Das Wasser wird aus dem Betriebswassernetz zur Verfügung gestellt ohne technischer Behandlung.
Die Befeuchtereinheit in der Gerätekammer dichtanliegend in das Gerätregehäuse montiert.
Die Wasserwanne besteht aus rostfreiem Stahl mit
allseitigem Gefälle zur sicheren Trockenlegung.
Der Wasserzulauf erfolgt nach Freigabe der
übergeordneten Regelung über ein integriertes
und bereits fertig eingebautes Einlass-Ventil und Zonenventil jeweils 24V.
Die Wasserverteilung erfolgt über ein Wasserverteilsystem zur gleichmäßigen und vollständigen Benetzung des Oberflächenverdunsters.
*Unterbeschreibung 6 Energierückgewinnungseinheit - Kreislaufverbundsytem*
KVS- System
Regenerative Wärmerückgewinnung gemäß VDI 2071. Einsatz von Wasser und Wasser Glykol-Gemisch als Kühlmedium bis PN 16. Verbindung der Wärmetauscher erfolgt über ein Rohrleitungskreislauf in Verbindung mit einem Hydraulimodul. Die Ausführung der Wärmetauscher erfolgt in geteilter Ausführung.
Die Verrohrung erfolgt über das Gewerk Heizung /Kälte.
Das Schemazur erforderlichen hydraulische Anbindung ist dem Gewerk Heizung/Kälte zur Verfügung zu stellen.
*Unterbeschreibung 7 Tropfenabscheider*
Tropfenabscheider
TA besteht aus profilierten Polypropylen Lamellen mit hohem Abscheidegrad und geringem Luftwiderstand. Die Lamellen sind von einem selbsttrangenden Gehäuse umschlossen und lassen sich zur Reinigung leicht einzeln nach oben herausziehen. Rahmen aus Edelstahl (Werkstoff Nr. 1.4301)) mit eingebautem ergonomischen Haltegriff für eine einfache Ausziehbarkeit. Der TA wird im Lüftungsgerät auf Schienen innerhalb der Kondensatsammelwanne eingebaut, somit ist dieser individuell ausziehbar. Das TA Paket erreicht man über ein abnehmbares Revisionspaneel, mit aussen liegenden Knebelverschlüssen
*Unterbeschreibung 8 Ventilator, Direktantrieb mit Normmotor*
Ventilator, Direktantrieb mit Normmotor

Laufrad einseitig saugend mit rückwärts gekrümmten Schaufeln, geschweißt, beschichtet, mit Berührungsschutzgitter für freilaufende Räder.
Auswuchtung nach DIN ISO 1940, Gütestufe 6,3.
Volumenstrommessung in Ringleitung, saugseitig an der Ventilatortrennwand angeordnet. Laufradeinheit auf U-/C- Profilen montiert, Schwingungsdämpfer druckbelastet, Gehäuseverbindung schwingungsentkoppelt. Gesamtes Aggregat ausbaubar, mit Bedienungstür und Potentialausgleich.

Motor
Normmotor, geeignet für Frequenzumformer.
*Unterbeschreibung 9 Schalldämpfereinheit*
Schalldämpfereinheit

als Kulissenschalldämpfer nach dem Kammerabsorbtionsprinzip, mit Resonanzblechen und Kulissenrahmen, Auszug seitlich.
Kulissen-Absorptionsmaterial feuchtigkeitsabweisend, Obermaterial Glasseide, abriebfest bis 20 m/s, Brandklasse A1 nach DIN 4102.

Schalldämpfereinheit
Als Kulissenschalldämpfer mit Einschubvorrichtung und
Anströmblechen, mit nichtbrennbaren Schalldämmstoffen
DIN 4102 Teil 1 mit Glasvliesabdeckung
*Unterbeschreibung 10 Revisions- und Wartungstür*
Revisions- und Wartungstür

für Geräteeinheiten, Ausführung wie Gehäusewand, Türen mit Türfeststeller und Aufschlagsicherung
Drehriegeln und Griffen.
*Unterbeschreibung 11 Schauglas Revisions- und Wartungstür*
Schauglas Revisions- und Wartungstür

Quadratisch oder Runde doppelschalige Schauöffnung,
lichte Diagonale 265 mm. Einfassung stellt keine
zusätzliche Wärmebrücke dar. Schwerentflammbarer, UV-stabiler Kunststoff.
Wärmeleitfähigkeit ermittelt gemäß ISO 8302 von
0,20 W/(m*K).
*Unterbeschreibung 12 Reparaturschalter mit Bypassfunktion*
Reparaturschalter mit Bypassfunktion

mit wetterfester Abdeckung für alle im Gerät befindlichen elektrischen Abnehmer wie z. B. Motoren, Beleuchtung, Kaltleiterfühler, Thermofühler, Reparaturschalter etc. verdrahtet.
Einschließlich mitzulieferndem Reparaturschalter, montiert und abgeschirmt verdrahtet, für Mehrstufige und stufenlose Motoren bis max. 5,5KW, max. Spannung 500 V, mit 1 Steuerkontakt und 2 ZLT-Kontakte. Kunststoffgehäuse, Schutzart IP 65, abschließbar für 3 Schlösser. Mit allen erforderlichen luftdichten Kabeldurchführungen in den Gerätewandungen.

Hinweis:
Die Verkabelung zwischen Motoren und FU ist außen am Gerät in einen Reparaturschalter mit Bypassfunktion (direkte Stromnetzeinspeisung der Lüfter) auszuführen. Es muss die Funktion zur vollständigen Überbrückung des Frequenzumrichters gegeben sein.
*Unterbeschreibung 13 Beleuchtungseinrichtung*
Beleuchtungseinrichtung

Schutzart:  IP 65
Nennspannung in V: 230
LED-Technik

berührungs- und schlaggeschützt, einschl. Leuchtmittel.
Mit elektrischer Verdrahtung, auf außenliegendem
Klemmenkasten, für zentrale Leuchtenansteuerung.
Kabeldurchführung mit PG-Verschraubung.
*Unterbeschreibung 14 Frequenzumformer*
Frequenzumformer

Die Motoren von direkten angetriebenen Ventilatoren mit Frequenzumformer sind so auszuwählen, dass die Nennauslegungsdaten (Volumenstrom, Druck) im Frequenzbereich unter 50 Hz des Frequenzumformers erreicht werden. Der Frequenzumformer ist auf der Außenseite des RLT-Gerätes zu montieren. Zur Sicherstellung der EMV-Verträglichkeit sind bei der Verkabelung entsprechend geschirmte Kabel sowie der Einbau von Netzdrosseln oder Sinusfiltern zu berücksichtigen.
Die Verkabelung zwischen Frequenzumformer und Antrieb, Frequenzumformer ist mit doppelt abgeschirmten Leitungen auszuführen.

Die FUs sollen folgende Meldungen an die Automationseinrichtung übermitteln:
Befehl EIN/AUS
Rückmeldung EIN/AUS
Rückmeldung Bypass
Störmeldung
Freigabe
Unerlaubt AUS (Störung, Rep.-Schalter)
Stellung

Ergänzend sind einzuhalten:
Je nach Anforderung muss bei defekt des FU´s ein Netzbypass eingeplant werden.
FU muss nach Vorschrift funkentstört sein. Rückwirkungen ins Netz müssen verhindert
werden.

**1.01.120 Hydraulikeinheitl für RLT-Anlage L004 Ring 1**
Hydraulikeinheit für RLT-Anlage L004 Ring 1

zur Einspeisung von Themodynamischer-Energie zum WRG-Systems und intergierter Auffangwanne.

Allg. Funktion
Der Solemassenstrom wird in Abhängigkeit des gesamten Abluft- und Zuluftstrom berechnet und über einen
Frequenzumrichter angesteuerte Hochleistungspumpe stetig ausgeregelt, dass die beiden Wärmestromkapazitäten, Luft und Sole, gleich sind. Nur so erreicht die Wärmerückgewinnung ihren
optimalen System-Wirkungsgrad unter allen Betriebsbedingungen. Sicherheits- und Überwachungsfunktionen
wie z.B. Vereisungsschutz sind integriert.

Aufbau
Mit allen auf Solevolumenstrom angepassten hydraulischen Komponenten, vormontiert und verrohrt,
einschließlich einer diffusionsdichten Rohrisolierung - aufgeklebt sowie mit Aluminiummantel versehen - alle
durch Schwitzwasser gefährdeten Rohrteile. Alle eingesetzten Bauteile wie Umwälzpumpe,
3 Wege Motorventil, Armaturen etc. sind Glykolresistent. Die gesamte Verrohrung erfolgt mit Kupferrohr und Formstücken - keine verzinkte Komponenten und somit höchste Qualität. Das Hydraulikmodul kann auf Kundenwunsch für verschiedene Nenndruckstufen nach EN 1333 dimensioniert werden. Der Elektro-Schaltschrank ist direkt an der Hydraulikstation montiert. Das Tragegestell kann direkt an die bauseitigen Gegebenheiten angepasst werden.

Tragegestell
Korrosionsbeständige geschweißte Rahmenkonstruktion aus verzinkten Hohlprofilen mit zusätzlicher Pulverbeschichtung und integrierter Wanne aus Edelstahl Werkstoffkennnummer 1.4301.
Grundrahmenhöhe 110 mm

Pumpen
Inline Hochdruckkreiselpumpe mit IE4- Motoren und eingebautem luftgekühltem Frequenzumrichter
Anzahl der Pumpen min :  3 Stück mit Reservepumpe
Fördermedium Wasser/Glycol

3-Wege - Regelventil
Leistungsanpassung und Vereisungsschutz
Ein proportionales 3-Wege Ventil zur Leistungsanpassung der WRG und dient gleichzeitig als
Vereisungsschutz des Abluftwärmeübertragers.
Volumenstrom:  11,8 m³/h

2-Wege - Regelventil
Zur Ansteuerung des Wasserdurchflusses der KVS- Wärmetauscher an den 2 Zu- und 2 Abluftgeräten.

Kälteeinspeisung
Hydraulische Schaltung: Umlenkschaltung
3-Wege - Regelventil
Ein proportionales 3-Wege
Volumenstrom:  5,4 m³/h
kvs-Wert:  16
DN:  50

Wärmeeinspeisung
Hydraulische Schaltung: Drosselschaltung
2-Wege - Regelventil
Volumenstrom:  2,6 m³/h
kvs-Wert:  25
DN:  50

Membranausdehnungsgefäß
Die Expansionsgefäße und/oder Membrandruckgefäße werden den Sicherheitsanforderungen gemäß der
Europäischen Richtlinie 2014/68/EU entsprechend gefertigt.
-Erhitzung: Das Expansionsgefäß wird eingesetzt, um die Zunahme des Wasservolumens durch
Wärmeausdehnung zu absorbieren, wenn die Temperatur ansteigt, und hält so den Druckanstieg in der
Anlage in Grenzen. Die Expansions- und Druckgefäße bestehen aus einem geschlossenen Metallbehälter und sind im Inneren mit einer Membran versehen.
Die technischen Eigenschaften des Expansionsgefäßes und/oder der Druckgefäße sind auf dem Typenschild
ersichtlich, das auf jedem Produkt angebracht ist.
Die Daten bestehen aus: Kennnummer, Seriennummer,
Herstellungsdatum, Fassungsvermögen, Betriebstemperatur (TS), Vordruck und maximalem Betriebsdruck (PS).
Das Etikett wird am Expansions- und/oder am Druckgefäß angebracht und darf weder entfernt, noch darf
sein Inhalt abgeändert werden. Der Einsatz der Produkte muss übereinstimmend mit den auf dem Etikett
aufgeführten technischen Eigenschaften erfolgen.

Federbelastetes Membransicherheitsventil
Die Sicherheitsventile der Serie VST sind Sicherheitseinrichtungen welche es erlauben ohne Fremdenergie außer der Druckenergie des Mediums einen eventuell auftretenden Überdruck in geschlossenen Kreisläufen abzubauen. Der Öffnungsdruck wird ab Werk geprüft und entspricht den Druckbehälterrichtlinien PED
97/23/CE. Gehäuse in Messing, Dichtung und Membrane in EPDM, Geeichte Feder aus Stahl C100 galvanisch geschützt

Wärmetauscher für Fremdenergie Heizung
Wasser / Glykol Wasser  Plattenwärmeaustauscher aus
Edelstahl für Erwärmung der Solewassermenge im
Heizbetrieb
2-Wege Ventil mit Antrieb zur Regulierung der
eingespeisten Heizleistung,für Medium Wasser, PN 16, Grundkörper aus Gusseisen, mit Grundbeschichtung, Kegel aus Messing, Spindel aus nichtrostendem Stahl,  Spindelabdichtung mit Doppel-O-
Ring aus EPDM mit elektrischem Stellantrieb,
Stellsignal 0 (2) bis 10 V, mit Schalter für
Endstellungsmeldung, mit mechanischer Handverstellung,
Stellglied und Antrieb zusammengebaut,
mechanischer Stellungsanzeige.
Leistung: 60 kW / 60/40 °C

Wärmetauscher für Fremdenergie Kälte
Wasser / Glykol Wasser  Plattenwärmeaustauscher aus
Edelstahl für dieKühlung der Solewassermenge im
Kühlbetrieb
3-Wege Ventil als Verteilventil mit Antrieb zur Regulierung der eingespeisten Kühlleistung,
für Medium Wasser, PN 16, Grundkörper
aus Gusseisen, mit Grundbeschichtung, Kegel aus
Messing, Spindel ausnichtrostendem Stahl,  Spindelabdichtung mit Doppel-O-
Ring aus EPDM mit elektrischem Stellantrieb,
Stellsignal 0 (2) bis 10 V, mit Schalter für
Endstellungsmeldung, mit mechanischer Handverstellung,
Stellglied und Antrieb zusammengebaut,
mechanischer Stellungsanzeige.
Leistung: 38 kW / 6/12 °C

Flanschenabsperrarmaturen
Absperrklappe mit Gewindeaugen mit Betätigungshebel als Rasthebel, Dichtheitsprüfung laut DIN EN
12266-1 Gehäuse EN-GJS-400
Druckstufe PN16

Isolierung
Einbauteile, Absperrarmaturen, Rohrleitungen sowie
Form- und Verbindungselemente kompl. Wärme- und
Schwitzwasserdämmung.

Regelung
Mit an dem Hydraulikmodul montiertem Steuer- und
Regelschrank und mit allen an der Pumpenbaugruppe
befestigten Feldgeräten verdrahtet.
Schaltschrank, einschl. Kabelkanal, Kabeleinführungen
mit Verschraubung und Zugentlastung Einspeisung mit
Hauptschalter und überwachter Hauptsicherung,
Leistungsbaugruppen für Pumpen, mit
Motorschutzschalter, einschl. potentialfreien
Hilfskontakts für Betriebsmeldung und Störmeldung,
Controller zur Steuerung und bedarfsabhängige Regelung
des kompletten WRG-Systems bestehend aus Umwälzpumpen,
Regelventil sowie zur Aufschaltung der notwendigen
Fühler, unter Berücksichtigung variabler
Betriebsbedingungen wie Luftmenge, Außenluft-
Temperatur, Abluft-Temp., Abluft-Feuchte,
Zufttemperatur und Fortlufttemperatur. Die
Wasserseitigen Messwerte erfolgen über die Steuerung
des WRG System: Frostschutzthermostat,
Vereisungsschutzfühler, Vorlauftemperatur
Abluftwärmetauscher, Rücklauftemperatur
Abluftwärmetauscher, Vorlauftemperatur
Zuluftwärmetauscher.
Ansteuerung / Rückmeldungen zur Aufschaltung an die
bauseitige Gebäudeleittechnik  bestehend aus:
Meldungen als potenzialfreie Kontakte,
Betrieb- und Störmeldung der Pumpen, Vereisungsschutz
aktiv, Wärneeinspeisung aktiv,  Kälteauskopplung aktiv,
Mindestsystemdruck
Sollwertvorgabe von extern als Normsignal 0-10V,
Hydraulikmodul.
Die technischen Datenblätter für das angebotene
Modul sind dem Angebot beizufügen.
Die Regelung  ist frei programmierbarer Regler mit integriertem Touchscreen 4.3", 256 Farben, Hintergrundbeleuchtung über die Software steuerbar. Schutzgrad Frontseite IP54, Rückseite IP20, Schnittstellen RS232/Modem, RS485, CAN, LIN und Ethernet integriert, USB-Hostpot für Programmupdate und Datenspeicher, Steckplatz für SD-Karten zur Langzeit Datenspeicherung, integrierter WEB-Server. Geladene Applikation/Software für Hydraulikmodule, komplette Konfiguration über das Display ohne PC oder sonstige Tools, schematische Darstellung des Gerätes mit automatischer Anpassung an die Konfiguration.
Sämtliche Alarmmeldungen werden als Klartextmeldung mit der entsprechenden Alarmpriorität angezeigt, Datum/Uhrzeit des Auftretens und des Gehens werden in der Alarmliste angezeigt, Im Alarmarchiv können die letzten 50 Meldungen nachverfolgt werden, Quittierung der Alarmmeldungen und Löschen des Alarmarchivs über entsprechende Tasten am Display. Programmupdate über FTP oder USB-Stick, nachträgliches Einspielen einer neueren Version oder einer speziellen Anpassung kann bauseits mittels USB-Sticks erfolgen ohne Einsatz einen spezialisierten Technikers, Speichern der aktuellen Konfiguration im Flash, nachträgliches Rückstellen. der Konfiguration auf Defaultwerte, Auslieferungszustand oder Rücklesen der gespeicherten Konfiguration. Kommunikation zu übergeordneten System über mittels Modbus TCP/IP über integrierte Ethernet-Schnittstelle und Konfiguration der IP-Adresse, der Subnet-Mask und der Gateway-Adresse direkt am Display, die Datenpunktliste liegt der Gerätedokumentation bei. Optional Kommunikation zu übergeordneten System über Modbus RTU RS232/485, Konfiguration der Baudrate, des
Datenformates und der Slaveadresse direkt am Display, die Datenpunktliste liegt der Gerätedokumentation
bei.

Ausführung:
Der Start des Systems erfolgt entweder über einen potentialfreien Kontakt oder automatisch
sobald die Anforderung größer 3 % ist; ebenso kann automatisch abgeschaltet werden sobald die Anforderung unter 1 % sinkt. Das Verhältnis zwischen Luft- und
Glykolgemischvolumenstrom wird mittels Inverter drehzahlgeregelter Pumpe konstant gehalten.
Sinkt die Anforderung, d.h. es werden weniger als 100 % Rückgewinnung benötigt, so wird automatisch die Pumpendrehzahl reduziert und in Sequenz das 3-Wegeventil geschlossen. Bei einer Anforderung unter 1 % erfolgt automatisch die Abschaltung nach einer einstellbaren Nachlaufzeit. Der integrierte Vereisungsschutz verhindert ein Vereisen der Fortluftbatterie durch Erfassen der Ausgangstemperatur an der Fortluftbatterie. Somit ist auch bei Außentemperaturen jenseits der Vereisungsgrenze ein Betrieb gewährleistet.
Zur Erfassung des Volumens im Glykolkreis wird ein Wärmemengenzähler mit M-Busschnittstelle
verwendet, welcher entsprechend dem zu verwendenden Glykol/Wassergemisch kalibriert ist. Damit ist eine genaue Erfassung von Durchfluss, Volumen, Leistung
und Energie möglich. Die Erfassung der Energie erfolgt getrennt für Wärme und Kälte.
Zur Erfassung des Luftvolumens kann ein 0-10V Signal verwendet werden, alternativ kann auch ein Drucksensor angeschlossen werden, wobei der K-Faktor des Ventilators direkt am Controller konfiguriert wird.
Ein Niederdurckschalter im Glykolkreis schützt die Pumpe und schaltet das System automatisch ab,
wenn der Druck zu weit abfällt.
Schnittstellenmodule für BACnet IP, LON FTT-10, Modbus TCP/IP und Modbus RTU ermöglichen die Kommunikation mit einem übergeordneten System. Bei Einsatz eines
Kommunikationsmoduls können Freigabe/Start, Anforderung und Luftvolumen über die Busschnittstelle übermittelt werden; der für das Luftvolumen notwendige Sensor entfällt, da meist schon bauseits vorhanden.
Die gesamte Bedienung ist passwortgeschützt, d.h. ohne Eingabe des entsprechenden Passwortes ist keine Bedienung möglich. Dabei wird in 4 Benutzer und 3 Konfigurationsebenen unterschieden.
Die gesamte Konfiguration erfolgt direkt am Controller im Konfigurationsmenü welches nach Eingabe eines Passwortes zugänglich ist.

Hinweis:
Das Hydraulikmodul wird auf die Gebäudeautomation aufgeschaltet.

Aufstellungsort: Innenaufstellung
Geräteabmessungen Hydraulikmodul
offene Rahmenkonstruktion:

Max. Abmessungen:
B / H / T: 2.400 mm / 2.000 mm / 1.300 mm
Gewicht max.: 650kg
Grundrahmen: min. 110 mm

angeb. Fabrikat:

'..........................................'
  ( vom Bieter einzutragen)

angeb. Typ:

'..........................................'
  ( vom Bieter einzutragen)

und zwar
Menge: 1,000 St

**1.01.130 Zuluftgerät Anlage L 012 Bauteil 2 Labore - mit WRG als Kreislaufverbundsystem, 35.000 m³/h**
*** Leitbeschreibung
Zuluftgerät Anlage L 012 Bauteil 2 Labore - mit WRG als Kreislaufverbundsystem, 35.000 m³/h

als raumlufttechnische Geräte in liegender Anordnung
für Innenaufstellung, mit KVS- System.
Anordnung einschl. Grundrahmen in getrennter Ausführung. Gerät in Blockbauweise und in Funktionsmodule zerlegbar für Baustellentransport einschließlich Baustellentransportvorrichtung und Transportlaschen.

Nennspannung/-frequenz für sämtliche Teilleistungen (Positionen) des Leistungsverzeichnisses 230/400 V
(+6% - 10%), 50 Hz

Entspricht den Anforderungen der RLT-Richtlinie 01
des Herstellerverbandes Raumlufttechnischer Geräte e.V.

Erfüllt inkl. aller Komponenten die energetischen Anforderungen der aktuellen ErP-Richtlinie

Zubehör:
Kugel- und Röhrensifons
1 Satz erforderliche Kugel- und Röhrensifons in transparenter Ausführung.

Wärmerückgewinnung
KVS- System (Glycol 34 %). Einspeisung der Fremdenergie Heizung und Kälte erfolgt über das Hydraulikmodul.
Die Ausführung der Wärmetauscher erfolgt in zwei geteilter Ausführung.

Jalousieklappen
Außenluft innenliegend.
24V Drehmoment 40 Nm
Auf/Zu

hygenische Anforderungen:
normal

Thermodynamische Luftbehandlung:
Heizen/Kühlen

Zuluft / Geräteaufbau in Luftrichtung:
- Stirnwand/Endsektion AU, eckig,
 Stutzen entkoppelt mit Potenzialausgleichskabel 16mm²
 Jalousieklappe AU, eckig innenliegend mit
 Klappenantrieb Auf/Zu
- Wartungskammer, Innenleuchte
- Filtereinheit als Taschenfilter Differenfdruckanzeige
  elektronisch 24V, Innenleuchte
- Schalldämpfer, Kulissen ausziehbar
- Wartungskammer, Innenleuchte
- KVS- System
- Wartungskammer, Innenleuchte
- KVS- System
- Wartungskammer, Innenleuchte
- Tropfenabscheider
- Ventilatoreinheit, Innenleuchte
- Wartungskammer, Innenleuchte
- Schalldämpfer, Kulissen ausziehbar
- Wartungskammer, Innenleuchte
- Filtereinheit als Taschenfilter Differenfdruckanzeige
  elektronisch 24V, Innenleuchte
 Jalousieklappe AU, eckig innenliegend mit
 Klappenantrieb Auf/Zu
- Anschluss oben/Endsektion ZU, eckig
 Stutzen entkoppelt mit Potenzialausgleichskabel 16mm²

Zuluftgerät:
Schallleistung bei f(Hz)
1.Geräteansaug max:  61,0 dB(A)
2.Geräteausblas max:  64,0 dB(A)

Schallleistung neben dem Gerät
Neben dem Gerät max.  64,0 dB(A)

Auslegungsdaten:

Zuluftgerät Nennvolumenstrom:  35.000 m/h
Druckverlust extern Zuluft  800 Pa

Winter:
Außentemperatur in Grad C  -12
Zulufttemperatur in Grad C mind.  20
Heizung Vorlauf in Grad C  60
Heizung Rücklauf in Grad C  40

Sommer:
Außentemperatur in Grad C  32
Zulufttemperatur in Grad C mind. 18
Kälte Vorlauf in Grad C  6
Kälte Rücklauf in Grad C  12

Zuluft

Außenluftansaugung
Stirnwand/Endsektion AU, eckig, Stutzen entkoppelt mit Potenzialausgleichskabel 16mm²
Jalousieklappe AU, eckig innenliegend mit
Klappenantrieb Auf/Zu 24V.

Filtereinheit Außenluftt
Ausführung gemäß Spezifikation
Bauart:  Taschenfilter
Filterklasse:  ePM1/60%
Revisionstüre Türfeststellvorrichtung, Druckmessnippel, Differenzdruckschalter, Zeigerthermometer 0-250Pa

Schalldämpfereinheit
Druckverlust max:  25 Pa
Mindestdämpfung bei 250 Hz:  25 dB
Kulissen:  ausziebar

KVS-System
Rückwärmzahl nach EN 308 mind.: 75 %
Kondensatwanne geneigt

Ventilatoreinheit, Direktantrieb Zuluft
Ausführung gemäß Spezifikation
Ausführung:  2x Freirad
Effizienzklasse mind.  IE3
Spannung/Frequenz:  400/50 V/Hz
Schutzart / ISO-Klasse:  IP55
Nennleistung je Motor max.:  11 kW

Zubehör:
Motorauszugsschiene
1 Frequenzumformer für 2 Motoren. Anordnung am Gerät.
Die Verkabelung zwischen Motoren und FU ist außen am Gerät in einen Reparaturschalter mit Bypassfunktion (direkte Stromnetzeinspeisung der Lüfter) auszuführen. Es muss die Funktion zur vollständigen Überbrückung des Frequenzumrichters gegeben sein.

Schalldämpfereinheit
Druckverlust max:  25 Pa
Mindestdämpfung bei 250 Hz:  25 dB
Kulissen:  ausziebar

Filtereinheit Zuluft
Ausführung gemäß Spezifikation
Bauart:  Taschenfilter
Filterklasse:  ePM1/75%
Revisionstüre Türfeststellvorrichtung, Druckmessnippel, Differenzdruckschalter, Zeigerthermometer 0-250Pa

Zuluftanschluss
Stirnwand/Endsektion ZU, eckig. Stutzen entkoppelt mit Potenzialausgleichskabel 16mm²
Ausblasgitter verzinkt gemäß M-LüAR
Jalousieklappe ZU, eckig innenliegend mit
Klappenantrieb Auf/Zu 24V.

max. mögliche Geräteabmessungen mit Grundrahmen:
L / B / H: 10.000 / 2.600 / 2.800 mm
Höhe Gerätegrundrahmen: min 200 mm

max. Gewicht: 6.350 kg

angeb. Fabrikat:

'..........................................'
  ( vom Bieter einzutragen)

angeb. Typ:

'..........................................'
  ( vom Bieter einzutragen)

und zwar
Menge: 2,000 St
*Unterbeschreibung 1 Gehäuse nach DIN EN 1886 Laborgeräte*
Gehäuse nach DIN EN 1886 Laborgeräte

Raumlufttechnisches Gerät in frei
konfigurierbarer Bauform zur Konditionierung von
Raum- und Prozessluft.

Mechanische Stabilität mind.: D1
Gehäuse-Leckage mind.: L1
Zulässige Gesamtleckage max.: 0,5%
Thermische Isolierung mind.: T 2
Wärmebrückenfaktor mind.: TB2

Pulverbeschichtung
Korrosionsschutzklasse/Korrosivitätskategorie C4.
Anwendung bei hohen Korrosionsbelastungen
der Gruppe C4 nach DIN EN ISO 12944-2.

Mindestanforderungen an das Gehäuse
Mechanische Stabilität (EN 1886): D1
Gehäuse-Leckage (EN 1886): L1
Filter-Bypass-Leckage (EN 1886): F9
Thermische Isolierung (EN 1886): T4
Wärmebrückenfaktor (EN 1886): TB2

Oberflächenbeschaffenheit
Außenseite:  C4H
Innenseite:  C4H

Mindestabstand zwischen den Bauelementen 300 mm

Gehäusegrundausführung aus einer geschraubten Profilrahmenkonstuktion.

Grundrahmen
Gerätegrundrahmen aus kaltgewalztem, verzinktem, umlaufend nach aussen offenem starkem C-Profil ausgeführt zur Aufnahme der Gerätemodule,

Innenschale und Außenschale aus Aluminiumblech mit Beschichtung. Die Anforderungen an die Korrosionsbeständigkeit der Komponenten gelten entsprechend den Anforderungen an das Gehäuse. Vollprofil-Dichtung in EPDM-Qualität, Gehäuse im Taupunktbereich thermisch entkoppelt.

Kondensatwannen geneigt aus Edelstahl. Kondensatwannen (Edelstahl mind. 1.4301), isoliert,  Klasse 3. Anschluss Kondensatanschluss aus Gerätegehäuse

Paneele zweischalig mit dazwischenliegender Isolierung, Baustoffklasse A 1, nicht brennbar nach DIN 4102.
Es sind nur emissions- und geruchsfreie, mikrobielle nicht werkstoffwechselbare Materialien zu verwenden.

Stirnwand/ Endsektion
offen über Gerätequerschnitt, mit Kanalanschlussrahmen.

Quadratisches oder rundes Schauglas
doppelschalig aus UV-beständigem Polycarbonat mit geschlossenzelliger PE Dichtung  und verdeckter Schraubmontage. Einfassung frei von Wärmebrücken mit PE-Dichtung. Integrierter LED-Leuchte zur Kammerausleuchtung gemäß VDI 6022. Betrieb über einfach austauschbare Batterie ohne jeglichen Verkabelungsaufwand

Schutzgitter
Schutzgitter gemäß DIN EN 1886-10.6 als engmaschiges
Gitter (< 20 x 20 mm) aus verzinktem Stahldraht
in Luftrichtung hinter brennbaren Einbauteilen.
Anordnung erfolgt erfolgt am
Anschlussstutzen der Ausblaskammer.
*Unterbeschreibung 2 Kanalanschluss als körperschallisolierte Verbindung*
Kanalanschluss als körperschallisolierte Verbindung.

Anschlussprofil mit 4-Lochverschraubung, Ausführung beschichtet, keine feste metallische Verbindung zwischen Gerät und Kanalanschluss. Potentialausgleich nach EN 60204-1.
*Unterbeschreibung 3 Jalousieklappe*
Jalousieklappe

Luftregel- und Absperrklappen aus Edelstahl
gegenläufig gekuppelt. Jalousieblätter mit EPDM-Dichtungen. Antrieb über beidseitig angeordnete, antistatische Kunststoff-Zahnräder.

Dichtheitsklasse Klasse 2
Oberflächenbeschaffenheit Klasse 1
für Klappenstellantrieb einschließlich Stellantrieb.
*Unterbeschreibung 4 Filtereinheit ISO 16890*
Filtereinheit ISO 16890

Zuluft

Filtermaterial aus Mikroglasfaservlies, Filterrahmen aus verzinktem Stahl, Kunststoff oder Edelstahl. Über Bügelfedern gegen Dichtungsband im Einbaurahmen angepresst.
Differenzdrucküberwachung 0 - 500 Pa, Durchmesser 110 mm über mechanischen Differenzdruckschalter 40 - 400 Pa, einschließlich max 3,0 m Verbindungsleitungen und Filterschnellspanneinrichtungsvorrichtung und Druckmessstutzen für Differenzdruck
Kontaktmanometer 0 - 1000 Pa, wetterfeste Ausführung, Messnippel für Anschlüsse der Druck-Messleitungen
Grenzwertgeber 230 V mit potentialfreiem Ausgang für eine Fremdanzeige, Rückschaltung über Funktionsschalter.

Zubehör: 1 Satz Ersatzfilter
*Unterbeschreibung 5 Energierückgewinnungseinheit - Kreislaufverbundsytem*
KVS- System
Regenerative Wärmerückgewinnung gemäß VDI 2071. Einsatz von Wasser und Wasser Glykol-Gemisch als Kühlmedium bis PN 16. Verbindung der Wärmetauscher erfolgt über ein Rohrleitungskreislauf in Verbindung mit einem Hydraulimodul. Die Ausführung der Wärmetauscher erfolgt in geteilter Ausführung.
Die Verrohrung erfolgt über das Gewerk Heizung /Kälte.
Das Schemazur erforderlichen hydraulische Anbindung ist dem Gewerk Heizung/Kälte zur Verfügung zu stellen.
*Unterbeschreibung 6 Tropfenabscheider*
Tropfenabscheider
TA besteht aus profilierten Polypropylen Lamellen mit hohem Abscheidegrad und geringem Luftwiderstand. Die Lamellen sind von einem selbsttrangenden Gehäuse umschlossen und lassen sich zur Reinigung leicht einzeln nach oben herausziehen. Rahmen aus Edelstahl (Werkstoff Nr. 1.4301)) mit eingebautem ergonomischen Haltegriff für eine einfache Ausziehbarkeit. Der TA wird im Lüftungsgerät auf Schienen innerhalb der Kondensatsammelwanne eingebaut, somit ist dieser individuell ausziehbar. Das TA Paket erreicht man über ein abnehmbares Revisionspaneel, mit aussen liegenden Knebelverschlüssen
*Unterbeschreibung 7 Ventilator, Direktantrieb mit Normmotor*
Ventilator, Direktantrieb mit Normmotor

Laufrad einseitig saugend mit rückwärts gekrümmten Schaufeln, geschweißt, beschichtet, mit Berührungsschutzgitter für freilaufende Räder.
Auswuchtung nach DIN ISO 1940, Gütestufe 6,3.
Volumenstrommessung in Ringleitung, saugseitig an der Ventilatortrennwand angeordnet. Laufradeinheit auf U-/C- Profilen montiert, Schwingungsdämpfer druckbelastet, Gehäuseverbindung schwingungsentkoppelt. Gesamtes Aggregat ausbaubar, mit Bedienungstür und Potentialausgleich.

Motor
Normmotor, geeignet für Frequenzumformer.
*Unterbeschreibung 8 Schalldämpfereinheit*
Schalldämpfereinheit

als Kulissenschalldämpfer nach dem Kammerabsorbtionsprinzip, mit Resonanzblechen und Kulissenrahmen, Auszug seitlich.
Kulissen-Absorptionsmaterial feuchtigkeitsabweisend, Obermaterial Glasseide, abriebfest bis 20 m/s, Brandklasse A1 nach DIN 4102.

Schalldämpfereinheit
Als Kulissenschalldämpfer mit Einschubvorrichtung und
Anströmblechen, mit nichtbrennbaren Schalldämmstoffen
DIN 4102 Teil 1 mit Glasvliesabdeckung
*Unterbeschreibung 9 Revisions- und Wartungstür*
Revisions- und Wartungstür

für Geräteeinheiten, Ausführung wie Gehäusewand, Türen mit Türfeststeller und Aufschlagsicherung
Drehriegeln und Griffen
*Unterbeschreibung 10 Schauglas Revisions- und Wartungstür*
Schauglas Revisions- und Wartungstür

Quadratisch oder Runde doppelschalige Schauöffnung,
lichte Diagonale 265 mm. Einfassung stellt keine
zusätzliche Wärmebrücke dar. Schwerentflammbarer, UV-stabiler Kunststoff.
Wärmeleitfähigkeit ermittelt gemäß ISO 8302 von
0,20 W/(m*K).
*Unterbeschreibung 11 Reparaturschalter mit Bypassfunktion*
Reparaturschalter mit Bypassfunktion

mit wetterfester Abdeckung für alle im Gerät befindlichen elektrischen Abnehmer wie z. B. Motoren, Beleuchtung, Kaltleiterfühler, Thermofühler, Reparaturschalter etc. verdrahtet.
Einschließlich mitzulieferndem Reparaturschalter, montiert und abgeschirmt verdrahtet, für Mehrstufige und stufenlose Motoren bis max. 5,5KW, max. Spannung 500 V, mit 1 Steuerkontakt und 2 ZLT-Kontakte. Kunststoffgehäuse, Schutzart IP 65, abschließbar für 3 Schlösser. Mit allen erforderlichen luftdichten Kabeldurchführungen in den Gerätewandungen.

Hinweis:
Die Verkabelung zwischen Motoren und FU ist außen am Gerät in einen Reparaturschalter mit Bypassfunktion (direkte Stromnetzeinspeisung der Lüfter) auszuführen. Es muss die Funktion zur vollständigen Überbrückung des Frequenzumrichters gegeben sein.
*Unterbeschreibung 12 Beleuchtungseinrichtung*
Beleuchtungseinrichtung

Schutzart:  IP 65
Nennspannung in V: 230
LED-Technik

berührungs- und schlaggeschützt, einschl. Leuchtmittel.
Mit elektrischer Verdrahtung, auf außenliegendem
Klemmenkasten, für zentrale Leuchtenansteuerung.
Kabeldurchführung mit PG-Verschraubung.
*Unterbeschreibung 13 Frequenzumformer*
Frequenzumformer

Die Motoren von direkten angetriebenen Ventilatoren mit Frequenzumformer sind so auszuwählen, dass die Nennauslegungsdaten (Volumenstrom, Druck) im Frequenzbereich unter 50 Hz des Frequenzumformers erreicht werden. Der Frequenzumformer ist auf der Außenseite des RLT-Gerätes zu montieren. Zur Sicherstellung der EMV-Verträglichkeit sind bei der Verkabelung entsprechend geschirmte Kabel sowie der Einbau von Netzdrosseln oder Sinusfiltern zu berücksichtigen.
Die Verkabelung zwischen Frequenzumformer und Antrieb, Frequenzumformer ist mit doppelt abgeschirmten Leitungen auszuführen.

Die FUs sollen folgende Meldungen an die Automationseinrichtung übermitteln:
Befehl EIN/AUS
Rückmeldung EIN/AUS
Rückmeldung Bypass
Störmeldung
Freigabe
Unerlaubt AUS (Störung, Rep.-Schalter)
Stellung

Ergänzend sind einzuhalten:
Je nach Anforderung muss bei defekt des FU´s ein Netzbypass eingeplant werden.
FU muss nach Vorschrift funkentstört sein. Rückwirkungen ins Netz müssen verhindert
werden.

**1.01.140 Abluftgerät Anlage L 012 Ring 2 Labore - mit WRG als Kreislaufverbundsystem, 35.000 m³/h**
*** Leitbeschreibung
Abluftgerät Anlage L 012 Ring 2 Labore - mit WRG als Kreislaufverbundsystem, 35.000 m³/h

als raumlufttechnische Geräte in liegender Anordnung
für Innenaufstellung, mit KVS- System.
Anordnung einschl. Grundrahmen in getrennter Ausführung. Gerät in Blockbauweise und in Funktionsmodule zerlegbar für Baustellentransport einschließlich Baustellentransportvorrichtung und Transportlaschen.

Nennspannung/-frequenz für sämtliche Teilleistungen (Positionen) des Leistungsverzeichnisses 230/400 V
(+6% - 10%), 50 Hz

Entspricht den Anforderungen der RLT-Richtlinie 01
des Herstellerverbandes Raumlufttechnischer Geräte e.V.

Erfüllt inkl. aller Komponenten die energetischen Anforderungen der aktuellen ErP-Richtlinie

Zubehör:
Kugel- und Röhrensifons
1 Satz erforderliche Kugel- und Röhrensifons in transparenter Ausführung.

Wärmerückgewinnung
KVS- System (Glycol 34 %). Einspeisung der Fremdenergie Heizung und Kälte erfolgt über das Hydraulikmodul.
Ergänzung gilt für alle Anlagen

Jalousieklappen
Außenluft innenliegend.
24V Drehmoment 40 Nm
Auf/Zu

hygenische Anforderungen:
normal

Thermodynamische Luftbehandlung:
Heizen/Kühlen

Abluft / Geräteaufbau in Luftrichtung:
- Stirnwand/Endsektion AB, eckig
 Stutzen entkoppelt mit Potenzialausgleichskabel 16mm²
 Jalousieklappe AU, eckig innenliegend mit
 Klappenantrieb Auf/Zu
- Wartungskammer Innenleuchte
- Filtereinheit als Taschenfilter Differenfdruckanzeige
  elektronisch 24V Innenleuchte
- Wartungskammer Innenleuchte
- Schalldämpfer, Kulissen ausziehbar
- Wartungskammer Innenleuchte
-  Kontaktbefeuchter (Motor-Zonenventil, Steuerung
  Zulaufventil 24V/DN15 AG
- Wartungskammer Innenleuchte
- KVS- System
- Wartungskammer Innenleuchte
- KVS- System
- Wartungskammer Innenleuchte
- Tropfenabscheider
- Ventilatoreinheit
- Wartungskammer Innenleuchte
- Schalldämpfer, Kulissen ausziehbar
- Wartungskammer Innenleuchte
 Jalousieklappe AU, eckig innenliegend mit
 Klappenantrieb Auf/Zu
- Anschluss oben/Endsektion FO, eckig
 Stutzen entkoppelt mit Potenzialausgleichskabel 16mm²
-  Lichtschalter für Innenbeleuchtung

Abluftgerät:
Schallleistung bei f(Hz)
1.Geräteansaug max:  60,0 dB(A)
2.Geräteausblas max:  69,0 dB(A)

Schallleistung neben dem Gerät
Neben dem Gerät max.  65 dB(A)

Auslegungsdaten:

Abluftgerät Nennvolumenstrom:  35.000 m/h
Druckverlust extern Abluft  800 Pa

Abluft

Abluftanschluss
Anschluss oben/Endsektion AB, eckig. Stutzen entkoppelt mit Potenzialausgleichskabel 16mm²
Jalousieklappe AB, eckig innenliegend mit
Klappenantrieb Auf/Zu 24V.

Filtereinheit Abluft
Ausführung gemäß Spezifikation
Bauart:  Taschenfilter
Filterklasse:  ePM1/60%
Revisionstüre Türfeststellvorrichtung, Druckmessnippel, Differenzdruckschalter, Zeigerthermometer 0-250Pa

Schalldämpfereinheit
Druckverlust max:  25 Pa
Mindestdämpfung bei 250 Hz:  25 dB
Kulissen:  ausziebar

Kontaktbefeuchter

KVS -System

Ventilatoreinheit, Direktantrieb Abluft
Ausführung gemäß Spezifikation
Ausführung:  2x Freirad
Effizienzklasse mind.  IE3
Spannung/Frequenz:  400/50 V/Hz
Schutzart / ISO-Klasse:  IP55
Nennleistung je Motor max.:  11 kW

Zubehör:
Motorauszugsschiene
1 Frequenzumformer für 2 Motoren. Anordnung am Gerät.
Die Verkabelung zwischen Motoren und FU ist außen am Gerät in einen Reparaturschalter mit Bypassfunktion (direkte Stromnetzeinspeisung der Lüfter) auszuführen. Es muss die Funktion zur vollständigen Überbrückung des Frequenzumrichters gegeben sein.

Schalldämpfereinheit
Druckverlust max:  25 Pa
Mindestdämpfung bei 250 Hz:  25 dB
Kulissen:  ausziebar

Fortluftanschluss
Stirnwand/Endsektion AU, eckig. Stutzen entkoppelt mit Potenzialausgleichskabel 16mm²,
Jalousieklappe FO, eckig innenliegend mit Klappenantrieb Auf/Zu 24V

max. mögliche Geräteabmessungen mit Grundrahmen:
L / B / H: 11.000 / 2.600 / 2.800 mm
Höhe Gerätegrundrahmen: min 200 mm

max. Gewicht: 6.800 kg

angeb. Fabrikat:

'..........................................'
  ( vom Bieter einzutragen)

angeb. Typ:

'..........................................'
  ( vom Bieter einzutragen)

und zwar
Menge: 2,000 St
*Unterbeschreibung 1 Gehäuse nach DIN EN 1886 Laborgeräte*
Gehäuse nach DIN EN 1886 Laborgeräte

Raumlufttechnisches Gerät in frei
konfigurierbarer Bauform zur Konditionierung von
Raum- und Prozessluft.

Mechanische Stabilität mind.: D1
Gehäuse-Leckage mind.: L1
Zulässige Gesamtleckage max.: 0,5%
Thermische Isolierung mind.: T 2
Wärmebrückenfaktor mind.: TB2

Pulverbeschichtung
Korrosionsschutzklasse/Korrosivitätskategorie C4.
Anwendung bei hohen Korrosionsbelastungen
der Gruppe C4 nach DIN EN ISO 12944-2.

Mindestanforderungen an das Gehäuse
Mechanische Stabilität (EN 1886): D1
Gehäuse-Leckage (EN 1886): L1
Filter-Bypass-Leckage (EN 1886): F9
Thermische Isolierung (EN 1886): T4
Wärmebrückenfaktor (EN 1886): TB2

Oberflächenbeschaffenheit
Außenseite:  C4H
Innenseite:  C4H

Mindestabstand zwischen den Bauelementen 300 mm

Gehäusegrundausführung aus einer geschraubten Profilrahmenkonstuktion.

Grundrahmen
Gerätegrundrahmen aus kaltgewalztem, verzinktem, umlaufend nach aussen offenem starkem C-Profil ausgeführt zur Aufnahme der Gerätemodule,

Innenschale und Außenschale aus Aluminiumblech mit Beschichtung. Die Anforderungen an die Korrosionsbeständigkeit der Komponenten gelten entsprechend den Anforderungen an das Gehäuse. Vollprofil-Dichtung in EPDM-Qualität, Gehäuse im Taupunktbereich thermisch entkoppelt.

Kondensatwannen geneigt aus Edelstahl. Kondensatwannen (Edelstahl mind. 1.4301), isoliert,  Klasse 3. Anschluss Kondensatanschluss aus Gerätegehäuse

Paneele zweischalig mit dazwischenliegender Isolierung, Baustoffklasse A 1, nicht brennbar nach DIN 4102.
Es sind nur emissions- und geruchsfreie, mikrobielle nicht werkstoffwechselbare Materialien zu verwenden.

Stirnwand/ Endsektion
offen über Gerätequerschnitt, mit Kanalanschlussrahmen.

Quadratisches oder rundes Schauglas
doppelschalig aus UV-beständigem Polycarbonat mit geschlossenzelliger PE Dichtung  und verdeckter Schraubmontage. Einfassung frei von Wärmebrücken mit PE-Dichtung. Integrierter LED-Leuchte zur Kammerausleuchtung gemäß VDI 6022. Betrieb über einfach austauschbare Batterie ohne jeglichen Verkabelungsaufwand

Schutzgitter
Schutzgitter gemäß DIN EN 1886-10.6 als engmaschiges
Gitter (< 20 x 20 mm) aus verzinktem Stahldraht
in Luftrichtung hinter brennbaren Einbauteilen.
Anordnung erfolgt erfolgt am
Anschlussstutzen der Ausblaskammer.
*Unterbeschreibung 2 Kanalanschluss als körperschallisolierte Verbindung*
Kanalanschluss als körperschallisolierte Verbindung.

Anschlussprofil mit 4-Lochverschraubung, Ausführung beschichtet, keine feste metallische Verbindung zwischen Gerät und Kanalanschluss. Potentialausgleich nach EN 60204-1.
*Unterbeschreibung 3 Jalousieklappe*
Jalousieklappe

Luftregel- und Absperrklappen aus Edelstahl
gegenläufig gekuppelt. Jalousieblätter mit EPDM-Dichtungen. Antrieb über beidseitig angeordnete, antistatische Kunststoff-Zahnräder.

Dichtheitsklasse Klasse 2
Oberflächenbeschaffenheit Klasse 1
für Klappenstellantrieb einschließlich Stellantrieb.
*Unterbeschreibung 4 Filtereinheit ISO 16890*
Filtereinheit ISO 16890

Abluft

Filtermaterial aus Mikroglasfaservlies, Filterrahmen aus verzinktem Stahl, Kunststoff oder Edelstahl. Über Bügelfedern gegen Dichtungsband im Einbaurahmen angepresst.
Differenzdrucküberwachung 0 - 500 Pa, Durchmesser 110 mm über mechanischen Differenzdruckschalter 40 - 400 Pa, einschließlich max 3,0 m Verbindungsleitungen und Filterschnellspanneinrichtungsvorrichtung und Druckmessstutzen für Differenzdruck
Kontaktmanometer 0 - 1000 Pa, wetterfeste Ausführung, Messnippel für Anschlüsse der Druck-Messleitungen
Grenzwertgeber 230 V mit potentialfreiem Ausgang für eine Fremdanzeige, Rückschaltung über Funktionsschalter.

Zubehör: 1 Satz Ersatzfilter
*Unterbeschreibung 5 Befeuchtungseinrichtung adiabat Abluft*
Befeuchtungseinrichtung abiabat Abluft

Kontaktbefeuchter als Oberflächenverdunster für indirekte Verdunstungskühlung. Ausführung mit
Frischwasserbetrieb ohne Zirkulation von Wannenwasser Das Wasser wird aus dem Betriebswassernetz zur Verfügung gestellt ohne technischer Behandlung.
Die Befeuchtereinheit in der Gerätekammer dichtanliegend in das Gerätregehäuse montiert.
Die Wasserwanne besteht aus rostfreiem Stahl mit
allseitigem Gefälle zur sicheren Trockenlegung.
Der Wasserzulauf erfolgt nach Freigabe der
übergeordneten Regelung über ein integriertes
und bereits fertig eingebautes Einlass-Ventil und Zonenventil jeweils 24V.
Die Wasserverteilung erfolgt über ein Wasserverteilsystem zur gleichmäßigen und vollständigen Benetzung des Oberflächenverdunsters.
*Unterbeschreibung 6 Energierückgewinnungseinheit - Kreislaufverbundsytem*
KVS- System
Regenerative Wärmerückgewinnung gemäß VDI 2071. Einsatz von Wasser und Wasser Glykol-Gemisch als Kühlmedium bis PN 16. Verbindung der Wärmetauscher erfolgt über ein Rohrleitungskreislauf in Verbindung mit einem Hydraulimodul. Die Ausführung der Wärmetauscher erfolgt in geteilter Ausführung.
Die Verrohrung erfolgt über das Gewerk Heizung /Kälte.
Das Schemazur erforderlichen hydraulische Anbindung ist dem Gewerk Heizung/Kälte zur Verfügung zu stellen.
*Unterbeschreibung 7 Tropfenabscheider*
Tropfenabscheider
TA besteht aus profilierten Polypropylen Lamellen mit hohem Abscheidegrad und geringem Luftwiderstand. Die Lamellen sind von einem selbsttrangenden Gehäuse umschlossen und lassen sich zur Reinigung leicht einzeln nach oben herausziehen. Rahmen aus Edelstahl (Werkstoff Nr. 1.4301)) mit eingebautem ergonomischen Haltegriff für eine einfache Ausziehbarkeit. Der TA wird im Lüftungsgerät auf Schienen innerhalb der Kondensatsammelwanne eingebaut, somit ist dieser individuell ausziehbar. Das TA Paket erreicht man über ein abnehmbares Revisionspaneel, mit aussen liegenden Knebelverschlüssen
*Unterbeschreibung 8 Ventilator, Direktantrieb mit Normmotor*
Ventilator, Direktantrieb mit Normmotor

Laufrad einseitig saugend mit rückwärts gekrümmten Schaufeln, geschweißt, beschichtet, mit Berührungsschutzgitter für freilaufende Räder.
Auswuchtung nach DIN ISO 1940, Gütestufe 6,3.
Volumenstrommessung in Ringleitung, saugseitig an der Ventilatortrennwand angeordnet. Laufradeinheit auf U-/C- Profilen montiert, Schwingungsdämpfer druckbelastet, Gehäuseverbindung schwingungsentkoppelt. Gesamtes Aggregat ausbaubar, mit Bedienungstür und Potentialausgleich.

Motor
Normmotor, geeignet für Frequenzumformer.
*Unterbeschreibung 9 Schalldämpfereinheit*
Schalldämpfereinheit

als Kulissenschalldämpfer nach dem Kammerabsorbtionsprinzip, mit Resonanzblechen und Kulissenrahmen, Auszug seitlich.
Kulissen-Absorptionsmaterial feuchtigkeitsabweisend, Obermaterial Glasseide, abriebfest bis 20 m/s, Brandklasse A1 nach DIN 4102.

Schalldämpfereinheit
Als Kulissenschalldämpfer mit Einschubvorrichtung und
Anströmblechen, mit nichtbrennbaren Schalldämmstoffen
DIN 4102 Teil 1 mit Glasvliesabdeckung
*Unterbeschreibung 10 Revisions- und Wartungstür*
Revisions- und Wartungstür

für Geräteeinheiten, Ausführung wie Gehäusewand, Türen mit Türfeststeller und Aufschlagsicherung.
*Unterbeschreibung 11 Schauglas Revisions- und Wartungstür*
Schauglas Revisions- und Wartungstür

Quadratisch oder Runde doppelschalige Schauöffnung,
lichte Diagonale 265 mm. Einfassung stellt keine
zusätzliche Wärmebrücke dar. Schwerentflammbarer, UV-stabiler Kunststoff.
Wärmeleitfähigkeit ermittelt gemäß ISO 8302 von
0,20 W/(m*K).
*Unterbeschreibung 12 Reparaturschalter mit Bypassfunktion*
Reparaturschalter mit Bypassfunktion

mit wetterfester Abdeckung für alle im Gerät befindlichen elektrischen Abnehmer wie z. B. Motoren, Beleuchtung, Kaltleiterfühler, Thermofühler, Reparaturschalter etc. verdrahtet.
Einschließlich mitzulieferndem Reparaturschalter, montiert und abgeschirmt verdrahtet, für Mehrstufige und stufenlose Motoren bis max. 5,5KW, max. Spannung 500 V, mit 1 Steuerkontakt und 2 ZLT-Kontakte. Kunststoffgehäuse, Schutzart IP 65, abschließbar für 3 Schlösser. Mit allen erforderlichen luftdichten Kabeldurchführungen in den Gerätewandungen.

Hinweis:
Die Verkabelung zwischen Motoren und FU ist außen am Gerät in einen Reparaturschalter mit Bypassfunktion (direkte Stromnetzeinspeisung der Lüfter) auszuführen. Es muss die Funktion zur vollständigen Überbrückung des Frequenzumrichters gegeben sein.
*Unterbeschreibung 13 Beleuchtungseinrichtung*
Beleuchtungseinrichtung

Schutzart:  IP 65
Nennspannung in V: 230
LED-Technik

berührungs- und schlaggeschützt, einschl. Leuchtmittel.
Mit elektrischer Verdrahtung, auf außenliegendem
Klemmenkasten, für zentrale Leuchtenansteuerung.
Kabeldurchführung mit PG-Verschraubung.
*Unterbeschreibung 14 Frequenzumformer*
Frequenzumformer

Die Motoren von direkten angetriebenen Ventilatoren mit Frequenzumformer sind so auszuwählen, dass die Nennauslegungsdaten (Volumenstrom, Druck) im Frequenzbereich unter 50 Hz des Frequenzumformers erreicht werden. Der Frequenzumformer ist auf der Außenseite des RLT-Gerätes zu montieren. Zur Sicherstellung der EMV-Verträglichkeit sind bei der Verkabelung entsprechend geschirmte Kabel sowie der Einbau von Netzdrosseln oder Sinusfiltern zu berücksichtigen.
Die Verkabelung zwischen Frequenzumformer und Antrieb, Frequenzumformer ist mit doppelt abgeschirmten Leitungen auszuführen.

Die FUs sollen folgende Meldungen an die Automationseinrichtung übermitteln:
Befehl EIN/AUS
Rückmeldung EIN/AUS
Rückmeldung Bypass
Störmeldung
Freigabe
Unerlaubt AUS (Störung, Rep.-Schalter)
Stellung

Ergänzend sind einzuhalten:
Je nach Anforderung muss bei defekt des FU´s ein Netzbypass eingeplant werden.
FU muss nach Vorschrift funkentstört sein. Rückwirkungen ins Netz müssen verhindert
werden.

**1.01.150 Hydraulikeinheit für RLT-Anlage L012 Ring 2**
Hydraulikeinheit für RLT-Anlage L012 Ring 2

zur Einspeisung von Themodynamischer-Energie zum
WRG-Systems und intergierter Auffangwanne.

Allg. Funktion
Der Solemassenstrom wird in Abhängigkeit des gesamten
Abluft- und Zuluftstrom berechnet und über einen
Frequenzumrichter angesteuerte Hochleistungspumpe
stetig ausgeregelt, dass die beiden
Wärmestromkapazitäten, Luft und Sole, gleich sind. Nur
so erreicht die Wärmerückgewinnung ihren
optimalen System-Wirkungsgrad unter allen
Betriebsbedingungen. Sicherheits- und
Überwachungsfunktionen
wie z.B. Vereisungsschutz sind integriert.

Aufbau
Mit allen auf Solevolumenstrom angepassten
hydraulischen Komponenten, vormontiert und verrohrt,
einschließlich einer diffusionsdichten Rohrisolierung
aufgeklebt sowie mit Aluminiummantel versehen - alle
durch Schwitzwasser gefährdeten Rohrteile. Alle
eingesetzten Bauteile wie Umwälzpumpe,
3 Wege Motorventil, Armaturen etc. sind
Glykolresistent. Die gesamte Verrohrung erfolgt mit
Kupferrohr und Formstücken  keine verzinkte
Komponenten und somit höchste Qualität. Das
Hydraulikmodul kann auf Kundenwunsch für verschiedene
Nenndruckstufen nach EN 1333 dimensioniert werden. Der
Elektro-Schaltschrank ist direkt an der
Hydraulikstation montiert. Das Tragegestell kann direkt
an die bauseitigen Gegebenheiten angepasst werden.

Tragegestell
Korrosionsbeständige geschweißte Rahmenkonstruktion aus
verzinkten Hohlprofilen mit zusätzlicher
Pulverbeschichtung und integrierter Wanne aus Edelstahl
Werkstoffkennnummer 1.4301.
Grundrahmenhöhe 110 mm

Pumpen
Inline Hochdruckkreiselpumpe mit IE4- Motoren und
eingebautem luftgekühltem Frequenzumrichter
Anzahl der Pumpen min :  3 Stück
Fördermedium Wasser/Glycol

3-Wege - Regelventil
Leistungsanpassung und Vereisungsschutz
Ein proportionales 3-Wege Ventil zur Leistungsanpassung
der WRG und dient gleichzeitig als
Vereisungsschutz des Abluftwärmeübertragers.
Volumenstrom:  24,1 m³/h

2-Wege - Regelventil
Zur Ansteuerung des Wasserdurchflusses der KVS-
Wärmetauscher an den 2 Zu- und 2 Abluftgeräten.

Kälteeinspeisung
Hydraulische Schaltung: Umlenkschaltung
3-Wege - Regelventil
Ein proportionales 3-Wege
Volumenstrom:  16,5 m³/h
kvs-Wert:  58

Wärmeeinspeisung
Hydraulische Schaltung: Drosselschaltung
2-Wege - Regelventil
Volumenstrom:  12,9 m³/h
kvs-Wert:  40

Membranausdehnungsgefäß
Die Expansionsgefäße und/oder Membrandruckgefäße werden
den Sicherheitsanforderungen gemäß der
Europäischen Richtlinie 2014/68/EU entsprechend
gefertigt.
-Erhitzung: Das Expansionsgefäß wird eingesetzt, um die
Zunahme des Wasservolumens durch
Wärmeausdehnung zu absorbieren, wenn die Temperatur
ansteigt, und hält so den Druckanstieg in der
Anlage in Grenzen. Die Expansions- und Druckgefäße
bestehen aus einem geschlossenen Metallbehälter und
sind im Inneren mit einer Membran versehen.
Die technischen Eigenschaften des Expansionsgefäßes
und/oder der Druckgefäße sind auf dem Typenschild
ersichtlich, das auf jedem Produkt angebracht ist.
Die Daten bestehen aus: Kennnummer, Seriennummer,
Herstellungsdatum, Fassungsvermögen, Betriebstemperatur
(TS), Vordruck und maximalem Betriebsdruck (PS).
Das Etikett wird am Expansions- und/oder am Druckgefäß
angebracht und darf weder entfernt, noch darf
sein Inhalt abgeändert werden. Der Einsatz der Produkte
muss übereinstimmend mit den auf dem Etikett
aufgeführten technischen Eigenschaften erfolgen.

Federbelastetes Membransicherheitsventil
Die Sicherheitsventile der Serie VST sind
Sicherheitseinrichtungen welche es erlauben ohne
Fremdenergie außer der Druckenergie des Mediums einen
eventuell auftretenden Überdruck in geschlossenen
Kreisläufen abzubauen. Der Öffnungsdruck wird ab Werk
geprüft und entspricht den Druckbehälterrichtlinien PED
97/23/CE. Gehäuse in Messing, Dichtung und Membrane in
EPDM, Geeichte Feder aus Stahl C100 galvanisch
geschützt

Wärmetauscher für Fremdenergie Heizung
Wasser / Glykol Wasser  Plattenwärmeaustauscher aus
Edelstahl für Erwärmung der Solewassermenge im
Heizbetrieb
2-Wege Ventil mit Antrieb zur Regulierung der
eingespeisten Heizleistung,für Medium Wasser, PN 16,
Grundkörper aus Gusseisen, mit Grundbeschichtung, Kegel
aus Messing, Spindel aus nichtrostendem Stahl,
Spindelabdichtung mit Doppel-O-
Ring aus EPDM mit elektrischem Stellantrieb,
Stellsignal 0 (2) bis 10 V, mit Schalter für
Endstellungsmeldung, mit mechanischer Handverstellung,
Stellglied und Antrieb zusammengebaut,
mechanischer Stellungsanzeige.
Leistung: 300 kW / 60/40 °C

Wärmetauscher für Fremdenergie Kälte
Wasser / Glykol Wasser  Plattenwärmeaustauscher aus
Edelstahl für dieKühlung der Solewassermenge im
Kühlbetrieb
3-Wege Ventil als Verteilventil mit Antrieb zur
Regulierung der eingespeisten Kühlleistung,
für Medium Wasser, PN 16, Grundkörper
aus Gusseisen, mit Grundbeschichtung, Kegel aus
Messing, Spindel ausnichtrostendem Stahl,
Spindelabdichtung mit Doppel-O-
Ring aus EPDM mit elektrischem Stellantrieb,
Stellsignal 0 (2) bis 10 V, mit Schalter für
Endstellungsmeldung, mit mechanischer Handverstellung,
Stellglied und Antrieb zusammengebaut,
mechanischer Stellungsanzeige.
Leistung: 116 kW / 6/12 °C

Flanschenabsperrarmaturen
Absperrklappe mit Gewindeaugen mit Betätigungshebel als
Rasthebel, Dichtheitsprüfung laut DIN EN
12266-1 Gehäuse EN-GJS-400
Druckstufe PN16

Isolierung
Einbauteile, Absperrarmaturen, Rohrleitungen sowie
Form- und Verbindungselemente kompl. Wärme- und
Schwitzwasserdämmung.

Regelung
Mit an dem Hydraulikmodul montiertem Steuer- und
Regelschrank und mit allen an der Pumpenbaugruppe
befestigten Feldgeräten verdrahtet.
Schaltschrank, einschl. Kabelkanal, Kabeleinführungen
mit Verschraubung und Zugentlastung Einspeisung mit
Hauptschalter und überwachter Hauptsicherung,
Leistungsbaugruppen für Pumpen, mit
Motorschutzschalter, einschl. potentialfreien
Hilfskontakts für Betriebsmeldung und Störmeldung,
Controller zur Steuerung und bedarfsabhängige Regelung
des kompletten WRG-Systems bestehend aus Umwälzpumpen,
Regelventil sowie zur Aufschaltung der notwendigen
Fühler, unter Berücksichtigung variabler
Betriebsbedingungen wie Luftmenge, Außenluft-
Temperatur, Abluft-Temp., Abluft-Feuchte,
Zufttemperatur und Fortlufttemperatur. Die
Wasserseitigen Messwerte erfolgen über die Steuerung
des WRG System: Frostschutzthermostat,
Vereisungsschutzfühler, Vorlauftemperatur
Abluftwärmetauscher, Rücklauftemperatur
Abluftwärmetauscher, Vorlauftemperatur
Zuluftwärmetauscher.
Ansteuerung / Rückmeldungen zur Aufschaltung an die
bauseitige Gebäudeleittechnik  bestehend aus:
Meldungen als potenzialfreie Kontakte,
Betrieb- und Störmeldung der Pumpen, Vereisungsschutz
aktiv, Wärneeinspeisung aktiv,  Kälteauskopplung aktiv,
Mindestsystemdruck
Sollwertvorgabe von extern als Normsignal 0-10V,
Hydraulikmodul.
Die technischen Datenblätter für das angebotene
Modul sind dem Angebot beizufügen.
Die Regelung  ist frei programmierbarer Regler mit
integriertem Touchscreen 4.3", 256 Farben,
Hintergrundbeleuchtung über die Software steuerbar.
Schutzgrad Frontseite IP54, Rückseite IP20,
Schnittstellen RS232/Modem, RS485, CAN, LIN und
Ethernet integriert, USB-Hostpot für Programmupdate und
Datenspeicher, Steckplatz für SD-Karten zur Langzeit
Datenspeicherung, integrierter WEB-Server. Geladene
Applikation/Software für Hydraulikmodule, komplette
Konfiguration über das Display ohne PC oder sonstige
Tools, schematische Darstellung des Gerätes mit
automatischer Anpassung an die Konfiguration.
Sämtliche Alarmmeldungen werden als Klartextmeldung mit
der entsprechenden Alarmpriorität angezeigt,
Datum/Uhrzeit des Auftretens und des Gehens werden in
der Alarmliste angezeigt, Im Alarmarchiv können die
letzten 50 Meldungen nachverfolgt werden, Quittierung
der Alarmmeldungen und Löschen des Alarmarchivs über
entsprechende Tasten am Display. Programmupdate über
FTP oder USB-Stick, nachträgliches Einspielen einer
neueren Version oder einer speziellen Anpassung kann
bauseits mittels USB-Sticks erfolgen ohne Einsatz einen
spezialisierten Technikers, Speichern der aktuellen
Konfiguration im Flash, nachträgliches Rückstellen. der
Konfiguration auf Defaultwerte, Auslieferungszustand
oder Rücklesen der gespeicherten Konfiguration.
Kommunikation zu übergeordneten System über mittels
Modbus TCP/IP über integrierte Ethernet-Schnittstelle
und Konfiguration der IP-Adresse, der Subnet-Mask und
der Gateway-Adresse direkt am Display, die
Datenpunktliste liegt der Gerätedokumentation bei.
Optional Kommunikation zu übergeordneten System über
Modbus RTU RS232/485, Konfiguration der Baudrate, des
Datenformates und der Slaveadresse direkt am Display,
die Datenpunktliste liegt der Gerätedokumentation
bei.

Ausführung:
Der Start des Systems erfolgt entweder über einen
potentialfreien Kontakt oder automatisch
sobald die Anforderung größer 3 % ist; ebenso kann
automatisch abgeschaltet werden sobald die Anforderung
unter 1 % sinkt. Das Verhältnis zwischen Luft- und
Glykolgemischvolumenstrom wird mittels Inverter
drehzahlgeregelter Pumpe konstant gehalten.
Sinkt die Anforderung, d.h. es werden weniger als 100 %
Rückgewinnung benötigt, so wird automatisch die
Pumpendrehzahl reduziert und in Sequenz das
3-Wegeventil geschlossen. Bei einer Anforderung unter
1 % erfolgt automatisch die Abschaltung nach einer
einstellbaren Nachlaufzeit. Der integrierte
Vereisungsschutz verhindert ein Vereisen der
Fortluftbatterie durch Erfassen der Ausgangstemperatur
an der Fortluftbatterie. Somit ist auch bei
Außentemperaturen jenseits der Vereisungsgrenze ein
Betrieb gewährleistet.
Zur Erfassung des Volumens im Glykolkreis wird ein
Wärmemengenzähler mit M-Busschnittstelle
verwendet, welcher entsprechend dem zu verwendenden
Glykol/Wassergemisch kalibriert ist. Damit ist eine
genaue Erfassung von Durchfluss, Volumen, Leistung
und Energie möglich. Die Erfassung der Energie erfolgt
getrennt für Wärme und Kälte.
Zur Erfassung des Luftvolumens kann ein 0-10V Signal
verwendet werden, alternativ kann auch ein Drucksensor
angeschlossen werden, wobei der K-Faktor des
Ventilators direkt am Controller konfiguriert wird.
Ein Niederdurckschalter im Glykolkreis schützt die
Pumpe und schaltet das System automatisch ab,
wenn der Druck zu weit abfällt.
Schnittstellenmodule für BACnet IP, LON FTT-10, Modbus
TCP/IP und Modbus RTU ermöglichen die Kommunikation mit
einem übergeordneten System. Bei Einsatz eines
Kommunikationsmoduls können Freigabe/Start, Anforderung
und Luftvolumen über die Busschnittstelle übermittelt
werden; der für das Luftvolumen notwendige Sensor
entfällt, da meist schon bauseits vorhanden.
Die gesamte Bedienung ist passwortgeschützt, d.h. ohne
Eingabe des entsprechenden Passwortes ist keine
Bedienung möglich. Dabei wird in 4 Benutzer und
3 Konfigurationsebenen unterschieden.
Die gesamte Konfiguration erfolgt direkt am Controller
im Konfigurationsmenü welches nach Eingabe eines
Passwortes zugänglich ist.

Hinweis:
Das Hydraulikmodul wird auf die Gebäudeautomation aufgeschaltet.

Aufstellungsort: Innenaufstellung
Geräteabmessungen Hydraulikmodul
offene Rahmenkonstruktion:

Max. Abmessungen mit Grundrahmen:
B / H / T: 2.550 mm / 2.550 mm / 1.800 mm
Gewicht max.: 900 kg
Grundrahmen: min. 110 mm
Menge: 1,000 St

**1.01.160 Zuluftgerät Anlage L 013 Ring 2 Labore - mit WRG als Kreislaufverbundsystem, 30.000 m³/h**
*** Leitbeschreibung
Zuluftgerät Anlage L 013 Ring 2 Labore - mit WRG als Kreislaufverbundsystem, 30.000 m³/h

als raumlufttechnische Geräte in liegender Anordnung
für Innenaufstellung, mit KVS- System.
Anordnung einschl. Grundrahmen in getrennter Ausführung. Gerät in Blockbauweise und in Funktionsmodule zerlegbar für Baustellentransport einschließlich Baustellentransportvorrichtung und Transportlaschen.

Nennspannung/-frequenz für sämtliche Teilleistungen (Positionen) des Leistungsverzeichnisses 230/400 V
(+6% - 10%), 50 Hz

Entspricht den Anforderungen der RLT-Richtlinie 01
des Herstellerverbandes Raumlufttechnischer Geräte e.V.

Erfüllt inkl. aller Komponenten die energetischen Anforderungen der aktuellen ErP-Richtlinie

Zubehör:
Kugel- und Röhrensifons
1 Satz erforderliche Kugel- und Röhrensifons in transparenter Ausführung.

Wärmerückgewinnung
KVS- System (Glycol 34 %). Einspeisung der Fremdenergie Heizung und Kälte erfolgt über das Hydraulikmodul.
Ergänzung gilt für alle Anlagen

Jalousieklappen
Außenluft innenliegend.
24V Drehmoment 40 Nm
Auf/Zu

hygenische Anforderungen:
normal

Thermodynamische Luftbehandlung:
Heizen/Kühlen

Zuluft / Geräteaufbau in Luftrichtung:
- Stirnwand/Endsektion AU, eckig,
 Stutzen entkoppelt mit Potenzialausgleichskabel 16mm²
 Jalousieklappe AU, eckig innenliegend mit
 Klappenantrieb Auf/Zu
- Wartungskammer, Innenleuchte
- Filtereinheit als Taschenfilter Differenfdruckanzeige
  elektronisch 24V, Innenleuchte
- Schalldämpfer, Kulissen ausziehbar
- Wartungskammer, Innenleuchte
- KVS- System
- Wartungskammer, Innenleuchte
- KVS- System
- Wartungskammer, Innenleuchte
- Tropfenabscheider
- Ventilatoreinheit, Innenleuchte
- Wartungskammer, Innenleuchte
- Schalldämpfer, Kulissen ausziehbar
- Wartungskammer, Innenleuchte
- Filtereinheit als Taschenfilter Differenfdruckanzeige
  elektronisch 24V, Innenleuchte
 Jalousieklappe AU, eckig innenliegend mit
 Klappenantrieb Auf/Zu
- Anschluss oben/Endsektion ZU, eckig
 Stutzen entkoppelt mit Potenzialausgleichskabel 16mm²

Zuluftgerät:
Schallleistung bei f(Hz)
1.Geräteansaug max:  59,0 dB(A)
2.Geräteausblas max:  62,0 dB(A)

Schallleistung neben dem Gerät
Neben dem Gerät max.  63,0 dB(A)

Auslegungsdaten:

Zuluftgerät Nennvolumenstrom:  30.000 m/h
Druckverlust extern Zuluft  800 Pa

Winter:
Außentemperatur in Grad C  -12
Zulufttemperatur in Grad C mind.  20
Heizung Vorlauf in Grad C  60
Heizung Rücklauf in Grad C  40

Sommer:
Außentemperatur in Grad C  32
Zulufttemperatur in Grad C mind. 18
Kälte Vorlauf in Grad C  6
Kälte Rücklauf in Grad C  12

Zuluft

Außenluftansaugung
Stirnwand/Endsektion AU, eckig, Stutzen entkoppelt mit Potenzialausgleichskabel 16mm²
Jalousieklappe AU, eckig innenliegend mit
Klappenantrieb Auf/Zu 24V.

Filtereinheit Außenluftt
Ausführung gemäß Spezifikation
Bauart:  Taschenfilter
Filterklasse:  ePM1/60%
Revisionstüre Türfeststellvorrichtung, Druckmessnippel, Differenzdruckschalter, Zeigerthermometer 0-250Pa

Schalldämpfereinheit
Druckverlust max:  25 Pa
Mindestdämpfung bei 250 Hz:  25 dB
Kulissen:  ausziebar

KVS-System
Rückwärmzahl nach EN 308 mind.: 75 %
Kondensatwanne geneigt

Ventilatoreinheit, Direktantrieb Zuluft
Ausführung gemäß Spezifikation
Ausführung:  2x Freirad
Effizienzklasse mind.  IE3
Spannung/Frequenz:  400/50 V/Hz
Schutzart / ISO-Klasse:  IP55
Nennleistung je Motor max.:  11 kW

Zubehör:
Motorauszugsschiene
1 Frequenzumformer für 2 Motoren. Anordnung am Gerät.
Die Verkabelung zwischen Motoren und FU ist außen am Gerät in einen Reparaturschalter mit Bypassfunktion (direkte Stromnetzeinspeisung der Lüfter) auszuführen. Es muss die Funktion zur vollständigen Überbrückung des Frequenzumrichters gegeben sein.

Schalldämpfereinheit
Druckverlust max:  25 Pa
Mindestdämpfung bei 250 Hz:  25 dB
Kulissen:  ausziebar

Filtereinheit Zuluft
Ausführung gemäß Spezifikation
Bauart:  Taschenfilter
Filterklasse:  ePM1/75%
Revisionstüre Türfeststellvorrichtung, Druckmessnippel, Differenzdruckschalter, Zeigerthermometer 0-250Pa

Zuluftanschluss
Stirnwand/Endsektion ZU, eckig. Stutzen entkoppelt mit Potenzialausgleichskabel 16mm²
Ausblasgitter verzinkt gemäß M-LüAR
Jalousieklappe ZU, eckig innenliegend mit
Klappenantrieb Auf/Zu 24V.

max. mögliche Geräteabmessungen mit Grundrahmen:
L / B / H: 10.000 / 2.600 / 2.800 mm
Höhe Gerätegrundrahmen: min 200 mm

max. Gewicht: 6.100 kg

angeb. Fabrikat:

'..........................................'
  ( vom Bieter einzutragen)

angeb. Typ:

'..........................................'
  ( vom Bieter einzutragen)

und zwar
Menge: 2,000 St
*Unterbeschreibung 1 Gehäuse nach DIN EN 1886 Laborgeräte*
Gehäuse nach DIN EN 1886 Laborgeräte

Raumlufttechnisches Gerät in frei
konfigurierbarer Bauform zur Konditionierung von
Raum- und Prozessluft.

Mechanische Stabilität mind.: D1
Gehäuse-Leckage mind.: L1
Zulässige Gesamtleckage max.: 0,5%
Thermische Isolierung mind.: T 2
Wärmebrückenfaktor mind.: TB2

Pulverbeschichtung
Korrosionsschutzklasse/Korrosivitätskategorie C4.
Anwendung bei hohen Korrosionsbelastungen
der Gruppe C4 nach DIN EN ISO 12944-2.

Mindestanforderungen an das Gehäuse
Mechanische Stabilität (EN 1886): D1
Gehäuse-Leckage (EN 1886): L1
Filter-Bypass-Leckage (EN 1886): F9
Thermische Isolierung (EN 1886): T4
Wärmebrückenfaktor (EN 1886): TB2

Oberflächenbeschaffenheit
Außenseite:  C4H
Innenseite:  C4H

Mindestabstand zwischen den Bauelementen 300 mm

Gehäusegrundausführung aus einer geschraubten Profilrahmenkonstuktion.

Grundrahmen
Gerätegrundrahmen aus kaltgewalztem, verzinktem, umlaufend nach aussen offenem starkem C-Profil ausgeführt zur Aufnahme der Gerätemodule,

Innenschale und Außenschale aus Aluminiumblech mit Beschichtung. Die Anforderungen an die Korrosionsbeständigkeit der Komponenten gelten entsprechend den Anforderungen an das Gehäuse. Vollprofil-Dichtung in EPDM-Qualität, Gehäuse im Taupunktbereich thermisch entkoppelt.

Kondensatwannen geneigt aus Edelstahl. Kondensatwannen (Edelstahl mind. 1.4301), isoliert,  Klasse 3. Anschluss Kondensatanschluss aus Gerätegehäuse

Paneele zweischalig mit dazwischenliegender Isolierung, Baustoffklasse A 1, nicht brennbar nach DIN 4102.
Es sind nur emissions- und geruchsfreie, mikrobielle nicht werkstoffwechselbare Materialien zu verwenden.

Stirnwand/ Endsektion
offen über Gerätequerschnitt, mit Kanalanschlussrahmen.

Quadratisches oder rundes Schauglas
doppelschalig aus UV-beständigem Polycarbonat mit geschlossenzelliger PE Dichtung  und verdeckter Schraubmontage. Einfassung frei von Wärmebrücken mit PE-Dichtung. Integrierter LED-Leuchte zur Kammerausleuchtung gemäß VDI 6022. Betrieb über einfach austauschbare Batterie ohne jeglichen Verkabelungsaufwand

Schutzgitter
Schutzgitter gemäß DIN EN 1886-10.6 als engmaschiges
Gitter (< 20 x 20 mm) aus verzinktem Stahldraht
in Luftrichtung hinter brennbaren Einbauteilen.
Anordnung erfolgt erfolgt am
Anschlussstutzen der Ausblaskammer.
*Unterbeschreibung 2 Kanalanschluss als körperschallisolierte Verbindung*
Kanalanschluss als körperschallisolierte Verbindung.

Anschlussprofil mit 4-Lochverschraubung, Ausführung beschichtet, keine feste metallische Verbindung zwischen Gerät und Kanalanschluss. Potentialausgleich nach EN 60204-1.
*Unterbeschreibung 3 Jalousieklappe*
Jalousieklappe

Luftregel- und Absperrklappen aus Edelstahl
gegenläufig gekuppelt. Jalousieblätter mit EPDM-Dichtungen. Antrieb über beidseitig angeordnete, antistatische Kunststoff-Zahnräder.

Dichtheitsklasse Klasse 2
Oberflächenbeschaffenheit Klasse 1
für Klappenstellantrieb einschließlich Stellantrieb.
*Unterbeschreibung 4 Filtereinheit ISO 16890*
Filtereinheit ISO 16890

Zuluft

Filtermaterial aus Mikroglasfaservlies, Filterrahmen aus verzinktem Stahl, Kunststoff oder Edelstahl. Über Bügelfedern gegen Dichtungsband im Einbaurahmen angepresst.
Differenzdrucküberwachung 0 - 500 Pa, Durchmesser 110 mm über mechanischen Differenzdruckschalter 40 - 400 Pa, einschließlich max 3,0 m Verbindungsleitungen und Filterschnellspanneinrichtungsvorrichtung und Druckmessstutzen für Differenzdruck
Kontaktmanometer 0 - 1000 Pa, wetterfeste Ausführung, Messnippel für Anschlüsse der Druck-Messleitungen
Grenzwertgeber 230 V mit potentialfreiem Ausgang für eine Fremdanzeige, Rückschaltung über Funktionsschalter.

Zubehör: 1 Satz Ersatzfilter
*Unterbeschreibung 5 Energierückgewinnungseinheit - Kreislaufverbundsytem*
KVS- System
Regenerative Wärmerückgewinnung gemäß VDI 2071. Einsatz von Wasser und Wasser Glykol-Gemisch als Kühlmedium bis PN 16. Verbindung der Wärmetauscher erfolgt über ein Rohrleitungskreislauf in Verbindung mit einem Hydraulimodul. Die Ausführung der Wärmetauscher erfolgt in geteilter Ausführung.
Die Verrohrung erfolgt über das Gewerk Heizung /Kälte.
Das Schemazur erforderlichen hydraulische Anbindung ist dem Gewerk Heizung/Kälte zur Verfügung zu stellen.
*Unterbeschreibung 6 Tropfenabscheider*
Tropfenabscheider
TA besteht aus profilierten Polypropylen Lamellen mit hohem Abscheidegrad und geringem Luftwiderstand. Die Lamellen sind von einem selbsttrangenden Gehäuse umschlossen und lassen sich zur Reinigung leicht einzeln nach oben herausziehen. Rahmen aus Edelstahl (Werkstoff Nr. 1.4301)) mit eingebautem ergonomischen Haltegriff für eine einfache Ausziehbarkeit. Der TA wird im Lüftungsgerät auf Schienen innerhalb der Kondensatsammelwanne eingebaut, somit ist dieser individuell ausziehbar. Das TA Paket erreicht man über ein abnehmbares Revisionspaneel, mit aussen liegenden Knebelverschlüssen
*Unterbeschreibung 7 Ventilator, Direktantrieb mit Normmotor*
Ventilator, Direktantrieb mit Normmotor

Laufrad einseitig saugend mit rückwärts gekrümmten Schaufeln, geschweißt, beschichtet, mit Berührungsschutzgitter für freilaufende Räder.
Auswuchtung nach DIN ISO 1940, Gütestufe 6,3.
Volumenstrommessung in Ringleitung, saugseitig an der Ventilatortrennwand angeordnet. Laufradeinheit auf U-/C- Profilen montiert, Schwingungsdämpfer druckbelastet, Gehäuseverbindung schwingungsentkoppelt. Gesamtes Aggregat ausbaubar, mit Bedienungstür und Potentialausgleich.

Motor
Normmotor, geeignet für Frequenzumformer.
*Unterbeschreibung 8 Schalldämpfereinheit*
Schalldämpfereinheit

als Kulissenschalldämpfer nach dem Kammerabsorbtionsprinzip, mit Resonanzblechen und Kulissenrahmen, Auszug seitlich.
Kulissen-Absorptionsmaterial feuchtigkeitsabweisend, Obermaterial Glasseide, abriebfest bis 20 m/s, Brandklasse A1 nach DIN 4102.

Schalldämpfereinheit
Als Kulissenschalldämpfer mit Einschubvorrichtung und
Anströmblechen, mit nichtbrennbaren Schalldämmstoffen
DIN 4102 Teil 1 mit Glasvliesabdeckung
*Unterbeschreibung 9 Revisions- und Wartungstür*
Revisions- und Wartungstür

für Geräteeinheiten, Ausführung wie Gehäusewand, Türen mit Türfeststeller und Aufschlagsicherung
Drehriegeln und Griffen
*Unterbeschreibung 10 Schauglas Revisions- und Wartungstür*
Schauglas Revisions- und Wartungstür

Quadratisch oder Runde doppelschalige Schauöffnung,
lichte Diagonale 265 mm. Einfassung stellt keine
zusätzliche Wärmebrücke dar. Schwerentflammbarer, UV-stabiler Kunststoff.
Wärmeleitfähigkeit ermittelt gemäß ISO 8302 von
0,20 W/(m*K).
*Unterbeschreibung 11 Reparaturschalter mit Bypassfunktion*
Reparaturschalter mit Bypassfunktion

mit wetterfester Abdeckung für alle im Gerät befindlichen elektrischen Abnehmer wie z. B. Motoren, Beleuchtung, Kaltleiterfühler, Thermofühler, Reparaturschalter etc. verdrahtet.
Einschließlich mitzulieferndem Reparaturschalter, montiert und abgeschirmt verdrahtet, für Mehrstufige und stufenlose Motoren bis max. 5,5KW, max. Spannung 500 V, mit 1 Steuerkontakt und 2 ZLT-Kontakte. Kunststoffgehäuse, Schutzart IP 65, abschließbar für 3 Schlösser. Mit allen erforderlichen luftdichten Kabeldurchführungen in den Gerätewandungen.

Hinweis:
Die Verkabelung zwischen Motoren und FU ist außen am Gerät in einen Reparaturschalter mit Bypassfunktion (direkte Stromnetzeinspeisung der Lüfter) auszuführen. Es muss die Funktion zur vollständigen Überbrückung des Frequenzumrichters gegeben sein.
*Unterbeschreibung 12 Beleuchtungseinrichtung*
Beleuchtungseinrichtung

Schutzart:  IP 65
Nennspannung in V: 230
LED-Technik

berührungs- und schlaggeschützt, einschl. Leuchtmittel.
Mit elektrischer Verdrahtung, auf außenliegendem
Klemmenkasten, für zentrale Leuchtenansteuerung.
Kabeldurchführung mit PG-Verschraubung.
*Unterbeschreibung 13 Frequenzumformer*
Frequenzumformer

Die Motoren von direkten angetriebenen Ventilatoren mit Frequenzumformer sind so auszuwählen, dass die Nennauslegungsdaten (Volumenstrom, Druck) im Frequenzbereich unter 50 Hz des Frequenzumformers erreicht werden. Der Frequenzumformer ist auf der Außenseite des RLT-Gerätes zu montieren. Zur Sicherstellung der EMV-Verträglichkeit sind bei der Verkabelung entsprechend geschirmte Kabel sowie der Einbau von Netzdrosseln oder Sinusfiltern zu berücksichtigen.
Die Verkabelung zwischen Frequenzumformer und Antrieb, Frequenzumformer ist mit doppelt abgeschirmten Leitungen auszuführen.

Die FUs sollen folgende Meldungen an die Automationseinrichtung übermitteln:
Befehl EIN/AUS
Rückmeldung EIN/AUS
Rückmeldung Bypass
Störmeldung
Freigabe
Unerlaubt AUS (Störung, Rep.-Schalter)
Stellung

Ergänzend sind einzuhalten:
Je nach Anforderung muss bei defekt des FU´s ein Netzbypass eingeplant werden.
FU muss nach Vorschrift funkentstört sein. Rückwirkungen ins Netz müssen verhindert
werden.

**1.01.170 Abluftgerät Anlage L 013 Ring 2 Labore - mit WRG als Kreislaufverbundsystem, 30.000 m³/h**
*** Leitbeschreibung
Abluftgerät Anlage L 014 Ring 2 Labore - mit WRG als Kreislaufverbundsystem, 30.000 m³/h

als raumlufttechnische Geräte in liegender Anordnung
für Innenaufstellung, mit KVS- System.
Anordnung einschl. Grundrahmen in getrennter Ausführung. Gerät in Blockbauweise und in Funktionsmodule zerlegbar für Baustellentransport einschließlich Baustellentransportvorrichtung und Transportlaschen.

Nennspannung/-frequenz für sämtliche Teilleistungen (Positionen) des Leistungsverzeichnisses 230/400 V
(+6% - 10%), 50 Hz

Entspricht den Anforderungen der RLT-Richtlinie 01
des Herstellerverbandes Raumlufttechnischer Geräte e.V.

Erfüllt inkl. aller Komponenten die energetischen Anforderungen der aktuellen ErP-Richtlinie

Zubehör:
Kugel- und Röhrensifons
1 Satz erforderliche Kugel- und Röhrensifons in transparenter Ausführung.

Wärmerückgewinnung
KVS- System (Glycol 34 %). Einspeisung der Fremdenergie Heizung und Kälte erfolgt über das Hydraulikmodul.
Ergänzung gilt für alle Anlagen

Jalousieklappen
Außenluft innenliegend.
24V Drehmoment 40 Nm
Auf/Zu

hygenische Anforderungen:
normal

Thermodynamische Luftbehandlung:
Heizen/Kühlen

Abluft / Geräteaufbau in Luftrichtung:
- Stirnwand/Endsektion AB, eckig
 Stutzen entkoppelt mit Potenzialausgleichskabel 16mm²
 Jalousieklappe AU, eckig innenliegend mit
 Klappenantrieb Auf/Zu
- Wartungskammer Innenleuchte
- Filtereinheit als Taschenfilter Differenfdruckanzeige
  elektronisch 24V Innenleuchte
- Wartungskammer
- Schalldämpfer, Kulissen ausziehbar
- Wartungskammer
-  Kontaktbefeuchter (Motor-Zonenventil, Steuerung
  Zulaufventil 24V/DN15 AG
- Wartungskammer Innenleuchte
- KVS- System
- Wartungskammer Innenleuchte
- KVS- System
- Wartungskammer Innenleuchte
- Tropfenabscheider
- Ventilatoreinheit
- Wartungskammer Innenleuchte
- Schalldämpfer, Kulissen ausziehbar
- Wartungskammer
 Jalousieklappe AU, eckig innenliegend mit
 Klappenantrieb Auf/Zu
- Anschluss oben/Endsektion FO, eckig
 Stutzen entkoppelt mit Potenzialausgleichskabel 16mm²
-  Lichtschalter für Innenbeleuchtung

Abluftgerät:
Schallleistung bei f(Hz)
1.Geräteansaug max:  59,0 dB(A)
2.Geräteausblas max:  68,0 dB(A)

Schallleistung neben dem Gerät
Neben dem Gerät max.  63 dB(A)

Auslegungsdaten:

Abluftgerät Nennvolumenstrom:  30.000 m/h
Druckverlust extern Abluft  800 Pa

Abluft

Abluftanschluss
Anschluss oben/Endsektion AB, eckig. Stutzen entkoppelt mit Potenzialausgleichskabel 16mm²
Jalousieklappe AB, eckig innenliegend mit
Klappenantrieb Auf/Zu 24V.

Filtereinheit Abluft
Ausführung gemäß Spezifikation
Bauart:  Taschenfilter
Filterklasse:  ePM1/60%
Revisionstüre Türfeststellvorrichtung, Druckmessnippel, Differenzdruckschalter, Zeigerthermometer 0-250Pa

Schalldämpfereinheit
Druckverlust max:  25 Pa
Mindestdämpfung bei 250 Hz:  25 dB
Kulissen:  ausziebar

Kontaktbefeuchter

KVS -System

Ventilatoreinheit, Direktantrieb Abluft
Ausführung gemäß Spezifikation
Ausführung:  2x Freirad
Effizienzklasse mind.  IE3
Spannung/Frequenz:  400/50 V/Hz
Schutzart / ISO-Klasse:  IP55
Nennleistung je Motor max.:  7,5 kW

Zubehör:
Motorauszugsschiene
1 Frequenzumformer für 2 Motoren. Anordnung am Gerät.
Die Verkabelung zwischen Motoren und FU ist außen am Gerät in einen Reparaturschalter mit Bypassfunktion (direkte Stromnetzeinspeisung der Lüfter) auszuführen. Es muss die Funktion zur vollständigen Überbrückung des Frequenzumrichters gegeben sein.

Schalldämpfereinheit
Druckverlust max:  25 Pa
Mindestdämpfung bei 250 Hz:  25 dB
Kulissen:  ausziebar

Fortluftanschluss
Stirnwand/Endsektion AU, eckig. Stutzen entkoppelt mit Potenzialausgleichskabel 16mm²,
Jalousieklappe FO, eckig innenliegend mit Klappenantrieb Auf/Zu 24V

max. mögliche Geräteabmessungen mit Grundrahmen:
L / B / H: 11.000 / 2.600 / 2.800 mm
Höhe Gerätegrundrahmen: min 200 mm

max. Gewicht: 6.300 kg

angeb. Fabrikat:

'..........................................'
  ( vom Bieter einzutragen)

angeb. Typ:

'..........................................'
  ( vom Bieter einzutragen)

und zwar
Menge: 2,000 St
*Unterbeschreibung 1 Gehäuse nach DIN EN 1886 Laborgeräte*
Gehäuse nach DIN EN 1886 Laborgeräte

Raumlufttechnisches Gerät in frei
konfigurierbarer Bauform zur Konditionierung von
Raum- und Prozessluft.

Mechanische Stabilität mind.: D1
Gehäuse-Leckage mind.: L1
Zulässige Gesamtleckage max.: 0,5%
Thermische Isolierung mind.: T 2
Wärmebrückenfaktor mind.: TB2

Pulverbeschichtung
Korrosionsschutzklasse/Korrosivitätskategorie C4.
Anwendung bei hohen Korrosionsbelastungen
der Gruppe C4 nach DIN EN ISO 12944-2.

Mindestanforderungen an das Gehäuse
Mechanische Stabilität (EN 1886): D1
Gehäuse-Leckage (EN 1886): L1
Filter-Bypass-Leckage (EN 1886): F9
Thermische Isolierung (EN 1886): T4
Wärmebrückenfaktor (EN 1886): TB2

Oberflächenbeschaffenheit
Außenseite:  C4H
Innenseite:  C4H

Mindestabstand zwischen den Bauelementen 300 mm

Gehäusegrundausführung aus einer geschraubten Profilrahmenkonstuktion.

Grundrahmen
Gerätegrundrahmen aus kaltgewalztem, verzinktem, umlaufend nach aussen offenem starkem C-Profil ausgeführt zur Aufnahme der Gerätemodule,

Innenschale und Außenschale aus Aluminiumblech mit Beschichtung. Die Anforderungen an die Korrosionsbeständigkeit der Komponenten gelten entsprechend den Anforderungen an das Gehäuse. Vollprofil-Dichtung in EPDM-Qualität, Gehäuse im Taupunktbereich thermisch entkoppelt.

Kondensatwannen geneigt aus Edelstahl. Kondensatwannen (Edelstahl mind. 1.4301), isoliert,  Klasse 3. Anschluss Kondensatanschluss aus Gerätegehäuse

Paneele zweischalig mit dazwischenliegender Isolierung, Baustoffklasse A 1, nicht brennbar nach DIN 4102.
Es sind nur emissions- und geruchsfreie, mikrobielle nicht werkstoffwechselbare Materialien zu verwenden.

Stirnwand/ Endsektion
offen über Gerätequerschnitt, mit Kanalanschlussrahmen.

Quadratisches oder rundes Schauglas
doppelschalig aus UV-beständigem Polycarbonat mit geschlossenzelliger PE Dichtung  und verdeckter Schraubmontage. Einfassung frei von Wärmebrücken mit PE-Dichtung. Integrierter LED-Leuchte zur Kammerausleuchtung gemäß VDI 6022. Betrieb über einfach austauschbare Batterie ohne jeglichen Verkabelungsaufwand

Schutzgitter
Schutzgitter gemäß DIN EN 1886-10.6 als engmaschiges
Gitter (< 20 x 20 mm) aus verzinktem Stahldraht
in Luftrichtung hinter brennbaren Einbauteilen.
Anordnung erfolgt erfolgt am
Anschlussstutzen der Ausblaskammer.
*Unterbeschreibung 2 Kanalanschluss als körperschallisolierte Verbindung*
Kanalanschluss als körperschallisolierte Verbindung.

Anschlussprofil mit 4-Lochverschraubung, Ausführung beschichtet, keine feste metallische Verbindung zwischen Gerät und Kanalanschluss. Potentialausgleich nach EN 60204-1.
*Unterbeschreibung 3 Jalousieklappe*
Jalousieklappe

Luftregel- und Absperrklappen aus Edelstahl
gegenläufig gekuppelt. Jalousieblätter mit EPDM-Dichtungen. Antrieb über beidseitig angeordnete, antistatische Kunststoff-Zahnräder.

Dichtheitsklasse Klasse 2
Oberflächenbeschaffenheit Klasse 1
für Klappenstellantrieb einschließlich Stellantrieb.
*Unterbeschreibung 4 Filtereinheit ISO 16890*
Filtereinheit ISO 16890

Abluft

Filtermaterial aus Mikroglasfaservlies, Filterrahmen aus verzinktem Stahl, Kunststoff oder Edelstahl. Über Bügelfedern gegen Dichtungsband im Einbaurahmen angepresst.
Differenzdrucküberwachung 0 - 500 Pa, Durchmesser 110 mm über mechanischen Differenzdruckschalter 40 - 400 Pa, einschließlich max 3,0 m Verbindungsleitungen und Filterschnellspanneinrichtungsvorrichtung und Druckmessstutzen für Differenzdruck
Kontaktmanometer 0 - 1000 Pa, wetterfeste Ausführung, Messnippel für Anschlüsse der Druck-Messleitungen
Grenzwertgeber 230 V mit potentialfreiem Ausgang für eine Fremdanzeige, Rückschaltung über Funktionsschalter.

Zubehör: 1 Satz Ersatzfilter
*Unterbeschreibung 5 Befeuchtungseinrichtung adiabat Abluft*
Befeuchtungseinrichtung abiabat Abluft

Kontaktbefeuchter als Oberflächenverdunster für indirekte Verdunstungskühlung. Ausführung mit
Frischwasserbetrieb ohne Zirkulation von Wannenwasser Das Wasser wird aus dem Betriebswassernetz zur Verfügung gestellt ohne technischer Behandlung.
Die Befeuchtereinheit in der Gerätekammer dichtanliegend in das Gerätregehäuse montiert.
Die Wasserwanne besteht aus rostfreiem Stahl mit
allseitigem Gefälle zur sicheren Trockenlegung.
Der Wasserzulauf erfolgt nach Freigabe der
übergeordneten Regelung über ein integriertes
und bereits fertig eingebautes Einlass-Ventil und Zonenventil jeweils 24V.
Die Wasserverteilung erfolgt über ein Wasserverteilsystem zur gleichmäßigen und vollständigen Benetzung des Oberflächenverdunsters.
*Unterbeschreibung 6 Energierückgewinnungseinheit - Kreislaufverbundsytem*
KVS- System
Regenerative Wärmerückgewinnung gemäß VDI 2071. Einsazt Regenerative Wärmerückgewinnung gemäß VDI 2071. Einsatz von Wasser und Wasser Glykol-Gemisch als Kühlmedium bis PN 16. Verbindung der Wärmetauscher erfolgt über ein Rohrleitungskreislauf in Verbindung mit einem Hydraulimodul. Die Ausführung der Wärmetauscher erfolgt in geteilter Ausführung.
Die Verrohrung erfolgt über das Gewerk Heizung /Kälte.
Das Schemazur erforderlichen hydraulische Anbindung ist dem Gewerk Heizung/Kälte zur Verfügung zu stellen.
*Unterbeschreibung 7 Tropfenabscheider*
Tropfenabscheider
TA besteht aus profilierten Polypropylen Lamellen mit hohem Abscheidegrad und geringem Luftwiderstand. Die Lamellen sind von einem selbsttrangenden Gehäuse umschlossen und lassen sich zur Reinigung leicht einzeln nach oben herausziehen. Rahmen aus Edelstahl (Werkstoff Nr. 1.4301)) mit eingebautem ergonomischen Haltegriff für eine einfache Ausziehbarkeit. Der TA wird im Lüftungsgerät auf Schienen innerhalb der Kondensatsammelwanne eingebaut, somit ist dieser individuell ausziehbar. Das TA Paket erreicht man über ein abnehmbares Revisionspaneel, mit aussen liegenden Knebelverschlüssen
*Unterbeschreibung 8 Ventilator, Direktantrieb mit Normmotor*
Ventilator, Direktantrieb mit Normmotor

Laufrad einseitig saugend mit rückwärts gekrümmten Schaufeln, geschweißt, beschichtet, mit Berührungsschutzgitter für freilaufende Räder.
Auswuchtung nach DIN ISO 1940, Gütestufe 6,3.
Volumenstrommessung in Ringleitung, saugseitig an der Ventilatortrennwand angeordnet. Laufradeinheit auf U-/C- Profilen montiert, Schwingungsdämpfer druckbelastet, Gehäuseverbindung schwingungsentkoppelt. Gesamtes Aggregat ausbaubar, mit Bedienungstür und Potentialausgleich.

Motor
Normmotor, geeignet für Frequenzumformer.
*Unterbeschreibung 9 Schalldämpfereinheit*
Schalldämpfereinheit

als Kulissenschalldämpfer nach dem Kammerabsorbtionsprinzip, mit Resonanzblechen und Kulissenrahmen, Auszug seitlich.
Kulissen-Absorptionsmaterial feuchtigkeitsabweisend, Obermaterial Glasseide, abriebfest bis 20 m/s, Brandklasse A1 nach DIN 4102.

Schalldämpfereinheit
Als Kulissenschalldämpfer mit Einschubvorrichtung und
Anströmblechen, mit nichtbrennbaren Schalldämmstoffen
DIN 4102 Teil 1 mit Glasvliesabdeckung
*Unterbeschreibung 10 Revisions- und Wartungstür*
Revisions- und Wartungstür

für Geräteeinheiten, Ausführung wie Gehäusewand, Türen mit Türfeststeller und Aufschlagsicherung.
*Unterbeschreibung 11 Schauglas Revisions- und Wartungstür*
Schauglas Revisions- und Wartungstür

Quadratisch oder Runde doppelschalige Schauöffnung,
lichte Diagonale 265 mm. Einfassung stellt keine
zusätzliche Wärmebrücke dar. Schwerentflammbarer, UV-stabiler Kunststoff.
Wärmeleitfähigkeit ermittelt gemäß ISO 8302 von
0,20 W/(m*K).
*Unterbeschreibung 12 Reparaturschalter mit Bypassfunktion*
Reparaturschalter mit Bypassfunktion

mit wetterfester Abdeckung für alle im Gerät befindlichen elektrischen Abnehmer wie z. B. Motoren, Beleuchtung, Kaltleiterfühler, Thermofühler, Reparaturschalter etc. verdrahtet.
Einschließlich mitzulieferndem Reparaturschalter, montiert und abgeschirmt verdrahtet, für Mehrstufige und stufenlose Motoren bis max. 5,5KW, max. Spannung 500 V, mit 1 Steuerkontakt und 2 ZLT-Kontakte. Kunststoffgehäuse, Schutzart IP 65, abschließbar für 3 Schlösser. Mit allen erforderlichen luftdichten Kabeldurchführungen in den Gerätewandungen.

Hinweis:
Die Verkabelung zwischen Motoren und FU ist außen am Gerät in einen Reparaturschalter mit Bypassfunktion (direkte Stromnetzeinspeisung der Lüfter) auszuführen. Es muss die Funktion zur vollständigen Überbrückung des Frequenzumrichters gegeben sein.
*Unterbeschreibung 13 Beleuchtungseinrichtung*
Beleuchtungseinrichtung

Schutzart:  IP 65
Nennspannung in V: 230
LED-Technik

berührungs- und schlaggeschützt, einschl. Leuchtmittel.
Mit elektrischer Verdrahtung, auf außenliegendem
Klemmenkasten, für zentrale Leuchtenansteuerung.
Kabeldurchführung mit PG-Verschraubung.
*Unterbeschreibung 14 Frequenzumformer*
Frequenzumformer

Die Motoren von direkten angetriebenen Ventilatoren mit Frequenzumformer sind so auszuwählen, dass die Nennauslegungsdaten (Volumenstrom, Druck) im Frequenzbereich unter 50 Hz des Frequenzumformers erreicht werden. Der Frequenzumformer ist auf der Außenseite des RLT-Gerätes zu montieren. Zur Sicherstellung der EMV-Verträglichkeit sind bei der Verkabelung entsprechend geschirmte Kabel sowie der Einbau von Netzdrosseln oder Sinusfiltern zu berücksichtigen.
Die Verkabelung zwischen Frequenzumformer und Antrieb, Frequenzumformer ist mit doppelt abgeschirmten Leitungen auszuführen.

Die FUs sollen folgende Meldungen an die Automationseinrichtung übermitteln:
Befehl EIN/AUS
Rückmeldung EIN/AUS
Rückmeldung Bypass
Störmeldung
Freigabe
Unerlaubt AUS (Störung, Rep.-Schalter)
Stellung

Ergänzend sind einzuhalten:
Je nach Anforderung muss bei defekt des FU´s ein Netzbypass eingeplant werden.
FU muss nach Vorschrift funkentstört sein. Rückwirkungen ins Netz müssen verhindert
werden.

**1.01.180 Hydraulikeinheit für RLT-Anlage L013 Ring 2**
Hydraulikeinheit für RLT-Anlage L013 Ring 2

zur Einspeisung von Themodynamischer-Energie zum WRG-Systems und intergierter Auffangwanne.

Allg. Funktion
Der Solemassenstrom wird in Abhängigkeit des gesamten Abluft- und Zuluftstrom berechnet und über einen
Frequenzumrichter angesteuerte Hochleistungspumpe stetig ausgeregelt, dass die beiden Wärmestromkapazitäten, Luft und Sole, gleich sind. Nur so erreicht die Wärmerückgewinnung ihren
optimalen System-Wirkungsgrad unter allen Betriebsbedingungen. Sicherheits- und Überwachungsfunktionen
wie z.B. Vereisungsschutz sind integriert.

Aufbau
Mit allen auf Solevolumenstrom angepassten hydraulischen Komponenten, vormontiert und verrohrt,
einschließlich einer diffusionsdichten Rohrisolierung - aufgeklebt sowie mit Aluminiummantel versehen - alle
durch Schwitzwasser gefährdeten Rohrteile. Alle eingesetzten Bauteile wie Umwälzpumpe,
3 Wege Motorventil, Armaturen etc. sind Glykolresistent. Die gesamte Verrohrung erfolgt mit Kupferrohr und Formstücken - keine verzinkte Komponenten und somit höchste Qualität. Das Hydraulikmodul kann auf Kundenwunsch für verschiedene Nenndruckstufen nach EN 1333 dimensioniert werden. Der Elektro-Schaltschrank ist direkt an der Hydraulikstation montiert. Das Tragegestell kann direkt an die bauseitigen Gegebenheiten angepasst werden.

Tragegestell
Korrosionsbeständige geschweißte Rahmenkonstruktion aus verzinkten Hohlprofilen mit zusätzlicher Pulverbeschichtung und integrierter Wanne aus Edelstahl Werkstoffkennnummer 1.4301.
Grundrahmenhöhe 110 mm

Pumpen
Inline Hochdruckkreiselpumpe mit IE4- Motoren und eingebautem luftgekühltem Frequenzumrichter
Anzahl der Pumpen min :  3 Stück
Fördermedium Wasser/Glycol

3-Wege - Regelventil
Leistungsanpassung und Vereisungsschutz
Ein proportionales 3-Wege Ventil zur Leistungsanpassung der WRG und dient gleichzeitig als
Vereisungsschutz des Abluftwärmeübertragers.
Volumenstrom:  21,2 m³/h

2-Wege - Regelventil
Zur Ansteuerung des Wasserdurchflusses der KVS- Wärmetauscher an den 2 Zu- und 2 Abluftgeräten.

Kälteeinspeisung
Hydraulische Schaltung: Umlenkschaltung
3-Wege - Regelventil
Ein proportionales 3-Wege
Volumenstrom:  33,3 m³/h
kvs-Wert:  58

Wärmeeinspeisung
Hydraulische Schaltung: Drosselschaltung
2-Wege - Regelventil
Volumenstrom:  11,9 m³/h
kvs-Wert:  40

Membranausdehnungsgefäß
Die Expansionsgefäße und/oder Membrandruckgefäße werden den Sicherheitsanforderungen gemäß der
Europäischen Richtlinie 2014/68/EU entsprechend gefertigt.
-Erhitzung: Das Expansionsgefäß wird eingesetzt, um die Zunahme des Wasservolumens durch
Wärmeausdehnung zu absorbieren, wenn die Temperatur ansteigt, und hält so den Druckanstieg in der
Anlage in Grenzen. Die Expansions- und Druckgefäße bestehen aus einem geschlossenen Metallbehälter und sind im Inneren mit einer Membran versehen.
Die technischen Eigenschaften des Expansionsgefäßes und/oder der Druckgefäße sind auf dem Typenschild
ersichtlich, das auf jedem Produkt angebracht ist.
Die Daten bestehen aus: Kennnummer, Seriennummer,
Herstellungsdatum, Fassungsvermögen, Betriebstemperatur (TS), Vordruck und maximalem Betriebsdruck (PS).
Das Etikett wird am Expansions- und/oder am Druckgefäß angebracht und darf weder entfernt, noch darf
sein Inhalt abgeändert werden. Der Einsatz der Produkte muss übereinstimmend mit den auf dem Etikett
aufgeführten technischen Eigenschaften erfolgen.

Federbelastetes Membransicherheitsventil
Die Sicherheitsventile der Serie VST sind Sicherheitseinrichtungen welche es erlauben ohne Fremdenergie außer der Druckenergie des Mediums einen eventuell auftretenden Überdruck in geschlossenen Kreisläufen abzubauen. Der Öffnungsdruck wird ab Werk geprüft und entspricht den Druckbehälterrichtlinien PED
97/23/CE. Gehäuse in Messing, Dichtung und Membrane in EPDM, Geeichte Feder aus Stahl C100 galvanisch geschützt

Wärmetauscher für Fremdenergie Heizung
Wasser / Glykol Wasser  Plattenwärmeaustauscher aus
Edelstahl für Erwärmung der Solewassermenge im
Heizbetrieb
2-Wege Ventil mit Antrieb zur Regulierung der
eingespeisten Heizleistung,für Medium Wasser, PN 16, Grundkörper aus Gusseisen, mit Grundbeschichtung, Kegel aus Messing, Spindel aus nichtrostendem Stahl,  Spindelabdichtung mit Doppel-O-
Ring aus EPDM mit elektrischem Stellantrieb,
Stellsignal 0 (2) bis 10 V, mit Schalter für
Endstellungsmeldung, mit mechanischer Handverstellung,
Stellglied und Antrieb zusammengebaut,
mechanischer Stellungsanzeige.
Leistung: 277 kW / 60/40 °C

Wärmetauscher für Fremdenergie Kälte
Wasser / Glykol Wasser  Plattenwärmeaustauscher aus
Edelstahl für dieKühlung der Solewassermenge im
Kühlbetrieb
3-Wege Ventil als Verteilventil mit Antrieb zur Regulierung der eingespeisten Kühlleistung,
für Medium Wasser, PN 16, Grundkörper
aus Gusseisen, mit Grundbeschichtung, Kegel aus
Messing, Spindel ausnichtrostendem Stahl,  Spindelabdichtung mit Doppel-O-
Ring aus EPDM mit elektrischem Stellantrieb,
Stellsignal 0 (2) bis 10 V, mit Schalter für
Endstellungsmeldung, mit mechanischer Handverstellung,
Stellglied und Antrieb zusammengebaut,
mechanischer Stellungsanzeige.
Leistung: 112 kW / 6/12 °C

Flanschenabsperrarmaturen
Absperrklappe mit Gewindeaugen mit Betätigungshebel als Rasthebel, Dichtheitsprüfung laut DIN EN
12266-1 Gehäuse EN-GJS-400
Druckstufe PN16

Isolierung
Einbauteile, Absperrarmaturen, Rohrleitungen sowie
Form- und Verbindungselemente kompl. Wärme- und
Schwitzwasserdämmung.

Regelung
Mit an dem Hydraulikmodul montiertem Steuer- und
Regelschrank und mit allen an der Pumpenbaugruppe
befestigten Feldgeräten verdrahtet.
Schaltschrank, einschl. Kabelkanal, Kabeleinführungen
mit Verschraubung und Zugentlastung Einspeisung mit
Hauptschalter und überwachter Hauptsicherung,
Leistungsbaugruppen für Pumpen, mit
Motorschutzschalter, einschl. potentialfreien
Hilfskontakts für Betriebsmeldung und Störmeldung,
Controller zur Steuerung und bedarfsabhängige Regelung
des kompletten WRG-Systems bestehend aus Umwälzpumpen,
Regelventil sowie zur Aufschaltung der notwendigen
Fühler, unter Berücksichtigung variabler
Betriebsbedingungen wie Luftmenge, Außenluft-
Temperatur, Abluft-Temp., Abluft-Feuchte,
Zufttemperatur und Fortlufttemperatur. Die
Wasserseitigen Messwerte erfolgen über die Steuerung
des WRG System: Frostschutzthermostat,
Vereisungsschutzfühler, Vorlauftemperatur
Abluftwärmetauscher, Rücklauftemperatur
Abluftwärmetauscher, Vorlauftemperatur
Zuluftwärmetauscher.
Ansteuerung / Rückmeldungen zur Aufschaltung an die
bauseitige Gebäudeleittechnik  bestehend aus:
Meldungen als potenzialfreie Kontakte,
Betrieb- und Störmeldung der Pumpen, Vereisungsschutz
aktiv, Wärneeinspeisung aktiv,  Kälteauskopplung aktiv,
Mindestsystemdruck
Sollwertvorgabe von extern als Normsignal 0-10V,
Hydraulikmodul.
Die technischen Datenblätter für das angebotene
Modul sind dem Angebot beizufügen.
Die Regelung  ist frei programmierbarer Regler mit integriertem Touchscreen 4.3", 256 Farben, Hintergrundbeleuchtung über die Software steuerbar. Schutzgrad Frontseite IP54, Rückseite IP20, Schnittstellen RS232/Modem, RS485, CAN, LIN und Ethernet integriert, USB-Hostpot für Programmupdate und Datenspeicher, Steckplatz für SD-Karten zur Langzeit Datenspeicherung, integrierter WEB-Server. Geladene Applikation/Software für Hydraulikmodule, komplette Konfiguration über das Display ohne PC oder sonstige Tools, schematische Darstellung des Gerätes mit automatischer Anpassung an die Konfiguration.
Sämtliche Alarmmeldungen werden als Klartextmeldung mit der entsprechenden Alarmpriorität angezeigt, Datum/Uhrzeit des Auftretens und des Gehens werden in der Alarmliste angezeigt, Im Alarmarchiv können die letzten 50 Meldungen nachverfolgt werden, Quittierung der Alarmmeldungen und Löschen des Alarmarchivs über entsprechende Tasten am Display. Programmupdate über FTP oder USB-Stick, nachträgliches Einspielen einer neueren Version oder einer speziellen Anpassung kann bauseits mittels USB-Sticks erfolgen ohne Einsatz einen spezialisierten Technikers, Speichern der aktuellen Konfiguration im Flash, nachträgliches Rückstellen. der Konfiguration auf Defaultwerte, Auslieferungszustand oder Rücklesen der gespeicherten Konfiguration. Kommunikation zu übergeordneten System über mittels Modbus TCP/IP über integrierte Ethernet-Schnittstelle und Konfiguration der IP-Adresse, der Subnet-Mask und der Gateway-Adresse direkt am Display, die Datenpunktliste liegt der Gerätedokumentation bei. Optional Kommunikation zu übergeordneten System über Modbus RTU RS232/485, Konfiguration der Baudrate, des
Datenformates und der Slaveadresse direkt am Display, die Datenpunktliste liegt der Gerätedokumentation
bei.

Ausführung:
Der Start des Systems erfolgt entweder über einen potentialfreien Kontakt oder automatisch
sobald die Anforderung größer 3 % ist; ebenso kann automatisch abgeschaltet werden sobald die Anforderung unter 1 % sinkt. Das Verhältnis zwischen Luft- und
Glykolgemischvolumenstrom wird mittels Inverter drehzahlgeregelter Pumpe konstant gehalten.
Sinkt die Anforderung, d.h. es werden weniger als 100 % Rückgewinnung benötigt, so wird automatisch die Pumpendrehzahl reduziert und in Sequenz das 3-Wegeventil geschlossen. Bei einer Anforderung unter 1 % erfolgt automatisch die Abschaltung nach einer einstellbaren Nachlaufzeit. Der integrierte Vereisungsschutz verhindert ein Vereisen der Fortluftbatterie durch Erfassen der Ausgangstemperatur an der Fortluftbatterie. Somit ist auch bei Außentemperaturen jenseits der Vereisungsgrenze ein Betrieb gewährleistet.
Zur Erfassung des Volumens im Glykolkreis wird ein Wärmemengenzähler mit M-Busschnittstelle
verwendet, welcher entsprechend dem zu verwendenden Glykol/Wassergemisch kalibriert ist. Damit ist eine genaue Erfassung von Durchfluss, Volumen, Leistung
und Energie möglich. Die Erfassung der Energie erfolgt getrennt für Wärme und Kälte.
Zur Erfassung des Luftvolumens kann ein 0-10V Signal verwendet werden, alternativ kann auch ein Drucksensor angeschlossen werden, wobei der K-Faktor des Ventilators direkt am Controller konfiguriert wird.
Ein Niederdurckschalter im Glykolkreis schützt die Pumpe und schaltet das System automatisch ab,
wenn der Druck zu weit abfällt.
Schnittstellenmodule für BACnet IP, LON FTT-10, Modbus TCP/IP und Modbus RTU ermöglichen die Kommunikation mit einem übergeordneten System. Bei Einsatz eines
Kommunikationsmoduls können Freigabe/Start, Anforderung und Luftvolumen über die Busschnittstelle übermittelt werden; der für das Luftvolumen notwendige Sensor entfällt, da meist schon bauseits vorhanden.
Die gesamte Bedienung ist passwortgeschützt, d.h. ohne Eingabe des entsprechenden Passwortes ist keine Bedienung möglich. Dabei wird in 4 Benutzer und 3 Konfigurationsebenen unterschieden.
Die gesamte Konfiguration erfolgt direkt am Controller im Konfigurationsmenü welches nach Eingabe eines Passwortes zugänglich ist.

Hinweis:
Das Hydraulikmodul wird auf die Gebäudeautomation aufgeschaltet.

Aufstellungsort: Innenaufstellung
Geräteabmessungen Hydraulikmodul
offene Rahmenkonstruktion:

Max. Abmessungen mit Grundrahmen:
B / H / T: 2.550 mm / 2.550 mm / 1.800 mm
Gewicht max.: 900 kg
Grundrahmen: min. 110 mm

angeb. Fabrikat:

'..........................................'
  ( vom Bieter einzutragen)

angeb. Typ:

'..........................................'
  ( vom Bieter einzutragen)

und zwar
Menge: 1,000 St

**1.01.190 Zuluftgerät Anlage L 014 Bauteil 2 Labore - mit WRG als Kreislaufverbundsystem, 39.000 m³/h**
*** Leitbeschreibung
Zuluftgerät Anlage L 014 Bauteil 2 Labore - mit WRG als Kreislaufverbundsystem, 39.000 m³/h

als raumlufttechnische Geräte in liegender Anordnung
für Innenaufstellung, mit KVS- System.
Anordnung einschl. Grundrahmen in getrennter Ausführung. Gerät in Blockbauweise und in Funktionsmodule zerlegbar für Baustellentransport einschließlich Baustellentransportvorrichtung und Transportlaschen.

Nennspannung/-frequenz für sämtliche Teilleistungen (Positionen) des Leistungsverzeichnisses 230/400 V
(+6% - 10%), 50 Hz

Entspricht den Anforderungen der RLT-Richtlinie 01
des Herstellerverbandes Raumlufttechnischer Geräte e.V.

Erfüllt inkl. aller Komponenten die energetischen Anforderungen der aktuellen ErP-Richtlinie

Zubehör:
Kugel- und Röhrensifons
1 Satz erforderliche Kugel- und Röhrensifons in transparenter Ausführung.

Wärmerückgewinnung
KVS- System (Glycol 34 %). Einspeisung der Fremdenergie Heizung und Kälte erfolgt über das Hydraulikmodul.
Ergänzung gilt für alle Anlagen

Jalousieklappen
Außenluft innenliegend.
24V Drehmoment 40 Nm
Auf/Zu

hygenische Anforderungen:
normal

Thermodynamische Luftbehandlung:
Heizen/Kühlen

Zuluft / Geräteaufbau in Luftrichtung:
- Stirnwand/Endsektion AU, eckig,
 Stutzen entkoppelt mit Potenzialausgleichskabel 16mm²
 Jalousieklappe AU, eckig innenliegend mit
 Klappenantrieb Auf/Zu
- Wartungskammer, Innenleuchte
- Filtereinheit als Taschenfilter Differenfdruckanzeige
  elektronisch 24V, Innenleuchte
- Schalldämpfer, Kulissen ausziehbar
- Wartungskammer, Innenleuchte
- KVS- System
- Wartungskammer, Innenleuchte
- KVS- System
- Wartungskammer, Innenleuchte
- Ventilatoreinheit, Innenleuchte
- Wartungskammer, Innenleuchte
- Schalldämpfer, Kulissen ausziehbarr
- Wartungskammer, Innenleuchte
- Filtereinheit als Taschenfilter Differenfdruckanzeige
  elektronisch 24V, Innenleuchte
 Jalousieklappe AU, eckig innenliegend mit
 Klappenantrieb Auf/Zu
- Anschluss oben/Endsektion ZU, eckig
 Stutzen entkoppelt mit Potenzialausgleichskabel 16mm²

Zuluftgerät:
Schallleistung bei f(Hz)
1.Geräteansaug max:  62,0 dB(A)
2.Geräteausblas max:  64,0 dB(A)

Schallleistung neben dem Gerät
Neben dem Gerät max.  65,0 dB(A)

Auslegungsdaten:

Zuluftgerät Nennvolumenstrom:  39.000 m/h
Druckverlust extern Zuluft  800 Pa

Winter:
Außentemperatur in Grad C  -12
Zulufttemperatur in Grad C mind.  20
Heizung Vorlauf in Grad C  60
Heizung Rücklauf in Grad C  40

Sommer:
Außentemperatur in Grad C  32
Zulufttemperatur in Grad C mind. 18
Kälte Vorlauf in Grad C  6
Kälte Rücklauf in Grad C  12

Zuluft

Außenluftansaugung
Stirnwand/Endsektion AU, eckig, Stutzen entkoppelt mit Potenzialausgleichskabel 16mm²
Jalousieklappe AU, eckig innenliegend mit
Klappenantrieb Auf/Zu 24V.

Filtereinheit Außenluftt
Ausführung gemäß Spezifikation
Bauart:  Taschenfilter
Filterklasse:  ePM1/60%
Revisionstüre Türfeststellvorrichtung, Druckmessnippel, Differenzdruckschalter, Zeigerthermometer 0-250Pa

Schalldämpfereinheit
Druckverlust max:  25 Pa
Mindestdämpfung bei 250 Hz:  25 dB
Kulissen:  ausziebar

KVS-System
Rückwärmzahl nach EN 308 mind.: 75 %
Kondensatwanne geneigt

Ventilatoreinheit, Direktantrieb Zuluft
Ausführung gemäß Spezifikation
Ausführung:  2x Freirad
Effizienzklasse mind.  IE3
Spannung/Frequenz:  400/50 V/Hz
Schutzart / ISO-Klasse:  IP55
Nennleistung je Motor max.:  11 kW

Zubehör:
Motorauszugsschiene
1 Frequenzumformer für 2 Motoren. Anordnung am Gerät.
Die Verkabelung zwischen Motoren und FU ist außen am Gerät in einen Reparaturschalter mit Bypassfunktion (direkte Stromnetzeinspeisung der Lüfter) auszuführen. Es muss die Funktion zur vollständigen Überbrückung des Frequenzumrichters gegeben sein.

Schalldämpfereinheit
Druckverlust max:  25 Pa
Mindestdämpfung bei 250 Hz:  25 dB
Kulissen:  ausziebar

Filtereinheit Zuluft
Ausführung gemäß Spezifikation
Bauart:  Taschenfilter
Filterklasse:  ePM1/75%
Revisionstüre Türfeststellvorrichtung, Druckmessnippel, Differenzdruckschalter, Zeigerthermometer 0-250Pa

Zuluftanschluss
Stirnwand/Endsektion ZU, eckig. Stutzen entkoppelt mit Potenzialausgleichskabel 16mm²
Ausblasgitter verzinkt gemäß M-LüAR
Jalousieklappe ZU, eckig innenliegend mit
Klappenantrieb Auf/Zu 24V.

max. mögliche Geräteabmessungen mit Grundrahmen:
L / B / H: 10.000 / 2.900 / 2.800 mm
Höhe Gerätegrundrahmen: min 200 mm

max. Gewicht: 7.000 kg

angeb. Fabrikat:

'..........................................'
  ( vom Bieter einzutragen)

angeb. Typ:

'..........................................'
  ( vom Bieter einzutragen)

und zwar
Menge: 2,000 St
*Unterbeschreibung 1 Gehäuse nach DIN EN 1886 Laborgeräte*
Gehäuse nach DIN EN 1886 Laborgeräte

Raumlufttechnisches Gerät in frei
konfigurierbarer Bauform zur Konditionierung von
Raum- und Prozessluft.

Mechanische Stabilität mind.: D1
Gehäuse-Leckage mind.: L1
Zulässige Gesamtleckage max.: 0,5%
Thermische Isolierung mind.: T 2
Wärmebrückenfaktor mind.: TB2

Pulverbeschichtung
Korrosionsschutzklasse/Korrosivitätskategorie C4.
Anwendung bei hohen Korrosionsbelastungen
der Gruppe C4 nach DIN EN ISO 12944-2.

Mindestanforderungen an das Gehäuse
Mechanische Stabilität (EN 1886): D1
Gehäuse-Leckage (EN 1886): L1
Filter-Bypass-Leckage (EN 1886): F9
Thermische Isolierung (EN 1886): T4
Wärmebrückenfaktor (EN 1886): TB2

Oberflächenbeschaffenheit
Außenseite:  C4H
Innenseite:  C4H

Mindestabstand zwischen den Bauelementen 300 mm

Gehäusegrundausführung aus einer geschraubten Profilrahmenkonstuktion.

Grundrahmen
Gerätegrundrahmen aus kaltgewalztem, verzinktem, umlaufend nach aussen offenem starkem C-Profil ausgeführt zur Aufnahme der Gerätemodule,

Innenschale und Außenschale aus Aluminiumblech mit Beschichtung. Die Anforderungen an die Korrosionsbeständigkeit der Komponenten gelten entsprechend den Anforderungen an das Gehäuse. Vollprofil-Dichtung in EPDM-Qualität, Gehäuse im Taupunktbereich thermisch entkoppelt.

Kondensatwannen geneigt aus Edelstahl. Kondensatwannen (Edelstahl mind. 1.4301), isoliert,  Klasse 3. Anschluss Kondensatanschluss aus Gerätegehäuse

Paneele zweischalig mit dazwischenliegender Isolierung, Baustoffklasse A 1, nicht brennbar nach DIN 4102.
Es sind nur emissions- und geruchsfreie, mikrobielle nicht werkstoffwechselbare Materialien zu verwenden.

Stirnwand/ Endsektion
offen über Gerätequerschnitt, mit Kanalanschlussrahmen.

Quadratisches oder rundes Schauglas
doppelschalig aus UV-beständigem Polycarbonat mit geschlossenzelliger PE Dichtung  und verdeckter Schraubmontage. Einfassung frei von Wärmebrücken mit PE-Dichtung. Integrierter LED-Leuchte zur Kammerausleuchtung gemäß VDI 6022. Betrieb über einfach austauschbare Batterie ohne jeglichen Verkabelungsaufwand

Schutzgitter
Schutzgitter gemäß DIN EN 1886-10.6 als engmaschiges
Gitter (< 20 x 20 mm) aus verzinktem Stahldraht
in Luftrichtung hinter brennbaren Einbauteilen.
Anordnung erfolgt erfolgt am
Anschlussstutzen der Ausblaskammer.
*Unterbeschreibung 2 Kanalanschluss als körperschallisolierte Verbindung*
Kanalanschluss als körperschallisolierte Verbindung.

Anschlussprofil mit 4-Lochverschraubung, Ausführung beschichtet, keine feste metallische Verbindung zwischen Gerät und Kanalanschluss. Potentialausgleich nach EN 60204-1.
*Unterbeschreibung 3 Jalousieklappe*
Jalousieklappe

Luftregel- und Absperrklappen aus Edelstahl
gegenläufig gekuppelt. Jalousieblätter mit EPDM-Dichtungen. Antrieb über beidseitig angeordnete, antistatische Kunststoff-Zahnräder.

Dichtheitsklasse Klasse 2
Oberflächenbeschaffenheit Klasse 1
für Klappenstellantrieb einschließlich Stellantrieb.
*Unterbeschreibung 4 Filtereinheit ISO 16890*
Filtereinheit ISO 16890

Zuluft

Filtermaterial aus Mikroglasfaservlies, Filterrahmen aus verzinktem Stahl, Kunststoff oder Edelstahl. Über Bügelfedern gegen Dichtungsband im Einbaurahmen angepresst.
Differenzdrucküberwachung 0 - 500 Pa, Durchmesser 110 mm über mechanischen Differenzdruckschalter 40 - 400 Pa, einschließlich max 3,0 m Verbindungsleitungen und Filterschnellspanneinrichtungsvorrichtung und Druckmessstutzen für Differenzdruck
Kontaktmanometer 0 - 1000 Pa, wetterfeste Ausführung, Messnippel für Anschlüsse der Druck-Messleitungen
Grenzwertgeber 230 V mit potentialfreiem Ausgang für eine Fremdanzeige, Rückschaltung über Funktionsschalter.

Zubehör: 1 Satz Ersatzfilter
*Unterbeschreibung 5 Energierückgewinnungseinheit - Kreislaufverbundsytem*
KVS- System
Regenerative Wärmerückgewinnung gemäß VDI 2071. Einsatz von Wasser und Wasser Glykol-Gemisch als Kühlmedium bis PN 16. Verbindung der Wärmetauscher erfolgt über ein Rohrleitungskreislauf in Verbindung mit einem Hydraulimodul. Die Ausführung der Wärmetauscher erfolgt in geteilter Ausführung.
Die Verrohrung erfolgt über das Gewerk Heizung /Kälte.
Das Schemazur erforderlichen hydraulische Anbindung ist dem Gewerk Heizung/Kälte zur Verfügung zu stellen.
*Unterbeschreibung 6 Tropfenabscheider*
Tropfenabscheider
TA besteht aus profilierten Polypropylen Lamellen mit hohem Abscheidegrad und geringem Luftwiderstand. Die Lamellen sind von einem selbsttrangenden Gehäuse umschlossen und lassen sich zur Reinigung leicht einzeln nach oben herausziehen. Rahmen aus Edelstahl (Werkstoff Nr. 1.4301)) mit eingebautem ergonomischen Haltegriff für eine einfache Ausziehbarkeit. Der TA wird im Lüftungsgerät auf Schienen innerhalb der Kondensatsammelwanne eingebaut, somit ist dieser individuell ausziehbar. Das TA Paket erreicht man über ein abnehmbares Revisionspaneel, mit aussen liegenden Knebelverschlüssen
*Unterbeschreibung 7 Ventilator, Direktantrieb mit Normmotor*
Ventilator, Direktantrieb mit Normmotor

Laufrad einseitig saugend mit rückwärts gekrümmten Schaufeln, geschweißt, beschichtet, mit Berührungsschutzgitter für freilaufende Räder.
Auswuchtung nach DIN ISO 1940, Gütestufe 6,3.
Volumenstrommessung in Ringleitung, saugseitig an der Ventilatortrennwand angeordnet. Laufradeinheit auf U-/C- Profilen montiert, Schwingungsdämpfer druckbelastet, Gehäuseverbindung schwingungsentkoppelt. Gesamtes Aggregat ausbaubar, mit Bedienungstür und Potentialausgleich.

Motor
Normmotor, geeignet für Frequenzumformer.
*Unterbeschreibung 8 Schalldämpfereinheit*
Schalldämpfereinheit

als Kulissenschalldämpfer nach dem Kammerabsorbtionsprinzip, mit Resonanzblechen und Kulissenrahmen, Auszug seitlich.
Kulissen-Absorptionsmaterial feuchtigkeitsabweisend, Obermaterial Glasseide, abriebfest bis 20 m/s, Brandklasse A1 nach DIN 4102.

Schalldämpfereinheit
Als Kulissenschalldämpfer mit Einschubvorrichtung und
Anströmblechen, mit nichtbrennbaren Schalldämmstoffen
DIN 4102 Teil 1 mit Glasvliesabdeckung
*Unterbeschreibung 9 Revisions- und Wartungstür*
Revisions- und Wartungstür

für Geräteeinheiten, Ausführung wie Gehäusewand, Türen mit Türfeststeller und Aufschlagsicherung
Drehriegeln und Griffen
*Unterbeschreibung 10 Schauglas Revisions- und Wartungstür*
Schauglas Revisions- und Wartungstür

Quadratisch oder Runde doppelschalige Schauöffnung,
lichte Diagonale 265 mm. Einfassung stellt keine
zusätzliche Wärmebrücke dar. Schwerentflammbarer, UV-stabiler Kunststoff.
Wärmeleitfähigkeit ermittelt gemäß ISO 8302 von
0,20 W/(m*K).
*Unterbeschreibung 11 Reparaturschalter mit Bypassfunktion*
Reparaturschalter mit Bypassfunktion

mit wetterfester Abdeckung für alle im Gerät befindlichen elektrischen Abnehmer wie z. B. Motoren, Beleuchtung, Kaltleiterfühler, Thermofühler, Reparaturschalter etc. verdrahtet.
Einschließlich mitzulieferndem Reparaturschalter, montiert und abgeschirmt verdrahtet, für Mehrstufige und stufenlose Motoren bis max. 5,5KW, max. Spannung 500 V, mit 1 Steuerkontakt und 2 ZLT-Kontakte. Kunststoffgehäuse, Schutzart IP 65, abschließbar für 3 Schlösser. Mit allen erforderlichen luftdichten Kabeldurchführungen in den Gerätewandungen.

Hinweis:
Die Verkabelung zwischen Motoren und FU ist außen am Gerät in einen Reparaturschalter mit Bypassfunktion (direkte Stromnetzeinspeisung der Lüfter) auszuführen. Es muss die Funktion zur vollständigen Überbrückung des Frequenzumrichters gegeben sein.
*Unterbeschreibung 12 Beleuchtungseinrichtung*
Beleuchtungseinrichtung

Schutzart:  IP 65
Nennspannung in V: 230
LED-Technik

berührungs- und schlaggeschützt, einschl. Leuchtmittel.
Mit elektrischer Verdrahtung, auf außenliegendem
Klemmenkasten, für zentrale Leuchtenansteuerung.
Kabeldurchführung mit PG-Verschraubung.
*Unterbeschreibung 13 Frequenzumformer*
Frequenzumformer

Die Motoren von direkten angetriebenen Ventilatoren mit Frequenzumformer sind so auszuwählen, dass die Nennauslegungsdaten (Volumenstrom, Druck) im Frequenzbereich unter 50 Hz des Frequenzumformers erreicht werden. Der Frequenzumformer ist auf der Außenseite des RLT-Gerätes zu montieren. Zur Sicherstellung der EMV-Verträglichkeit sind bei der Verkabelung entsprechend geschirmte Kabel sowie der Einbau von Netzdrosseln oder Sinusfiltern zu berücksichtigen.
Die Verkabelung zwischen Frequenzumformer und Antrieb, Frequenzumformer ist mit doppelt abgeschirmten Leitungen auszuführen.

Die FUs sollen folgende Meldungen an die Automationseinrichtung übermitteln:
Befehl EIN/AUS
Rückmeldung EIN/AUS
Rückmeldung Bypass
Störmeldung
Freigabe
Unerlaubt AUS (Störung, Rep.-Schalter)
Stellung

Ergänzend sind einzuhalten:
Je nach Anforderung muss bei defekt des FU´s ein Netzbypass eingeplant werden.
FU muss nach Vorschrift funkentstört sein. Rückwirkungen ins Netz müssen verhindert
werden.

**1.01.200 Abluftgerät Anlage L 014 Ring 2 Labore - mit WRG als Kreislaufverbundsystem, 39.000 m³/h**
*** Leitbeschreibung
Abluftgerät Anlage L 014 Ring 2 Labore - mit WRG als Kreislaufverbundsystem, 39.000 m³/h

als raumlufttechnische Geräte in liegender Anordnung
für Innenaufstellung, mit KVS- System.
Anordnung einschl. Grundrahmen in getrennter Ausführung. Gerät in Blockbauweise und in Funktionsmodule zerlegbar für Baustellentransport einschließlich Baustellentransportvorrichtung und Transportlaschen.

Nennspannung/-frequenz für sämtliche Teilleistungen (Positionen) des Leistungsverzeichnisses 230/400 V
(+6% - 10%), 50 Hz

Entspricht den Anforderungen der RLT-Richtlinie 01
des Herstellerverbandes Raumlufttechnischer Geräte e.V.

Erfüllt inkl. aller Komponenten die energetischen Anforderungen der aktuellen ErP-Richtlinie

Zubehör:
Kugel- und Röhrensifons
1 Satz erforderliche Kugel- und Röhrensifons in transparenter Ausführung.

Wärmerückgewinnung
KVS- System (Glycol 34 %). Einspeisung der Fremdenergie Heizung und Kälte erfolgt über das Hydraulikmodul.
Ergänzung gilt für alle Anlagen

Jalousieklappen
Außenluft innenliegend.
24V Drehmoment 40 Nm
Auf/Zu

hygenische Anforderungen:
normal

Thermodynamische Luftbehandlung:
Heizen/Kühlen

Abluft / Geräteaufbau in Luftrichtung:
- Stirnwand/Endsektion AB, eckig
 Stutzen entkoppelt mit Potenzialausgleichskabel 16mm²
 Jalousieklappe AU, eckig innenliegend mit
 Klappenantrieb Auf/Zu
- Wartungskammer Innenleuchte
- Filtereinheit als Taschenfilter Differenfdruckanzeige
  elektronisch 24V Innenleuchte
- Wartungskammer
- Schalldämpfer, Kulissen ausziehbar
- Wartungskammer Innenleuchte
-  Kontaktbefeuchter (Motor-Zonenventil, Steuerung
  Zulaufventil 24V/DN15 AG
- Wartungskammer Innenleuchte
- KVS- System
- Wartungskammer Innenleuchte
- KVS- System
- Wartungskammer Innenleuchte
- Ventilatoreinheit
- Wartungskammer Innenleuchte
- Schalldämpfer, Kulissen ausziehbar
- Wartungskammer Innenleuchte
 Jalousieklappe AU, eckig innenliegend mit
 Klappenantrieb Auf/Zu
- Anschluss oben/Endsektion FO, eckig
 Stutzen entkoppelt mit Potenzialausgleichskabel 16mm²
-  Lichtschalter für Innenbeleuchtung

Abluftgerät:
Schallleistung bei f(Hz)
1.Geräteansaug max:  62,0 dB(A)
2.Geräteausblas max:  70,0 dB(A)

Schallleistung neben dem Gerät
Neben dem Gerät max.  65 dB(A)

Auslegungsdaten:

Abluftgerät Nennvolumenstrom:  39.000 m/h
Druckverlust extern Abluft  800 Pa

Abluft

Abluftanschluss
Anschluss oben/Endsektion AB, eckig. Stutzen entkoppelt mit Potenzialausgleichskabel 16mm²
Jalousieklappe AB, eckig innenliegend mit
Klappenantrieb Auf/Zu 24V.

Filtereinheit Abluft
Ausführung gemäß Spezifikation
Bauart:  Taschenfilter
Filterklasse:  ePM1/60%
Revisionstüre Türfeststellvorrichtung, Druckmessnippel, Differenzdruckschalter, Zeigerthermometer 0-250Pa

Schalldämpfereinheit
Druckverlust max:  25 Pa
Mindestdämpfung bei 250 Hz:  25 dB
Kulissen:  ausziebar

Kontaktbefeuchter

KVS -System

Ventilatoreinheit, Direktantrieb Abluft
Ausführung gemäß Spezifikation
Ausführung:  2x Freirad
Effizienzklasse mind.  IE3
Spannung/Frequenz:  400/50 V/Hz
Schutzart / ISO-Klasse:  IP55
Nennleistung je Motor max.:  11 kW

Zubehör:
Motorauszugsschiene
1 Frequenzumformer für 2 Motoren. Anordnung am Gerät.
Die Verkabelung zwischen Motoren und FU ist außen am Gerät in einen Reparaturschalter mit Bypassfunktion (direkte Stromnetzeinspeisung der Lüfter) auszuführen. Es muss die Funktion zur vollständigen Überbrückung des Frequenzumrichters gegeben sein.

Schalldämpfereinheit
Druckverlust max:  25 Pa
Mindestdämpfung bei 250 Hz:  25 dB
Kulissen:  ausziebar

Fortluftanschluss
Stirnwand/Endsektion AU, eckig. Stutzen entkoppelt mit Potenzialausgleichskabel 16mm²,
Jalousieklappe FO, eckig innenliegend mit Klappenantrieb Auf/Zu 24V

max. mögliche Geräteabmessungen mit Grundrahmen:
L / B / H: 11.000 / 2.900 / 2.800 mm
Höhe Gerätegrundrahmen: min 200 mm

max. Gewicht: 7.400 kg

angeb. Fabrikat:

'..........................................'
  ( vom Bieter einzutragen)

angeb. Typ:

'..........................................'
  ( vom Bieter einzutragen)

und zwar
Menge: 2,000 St
*Unterbeschreibung 1 Gehäuse nach DIN EN 1886 Laborgeräte*
Gehäuse nach DIN EN 1886 Laborgeräte

Raumlufttechnisches Gerät in frei
konfigurierbarer Bauform zur Konditionierung von
Raum- und Prozessluft.

Mechanische Stabilität mind.: D1
Gehäuse-Leckage mind.: L1
Zulässige Gesamtleckage max.: 0,5%
Thermische Isolierung mind.: T 2
Wärmebrückenfaktor mind.: TB2

Pulverbeschichtung
Korrosionsschutzklasse/Korrosivitätskategorie C4.
Anwendung bei hohen Korrosionsbelastungen
der Gruppe C4 nach DIN EN ISO 12944-2.

Mindestanforderungen an das Gehäuse
Mechanische Stabilität (EN 1886): D1
Gehäuse-Leckage (EN 1886): L1
Filter-Bypass-Leckage (EN 1886): F9
Thermische Isolierung (EN 1886): T4
Wärmebrückenfaktor (EN 1886): TB2

Oberflächenbeschaffenheit
Außenseite:  C4H
Innenseite:  C4H

Mindestabstand zwischen den Bauelementen 300 mm

Gehäusegrundausführung aus einer geschraubten Profilrahmenkonstuktion.

Grundrahmen
Gerätegrundrahmen aus kaltgewalztem, verzinktem, umlaufend nach aussen offenem starkem C-Profil ausgeführt zur Aufnahme der Gerätemodule,

Innenschale und Außenschale aus Aluminiumblech mit Beschichtung. Die Anforderungen an die Korrosionsbeständigkeit der Komponenten gelten entsprechend den Anforderungen an das Gehäuse. Vollprofil-Dichtung in EPDM-Qualität, Gehäuse im Taupunktbereich thermisch entkoppelt.

Kondensatwannen geneigt aus Edelstahl. Kondensatwannen (Edelstahl mind. 1.4301), isoliert,  Klasse 3. Anschluss Kondensatanschluss aus Gerätegehäuse

Paneele zweischalig mit dazwischenliegender Isolierung, Baustoffklasse A 1, nicht brennbar nach DIN 4102.
Es sind nur emissions- und geruchsfreie, mikrobielle nicht werkstoffwechselbare Materialien zu verwenden.

Stirnwand/ Endsektion
offen über Gerätequerschnitt, mit Kanalanschlussrahmen.

Quadratisches oder rundes Schauglas
doppelschalig aus UV-beständigem Polycarbonat mit geschlossenzelliger PE Dichtung  und verdeckter Schraubmontage. Einfassung frei von Wärmebrücken mit PE-Dichtung. Integrierter LED-Leuchte zur Kammerausleuchtung gemäß VDI 6022. Betrieb über einfach austauschbare Batterie ohne jeglichen Verkabelungsaufwand

Schutzgitter
Schutzgitter gemäß DIN EN 1886-10.6 als engmaschiges
Gitter (< 20 x 20 mm) aus verzinktem Stahldraht
in Luftrichtung hinter brennbaren Einbauteilen.
Anordnung erfolgt erfolgt am
Anschlussstutzen der Ausblaskammer.
*Unterbeschreibung 2 Kanalanschluss als körperschallisolierte Verbindung*
Kanalanschluss als körperschallisolierte Verbindung.

Anschlussprofil mit 4-Lochverschraubung, Ausführung beschichtet, keine feste metallische Verbindung zwischen Gerät und Kanalanschluss. Potentialausgleich nach EN 60204-1.
*Unterbeschreibung 3 Jalousieklappe*
Jalousieklappe

Luftregel- und Absperrklappen aus Edelstahl
gegenläufig gekuppelt. Jalousieblätter mit EPDM-Dichtungen. Antrieb über beidseitig angeordnete, antistatische Kunststoff-Zahnräder.

Dichtheitsklasse Klasse 2
Oberflächenbeschaffenheit Klasse 1
für Klappenstellantrieb einschließlich Stellantrieb.
*Unterbeschreibung 4 Filtereinheit ISO 16890*
Filtereinheit ISO 16890

Abluft

Filtermaterial aus Mikroglasfaservlies, Filterrahmen aus verzinktem Stahl, Kunststoff oder Edelstahl. Über Bügelfedern gegen Dichtungsband im Einbaurahmen angepresst.
Differenzdrucküberwachung 0 - 500 Pa, Durchmesser 110 mm über mechanischen Differenzdruckschalter 40 - 400 Pa, einschließlich max 3,0 m Verbindungsleitungen und Filterschnellspanneinrichtungsvorrichtung und Druckmessstutzen für Differenzdruck
Kontaktmanometer 0 - 1000 Pa, wetterfeste Ausführung, Messnippel für Anschlüsse der Druck-Messleitungen
Grenzwertgeber 230 V mit potentialfreiem Ausgang für eine Fremdanzeige, Rückschaltung über Funktionsschalter.

Zubehör: 1 Satz Ersatzfilter
*Unterbeschreibung 5 Befeuchtungseinrichtung adiabat Abluft*
Befeuchtungseinrichtung abiabat Abluft

Kontaktbefeuchter als Oberflächenverdunster für indirekte Verdunstungskühlung. Ausführung mit
Frischwasserbetrieb ohne Zirkulation von Wannenwasser Das Wasser wird aus dem Betriebswassernetz zur Verfügung gestellt ohne technischer Behandlung.
Die Befeuchtereinheit in der Gerätekammer dichtanliegend in das Gerätregehäuse montiert.
Die Wasserwanne besteht aus rostfreiem Stahl mit
allseitigem Gefälle zur sicheren Trockenlegung.
Der Wasserzulauf erfolgt nach Freigabe der
übergeordneten Regelung über ein integriertes
und bereits fertig eingebautes Einlass-Ventil und Zonenventil jeweils 24V.
Die Wasserverteilung erfolgt über ein Wasserverteilsystem zur gleichmäßigen und vollständigen Benetzung des Oberflächenverdunsters.
*Unterbeschreibung 6 Energierückgewinnungseinheit - Kreislaufverbundsytem*
KVS- System
Regenerative Wärmerückgewinnung gemäß VDI 2071. Einsatz von Wasser und Wasser Glykol-Gemisch als Kühlmedium bis PN 16. Verbindung der Wärmetauscher erfolgt über ein Rohrleitungskreislauf in Verbindung mit einem Hydraulimodul. Die Ausführung der Wärmetauscher erfolgt in geteilter Ausführung.
Die Verrohrung erfolgt über das Gewerk Heizung /Kälte.
Das Schemazur erforderlichen hydraulische Anbindung ist dem Gewerk Heizung/Kälte zur Verfügung zu stellen.
*Unterbeschreibung 7 Tropfenabscheider*
Tropfenabscheider
TA besteht aus profilierten Polypropylen Lamellen mit hohem Abscheidegrad und geringem Luftwiderstand. Die Lamellen sind von einem selbsttrangenden Gehäuse umschlossen und lassen sich zur Reinigung leicht einzeln nach oben herausziehen. Rahmen aus Edelstahl (Werkstoff Nr. 1.4301)) mit eingebautem ergonomischen Haltegriff für eine einfache Ausziehbarkeit. Der TA wird im Lüftungsgerät auf Schienen innerhalb der Kondensatsammelwanne eingebaut, somit ist dieser individuell ausziehbar. Das TA Paket erreicht man über ein abnehmbares Revisionspaneel, mit aussen liegenden Knebelverschlüssen
*Unterbeschreibung 8 Ventilator, Direktantrieb mit Normmotor*
Ventilator, Direktantrieb mit Normmotor

Laufrad einseitig saugend mit rückwärts gekrümmten Schaufeln, geschweißt, beschichtet, mit Berührungsschutzgitter für freilaufende Räder.
Auswuchtung nach DIN ISO 1940, Gütestufe 6,3.
Volumenstrommessung in Ringleitung, saugseitig an der Ventilatortrennwand angeordnet. Laufradeinheit auf U-/C- Profilen montiert, Schwingungsdämpfer druckbelastet, Gehäuseverbindung schwingungsentkoppelt. Gesamtes Aggregat ausbaubar, mit Bedienungstür und Potentialausgleich.

Motor
Normmotor, geeignet für Frequenzumformer.
*Unterbeschreibung 9 Schalldämpfereinheit*
Schalldämpfereinheit

als Kulissenschalldämpfer nach dem Kammerabsorbtionsprinzip, mit Resonanzblechen und Kulissenrahmen, Auszug seitlich.
Kulissen-Absorptionsmaterial feuchtigkeitsabweisend, Obermaterial Glasseide, abriebfest bis 20 m/s, Brandklasse A1 nach DIN 4102.

Schalldämpfereinheit
Als Kulissenschalldämpfer mit Einschubvorrichtung und
Anströmblechen, mit nichtbrennbaren Schalldämmstoffen
DIN 4102 Teil 1 mit Glasvliesabdeckung
*Unterbeschreibung 10 Revisions- und Wartungstür*
Revisions- und Wartungstür

für Geräteeinheiten, Ausführung wie Gehäusewand, Türen mit Türfeststeller und Aufschlagsicherung.
*Unterbeschreibung 11 Schauglas Revisions- und Wartungstür*
Schauglas Revisions- und Wartungstür

Quadratisch oder Runde doppelschalige Schauöffnung,
lichte Diagonale 265 mm. Einfassung stellt keine
zusätzliche Wärmebrücke dar. Schwerentflammbarer, UV-stabiler Kunststoff.
Wärmeleitfähigkeit ermittelt gemäß ISO 8302 von
0,20 W/(m*K).
*Unterbeschreibung 12 Reparaturschalter mit Bypassfunktion*
Reparaturschalter mit Bypassfunktion

mit wetterfester Abdeckung für alle im Gerät befindlichen elektrischen Abnehmer wie z. B. Motoren, Beleuchtung, Kaltleiterfühler, Thermofühler, Reparaturschalter etc. verdrahtet.
Einschließlich mitzulieferndem Reparaturschalter, montiert und abgeschirmt verdrahtet, für Mehrstufige und stufenlose Motoren bis max. 5,5KW, max. Spannung 500 V, mit 1 Steuerkontakt und 2 ZLT-Kontakte. Kunststoffgehäuse, Schutzart IP 65, abschließbar für 3 Schlösser. Mit allen erforderlichen luftdichten Kabeldurchführungen in den Gerätewandungen.

Hinweis:
Die Verkabelung zwischen Motoren und FU ist außen am Gerät in einen Reparaturschalter mit Bypassfunktion (direkte Stromnetzeinspeisung der Lüfter) auszuführen. Es muss die Funktion zur vollständigen Überbrückung des Frequenzumrichters gegeben sein.
*Unterbeschreibung 13 Beleuchtungseinrichtung*
Beleuchtungseinrichtung

Schutzart:  IP 65
Nennspannung in V: 230
LED-Technik

berührungs- und schlaggeschützt, einschl. Leuchtmittel.
Mit elektrischer Verdrahtung, auf außenliegendem
Klemmenkasten, für zentrale Leuchtenansteuerung.
Kabeldurchführung mit PG-Verschraubung.
*Unterbeschreibung 14 Frequenzumformer*
Frequenzumformer

Die Motoren von direkten angetriebenen Ventilatoren mit Frequenzumformer sind so auszuwählen, dass die Nennauslegungsdaten (Volumenstrom, Druck) im Frequenzbereich unter 50 Hz des Frequenzumformers erreicht werden. Der Frequenzumformer ist auf der Außenseite des RLT-Gerätes zu montieren. Zur Sicherstellung der EMV-Verträglichkeit sind bei der Verkabelung entsprechend geschirmte Kabel sowie der Einbau von Netzdrosseln oder Sinusfiltern zu berücksichtigen.
Die Verkabelung zwischen Frequenzumformer und Antrieb, Frequenzumformer ist mit doppelt abgeschirmten Leitungen auszuführen.

Die FUs sollen folgende Meldungen an die Automationseinrichtung übermitteln:
Befehl EIN/AUS
Rückmeldung EIN/AUS
Rückmeldung Bypass
Störmeldung
Freigabe
Unerlaubt AUS (Störung, Rep.-Schalter)
Stellung

Ergänzend sind einzuhalten:
Je nach Anforderung muss bei defekt des FU´s ein Netzbypass eingeplant werden.
FU muss nach Vorschrift funkentstört sein. Rückwirkungen ins Netz müssen verhindert
werden.

**1.01.210 Hydraulikeinheit für RLT-Anlage L014 Ring 2**
Hydraulikeinheit für RLT-Anlage L012 Ring 2

zur Einspeisung von Themodynamischer-Energie zum
WRG-Systems und intergierter Auffangwanne.

Allg. Funktion
Der Solemassenstrom wird in Abhängigkeit des gesamten
Abluft- und Zuluftstrom berechnet und über einen
Frequenzumrichter angesteuerte Hochleistungspumpe
stetig ausgeregelt, dass die beiden
Wärmestromkapazitäten, Luft und Sole, gleich sind. Nur
so erreicht die Wärmerückgewinnung ihren
optimalen System-Wirkungsgrad unter allen
Betriebsbedingungen. Sicherheits- und
Überwachungsfunktionen
wie z.B. Vereisungsschutz sind integriert.

Aufbau
Mit allen auf Solevolumenstrom angepassten
hydraulischen Komponenten, vormontiert und verrohrt,
einschließlich einer diffusionsdichten Rohrisolierung
aufgeklebt sowie mit Aluminiummantel versehen - alle
durch Schwitzwasser gefährdeten Rohrteile. Alle
eingesetzten Bauteile wie Umwälzpumpe,
3 Wege Motorventil, Armaturen etc. sind
Glykolresistent. Die gesamte Verrohrung erfolgt mit
Kupferrohr und Formstücken  keine verzinkte
Komponenten und somit höchste Qualität. Das
Hydraulikmodul kann auf Kundenwunsch für verschiedene
Nenndruckstufen nach EN 1333 dimensioniert werden. Der
Elektro-Schaltschrank ist direkt an der
Hydraulikstation montiert. Das Tragegestell kann direkt
an die bauseitigen Gegebenheiten angepasst werden.

Tragegestell
Korrosionsbeständige geschweißte Rahmenkonstruktion aus
verzinkten Hohlprofilen mit zusätzlicher
Pulverbeschichtung und integrierter Wanne aus Edelstahl
Werkstoffkennnummer 1.4301.
Grundrahmenhöhe 110 mm

Pumpen
Inline Hochdruckkreiselpumpe mit IE4- Motoren und
eingebautem luftgekühltem Frequenzumrichter
Anzahl der Pumpen min :  3 Stück
Fördermedium Wasser/Glycol

3-Wege - Regelventil
Leistungsanpassung und Vereisungsschutz
Ein proportionales 3-Wege Ventil zur Leistungsanpassung
der WRG und dient gleichzeitig als
Vereisungsschutz des Abluftwärmeübertragers.
Volumenstrom:  27,6 m³/h

2-Wege - Regelventil
Zur Ansteuerung des Wasserdurchflusses der KVS-
Wärmetauscher an den 2 Zu- und 2 Abluftgeräten.

Kälteeinspeisung
Hydraulische Schaltung: Umlenkschaltung
3-Wege - Regelventil
Ein proportionales 3-Wege
Volumenstrom:  19,7 m³/h
kvs-Wert:  58

Wärmeeinspeisung
Hydraulische Schaltung: Drosselschaltung
2-Wege - Regelventil
Volumenstrom:  14,9 m³/h
kvs-Wert:  40

Membranausdehnungsgefäß
Die Expansionsgefäße und/oder Membrandruckgefäße werden
den Sicherheitsanforderungen gemäß der
Europäischen Richtlinie 2014/68/EU entsprechend
gefertigt.
-Erhitzung: Das Expansionsgefäß wird eingesetzt, um die
Zunahme des Wasservolumens durch
Wärmeausdehnung zu absorbieren, wenn die Temperatur
ansteigt, und hält so den Druckanstieg in der
Anlage in Grenzen. Die Expansions- und Druckgefäße
bestehen aus einem geschlossenen Metallbehälter und
sind im Inneren mit einer Membran versehen.
Die technischen Eigenschaften des Expansionsgefäßes
und/oder der Druckgefäße sind auf dem Typenschild
ersichtlich, das auf jedem Produkt angebracht ist.
Die Daten bestehen aus: Kennnummer, Seriennummer,
Herstellungsdatum, Fassungsvermögen, Betriebstemperatur
(TS), Vordruck und maximalem Betriebsdruck (PS).
Das Etikett wird am Expansions- und/oder am Druckgefäß
angebracht und darf weder entfernt, noch darf
sein Inhalt abgeändert werden. Der Einsatz der Produkte
muss übereinstimmend mit den auf dem Etikett
aufgeführten technischen Eigenschaften erfolgen.

Federbelastetes Membransicherheitsventil
Die Sicherheitsventile der Serie VST sind
Sicherheitseinrichtungen welche es erlauben ohne
Fremdenergie außer der Druckenergie des Mediums einen
eventuell auftretenden Überdruck in geschlossenen
Kreisläufen abzubauen. Der Öffnungsdruck wird ab Werk
geprüft und entspricht den Druckbehälterrichtlinien PED
97/23/CE. Gehäuse in Messing, Dichtung und Membrane in
EPDM, Geeichte Feder aus Stahl C100 galvanisch
geschützt

Wärmetauscher für Fremdenergie Heizung
Wasser / Glykol Wasser  Plattenwärmeaustauscher aus
Edelstahl für Erwärmung der Solewassermenge im
Heizbetrieb
2-Wege Ventil mit Antrieb zur Regulierung der
eingespeisten Heizleistung,für Medium Wasser, PN 16,
Grundkörper aus Gusseisen, mit Grundbeschichtung, Kegel
aus Messing, Spindel aus nichtrostendem Stahl,
Spindelabdichtung mit Doppel-O-
Ring aus EPDM mit elektrischem Stellantrieb,
Stellsignal 0 (2) bis 10 V, mit Schalter für
Endstellungsmeldung, mit mechanischer Handverstellung,
Stellglied und Antrieb zusammengebaut,
mechanischer Stellungsanzeige.
Leistung: 300 kW / 60/40 °C

Wärmetauscher für Fremdenergie Kälte
Wasser / Glykol Wasser  Plattenwärmeaustauscher aus
Edelstahl für dieKühlung der Solewassermenge im
Kühlbetrieb
3-Wege Ventil als Verteilventil mit Antrieb zur
Regulierung der eingespeisten Kühlleistung,
für Medium Wasser, PN 16, Grundkörper
aus Gusseisen, mit Grundbeschichtung, Kegel aus
Messing, Spindel ausnichtrostendem Stahl,
Spindelabdichtung mit Doppel-O-
Ring aus EPDM mit elektrischem Stellantrieb,
Stellsignal 0 (2) bis 10 V, mit Schalter für
Endstellungsmeldung, mit mechanischer Handverstellung,
Stellglied und Antrieb zusammengebaut,
mechanischer Stellungsanzeige.
Leistung: 116 kW / 6/12 °C

Flanschenabsperrarmaturen
Absperrklappe mit Gewindeaugen mit Betätigungshebel als
Rasthebel, Dichtheitsprüfung laut DIN EN
12266-1 Gehäuse EN-GJS-400
Druckstufe PN16

Isolierung
Einbauteile, Absperrarmaturen, Rohrleitungen sowie
Form- und Verbindungselemente kompl. Wärme- und
Schwitzwasserdämmung.

Regelung
Mit an dem Hydraulikmodul montiertem Steuer- und
Regelschrank und mit allen an der Pumpenbaugruppe
befestigten Feldgeräten verdrahtet.
Schaltschrank, einschl. Kabelkanal, Kabeleinführungen
mit Verschraubung und Zugentlastung Einspeisung mit
Hauptschalter und überwachter Hauptsicherung,
Leistungsbaugruppen für Pumpen, mit
Motorschutzschalter, einschl. potentialfreien
Hilfskontakts für Betriebsmeldung und Störmeldung,
Controller zur Steuerung und bedarfsabhängige Regelung
des kompletten WRG-Systems bestehend aus Umwälzpumpen,
Regelventil sowie zur Aufschaltung der notwendigen
Fühler, unter Berücksichtigung variabler
Betriebsbedingungen wie Luftmenge, Außenluft-
Temperatur, Abluft-Temp., Abluft-Feuchte,
Zufttemperatur und Fortlufttemperatur. Die
Wasserseitigen Messwerte erfolgen über die Steuerung
des WRG System: Frostschutzthermostat,
Vereisungsschutzfühler, Vorlauftemperatur
Abluftwärmetauscher, Rücklauftemperatur
Abluftwärmetauscher, Vorlauftemperatur
Zuluftwärmetauscher.
Ansteuerung / Rückmeldungen zur Aufschaltung an die
bauseitige Gebäudeleittechnik  bestehend aus:
Meldungen als potenzialfreie Kontakte,
Betrieb- und Störmeldung der Pumpen, Vereisungsschutz
aktiv, Wärneeinspeisung aktiv,  Kälteauskopplung aktiv,
Mindestsystemdruck
Sollwertvorgabe von extern als Normsignal 0-10V,
Hydraulikmodul.
Die technischen Datenblätter für das angebotene
Modul sind dem Angebot beizufügen.
Die Regelung  ist frei programmierbarer Regler mit
integriertem Touchscreen 4.3", 256 Farben,
Hintergrundbeleuchtung über die Software steuerbar.
Schutzgrad Frontseite IP54, Rückseite IP20,
Schnittstellen RS232/Modem, RS485, CAN, LIN und
Ethernet integriert, USB-Hostpot für Programmupdate und
Datenspeicher, Steckplatz für SD-Karten zur Langzeit
Datenspeicherung, integrierter WEB-Server. Geladene
Applikation/Software für Hydraulikmodule, komplette
Konfiguration über das Display ohne PC oder sonstige
Tools, schematische Darstellung des Gerätes mit
automatischer Anpassung an die Konfiguration.
Sämtliche Alarmmeldungen werden als Klartextmeldung mit
der entsprechenden Alarmpriorität angezeigt,
Datum/Uhrzeit des Auftretens und des Gehens werden in
der Alarmliste angezeigt, Im Alarmarchiv können die
letzten 50 Meldungen nachverfolgt werden, Quittierung
der Alarmmeldungen und Löschen des Alarmarchivs über
entsprechende Tasten am Display. Programmupdate über
FTP oder USB-Stick, nachträgliches Einspielen einer
neueren Version oder einer speziellen Anpassung kann
bauseits mittels USB-Sticks erfolgen ohne Einsatz einen
spezialisierten Technikers, Speichern der aktuellen
Konfiguration im Flash, nachträgliches Rückstellen. der
Konfiguration auf Defaultwerte, Auslieferungszustand
oder Rücklesen der gespeicherten Konfiguration.
Kommunikation zu übergeordneten System über mittels
Modbus TCP/IP über integrierte Ethernet-Schnittstelle
und Konfiguration der IP-Adresse, der Subnet-Mask und
der Gateway-Adresse direkt am Display, die
Datenpunktliste liegt der Gerätedokumentation bei.
Optional Kommunikation zu übergeordneten System über
Modbus RTU RS232/485, Konfiguration der Baudrate, des
Datenformates und der Slaveadresse direkt am Display,
die Datenpunktliste liegt der Gerätedokumentation
bei.

Ausführung:
Der Start des Systems erfolgt entweder über einen
potentialfreien Kontakt oder automatisch
sobald die Anforderung größer 3 % ist; ebenso kann
automatisch abgeschaltet werden sobald die Anforderung
unter 1 % sinkt. Das Verhältnis zwischen Luft- und
Glykolgemischvolumenstrom wird mittels Inverter
drehzahlgeregelter Pumpe konstant gehalten.
Sinkt die Anforderung, d.h. es werden weniger als 100 %
Rückgewinnung benötigt, so wird automatisch die
Pumpendrehzahl reduziert und in Sequenz das
3-Wegeventil geschlossen. Bei einer Anforderung unter
1 % erfolgt automatisch die Abschaltung nach einer
einstellbaren Nachlaufzeit. Der integrierte
Vereisungsschutz verhindert ein Vereisen der
Fortluftbatterie durch Erfassen der Ausgangstemperatur
an der Fortluftbatterie. Somit ist auch bei
Außentemperaturen jenseits der Vereisungsgrenze ein
Betrieb gewährleistet.
Zur Erfassung des Volumens im Glykolkreis wird ein
Wärmemengenzähler mit M-Busschnittstelle
verwendet, welcher entsprechend dem zu verwendenden
Glykol/Wassergemisch kalibriert ist. Damit ist eine
genaue Erfassung von Durchfluss, Volumen, Leistung
und Energie möglich. Die Erfassung der Energie erfolgt
getrennt für Wärme und Kälte.
Zur Erfassung des Luftvolumens kann ein 0-10V Signal
verwendet werden, alternativ kann auch ein Drucksensor
angeschlossen werden, wobei der K-Faktor des
Ventilators direkt am Controller konfiguriert wird.
Ein Niederdurckschalter im Glykolkreis schützt die
Pumpe und schaltet das System automatisch ab,
wenn der Druck zu weit abfällt.
Schnittstellenmodule für BACnet IP, LON FTT-10, Modbus
TCP/IP und Modbus RTU ermöglichen die Kommunikation mit
einem übergeordneten System. Bei Einsatz eines
Kommunikationsmoduls können Freigabe/Start, Anforderung
und Luftvolumen über die Busschnittstelle übermittelt
werden; der für das Luftvolumen notwendige Sensor
entfällt, da meist schon bauseits vorhanden.
Die gesamte Bedienung ist passwortgeschützt, d.h. ohne
Eingabe des entsprechenden Passwortes ist keine
Bedienung möglich. Dabei wird in 4 Benutzer und
3 Konfigurationsebenen unterschieden.
Die gesamte Konfiguration erfolgt direkt am Controller
im Konfigurationsmenü welches nach Eingabe eines
Passwortes zugänglich ist.

Hinweis:
Das Hydraulikmodul wird auf die Gebäudeautomation aufgeschaltet.

Aufstellungsort: Innenaufstellung
Geräteabmessungen Hydraulikmodul
offene Rahmenkonstruktion:

Max. Abmessungen mit Grundrahmen:
B / H / T: 1.800 mm / 2.600 mm / 1.800 mm
Gewicht max.: 900 kg
Grundrahmen: min. 110 mm
Menge: 1,000 St

**1.01.220 Zuluftgerät Anlage L 015 Ring 2 Labore - mit WRG als Kreislaufverbundsystem, 35.000 m³/h**
*** Leitbeschreibung
Zuluftgerät Anlage L 015 Ring 2 Labore - mit WRG als Kreislaufverbundsystem, 35.000 m³/h

als raumlufttechnische Geräte in liegender Anordnung
für Innenaufstellung, mit KVS- System.
Anordnung einschl. Grundrahmen in getrennter Ausführung. Gerät in Blockbauweise und in Funktionsmodule zerlegbar für Baustellentransport einschließlich Baustellentransportvorrichtung und Transportlaschen.

Nennspannung/-frequenz für sämtliche Teilleistungen (Positionen) des Leistungsverzeichnisses 230/400 V
(+6% - 10%), 50 Hz

Entspricht den Anforderungen der RLT-Richtlinie 01
des Herstellerverbandes Raumlufttechnischer Geräte e.V.

Erfüllt inkl. aller Komponenten die energetischen Anforderungen der aktuellen ErP-Richtlinie

Zubehör:
Kugel- und Röhrensifons
1 Satz erforderliche Kugel- und Röhrensifons in transparenter Ausführung.

Wärmerückgewinnung
KVS- System (Glycol 34 %). Einspeisung der Fremdenergie Heizung und Kälte erfolgt über das Hydraulikmodul.
Ergänzung gilt für alle Anlagen

Jalousieklappen
Außenluft innenliegend.
24V Drehmoment 40 Nm
Auf/Zu

hygenische Anforderungen:
normal

Thermodynamische Luftbehandlung:
Heizen/Kühlen

Zuluft / Geräteaufbau in Luftrichtung:
- Stirnwand/Endsektion AU, eckig,
 Stutzen entkoppelt mit Potenzialausgleichskabel 16mm²
 Jalousieklappe AU, eckig innenliegend mit
 Klappenantrieb Auf/Zu
- Wartungskammer, Innenleuchte
- Filtereinheit als Taschenfilter Differenfdruckanzeige
  elektronisch 24V, Innenleuchte
- Schalldämpfer, Kulissen ausziehbar
- Wartungskammer, Innenleuchte
- KVS- System
- Wartungskammer, Innenleuchte
- KVS- System
- Wartungskammer, Innenleuchte
- Tropfenabscheider
- Ventilatoreinheit, Innenleuchte
- Wartungskammer, Innenleuchte
- Schalldämpfer, Kulissen ausziehbar
- Wartungskammer, Innenleuchte
- Filtereinheit als Taschenfilter Differenfdruckanzeige
  elektronisch 24V, Innenleuchte
 Jalousieklappe AU, eckig innenliegend mit
 Klappenantrieb Auf/Zu
- Anschluss oben/Endsektion ZU, eckig
 Stutzen entkoppelt mit Potenzialausgleichskabel 16mm²

Zuluftgerät:
Schallleistung bei f(Hz)
1.Geräteansaug max:  61,0 dB(A)
2.Geräteausblas max:  64,0 dB(A)

Schallleistung neben dem Gerät
Neben dem Gerät max.  64,0 dB(A)

Auslegungsdaten:

Zuluftgerät Nennvolumenstrom:  35.000 m/h
Druckverlust extern Zuluft  800 Pa

Winter:
Außentemperatur in Grad C  -12
Zulufttemperatur in Grad C mind.  20
Heizung Vorlauf in Grad C  60
Heizung Rücklauf in Grad C  40

Sommer:
Außentemperatur in Grad C  32
Zulufttemperatur in Grad C mind. 18
Kälte Vorlauf in Grad C  6
Kälte Rücklauf in Grad C  12

Zuluft

Außenluftansaugung
Stirnwand/Endsektion AU, eckig, Stutzen entkoppelt mit Potenzialausgleichskabel 16mm²
Jalousieklappe AU, eckig innenliegend mit
Klappenantrieb Auf/Zu 24V.

Filtereinheit Außenluftt
Ausführung gemäß Spezifikation
Bauart:  Taschenfilter
Filterklasse:  ePM1/60%
Revisionstüre Türfeststellvorrichtung, Druckmessnippel, Differenzdruckschalter, Zeigerthermometer 0-250Pa

Schalldämpfereinheit
Druckverlust max:  25 Pa
Mindestdämpfung bei 250 Hz:  25 dB
Kulissen:  ausziebar

KVS-System
Rückwärmzahl nach EN 308 mind.: 75 %
Kondensatwanne geneigt

Ventilatoreinheit, Direktantrieb Zuluft
Ausführung gemäß Spezifikation
Ausführung:  2x Freirad
Effizienzklasse mind.  IE3
Spannung/Frequenz:  400/50 V/Hz
Schutzart / ISO-Klasse:  IP55
Nennleistung je Motor max.:  11 kW

Zubehör:
Motorauszugsschiene
1 Frequenzumformer für 2 Motoren. Anordnung am Gerät.
Die Verkabelung zwischen Motoren und FU ist außen am Gerät in einen Reparaturschalter mit Bypassfunktion (direkte Stromnetzeinspeisung der Lüfter) auszuführen. Es muss die Funktion zur vollständigen Überbrückung des Frequenzumrichters gegeben sein.

Schalldämpfereinheit
Druckverlust max:  25 Pa
Mindestdämpfung bei 250 Hz:  25 dB
Kulissen:  ausziebar

Filtereinheit Zuluft
Ausführung gemäß Spezifikation
Bauart:  Taschenfilter
Filterklasse:  ePM1/75%
Revisionstüre Türfeststellvorrichtung, Druckmessnippel, Differenzdruckschalter, Zeigerthermometer 0-250Pa

Zuluftanschluss
Stirnwand/Endsektion ZU, eckig. Stutzen entkoppelt mit Potenzialausgleichskabel 16mm²
Ausblasgitter verzinkt gemäß M-LüAR
Jalousieklappe ZU, eckig innenliegend mit
Klappenantrieb Auf/Zu 24V.

max. mögliche Geräteabmessungen mit Grundrahmen:
L / B / H: 10.000 / 2.600 / 2.800 mm
Höhe Gerätegrundrahmen: min 200 mm

max. Gewicht: 6.500 kg

angeb. Fabrikat:

'..........................................'
  ( vom Bieter einzutragen)

angeb. Typ:

'..........................................'
  ( vom Bieter einzutragen)

und zwar
Menge: 2,000 St
*Unterbeschreibung 1 Gehäuse nach DIN EN 1886 Laborgeräte*
Gehäuse nach DIN EN 1886 Laborgeräte

Raumlufttechnisches Gerät in frei
konfigurierbarer Bauform zur Konditionierung von
Raum- und Prozessluft.

Mechanische Stabilität mind.: D1
Gehäuse-Leckage mind.: L1
Zulässige Gesamtleckage max.: 0,5%
Thermische Isolierung mind.: T 2
Wärmebrückenfaktor mind.: TB2

Pulverbeschichtung
Korrosionsschutzklasse/Korrosivitätskategorie C4.
Anwendung bei hohen Korrosionsbelastungen
der Gruppe C4 nach DIN EN ISO 12944-2.

Mindestanforderungen an das Gehäuse
Mechanische Stabilität (EN 1886): D1
Gehäuse-Leckage (EN 1886): L1
Filter-Bypass-Leckage (EN 1886): F9
Thermische Isolierung (EN 1886): T4
Wärmebrückenfaktor (EN 1886): TB2

Oberflächenbeschaffenheit
Außenseite:  C4H
Innenseite:  C4H

Mindestabstand zwischen den Bauelementen 300 mm

Gehäusegrundausführung aus einer geschraubten Profilrahmenkonstuktion.

Grundrahmen
Gerätegrundrahmen aus kaltgewalztem, verzinktem, umlaufend nach aussen offenem starkem C-Profil ausgeführt zur Aufnahme der Gerätemodule,

Innenschale und Außenschale aus Aluminiumblech mit Beschichtung. Die Anforderungen an die Korrosionsbeständigkeit der Komponenten gelten entsprechend den Anforderungen an das Gehäuse. Vollprofil-Dichtung in EPDM-Qualität, Gehäuse im Taupunktbereich thermisch entkoppelt.

Kondensatwannen geneigt aus Edelstahl. Kondensatwannen (Edelstahl mind. 1.4301), isoliert,  Klasse 3. Anschluss Kondensatanschluss aus Gerätegehäuse

Paneele zweischalig mit dazwischenliegender Isolierung, Baustoffklasse A 1, nicht brennbar nach DIN 4102.
Es sind nur emissions- und geruchsfreie, mikrobielle nicht werkstoffwechselbare Materialien zu verwenden.

Stirnwand/ Endsektion
offen über Gerätequerschnitt, mit Kanalanschlussrahmen.

Quadratisches oder rundes Schauglas
doppelschalig aus UV-beständigem Polycarbonat mit geschlossenzelliger PE Dichtung  und verdeckter Schraubmontage. Einfassung frei von Wärmebrücken mit PE-Dichtung. Integrierter LED-Leuchte zur Kammerausleuchtung gemäß VDI 6022. Betrieb über einfach austauschbare Batterie ohne jeglichen Verkabelungsaufwand

Schutzgitter
Schutzgitter gemäß DIN EN 1886-10.6 als engmaschiges
Gitter (< 20 x 20 mm) aus verzinktem Stahldraht
in Luftrichtung hinter brennbaren Einbauteilen.
Anordnung erfolgt erfolgt am
Anschlussstutzen der Ausblaskammer.
*Unterbeschreibung 2 Kanalanschluss als körperschallisolierte Verbindung*
Kanalanschluss als körperschallisolierte Verbindung.

Anschlussprofil mit 4-Lochverschraubung, Ausführung beschichtet, keine feste metallische Verbindung zwischen Gerät und Kanalanschluss. Potentialausgleich nach EN 60204-1.
*Unterbeschreibung 3 Jalousieklappe*
Jalousieklappe

Luftregel- und Absperrklappen aus Edelstahl
gegenläufig gekuppelt. Jalousieblätter mit EPDM-Dichtungen. Antrieb über beidseitig angeordnete, antistatische Kunststoff-Zahnräder.

Dichtheitsklasse Klasse 2
Oberflächenbeschaffenheit Klasse 1
für Klappenstellantrieb einschließlich Stellantrieb.
*Unterbeschreibung 4 Filtereinheit ISO 16890*
Filtereinheit ISO 16890

Zuluft

Filtermaterial aus Mikroglasfaservlies, Filterrahmen aus verzinktem Stahl, Kunststoff oder Edelstahl. Über Bügelfedern gegen Dichtungsband im Einbaurahmen angepresst.
Differenzdrucküberwachung 0 - 500 Pa, Durchmesser 110 mm über mechanischen Differenzdruckschalter 40 - 400 Pa, einschließlich max 3,0 m Verbindungsleitungen und Filterschnellspanneinrichtungsvorrichtung und Druckmessstutzen für Differenzdruck
Kontaktmanometer 0 - 1000 Pa, wetterfeste Ausführung, Messnippel für Anschlüsse der Druck-Messleitungen
Grenzwertgeber 230 V mit potentialfreiem Ausgang für eine Fremdanzeige, Rückschaltung über Funktionsschalter.

Zubehör: 1 Satz Ersatzfilter
*Unterbeschreibung 5 Energierückgewinnungseinheit - Kreislaufverbundsytem*
KVS- System
Regenerative Wärmerückgewinnung gemäß VDI 2071. Einsatz von Wasser und Wasser Glykol-Gemisch als Kühlmedium bis PN 16. Verbindung der Wärmetauscher erfolgt über ein Rohrleitungskreislauf in Verbindung mit einem Hydraulimodul. Die Ausführung der Wärmetauscher erfolgt in geteilter Ausführung.
*Unterbeschreibung 6 Tropfenabscheider*
Tropfenabscheider
TA besteht aus profilierten Polypropylen Lamellen mit hohem Abscheidegrad und geringem Luftwiderstand. Die Lamellen sind von einem selbsttrangenden Gehäuse umschlossen und lassen sich zur Reinigung leicht einzeln nach oben herausziehen. Rahmen aus Edelstahl (Werkstoff Nr. 1.4301)) mit eingebautem ergonomischen Haltegriff für eine einfache Ausziehbarkeit. Der TA wird im Lüftungsgerät auf Schienen innerhalb der Kondensatsammelwanne eingebaut, somit ist dieser individuell ausziehbar. Das TA Paket erreicht man über ein abnehmbares Revisionspaneel, mit aussen liegenden Knebelverschlüssen
*Unterbeschreibung 7 Ventilator, Direktantrieb mit Normmotor*
Ventilator, Direktantrieb mit Normmotor

Laufrad einseitig saugend mit rückwärts gekrümmten Schaufeln, geschweißt, beschichtet, mit Berührungsschutzgitter für freilaufende Räder.
Auswuchtung nach DIN ISO 1940, Gütestufe 6,3.
Volumenstrommessung in Ringleitung, saugseitig an der Ventilatortrennwand angeordnet. Laufradeinheit auf U-/C- Profilen montiert, Schwingungsdämpfer druckbelastet, Gehäuseverbindung schwingungsentkoppelt. Gesamtes Aggregat ausbaubar, mit Bedienungstür und Potentialausgleich.

Motor
Normmotor, geeignet für Frequenzumformer.
*Unterbeschreibung 8 Schalldämpfereinheit*
Schalldämpfereinheit

als Kulissenschalldämpfer nach dem Kammerabsorbtionsprinzip, mit Resonanzblechen und Kulissenrahmen, Auszug seitlich.
Kulissen-Absorptionsmaterial feuchtigkeitsabweisend, Obermaterial Glasseide, abriebfest bis 20 m/s, Brandklasse A1 nach DIN 4102.

Schalldämpfereinheit
Als Kulissenschalldämpfer mit Einschubvorrichtung und
Anströmblechen, mit nichtbrennbaren Schalldämmstoffen
DIN 4102 Teil 1 mit Glasvliesabdeckung
*Unterbeschreibung 9 Revisions- und Wartungstür*
Revisions- und Wartungstür

für Geräteeinheiten, Ausführung wie Gehäusewand, Türen mit Türfeststeller und Aufschlagsicherung
Drehriegeln und Griffen
*Unterbeschreibung 10 Schauglas Revisions- und Wartungstür*
Schauglas Revisions- und Wartungstür

Quadratisch oder Runde doppelschalige Schauöffnung,
lichte Diagonale 265 mm. Einfassung stellt keine
zusätzliche Wärmebrücke dar. Schwerentflammbarer, UV-stabiler Kunststoff.
Wärmeleitfähigkeit ermittelt gemäß ISO 8302 von
0,20 W/(m*K).
*Unterbeschreibung 11 Reparaturschalter mit Bypassfunktion*
Reparaturschalter mit Bypassfunktion

mit wetterfester Abdeckung für alle im Gerät befindlichen elektrischen Abnehmer wie z. B. Motoren, Beleuchtung, Kaltleiterfühler, Thermofühler, Reparaturschalter etc. verdrahtet.
Einschließlich mitzulieferndem Reparaturschalter, montiert und abgeschirmt verdrahtet, für Mehrstufige und stufenlose Motoren bis max. 5,5KW, max. Spannung 500 V, mit 1 Steuerkontakt und 2 ZLT-Kontakte. Kunststoffgehäuse, Schutzart IP 65, abschließbar für 3 Schlösser. Mit allen erforderlichen luftdichten Kabeldurchführungen in den Gerätewandungen.

Hinweis:
Die Verkabelung zwischen Motoren und FU ist außen am Gerät in einen Reparaturschalter mit Bypassfunktion (direkte Stromnetzeinspeisung der Lüfter) auszuführen. Es muss die Funktion zur vollständigen Überbrückung des Frequenzumrichters gegeben sein.
*Unterbeschreibung 12 Beleuchtungseinrichtung*
Beleuchtungseinrichtung

Schutzart:  IP 65
Nennspannung in V: 230
LED-Technik

berührungs- und schlaggeschützt, einschl. Leuchtmittel.
Mit elektrischer Verdrahtung, auf außenliegendem
Klemmenkasten, für zentrale Leuchtenansteuerung.
Kabeldurchführung mit PG-Verschraubung.
*Unterbeschreibung 13 Frequenzumformer*
Frequenzumformer

Die Motoren von direkten angetriebenen Ventilatoren mit Frequenzumformer sind so auszuwählen, dass die Nennauslegungsdaten (Volumenstrom, Druck) im Frequenzbereich unter 50 Hz des Frequenzumformers erreicht werden. Der Frequenzumformer ist auf der Außenseite des RLT-Gerätes zu montieren. Zur Sicherstellung der EMV-Verträglichkeit sind bei der Verkabelung entsprechend geschirmte Kabel sowie der Einbau von Netzdrosseln oder Sinusfiltern zu berücksichtigen.
Die Verkabelung zwischen Frequenzumformer und Antrieb, Frequenzumformer ist mit doppelt abgeschirmten Leitungen auszuführen.

Die FUs sollen folgende Meldungen an die Automationseinrichtung übermitteln:
Befehl EIN/AUS
Rückmeldung EIN/AUS
Rückmeldung Bypass
Störmeldung
Freigabe
Unerlaubt AUS (Störung, Rep.-Schalter)
Stellung

Ergänzend sind einzuhalten:
Je nach Anforderung muss bei defekt des FU´s ein Netzbypass eingeplant werden.
FU muss nach Vorschrift funkentstört sein. Rückwirkungen ins Netz müssen verhindert
werden.

**1.01.230 Abluftgerät Anlage L 015 Ring 2 Labore - mit WRG als Kreislaufverbundsystem, 35.000 m³/h**
*** Leitbeschreibung
Abluftgerät Anlage L 015 Ring 2 Labore - mit WRG als Kreislaufverbundsystem, 35.000 m³/h

als raumlufttechnische Geräte in liegender Anordnung
für Innenaufstellung, mit KVS- System.
Anordnung einschl. Grundrahmen in getrennter Ausführung. Gerät in Blockbauweise und in Funktionsmodule zerlegbar für Baustellentransport einschließlich Baustellentransportvorrichtung und Transportlaschen.

Nennspannung/-frequenz für sämtliche Teilleistungen (Positionen) des Leistungsverzeichnisses 230/400 V
(+6% - 10%), 50 Hz

Entspricht den Anforderungen der RLT-Richtlinie 01
des Herstellerverbandes Raumlufttechnischer Geräte e.V.

Erfüllt inkl. aller Komponenten die energetischen Anforderungen der aktuellen ErP-Richtlinie

Zubehör:
Kugel- und Röhrensifons
1 Satz erforderliche Kugel- und Röhrensifons in transparenter Ausführung.

Wärmerückgewinnung
KVS- System (Glycol 34 %). Einspeisung der Fremdenergie Heizung und Kälte erfolgt über das Hydraulikmodul.
Ergänzung gilt für alle Anlagen

Jalousieklappen
Außenluft innenliegend.
24V Drehmoment 40 Nm
Auf/Zu

hygenische Anforderungen:
normal

Thermodynamische Luftbehandlung:
Heizen/Kühlen

Abluft / Geräteaufbau in Luftrichtung:
- Stirnwand/Endsektion AB, eckig
 Stutzen entkoppelt mit Potenzialausgleichskabel 16mm²
 Jalousieklappe AU, eckig innenliegend mit
 Klappenantrieb Auf/Zu
- Wartungskammer Innenleuchte
- Filtereinheit als Taschenfilter Differenfdruckanzeige
  elektronisch 24V Innenleuchte
- Wartungskammer
- Schalldämpfer, Kulissen ausziehbar
- Wartungskammer Innenleuchte
-  Kontaktbefeuchter (Motor-Zonenventil, Steuerung
  Zulaufventil 24V/DN15 AG
- Wartungskammer Innenleuchte
- KVS- System
- Wartungskammer Innenleuchte
- KVS- System
- Wartungskammer Innenleuchte
- Tropfenabscheider
- Ventilatoreinheit
- Wartungskammer Innenleuchte
- Schalldämpfer, Kulissen ausziehbar
- Wartungskammer Innenleuchte
 Jalousieklappe AU, eckig innenliegend mit
 Klappenantrieb Auf/Zu
- Anschluss oben/Endsektion FO, eckig
 Stutzen entkoppelt mit Potenzialausgleichskabel 16mm²
-  Lichtschalter für Innenbeleuchtung

Abluftgerät:
Schallleistung bei f(Hz)
1.Geräteansaug max:  60,0 dB(A)
2.Geräteausblas max:  69,0 dB(A)

Schallleistung neben dem Gerät
Neben dem Gerät max.  65 dB(A)

Auslegungsdaten:

Abluftgerät Nennvolumenstrom:  35.000 m/h
Druckverlust extern Abluft  800 Pa

Abluft

Abluftanschluss
Anschluss oben/Endsektion AB, eckig. Stutzen entkoppelt mit Potenzialausgleichskabel 16mm²
Jalousieklappe AB, eckig innenliegend mit
Klappenantrieb Auf/Zu 24V.

Filtereinheit Abluft
Ausführung gemäß Spezifikation
Bauart:  Taschenfilter
Filterklasse:  ePM1/60%
Revisionstüre Türfeststellvorrichtung, Druckmessnippel, Differenzdruckschalter, Zeigerthermometer 0-250Pa

Schalldämpfereinheit
Druckverlust max:  25 Pa
Mindestdämpfung bei 250 Hz:  25 dB
Kulissen:  ausziebar

Kontaktbefeuchter

KVS -System

Ventilatoreinheit, Direktantrieb Abluft
Ausführung gemäß Spezifikation
Ausführung:  2x Freirad
Effizienzklasse mind.  IE3
Spannung/Frequenz:  400/50 V/Hz
Schutzart / ISO-Klasse:  IP55
Nennleistung je Motor max.:  11 kW

Zubehör:
Motorauszugsschiene
1 Frequenzumformer für 2 Motoren. Anordnung am Gerät.
Die Verkabelung zwischen Motoren und FU ist außen am Gerät in einen Reparaturschalter mit Bypassfunktion (direkte Stromnetzeinspeisung der Lüfter) auszuführen. Es muss die Funktion zur vollständigen Überbrückung des Frequenzumrichters gegeben sein.

Schalldämpfereinheit
Druckverlust max:  25 Pa
Mindestdämpfung bei 250 Hz:  25 dB
Kulissen:  ausziebar

Fortluftanschluss
Stirnwand/Endsektion AU, eckig. Stutzen entkoppelt mit Potenzialausgleichskabel 16mm²,
Jalousieklappe FO, eckig innenliegend mit Klappenantrieb Auf/Zu 24V

max. mögliche Geräteabmessungen mit Grundrahmen:
L / B / H: 11.000 / 2.600 / 2.800 mm
Höhe Gerätegrundrahmen: min 200 mm

max. Gewicht: 7.000 kg

angeb. Fabrikat:

'..........................................'
  ( vom Bieter einzutragen)

angeb. Typ:

'..........................................'
  ( vom Bieter einzutragen)

und zwar
Menge: 2,000 St
*Unterbeschreibung 1 Gehäuse nach DIN EN 1886 Laborgeräte*
Gehäuse nach DIN EN 1886 Laborgeräte

Raumlufttechnisches Gerät in frei
konfigurierbarer Bauform zur Konditionierung von
Raum- und Prozessluft.

Mechanische Stabilität mind.: D1
Gehäuse-Leckage mind.: L1
Zulässige Gesamtleckage max.: 0,5%
Thermische Isolierung mind.: T 2
Wärmebrückenfaktor mind.: TB2

Pulverbeschichtung
Korrosionsschutzklasse/Korrosivitätskategorie C4.
Anwendung bei hohen Korrosionsbelastungen
der Gruppe C4 nach DIN EN ISO 12944-2.

Mindestanforderungen an das Gehäuse
Mechanische Stabilität (EN 1886): D1
Gehäuse-Leckage (EN 1886): L1
Filter-Bypass-Leckage (EN 1886): F9
Thermische Isolierung (EN 1886): T4
Wärmebrückenfaktor (EN 1886): TB2

Oberflächenbeschaffenheit
Außenseite:  C4H
Innenseite:  C4H

Mindestabstand zwischen den Bauelementen 300 mm

Gehäusegrundausführung aus einer geschraubten Profilrahmenkonstuktion.

Grundrahmen
Gerätegrundrahmen aus kaltgewalztem, verzinktem, umlaufend nach aussen offenem starkem C-Profil ausgeführt zur Aufnahme der Gerätemodule,

Innenschale und Außenschale aus Aluminiumblech mit Beschichtung. Die Anforderungen an die Korrosionsbeständigkeit der Komponenten gelten entsprechend den Anforderungen an das Gehäuse. Vollprofil-Dichtung in EPDM-Qualität, Gehäuse im Taupunktbereich thermisch entkoppelt.

Kondensatwannen geneigt aus Edelstahl. Kondensatwannen (Edelstahl mind. 1.4301), isoliert,  Klasse 3. Anschluss Kondensatanschluss aus Gerätegehäuse

Paneele zweischalig mit dazwischenliegender Isolierung, Baustoffklasse A 1, nicht brennbar nach DIN 4102.
Es sind nur emissions- und geruchsfreie, mikrobielle nicht werkstoffwechselbare Materialien zu verwenden.

Stirnwand/ Endsektion
offen über Gerätequerschnitt, mit Kanalanschlussrahmen.

Quadratisches oder rundes Schauglas
doppelschalig aus UV-beständigem Polycarbonat mit geschlossenzelliger PE Dichtung  und verdeckter Schraubmontage. Einfassung frei von Wärmebrücken mit PE-Dichtung. Integrierter LED-Leuchte zur Kammerausleuchtung gemäß VDI 6022. Betrieb über einfach austauschbare Batterie ohne jeglichen Verkabelungsaufwand

Schutzgitter
Schutzgitter gemäß DIN EN 1886-10.6 als engmaschiges
Gitter (< 20 x 20 mm) aus verzinktem Stahldraht
in Luftrichtung hinter brennbaren Einbauteilen.
Anordnung erfolgt erfolgt am
Anschlussstutzen der Ausblaskammer.
*Unterbeschreibung 2 Kanalanschluss als körperschallisolierte Verbindung*
Kanalanschluss als körperschallisolierte Verbindung.

Anschlussprofil mit 4-Lochverschraubung, Ausführung beschichtet, keine feste metallische Verbindung zwischen Gerät und Kanalanschluss. Potentialausgleich nach EN 60204-1.
*Unterbeschreibung 3 Jalousieklappe*
Jalousieklappe

Luftregel- und Absperrklappen aus Edelstahl
gegenläufig gekuppelt. Jalousieblätter mit EPDM-Dichtungen. Antrieb über beidseitig angeordnete, antistatische Kunststoff-Zahnräder.

Dichtheitsklasse Klasse 2
Oberflächenbeschaffenheit Klasse 1
für Klappenstellantrieb einschließlich Stellantrieb.
*Unterbeschreibung 4 Filtereinheit ISO 16890*
Filtereinheit ISO 16890

Abluft

Filtermaterial aus Mikroglasfaservlies, Filterrahmen aus verzinktem Stahl, Kunststoff oder Edelstahl. Über Bügelfedern gegen Dichtungsband im Einbaurahmen angepresst.
Differenzdrucküberwachung 0 - 500 Pa, Durchmesser 110 mm über mechanischen Differenzdruckschalter 40 - 400 Pa, einschließlich max 3,0 m Verbindungsleitungen und Filterschnellspanneinrichtungsvorrichtung und Druckmessstutzen für Differenzdruck
Kontaktmanometer 0 - 1000 Pa, wetterfeste Ausführung, Messnippel für Anschlüsse der Druck-Messleitungen
Grenzwertgeber 230 V mit potentialfreiem Ausgang für eine Fremdanzeige, Rückschaltung über Funktionsschalter.

Zubehör: 1 Satz Ersatzfilter
*Unterbeschreibung 5 Befeuchtungseinrichtung adiabat Abluft*
Befeuchtungseinrichtung abiabat Abluft

Kontaktbefeuchter als Oberflächenverdunster für indirekte Verdunstungskühlung. Ausführung mit
Frischwasserbetrieb ohne Zirkulation von Wannenwasser Das Wasser wird aus dem Betriebswassernetz zur Verfügung gestellt ohne technischer Behandlung.
Die Befeuchtereinheit in der Gerätekammer dichtanliegend in das Gerätregehäuse montiert.
Die Wasserwanne besteht aus rostfreiem Stahl mit
allseitigem Gefälle zur sicheren Trockenlegung.
Der Wasserzulauf erfolgt nach Freigabe der
übergeordneten Regelung über ein integriertes
und bereits fertig eingebautes Einlass-Ventil und Zonenventil jeweils 24V.
Die Wasserverteilung erfolgt über ein Wasserverteilsystem zur gleichmäßigen und vollständigen Benetzung des Oberflächenverdunsters.
*Unterbeschreibung 6 Energierückgewinnungseinheit - Kreislaufverbundsytem*
KVS- System
Regenerative Wärmerückgewinnung gemäß VDI 2071. Einsatz von Wasser und Wasser Glykol-Gemisch als Kühlmedium bis PN 16. Verbindung der Wärmetauscher erfolgt über ein Rohrleitungskreislauf in Verbindung mit einem Hydraulimodul. Die Ausführung der Wärmetauscher erfolgt in geteilter Ausführung.
Die Verrohrung erfolgt über das Gewerk Heizung /Kälte.
Das Schemazur erforderlichen hydraulische Anbindung ist dem Gewerk Heizung/Kälte zur Verfügung zu stellen.
*Unterbeschreibung 7 Tropfenabscheider*
Tropfenabscheider
TA besteht aus profilierten Polypropylen Lamellen mit hohem Abscheidegrad und geringem Luftwiderstand. Die Lamellen sind von einem selbsttrangenden Gehäuse umschlossen und lassen sich zur Reinigung leicht einzeln nach oben herausziehen. Rahmen aus Edelstahl (Werkstoff Nr. 1.4301)) mit eingebautem ergonomischen Haltegriff für eine einfache Ausziehbarkeit. Der TA wird im Lüftungsgerät auf Schienen innerhalb der Kondensatsammelwanne eingebaut, somit ist dieser individuell ausziehbar. Das TA Paket erreicht man über ein abnehmbares Revisionspaneel, mit aussen liegenden Knebelverschlüssen
*Unterbeschreibung 8 Ventilator, Direktantrieb mit Normmotor*
Ventilator, Direktantrieb mit Normmotor

Laufrad einseitig saugend mit rückwärts gekrümmten Schaufeln, geschweißt, beschichtet, mit Berührungsschutzgitter für freilaufende Räder.
Auswuchtung nach DIN ISO 1940, Gütestufe 6,3.
Volumenstrommessung in Ringleitung, saugseitig an der Ventilatortrennwand angeordnet. Laufradeinheit auf U-/C- Profilen montiert, Schwingungsdämpfer druckbelastet, Gehäuseverbindung schwingungsentkoppelt. Gesamtes Aggregat ausbaubar, mit Bedienungstür und Potentialausgleich.

Motor
Normmotor, geeignet für Frequenzumformer.
*Unterbeschreibung 9 Schalldämpfereinheit*
Schalldämpfereinheit

als Kulissenschalldämpfer nach dem Kammerabsorbtionsprinzip, mit Resonanzblechen und Kulissenrahmen, Auszug seitlich.
Kulissen-Absorptionsmaterial feuchtigkeitsabweisend, Obermaterial Glasseide, abriebfest bis 20 m/s, Brandklasse A1 nach DIN 4102.

Schalldämpfereinheit
Als Kulissenschalldämpfer mit Einschubvorrichtung und
Anströmblechen, mit nichtbrennbaren Schalldämmstoffen
DIN 4102 Teil 1 mit Glasvliesabdeckung
*Unterbeschreibung 10 Revisions- und Wartungstür*
Revisions- und Wartungstür

für Geräteeinheiten, Ausführung wie Gehäusewand, Türen mit Türfeststeller und Aufschlagsicherung.
*Unterbeschreibung 11 Schauglas Revisions- und Wartungstür*
Schauglas Revisions- und Wartungstür

Quadratisch oder Runde doppelschalige Schauöffnung,
lichte Diagonale 265 mm. Einfassung stellt keine
zusätzliche Wärmebrücke dar. Schwerentflammbarer, UV-stabiler Kunststoff.
Wärmeleitfähigkeit ermittelt gemäß ISO 8302 von
0,20 W/(m*K).
*Unterbeschreibung 12 Reparaturschalter mit Bypassfunktion*
Reparaturschalter mit Bypassfunktion

mit wetterfester Abdeckung für alle im Gerät befindlichen elektrischen Abnehmer wie z. B. Motoren, Beleuchtung, Kaltleiterfühler, Thermofühler, Reparaturschalter etc. verdrahtet.
Einschließlich mitzulieferndem Reparaturschalter, montiert und abgeschirmt verdrahtet, für Mehrstufige und stufenlose Motoren bis max. 5,5KW, max. Spannung 500 V, mit 1 Steuerkontakt und 2 ZLT-Kontakte. Kunststoffgehäuse, Schutzart IP 65, abschließbar für 3 Schlösser. Mit allen erforderlichen luftdichten Kabeldurchführungen in den Gerätewandungen.

Hinweis:
Die Verkabelung zwischen Motoren und FU ist außen am Gerät in einen Reparaturschalter mit Bypassfunktion (direkte Stromnetzeinspeisung der Lüfter) auszuführen. Es muss die Funktion zur vollständigen Überbrückung des Frequenzumrichters gegeben sein.
*Unterbeschreibung 13 Beleuchtungseinrichtung*
Beleuchtungseinrichtung

Schutzart:  IP 65
Nennspannung in V: 230
LED-Technik

berührungs- und schlaggeschützt, einschl. Leuchtmittel.
Mit elektrischer Verdrahtung, auf außenliegendem
Klemmenkasten, für zentrale Leuchtenansteuerung.
Kabeldurchführung mit PG-Verschraubung.
*Unterbeschreibung 14 Frequenzumformer*
Frequenzumformer

Die Motoren von direkten angetriebenen Ventilatoren mit Frequenzumformer sind so auszuwählen, dass die Nennauslegungsdaten (Volumenstrom, Druck) im Frequenzbereich unter 50 Hz des Frequenzumformers erreicht werden. Der Frequenzumformer ist auf der Außenseite des RLT-Gerätes zu montieren. Zur Sicherstellung der EMV-Verträglichkeit sind bei der Verkabelung entsprechend geschirmte Kabel sowie der Einbau von Netzdrosseln oder Sinusfiltern zu berücksichtigen.
Die Verkabelung zwischen Frequenzumformer und Antrieb, Frequenzumformer ist mit doppelt abgeschirmten Leitungen auszuführen.

Die FUs sollen folgende Meldungen an die Automationseinrichtung übermitteln:
Befehl EIN/AUS
Rückmeldung EIN/AUS
Rückmeldung Bypass
Störmeldung
Freigabe
Unerlaubt AUS (Störung, Rep.-Schalter)
Stellung

Ergänzend sind einzuhalten:
Je nach Anforderung muss bei defekt des FU´s ein Netzbypass eingeplant werden.
FU muss nach Vorschrift funkentstört sein. Rückwirkungen ins Netz müssen verhindert
werden.

**1.01.240 Hydraulikeinheit für RLT-Anlage L015 Ring 2**
Hydraulikeinheit für RLT-Anlage L015 Ring 2

zur Einspeisung von Themodynamischer-Energie zum WRG-Systems und intergierter Auffangwanne.

Allg. Funktion
Der Solemassenstrom wird in Abhängigkeit des gesamten Abluft- und Zuluftstrom berechnet und über einen
Frequenzumrichter angesteuerte Hochleistungspumpe stetig ausgeregelt, dass die beiden Wärmestromkapazitäten, Luft und Sole, gleich sind. Nur so erreicht die Wärmerückgewinnung ihren
optimalen System-Wirkungsgrad unter allen Betriebsbedingungen. Sicherheits- und Überwachungsfunktionen
wie z.B. Vereisungsschutz sind integriert.

Aufbau
Mit allen auf Solevolumenstrom angepassten hydraulischen Komponenten, vormontiert und verrohrt,
einschließlich einer diffusionsdichten Rohrisolierung - aufgeklebt sowie mit Aluminiummantel versehen - alle
durch Schwitzwasser gefährdeten Rohrteile. Alle eingesetzten Bauteile wie Umwälzpumpe,
3 Wege Motorventil, Armaturen etc. sind Glykolresistent. Die gesamte Verrohrung erfolgt mit Kupferrohr und Formstücken - keine verzinkte Komponenten und somit höchste Qualität. Das Hydraulikmodul kann auf Kundenwunsch für verschiedene Nenndruckstufen nach EN 1333 dimensioniert werden. Der Elektro-Schaltschrank ist direkt an der Hydraulikstation montiert. Das Tragegestell kann direkt an die bauseitigen Gegebenheiten angepasst werden.

Tragegestell
Korrosionsbeständige geschweißte Rahmenkonstruktion aus verzinkten Hohlprofilen mit zusätzlicher Pulverbeschichtung und integrierter Wanne aus Edelstahl Werkstoffkennnummer 1.4301.
Grundrahmenhöhe 110 mm

Pumpen
Inline Hochdruckkreiselpumpe mit IE4- Motoren und eingebautem luftgekühltem Frequenzumrichter
Anzahl der Pumpen min :  3 Stück
Fördermedium Wasser/Glycol

3-Wege - Regelventil
Leistungsanpassung und Vereisungsschutz
Ein proportionales 3-Wege Ventil zur Leistungsanpassung der WRG und dient gleichzeitig als
Vereisungsschutz des Abluftwärmeübertragers.
Volumenstrom:  24,1 m³/h

2-Wege - Regelventil
Zur Ansteuerung des Wasserdurchflusses der KVS- Wärmetauscher an den 2 Zu- und 2 Abluftgeräten.

Kälteeinspeisung
Hydraulische Schaltung: Umlenkschaltung
3-Wege - Regelventil
Ein proportionales 3-Wege
Volumenstrom:  16,5 m³/h
kvs-Wert:  58

Wärmeeinspeisung
Hydraulische Schaltung: Drosselschaltung
2-Wege - Regelventil
Volumenstrom:  12,9 m³/h
kvs-Wert:  40

Membranausdehnungsgefäß
Die Expansionsgefäße und/oder Membrandruckgefäße werden den Sicherheitsanforderungen gemäß der
Europäischen Richtlinie 2014/68/EU entsprechend gefertigt.
-Erhitzung: Das Expansionsgefäß wird eingesetzt, um die Zunahme des Wasservolumens durch
Wärmeausdehnung zu absorbieren, wenn die Temperatur ansteigt, und hält so den Druckanstieg in der
Anlage in Grenzen. Die Expansions- und Druckgefäße bestehen aus einem geschlossenen Metallbehälter und sind im Inneren mit einer Membran versehen.
Die technischen Eigenschaften des Expansionsgefäßes und/oder der Druckgefäße sind auf dem Typenschild
ersichtlich, das auf jedem Produkt angebracht ist.
Die Daten bestehen aus: Kennnummer, Seriennummer,
Herstellungsdatum, Fassungsvermögen, Betriebstemperatur (TS), Vordruck und maximalem Betriebsdruck (PS).
Das Etikett wird am Expansions- und/oder am Druckgefäß angebracht und darf weder entfernt, noch darf
sein Inhalt abgeändert werden. Der Einsatz der Produkte muss übereinstimmend mit den auf dem Etikett
aufgeführten technischen Eigenschaften erfolgen.

Federbelastetes Membransicherheitsventil
Die Sicherheitsventile der Serie VST sind Sicherheitseinrichtungen welche es erlauben ohne Fremdenergie außer der Druckenergie des Mediums einen eventuell auftretenden Überdruck in geschlossenen Kreisläufen abzubauen. Der Öffnungsdruck wird ab Werk geprüft und entspricht den Druckbehälterrichtlinien PED
97/23/CE. Gehäuse in Messing, Dichtung und Membrane in EPDM, Geeichte Feder aus Stahl C100 galvanisch geschützt

Wärmetauscher für Fremdenergie Heizung
Wasser / Glykol Wasser  Plattenwärmeaustauscher aus
Edelstahl für Erwärmung der Solewassermenge im
Heizbetrieb
2-Wege Ventil mit Antrieb zur Regulierung der
eingespeisten Heizleistung,für Medium Wasser, PN 16, Grundkörper aus Gusseisen, mit Grundbeschichtung, Kegel aus Messing, Spindel aus nichtrostendem Stahl,  Spindelabdichtung mit Doppel-O-
Ring aus EPDM mit elektrischem Stellantrieb,
Stellsignal 0 (2) bis 10 V, mit Schalter für
Endstellungsmeldung, mit mechanischer Handverstellung,
Stellglied und Antrieb zusammengebaut,
mechanischer Stellungsanzeige.
Leistung: 300 kW / 60/40 °C

Wärmetauscher für Fremdenergie Kälte
Wasser / Glykol Wasser  Plattenwärmeaustauscher aus
Edelstahl für dieKühlung der Solewassermenge im
Kühlbetrieb
3-Wege Ventil als Verteilventil mit Antrieb zur Regulierung der eingespeisten Kühlleistung,
für Medium Wasser, PN 16, Grundkörper
aus Gusseisen, mit Grundbeschichtung, Kegel aus
Messing, Spindel ausnichtrostendem Stahl,  Spindelabdichtung mit Doppel-O-
Ring aus EPDM mit elektrischem Stellantrieb,
Stellsignal 0 (2) bis 10 V, mit Schalter für
Endstellungsmeldung, mit mechanischer Handverstellung,
Stellglied und Antrieb zusammengebaut,
mechanischer Stellungsanzeige.
Leistung: 116 kW / 6/12 °C

Flanschenabsperrarmaturen
Absperrklappe mit Gewindeaugen mit Betätigungshebel als Rasthebel, Dichtheitsprüfung laut DIN EN
12266-1 Gehäuse EN-GJS-400
Druckstufe PN16

Isolierung
Einbauteile, Absperrarmaturen, Rohrleitungen sowie
Form- und Verbindungselemente kompl. Wärme- und
Schwitzwasserdämmung.

Regelung
Mit an dem Hydraulikmodul montiertem Steuer- und
Regelschrank und mit allen an der Pumpenbaugruppe
befestigten Feldgeräten verdrahtet.
Schaltschrank, einschl. Kabelkanal, Kabeleinführungen
mit Verschraubung und Zugentlastung Einspeisung mit
Hauptschalter und überwachter Hauptsicherung,
Leistungsbaugruppen für Pumpen, mit
Motorschutzschalter, einschl. potentialfreien
Hilfskontakts für Betriebsmeldung und Störmeldung,
Controller zur Steuerung und bedarfsabhängige Regelung
des kompletten WRG-Systems bestehend aus Umwälzpumpen,
Regelventil sowie zur Aufschaltung der notwendigen
Fühler, unter Berücksichtigung variabler
Betriebsbedingungen wie Luftmenge, Außenluft-
Temperatur, Abluft-Temp., Abluft-Feuchte,
Zufttemperatur und Fortlufttemperatur. Die
Wasserseitigen Messwerte erfolgen über die Steuerung
des WRG System: Frostschutzthermostat,
Vereisungsschutzfühler, Vorlauftemperatur
Abluftwärmetauscher, Rücklauftemperatur
Abluftwärmetauscher, Vorlauftemperatur
Zuluftwärmetauscher.
Ansteuerung / Rückmeldungen zur Aufschaltung an die
bauseitige Gebäudeleittechnik  bestehend aus:
Meldungen als potenzialfreie Kontakte,
Betrieb- und Störmeldung der Pumpen, Vereisungsschutz
aktiv, Wärneeinspeisung aktiv,  Kälteauskopplung aktiv,
Mindestsystemdruck
Sollwertvorgabe von extern als Normsignal 0-10V,
Hydraulikmodul.
Die technischen Datenblätter für das angebotene
Modul sind dem Angebot beizufügen.
Die Regelung  ist frei programmierbarer Regler mit integriertem Touchscreen 4.3", 256 Farben, Hintergrundbeleuchtung über die Software steuerbar. Schutzgrad Frontseite IP54, Rückseite IP20, Schnittstellen RS232/Modem, RS485, CAN, LIN und Ethernet integriert, USB-Hostpot für Programmupdate und Datenspeicher, Steckplatz für SD-Karten zur Langzeit Datenspeicherung, integrierter WEB-Server. Geladene Applikation/Software für Hydraulikmodule, komplette Konfiguration über das Display ohne PC oder sonstige Tools, schematische Darstellung des Gerätes mit automatischer Anpassung an die Konfiguration.
Sämtliche Alarmmeldungen werden als Klartextmeldung mit der entsprechenden Alarmpriorität angezeigt, Datum/Uhrzeit des Auftretens und des Gehens werden in der Alarmliste angezeigt, Im Alarmarchiv können die letzten 50 Meldungen nachverfolgt werden, Quittierung der Alarmmeldungen und Löschen des Alarmarchivs über entsprechende Tasten am Display. Programmupdate über FTP oder USB-Stick, nachträgliches Einspielen einer neueren Version oder einer speziellen Anpassung kann bauseits mittels USB-Sticks erfolgen ohne Einsatz einen spezialisierten Technikers, Speichern der aktuellen Konfiguration im Flash, nachträgliches Rückstellen. der Konfiguration auf Defaultwerte, Auslieferungszustand oder Rücklesen der gespeicherten Konfiguration. Kommunikation zu übergeordneten System über mittels Modbus TCP/IP über integrierte Ethernet-Schnittstelle und Konfiguration der IP-Adresse, der Subnet-Mask und der Gateway-Adresse direkt am Display, die Datenpunktliste liegt der Gerätedokumentation bei. Optional Kommunikation zu übergeordneten System über Modbus RTU RS232/485, Konfiguration der Baudrate, des
Datenformates und der Slaveadresse direkt am Display, die Datenpunktliste liegt der Gerätedokumentation
bei.

Ausführung:
Der Start des Systems erfolgt entweder über einen potentialfreien Kontakt oder automatisch
sobald die Anforderung größer 3 % ist; ebenso kann automatisch abgeschaltet werden sobald die Anforderung unter 1 % sinkt. Das Verhältnis zwischen Luft- und
Glykolgemischvolumenstrom wird mittels Inverter drehzahlgeregelter Pumpe konstant gehalten.
Sinkt die Anforderung, d.h. es werden weniger als 100 % Rückgewinnung benötigt, so wird automatisch die Pumpendrehzahl reduziert und in Sequenz das 3-Wegeventil geschlossen. Bei einer Anforderung unter 1 % erfolgt automatisch die Abschaltung nach einer einstellbaren Nachlaufzeit. Der integrierte Vereisungsschutz verhindert ein Vereisen der Fortluftbatterie durch Erfassen der Ausgangstemperatur an der Fortluftbatterie. Somit ist auch bei Außentemperaturen jenseits der Vereisungsgrenze ein Betrieb gewährleistet.
Zur Erfassung des Volumens im Glykolkreis wird ein Wärmemengenzähler mit M-Busschnittstelle
verwendet, welcher entsprechend dem zu verwendenden Glykol/Wassergemisch kalibriert ist. Damit ist eine genaue Erfassung von Durchfluss, Volumen, Leistung
und Energie möglich. Die Erfassung der Energie erfolgt getrennt für Wärme und Kälte.
Zur Erfassung des Luftvolumens kann ein 0-10V Signal verwendet werden, alternativ kann auch ein Drucksensor angeschlossen werden, wobei der K-Faktor des Ventilators direkt am Controller konfiguriert wird.
Ein Niederdurckschalter im Glykolkreis schützt die Pumpe und schaltet das System automatisch ab,
wenn der Druck zu weit abfällt.
Schnittstellenmodule für BACnet IP, LON FTT-10, Modbus TCP/IP und Modbus RTU ermöglichen die Kommunikation mit einem übergeordneten System. Bei Einsatz eines
Kommunikationsmoduls können Freigabe/Start, Anforderung und Luftvolumen über die Busschnittstelle übermittelt werden; der für das Luftvolumen notwendige Sensor entfällt, da meist schon bauseits vorhanden.
Die gesamte Bedienung ist passwortgeschützt, d.h. ohne Eingabe des entsprechenden Passwortes ist keine Bedienung möglich. Dabei wird in 4 Benutzer und 3 Konfigurationsebenen unterschieden.
Die gesamte Konfiguration erfolgt direkt am Controller im Konfigurationsmenü welches nach Eingabe eines Passwortes zugänglich ist.

Hinweis:
Das Hydraulikmodul wird auf die Gebäudeautomation aufgeschaltet.

Aufstellungsort: Innenaufstellung
Geräteabmessungen Hydraulikmodul
offene Rahmenkonstruktion:

Max. Abmessungen mit Grundrahmen:
B / H / T: 2.550 mm / 2.550 mm / 1.800 mm
Grundrahmen: min. 110 mm

angeb. Fabrikat:

'..........................................'
  ( vom Bieter einzutragen)

angeb. Typ:

'..........................................'
  ( vom Bieter einzutragen)

und zwar
Menge: 1,000 St

**1.01.250 Kombiniertes Zu- und Abluftgerät Foyer Anlage L 016 Ring 2, 15.000 m³/h**
*** Leitbeschreibung
Kombiniertes Zu- und Abluftgerät Foyer
Anlage L 016 Ring 2, 15.000 m³/h

als raumlufttechnische Geräte.
Anordnung übereinander für Innenaufstellung, mit Plattentauscher Anordnung einschl. Grundrahmen
Gerät in Blockbauweise und in Funktionsmodule zerlegbar für Baustellentransport, Baustellentransportvorrichtung und Transportlaschen

Nennspannung/-frequenz für sämtliche Teilleistungen (Positionen) des Leistungsverzeichnisses 230/400 V
(+6% - 10%), 50 Hz

Entspricht den Anforderungen der RLT-Richtlinie 01
des Herstellerverbandes Raumlufttechnischer Geräte e.V.

Erfüllt inkl. aller Komponenten die energetischen Anforderungen der aktueller ErP-Richtlinie

Jalousieklappen
Außenluft / Fortluft innenliegend.
24V Drehmoment 15 Nm
Auf/Zu

hygenische Anforderungen:
normal

Thermodynamische Luftbehandlung:
Heizen und Kühlen

Zuluft / Geräteaufbau in Luftrichtung:
- Stirnwand/Endsektion AB, eckig
 Stutzen entkoppelt mit Potenzialausgleichskabel 16mm²
 Jalousieklappe AU, eckig innenliegend mit
 Klappenantrieb Auf/Zu
- Wartungskammer Innenleuchte
- Filtereinheit als Taschenfilter Differenfdruckanzeige
  elektronisch 24V
- Schalldämpfer, Kulissen ausziehbar
- Gegenstromwärmetauscher mit Edelstahlwanne
 Jalousieklappe AU, eckig mit
 Klappenantrieb stetig 0-10 V
- Lufterhitzer
- Wartungskammer Innenleuchte
- Leerteileinheit für Standartbauteile
- Luftkühler
- Tropfenabscheider
- Wartungskammer Innenleuchte
- Ventilatoreinheit
- Wartungskammer Innenleuchte
- Schalldämpfer, Kulissen ausziehbar
- Wartungskammer Innenleuchte
- Filtereinheit als Taschenfilter
- Anschluss oben/Endsektion ZU, eckig
 Stutzen entkoppelt mit Potenzialausgleichskabel 16mm²

Abluft / Geräteaufbau in Luftrichtung:

- Anschluss oben/Endsektion ZU, eckig
 Stutzen entkoppelt mit Potenzialausgleichskabel 16mm²
- Wartungskammer Innenleuchte
- Filtereinheit als Taschenfilter
- Schalldämpfer, Kulissen ausziehbar
- Gegenstromwärmetauscher
- Wartungskammer Innenleuchte
- Ventilatoreinheit
- Schalldämpfer, Kulissen ausziehbar
- Wartungskammer Innenleuchte
- Stirnwand/Endsektion AU, eckig
 Stutzen entkoppelt mit Potenzialausgleichskabel 16mm²
 Jalousieklappe AU, eckig innenliegend mit
 Klappenantrieb Auf/Zu

Zuluftgerät:
Schallleistung bei f(Hz)
1.Geräteansaug max:  51,0 dB(A)
2.Geräteausblas max:  60,0 dB(A)

Abluftgerät:
Schallleistung bei f(Hz)
1.Geräteansaug max:  52,0 dB(A)
2.Geräteausblas max:  66,0 dB(A)

Schallleistung neben dem Gerät
Neben dem Gerät max.  64,0 dB(A)

Auslegungsdaten:

Zu- / Abluftgerät Nennvolumenstrom
15.000 m³/h / 15.000 m/h

Winter:
Außentemperatur in Grad C  -12
Zulufttemperatur in Grad C mind.  20
Heizung Vorlauf in Grad C  60
Heizung Rücklauf in Grad C  40

Sommer:
Außentemperatur in Grad C  32
Zulufttemperatur in Grad C mind. 18
Kälte Vorlauf in Grad C  6
Kälte Rücklauf in Grad C  12

Zuluft

Außenluftansaugung
Stirnwand/Endsektion AU, eckig, Stutzen entkoppelt mit Potenzialausgleichskabel 16mm²
Jalousieklappe AU, eckig innenliegend mit
Klappenantrieb Auf/Zu 24V.

Filtereinheit Außenluftt
Ausführung gemäß Spezifikation
Bauart:  Taschenfilter
Filterklasse:  ePM1/50% F7,
Anfangsdruckdifferenz max:  67 Pa
Revisionstüre Türfeststellvorrichtung, Druckmessnippel, Differenzdruckschalter, Zeigerthermometer 0-250Pa

Schalldämpfereinheit
Druckverlust max:  20 Pa
Mindestdämpfung bei 250 Hz:  26 dB

Gegenstromtauscher
Rückwärmzahl nach EN 308 mind.: 75 %
Effizeinzklasse:  H1
Edelstahlwanne geneigt. Revisionswände abnehmbar mit Knebel. Jalousieklappe 24V 0-10 V im Baypass und diff. Druckschalter für Bypasssteuerung.
Kondensatwanne geneigt

Erhitzereinheit
Medium  Luft / PWW (Glycol 0 %)
Heizleistung:  28,2 kW
Druckverlust Pa max:  max. 6 Pa (luft)
Druckverlust Pa max:  max. 18,2 kPa (wasser)
Frostschutzthermostat  6m

Kühlereinheit
Medium  Luft / PWW (Glycol 0 %)
Heizleistung:  67,5 kW
Druckverlust Pa max:  max. 60 Pa (luft)
Druckverlust Pa max:  max. 52 kPa (wasser)

Tropfenabscheider
Wanne geneigt Edelstahl entspr. VDI 6022 Tropfenabscheider Alu/PPT ausziehbar
Revisionswand abnehmbar

Ventilatoreinheit, Direktantrieb Zuluft
Ausführung gemäß Spezifikation
Ausführung:  Freirad
Effizienzklasse mind.  IE3
Spannung/Frequenz:  400/50 V/Hz
Schutzart / ISO-Klasse:  IP55
Nennleistung Motor max.:  11 kW

Zubehör:
1 Frequenzumformer. Anordnung am Gerät.
Die Verkabelung zwischen Motoren und FU ist außen am Gerät in einen Reparaturschalter mit Bypassfunktion (direkte Stromnetzeinspeisung der Lüfter) auszuführen. Es muss die Funktion zur vollständigen Überbrückung des Frequenzumrichters gegeben sein.

Schalldämpfereinheit
Druckverlust max:  22 Pa
Mindestdämpfung bei 250 Hz:  25 dB

Filtereinheit Zuluft
Ausführung gemäß Spezifikation
Bauart:  Taschenfilter
Filterklasse:  ePM1/80% F9
Anfangsdruckdifferenz max:  73 Pa
Revisionstüre Türfeststellvorrichtung, Druckmessnippel, Differenzdruckschalter, Zeigerthermometer 0-250Pa

Zuluftanschluss
Stirnwand/Endsektion ZU, eckig. Stutzen entkoppelt mit Potenzialausgleichskabel 16mm²
Ausblasgitter verzinkt gemäß M-LüAR
Jalousieklappe ZU, eckig innenliegend mit
Klappenantrieb Auf/Zu 24V.

Zubehör:
Kugelsifons
1 Satz erforderliche Kugelsifons in transparenter Ausführung.

Abluft

Abluftanschluss
Anschluss oben/Endsektion AB, eckig. Stutzen entkoppelt mit Potenzialausgleichskabel 16mm²
Jalousieklappe AB, eckig innenliegend mit
Klappenantrieb Auf/Zu 24V.

Filtereinheit Abluft
Ausführung gemäß Spezifikation
Bauart:  Taschenfilter
Filterklasse:  ePM10/60% M5
Anfangsdruckdifferenz max:  35 Pa
Revisionstüre Türfeststellvorrichtung, Druckmessnippel, Differenzdruckschalter, Zeigerthermometer 0-250Pa

Schalldämpfereinheit
Druckverlust:  22 Pa
Mindestdämpfung bei 250 Hz:  25 dB

Gegenstromtauscher

Ventilatoreinheit, Direktantrieb Abluft
Ausführung gemäß Spezifikation
Ausführung:  Freirad
Effizienzklasse mind.  IE3
Spannung/Frequenz:  400/50 V/Hz
Schutzart / ISO-Klasse:  IP55
Nennleistung Motor max.:  7,5 kW

Schalldämpfereinheit
Druckverlust:  22 Pa
Mindestdämpfung bei 250 Hz:  25 dB

Fortluftanschluss
Stirnwand/Endsektion AU, eckig. Stutzen entkoppelt mit Potenzialausgleichskabel 16mm²,
Jalousieklappe FO, eckig innenliegend mit Klappenantrieb Auf/Zu 24V

max. mögliche Geräteabmessungen mit Grundrahmen:
L / B / H:. 11.200 / 2.300 / 2.900 mm
Höhe Gerätegrundrahmen: min 110 mm

max. Gewicht Zu und Abluft: 6.200 kg

Zubehör:
1 Frequenzumformer für 2 Motoren. Anordnung in externen
Schaltschrank der Gebäudeautomation

angeb. Fabrikat:

'..........................................'
  ( vom Bieter einzutragen)

angeb. Typ:

'..........................................'
  ( vom Bieter einzutragen)

und zwar
Menge: 1,000 St
*Unterbeschreibung 1 Gehäuse nach DIN EN 1886*
Gehäuse nach DIN EN 1886

Mechanische Stabilität mind.: D1
Gehäuse-Leckage mind.: L1
Zulässige Gesamtleckage max.: 0,5%
Thermische Isolierung mind.: T 2
Wärmebrückenfaktor mind.: TB2

Mindestanforderungen an das Gehäuse
Mechanische Stabilität (EN 1886): D1
Gehäuse-Leckage (EN 1886): L1
Filter-Bypass-Leckage (EN 1886): F9
Thermische Isolierung (EN 1886): T4
Wärmebrückenfaktor (EN 1886): TB2

Oberflächenbeschaffenheit
Außenseite:  C4H
Innenseite:  C4H

Mindestabstand zwischen den Bauelementen 300 mm

Gehäusegrundausführung aus einer geschraubten Profilrahmenkonstuktion.

Grundrahmen
Gerätegrundrahmen aus kaltgewalztem, verzinktem, umlaufend nach aussen offenem 4 mm starkem C-Profil H = 120 mm, B = 60mm ausgeführt zur Aufnahme der Gerätemodule.

Innenschale und Außenschale aus Aluminiumblech mit Beschichtung. Die Anforderungen an die Korrosionsbeständigkeit der Komponenten gelten entsprechend den Anforderungen an das Gehäuse. Vollprofil-Dichtung in EPDM-Qualität, Gehäuse im Taupunktbereich thermisch entkoppelt.

Kondensatwannen geneigt aus Edelstahl. Kondensatwannen (Edelstahl mind. 1.4301), isoliert, Klasse 3. Anschluss Kondensatanschluss aus Gerätegehäuse

Paneele zweischalig mit dazwischenliegender Isolierung, Baustoffklasse A 1, nicht brennbar nach DIN 4102.
Es sind nur emissions- und geruchsfreie, mikrobielle nicht werkstoffwechselbare Materialien zu verwenden.

Stirnwand/ Endsektion
offen über Gerätequerschnitt, mit Kanalanschlussrahmen.

Quadratisches oder rundes Schauglas
doppelschalig aus UV-beständigem Polycarbonat mit geschlossenzelliger PE Dichtung  und verdeckter Schraubmontage. Einfassung frei von Wärmebrücken mit PE-Dichtung. Integrierter LED-Leuchte zur Kammerausleuchtung gemäß VDI 6022. Betrieb über einfach austauschbare Batterie ohne jeglichen Verkabelungsaufwand

Schutzgitter
Schutzgitter gemäß DIN EN 1886-10.6 als engmaschiges
Gitter (< 20 x 20 mm) aus verzinktem Stahldraht
in Luftrichtung hinter brennbaren Einbauteilen.
Anordnung erfolgt erfolgt am
Anschlussstutzen der Ausblaskammer.
*Unterbeschreibung 2 Kanalanschluss als körperschallisolierte Verbindung*
Kanalanschluss als körperschallisolierte Verbindung.

Anschlussprofil mit 4-Lochverschraubung, Ausführung beschichtet, keine feste metallische Verbindung zwischen Gerät und Kanalanschluss. Potentialausgleich nach EN 60204-1.
*Unterbeschreibung 3 Jalousieklappe*
Jalousieklappe

Luftregel- und Absperrklappen aus Edelstahl
gegenläufig gekuppelt. Jalousieblätter mit EPDM-Dichtungen. Antrieb über beidseitig angeordnete, antistatische Kunststoff-Zahnräder.

Dichtheitsklasse Klasse 2
Oberflächenbeschaffenheit Klasse 1
für Klappenstellantrieb einschließlich Stellantrieb.
*Unterbeschreibung 4 Filtereinheit ISO 16890*
Filtereinheit ISO 16890

Zuluft und Abluft

Filtermaterial aus Mikroglasfaservlies, Filterrahmen aus verzinktem Stahl, Kunststoff oder Edelstahl. Über Bügelfedern gegen Dichtungsband im Einbaurahmen angepresst.
Differenzdrucküberwachung 0 - 500 Pa, Durchmesser 110 mm über mechanischen Differenzdruckschalter 40 - 400 Pa, einschließlich max 3,0 m Verbindungsleitungen und Filterschnellspanneinrichtungsvorrichtung und Druckmessstutzen für Differenzdruck
Kontaktmanometer 0 - 1000 Pa, wetterfeste Ausführung, Messnippel für Anschlüsse der Druck-Messleitungen
Grenzwertgeber 230 V mit potentialfreiem Ausgang für eine Fremdanzeige, Rückschaltung über Funktionsschalter.

Zubehör: 1 Satz Ersatzfilter
*Unterbeschreibung 5 Energierückgewinnungseinheit - Kreuzstromwärmetauscher*
Energierückgewinnungseinheit - Kreuzstromwärmetauscher
Hochleistungsplattenwärmetauscher als Kreuzstrom-WT,
Plattenwärmetauscher, im Gerät eingebaut.
Temperaturwirkungsgrade bis zu 88 %
Inkl. Bypassklappe integriert zur Temperatur- und Vereisungsschutzregelung.
Tauscherplatten aus Reinaluminium, profiliert.
Geräteboden in Gehäusequalität mit eingeschobener Kondensatwanne aus Edelstahl
Kondensatablaufstutzen.
*Unterbeschreibung 6 Erhitzereinheit*
Erhitzereinheit

Rippenrohr-Wärmetauscher und Sammler aus Kupfer, Rahmen aus Stahl verzinkt. Lamellen aus Aluminium, Lamellenabstand mind 2,5 mm.
Anschluss-Art Stahlstutzen mit Außengewinde, innen im Gerätegehäuse, mit Entlüftungs- und Entleerungsventil. Medium Wasser, max. Druck PN 16, max. Temperatur 110°C.
Die Ausführung der Wärmetauscher erfolgt in geteilter Ausführung.
*Unterbeschreibung 7 Kühlereinheit*
Kühlereinheit

Rippenrohr-Wärmetauscher und Sammler aus Kupfer, Rahmen, Einbauschienen und Wanne geneigt aus Edelstahl. Lamellen aus Aluminium, Lamellenabstand mind 2,5 mm.
Anschluss-Art Stahlstutzen mit Außengewinde, innen im Gerätegehäuse, mit Entlüftungs- und Entleerungsventil. Medium Wasser, max. Druck PN 16, max. Temperatur 110°C.
Die Ausführung der Wärmetauscher erfolgt in geteilter Ausführung.
*Unterbeschreibung 8 Topfenabscheider*
Tropfenabscheider
TA besteht aus profilierten Polypropylen Lamellen mit hohem Abscheidegrad und geringem Luftwiderstand. Die Lamellen sind von einem selbsttrangenden Gehäuse umschlossen und lassen sich zur Reinigung leicht einzeln nach oben herausziehen. Rahmen aus Edelstahl (Werkstoff Nr. 1.4301)) mit eingebautem ergonomischen Haltegriff für eine einfache Ausziehbarkeit. Der TA wird im Lüftungsgerät auf Schienen innerhalb der Kondensatsammelwanne eingebaut, somit ist dieser individuell ausziehbar. Das TA Paket erreicht man über ein abnehmbares Revisionspaneel, mit aussen liegenden Knebelverschlüssen
*Unterbeschreibung 9 Ventilator, Direktantrieb mit Normmotor*
Ventilator, Direktantrieb mit Normmotor

Laufrad einseitig saugend mit rückwärts gekrümmten Schaufeln, geschweißt, beschichtet, mit Berührungsschutzgitter für freilaufende Räder.
Auswuchtung nach DIN ISO 1940, Gütestufe 6,3.
Volumenstrommessung in Ringleitung, saugseitig an der Ventilatortrennwand angeordnet, Ventilatormodule an der Trennwand schwingungsentkoppelt montiert, EC Motor an der Laufradnabe befestigt, Schwingungsdämpfer druckbelastet, Gehäuseverbindung schwingungsentkoppelt. Gesamtes Aggregat ausbaubar, mit Bedienungstür und Potentialausgleich.
max. Umgebeungstemperatur -20°C bis + 60°C

Motor
EC-Normmotor, geeignet für 0 - 100 % Drehzahlsteuerung über integrierte Regelelektronik.
integrierter Modbus
*Unterbeschreibung 10 Schalldämpfereinheit*
Schalldämpfereinheit

als Kulissenschalldämpfer nach dem Kammerabsorbtionsprinzip, mit Resonanzblechen und Kulissenrahmen, Auszug seitlich.
Kulissen-Absorptionsmaterial feuchtigkeitsabweisend, Obermaterial Glasseide, abriebfest bis 20 m/s, Brandklasse A1 nach DIN 4102.

Schalldämpfereinheit
Als Kulissenschalldämpfer mit Einschubvorrichtung und
Anströmblechen, mit nichtbrennbaren Schalldämmstoffen
DIN 4102 Teil 1 mit Glasvliesabdeckung
*Unterbeschreibung 11 Revisions- und Wartungstür*
Revisions- und Wartungstür

für Geräteeinheiten, Ausführung wie Gehäusewand, Türen mit Türfeststeller und Aufschlagsicherung.
*Unterbeschreibung 12 Reparaturschalter mit Bypassfunktion*
Reparaturschalter mit Bypassfunktion

mit wetterfester Abdeckung für alle im Gerät befindlichen elektrischen Abnehmer wie z. B. Motoren, Beleuchtung, Kaltleiterfühler, Thermofühler, Reparaturschalter etc. verdrahtet.
Einschließlich mitzulieferndem Reparaturschalter, montiert und abgeschirmt verdrahtet, für Mehrstufige und stufenlose Motoren bis max. 5,5KW, max. Spannung 500 V, mit 1 Steuerkontakt und 2 ZLT-Kontakte. Kunststoffgehäuse, Schutzart IP 65, abschließbar für 3 Schlösser. Mit allen erforderlichen luftdichten Kabeldurchführungen in den Gerätewandungen.

Hinweis:
Die Verkabelung zwischen Motoren und FU ist außen am Gerät in einen Reparaturschalter mit Bypassfunktion (direkte Stromnetzeinspeisung der Lüfter) auszuführen. Es muss die Funktion zur vollständigen Überbrückung des Frequenzumrichters gegeben sein.
*Unterbeschreibung 13 Beleuchtungseinrichtung*
Beleuchtungseinrichtung

Schutzart:  IP 65
Nennspannung in V: 230
LED-Technik

berührungs- und schlaggeschützt, einschl. Leuchtmittel.
Mit elektrischer Verdrahtung, auf außenliegendem
Klemmenkasten, für zentrale Leuchtenansteuerung.
Kabeldurchführung mit PG-Verschraubung.
*Unterbeschreibung 14 Frequenzumformer*
Frequenzumformer

Die Motoren von direkten angetriebenen Ventilatoren mit Frequenzumformer sind so auszuwählen, dass die Nennauslegungsdaten (Volumenstrom, Druck) im Frequenzbereich unter 50 Hz des Frequenzumformers erreicht werden. Der Frequenzumformer ist auf der Außenseite des RLT-Gerätes zu montieren. Zur Sicherstellung der EMV-Verträglichkeit sind bei der Verkabelung entsprechend geschirmte Kabel sowie der Einbau von Netzdrosseln oder Sinusfiltern zu berücksichtigen.
Die Verkabelung zwischen Frequenzumformer und Antrieb, Frequenzumformer ist mit doppelt abgeschirmten Leitungen auszuführen.

Die FUs sollen folgende Meldungen an die Automationseinrichtung übermitteln:
Befehl EIN/AUS
Rückmeldung EIN/AUS
Rückmeldung Bypass
Störmeldung
Freigabe
Unerlaubt AUS (Störung, Rep.-Schalter)
Stellung

Ergänzend sind einzuhalten:
Je nach Anforderung muss bei defekt des FU´s ein Netzbypass eingeplant werden.
FU muss nach Vorschrift funkentstört sein. Rückwirkungen ins Netz müssen verhindert
werden.

**Ausführungsbeschreibung 1 Spezifikation Unterlage für zentrale Lüftungsgeräte**
*Spezifikation Unterlage für zentrale Lüftungsgeräte*
Spezifikation Unterlage für zentrale Lüftungsgeräte

Unterlage für zentrale Lüftungsgeräte
zur Körperschallentkopplung und Schwingungsisolierung,
aus gemischtzelliges PUR-Elastomer (Polyurethan) mit kombinierten Feder-/Dämpfereigenschaften als Zuschnitte ca. 150 mm breit, ca. 300mm lang und einer Dicke von 25 mm bis 37,5 mm. Die Auslegung erfolgt in Abhänigkeit der Gerätemasse und der Spannung in N/mm², so dass sich für die einzelnen Lüftungsgeräte unterschiedliche Materrialtypen ergeben

Hinweis:
Nach der Auftragsvergabe werden diese in Abhängigkeit der tasächlien Größen und Gewichtangaben der Lüftungsgeräte durch den Bauphysiker geprüft.
Hierzu sind nach Auftragsvergabe die Datenblätter der RLT-Geräte und Entkoppelungsmatten vorzulegen.

**1.01.260 Unterlage für zentrale Lüftungsgeräte**
Unterlage für zentrale Lüftungsgeräte
gemäß vorstehender Spezifikation
Menge: 135,000 St

**Ausführungsbeschreibung 2 Spezifikation Unterlage für Hydraulikmodule**
*Spezifikation Unterlage für Hydraulikmodule*
Spezifikation Unterlage für Hydraulikmoduile

Unterlage für für Hydraulikmodule
zur Körperschallentkopplung und Schwingungsisolierung,
aus gemischtzelliges PUR-Elastomer (Polyurethan) mit kombinierten Feder-/Dämpfereigenschaften als Zuschnitte ca. 100 mm breit, ca. 300 mm lang und einer Dicke von 25 mm bis 37,5 mm. Die Auslegung erfolgt in Abhänigkeit der Gerätemasse und der Spannung in N/mm², so dass sich für die einzelnen Hydraulikmodule unterschiedliche Materrialtypen ergeben

Hinweis:
Nach der Auftragsvergabe werden diese in Abhängigkeit der tasächlien Größen und Gewichtangaben der Lüftungsgeräte durch den Bauphysiker geprüft.

**1.01.270 Unterlage für Hydrauklikmodule**
Unterlage für Hydrauklikmodule
gemäß vorstehender Spezifikation
Menge: 48,000 St

**Ausführungsbeschreibung 3 Spezifikation Schützen der Lüftungsgeräte gegen Witteru**
*Spezifikation Schützen der Lüftungsgeräte gegen Witterung*
Spezifikation Schützen der Lüftungsgeräte gegen Witterung

Die Lüftungsgeräte sind vor Witterung mit einer min.
1 mm Folie nach der Montage der Lüftungsgeräte zu schützen, da zum Zeitpunt der Montage die Lüftungsgerät frei auf dem Dach aufgestellt werden und das Dach noch nicht geschlossen ist.

Zur Begeheung oberhalb der Lüftungsgeräte zu gewährleisten, ist zusätzlich unterhalb der Schutzfolie eine min. 10 mm Bautenschutzmatte aus Gummigranulat auszulegen. Die Folienüberlappungen sind mit Klebeband abzukleben und sind im Einheispreis mit einzukalkulieren.

Lüftungsanlagen:

Ring 1:

Anlage 001
Anlage 002
Anlage 003
Anlage 004

Ring 2:

Anlage 012
Anlage 013
Anlage 014
Anlage 015

Nach dem das Dach geschlossen wurde, ist der Schutz zu entfernen und fachgerecht zu entsorgen.

**1.01.280 Schützen der Lüftungsgeräte gegen Witterung**
*** Pauschalposition
Schützen der Lüftungsgeräte gegen Witterung

Schützen der Lüftungsgeräte gegen Witterung
gemäß vorstehender Spezifikation
Menge: 1,000 psch

**1.01.290 Schützen der Lüftungsgeräte für Begehung**
Schützen der Lüftungsgeräte für Begehung

Schützen der Lüftungsgeräte für begehung oberhalb der Lüftungsgeräte
gemäß vorstehender Spezifikation
Menge: 400,000 m²

**Ausführungsbeschreibung 4 Spezifikation Schützen der Lüftungskanäle gegen Witteru**
*Spezifikation Schützen der Lüftungskanäle gegen Witterung*
Spezifikation Schützen der Lüftungskanäle gegen Witterung

Die Lüftungskanäle sind vor Witterung mit einer min.
1 mm Folie nach der Montage der Lüftungsgeräte zu schützen, da zum Zeitpunt der Montage die Lüftungskanäle frei auf dem Dach montiert  werden und das Dach noch nicht geschlossen ist.

Lüftungsanlagen:

Ring 1:

Anlage 001
Anlage 002
Anlage 003
Anlage 004

Ring 2:

Anlage 012
Anlage 013
Anlage 014
Anlage 015

Nach dem das Dach geschlossen wurde, ist der Schutz zu entfernen und fachgerecht zu entsorgen..

**1.01.300 Schützen der Lüftungskanäle gegen Witterung**
Schützen der Lüftungskanäle gegen Witterung

Schützen der Lüftungskanäle gegen Witterung
gemäß vorstehender Spezifikation
Menge: 3000,000 m²

**1.01.310 Planungskoordination Stahlbau- Unterkonstruktion**
*** Pauschalposition
Planungskoordination Stahlbau- Unterkonstruktion

in Abhängigkeit der zur Ausführung kommenden Lüftungsgeräten sind Abstimmungen mit dem Gewerk Stahlbau zu den erforderlichen Abmessungen der Stahlunterkonstruktion für die Aufstellung der Lüftungsgeräte im Technikgeschoss zu führen.
Hierzu sind alle notwendigen Unterlagen, Datenblätter und Maßzeichnungen vorzuhalten und mit dem Gewerk Stahlbau zu koordinieren.

4. OG.

Ring 1:

Anlage 001
Anlage 002
Anlage 003
Anlage 004
Anlage 005
Anlage 006
Anlage 007
Anlage 008
Anlage 009
Anlage 010
Anlage 011

Ring 2:

Anlage 012
Anlage 013
Anlage 014
Anlage 015
Anlage 016
Anlage 017
Anlage 018
Anlage 019
Anlage 020
Anlage 021
Anlage 022
Anlage 023
Anlage 024
Menge: 1,000 psch

**1.01.320 Radial-Kanalventilator Abuft Anlage L005 Ring 1 Kälteerzeugung 4.000 m³/h, Sockelgeschoss**
Radial-Kanalventilator Abuft Anlage L005 Ring 1 Kälteerzeugung 4.000 m³/h, Sockelgeschoss

EC-Radial-Kanalventilator mit Rückwärts gekrümmten Lauftradschaufeln. Motor-Laufradeinheit ausschwenkbar.
Gehäuse aus verzinktem Stahl, Laufrad aus verzinktem
Stahl. Elektrischer Anschluss über Klemmenkasten (IP54) an ausgeführtem Kabel montiert.

Ventilator-Daten
Luftleistung;  4.000 m3/h
Druckerhöhung max:  400 Pa
Spannung.  400 Volt
Leistung max:  1,57 kW
Stromaufnahme max:  2,45 A

Motorschutz:
Intergrierte elektronische Temperaturüberwachung
für EC- Motor und Elektronik

Zubehör:
 druck- und saugseitig, mit elastischem
Verbindungsstück, Verbindungsstück
 Baustoffklasse DIN 4102-1 B1 (schwerentflammbar)

angeb. Fabrikat:

'..........................................'
  ( vom Bieter einzutragen)

angeb. Typ:

'..........................................'
  ( vom Bieter einzutragen)

und zwar:
Menge: 1,000 St

**1.01.330 Rohr-Radialventilator SiBe Anlage L006 Abuft Ring 1 Sockelgeschoss**
Rohr-Radialventilator SiBe Anlage L006 Abluft Ring 1 Sockelgeschoss

24-h-Dauerbetrieb

EC-Radial-Rohrventilator zur direkten Montage im Rohrsystem. Gehäuse aus verzinktem Stahlblech. Die saug- und druckseitige Anschlussmaße sind auf Norm-Rohr-Durchmesser abgestimmt. Radial-Laufrad mit rückwärts gekrümmten Schaufeln aus Kunststoff. Mit drehzahlsteuerbarem EC-Außenläufermotor in Schutzart IP 54. Wartungs- und funkstörungsfrei. Integrierte elektronische Temperaturüberwachung für EC-Motor und Elektronik. Stufenlose Drehzahlsteuerung

Ventilator-Daten
Luftleistung;  100 m3/h
Druckerhöhung max: 300 Pa
Spannung.  230 Volt
Leistung max:  0,11 kW
Stromaufnahme max: 0,90 A
Nennweite:  DN100

Zubehör:
 druck- und saugseitig, mit elastischem
Verbindungsstück, Verbindungsstück
 Baustoffklasse DIN 4102-1 B1 (schwerentflammbar)

angeb. Fabrikat:

'..........................................'
  ( vom Bieter einzutragen)

angeb. Typ:

'..........................................'
  ( vom Bieter einzutragen)

und zwar:
Menge: 1,000 St

**1.01.340 Rohr-Radialventilator Technikräume Anlage L007 Abuft Ring 1, Mediengang**
Rohr-Radialventilator Technikräume Anlage L010 und L011 Abuft Bauteil 1, Mediengang

EC-Radial-Rohrventilator zur direkten Montage im Rohrsystem. Gehäuse aus verzinktem Stahlblech. Die saug- und druckseitige Anschlussmaße sind auf Norm-Rohr-Durchmesser abgestimmt. Radial-Laufrad mit rückwärts gekrümmten Schaufeln aus Kunststoff. Mit drehzahlsteuerbarem EC-Außenläufermotor in Schutzart IP 54. Wartungs- und funkstörungsfrei. Integrierte elektronische Temperaturüberwachung für EC-Motor und Elektronik. Stufenlose Drehzahlsteuerung

Ventilator-Daten
Luftleistung;  340 m3/h
Druckerhöhung max: 100 Pa
Spannung.  230 Volt
Leistung max:  0,12 kW
Stromaufnahme max: 0,98 A
Nennweite:  DN160

Zubehör:
 druck- und saugseitig, mit elastischem
Verbindungsstück, Verbindungsstück
 Baustoffklasse DIN 4102-1 B1 (schwerentflammbar)

angeb. Fabrikat:

'..........................................'
  ( vom Bieter einzutragen)

angeb. Typ:

'..........................................'
  ( vom Bieter einzutragen)

und zwar:
Menge: 1,000 St

**1.01.350 Rohr-Radialventilator Technikräume Anlage L008 und L009 Abuft Ring 1, Mediengang**
Rohr-Radialventilator Technikräume Anlage L010 und L011 Abuft Ring 1, Mediengang

EC-Radial-Rohrventilator zur direkten Montage im Rohrsystem. Gehäuse aus verzinktem Stahlblech. Die saug- und druckseitige Anschlussmaße sind auf Norm-Rohr-Durchmesser abgestimmt. Radial-Laufrad mit rückwärts gekrümmten Schaufeln aus Kunststoff. Mit drehzahlsteuerbarem EC-Außenläufermotor in Schutzart IP 54. Wartungs- und funkstörungsfrei. Integrierte elektronische Temperaturüberwachung für EC-Motor und Elektronik. Stufenlose Drehzahlsteuerung

Ventilator-Daten
Luftleistung;  190 m3/h
Druckerhöhung max: 100 Pa
Spannung.  230 Volt
Leistung max:  0,1 kW
Stromaufnahme max: 0,81A
Nennweite:  DN125

Zubehör:
 druck- und saugseitig, mit elastischem
Verbindungsstück, Verbindungsstück
 Baustoffklasse DIN 4102-1 B1 (schwerentflammbar)

angeb. Fabrikat:

'..........................................'
  ( vom Bieter einzutragen)

angeb. Typ:

'..........................................'
  ( vom Bieter einzutragen)

und zwar:
Menge: 2,000 St

**1.01.360 Rohr-Radialventilator ELT/EDV Anlage L010 und L011 Zu- und Abuft Ring 1, Mediengang**
Rohr-Radialventilator ELT/EDV Anlage L010 und L011
Zu- und Abuft Ring 1, Mediengang

EC-Radial-Rohrventilator zur direkten Montage im Rohrsystem. Gehäuse aus verzinktem Stahlblech. Die saug- und druckseitige Anschlussmaße sind auf Norm-Rohr-Durchmesser abgestimmt. Radial-Laufrad mit rückwärts gekrümmten Schaufeln aus Kunststoff. Mit drehzahlsteuerbarem EC-Außenläufermotor in Schutzart IP 54. Wartungs- und funkstörungsfrei. Integrierte elektronische Temperaturüberwachung für EC-Motor und Elektronik. Stufenlose Drehzahlsteuerung

Ventilator-Daten
Luftleistung;  240 m3/h
Druckerhöhung max: 100 Pa
Spannung.  230 Volt
Leistung max:  0,12 kW
Stromaufnahme max: 0,98 A
Nennweite:  DN160

Zubehör:
 druck- und saugseitig, mit elastischem
Verbindungsstück, Verbindungsstück
 Baustoffklasse DIN 4102-1 B1 (schwerentflammbar)

angeb. Fabrikat:

'..........................................'
  ( vom Bieter einzutragen)

angeb. Typ:

'..........................................'
  ( vom Bieter einzutragen)

und zwar:
Menge: 4,000 St

**1.01.370 Radial-Kanalventilator Abuft Anlage L017 Ring 2 Drucklufterzeugung 5.800 m³/h, Sockelgeschoss**
Radial-Kanalventilator Abuft Anlage L005 Ring 2 Kälteerzeugung 4.000 m³/h, Sockelgeschoss

EC-Radial-Kanalventilator mit Rückwärts gekrümmten Lauftradschaufeln. Motor-Laufradeinheit ausschwenkbar.
Gehäuse aus verzinktem Stahl, Laufrad aus verzinktem
Stahl. Elektrischer Anschluss über Klemmenkasten (IP54) an ausgeführtem Kabel montiert.

Ventilator-Daten
Luftleistung;  5.800 m3/h
Druckerhöhung max:  400 Pa
Spannung.  400 Volt
Leistung max:  3,,45 kW
Stromaufnahme max:  5,20 A

Motorschutz:
Intergrierte elektzronische Temperaturüberwachung
für EC- Motor und Elektronik

Zubehör:
 druck- und saugseitig, mit elastischem
Verbindungsstück, Verbindungsstück
 Baustoffklasse DIN 4102-1 B1 (schwerentflammbar)

angeb. Fabrikat:

'..........................................'
  ( vom Bieter einzutragen)

angeb. Typ:

'..........................................'
  ( vom Bieter einzutragen)

und zwar:
Menge: 2,000 St

**1.01.380 Kunststoff Kanalventilator Abuft Anlage L018 Ring 2 Flusssäurelabor 900 m³/h, Anordnung Technikgeschoss**
Kanalventilator Abuft Anlage L018 Bauteil 2 Flusssäurelabor 900 m³/h, Anordnung Technikgeschoss

Laufrad aus PPs geschweißt, mit Auswuchtgüte G 6,3 nach ISO 1940 fliegend auf Motorwelle aufgesetzt.
Wuchtgüte und Vibrationspegel des Ventilators entsprechend ISO 14694.
Geschweißtes Kanalgehäuse mit strömungstechnisch optimierter Spirale aus PPs

Ausführung:

Gehäuse kann motorseitig geöffnet werden
Leitungsanschluß standardmäßig mittels angeschweißter  symeterischer Rohrübergangt mit Rohranschluß und Kompensator.

Direktantrieb mit EC-Motor mit integriertem EC-Controller, Motor außerhalb des Förderstromes
Motorschutz im Motor integriert.
Ansteuerung über externes 0-10V Signal.
Sicherheitsanforderungen nach VDMA 24 167

Zubehör:
Schalldämmkapsel mit Absorber aus 50 mm Glasvlies, durch Lochplatten abgedeckt und Kabeldurchführung und abnehmbaren Deckel zu Revisionszwecke.
und Rohranschluss.DN250
Montage senkrecht auf Sytemprofilstahlschiene

Ventilator-Daten
Luftleistung;  900 m3/h
Druckerhöhung max: 900 Pa
Spannung.  400 Volt
Leistung max:  0,54 kW
Motor:  IP55
Stromaufnahme max: 1,40 A
Nennweite:  DN250

Motorschutz:
Intergrierte elektronische Temperaturüberwachung
für EC- Motor und Elektronik

max. Abmessungen mit Schalldämmkapsel
L x B x H 2.000 x 1.200 x 800 mm

angeb. Fabrikat:

'..........................................'
  ( vom Bieter einzutragen)

angeb. Typ:

'..........................................'
  ( vom Bieter einzutragen)

und zwar:
Menge: 1,000 St

**1.01.390 Rohr-Radialventilator SiBe Anlage L019 Abuft Ring 2 Mediengang**
Rohr-Radialventilator SiBe Anlage L019 Abluft Ring 2 Medierngang

24-h-Dauerbetrieb

EC-Radial-Rohrventilator zur direkten Montage im Rohrsystem. Gehäuse aus verzinktem Stahlblech. Die saug- und druckseitige Anschlussmaße sind auf Norm-Rohr-Durchmesser abgestimmt. Radial-Laufrad mit rückwärts gekrümmten Schaufeln aus Kunststoff. Mit drehzahlsteuerbarem EC-Außenläufermotor in Schutzart IP 54. Wartungs- und funkstörungsfrei. Integrierte elektronische Temperaturüberwachung für EC-Motor und Elektronik. Stufenlose Drehzahlsteuerung

Ventilator-Daten
Luftleistung;  100 m3/h
Druckerhöhung max: 300 Pa
Spannung.  230 Volt
Leistung max:  0,11 kW
Stromaufnahme max: 0,90 A
Nennweite:  DN100

Zubehör:
 druck- und saugseitig, mit elastischem
Verbindungsstück, Verbindungsstück
 Baustoffklasse DIN 4102-1 B1 (schwerentflammbar)

angeb. Fabrikat:

'..........................................'
  ( vom Bieter einzutragen)

angeb. Typ:

'..........................................'
  ( vom Bieter einzutragen)

und zwar:
Menge: 1,000 St

**1.01.400 Rohr-Radialventilator Technikräume Anlage L020 und L021 Abuft Ring 2, Mediengang**
Rohr-Radialventilator Technikräume Anlage L020 und L021 Abuft Ring 2, Mediengang

EC-Radial-Rohrventilator zur direkten Montage im Rohrsystem. Gehäuse aus verzinktem Stahlblech. Die saug- und druckseitige Anschlussmaße sind auf Norm-Rohr-Durchmesser abgestimmt. Radial-Laufrad mit rückwärts gekrümmten Schaufeln aus Kunststoff. Mit drehzahlsteuerbarem EC-Außenläufermotor in Schutzart IP 54. Wartungs- und funkstörungsfrei. Integrierte elektronische Temperaturüberwachung für EC-Motor und Elektronik. Stufenlose Drehzahlsteuerung

Ventilator-Daten
Luftleistung;  200 m3/h
Druckerhöhung max: 100 Pa
Spannung.  230 Volt
Leistung max:  0,1 kW
Stromaufnahme max: 0,81A
Nennweite:  DN125

Zubehör:
 druck- und saugseitig, mit elastischem
Verbindungsstück, Verbindungsstück
 Baustoffklasse DIN 4102-1 B1 (schwerentflammbar)

angeb. Fabrikat:

'..........................................'
  ( vom Bieter einzutragen)

angeb. Typ:

'..........................................'
  ( vom Bieter einzutragen)

und zwar:
Menge: 2,000 St

**1.01.410 Rohr-Radialventilator Technikräume Anlage L022 und L022 Abuft Ring 2, Mediengang**
Rohr-Radialventilator Technikräume Anlage L020 und L021 Abuft Ring 2, Mediengang

EC-Radial-Rohrventilator zur direkten Montage im Rohrsystem. Gehäuse aus verzinktem Stahlblech. Die saug- und druckseitige Anschlussmaße sind auf Norm-Rohr-Durchmesser abgestimmt. Radial-Laufrad mit rückwärts gekrümmten Schaufeln aus Kunststoff. Mit drehzahlsteuerbarem EC-Außenläufermotor in Schutzart IP 54. Wartungs- und funkstörungsfrei. Integrierte elektronische Temperaturüberwachung für EC-Motor und Elektronik. Stufenlose Drehzahlsteuerung

Ventilator-Daten
Luftleistung;  70 m3/h
Druckerhöhung max: 100 Pa
Spannung.  230 Volt
Leistung max:  0,11 kW
Stromaufnahme max: 0,9 A
Nennweite:  DN100

Zubehör:
 druck- und saugseitig, mit elastischem
Verbindungsstück, Verbindungsstück
 Baustoffklasse DIN 4102-1 B1 (schwerentflammbar)

angeb. Fabrikat:

'..........................................'
  ( vom Bieter einzutragen)

angeb. Typ:

'..........................................'
  ( vom Bieter einzutragen)

und zwar:
Menge: 2,000 St

**1.01.420 Rohr-Radialventilator ELT/EDV Anlage L0024 und L025 Zu- und Abuft Ring 2, Mediengang**
Rohr-Radialventilator ELT/EDV Anlage L0024 und L025
Zu- und Abuft Ring 2, Mediengang

EC-Radial-Rohrventilator zur direkten Montage im Rohrsystem. Gehäuse aus verzinktem Stahlblech. Die saug- und druckseitige Anschlussmaße sind auf Norm-Rohr-Durchmesser abgestimmt. Radial-Laufrad mit rückwärts gekrümmten Schaufeln aus Kunststoff. Mit drehzahlsteuerbarem EC-Außenläufermotor in Schutzart IP 54. Wartungs- und funkstörungsfrei. Integrierte elektronische Temperaturüberwachung für EC-Motor und Elektronik. Stufenlose Drehzahlsteuerung

Ventilator-Daten
Luftleistung;  340 m3/h
Druckerhöhung max: 100 Pa
Spannung.  230 Volt
Leistung max:  0,12 kW
Stromaufnahme max: 0,98 A
Nennweite:  DN160

Zubehör:
 druck- und saugseitig, mit elastischem
Verbindungsstück, Verbindungsstück
 Baustoffklasse DIN 4102-1 B1 (schwerentflammbar)

angeb. Fabrikat:

'..........................................'
  ( vom Bieter einzutragen)

angeb. Typ:

'..........................................'
  ( vom Bieter einzutragen)

und zwar:
Menge: 4,000 St

**Ausführungsbeschreibung 5 Spezifikation Transport und Aufstellen der Zentralgerät**
*Spezifikation Transport und Aufstellen der Zentralgeräte bestehend aus Einzelkomponenten im Technikgeschoss*
Spezifikation Transport und Aufstellen der Zentralgeräte bestehend aus Einzelkomponenten im Technikgeschoss

Die Aufstellung der einzelnen Gerätekomponenten der Lüftungsgeäte erfolgt auf eine bauseitig erstellte Stahlkonstruktion.
Auf Grund der konstruktiven Bauart der Stahldachkonstruktion mit angeordneten Windverbänden und Stahlquerträgern, müssen die Einzelkomponenten der Lüftungsgeräte auf der Stahlkonstruktion abgesetzt  und mit Schiebe und Hebewerkzeugen auf der Stahlunterkonstruktion an den Aufstellungort verschoben werden.
Die konstruktive Ausbildung der Stahlkonstruktion und der Technikzentrale mit Querträgern und Überzügen ist dabei zu beachten.

Da unterhalb der Lüftungsgeräte Kanalmontagen erfolgen, ist eine Koordinierung der Montage und Lieferung der einzelnenen Lüftungsgeräte ebenfalls zu koordinieren.

Alle notwendigen zur Einbringung und Aufstellung der Geräte erforderlichen Materialien und Gerätschaften wie z. B. Hebezeuge, Material und Personaleinsatz für die Monteure sind in der Position mit einzukalkulieren.

**1.01.430 Transport, Einbringung und Aufstellen der Zentralgeräte bestehend aus Einzelkomponenten**
Transport und Aufstellen der Zentralgeräte

bestehend aus Einzelkomponenten in das Technikgeschoss
gemäß vorstehender Spezifikation
Menge: 9,000 St

**1.01.440 Krangestellung Lüftungsgeräte Ring 1**
Krangestellung Lüftungsgeräte Ring 1

zum Transport und Montage der vorgenannten Geräte, auf die zur Aufstellung vorgesehene Position in die Lüftungszentrale des Technikgeschosses im 4. OG.
OK. Attika ca. + 23,49 m.

Gebäudeabmessungen:
max. 88 x 63 m

Die Lüftungsgeräte werden umlaufend auf den 4 Gebäudeachsen angeordnet

Sämtliche notwendige Nebenleistungen und Nebenkosten die zur Kranaufstellung dienen wie z. B. die Abstimmung mit der Behörde, die Gebühren für Straßensperrungen, Maut, Kranpersonal, Lastverteilplatten zum Schutz des Untergrundes, Hakenlastversicherung, usw. sind entsprechend mit einzukalkulieren.

Ausladung Kran min 40 m.

Zur Einbringung der Einzelkomponenten muss der Autokran entsprechend ungesetzt werden.

Der Termin zur Aufstellung ist rechtzeitig mit der Bauleitung abzustimmen.
Entsprechend der eigenen Arbeitsvorbereitung ist die Montage ggf. an mehreren Tagen zu kalkulieren.
Menge: 4,000 d

**1.01.450 Krangestellung Lüftungsgeräte Ring 2**
Krangestellung Lüftungsgeräte Ring 2

zum Transport und Montage der vorgenannten Geräte, auf die zur Aufstellung vorgesehene Position in die Lüftungszentrale des Technikgeschosses im 4. OG.
OK. Attika ca. + 22,49 m..

Gebäudeabmessungen:
max. 66 x 50 m

Die Lüftungsgeräte werden umlaufend auf den 4 Gebäudeachsen angeordnet

Sämtliche notwendige Nebenleistungen und Nebenkosten die zur Kranaufstellung dienen wie z. B. die Abstimmung mit der Behörde, die Gebühren für Straßensperrungen, Maut, Kranpersonal, Lastverteilplatten zum Schutz des Untergrundes, Hakenlastversicherung, usw. sind entsprechend mit einzukalkulieren.

Ausladung Kran min 40 m.

Zur Einbringung der Einzelkomponenten muss der Autokran entsprechend ungesetzt werden.

Der Termin zur Aufstellung ist rechtzeitig mit der Bauleitung abzustimmen.
Menge: 4,000 d

**Ausführungsbeschreibung 6 Zwangsbelüftung für Standzeiten in der Witterungszeit**
*Zwangsbelüftung für Standzeiten in der Witterungszeit*
Zwangsbelüftung für Standzeiten in der Witterungszeit

Um Kondensatbildung auf Grund der thermischen Verhältnisse innerhalb der Geschosse zum Technikgeschoss auszuschließen, werden die  Lüftungsleitungen im Außenbereich sowie noch nicht geschützten Leitungen im Technikgeschoss mit Zuluft während der Witterungszeit zwangsbefüftet werden. Dadurch soll der Kondensatanfall innerhalb der Lüftungsleitungen vermieden werden.

Die Anlage ist mit kompletter Verdrahtung zu liefern. Die Spannungsversorgung erfolgt über den Baustromverteiler. Es ist eine Verdrahtungslänge zum
Baustromverteiler von max. 50 m einzukalkulieren.
Folgende Lüftungsanlagen im Technikgeschoss sind davon betroffen:

Ring 1:

Anlage 001
Anlage 002
Anlage 003
Anlage 004

Ring 2:

Anlage 012
Anlage 013
Anlage 014
Anlage 015

Folgende aufgeführten Komponeneten sind in Abstimmungen mit der örtlichen Bauleitung nach Bedarf vorzuhalten:

- 1 Stück Abluftaxialventilator als EC Ausführung und 3 Stufen Drehzahlschalter. Volumenstrom bis max. 800 m ³/h Anordnung im Technikgeschoss, Anschluss Durchmesser DN315
- Filterbox in eckiger Ausführung mit F7 Filter
  Anschluss Durchmesser DN315
- 24m Schlauchsystem Nennweite von DN 300, in Teillängen bis 6m, bestehend aus PVC-beschichtetem Polyamidgewebe und außen mit einer unter einem Scheuerschutz eingearbeiteten Federstahlspirale
- 2 Stück Schlauch Spiltter 300/300 x 300
- 4 Stück Schlauchklemme 300
- 4 Stück Spanngurt zur Montage zur Befestigung der Schläuche DN 300
- 2 Stück Anschluss an verlegten Lüftungskanälen einschließlich aller Abdichtungsarbeiten

Die Spannungsversorgung erfolgt über den Baustromverteiler.
Die Anlage ist in Eigenverantwortung zu betreiben, so dass keine Kondensatbildung entsteht

**1.01.460 Zwangsbelüftung für Standzeiten in der Witterungszeit**
Zwangsbelüftung für Standzeiten in der Witterungszeit
gemäß vorstehender Spezifikation
Menge: 8,000 St

**1.01.470 An- und Abtransport der Komponenten zur Zwangsbelüftung**
An- und Abtransport der Komponenten zur Zwangsbelüftung
gemäß vorstehender Spezifikation
Menge: 8,000 St

**1.01.480 Abbau und Aufbau der zuvor genannten Komponenten zur Zwangsbelüftung**
Aufbau, Abbau und abtransportieren der zuvor genannten Komponenten zur Zwangsbelüftung

Aufbau
Der zuvor genannten Komponenten

Rück- bzw. Abbau
Nach Freimeldung durch die Bauüberwachung ist die Anlage komplett zurück zu bauen.

gemäß vorstehender Spezifikation
Menge: 8,000 St

**Ausführungsbeschreibung 7 Hinweis Umrüsten der Zwangsbelüftung**
*Hinweis Umrüsten der Zwangsbelüftung*
Hinweis Umrüsten der Zwangsbelüftung

gemäß Angaben der örtlichen Bauüberwachung.
Aufgrund von etwaiger Kollision mit anderen Gewerkeabläufen sind Teilleistungen der Zwangsbelüftung umzurüsten.
Diese Leistung ist auf Abruf innerhalb von 1 Werktag zu erbringen.

**1.01.490 Umrüsten der Zwangsbelüftung**
Umrüsten der Zwangsbelüftung

gemäß vorstehender Spezifikation
Menge: 24,000 St

**Ausführungsbeschreibung 8 Spezifikation Präzisionsklimaschränke Kryo-Räume mit Zu**
*Spezifikation Präzisionsklimaschränke Kryo-Räume mit Zubehör*
Spezifikation Präzisionsklimaschränke Kryo-Räume
mit Zubehör

Allgemeines
Die Kyryoräume sind im Sockelgeschoss des Ring 2 posistioniert. Die lichten Raumabmessungen betragen:

Kryo 1
L x B x H: 6,6 x 5,7 x 3,5 m

Kryo 2
L x B x H: 7,95 x 5,7 x 3,5 m

Hochbauseitig wird eine Magnetfeldkompensation erfolgen, welche Auswirkungen auf die o.g. Raumabmessungen haben wird.

Die Präzistionsklimaschränke werden jeweils in den angrenzenden Technikräumen angeordnet.

Folgende Raumparameter zur Einhaltung von Temperatur- und Feuchtekonstanz sind über das Gerät sicherzustellen:

Raumtemperatur: 20°C +/- 3K, Toleranz 0,8 K/24h
rel. Luftfeuchtigkeit: 25 bis 35%

Innere Lasten:
3 kW Wärme

Dem Präzisionsklimagerät wird eine vorkonditionierte Außenluft (Sollwerte: Zulufttemperatur = Winter 20 °C / Sommer 18 °C, 50% rel. F., 500 m³/h) zur Verfügung gestellt.

Die Abluft von 500 m³/h wird über das zentrale Lüftunsgsgerät abgeführt.

Gehäuse
Das Gehäuse ist als doppelt beplankte, verschraubte Rahmenkonstruktion aus verzinktem und
gepulvertem Stahl ausgeführt.
Die Doppelschale ist mit dazwischenliegenden Schall- und Wärmeisolierung.
Türen in der Gerätefront für die Wartung ausschließlich von vorn.

Außenschale
Die Außenschale des Gehäuses besteht aus verzinktem Stahlblech mit Pulverbeschichtung.

Innenschale
Die Innenschale des Gehäuses besteht aus feuerverzinktem Stahlblech. Die Abdichtung der luftführenden Bereiche bestehen aus silikonfreien, lebensmittelechten Dichtungsmitteln.

Zuluftanschluss
Der Dämmstutzen zur schallentkoppelten Verbindung zwischen Gerät und Kanalsystem, bestehend
aus einem leicht zu isolierenden Blechstutzen. Mit
Potentialausgleich.
Der Luftanschluss wird seitlich unten ausgeführt.

Abluftanschluss
Der Dämmstutzen zur schallentkoppelten Verbindung zwischen Gerät und Kanalsystem, bestehend
aus einem leicht zu isolierenden Blechstutzen. Mit
 Potentialausgleich.
Der Luftanschluss wird oben über die Decke
ausgeführt.

Filterung
Der Filter ist als Kassettenfilter ausgeführt und im Geräteansaug angeordnet. Die Filterklasse beträgt
ePM1 80% gemäß DIN EN ISO 16890 (F9 gemäß EN 779). Eine umlaufende Dichtung befindet sich auf der Filteranpressseite. Die Verschmutzung des Filters wird mittels eines elektrischen, stetig ausgeführten Sensors überwacht und angezeigt. Die Messung erfolgt über die Druckdifferenz mit Hilfe eines Differenzdruck- Transmitters. Der aktuelle Istwert wird gemäß VDI 6022 am Display des Gerätes angezeigt.

Kühlen
Pumpenkaltwasserkühlung
Lamellenwärmetauscher als Kaltwasserkühler für externe Kühlmittelversorgung mit Pumpenkaltwasser.
Kondensatwanne zum Auffangen des anfallenden Kondensats mit Gefälle zum Ablauf, demontierbar und reinigungsfähig mit Kugelrückschlag-Siphon im Gerät angeordnet. Kaltwasser-Rohrgruppe im luftseitig abgeschotteten Maschinenteil, einschließlich
Kaltwasserverrohrung mit Isolierung. Rohrgruppe als Umlenkschaltung mit im Rücklauf
positioniertem Dreiwege-Mischventil, komplett mit montiertem Stellantrieb 24V DC. Ansteuerung im
Grundgerät enthalten. Verrohrung mit Weichschaum-Isolierung, Anschlussmuffen und
Entlüftungsventil im Vorlauf.
Die Medienanschlüsse sind links nach oben, unten oder seitlich aus dem Gerät geführt. Kondensatleitung seitlich aus den Gerät geführt.

Zubehör:
im Gerät integrierte Kondensatpumpe

Heizen
Lamellenwärmetauscher als Lufterhitzer für Pumpenwarmwasser.
Der Wärmetauscher ist in Luftrichtung hinter dem Kühler angeordnet.
Warmwasser-Rohrgruppe im luftseitig abgeschotteten Maschinenteil, einschließlich Verrohrung.
Rohrgruppe als Umlenkschaltung mit im Rücklauf positioniertem Dreiwege-Mischventil, komplett mit
montiertem Stellantrieb 24V DC. Ansteuerung im Grundgerät enthalten. Verrohrung mit
Anschlussmuffen und Entlüftungsventil im Vorlauf.
Die Medienanschlüsse links nach oben, unten oder seitlich aus dem Gerät geführt.

Dampfbefeuchtung
Elektrischer Drucklos-Dampfluftbefeuchter zur vollautomatischen Erzeugung und Abgabe von
mineralfreiem, geruchlosem und sterilem Dampf mit normalen Anforderungen an die Regelgüte. Vollentsalztes Wasser wird über das vorhandenen Netz zurn Verfügung gestellt. Der Dampfzylinder
ist reinigbar ausgeführt und besteht aus Edelstahl mit zusätzlichem Kalkauffangbehälter. Die Widerstandsheizelemente werden durch eine interne Leistungselektronik geregelt und
ermöglichen eine stufenlose Dampfabgabe von 0-100 %. Eine automatische und zeitabhängige
Abschlämmregelung erfolgt Abschlämmventil zur Kontrolle der Mineralienkonzentration. Die im Dampfzylinder zu erhitzende Wassermenge wird durch eine
Niveaueinheit konstant gehalten.
Der Dampfbefeuchter besitzt eine interne Stetigregelung und ein separates Gehäuse.
Die Länge der mitgelieferten Dampf- und Kondensatschläuche beträgt jeweils min. 5 m. Die im Lieferumfang enthaltene Dampflanze ist für Kanaleinbau vorgesehen und ist in das Kanalnetz zu montieren. Einbau des Dampfbefeuchters (max. Abmessungen: L / B / H: 800 / 900 / 700 mm) in das Kanalsystem.

Die stetige Regelung der Dampfbefeuchtung erfolgt mit Hilfe jeweils einer Platine pro Befeuchter, die
im Elektroteil des Befeuchters montiert wird.

Lüfter
Direkt getriebener einseitig saugender Radialventilator aufgebaut auf einen EC-Außenläufermotor, mit integrierter Steuerungselektronik.
Laufrad mit rückwärts gekrümmten Schaufeln. Effizienzklasse IE5,
Sanftanlauf, 100 % drehzahlsteuerbar. Ventilatoren mit RS485/MODBUS RTU Schnittstelle. Der Ventilator ist für Reinigungs- oder Wartungsarbeiten nach vorne ausziehbar.

Elektroteil
Die Ansteuerung der einzelnen Verbraucher erfolgt über die Regelung.
Alle Leistungsverbraucher sind mit abgesichert.
Anschlussspannung 3 Phasen, 400V, 50 Hz

Eigenschaften
Komplette Schalt- und Regelanlage gemäß EN 60204-1 im Elektroteil des Klimaschrankes integriert
Bedienfeld der Regelung zur Anzeige von Betriebs- und Störmeldungen in der Fronttür des Klimagerätes.
Hauptschalter in Aus-Stellung mit Bügelschloss verriegelbar. Potenzialfreie Betriebs- (Schließer), Wartungs- und Ausfallmeldung (Öffner);
kabelbruchsichere Meldekette.

Steuerungssystem
Jedes Klimagerät ist mit dem autark arbeitenden Steuerungssystem ausgerüstet. Der Controller ist im Elektroteil eingebaut und übernimmt die kompletten Regel-, Steuer- und Überwachungsfunktionen des Klimagerätes.
Die Bedienung des Klimagerätes erfolgt über ein eingebautes Touch-Screen Farbdisplay in der
Gerätefront.

Systemsicherheit
Das Steuerungsprogramm ist netzausfallsicher auf nichtflüchtigem Speicher abgelegt. Ein
Anfahrprogramm gewährleistet den ordnungsgemäßen, zeitversetzen Wiederanlauf der Geräte nach
einem Netzausfall.

Einbindung in die Gebäude-Leittechnik (GLT) über BACnet

zusätzliches Kommunikationsmdul für Adsorptiontrockner und Elektro Nacherhitzer

Temperaturregelung
Temperaturregelung als Zuluftregelung. Der Regelfühler in der Zuluft misst die Zulufttemperatur. Eine
Abweichung des Zuluft-Istwertes vom Sollwert wirkt über die Regeleinrichtung in der Steuerung und
die Stelleinrichtung auf den Heiz- oder Kühlkreis.

Feuchteregelung
Feuchteregelung als Zuluftregelung. Der Regelfühler in der Zuluft misst die Zuluftfeuchte. Eine
Abweichung des Abluft-Istwertes vom Sollwert wirkt über die Regeleinrichtung in der Steuerung und
die Stelleinrichtung auf die Be- oder Entfeuchtung.

Hygrostat
Die Feuchtemaximalbegrenzung erfolgt mittels Hygrostat, der die maximale relative Feuchte in der
Zuluft überwacht.

Wasserwarneinrichtung
Wasserwarneinrichtung erfolgt durch eine Anzeige-LED an der Wasserwarneinrichtung, sowie durch einen potenzialfreien Kontakt.
Die Wasserwarneinrichtung setzt sich bei Abtrocknung des Melders selbsttätig zurück. Der Melder ist
in einem allseitig verschlossenen Gehäuse untergebracht.

und zwar:

**1.01.500 Präzisionsklimaschränke Kryo-Räume**
Präzisionsklimaschränke Kryo-Räume

Technische Daten
Betriebspunkt
Luftmenge Abluft:  min. 3500 m³/h
Externe Pressung Abluft:  min. 300 Pa
Luftmenge Mischluft.  min. 4.000 m³/h
Luftmenge Zuluft.  min. 4.000 m³/h
Externe Pressung Zuluft:  min. 300 Pa

Ventilator
Anzahl:  1
Luftvolumenstrom:  2500 bis 4000 m³/h
Nennleistung:  max. 4,5 kW
Motornennstrom:  max. 6,8 A
Schallleistungspegel, gesamt: max. 85,5 dB(A)
Pressung intern gesamt:  max. 150 Pa
Pressung extern:  min. 600 Pa

Regelstrategie
Zuluft-Temperaturtoleranz: (+/-) 0,5 K
Zuluft-Feuchtetoleranz:  (+/-) 5,0 % r.F.
Regelungsstrategie (T) Zulufttemperaturregelung
Regelungsstrategie (F) Zuluftfeuchteregelung

PKW Luftkühler
Medium-Vorlauftemperatur: 6,0 °C
Medium-Rücklauftemperatur: 12,0 °C
Leistung gesamt:  min. 13,7 kW
Leistung, sensibel:  min. 13,7 kW
Druckverlust Medium:  max. 3 kPa

PWW-Lufterhitzer als Nacherhitzer
Medium-Vorlauftemperatur. 60,0 °C
Medium-Rücklauftemperatur. 40,0 °C
Leistung gesamt  min. 11,0 kW
Druckverlust Medium:  max. 2 kPa

Schalldaten
Schallleistungspegel, saugseitig: max. 80,5 dB(A)
Schallleistungspegel, druckseitig: max. 83,5 dB(A)
Schallleistungspegel, Gehäuse: max. 62,0 dB(A)
Schallleistungspegel, Gerät: max. 78,0 dB(A)
Schalldruckpegel, Freifeld 1m (LpA): max. 61,5 dB(A)

Gesamtbetriebsstrom:  max. 17,0 A
Gesamtnennleistung.  max. 12,0 kW
Netzanschluss:  400 / 3 / 50 V/Ph/Hz

Abmessungen:
B /T / H: max. 1.100 x 900 x 2.000 mm

gemäß vorstehender Spezifikation
Menge: 2,000 St

**1.01.510 Adsorpstionstrockner**
Adsorpstionstrockner
Gehäuseaausführung in Edelstahl
mit horizontal angeordneten Rotor. Prozessluft-Ein- und Austritt auf einer Geräteseite und der Regenerationsluft- Ein- und -Austritt auf der gegenüberliegenden Seite. Die integrierten Ventilatoren sind als EV- Ventilatoren mit Frequenzumformer ausgestattet, um die vorgegebenen Luftmengen einezuhalten. Eingebaute elektronische Überwachung und Regelung des Entfeuters an die jeweiligen Betriebsbedingungen. Ausführung zum Anschluss an die externe Steuerung des Präzisionsklimaschrankes über ModBus.

Technische Daten
Trockene Luftmenge min: 1.000 m³/h
Ext. Pressung min.:  210 Pa
Regenerationluftmenge min:  200 m³/h
Ext. Pressung min.:  300 Pa
Regenerationsluftheizung min.: 6,9 kW
Spannung:  400 V/
Stromaufnahme max:  11,1 A
Entfeuchtungsleistung:  3 - 6 kg/h
Anschlüsse:  DN200
Schallpegel max.:  59 dB(A)

Steuerung:
3,5-Zoll Touchscreen
Stundenzähler
Timer
Datenaufzeichnung
ModBUS, Konstanter Prozessluftstrom
Feutigkeitssteuerung
Warungsüberwachung
Wartungsalarm
Messung und Regelung nach Taupunkt
Energiesparprogramm
Regelung des Regenerationsgebläses

Zubehör:
Wandkonsole
Hygrostat

max. Abmessungen:
B /T / H 800 x 500 x 1.100 mm
Menge: 2,000 St

**1.01.520 Elektro- Nacherhitzer**
Elektro- Nacherhitzer
Elektro-Nacherhitzer für Kanaleinbau inkl. Sicherheitstemperaturbegrenzer und Wächter STBW und
Luftstromwächter. Ausführung zum Anschluss an die externe Steuerung des Präzisionsklimaschrankes über ModBus.

Technische Daten
Luftmenge:  4.000 m³/h
Lufteintritt:  19 °C
Luftaustritt:  31 °C

Nennleistung: 1,5 kW
Schaltschruppen: 1
Spannung:  400 V/ 50 - 60 Hz

max. Abmessungen:
B /T / H: 800 x 350 x 550 mm
Menge: 2,000 St

**Ausführungsbeschreibung 9 Spezifikation Unterlage für Präzistionsklimaschrank**
*Spezifikation Unterlage für Präzistionsklimaschrank*
Spezifikation Unterlage für Präzistionsklimaschrank

Unterlage für Präzistionsklimaschrank
zur Körperschallentkopplung und Schwingungsisolierung,
aus gemischtzelliges PUR-Elastomer (Polyurethan) mit kombinierten Feder-/Dämpfereigenschaften als Zuschnitte ca. 100 mm breit, ca. 300mm lang und einer Dicke von 25 mm bis 37,5 mm. Die Auslegung erfolgt in Abhänigkeit der Gerätemasse und der Spannung in N/mm², so dass sich für die einzelnen Lüftungsgeräte unterschiedliche Materrialtypen ergeben

Hinweis:
Nach der Auftragsvergabe werden diese in Abhängigkeit der tasächlien Größen und Gewichtangaben der Lüftungsgeräte durch den Bauphysiker geprüft.
Hierzu sind nach Auftragsvergabe die Datenblätter der RLT-Geräte und Entkoppelungsmatten vorzulegen.

**1.01.530 Unterlage für Präzistionsklimaschrank**
Unterlage für Präzistionsklimaschrank
gemäß vorstehender Spezifikation
Menge: 8,000 St

#### Titel 1.02 Lüftungseinbauteile

**1.02.10 Brandschutzklappe EI90S Gehäuse Stahl verz B 200mm H 200mm L 500mm elektr Antrieb Federrücklauf 24VAC/DC IP54**
*** EP-Aufgliederung gefordert
STLB-Bau 2025-10 075
Brandschutzklappe DIN EN 15650, Funktion prüfbar im eingebauten Zustand, Klassifizierung EI 90 S DIN EN 13501-3, beidseitig geprüft DIN EN 1366-2, für vertikalen und horizontalen Einbau, Achslage waagerecht oder senkrecht, rauchdicht, Gehäuse aus verzinktem Stahl, eckig, Nennbreite 200 mm, Nennhöhe 200 mm, Länge 500 mm, Einbau in massive Wand, Nasseinbau, mit Absperrklappenblatt aus mineralischem Baustoff, mit Schmelzlot und Auslösevorrichtung zur Funktionsprüfung, Nennauslösetemperatur max. 72 Grad C, mit elektrischem Antrieb mit Federrücklauf und integrierten Endlageschaltern, Bemessungsbetriebsspannung 24 V AC/DC, Schutzart IP 54 DIN EN 60529 (VDE 0470-1).
Menge: 35,000 St

**1.02.20 Brandschutzklappe EI90S Gehäuse Stahl verz B 250mm H 200mm L 500mm elektr Antrieb Federrücklauf 24VAC/DC IP54**
*** EP-Aufgliederung gefordert
STLB-Bau 2025-10 075
Brandschutzklappe DIN EN 15650, Funktion prüfbar im eingebauten Zustand, Klassifizierung EI 90 S DIN EN 13501-3, beidseitig geprüft DIN EN 1366-2, für vertikalen und horizontalen Einbau, Achslage waagerecht oder senkrecht, rauchdicht, Gehäuse aus verzinktem Stahl, eckig, Nennbreite 250 mm, Nennhöhe 200 mm, Länge 500 mm, Einbau in massive Wand, Nasseinbau, mit Absperrklappenblatt aus mineralischem Baustoff, mit Schmelzlot und Auslösevorrichtung zur Funktionsprüfung, Nennauslösetemperatur max. 72 Grad C, mit elektrischem Antrieb mit Federrücklauf und integrierten Endlageschaltern, Bemessungsbetriebsspannung 24 V AC/DC, Schutzart IP 54 DIN EN 60529 (VDE 0470-1).
Menge: 11,000 St

**1.02.30 Brandschutzklappe EI90S Gehäuse Stahl verz B 250mm H 250mm L 500mm elektr Antrieb Federrücklauf 24VAC/DC IP54**
*** EP-Aufgliederung gefordert
STLB-Bau 2025-10 075
Brandschutzklappe DIN EN 15650, Funktion prüfbar im eingebauten Zustand, Klassifizierung EI 90 S DIN EN 13501-3, beidseitig geprüft DIN EN 1366-2, für vertikalen und horizontalen Einbau, Achslage waagerecht oder senkrecht, rauchdicht, Gehäuse aus verzinktem Stahl, eckig, Nennbreite 250 mm, Nennhöhe 250 mm, Länge 500 mm, Einbau in massive Wand, Nasseinbau, mit 2 Revisionsöffnungen mit Deckel, mit Absperrklappenblatt aus mineralischem Baustoff, mit Schmelzlot und Auslösevorrichtung zur Funktionsprüfung, Nennauslösetemperatur max. 72 Grad C, mit elektrischem Antrieb mit Federrücklauf und integrierten Endlageschaltern, Bemessungsbetriebsspannung 24 V AC/DC, Schutzart IP 54 DIN EN 60529 (VDE 0470-1).
Menge: 1,000 St

**1.02.40 Brandschutzklappe EI90S Gehäuse Stahl verz B 300mm H 100mm L 500mm elektr Antrieb Federrücklauf 24VAC/DC IP54**
*** EP-Aufgliederung gefordert
STLB-Bau 2025-10 075
Brandschutzklappe DIN EN 15650, Funktion prüfbar im eingebauten Zustand, Klassifizierung EI 90 S DIN EN 13501-3, beidseitig geprüft DIN EN 1366-2, für vertikalen und horizontalen Einbau, Achslage waagerecht oder senkrecht, rauchdicht, Gehäuse aus verzinktem Stahl, eckig, Nennbreite 300 mm, Nennhöhe 100 mm, Länge 500 mm, Einbau in massive Wand, Nasseinbau, mit Absperrklappenblatt aus mineralischem Baustoff, mit Schmelzlot und Auslösevorrichtung zur Funktionsprüfung, Nennauslösetemperatur max. 72 Grad C, mit elektrischem Antrieb mit Federrücklauf und integrierten Endlageschaltern, Bemessungsbetriebsspannung 24 V AC/DC, Schutzart IP 54 DIN EN 60529 (VDE 0470-1).
Menge: 3,000 St

**1.02.50 Brandschutzklappe EI90S Gehäuse Stahl verz B 300mm H 200mm L 500mm elektr Antrieb Federrücklauf 24VAC/DC IP54**
*** EP-Aufgliederung gefordert
STLB-Bau 2025-10 075
Brandschutzklappe DIN EN 15650, Funktion prüfbar im eingebauten Zustand, Klassifizierung EI 90 S DIN EN 13501-3, beidseitig geprüft DIN EN 1366-2, für vertikalen und horizontalen Einbau, Achslage waagerecht oder senkrecht, rauchdicht, Gehäuse aus verzinktem Stahl, eckig, Nennbreite 300 mm, Nennhöhe 200 mm, Länge 500 mm, Einbau in massive Wand, Nasseinbau, mit Absperrklappenblatt aus mineralischem Baustoff, mit Schmelzlot und Auslösevorrichtung zur Funktionsprüfung, Nennauslösetemperatur max. 72 Grad C, mit elektrischem Antrieb mit Federrücklauf und integrierten Endlageschaltern, Bemessungsbetriebsspannung 24 V AC/DC, Schutzart IP 54 DIN EN 60529 (VDE 0470-1).
Menge: 25,000 St

**1.02.60 Brandschutzklappe EI90S Gehäuse Stahl verz B 300mm H 250mm L 500mm elektr Antrieb Federrücklauf 24VAC/DC IP54**
*** EP-Aufgliederung gefordert
STLB-Bau 2025-10 075
Brandschutzklappe DIN EN 15650, Funktion prüfbar im eingebauten Zustand, Klassifizierung EI 90 S DIN EN 13501-3, beidseitig geprüft DIN EN 1366-2, für vertikalen und horizontalen Einbau, Achslage waagerecht oder senkrecht, rauchdicht, Gehäuse aus verzinktem Stahl, eckig, Nennbreite 300 mm, Nennhöhe 250 mm, Länge 500 mm, Einbau in massive Wand, Nasseinbau, mit 2 Revisionsöffnungen mit Deckel, mit Absperrklappenblatt aus mineralischem Baustoff, mit Schmelzlot und Auslösevorrichtung zur Funktionsprüfung, Nennauslösetemperatur max. 72 Grad C, mit elektrischem Antrieb mit Federrücklauf und integrierten Endlageschaltern, Bemessungsbetriebsspannung 24 V AC/DC, Schutzart IP 54 DIN EN 60529 (VDE 0470-1).
Menge: 5,000 St

**1.02.70 Brandschutzklappe EI90S Gehäuse Stahl verz B 300mm H 300mm L 500mm elektr Antrieb Federrücklauf 24VAC/DC IP54**
*** EP-Aufgliederung gefordert
STLB-Bau 2025-10 075
Brandschutzklappe DIN EN 15650, Funktion prüfbar im eingebauten Zustand, Klassifizierung EI 90 S DIN EN 13501-3, beidseitig geprüft DIN EN 1366-2, für vertikalen und horizontalen Einbau, Achslage waagerecht oder senkrecht, rauchdicht, Gehäuse aus verzinktem Stahl, eckig, Nennbreite 300 mm, Nennhöhe 300 mm, Länge 500 mm, Einbau in massive Wand, Nasseinbau, mit 2 Revisionsöffnungen mit Deckel, mit Absperrklappenblatt aus mineralischem Baustoff, mit Schmelzlot und Auslösevorrichtung zur Funktionsprüfung, Nennauslösetemperatur max. 72 Grad C, mit elektrischem Antrieb mit Federrücklauf und integrierten Endlageschaltern, Bemessungsbetriebsspannung 24 V AC/DC, Schutzart IP 54 DIN EN 60529 (VDE 0470-1).
Menge: 11,000 St

**1.02.80 Brandschutzklappe EI90S Gehäuse Stahl verz B 350mm H 150mm L 500mm elektr Antrieb Federrücklauf 24VAC/DC IP54**
*** EP-Aufgliederung gefordert
STLB-Bau 2025-10 075
Brandschutzklappe DIN EN 15650, Funktion prüfbar im eingebauten Zustand, Klassifizierung EI 90 S DIN EN 13501-3, beidseitig geprüft DIN EN 1366-2, für vertikalen und horizontalen Einbau, Achslage waagerecht oder senkrecht, rauchdicht, Gehäuse aus verzinktem Stahl, eckig, Nennbreite 350 mm, Nennhöhe 150 mm, Länge 500 mm, Einbau in massive Wand, Nasseinbau, mit Absperrklappenblatt aus mineralischem Baustoff, mit Schmelzlot und Auslösevorrichtung zur Funktionsprüfung, Nennauslösetemperatur max. 72 Grad C, mit elektrischem Antrieb mit Federrücklauf und integrierten Endlageschaltern, Bemessungsbetriebsspannung 24 V AC/DC, Schutzart IP 54 DIN EN 60529 (VDE 0470-1).
Menge: 1,000 St

**1.02.90 Brandschutzklappe EI90S Gehäuse Stahl verz B 350mm H 200mm L 500mm elektr Antrieb Federrücklauf 24VAC/DC IP54**
*** EP-Aufgliederung gefordert
STLB-Bau 2025-10 075
Brandschutzklappe DIN EN 15650, Funktion prüfbar im eingebauten Zustand, Klassifizierung EI 90 S DIN EN 13501-3, beidseitig geprüft DIN EN 1366-2, für vertikalen und horizontalen Einbau, Achslage waagerecht oder senkrecht, rauchdicht, Gehäuse aus verzinktem Stahl, eckig, Nennbreite 350 mm, Nennhöhe 200 mm, Länge 500 mm, Einbau in massive Wand, Nasseinbau, mit Absperrklappenblatt aus mineralischem Baustoff, mit Schmelzlot und Auslösevorrichtung zur Funktionsprüfung, Nennauslösetemperatur max. 72 Grad C, mit elektrischem Antrieb mit Federrücklauf und integrierten Endlageschaltern, Bemessungsbetriebsspannung 24 V AC/DC, Schutzart IP 54 DIN EN 60529 (VDE 0470-1).
Menge: 5,000 St

**1.02.100 Brandschutzklappe EI90S Gehäuse Stahl verz B 350mm H 300mm L 500mm elektr Antrieb Federrücklauf 24VAC/DC IP54**
*** EP-Aufgliederung gefordert
STLB-Bau 2025-10 075
Brandschutzklappe DIN EN 15650, Funktion prüfbar im eingebauten Zustand, Klassifizierung EI 90 S DIN EN 13501-3, beidseitig geprüft DIN EN 1366-2, für vertikalen und horizontalen Einbau, Achslage waagerecht oder senkrecht, rauchdicht, Gehäuse aus verzinktem Stahl, eckig, Nennbreite 350 mm, Nennhöhe 300 mm, Länge 500 mm, Einbau in massive Wand, Nasseinbau, mit einer Inspektionsöffnung, mit Absperrklappenblatt aus mineralischem Baustoff, mit Schmelzlot und Auslösevorrichtung zur Funktionsprüfung, Nennauslösetemperatur max. 72 Grad C, mit elektrischem Antrieb mit Federrücklauf und integrierten Endlageschaltern, Bemessungsbetriebsspannung 24 V AC/DC, Schutzart IP 54 DIN EN 60529 (VDE 0470-1).
Menge: 2,000 St

**1.02.110 Brandschutzklappe EI90S Gehäuse Stahl verz B 400mm H 150mm L 500mm elektr Antrieb Federrücklauf 24VAC/DC IP54**
*** EP-Aufgliederung gefordert
STLB-Bau 2025-10 075
Brandschutzklappe DIN EN 15650, Funktion prüfbar im eingebauten Zustand, Klassifizierung EI 90 S DIN EN 13501-3, beidseitig geprüft DIN EN 1366-2, für vertikalen und horizontalen Einbau, Achslage waagerecht oder senkrecht, rauchdicht, Gehäuse aus verzinktem Stahl, eckig, Nennbreite 400 mm, Nennhöhe 150 mm, Länge 500 mm, Einbau in massive Wand, Nasseinbau, mit Absperrklappenblatt aus mineralischem Baustoff, mit Schmelzlot und Auslösevorrichtung zur Funktionsprüfung, Nennauslösetemperatur max. 72 Grad C, mit elektrischem Antrieb mit Federrücklauf und integrierten Endlageschaltern, Bemessungsbetriebsspannung 24 V AC/DC, Schutzart IP 54 DIN EN 60529 (VDE 0470-1).
Menge: 1,000 St

**1.02.120 Brandschutzklappe EI90S Gehäuse Stahl verz B 400mm H 200mm L 500mm elektr Antrieb Federrücklauf 24VAC/DC IP54**
*** EP-Aufgliederung gefordert
STLB-Bau 2025-10 075
Brandschutzklappe DIN EN 15650, Funktion prüfbar im eingebauten Zustand, Klassifizierung EI 90 S DIN EN 13501-3, beidseitig geprüft DIN EN 1366-2, für vertikalen und horizontalen Einbau, Achslage waagerecht oder senkrecht, rauchdicht, Gehäuse aus verzinktem Stahl, eckig, Nennbreite 400 mm, Nennhöhe 200 mm, Länge 500 mm, Einbau in massive Wand, Nasseinbau, mit Absperrklappenblatt aus mineralischem Baustoff, mit Schmelzlot und Auslösevorrichtung zur Funktionsprüfung, Nennauslösetemperatur max. 72 Grad C, mit elektrischem Antrieb mit Federrücklauf und integrierten Endlageschaltern, Bemessungsbetriebsspannung 24 V AC/DC, Schutzart IP 54 DIN EN 60529 (VDE 0470-1).
Menge: 29,000 St

**1.02.130 Brandschutzklappe EI90S Gehäuse Stahl verz B 400mm H 250mm L 500mm elektr Antrieb Federrücklauf 24VAC/DC IP54**
*** EP-Aufgliederung gefordert
STLB-Bau 2025-10 075
Brandschutzklappe DIN EN 15650, Funktion prüfbar im eingebauten Zustand, Klassifizierung EI 90 S DIN EN 13501-3, beidseitig geprüft DIN EN 1366-2, für vertikalen und horizontalen Einbau, Achslage waagerecht oder senkrecht, rauchdicht, Gehäuse aus verzinktem Stahl, eckig, Nennbreite 400 mm, Nennhöhe 250 mm, Länge 500 mm, Einbau in massive Wand, Nasseinbau, mit 2 Revisionsöffnungen mit Deckel, mit Absperrklappenblatt aus mineralischem Baustoff, mit Schmelzlot und Auslösevorrichtung zur Funktionsprüfung, Nennauslösetemperatur max. 72 Grad C, mit elektrischem Antrieb mit Federrücklauf und integrierten Endlageschaltern, Bemessungsbetriebsspannung 24 V AC/DC, Schutzart IP 54 DIN EN 60529 (VDE 0470-1).
Menge: 1,000 St

**1.02.140 Brandschutzklappe EI90S Gehäuse Stahl verz B 400mm H 300mm L 500mm elektr Antrieb Federrücklauf 24VAC/DC IP54**
*** EP-Aufgliederung gefordert
STLB-Bau 2025-10 075
Brandschutzklappe DIN EN 15650, Funktion prüfbar im eingebauten Zustand, Klassifizierung EI 90 S DIN EN 13501-3, beidseitig geprüft DIN EN 1366-2, für vertikalen und horizontalen Einbau, Achslage waagerecht oder senkrecht, rauchdicht, Gehäuse aus verzinktem Stahl, eckig, Nennbreite 400 mm, Nennhöhe 300 mm, Länge 500 mm, Einbau in massive Wand, Nasseinbau, mit 2 Revisionsöffnungen mit Deckel, mit Absperrklappenblatt aus mineralischem Baustoff, mit Schmelzlot und Auslösevorrichtung zur Funktionsprüfung, Nennauslösetemperatur max. 72 Grad C, mit elektrischem Antrieb mit Federrücklauf und integrierten Endlageschaltern, Bemessungsbetriebsspannung 24 V AC/DC, Schutzart IP 54 DIN EN 60529 (VDE 0470-1).
Menge: 11,000 St

**1.02.150 Brandschutzklappe EI90S Gehäuse Stahl verz B 400mm H 400mm L 500mm elektr Antrieb Federrücklauf 24VAC/DC IP54**
*** EP-Aufgliederung gefordert
STLB-Bau 2025-10 075
Brandschutzklappe DIN EN 15650, Funktion prüfbar im eingebauten Zustand, Klassifizierung EI 90 S DIN EN 13501-3, beidseitig geprüft DIN EN 1366-2, für vertikalen und horizontalen Einbau, Achslage waagerecht oder senkrecht, rauchdicht, Gehäuse aus verzinktem Stahl, eckig, Nennbreite 400 mm, Nennhöhe 400 mm, Länge 500 mm, Einbau in massive Wand, Nasseinbau, mit 2 Revisionsöffnungen mit Deckel, mit Absperrklappenblatt aus mineralischem Baustoff, mit Schmelzlot und Auslösevorrichtung zur Funktionsprüfung, Nennauslösetemperatur max. 72 Grad C, mit elektrischem Antrieb mit Federrücklauf und integrierten Endlageschaltern, Bemessungsbetriebsspannung 24 V AC/DC, Schutzart IP 54 DIN EN 60529 (VDE 0470-1).
Menge: 2,000 St

**1.02.160 Brandschutzklappe EI90S Gehäuse Stahl verz B 500mm H 200mm L 500mm elektr Antrieb Federrücklauf 24VAC/DC IP54**
*** EP-Aufgliederung gefordert
STLB-Bau 2025-10 075
Brandschutzklappe DIN EN 15650, Funktion prüfbar im eingebauten Zustand, Klassifizierung EI 90 S DIN EN 13501-3, beidseitig geprüft DIN EN 1366-2, für vertikalen und horizontalen Einbau, Achslage waagerecht oder senkrecht, rauchdicht, Gehäuse aus verzinktem Stahl, eckig, Nennbreite 500 mm, Nennhöhe 200 mm, Länge 500 mm, Einbau in massive Wand, Nasseinbau, mit Absperrklappenblatt aus mineralischem Baustoff, mit Schmelzlot und Auslösevorrichtung zur Funktionsprüfung, Nennauslösetemperatur max. 72 Grad C, mit elektrischem Antrieb mit Federrücklauf und integrierten Endlageschaltern, Bemessungsbetriebsspannung 24 V AC/DC, Schutzart IP 54 DIN EN 60529 (VDE 0470-1).
Menge: 4,000 St

**1.02.170 Brandschutzklappe EI90S Gehäuse Stahl verz B 500mm H 250mm L 500mm elektr Antrieb Federrücklauf 24VAC/DC IP54**
*** EP-Aufgliederung gefordert
STLB-Bau 2025-10 075
Brandschutzklappe DIN EN 15650, Funktion prüfbar im eingebauten Zustand, Klassifizierung EI 90 S DIN EN 13501-3, beidseitig geprüft DIN EN 1366-2, für vertikalen und horizontalen Einbau, Achslage waagerecht oder senkrecht, rauchdicht, Gehäuse aus verzinktem Stahl, eckig, Nennbreite 500 mm, Nennhöhe 250 mm, Länge 500 mm, Einbau in massive Wand, Nasseinbau, mit 2 Revisionsöffnungen mit Deckel, mit Absperrklappenblatt aus mineralischem Baustoff, mit Schmelzlot und Auslösevorrichtung zur Funktionsprüfung, Nennauslösetemperatur max. 72 Grad C, mit elektrischem Antrieb mit Federrücklauf und integrierten Endlageschaltern, Bemessungsbetriebsspannung 24 V AC/DC, Schutzart IP 54 DIN EN 60529 (VDE 0470-1).
Menge: 2,000 St

**1.02.180 Brandschutzklappe EI90S Gehäuse Stahl verz B 500mm H 300mm L 500mm elektr Antrieb Federrücklauf 24VAC/DC IP54**
*** EP-Aufgliederung gefordert
STLB-Bau 2025-10 075
Brandschutzklappe DIN EN 15650, Funktion prüfbar im eingebauten Zustand, Klassifizierung EI 90 S DIN EN 13501-3, beidseitig geprüft DIN EN 1366-2, für vertikalen und horizontalen Einbau, Achslage waagerecht oder senkrecht, rauchdicht, Gehäuse aus verzinktem Stahl, eckig, Nennbreite 500 mm, Nennhöhe 300 mm, Länge 500 mm, Einbau in massive Wand, Nasseinbau, mit 2 Revisionsöffnungen mit Deckel, mit Absperrklappenblatt aus mineralischem Baustoff, mit Schmelzlot und Auslösevorrichtung zur Funktionsprüfung, Nennauslösetemperatur max. 72 Grad C, mit elektrischem Antrieb mit Federrücklauf und integrierten Endlageschaltern, Bemessungsbetriebsspannung 24 V AC/DC, Schutzart IP 54 DIN EN 60529 (VDE 0470-1).
Menge: 25,000 St

**1.02.190 Brandschutzklappe EI90S Gehäuse Stahl verz B 500mm H 350mm L 500mm elektr Antrieb Federrücklauf 24VAC/DC IP54**
*** EP-Aufgliederung gefordert
STLB-Bau 2025-10 075
Brandschutzklappe DIN EN 15650, Funktion prüfbar im eingebauten Zustand, Klassifizierung EI 90 S DIN EN 13501-3, beidseitig geprüft DIN EN 1366-2, für vertikalen und horizontalen Einbau, Achslage waagerecht oder senkrecht, rauchdicht, Gehäuse aus verzinktem Stahl, eckig, Nennbreite 500 mm, Nennhöhe 350 mm, Länge 500 mm, Einbau in massive Wand, Nasseinbau, mit 2 Revisionsöffnungen mit Deckel, mit Absperrklappenblatt aus mineralischem Baustoff, mit Schmelzlot und Auslösevorrichtung zur Funktionsprüfung, Nennauslösetemperatur max. 72 Grad C, mit elektrischem Antrieb mit Federrücklauf und integrierten Endlageschaltern, Bemessungsbetriebsspannung 24 V AC/DC, Schutzart IP 54 DIN EN 60529 (VDE 0470-1).
Menge: 2,000 St

**1.02.200 Brandschutzklappe EI90S Gehäuse Stahl verz B 500mm H 400mm L 500mm elektr Antrieb Federrücklauf 24VAC/DC IP54**
*** EP-Aufgliederung gefordert
STLB-Bau 2025-10 075
Brandschutzklappe DIN EN 15650, Funktion prüfbar im eingebauten Zustand, Klassifizierung EI 90 S DIN EN 13501-3, beidseitig geprüft DIN EN 1366-2, für vertikalen und horizontalen Einbau, Achslage waagerecht oder senkrecht, rauchdicht, Gehäuse aus verzinktem Stahl, eckig, Nennbreite 500 mm, Nennhöhe 400 mm, Länge 500 mm, Einbau in massive Wand, Nasseinbau, mit 2 Revisionsöffnungen mit Deckel, mit Absperrklappenblatt aus mineralischem Baustoff, mit Schmelzlot und Auslösevorrichtung zur Funktionsprüfung, Nennauslösetemperatur max. 72 Grad C, mit elektrischem Antrieb mit Federrücklauf und integrierten Endlageschaltern, Bemessungsbetriebsspannung 24 V AC/DC, Schutzart IP 54 DIN EN 60529 (VDE 0470-1).
Menge: 4,000 St

**1.02.210 Brandschutzklappe EI90S Gehäuse Stahl verz B 600mm H 200mm L 500mm elektr Antrieb Federrücklauf 24VAC/DC IP54**
*** EP-Aufgliederung gefordert
STLB-Bau 2025-10 075
Brandschutzklappe DIN EN 15650, Funktion prüfbar im eingebauten Zustand, Klassifizierung EI 90 S DIN EN 13501-3, beidseitig geprüft DIN EN 1366-2, für vertikalen und horizontalen Einbau, Achslage waagerecht oder senkrecht, rauchdicht, Gehäuse aus verzinktem Stahl, eckig, Nennbreite 600 mm, Nennhöhe 200 mm, Länge 500 mm, Einbau in massive Wand, Nasseinbau, mit Absperrklappenblatt aus mineralischem Baustoff, mit Schmelzlot und Auslösevorrichtung zur Funktionsprüfung, Nennauslösetemperatur max. 72 Grad C, mit elektrischem Antrieb mit Federrücklauf und integrierten Endlageschaltern, Bemessungsbetriebsspannung 24 V AC/DC, Schutzart IP 54 DIN EN 60529 (VDE 0470-1).
Menge: 4,000 St

**1.02.220 Brandschutzklappe EI90S Gehäuse Stahl verz B 600mm H 250mm L 500mm elektr Antrieb Federrücklauf 24VAC/DC IP54**
*** EP-Aufgliederung gefordert
STLB-Bau 2025-10 075
Brandschutzklappe DIN EN 15650, Funktion prüfbar im eingebauten Zustand, Klassifizierung EI 90 S DIN EN 13501-3, beidseitig geprüft DIN EN 1366-2, für vertikalen und horizontalen Einbau, Achslage waagerecht oder senkrecht, rauchdicht, Gehäuse aus verzinktem Stahl, eckig, Nennbreite 600 mm, Nennhöhe 250 mm, Länge 500 mm, Einbau in massive Wand, Nasseinbau, mit 2 Revisionsöffnungen mit Deckel, mit Absperrklappenblatt aus mineralischem Baustoff, mit Schmelzlot und Auslösevorrichtung zur Funktionsprüfung, Nennauslösetemperatur max. 72 Grad C, mit elektrischem Antrieb mit Federrücklauf und integrierten Endlageschaltern, Bemessungsbetriebsspannung 24 V AC/DC, Schutzart IP 54 DIN EN 60529 (VDE 0470-1).
Menge: 2,000 St

**1.02.230 Brandschutzklappe EI90S Gehäuse Stahl verz B 600mm H 300mm L 500mm elektr Antrieb Federrücklauf 24VAC/DC IP54**
*** EP-Aufgliederung gefordert
STLB-Bau 2025-10 075
Brandschutzklappe DIN EN 15650, Funktion prüfbar im eingebauten Zustand, Klassifizierung EI 90 S DIN EN 13501-3, beidseitig geprüft DIN EN 1366-2, für vertikalen und horizontalen Einbau, Achslage waagerecht oder senkrecht, rauchdicht, Gehäuse aus verzinktem Stahl, eckig, Nennbreite 600 mm, Nennhöhe 300 mm, Länge 500 mm, Einbau in massive Wand, Nasseinbau, mit 2 Revisionsöffnungen mit Deckel, mit Absperrklappenblatt aus mineralischem Baustoff, mit Schmelzlot und Auslösevorrichtung zur Funktionsprüfung, Nennauslösetemperatur max. 72 Grad C, mit elektrischem Antrieb mit Federrücklauf und integrierten Endlageschaltern, Bemessungsbetriebsspannung 24 V AC/DC, Schutzart IP 54 DIN EN 60529 (VDE 0470-1).
Menge: 9,000 St

**1.02.240 Brandschutzklappe EI90S Gehäuse Stahl verz B 600mm H 350mm L 500mm elektr Antrieb Federrücklauf 24VAC/DC IP54**
*** EP-Aufgliederung gefordert
STLB-Bau 2025-10 075
Brandschutzklappe DIN EN 15650, Funktion prüfbar im eingebauten Zustand, Klassifizierung EI 90 S DIN EN 13501-3, beidseitig geprüft DIN EN 1366-2, für vertikalen und horizontalen Einbau, Achslage waagerecht oder senkrecht, rauchdicht, Gehäuse aus verzinktem Stahl, eckig, Nennbreite 600 mm, Nennhöhe 350 mm, Länge 500 mm, Einbau in massive Wand, Nasseinbau, mit 2 Revisionsöffnungen mit Deckel, mit Absperrklappenblatt aus mineralischem Baustoff, mit Schmelzlot und Auslösevorrichtung zur Funktionsprüfung, Nennauslösetemperatur max. 72 Grad C, mit elektrischem Antrieb mit Federrücklauf und integrierten Endlageschaltern, Bemessungsbetriebsspannung 24 V AC/DC, Schutzart IP 54 DIN EN 60529 (VDE 0470-1).
Menge: 3,000 St

**1.02.250 Brandschutzklappe EI90S Gehäuse Stahl verz B 600mm H 400mm L 500mm elektr Antrieb Federrücklauf 24VAC/DC IP54**
*** EP-Aufgliederung gefordert
STLB-Bau 2025-10 075
Brandschutzklappe DIN EN 15650, Funktion prüfbar im eingebauten Zustand, Klassifizierung EI 90 S DIN EN 13501-3, beidseitig geprüft DIN EN 1366-2, für vertikalen und horizontalen Einbau, Achslage waagerecht oder senkrecht, rauchdicht, Gehäuse aus verzinktem Stahl, eckig, Nennbreite 600 mm, Nennhöhe 400 mm, Länge 500 mm, Einbau in massive Wand, Nasseinbau, mit 2 Revisionsöffnungen mit Deckel, mit Absperrklappenblatt aus mineralischem Baustoff, mit Schmelzlot und Auslösevorrichtung zur Funktionsprüfung, Nennauslösetemperatur max. 72 Grad C, mit elektrischem Antrieb mit Federrücklauf und integrierten Endlageschaltern, Bemessungsbetriebsspannung 24 V AC/DC, Schutzart IP 54 DIN EN 60529 (VDE 0470-1).
Menge: 7,000 St

**1.02.260 Brandschutzklappe EI90S Gehäuse Stahl verz B 600mm H 500mm L 500mm elektr Antrieb Federrücklauf 24VAC/DC IP54**
*** EP-Aufgliederung gefordert
STLB-Bau 2025-10 075
Brandschutzklappe DIN EN 15650, Funktion prüfbar im eingebauten Zustand, Klassifizierung EI 90 S DIN EN 13501-3, beidseitig geprüft DIN EN 1366-2, für vertikalen und horizontalen Einbau, Achslage waagerecht oder senkrecht, rauchdicht, Gehäuse aus verzinktem Stahl, eckig, Nennbreite 600 mm, Nennhöhe 500 mm, Länge 500 mm, Einbau in massive Wand, Nasseinbau, mit 2 Revisionsöffnungen mit Deckel, mit Absperrklappenblatt aus mineralischem Baustoff, mit Schmelzlot und Auslösevorrichtung zur Funktionsprüfung, Nennauslösetemperatur max. 72 Grad C, mit elektrischem Antrieb mit Federrücklauf und integrierten Endlageschaltern, Bemessungsbetriebsspannung 24 V AC/DC, Schutzart IP 54 DIN EN 60529 (VDE 0470-1).
Menge: 4,000 St

**1.02.270 Brandschutzklappe EI90S Gehäuse Stahl verz B 800mm H 200mm L 500mm elektr Antrieb Federrücklauf 24VAC/DC IP54**
*** EP-Aufgliederung gefordert
STLB-Bau 2025-10 075
Brandschutzklappe DIN EN 15650, Funktion prüfbar im eingebauten Zustand, Klassifizierung EI 90 S DIN EN 13501-3, beidseitig geprüft DIN EN 1366-2, für vertikalen und horizontalen Einbau, Achslage waagerecht oder senkrecht, rauchdicht, Gehäuse aus verzinktem Stahl, eckig, Nennbreite 800 mm, Nennhöhe 200 mm, Länge 500 mm, Einbau in massive Wand, Nasseinbau, mit Absperrklappenblatt aus mineralischem Baustoff, mit Schmelzlot und Auslösevorrichtung zur Funktionsprüfung, Nennauslösetemperatur max. 72 Grad C, mit elektrischem Antrieb mit Federrücklauf und integrierten Endlageschaltern, Bemessungsbetriebsspannung 24 V AC/DC, Schutzart IP 54 DIN EN 60529 (VDE 0470-1).
Menge: 1,000 St

**1.02.280 Brandschutzklappe EI90S Gehäuse Stahl verz B 800mm H 250mm L 500mm elektr Antrieb Federrücklauf 24VAC/DC IP54**
*** EP-Aufgliederung gefordert
STLB-Bau 2025-10 075
Brandschutzklappe DIN EN 15650, Funktion prüfbar im eingebauten Zustand, Klassifizierung EI 90 S DIN EN 13501-3, beidseitig geprüft DIN EN 1366-2, für vertikalen und horizontalen Einbau, Achslage waagerecht oder senkrecht, rauchdicht, Gehäuse aus verzinktem Stahl, eckig, Nennbreite 800 mm, Nennhöhe 250 mm, Länge 500 mm, Einbau in massive Wand, Nasseinbau, mit einer Inspektionsöffnung, mit Absperrklappenblatt aus mineralischem Baustoff, mit Schmelzlot und Auslösevorrichtung zur Funktionsprüfung, Nennauslösetemperatur max. 72 Grad C, mit elektrischem Antrieb mit Federrücklauf und integrierten Endlageschaltern, Bemessungsbetriebsspannung 24 V AC/DC, Schutzart IP 54 DIN EN 60529 (VDE 0470-1).
Menge: 1,000 St

**1.02.290 Brandschutzklappe EI90S Gehäuse Stahl verz B 800mm H 300mm L 500mm elektr Antrieb Federrücklauf 24VAC/DC IP54**
*** EP-Aufgliederung gefordert
STLB-Bau 2025-10 075
Brandschutzklappe DIN EN 15650, Funktion prüfbar im eingebauten Zustand, Klassifizierung EI 90 S DIN EN 13501-3, beidseitig geprüft DIN EN 1366-2, für vertikalen und horizontalen Einbau, Achslage waagerecht oder senkrecht, rauchdicht, Gehäuse aus verzinktem Stahl, eckig, Nennbreite 800 mm, Nennhöhe 300 mm, Länge 500 mm, Einbau in massive Wand, Nasseinbau, mit einer Inspektionsöffnung, mit Absperrklappenblatt aus mineralischem Baustoff, mit Schmelzlot und Auslösevorrichtung zur Funktionsprüfung, Nennauslösetemperatur max. 72 Grad C, mit elektrischem Antrieb mit Federrücklauf und integrierten Endlageschaltern, Bemessungsbetriebsspannung 24 V AC/DC, Schutzart IP 54 DIN EN 60529 (VDE 0470-1).
Menge: 6,000 St

**1.02.300 Brandschutzklappe EI90S Gehäuse Stahl verz B 800mm H 500mm L 500mm elektr Antrieb Federrücklauf 24VAC/DC IP54**
*** EP-Aufgliederung gefordert
STLB-Bau 2025-10 075
Brandschutzklappe DIN EN 15650, Funktion prüfbar im eingebauten Zustand, Klassifizierung EI 90 S DIN EN 13501-3, beidseitig geprüft DIN EN 1366-2, für vertikalen und horizontalen Einbau, Achslage waagerecht oder senkrecht, rauchdicht, Gehäuse aus verzinktem Stahl, eckig, Nennbreite 800 mm, Nennhöhe 500 mm, Länge 500 mm, Einbau in massive Wand, Nasseinbau, mit einer Inspektionsöffnung, mit Absperrklappenblatt aus mineralischem Baustoff, mit Schmelzlot und Auslösevorrichtung zur Funktionsprüfung, Nennauslösetemperatur max. 72 Grad C, mit elektrischem Antrieb mit Federrücklauf und integrierten Endlageschaltern, Bemessungsbetriebsspannung 24 V AC/DC, Schutzart IP 54 DIN EN 60529 (VDE 0470-1).
Menge: 10,000 St

**1.02.310 Brandschutzklappe EI90S Gehäuse Stahl verz B 800mm H 800mm L 500mm elektr Antrieb Federrücklauf 24VAC/DC IP54**
*** EP-Aufgliederung gefordert
STLB-Bau 2025-10 075
Brandschutzklappe DIN EN 15650, Funktion prüfbar im eingebauten Zustand, Klassifizierung EI 90 S DIN EN 13501-3, beidseitig geprüft DIN EN 1366-2, für vertikalen und horizontalen Einbau, Achslage waagerecht oder senkrecht, rauchdicht, Gehäuse aus verzinktem Stahl, eckig, Nennbreite 800 mm, Nennhöhe 800 mm, Länge 500 mm, Einbau in massive Wand, Nasseinbau, mit einer Inspektionsöffnung, mit Absperrklappenblatt aus mineralischem Baustoff, mit Schmelzlot und Auslösevorrichtung zur Funktionsprüfung, Nennauslösetemperatur max. 72 Grad C, mit elektrischem Antrieb mit Federrücklauf und integrierten Endlageschaltern, Bemessungsbetriebsspannung 24 V AC/DC, Schutzart IP 54 DIN EN 60529 (VDE 0470-1).
Menge: 1,000 St

**1.02.320 Brandschutzklappe EI90S Gehäuse Stahl verz B 1000mm H 300mm L 500mm elektr Antrieb Federrücklauf 24VAC/DC IP54**
*** EP-Aufgliederung gefordert
STLB-Bau 2025-10 075
Brandschutzklappe DIN EN 15650, Funktion prüfbar im eingebauten Zustand, Klassifizierung EI 90 S DIN EN 13501-3, beidseitig geprüft DIN EN 1366-2, für vertikalen und horizontalen Einbau, Achslage waagerecht oder senkrecht, rauchdicht, Gehäuse aus verzinktem Stahl, eckig, Nennbreite 1000 mm, Nennhöhe 300 mm, Länge 500 mm, Einbau in massive Wand, Nasseinbau, mit 2 Revisionsöffnungen mit Deckel, mit Absperrklappenblatt aus mineralischem Baustoff, mit Schmelzlot und Auslösevorrichtung zur Funktionsprüfung, Nennauslösetemperatur max. 72 Grad C, mit elektrischem Antrieb mit Federrücklauf und integrierten Endlageschaltern, Bemessungsbetriebsspannung 24 V AC/DC, Schutzart IP 54 DIN EN 60529 (VDE 0470-1).
Menge: 4,000 St

**1.02.330 Brandschutzklappe EI90S Gehäuse Stahl verz B 1000mm H 400mm L 500mm elektr Antrieb Federrücklauf 24VAC/DC IP54**
*** EP-Aufgliederung gefordert
STLB-Bau 2025-10 075
Brandschutzklappe DIN EN 15650, Funktion prüfbar im eingebauten Zustand, Klassifizierung EI 90 S DIN EN 13501-3, beidseitig geprüft DIN EN 1366-2, für vertikalen und horizontalen Einbau, Achslage waagerecht oder senkrecht, rauchdicht, Gehäuse aus verzinktem Stahl, eckig, Nennbreite 1000 mm, Nennhöhe 400 mm, Länge 500 mm, Einbau in massive Wand, Nasseinbau, mit 2 Revisionsöffnungen mit Deckel, mit Absperrklappenblatt aus mineralischem Baustoff, mit Schmelzlot und Auslösevorrichtung zur Funktionsprüfung, Nennauslösetemperatur max. 72 Grad C, mit elektrischem Antrieb mit Federrücklauf und integrierten Endlageschaltern, Bemessungsbetriebsspannung 24 V AC/DC, Schutzart IP 54 DIN EN 60529 (VDE 0470-1).
Menge: 1,000 St

**1.02.340 Brandschutzklappe EI90S Gehäuse Stahl verz B 1000mm H 500mm L 500mm elektr Antrieb Federrücklauf 24VAC/DC IP54**
*** EP-Aufgliederung gefordert
STLB-Bau 2025-10 075
Brandschutzklappe DIN EN 15650, Funktion prüfbar im eingebauten Zustand, Klassifizierung EI 90 S DIN EN 13501-3, beidseitig geprüft DIN EN 1366-2, für vertikalen und horizontalen Einbau, Achslage waagerecht oder senkrecht, rauchdicht, Gehäuse aus verzinktem Stahl, eckig, Nennbreite 1000 mm, Nennhöhe 500 mm, Länge 500 mm, Einbau in massive Wand, Nasseinbau, mit 2 Revisionsöffnungen mit Deckel, mit Absperrklappenblatt aus mineralischem Baustoff, mit Schmelzlot und Auslösevorrichtung zur Funktionsprüfung, Nennauslösetemperatur max. 72 Grad C, mit elektrischem Antrieb mit Federrücklauf und integrierten Endlageschaltern, Bemessungsbetriebsspannung 24 V AC/DC, Schutzart IP 54 DIN EN 60529 (VDE 0470-1).
Menge: 1,000 St

**1.02.350 Brandschutzklappe EI90S Gehäuse Stahl verz B 1000mm H 600mm L 500mm elektr Antrieb Federrücklauf 24VAC/DC IP54**
*** EP-Aufgliederung gefordert
STLB-Bau 2025-10 075
Brandschutzklappe DIN EN 15650, Funktion prüfbar im eingebauten Zustand, Klassifizierung EI 90 S DIN EN 13501-3, beidseitig geprüft DIN EN 1366-2, für vertikalen und horizontalen Einbau, Achslage waagerecht oder senkrecht, rauchdicht, Gehäuse aus verzinktem Stahl, eckig, Nennbreite 1000 mm, Nennhöhe 600 mm, Länge 500 mm, Einbau in massive Wand, Nasseinbau, mit 2 Revisionsöffnungen mit Deckel, mit Absperrklappenblatt aus mineralischem Baustoff, mit Schmelzlot und Auslösevorrichtung zur Funktionsprüfung, Nennauslösetemperatur max. 72 Grad C, mit elektrischem Antrieb mit Federrücklauf und integrierten Endlageschaltern, Bemessungsbetriebsspannung 24 V AC/DC, Schutzart IP 54 DIN EN 60529 (VDE 0470-1).
Menge: 4,000 St

**1.02.360 Brandschutzklappe EI90S Gehäuse Stahl verz B 1000mm H 750mm L 500mm elektr Antrieb Federrücklauf 24VAC/DC IP54**
*** EP-Aufgliederung gefordert
STLB-Bau 2025-10 075
Brandschutzklappe DIN EN 15650, Funktion prüfbar im eingebauten Zustand, Klassifizierung EI 90 S DIN EN 13501-3, beidseitig geprüft DIN EN 1366-2, für vertikalen und horizontalen Einbau, Achslage waagerecht oder senkrecht, rauchdicht, Gehäuse aus verzinktem Stahl, eckig, Nennbreite 1000 mm, Nennhöhe 750 mm, Länge 500 mm, Einbau in massive Wand, Nasseinbau, mit 2 Revisionsöffnungen mit Deckel, mit Absperrklappenblatt aus mineralischem Baustoff, mit Schmelzlot und Auslösevorrichtung zur Funktionsprüfung, Nennauslösetemperatur max. 72 Grad C, mit elektrischem Antrieb mit Federrücklauf und integrierten Endlageschaltern, Bemessungsbetriebsspannung 24 V AC/DC, Schutzart IP 54 DIN EN 60529 (VDE 0470-1).
Menge: 1,000 St

**1.02.370 Brandschutzklappe EI90S Gehäuse Stahl verz B 1000mm H 800mm L 500mm elektr Antrieb Federrücklauf 24VAC/DC IP54**
*** EP-Aufgliederung gefordert
STLB-Bau 2025-10 075
Brandschutzklappe DIN EN 15650, Funktion prüfbar im eingebauten Zustand, Klassifizierung EI 90 S DIN EN 13501-3, beidseitig geprüft DIN EN 1366-2, für vertikalen und horizontalen Einbau, Achslage waagerecht oder senkrecht, rauchdicht, Gehäuse aus verzinktem Stahl, eckig, Nennbreite 1000 mm, Nennhöhe 800 mm, Länge 500 mm, Einbau in massive Wand, Nasseinbau, mit 2 Revisionsöffnungen mit Deckel, mit Absperrklappenblatt aus mineralischem Baustoff, mit Schmelzlot und Auslösevorrichtung zur Funktionsprüfung, Nennauslösetemperatur max. 72 Grad C, mit elektrischem Antrieb mit Federrücklauf und integrierten Endlageschaltern, Bemessungsbetriebsspannung 24 V AC/DC, Schutzart IP 54 DIN EN 60529 (VDE 0470-1).
Menge: 1,000 St

**1.02.380 Brandschutzklappe EI90S Gehäuse Stahl verz B 1100mm H 250mm L 500mm elektr Antrieb Federrücklauf 24VAC/DC IP54**
*** EP-Aufgliederung gefordert
STLB-Bau 2025-10 075
Brandschutzklappe DIN EN 15650, Funktion prüfbar im eingebauten Zustand, Klassifizierung EI 90 S DIN EN 13501-3, beidseitig geprüft DIN EN 1366-2, für vertikalen und horizontalen Einbau, Achslage waagerecht oder senkrecht, rauchdicht, Gehäuse aus verzinktem Stahl, eckig, Nennbreite 1100 mm, Nennhöhe 250 mm, Länge 500 mm, Einbau in massive Wand, Nasseinbau, mit 2 Revisionsöffnungen mit Deckel, mit Absperrklappenblatt aus mineralischem Baustoff, mit Schmelzlot und Auslösevorrichtung zur Funktionsprüfung, Nennauslösetemperatur max. 72 Grad C, mit elektrischem Antrieb mit Federrücklauf und integrierten Endlageschaltern, Bemessungsbetriebsspannung 24 V AC/DC, Schutzart IP 54 DIN EN 60529 (VDE 0470-1).
Menge: 3,000 St

**1.02.390 Brandschutzklappe EI90S Gehäuse Stahl verz B 1100mm H 300mm L 500mm elektr Antrieb Federrücklauf 24VAC/DC IP54**
*** EP-Aufgliederung gefordert
STLB-Bau 2025-10 075
Brandschutzklappe DIN EN 15650, Funktion prüfbar im eingebauten Zustand, Klassifizierung EI 90 S DIN EN 13501-3, beidseitig geprüft DIN EN 1366-2, für vertikalen und horizontalen Einbau, Achslage waagerecht oder senkrecht, rauchdicht, Gehäuse aus verzinktem Stahl, eckig, Nennbreite 1100 mm, Nennhöhe 300 mm, Länge 500 mm, Einbau in massive Wand, Nasseinbau, mit 2 Revisionsöffnungen mit Deckel, mit Absperrklappenblatt aus mineralischem Baustoff, mit Schmelzlot und Auslösevorrichtung zur Funktionsprüfung, Nennauslösetemperatur max. 72 Grad C, mit elektrischem Antrieb mit Federrücklauf und integrierten Endlageschaltern, Bemessungsbetriebsspannung 24 V AC/DC, Schutzart IP 54 DIN EN 60529 (VDE 0470-1).
Menge: 2,000 St

**1.02.400 Brandschutzklappe EI90S Gehäuse Stahl verz B 1100mm H 350mm L 500mm elektr Antrieb Federrücklauf 24VAC/DC IP54**
*** EP-Aufgliederung gefordert
STLB-Bau 2025-10 075
Brandschutzklappe DIN EN 15650, Funktion prüfbar im eingebauten Zustand, Klassifizierung EI 90 S DIN EN 13501-3, beidseitig geprüft DIN EN 1366-2, für vertikalen und horizontalen Einbau, Achslage waagerecht oder senkrecht, rauchdicht, Gehäuse aus verzinktem Stahl, eckig, Nennbreite 1100 mm, Nennhöhe 350 mm, Länge 500 mm, Einbau in massive Wand, Nasseinbau, mit 2 Revisionsöffnungen mit Deckel, mit Absperrklappenblatt aus mineralischem Baustoff, mit Schmelzlot und Auslösevorrichtung zur Funktionsprüfung, Nennauslösetemperatur max. 72 Grad C, mit elektrischem Antrieb mit Federrücklauf und integrierten Endlageschaltern, Bemessungsbetriebsspannung 24 V AC/DC, Schutzart IP 54 DIN EN 60529 (VDE 0470-1).
Menge: 1,000 St

**1.02.410 Brandschutzklappe EI90S Gehäuse Stahl verz B 1100mm H 500mm L 500mm elektr Antrieb Federrücklauf 24VAC/DC IP54**
*** EP-Aufgliederung gefordert
STLB-Bau 2025-10 075
Brandschutzklappe DIN EN 15650, Funktion prüfbar im eingebauten Zustand, Klassifizierung EI 90 S DIN EN 13501-3, beidseitig geprüft DIN EN 1366-2, für vertikalen und horizontalen Einbau, Achslage waagerecht oder senkrecht, rauchdicht, Gehäuse aus verzinktem Stahl, eckig, Nennbreite 1100 mm, Nennhöhe 500 mm, Länge 500 mm, Einbau in massive Wand, Nasseinbau, mit 2 Revisionsöffnungen mit Deckel, mit Absperrklappenblatt aus mineralischem Baustoff, mit Schmelzlot und Auslösevorrichtung zur Funktionsprüfung, Nennauslösetemperatur max. 72 Grad C, mit elektrischem Antrieb mit Federrücklauf und integrierten Endlageschaltern, Bemessungsbetriebsspannung 24 V AC/DC, Schutzart IP 54 DIN EN 60529 (VDE 0470-1).
Menge: 2,000 St

**1.02.420 Brandschutzklappe EI90S Gehäuse Stahl verz B 1100mm H 600mm L 500mm elektr Antrieb Federrücklauf 24VAC/DC IP54**
*** EP-Aufgliederung gefordert
STLB-Bau 2025-10 075
Brandschutzklappe DIN EN 15650, Funktion prüfbar im eingebauten Zustand, Klassifizierung EI 90 S DIN EN 13501-3, beidseitig geprüft DIN EN 1366-2, für vertikalen und horizontalen Einbau, Achslage waagerecht oder senkrecht, rauchdicht, Gehäuse aus verzinktem Stahl, eckig, Nennbreite 1100 mm, Nennhöhe 600 mm, Länge 500 mm, Einbau in massive Wand, Nasseinbau, mit 2 Revisionsöffnungen mit Deckel, mit Absperrklappenblatt aus mineralischem Baustoff, mit Schmelzlot und Auslösevorrichtung zur Funktionsprüfung, Nennauslösetemperatur max. 72 Grad C, mit elektrischem Antrieb mit Federrücklauf und integrierten Endlageschaltern, Bemessungsbetriebsspannung 24 V AC/DC, Schutzart IP 54 DIN EN 60529 (VDE 0470-1).
Menge: 5,000 St

**1.02.430 Brandschutzklappe EI90S Gehäuse Stahl verz B 1100mm H 650mm L 500mm elektr Antrieb Federrücklauf 24VAC/DC IP54**
*** EP-Aufgliederung gefordert
STLB-Bau 2025-10 075
Brandschutzklappe DIN EN 15650, Funktion prüfbar im eingebauten Zustand, Klassifizierung EI 90 S DIN EN 13501-3, beidseitig geprüft DIN EN 1366-2, für vertikalen und horizontalen Einbau, Achslage waagerecht oder senkrecht, rauchdicht, Gehäuse aus verzinktem Stahl, eckig, Nennbreite 1100 mm, Nennhöhe 650 mm, Länge 500 mm, Einbau in massive Wand, Nasseinbau, mit 2 Revisionsöffnungen mit Deckel, mit Absperrklappenblatt aus mineralischem Baustoff, mit Schmelzlot und Auslösevorrichtung zur Funktionsprüfung, Nennauslösetemperatur max. 72 Grad C, mit elektrischem Antrieb mit Federrücklauf und integrierten Endlageschaltern, Bemessungsbetriebsspannung 24 V AC/DC, Schutzart IP 54 DIN EN 60529 (VDE 0470-1).
Menge: 1,000 St

**1.02.440 Brandschutzklappe EI90S Gehäuse Stahl verz B 1100mm H 700mm L 500mm elektr Antrieb Federrücklauf 24VAC/DC IP54**
*** EP-Aufgliederung gefordert
STLB-Bau 2025-10 075
Brandschutzklappe DIN EN 15650, Funktion prüfbar im eingebauten Zustand, Klassifizierung EI 90 S DIN EN 13501-3, beidseitig geprüft DIN EN 1366-2, für vertikalen und horizontalen Einbau, Achslage waagerecht oder senkrecht, rauchdicht, Gehäuse aus verzinktem Stahl, eckig, Nennbreite 1100 mm, Nennhöhe 700 mm, Länge 500 mm, Einbau in massive Wand, Nasseinbau, mit 2 Revisionsöffnungen mit Deckel, mit Absperrklappenblatt aus mineralischem Baustoff, mit Schmelzlot und Auslösevorrichtung zur Funktionsprüfung, Nennauslösetemperatur max. 72 Grad C, mit elektrischem Antrieb mit Federrücklauf und integrierten Endlageschaltern, Bemessungsbetriebsspannung 24 V AC/DC, Schutzart IP 54 DIN EN 60529 (VDE 0470-1).
Menge: 4,000 St

**1.02.450 Brandschutzklappe EI90S Gehäuse Stahl verz B 1200mm H 600mm L 500mm elektr Antrieb Federrücklauf 24VAC/DC IP54**
*** EP-Aufgliederung gefordert
STLB-Bau 2025-10 075
Brandschutzklappe DIN EN 15650, Funktion prüfbar im eingebauten Zustand, Klassifizierung EI 90 S DIN EN 13501-3, beidseitig geprüft DIN EN 1366-2, für vertikalen und horizontalen Einbau, Achslage waagerecht oder senkrecht, rauchdicht, Gehäuse aus verzinktem Stahl, eckig, Nennbreite 1200 mm, Nennhöhe 600 mm, Länge 500 mm, Einbau in massive Wand, Nasseinbau, mit 2 Revisionsöffnungen mit Deckel, mit Absperrklappenblatt aus mineralischem Baustoff, mit Schmelzlot und Auslösevorrichtung zur Funktionsprüfung, Nennauslösetemperatur max. 72 Grad C, mit elektrischem Antrieb mit Federrücklauf und integrierten Endlageschaltern, Bemessungsbetriebsspannung 24 V AC/DC, Schutzart IP 54 DIN EN 60529 (VDE 0470-1).
Menge: 1,000 St

**1.02.460 Brandschutzklappe EI90S Gehäuse Stahl verz B 1200mm H 700mm L 500mm elektr Antrieb Federrücklauf 24VAC/DC IP54**
*** EP-Aufgliederung gefordert
STLB-Bau 2025-10 075
Brandschutzklappe DIN EN 15650, Funktion prüfbar im eingebauten Zustand, Klassifizierung EI 90 S DIN EN 13501-3, beidseitig geprüft DIN EN 1366-2, für vertikalen und horizontalen Einbau, Achslage waagerecht oder senkrecht, rauchdicht, Gehäuse aus verzinktem Stahl, eckig, Nennbreite 1200 mm, Nennhöhe 700 mm, Länge 500 mm, Einbau in massive Wand, Nasseinbau, mit 2 Revisionsöffnungen mit Deckel, mit Absperrklappenblatt aus mineralischem Baustoff, mit Schmelzlot und Auslösevorrichtung zur Funktionsprüfung, Nennauslösetemperatur max. 72 Grad C, mit elektrischem Antrieb mit Federrücklauf und integrierten Endlageschaltern, Bemessungsbetriebsspannung 24 V AC/DC, Schutzart IP 54 DIN EN 60529 (VDE 0470-1).
Menge: 1,000 St

**1.02.470 Brandschutzklappe EI90S Gehäuse Stahl verz B 1200mm H 800mm L 500mm elektr Antrieb Federrücklauf 24VAC/DC IP54**
*** EP-Aufgliederung gefordert
STLB-Bau 2025-10 075
Brandschutzklappe DIN EN 15650, Funktion prüfbar im eingebauten Zustand, Klassifizierung EI 90 S DIN EN 13501-3, beidseitig geprüft DIN EN 1366-2, für vertikalen und horizontalen Einbau, Achslage waagerecht oder senkrecht, rauchdicht, Gehäuse aus verzinktem Stahl, eckig, Nennbreite 1200 mm, Nennhöhe 800 mm, Länge 500 mm, Einbau in massive Wand, Nasseinbau, mit 2 Revisionsöffnungen mit Deckel, mit Absperrklappenblatt aus mineralischem Baustoff, mit Schmelzlot und Auslösevorrichtung zur Funktionsprüfung, Nennauslösetemperatur max. 72 Grad C, mit elektrischem Antrieb mit Federrücklauf und integrierten Endlageschaltern, Bemessungsbetriebsspannung 24 V AC/DC, Schutzart IP 54 DIN EN 60529 (VDE 0470-1).
Menge: 2,000 St

**1.02.480 Brandschutzklappe EI90S Gehäuse Stahl verz B 1250mm H 700mm L 500mm elektr Antrieb Federrücklauf 24VAC/DC IP54**
*** EP-Aufgliederung gefordert
STLB-Bau 2025-10 075
Brandschutzklappe DIN EN 15650, Funktion prüfbar im eingebauten Zustand, Klassifizierung EI 90 S DIN EN 13501-3, beidseitig geprüft DIN EN 1366-2, für vertikalen und horizontalen Einbau, Achslage waagerecht oder senkrecht, rauchdicht, Gehäuse aus verzinktem Stahl, eckig, Nennbreite 1250 mm, Nennhöhe 700 mm, Länge 500 mm, Einbau in massive Wand, Nasseinbau, mit 2 Revisionsöffnungen mit Deckel, mit Absperrklappenblatt aus mineralischem Baustoff, mit Schmelzlot und Auslösevorrichtung zur Funktionsprüfung, Nennauslösetemperatur max. 72 Grad C, mit elektrischem Antrieb mit Federrücklauf und integrierten Endlageschaltern, Bemessungsbetriebsspannung 24 V AC/DC, Schutzart IP 54 DIN EN 60529 (VDE 0470-1).
Menge: 3,000 St

**1.02.490 Brandschutzklappe EI90S Gehäuse Stahl verz B 1300mm H 500mm L 500mm elektr Antrieb Federrücklauf 24VAC/DC IP54**
*** EP-Aufgliederung gefordert
STLB-Bau 2025-10 075
Brandschutzklappe DIN EN 15650, Funktion prüfbar im eingebauten Zustand, Klassifizierung EI 90 S DIN EN 13501-3, beidseitig geprüft DIN EN 1366-2, für vertikalen und horizontalen Einbau, Achslage waagerecht oder senkrecht, rauchdicht, Gehäuse aus verzinktem Stahl, eckig, Nennbreite 1300 mm, Nennhöhe 500 mm, Länge 500 mm, Einbau in massive Wand, Nasseinbau, mit 2 Revisionsöffnungen mit Deckel, mit Absperrklappenblatt aus mineralischem Baustoff, mit Schmelzlot und Auslösevorrichtung zur Funktionsprüfung, Nennauslösetemperatur max. 72 Grad C, mit elektrischem Antrieb mit Federrücklauf und integrierten Endlageschaltern, Bemessungsbetriebsspannung 24 V AC/DC, Schutzart IP 54 DIN EN 60529 (VDE 0470-1).
Menge: 1,000 St

**1.02.500 Brandschutzklappe EI90S Gehäuse Stahl verz B 1300mm H 600mm L 500mm elektr Antrieb Federrücklauf 24VAC/DC IP54**
*** EP-Aufgliederung gefordert
STLB-Bau 2025-10 075
Brandschutzklappe DIN EN 15650, Funktion prüfbar im eingebauten Zustand, Klassifizierung EI 90 S DIN EN 13501-3, beidseitig geprüft DIN EN 1366-2, für vertikalen und horizontalen Einbau, Achslage waagerecht oder senkrecht, rauchdicht, Gehäuse aus verzinktem Stahl, eckig, Nennbreite 1300 mm, Nennhöhe 600 mm, Länge 500 mm, Einbau in massive Wand, Nasseinbau, mit 2 Revisionsöffnungen mit Deckel, mit Absperrklappenblatt aus mineralischem Baustoff, mit Schmelzlot und Auslösevorrichtung zur Funktionsprüfung, Nennauslösetemperatur max. 72 Grad C, mit elektrischem Antrieb mit Federrücklauf und integrierten Endlageschaltern, Bemessungsbetriebsspannung 24 V AC/DC, Schutzart IP 54 DIN EN 60529 (VDE 0470-1).
Menge: 1,000 St

**1.02.510 Brandschutzklappe EI90S Gehäuse Stahl verz B 1300mm H 700mm L 500mm elektr Antrieb Federrücklauf 24VAC/DC IP54**
*** EP-Aufgliederung gefordert
STLB-Bau 2025-10 075
Brandschutzklappe DIN EN 15650, Funktion prüfbar im eingebauten Zustand, Klassifizierung EI 90 S DIN EN 13501-3, beidseitig geprüft DIN EN 1366-2, für vertikalen und horizontalen Einbau, Achslage waagerecht oder senkrecht, rauchdicht, Gehäuse aus verzinktem Stahl, eckig, Nennbreite 1300 mm, Nennhöhe 700 mm, Länge 500 mm, Einbau in massive Wand, Nasseinbau, mit 2 Revisionsöffnungen mit Deckel, mit Absperrklappenblatt aus mineralischem Baustoff, mit Schmelzlot und Auslösevorrichtung zur Funktionsprüfung, Nennauslösetemperatur max. 72 Grad C, mit elektrischem Antrieb mit Federrücklauf und integrierten Endlageschaltern, Bemessungsbetriebsspannung 24 V AC/DC, Schutzart IP 54 DIN EN 60529 (VDE 0470-1).
Menge: 1,000 St

**1.02.520 Brandschutzklappe EI90S Gehäuse Stahl verz B 1400mm H 500mm L 500mm elektr Antrieb Federrücklauf 24VAC/DC IP54**
*** EP-Aufgliederung gefordert
STLB-Bau 2025-10 075
Brandschutzklappe DIN EN 15650, Funktion prüfbar im eingebauten Zustand, Klassifizierung EI 90 S DIN EN 13501-3, beidseitig geprüft DIN EN 1366-2, für vertikalen und horizontalen Einbau, Achslage waagerecht oder senkrecht, rauchdicht, Gehäuse aus verzinktem Stahl, eckig, Nennbreite 1400 mm, Nennhöhe 500 mm, Länge 500 mm, Einbau in massive Wand, Nasseinbau, mit 2 Revisionsöffnungen mit Deckel, mit Absperrklappenblatt aus mineralischem Baustoff, mit Schmelzlot und Auslösevorrichtung zur Funktionsprüfung, Nennauslösetemperatur max. 72 Grad C, mit elektrischem Antrieb mit Federrücklauf und integrierten Endlageschaltern, Bemessungsbetriebsspannung 24 V AC/DC, Schutzart IP 54 DIN EN 60529 (VDE 0470-1).
Menge: 3,000 St

**1.02.530 Brandschutzklappe EI90S Gehäuse Stahl verz B 1400mm H 600mm L 500mm elektr Antrieb Federrücklauf 24VAC/DC IP54**
*** EP-Aufgliederung gefordert
STLB-Bau 2025-10 075
Brandschutzklappe DIN EN 15650, Funktion prüfbar im eingebauten Zustand, Klassifizierung EI 90 S DIN EN 13501-3, beidseitig geprüft DIN EN 1366-2, für vertikalen und horizontalen Einbau, Achslage waagerecht oder senkrecht, rauchdicht, Gehäuse aus verzinktem Stahl, eckig, Nennbreite 1400 mm, Nennhöhe 600 mm, Länge 500 mm, Einbau in massive Wand, Nasseinbau, mit 2 Revisionsöffnungen mit Deckel, mit Absperrklappenblatt aus mineralischem Baustoff, mit Schmelzlot und Auslösevorrichtung zur Funktionsprüfung, Nennauslösetemperatur max. 72 Grad C, mit elektrischem Antrieb mit Federrücklauf und integrierten Endlageschaltern, Bemessungsbetriebsspannung 24 V AC/DC, Schutzart IP 54 DIN EN 60529 (VDE 0470-1).
Menge: 2,000 St

**1.02.540 Brandschutzklappe EI90S Gehäuse Stahl verz B 1400mm H 650mm L 500mm elektr Antrieb Federrücklauf 24VAC/DC IP54**
*** EP-Aufgliederung gefordert
STLB-Bau 2025-10 075
Brandschutzklappe DIN EN 15650, Funktion prüfbar im eingebauten Zustand, Klassifizierung EI 90 S DIN EN 13501-3, beidseitig geprüft DIN EN 1366-2, für vertikalen und horizontalen Einbau, Achslage waagerecht oder senkrecht, rauchdicht, Gehäuse aus verzinktem Stahl, eckig, Nennbreite 1400 mm, Nennhöhe 650 mm, Länge 500 mm, Einbau in massive Wand, Nasseinbau, mit 2 Revisionsöffnungen mit Deckel, mit Absperrklappenblatt aus mineralischem Baustoff, mit Schmelzlot und Auslösevorrichtung zur Funktionsprüfung, Nennauslösetemperatur max. 72 Grad C, mit elektrischem Antrieb mit Federrücklauf und integrierten Endlageschaltern, Bemessungsbetriebsspannung 24 V AC/DC, Schutzart IP 54 DIN EN 60529 (VDE 0470-1).
Menge: 1,000 St

**1.02.550 Brandschutzklappe EI90S Gehäuse Stahl verz B 1400mm H 700mm L 500mm elektr Antrieb Federrücklauf 24VAC/DC IP54**
*** EP-Aufgliederung gefordert
STLB-Bau 2025-10 075
Brandschutzklappe DIN EN 15650, Funktion prüfbar im eingebauten Zustand, Klassifizierung EI 90 S DIN EN 13501-3, beidseitig geprüft DIN EN 1366-2, für vertikalen und horizontalen Einbau, Achslage waagerecht oder senkrecht, rauchdicht, Gehäuse aus verzinktem Stahl, eckig, Nennbreite 1400 mm, Nennhöhe 700 mm, Länge 500 mm, Einbau in massive Wand, Nasseinbau, mit 2 Revisionsöffnungen mit Deckel, mit Absperrklappenblatt aus mineralischem Baustoff, mit Schmelzlot und Auslösevorrichtung zur Funktionsprüfung, Nennauslösetemperatur max. 72 Grad C, mit elektrischem Antrieb mit Federrücklauf und integrierten Endlageschaltern, Bemessungsbetriebsspannung 24 V AC/DC, Schutzart IP 54 DIN EN 60529 (VDE 0470-1).
Menge: 5,000 St

**1.02.560 Brandschutzklappe EI90S Gehäuse Stahl verz B 1450mm H 600mm L 500mm elektr Antrieb Federrücklauf 24VAC/DC IP54**
*** EP-Aufgliederung gefordert
STLB-Bau 2025-10 075
Brandschutzklappe DIN EN 15650, Funktion prüfbar im eingebauten Zustand, Klassifizierung EI 90 S DIN EN 13501-3, beidseitig geprüft DIN EN 1366-2, für vertikalen und horizontalen Einbau, Achslage waagerecht oder senkrecht, rauchdicht, Gehäuse aus verzinktem Stahl, eckig, Nennbreite 1450 mm, Nennhöhe 600 mm, Länge 500 mm, Einbau in massive Wand, Nasseinbau, mit 2 Revisionsöffnungen mit Deckel, mit Absperrklappenblatt aus mineralischem Baustoff, mit Schmelzlot und Auslösevorrichtung zur Funktionsprüfung, Nennauslösetemperatur max. 72 Grad C, mit elektrischem Antrieb mit Federrücklauf und integrierten Endlageschaltern, Bemessungsbetriebsspannung 24 V AC/DC, Schutzart IP 54 DIN EN 60529 (VDE 0470-1).
Menge: 1,000 St

**1.02.570 Brandschutzklappe EI90S Gehäuse Stahl verz B 1500mm H 450mm L 500mm elektr Antrieb Federrücklauf 24VAC/DC IP54**
*** EP-Aufgliederung gefordert
STLB-Bau 2025-10 075
Brandschutzklappe DIN EN 15650, Funktion prüfbar im eingebauten Zustand, Klassifizierung EI 90 S DIN EN 13501-3, beidseitig geprüft DIN EN 1366-2, für vertikalen und horizontalen Einbau, Achslage waagerecht oder senkrecht, rauchdicht, Gehäuse aus verzinktem Stahl, eckig, Nennbreite 1500 mm, Nennhöhe 450 mm, Länge 500 mm, Einbau in massive Wand, Nasseinbau, mit 2 Revisionsöffnungen mit Deckel, mit Absperrklappenblatt aus mineralischem Baustoff, mit Schmelzlot und Auslösevorrichtung zur Funktionsprüfung, Nennauslösetemperatur max. 72 Grad C, mit elektrischem Antrieb mit Federrücklauf und integrierten Endlageschaltern, Bemessungsbetriebsspannung 24 V AC/DC, Schutzart IP 54 DIN EN 60529 (VDE 0470-1).
Menge: 1,000 St

**1.02.580 Brandschutzklappe EI90S Gehäuse Stahl verz B 1500mm H 500mm L 500mm elektr Antrieb Federrücklauf 24VAC/DC IP54**
*** EP-Aufgliederung gefordert
STLB-Bau 2025-10 075
Brandschutzklappe DIN EN 15650, Funktion prüfbar im eingebauten Zustand, Klassifizierung EI 90 S DIN EN 13501-3, beidseitig geprüft DIN EN 1366-2, für vertikalen und horizontalen Einbau, Achslage waagerecht oder senkrecht, rauchdicht, Gehäuse aus verzinktem Stahl, eckig, Nennbreite 1500 mm, Nennhöhe 500 mm, Länge 500 mm, Einbau in massive Wand, Nasseinbau, mit 2 Revisionsöffnungen mit Deckel, mit Absperrklappenblatt aus mineralischem Baustoff, mit Schmelzlot und Auslösevorrichtung zur Funktionsprüfung, Nennauslösetemperatur max. 72 Grad C, mit elektrischem Antrieb mit Federrücklauf und integrierten Endlageschaltern, Bemessungsbetriebsspannung 24 V AC/DC, Schutzart IP 54 DIN EN 60529 (VDE 0470-1).
Menge: 1,000 St

**1.02.590 Brandschutzklappe EI90S Gehäuse Stahl verz B 1500mm H 600mm L 500mm elektr Antrieb Federrücklauf 24VAC/DC IP54**
*** EP-Aufgliederung gefordert
STLB-Bau 2025-10 075
Brandschutzklappe DIN EN 15650, Funktion prüfbar im eingebauten Zustand, Klassifizierung EI 90 S DIN EN 13501-3, beidseitig geprüft DIN EN 1366-2, für vertikalen und horizontalen Einbau, Achslage waagerecht oder senkrecht, rauchdicht, Gehäuse aus verzinktem Stahl, eckig, Nennbreite 1500 mm, Nennhöhe 600 mm, Länge 500 mm, Einbau in massive Wand, Nasseinbau, mit 2 Revisionsöffnungen mit Deckel, mit Absperrklappenblatt aus mineralischem Baustoff, mit Schmelzlot und Auslösevorrichtung zur Funktionsprüfung, Nennauslösetemperatur max. 72 Grad C, mit elektrischem Antrieb mit Federrücklauf und integrierten Endlageschaltern, Bemessungsbetriebsspannung 24 V AC/DC, Schutzart IP 54 DIN EN 60529 (VDE 0470-1).
Menge: 1,000 St

**1.02.600 Brandschutzklappe EI90S Gehäuse Stahl verz B 1500mm H 700mm L 500mm elektr Antrieb Federrücklauf 24VAC/DC IP54**
*** EP-Aufgliederung gefordert
STLB-Bau 2025-10 075
Brandschutzklappe DIN EN 15650, Funktion prüfbar im eingebauten Zustand, Klassifizierung EI 90 S DIN EN 13501-3, beidseitig geprüft DIN EN 1366-2, für vertikalen und horizontalen Einbau, Achslage waagerecht oder senkrecht, rauchdicht, Gehäuse aus verzinktem Stahl, eckig, Nennbreite 1500 mm, Nennhöhe 700 mm, Länge 500 mm, Einbau in massive Wand, Nasseinbau, mit 2 Revisionsöffnungen mit Deckel, mit Absperrklappenblatt aus mineralischem Baustoff, mit Schmelzlot und Auslösevorrichtung zur Funktionsprüfung, Nennauslösetemperatur max. 72 Grad C, mit elektrischem Antrieb mit Federrücklauf und integrierten Endlageschaltern, Bemessungsbetriebsspannung 24 V AC/DC, Schutzart IP 54 DIN EN 60529 (VDE 0470-1).
Menge: 2,000 St

**1.02.610 Brandschutzklappe EI90S Gehäuse Stahl verz DN100 L 320mm elektr Antrieb Federrücklauf 24VAC/DC IP54**
*** EP-Aufgliederung gefordert
STLB-Bau 2025-10 075
Brandschutzklappe DIN EN 15650, Funktion prüfbar im eingebauten Zustand, Klassifizierung EI 90 S DIN EN 13501-3, beidseitig geprüft DIN EN 1366-2, für vertikalen und horizontalen Einbau, Achslage waagerecht oder senkrecht, rauchdicht, Gehäuse aus verzinktem Stahl, rund, DN 100, Länge 320 mm, Luftdichtheitsklasse C DIN EN 1751, Einbau in massive Wand, Nasseinbau, mit Absperrklappenblatt aus mineralischem Baustoff, mit Schmelzlot und Auslösevorrichtung zur Funktionsprüfung, Nennauslösetemperatur max. 72 Grad C, mit elektrischem Antrieb mit Federrücklauf und integrierten Endlageschaltern, Bemessungsbetriebsspannung 24 V AC/DC, Schutzart IP 54 DIN EN 60529 (VDE 0470-1).
Menge: 45,000 St

**1.02.620 Brandschutzklappe EI90S Gehäuse Stahl verz DN125 L 320mm elektr Antrieb Federrücklauf 24VAC/DC IP54**
*** EP-Aufgliederung gefordert
STLB-Bau 2025-10 075
Brandschutzklappe DIN EN 15650, Funktion prüfbar im eingebauten Zustand, Klassifizierung EI 90 S DIN EN 13501-3, beidseitig geprüft DIN EN 1366-2, für vertikalen und horizontalen Einbau, Achslage waagerecht oder senkrecht, rauchdicht, Gehäuse aus verzinktem Stahl, rund, DN 125, Länge 320 mm, Luftdichtheitsklasse C DIN EN 1751, Einbau in massive Wand, Nasseinbau, mit Absperrklappenblatt aus mineralischem Baustoff, mit Schmelzlot und Auslösevorrichtung zur Funktionsprüfung, Nennauslösetemperatur max. 72 Grad C, mit elektrischem Antrieb mit Federrücklauf und integrierten Endlageschaltern, Bemessungsbetriebsspannung 24 V AC/DC, Schutzart IP 54 DIN EN 60529 (VDE 0470-1).
Menge: 46,000 St

**1.02.630 Brandschutzklappe EI90S Gehäuse Stahl verz DN160 L 320mm elektr Antrieb Federrücklauf 24VAC/DC IP54**
*** EP-Aufgliederung gefordert
STLB-Bau 2025-10 075
Brandschutzklappe DIN EN 15650, Funktion prüfbar im eingebauten Zustand, Klassifizierung EI 90 S DIN EN 13501-3, beidseitig geprüft DIN EN 1366-2, für vertikalen und horizontalen Einbau, Achslage waagerecht oder senkrecht, rauchdicht, Gehäuse aus verzinktem Stahl, rund, DN 160, Länge 320 mm, Luftdichtheitsklasse C DIN EN 1751, Einbau in massive Wand, Nasseinbau, mit Absperrklappenblatt aus mineralischem Baustoff, mit Schmelzlot und Auslösevorrichtung zur Funktionsprüfung, Nennauslösetemperatur max. 72 Grad C, mit elektrischem Antrieb mit Federrücklauf und integrierten Endlageschaltern, Bemessungsbetriebsspannung 24 V AC/DC, Schutzart IP 54 DIN EN 60529 (VDE 0470-1).
Menge: 42,000 St

**1.02.640 Brandschutzklappe EI90S Gehäuse Stahl verz DN180 L 320mm elektr Antrieb Federrücklauf 24VAC/DC IP54**
*** EP-Aufgliederung gefordert
STLB-Bau 2025-10 075
Brandschutzklappe DIN EN 15650, Funktion prüfbar im eingebauten Zustand, Klassifizierung EI 90 S DIN EN 13501-3, beidseitig geprüft DIN EN 1366-2, für vertikalen und horizontalen Einbau, Achslage waagerecht oder senkrecht, rauchdicht, Gehäuse aus verzinktem Stahl, rund, DN 180, Länge 320 mm, Luftdichtheitsklasse C DIN EN 1751, Einbau in massive Wand, Nasseinbau, mit Absperrklappenblatt aus mineralischem Baustoff, mit Schmelzlot und Auslösevorrichtung zur Funktionsprüfung, Nennauslösetemperatur max. 72 Grad C, mit elektrischem Antrieb mit Federrücklauf und integrierten Endlageschaltern, Bemessungsbetriebsspannung 24 V AC/DC, Schutzart IP 54 DIN EN 60529 (VDE 0470-1).
Menge: 4,000 St

**1.02.650 Brandschutzklappe EI90S Gehäuse Stahl verz DN200 L 320mm elektr Antrieb Federrücklauf 24VAC/DC IP54**
*** EP-Aufgliederung gefordert
STLB-Bau 2025-10 075
Brandschutzklappe DIN EN 15650, Funktion prüfbar im eingebauten Zustand, Klassifizierung EI 90 S DIN EN 13501-3, beidseitig geprüft DIN EN 1366-2, für vertikalen und horizontalen Einbau, Achslage waagerecht oder senkrecht, rauchdicht, Gehäuse aus verzinktem Stahl, rund, DN 200, Länge 320 mm, Luftdichtheitsklasse C DIN EN 1751, Einbau in massive Wand, Nasseinbau, mit Absperrklappenblatt aus mineralischem Baustoff, mit Schmelzlot und Auslösevorrichtung zur Funktionsprüfung, Nennauslösetemperatur max. 72 Grad C, mit elektrischem Antrieb mit Federrücklauf und integrierten Endlageschaltern, Bemessungsbetriebsspannung 24 V AC/DC, Schutzart IP 54 DIN EN 60529 (VDE 0470-1).
Menge: 28,000 St

**1.02.660 Brandschutzklappe EI90S Gehäuse Stahl verz DN224 L 320mm elektr Antrieb Federrücklauf 24VAC/DC IP54**
*** EP-Aufgliederung gefordert
STLB-Bau 2025-10 075
Brandschutzklappe DIN EN 15650, Funktion prüfbar im eingebauten Zustand, Klassifizierung EI 90 S DIN EN 13501-3, beidseitig geprüft DIN EN 1366-2, für vertikalen und horizontalen Einbau, Achslage waagerecht oder senkrecht, rauchdicht, Gehäuse aus verzinktem Stahl, rund, DN 224, Länge 320 mm, Luftdichtheitsklasse C DIN EN 1751, Einbau in massive Wand, Nasseinbau, mit Absperrklappenblatt aus mineralischem Baustoff, mit Schmelzlot und Auslösevorrichtung zur Funktionsprüfung, Nennauslösetemperatur max. 72 Grad C, mit elektrischem Antrieb mit Federrücklauf und integrierten Endlageschaltern, Bemessungsbetriebsspannung 24 V AC/DC, Schutzart IP 54 DIN EN 60529 (VDE 0470-1).
Menge: 6,000 St

**1.02.670 Brandschutzklappe EI90S Gehäuse Stahl verz DN250 L 320mm elektr Antrieb Federrücklauf 24VAC/DC IP54**
*** EP-Aufgliederung gefordert
STLB-Bau 2025-10 075
Brandschutzklappe DIN EN 15650, Funktion prüfbar im eingebauten Zustand, Klassifizierung EI 90 S DIN EN 13501-3, beidseitig geprüft DIN EN 1366-2, für vertikalen und horizontalen Einbau, Achslage waagerecht oder senkrecht, rauchdicht, Gehäuse aus verzinktem Stahl, rund, DN 250, Länge 320 mm, Luftdichtheitsklasse C DIN EN 1751, Einbau in massive Wand, Nasseinbau, mit Absperrklappenblatt aus mineralischem Baustoff, mit Schmelzlot und Auslösevorrichtung zur Funktionsprüfung, Nennauslösetemperatur max. 72 Grad C, mit elektrischem Antrieb mit Federrücklauf und integrierten Endlageschaltern, Bemessungsbetriebsspannung 24 V AC/DC, Schutzart IP 54 DIN EN 60529 (VDE 0470-1).
Menge: 1,000 St

**1.02.680 Brandschutzklappe EI90S Gehäuse Stahl verz DN315 L 320mm elektr Antrieb Federrücklauf 24VAC/DC IP54**
*** EP-Aufgliederung gefordert
STLB-Bau 2025-10 075
Brandschutzklappe DIN EN 15650, Funktion prüfbar im eingebauten Zustand, Klassifizierung EI 90 S DIN EN 13501-3, beidseitig geprüft DIN EN 1366-2, für vertikalen und horizontalen Einbau, Achslage waagerecht oder senkrecht, rauchdicht, Gehäuse aus verzinktem Stahl, rund, DN 315, Länge 320 mm, Luftdichtheitsklasse C DIN EN 1751, Einbau in massive Wand, Nasseinbau, mit Absperrklappenblatt aus mineralischem Baustoff, mit Schmelzlot und Auslösevorrichtung zur Funktionsprüfung, Nennauslösetemperatur max. 72 Grad C, mit elektrischem Antrieb mit Federrücklauf und integrierten Endlageschaltern, Bemessungsbetriebsspannung 24 V AC/DC, Schutzart IP 54 DIN EN 60529 (VDE 0470-1).
Menge: 12,000 St

**1.02.690 Brandschutzklappe EI90S Gehäuse Stahl verz DN100 elektr Antrieb Federrücklauf 24VAC/DC IP54**
*** EP-Aufgliederung gefordert
STLB-Bau 2025-10 075
Brandschutzklappe DIN EN 15650, Funktion prüfbar im eingebauten Zustand, Klassifizierung EI 90 S DIN EN 13501-3, beidseitig geprüft DIN EN 1366-2, für vertikalen und horizontalen Einbau, Achslage waagerecht oder senkrecht, rauchdicht, Gehäuse aus verzinktem Stahl, rund, DN 100, Luftdichtheitsklasse C DIN EN 1751, Einbau in massive Wand, Nasseinbau, mit Absperrklappenblatt aus mineralischem Baustoff, mit thermoelektrischer Auslösung, Nennauslösetemperatur max. 72 Grad C, mit elektrischem Antrieb mit Federrücklauf und integrierten Endlageschaltern, Bemessungsbetriebsspannung 24 V AC/DC, Schutzart IP 54 DIN EN 60529 (VDE 0470-1), einschl. Rauchauslöseeinrichtung mit Steuereinheit und Signalanzeige mit bauaufsichtlichen Verwendbarkeitsnachweis.
Menge: 2,000 St

**1.02.700 Entrauchungsklappe EI90S B 1400mm H 450mm Motor 24VAC/DC**
*** EP-Aufgliederung gefordert
STLB-Bau 2025-10 075
Entrauchungsklappe DIN EN 12101-8 für maschinelle Entrauchungsanlagen, Klassifizierung EI 90 S DIN EN 13501-4, für vertikalen und horizontalen Einbau, Achslage waagerecht und senkrecht, MA (manuelle und automatische Auslösung), rauchdicht, multi, Gehäuse aus Kalziumsilikat, Anbau an Entrauchungsleitung, rauchdicht bei Unterdruck bis 1000 Pa, Arbeitszyklen 10000 (C10000), Nennbreite 1400 mm, Nennhöhe 450 mm, Länge 600 mm, mit Schutzgitter, mit Motor, reversierbar, Bemessungsbetriebsspannung 24 V AC/DC.
Menge: 1,000 St

**Ausführungsbeschreibung 10 Spezifikation Verfüllung von Fugen um eckige BSK einsei**
*Spezifikation Verfüllung von Fugen um eckige BSK einseitig*
Spezifikation Verfüllung von Fugen um eckige BSK einseitig

mit Brandschutzmörtel nach DIN 1053, Gruppe III,
umlaufende Fugen um Absperrvorrichtungen, decken-
bzw. wandtief mit Brandschutzmörtel der Mörtelgruppe
III nach DIN 1053 durch Mörtelpumpen mit Hochdruckschläuchen und Verpresslanzen in Bauteildicke hohlraumfrei schließen.

Die Mörteloberfläche ist schalungsrau herzustellen, auch sehr enge Arbeits- und Zwischenräume sind wandtief zu schließen, evtl. Hilfsschalung wieder entfernen, die Schottoberfläche darf nicht mit Anstrichen, Brandschutzspachtel o. ä. versehen werden, die Mörtelgruppe muss nachgewiesen sein, die Verfüllung ist mittels Schild kenntlich zumachen, über die Vermörtelung ist eine Übereinstimmungserklärung zu erstellen und dem Fachbauleiter zu übergeben,

Die Lieferung und Montage sowie die Remontage von notwendigen Schalungen und Arbeitsgerüste bis 4m Arbeitshöhe sind mit einzukalkulieren,

Kennzeichnung der Schottung
- Monat und Jahr der Errichtung,
- der Name der Rohrabschottung (Bezeichnung aus dem
  Anwendbarkeitsnachweis),
- die Nummer des Nachweises,
- das Ausstellungsdatum des angewendeten Nachweises,
  sowie die Angabe,
- welche Feuerwiderstandsklasse (Zeitdauer) erreicht
  werden soll
- Name des Errichters

Die Verfüllung erfolgt einseitig z.B an Schächten sowie
zweiseitig z.B. an Wänden

Fugenbreite:  bis 100 mm
Bauteildicke: min 100 mm

gemäß Gebrauschsanleitung inkl. Betriebs und Montageanleítung des Herstellers

und zwar:

**1.02.710 Verfüllung von Fugen um Brandschutzklappen einseitig**
Verfüllung von Fugen um rechteckige BSK einseitig
gemäß vorstehender Spezifikation
Menge: 750,000 m

**Ausführungsbeschreibung 11 Spezifikation Verfüllung von Fugen um eckige BSK zweise**
*Spezifikation Verfüllung von Fugen um eckige BSK zweiseitig*
Spezifikation Verfüllung von Fugen um eckige BSK zweiseitig

mit Brandschutzmörtel nach DIN 1053, Gruppe III,
umlaufende Fugen um Absperrvorrichtungen, decken-
bzw. wandtief mit Brandschutzmörtel der Mörtelgruppe
III nach DIN 1053 durch Mörtelpumpen mit Hochdruckschläuchen und Verpresslanzen in Bauteildicke hohlraumfrei schließen.

Die Mörteloberfläche ist schalungsrau herzustellen, auch sehr enge Arbeits- und Zwischenräume sind wandtief zu schließen, evtl. Hilfsschalung wieder entfernen, die Schottoberfläche darf nicht mit Anstrichen, Brandschutzspachtel o. ä. versehen werden, die Mörtelgruppe muss nachgewiesen sein, die Verfüllung ist mittels Schild kenntlich zumachen, über die Vermörtelung ist eine Übereinstimmungserklärung zu erstellen und dem Fachbauleiter zu übergeben,

Die Lieferung und Montage sowie die Remontage von notwendigen Schalungen und Arbeitsgerüste bis 4m Arbeitshöhe sind mit einzukalkulieren,

Kennzeichnung der Schottung
- Monat und Jahr der Errichtung,
- der Name der Rohrabschottung (Bezeichnung aus dem
  Anwendbarkeitsnachweis),
- die Nummer des Nachweises,
- das Ausstellungsdatum des angewendeten Nachweises,
  sowie die Angabe,
- welche Feuerwiderstandsklasse (Zeitdauer) erreicht
  werden soll
- Name des Errichters

Die Verfüllung erfolgt zweiseitg z.B an Schächten und Wänden

Fugenbreite:  bis 100 mm
Bauteildicke: bis 330 mm

und zwar:

**1.02.720 Verfüllung von Fugen um Brandschutzklappen zeiseitig**
Verfüllung von Fugen um rechteckige BSK zweiseitig
gemäß vorstehender Spezifikation
Menge: 310,000 m

**Ausführungsbeschreibung 12 Spezifikation Verfüllung von Fugen um runde BSK**
*Spezifikation Verfüllung von Fugen um runde BSK*
Spezifikation Verfüllung von Fugen um runde BSK

mit Brandschutzmörtel nach DIN 1053, Gruppe III,
umlaufende Fugen um Absperrvorrichtungen, decken-
bzw. wandtief mit Brandschutzmörtel der Mörtelgruppe
III nach DIN 1053 durch Mörtelpumpen mit Hochdruckschläuchen und Verpresslanzen in Bauteildicke hohlraumfrei schließen.

Die Mörteloberfläche ist schalungsrau herzustellen, auch sehr enge Arbeits- und Zwischenräume sind wandtief zu schließen, evtl. Hilfsschalung wieder entfernen, die Schottoberfläche darf nicht mit Anstrichen, Brandschutzspachtel o. ä. versehen werden, die Mörtelgruppe muss nachgewiesen sein, die Verfüllung ist mittels Schild kenntlich zumachen, über die Vermörtelung ist eine Übereinstimmungserklärung zu erstellen und dem Fachbauleiter zu übergeben,

Die Lieferung und Montage sowie die Remontage von notwendigen Schalungen und Arbeitsgerüste bis 4m Arbeitshöhe sind mit einzukalkulieren,

Kennzeichnung der Schottung
- Monat und Jahr der Errichtung,
- der Name der Rohrabschottung (Bezeichnung aus dem
  Anwendbarkeitsnachweis),
- die Nummer des Nachweises,
- das Ausstellungsdatum des angewendeten Nachweises,
  sowie die Angabe,
- welche Feuerwiderstandsklasse (Zeitdauer) erreicht
  werden soll
- Name des Errichters

Fugenbreite:  bis 100 mm
Bauteildicke: bis 30 cm

und zwar:

**1.02.730 Verfüllung von Fugen um runde BSK**
Verfüllung von Fugen um runde BSK
gemäß vorstehender Spezifikation,
Menge: 190,000 m

**Ausführungsbeschreibung 13 Spezifikation Elastischer Anschlussstutzen eckig**
*Spezifikation Elastischer Anschlussstutzen eckig*
Spezifikation Elastischer Anschlussstutzen eckig

bestehend aus luftdicht beschichtetem Spezialgewebebalg beidseitig mit 2 biegestabilen, kantengerundeten Profilrahmen durch Druckformschluss dauerhaft dicht verbunden. Gelocht.  Rahmen korrosionsgeschützt verzinkt, mit umlaufender in Sicke formschlüssig eingelassener, mit dem Balg dicht verschweißter
Dichtlippe. Dauertemperaturbeständigkeit bis 80 °C.

Montagehöhe bis 3,5 m über der Standfläche des hierfür erforderlichen Gerüstes.

**1.02.740 Elastischer Anschlussstutzen eckig 200 x 200 mm**
Elastischer Anschlussstutzen eckig 200 x 200 mm
gemäß vorstehender Spezifikation
Menge: 3,000 St

**1.02.750 Elastischer Anschlussstutzen eckig 250 x 200 mm**
Elastischer Anschlussstutzen eckig 250 x 200 mm
gemäß vorstehender Spezifikation
Menge: 2,000 St

**1.02.760 Elastischer Anschlussstutzen eckig 300 x 200 mm**
Elastischer Anschlussstutzen eckig 300 x 200 mm
gemäß vorstehender Spezifikation
Menge: 6,000 St

**1.02.770 Elastischer Anschlussstutzen eckig 300 x 250 mm**
Elastischer Anschlussstutzen eckig 300 x 250 mm
gemäß vorstehender Spezifikation
Menge: 1,000 St

**1.02.780 Elastischer Anschlussstutzen eckig 350 x 200 mm**
Elastischer Anschlussstutzen eckig 350 x 200 mm
gemäß vorstehender Spezifikation
Menge: 1,000 St

**1.02.790 Elastischer Anschlussstutzen eckig 300 x 300 mm**
Elastischer Anschlussstutzen eckig 300 x 300 mm
gemäß vorstehender Spezifikation
Menge: 2,000 St

**1.02.800 Elastischer Anschlussstutzen eckig 400 x 300 mm**
Elastischer Anschlussstutzen eckig 400 x 300 mm
gemäß vorstehender Spezifikation
Menge: 2,000 St

**1.02.810 Elastischer Anschlussstutzen eckig 700 x 300 mm**
Elastischer Anschlussstutzen eckig 700 x 300 mm
gemäß vorstehender Spezifikation
Menge: 1,000 St

**1.02.820 Elastischer Anschlussstutzen eckig 700 x 350 mm**
Elastischer Anschlussstutzen eckig 700 x 350 mm
gemäß vorstehender Spezifikation
Menge: 1,000 St

**1.02.830 Elastischer Anschlussstutzen eckig 1100 x 700 mm**
Elastischer Anschlussstutzen eckig 1100 x 700 mm
gemäß vorstehender Spezifikation
Menge: 1,000 St

**1.02.840 Elastischer Anschlussstutzen rund DN 100**
Elastischer Anschlussstutzen rund DN 100
gemäß vorstehender Spezifikation
Menge: 2,000 St

**1.02.850 Elastischer Anschlussstutzen rund DN 125**
Elastischer Anschlussstutzen rund DN 125
gemäß vorstehender Spezifikation
Menge: 3,000 St

**1.02.860 Elastischer Anschlussstutzen rund DN 160**
Elastischer Anschlussstutzen rund DN 160
gemäß vorstehender Spezifikation
Menge: 6,000 St

**1.02.870 Elastischer Anschlussstutzen rund DN 180**
Elastischer Anschlussstutzen rund DN 180
gemäß vorstehender Spezifikation
Menge: 2,000 St

**1.02.880 Elastischer Anschlussstutzen rund DN 200**
Elastischer Anschlussstutzen rund DN 200
gemäß vorstehender Spezifikation
Menge: 1,000 St

**1.02.890 Kulissenschalldämpfer rechteckig Druckdifferenz bis 50Pa Gehäuse Stahl verz Rahmen Stahl verz**
*** EP-Aufgliederung gefordert
STLB-Bau 2025-10 075
Kulissenschalldämpfer, rechteckig,
Einbaumaße L/B/H in mm '1500/1000/800'

für Luftleitungseinbau einschl. Gehäuse, Druckdifferenz bis 50 Pa,
Mind.-Dämpfung bei den Oktavmittenfrequenzen 63/125/250/500/1000/2000/4000/8000 Hz in dB 'min 40 dB bei 250 Hz'

wirksame Schalldämpferlänge in mm '2000'

Absorptionsschicht biolöslich im Sinne der TRGS 905, Gehäuse aus verzinktem Stahl, Kulissenrahmen aus verzinktem Stahl, Luftdichtheitsklasse ATC4 DIN EN 16798-3, Brandverhaltensklasse DIN EN 13501-1 A1 -s1, d0 (nichtbrennbar), mit Flanschverbinder.
Menge: 4,000 St

**1.02.900 Kulissenschalldämpfer rechteckig Druckdifferenz bis 50Pa Gehäuse Stahl verz Rahmen Stahl verz**
*** EP-Aufgliederung gefordert
STLB-Bau 2025-10 075
Kulissenschalldämpfer, rechteckig,
Einbaumaße L/B/H in mm '2000/1400/500'

für Luftleitungseinbau einschl. Gehäuse, Druckdifferenz bis 50 Pa,
Mind.-Dämpfung bei den Oktavmittenfrequenzen 63/125/250/500/1000/2000/4000/8000 Hz in dB 'min 40 dB bei 250 Hz'

wirksame Schalldämpferlänge in mm '2000'

Absorptionsschicht biolöslich im Sinne der TRGS 905, Gehäuse aus verzinktem Stahl, Kulissenrahmen aus verzinktem Stahl, Luftdichtheitsklasse ATC4 DIN EN 16798-3, Brandverhaltensklasse DIN EN 13501-1 A1 -s1, d0 (nichtbrennbar), mit Flanschverbinder.
Menge: 2,000 St

**1.02.910 Kulissenschalldämpfer rechteckig Druckdifferenz bis 80Pa Gehäuse Stahl verz Rahmen Stahl verz**
*** EP-Aufgliederung gefordert
STLB-Bau 2025-10 075
Kulissenschalldämpfer, rechteckig,
Einbaumaße L/B/H in mm '1000/1200/1000'

für Luftleitungseinbau einschl. Gehäuse, Druckdifferenz bis 80 Pa,
Mind.-Dämpfung bei den Oktavmittenfrequenzen 63/125/250/500/1000/2000/4000/8000 Hz in dB 'min 25 dB bei 250 Hz'

wirksame Schalldämpferlänge in mm '1000'

Absorptionsschicht biolöslich im Sinne der TRGS 905, Gehäuse aus verzinktem Stahl, Kulissenrahmen aus verzinktem Stahl, Luftdichtheitsklasse ATC4 DIN EN 16798-3, Brandverhaltensklasse DIN EN 13501-1 A1 -s1, d0 (nichtbrennbar), mit Flanschverbinder.
Menge: 2,000 St

**1.02.920 Stellklappe B 1400 mm H 510 mm T 180mm Gehäuse Stahl verz Stahl verz elektr.Stellantrieb 24VAC/DC**
STLB-Bau 2025-10 075
Stellklappe, mit Absperrfunktion, Dichtheitsklasse 2 DIN EN 1751, eckige Ausführung,
Breite '1400' mm,
Höhe '510' mm, Tiefe 180 mm, Gehäuse aus verzinktem Stahl, mit Flanschverbindung, Werkstoff wie Gehäuse, Klappenwellen wartungsfrei gelagert, Klappenrahmen aus verzinktem Stahl, Klappen/-blatt aus verzinktem Stahl, als gegenläufige Hohlkörperklappen, mit elektrischem Stellantrieb, Bemessungsbetriebsspannung 24 V AC/DC, mit mechanischem Stellungsanzeiger, mit stufenloser Steuerung.
Menge: 2,000 St

**1.02.930 Stellklappe B 1800 mm H 675 mm T 180mm Gehäuse Stahl verz Stahl verz elektr.Stellantrieb 24VAC/DC**
STLB-Bau 2025-10 075
Stellklappe, mit Absperrfunktion, Dichtheitsklasse 2 DIN EN 1751, eckige Ausführung,
Breite '1800' mm,
Höhe '675' mm, Tiefe 180 mm, Gehäuse aus verzinktem Stahl, mit Flanschverbindung, Werkstoff wie Gehäuse, Klappenwellen wartungsfrei gelagert, Klappenrahmen aus verzinktem Stahl, Klappen/-blatt aus verzinktem Stahl, als gegenläufige Hohlkörperklappen, mit elektrischem Stellantrieb, Bemessungsbetriebsspannung 24 V AC/DC, mit mechanischem Stellungsanzeiger, mit stufenloser Steuerung.
Menge: 1,000 St

**1.02.940 Stellklappe B 1200 mm H 675 mm T 180mm Gehäuse Stahl verz Stahl verz elektr.Stellantrieb 24VAC/DC**
STLB-Bau 2025-10 075
Stellklappe, mit Absperrfunktion, Dichtheitsklasse 2 DIN EN 1751, eckige Ausführung,
Breite '1200' mm,
Höhe '675' mm, Tiefe 180 mm, Gehäuse aus verzinktem Stahl, mit Flanschverbindung, Werkstoff wie Gehäuse, Klappenwellen wartungsfrei gelagert, Klappenrahmen aus verzinktem Stahl, Klappen/-blatt aus verzinktem Stahl, als gegenläufige Hohlkörperklappen, mit elektrischem Stellantrieb, Bemessungsbetriebsspannung 24 V AC/DC, mit mechanischem Stellungsanzeiger, mit stufenloser Steuerung.
Menge: 2,000 St

**1.02.950 Stellklappe B 1000 mm H 675 mm T 180mm Gehäuse Stahl verz Stahl verz elektr.Stellantrieb 24VAC/DC**
STLB-Bau 2025-10 075
Stellklappe, mit Absperrfunktion, Dichtheitsklasse 2 DIN EN 1751, eckige Ausführung,
Breite '1000' mm,
Höhe '675' mm, Tiefe 180 mm, Gehäuse aus verzinktem Stahl, mit Flanschverbindung, Werkstoff wie Gehäuse, Klappenwellen wartungsfrei gelagert, Klappenrahmen aus verzinktem Stahl, Klappen/-blatt aus verzinktem Stahl, als gegenläufige Hohlkörperklappen, mit elektrischem Stellantrieb, Bemessungsbetriebsspannung 24 V AC/DC, mit mechanischem Stellungsanzeiger, mit stufenloser Steuerung.
Menge: 1,000 St

**1.02.960 Stellklappe B 800 mm H 675 mm T 180mm Gehäuse Stahl verz Stahl verz elektr.Stellantrieb 24VAC/DC**
STLB-Bau 2025-10 075
Stellklappe, mit Absperrfunktion, Dichtheitsklasse 2 DIN EN 1751, eckige Ausführung,
Breite '800' mm,
Höhe '675' mm, Tiefe 180 mm, Gehäuse aus verzinktem Stahl, mit Flanschverbindung, Werkstoff wie Gehäuse, Klappenwellen wartungsfrei gelagert, Klappenrahmen aus verzinktem Stahl, Klappen/-blatt aus verzinktem Stahl, als gegenläufige Hohlkörperklappen, mit elektrischem Stellantrieb, Bemessungsbetriebsspannung 24 V AC/DC, mit mechanischem Stellungsanzeiger, mit stufenloser Steuerung.
Menge: 1,000 St

**1.02.970 Stellklappe B 600 mm H 345 mm T 180mm Gehäuse Stahl verz Stahl verz elektr.Stellantrieb 24VAC/DC**
STLB-Bau 2025-10 075
Stellklappe, mit Absperrfunktion, Dichtheitsklasse 2 DIN EN 1751, eckige Ausführung,
Breite '600' mm,
Höhe '345' mm, Tiefe 180 mm, Gehäuse aus verzinktem Stahl, mit Flanschverbindung, Werkstoff wie Gehäuse, Klappenwellen wartungsfrei gelagert, Klappenrahmen aus verzinktem Stahl, Klappen/-blatt aus verzinktem Stahl, als gegenläufige Hohlkörperklappen, mit elektrischem Stellantrieb, Bemessungsbetriebsspannung 24 V AC/DC, mit mechanischem Stellungsanzeiger, mit stufenloser Steuerung.
Menge: 2,000 St

**1.02.980 Volumenstromregler Gehäuse Stahl verz 200/200**
STLB-Bau 2025-10 075
Volumenstromregler, Druckdifferenz 30 bis 300 Pa bei Sollvolumenstrom, mit Hilfsenergie für variable Volumenströme,
min. Volumenstrom '300' m3/h,
max. Volumenstrom '2100' m3/h,
Volumenstrom bei Hilfsenergie '2100' m3/h, rechteckig,
Maße B/H in mm '200/200'

Gehäuse aus verzinktem Stahl, mit Flanschen, Werkstoff wie Gehäuse, Klappenwellen wartungsfrei gelagert, Klappen/-blatt aus verzinktem Stahl, mit elektrischem Stellantrieb, Bemessungsbetriebsspannung 24 V DC, mit mechanischem Stellungsanzeiger, mit Differenzdruck-Messwertgeber, dynamisch, Sollwert geregelt, Sollwerteinstellung werkseitig, nachjustierbar vor Ort, mit Regler, Regelfunktionen durch eine Automationsstation mit Mikroprozessor, Stellsignal 0 (2) bis 10 V, mit Rückmeldung über Potentiometer, zur Druckregelung der Luftleitung, mit Messwertgeber für Luftleitungseinbau, einschl. Verdrahtung/Verrohrung zwischen Messwertgeber und Regler, Verdrahtung und Kraftstromleitung auf Klemmen auflegen.
Menge: 45,000 St

**1.02.990 Volumenstromregler Gehäuse Stahl verz 300/100**
STLB-Bau 2025-10 075
Volumenstromregler, Druckdifferenz 30 bis 300 Pa bei Sollvolumenstrom, mit Hilfsenergie für variable Volumenströme,
min. Volumenstrom '230' m3/h,
max. Volumenstrom '1500' m3/h,
Volumenstrom bei Hilfsenergie '1500' m3/h, rechteckig,
Maße B/H in mm '300/100'

Gehäuse aus verzinktem Stahl, mit Flanschen, Werkstoff wie Gehäuse, Klappenwellen wartungsfrei gelagert, Klappen/-blatt aus verzinktem Stahl, mit elektrischem Stellantrieb, Bemessungsbetriebsspannung 24 V DC, mit mechanischem Stellungsanzeiger, mit Differenzdruck-Messwertgeber, dynamisch, Sollwert geregelt, Sollwerteinstellung werkseitig, nachjustierbar vor Ort, mit Regler, Regelfunktionen durch eine Automationsstation mit Mikroprozessor, Stellsignal 0 (2) bis 10 V, mit Rückmeldung über Potentiometer, zur Druckregelung der Luftleitung, mit Messwertgeber für Luftleitungseinbau, einschl. Verdrahtung/Verrohrung zwischen Messwertgeber und Regler, Verdrahtung und Kraftstromleitung auf Klemmen auflegen.
Menge: 5,000 St

**1.02.1000 Volumenstromregler Gehäuse Stahl verz 300/200**
STLB-Bau 2025-10 075
Volumenstromregler, Druckdifferenz 30 bis 300 Pa bei Sollvolumenstrom, mit Hilfsenergie für variable Volumenströme,
min. Volumenstrom '450' m3/h,
max. Volumenstrom '3100' m3/h,
Volumenstrom bei Hilfsenergie '3100' m3/h, rechteckig,
Maße B/H in mm '300/200'

Gehäuse aus verzinktem Stahl, mit Flanschen, Werkstoff wie Gehäuse, Klappenwellen wartungsfrei gelagert, Klappen/-blatt aus verzinktem Stahl, mit elektrischem Stellantrieb, Bemessungsbetriebsspannung 24 V DC, mit mechanischem Stellungsanzeiger, mit Differenzdruck-Messwertgeber, dynamisch, Sollwert geregelt, Sollwerteinstellung werkseitig, nachjustierbar vor Ort, mit Regler, Regelfunktionen durch eine Automationsstation mit Mikroprozessor, Stellsignal 0 (2) bis 10 V, mit Rückmeldung über Potentiometer, zur Druckregelung der Luftleitung, mit Messwertgeber für Luftleitungseinbau, einschl. Verdrahtung/Verrohrung zwischen Messwertgeber und Regler, Verdrahtung und Kraftstromleitung auf Klemmen auflegen.
Menge: 2,000 St

**1.02.1010 Volumenstromregler Gehäuse Stahl verz 300/300**
STLB-Bau 2025-10 075
Volumenstromregler, Druckdifferenz 30 bis 300 Pa bei Sollvolumenstrom, mit Hilfsenergie für variable Volumenströme,
min. Volumenstrom '750' m3/h,
max. Volumenstrom '5200' m3/h,
Volumenstrom bei Hilfsenergie '5200' m3/h, rechteckig,
Maße B/H in mm '300/300'

Gehäuse aus verzinktem Stahl, mit Flanschen, Werkstoff wie Gehäuse, Klappenwellen wartungsfrei gelagert, Klappen/-blatt aus verzinktem Stahl, mit elektrischem Stellantrieb, Bemessungsbetriebsspannung 24 V DC, mit mechanischem Stellungsanzeiger, mit Differenzdruck-Messwertgeber, dynamisch, Sollwert geregelt, Sollwerteinstellung werkseitig, nachjustierbar vor Ort, mit Regler, Regelfunktionen durch eine Automationsstation mit Mikroprozessor, Stellsignal 0 (2) bis 10 V, mit Rückmeldung über Potentiometer, zur Druckregelung der Luftleitung, mit Messwertgeber für Luftleitungseinbau, einschl. Verdrahtung/Verrohrung zwischen Messwertgeber und Regler, Verdrahtung und Kraftstromleitung auf Klemmen auflegen.
Menge: 18,000 St

**1.02.1020 Volumenstromregler Gehäuse Stahl verz 400/200**
STLB-Bau 2025-10 075
Volumenstromregler, Druckdifferenz 30 bis 300 Pa bei Sollvolumenstrom, mit Hilfsenergie für variable Volumenströme,
min. Volumenstrom '600' m3/h,
max. Volumenstrom '4200' m3/h,
Volumenstrom bei Hilfsenergie '4200' m3/h, rechteckig,
Maße B/H in mm '400/200'

Gehäuse aus verzinktem Stahl, mit Flanschen, Werkstoff wie Gehäuse, Klappenwellen wartungsfrei gelagert, Klappen/-blatt aus verzinktem Stahl, mit elektrischem Stellantrieb, Bemessungsbetriebsspannung 24 V DC, mit mechanischem Stellungsanzeiger, mit Differenzdruck-Messwertgeber, dynamisch, Sollwert geregelt, Sollwerteinstellung werkseitig, nachjustierbar vor Ort, mit Regler, Regelfunktionen durch eine Automationsstation mit Mikroprozessor, Stellsignal 0 (2) bis 10 V, mit Rückmeldung über Potentiometer, zur Druckregelung der Luftleitung, mit Messwertgeber für Luftleitungseinbau, einschl. Verdrahtung/Verrohrung zwischen Messwertgeber und Regler, Verdrahtung und Kraftstromleitung auf Klemmen auflegen.
Menge: 41,000 St

**1.02.1030 Volumenstromregler Gehäuse Stahl verz 400/300**
STLB-Bau 2025-10 075
Volumenstromregler, Druckdifferenz 30 bis 300 Pa bei Sollvolumenstrom, mit Hilfsenergie für variable Volumenströme,
min. Volumenstrom '1000' m3/h,
max. Volumenstrom '6900' m3/h,
Volumenstrom bei Hilfsenergie '6900' m3/h, rechteckig,
Maße B/H in mm '400/300'

Gehäuse aus verzinktem Stahl, mit Flanschen, Werkstoff wie Gehäuse, Klappenwellen wartungsfrei gelagert, Klappen/-blatt aus verzinktem Stahl, mit elektrischem Stellantrieb, Bemessungsbetriebsspannung 24 V DC, mit mechanischem Stellungsanzeiger, mit Differenzdruck-Messwertgeber, dynamisch, Sollwert geregelt, Sollwerteinstellung werkseitig, nachjustierbar vor Ort, mit Regler, Regelfunktionen durch eine Automationsstation mit Mikroprozessor, Stellsignal 0 (2) bis 10 V, mit Rückmeldung über Potentiometer, zur Druckregelung der Luftleitung, mit Messwertgeber für Luftleitungseinbau, einschl. Verdrahtung/Verrohrung zwischen Messwertgeber und Regler, Verdrahtung und Kraftstromleitung auf Klemmen auflegen.
Menge: 5,000 St

**1.02.1040 Volumenstromregler Gehäuse Stahl verz 400/400**
STLB-Bau 2025-10 075
Volumenstromregler, Druckdifferenz 30 bis 300 Pa bei Sollvolumenstrom, mit Hilfsenergie für variable Volumenströme,
min. Volumenstrom '1400' m3/h,
max. Volumenstrom '9600' m3/h,
Volumenstrom bei Hilfsenergie '9600' m3/h, rechteckig,
Maße B/H in mm '400/400'

Gehäuse aus verzinktem Stahl, mit Flanschen, Werkstoff wie Gehäuse, Klappenwellen wartungsfrei gelagert, Klappen/-blatt aus verzinktem Stahl, mit elektrischem Stellantrieb, Bemessungsbetriebsspannung 24 V DC, mit mechanischem Stellungsanzeiger, mit Differenzdruck-Messwertgeber, dynamisch, Sollwert geregelt, Sollwerteinstellung werkseitig, nachjustierbar vor Ort, mit Regler, Regelfunktionen durch eine Automationsstation mit Mikroprozessor, Stellsignal 0 (2) bis 10 V, mit Rückmeldung über Potentiometer, zur Druckregelung der Luftleitung, mit Messwertgeber für Luftleitungseinbau, einschl. Verdrahtung/Verrohrung zwischen Messwertgeber und Regler, Verdrahtung und Kraftstromleitung auf Klemmen auflegen.
Menge: 2,000 St

**1.02.1050 Volumenstromregler Gehäuse Stahl verz 500/200**
STLB-Bau 2025-10 075
Volumenstromregler, Druckdifferenz 30 bis 300 Pa bei Sollvolumenstrom, mit Hilfsenergie für variable Volumenströme,
min. Volumenstrom '750' m3/h,
max. Volumenstrom '5300' m3/h,
Volumenstrom bei Hilfsenergie '5300' m3/h, rechteckig,
Maße B/H in mm '500/200'

Gehäuse aus verzinktem Stahl, mit Flanschen, Werkstoff wie Gehäuse, Klappenwellen wartungsfrei gelagert, Klappen/-blatt aus verzinktem Stahl, mit elektrischem Stellantrieb, Bemessungsbetriebsspannung 24 V DC, mit mechanischem Stellungsanzeiger, mit Differenzdruck-Messwertgeber, dynamisch, Sollwert geregelt, Sollwerteinstellung werkseitig, nachjustierbar vor Ort, mit Regler, Regelfunktionen durch eine Automationsstation mit Mikroprozessor, Stellsignal 0 (2) bis 10 V, mit Rückmeldung über Potentiometer, zur Druckregelung der Luftleitung, mit Messwertgeber für Luftleitungseinbau, einschl. Verdrahtung/Verrohrung zwischen Messwertgeber und Regler, Verdrahtung und Kraftstromleitung auf Klemmen auflegen.
Menge: 22,000 St

**1.02.1060 Volumenstromregler Gehäuse Stahl verz 500/300**
STLB-Bau 2025-10 075
Volumenstromregler, Druckdifferenz 30 bis 300 Pa bei Sollvolumenstrom, mit Hilfsenergie für variable Volumenströme,
min. Volumenstrom '1250' m3/h,
max. Volumenstrom '8700' m3/h,
Volumenstrom bei Hilfsenergie '8700' m3/h, rechteckig,
Maße B/H in mm '500/300'

Gehäuse aus verzinktem Stahl, mit Flanschen, Werkstoff wie Gehäuse, Klappenwellen wartungsfrei gelagert, Klappen/-blatt aus verzinktem Stahl, mit elektrischem Stellantrieb, Bemessungsbetriebsspannung 24 V DC, mit mechanischem Stellungsanzeiger, mit Differenzdruck-Messwertgeber, dynamisch, Sollwert geregelt, Sollwerteinstellung werkseitig, nachjustierbar vor Ort, mit Regler, Regelfunktionen durch eine Automationsstation mit Mikroprozessor, Stellsignal 0 (2) bis 10 V, mit Rückmeldung über Potentiometer, zur Druckregelung der Luftleitung, mit Messwertgeber für Luftleitungseinbau, einschl. Verdrahtung/Verrohrung zwischen Messwertgeber und Regler, Verdrahtung und Kraftstromleitung auf Klemmen auflegen.
Menge: 16,000 St

**1.02.1070 Volumenstromregler Gehäuse Stahl verz 500/400**
STLB-Bau 2025-10 075
Volumenstromregler, Druckdifferenz 30 bis 300 Pa bei Sollvolumenstrom, mit Hilfsenergie für variable Volumenströme,
min. Volumenstrom '1250' m3/h,
max. Volumenstrom '8700' m3/h,
Volumenstrom bei Hilfsenergie '8700' m3/h, rechteckig,
Maße B/H in mm '500/400'

Gehäuse aus verzinktem Stahl, mit Flanschen, Werkstoff wie Gehäuse, Klappenwellen wartungsfrei gelagert, Klappen/-blatt aus verzinktem Stahl, mit elektrischem Stellantrieb, Bemessungsbetriebsspannung 24 V DC, mit mechanischem Stellungsanzeiger, mit Differenzdruck-Messwertgeber, dynamisch, Sollwert geregelt, Sollwerteinstellung werkseitig, nachjustierbar vor Ort, mit Regler, Regelfunktionen durch eine Automationsstation mit Mikroprozessor, Stellsignal 0 (2) bis 10 V, mit Rückmeldung über Potentiometer, zur Druckregelung der Luftleitung, mit Messwertgeber für Luftleitungseinbau, einschl. Verdrahtung/Verrohrung zwischen Messwertgeber und Regler, Verdrahtung und Kraftstromleitung auf Klemmen auflegen.
Menge: 5,000 St

**1.02.1080 Volumenstromregler Gehäuse Stahl verz 500/500**
STLB-Bau 2025-10 075
Volumenstromregler, Druckdifferenz 30 bis 300 Pa bei Sollvolumenstrom, mit Hilfsenergie für variable Volumenströme,
min. Volumenstrom '1250' m3/h,
max. Volumenstrom '8700' m3/h,
Volumenstrom bei Hilfsenergie '8700' m3/h, rechteckig,
Maße B/H in mm '500/500'

Gehäuse aus verzinktem Stahl, mit Flanschen, Werkstoff wie Gehäuse, Klappenwellen wartungsfrei gelagert, Klappen/-blatt aus verzinktem Stahl, mit elektrischem Stellantrieb, Bemessungsbetriebsspannung 24 V DC, mit mechanischem Stellungsanzeiger, mit Differenzdruck-Messwertgeber, dynamisch, Sollwert geregelt, Sollwerteinstellung werkseitig, nachjustierbar vor Ort, mit Regler, Regelfunktionen durch eine Automationsstation mit Mikroprozessor, Stellsignal 0 (2) bis 10 V, mit Rückmeldung über Potentiometer, zur Druckregelung der Luftleitung, mit Messwertgeber für Luftleitungseinbau, einschl. Verdrahtung/Verrohrung zwischen Messwertgeber und Regler, Verdrahtung und Kraftstromleitung auf Klemmen auflegen.
Menge: 1,000 St

**1.02.1090 Volumenstromregler Gehäuse Stahl verz 600/200**
STLB-Bau 2025-10 075
Volumenstromregler, Druckdifferenz 30 bis 300 Pa bei Sollvolumenstrom, mit Hilfsenergie für variable Volumenströme,
min. Volumenstrom '900' m3/h,
max. Volumenstrom '6300' m3/h,
Volumenstrom bei Hilfsenergie '6300' m3/h, rechteckig,
Maße B/H in mm '600/200'

Gehäuse aus verzinktem Stahl, mit Flanschen, Werkstoff wie Gehäuse, Klappenwellen wartungsfrei gelagert, Klappen/-blatt aus verzinktem Stahl, mit elektrischem Stellantrieb, Bemessungsbetriebsspannung 24 V DC, mit mechanischem Stellungsanzeiger, mit Differenzdruck-Messwertgeber, dynamisch, Sollwert geregelt, Sollwerteinstellung werkseitig, nachjustierbar vor Ort, mit Regler, Regelfunktionen durch eine Automationsstation mit Mikroprozessor, Stellsignal 0 (2) bis 10 V, mit Rückmeldung über Potentiometer, zur Druckregelung der Luftleitung, mit Messwertgeber für Luftleitungseinbau, einschl. Verdrahtung/Verrohrung zwischen Messwertgeber und Regler, Verdrahtung und Kraftstromleitung auf Klemmen auflegen.
Menge: 4,000 St

**1.02.1100 Volumenstromregler Gehäuse Stahl verz 600/300**
STLB-Bau 2025-10 075
Volumenstromregler, Druckdifferenz 30 bis 300 Pa bei Sollvolumenstrom, mit Hilfsenergie für variable Volumenströme,
min. Volumenstrom '1400' m3/h,
max. Volumenstrom '10400' m3/h,
Volumenstrom bei Hilfsenergie '10400' m3/h, rechteckig,
Maße B/H in mm '600/300'

Gehäuse aus verzinktem Stahl, mit Flanschen, Werkstoff wie Gehäuse, Klappenwellen wartungsfrei gelagert, Klappen/-blatt aus verzinktem Stahl, mit elektrischem Stellantrieb, Bemessungsbetriebsspannung 24 V DC, mit mechanischem Stellungsanzeiger, mit Differenzdruck-Messwertgeber, dynamisch, Sollwert geregelt, Sollwerteinstellung werkseitig, nachjustierbar vor Ort, mit Regler, Regelfunktionen durch eine Automationsstation mit Mikroprozessor, Stellsignal 0 (2) bis 10 V, mit Rückmeldung über Potentiometer, zur Druckregelung der Luftleitung, mit Messwertgeber für Luftleitungseinbau, einschl. Verdrahtung/Verrohrung zwischen Messwertgeber und Regler, Verdrahtung und Kraftstromleitung auf Klemmen auflegen.
Menge: 5,000 St

**1.02.1110 Volumenstromregler Gehäuse Stahl verz 600/400**
STLB-Bau 2025-10 075
Volumenstromregler, Druckdifferenz 30 bis 300 Pa bei Sollvolumenstrom, mit Hilfsenergie für variable Volumenströme,
min. Volumenstrom '2000' m3/h,
max. Volumenstrom '14500' m3/h,
Volumenstrom bei Hilfsenergie '14500' m3/h, rechteckig,
Maße B/H in mm '600/400'

Gehäuse aus verzinktem Stahl, mit Flanschen, Werkstoff wie Gehäuse, Klappenwellen wartungsfrei gelagert, Klappen/-blatt aus verzinktem Stahl, mit elektrischem Stellantrieb, Bemessungsbetriebsspannung 24 V DC, mit mechanischem Stellungsanzeiger, mit Differenzdruck-Messwertgeber, dynamisch, Sollwert geregelt, Sollwerteinstellung werkseitig, nachjustierbar vor Ort, mit Regler, Regelfunktionen durch eine Automationsstation mit Mikroprozessor, Stellsignal 0 (2) bis 10 V, mit Rückmeldung über Potentiometer, zur Druckregelung der Luftleitung, mit Messwertgeber für Luftleitungseinbau, einschl. Verdrahtung/Verrohrung zwischen Messwertgeber und Regler, Verdrahtung und Kraftstromleitung auf Klemmen auflegen.
Menge: 11,000 St

**1.02.1120 Volumenstromregler Gehäuse Stahl verz 600/500**
STLB-Bau 2025-10 075
Volumenstromregler, Druckdifferenz 30 bis 300 Pa bei Sollvolumenstrom, mit Hilfsenergie für variable Volumenströme,
min. Volumenstrom '2400' m3/h,
max. Volumenstrom '16800' m3/h,
Volumenstrom bei Hilfsenergie '16800' m3/h, rechteckig,
Maße B/H in mm '600/500'

Gehäuse aus verzinktem Stahl, mit Flanschen, Werkstoff wie Gehäuse, Klappenwellen wartungsfrei gelagert, Klappen/-blatt aus verzinktem Stahl, mit elektrischem Stellantrieb, Bemessungsbetriebsspannung 24 V DC, mit mechanischem Stellungsanzeiger, mit Differenzdruck-Messwertgeber, dynamisch, Sollwert geregelt, Sollwerteinstellung werkseitig, nachjustierbar vor Ort, mit Regler, Regelfunktionen durch eine Automationsstation mit Mikroprozessor, Stellsignal 0 (2) bis 10 V, mit Rückmeldung über Potentiometer, zur Druckregelung der Luftleitung, mit Messwertgeber für Luftleitungseinbau, einschl. Verdrahtung/Verrohrung zwischen Messwertgeber und Regler, Verdrahtung und Kraftstromleitung auf Klemmen auflegen.
Menge: 2,000 St

**1.02.1130 Volumenstromregler Gehäuse Stahl verz 700/300**
STLB-Bau 2025-10 075
Volumenstromregler, Druckdifferenz 30 bis 300 Pa bei Sollvolumenstrom, mit Hilfsenergie für variable Volumenströme,
min. Volumenstrom '1700' m3/h,
max. Volumenstrom '12200' m3/h,
Volumenstrom bei Hilfsenergie '12200' m3/h, rechteckig,
Maße B/H in mm '700/300'

Gehäuse aus verzinktem Stahl, mit Flanschen, Werkstoff wie Gehäuse, Klappenwellen wartungsfrei gelagert, Klappen/-blatt aus verzinktem Stahl, mit elektrischem Stellantrieb, Bemessungsbetriebsspannung 24 V DC, mit mechanischem Stellungsanzeiger, mit Differenzdruck-Messwertgeber, dynamisch, Sollwert geregelt, Sollwerteinstellung werkseitig, nachjustierbar vor Ort, mit Regler, Regelfunktionen durch eine Automationsstation mit Mikroprozessor, Stellsignal 0 (2) bis 10 V, mit Rückmeldung über Potentiometer, zur Druckregelung der Luftleitung, mit Messwertgeber für Luftleitungseinbau, einschl. Verdrahtung/Verrohrung zwischen Messwertgeber und Regler, Verdrahtung und Kraftstromleitung auf Klemmen auflegen.
Menge: 1,000 St

**1.02.1140 Volumenstromregler Gehäuse Stahl verz 700/400**
STLB-Bau 2025-10 075
Volumenstromregler, Druckdifferenz 30 bis 300 Pa bei Sollvolumenstrom, mit Hilfsenergie für variable Volumenströme,
min. Volumenstrom '2400' m3/h,
max. Volumenstrom '16900' m3/h,
Volumenstrom bei Hilfsenergie '16900' m3/h, rechteckig,
Maße B/H in mm '700/400'

Gehäuse aus verzinktem Stahl, mit Flanschen, Werkstoff wie Gehäuse, Klappenwellen wartungsfrei gelagert, Klappen/-blatt aus verzinktem Stahl, mit elektrischem Stellantrieb, Bemessungsbetriebsspannung 24 V DC, mit mechanischem Stellungsanzeiger, mit Differenzdruck-Messwertgeber, dynamisch, Sollwert geregelt, Sollwerteinstellung werkseitig, nachjustierbar vor Ort, mit Regler, Regelfunktionen durch eine Automationsstation mit Mikroprozessor, Stellsignal 0 (2) bis 10 V, mit Rückmeldung über Potentiometer, zur Druckregelung der Luftleitung, mit Messwertgeber für Luftleitungseinbau, einschl. Verdrahtung/Verrohrung zwischen Messwertgeber und Regler, Verdrahtung und Kraftstromleitung auf Klemmen auflegen.
Menge: 6,000 St

**1.02.1150 Volumenstromregler Gehäuse Stahl verz 700/500**
STLB-Bau 2025-10 075
Volumenstromregler, Druckdifferenz 30 bis 300 Pa bei Sollvolumenstrom, mit Hilfsenergie für variable Volumenströme,
min. Volumenstrom '2800' m3/h,
max. Volumenstrom '19600' m3/h,
Volumenstrom bei Hilfsenergie '19600' m3/h, rechteckig,
Maße B/H in mm '700/500'

Gehäuse aus verzinktem Stahl, mit Flanschen, Werkstoff wie Gehäuse, Klappenwellen wartungsfrei gelagert, Klappen/-blatt aus verzinktem Stahl, mit elektrischem Stellantrieb, Bemessungsbetriebsspannung 24 V DC, mit mechanischem Stellungsanzeiger, mit Differenzdruck-Messwertgeber, dynamisch, Sollwert geregelt, Sollwerteinstellung werkseitig, nachjustierbar vor Ort, mit Regler, Regelfunktionen durch eine Automationsstation mit Mikroprozessor, Stellsignal 0 (2) bis 10 V, mit Rückmeldung über Potentiometer, zur Druckregelung der Luftleitung, mit Messwertgeber für Luftleitungseinbau, einschl. Verdrahtung/Verrohrung zwischen Messwertgeber und Regler, Verdrahtung und Kraftstromleitung auf Klemmen auflegen.
Menge: 4,000 St

**1.02.1160 Volumenstromregler Gehäuse Stahl verz 800/400**
STLB-Bau 2025-10 075
Volumenstromregler, Druckdifferenz 30 bis 300 Pa bei Sollvolumenstrom, mit Hilfsenergie für variable Volumenströme,
min. Volumenstrom '2700' m3/h,
max. Volumenstrom '19300' m3/h,
Volumenstrom bei Hilfsenergie '19300' m3/h, rechteckig,
Maße B/H in mm '800/400'

Gehäuse aus verzinktem Stahl, mit Flanschen, Werkstoff wie Gehäuse, Klappenwellen wartungsfrei gelagert, Klappen/-blatt aus verzinktem Stahl, mit elektrischem Stellantrieb, Bemessungsbetriebsspannung 24 V DC, mit mechanischem Stellungsanzeiger, mit Differenzdruck-Messwertgeber, dynamisch, Sollwert geregelt, Sollwerteinstellung werkseitig, nachjustierbar vor Ort, mit Regler, Regelfunktionen durch eine Automationsstation mit Mikroprozessor, Stellsignal 0 (2) bis 10 V, mit Rückmeldung über Potentiometer, zur Druckregelung der Luftleitung, mit Messwertgeber für Luftleitungseinbau, einschl. Verdrahtung/Verrohrung zwischen Messwertgeber und Regler, Verdrahtung und Kraftstromleitung auf Klemmen auflegen.
Menge: 1,000 St

**1.02.1170 Volumenstromregler Gehäuse Stahl verz 800/500**
STLB-Bau 2025-10 075
Volumenstromregler, Druckdifferenz 30 bis 300 Pa bei Sollvolumenstrom, mit Hilfsenergie für variable Volumenströme,
min. Volumenstrom '3150' m3/h,
max. Volumenstrom '22400' m3/h,
Volumenstrom bei Hilfsenergie '22400' m3/h, rechteckig,
Maße B/H in mm '800/500'

Gehäuse aus verzinktem Stahl, mit Flanschen, Werkstoff wie Gehäuse, Klappenwellen wartungsfrei gelagert, Klappen/-blatt aus verzinktem Stahl, mit elektrischem Stellantrieb, Bemessungsbetriebsspannung 24 V DC, mit mechanischem Stellungsanzeiger, mit Differenzdruck-Messwertgeber, dynamisch, Sollwert geregelt, Sollwerteinstellung werkseitig, nachjustierbar vor Ort, mit Regler, Regelfunktionen durch eine Automationsstation mit Mikroprozessor, Stellsignal 0 (2) bis 10 V, mit Rückmeldung über Potentiometer, zur Druckregelung der Luftleitung, mit Messwertgeber für Luftleitungseinbau, einschl. Verdrahtung/Verrohrung zwischen Messwertgeber und Regler, Verdrahtung und Kraftstromleitung auf Klemmen auflegen.
Menge: 3,000 St

**1.02.1180 Volumenstromregler Gehäuse Stahl verz 900/400**
STLB-Bau 2025-10 075
Volumenstromregler, Druckdifferenz 30 bis 300 Pa bei Sollvolumenstrom, mit Hilfsenergie für variable Volumenströme,
min. Volumenstrom '3050' m3/h,
max. Volumenstrom '21700' m3/h,
Volumenstrom bei Hilfsenergie '21700' m3/h, rechteckig,
Maße B/H in mm '900/400'

Gehäuse aus verzinktem Stahl, mit Flanschen, Werkstoff wie Gehäuse, Klappenwellen wartungsfrei gelagert, Klappen/-blatt aus verzinktem Stahl, mit elektrischem Stellantrieb, Bemessungsbetriebsspannung 24 V DC, mit mechanischem Stellungsanzeiger, mit Differenzdruck-Messwertgeber, dynamisch, Sollwert geregelt, Sollwerteinstellung werkseitig, nachjustierbar vor Ort, mit Regler, Regelfunktionen durch eine Automationsstation mit Mikroprozessor, Stellsignal 0 (2) bis 10 V, mit Rückmeldung über Potentiometer, zur Druckregelung der Luftleitung, mit Messwertgeber für Luftleitungseinbau, einschl. Verdrahtung/Verrohrung zwischen Messwertgeber und Regler, Verdrahtung und Kraftstromleitung auf Klemmen auflegen.
Menge: 12,000 St

**Ausführungsbeschreibung 14 Kulissenschalldämpfer, verzinkt als Zustzschalldämpfer**
*Kulissenschalldämpfer, verzinkt als Zustzschalldämpfer nach Volumenstromregler L=1500mm, Wirksam 1000 mm*
Kulissenschalldämpfer, verzinkt als Zustzschalldämpfer nach Volumenstromregler:
Gesamtlänge: 1500 mm
Wirklänge:  1000 mm

**1.02.1190 Kulissenschalldämpfer eckig 1500/200/200**
*** EP-Aufgliederung gefordert
*** Bezugsbeschreibung
STLB-Bau 2025-10 075
Kulissenschalldämpfer, rechteckig,
Einbaumaße L/B/H in mm '1500/200/200'

für Luftleitungseinbau einschl. Gehäuse, Druckdifferenz bis 50 Pa,
Mind.-Dämpfung bei den Oktavmittenfrequenzen 63/125/250/500/1000/2000/4000/8000 Hz in dB 'min 9 dB bei 250 Hz, Zusatzschalldämpfer nach Volumenstromregler'

wirksame Schalldämpferlänge in mm '1000'

Absorptionsschicht biolöslich im Sinne der TRGS 905, Gehäuse aus verzinktem Stahl, Kulissenrahmen aus verzinktem Stahl, Luftdichtheitsklasse ATC4 DIN EN 16798-3, Brandverhaltensklasse DIN EN 13501-1 A1 -s1, d0 (nichtbrennbar), mit Flanschverbinder.
Menge: 45,000 St

**1.02.1200 Wie vor, jedoch**
*** EP-Aufgliederung gefordert
*** wie Position 1.02.1190
STLB-Bau 2025-10 075
Mind.-Dämpfung bei den Oktavmittenfrequenzen 63/125/250/500/1000/2000/4000/8000 Hz in dB 'min 9 dB bei 250 Hz, Zusatzschalldämpfer nach Volumenstromregler'
Einbaumaße L/B/H in mm '1500/300/100'
wirksame Schalldämpferlänge in mm '1000'
Menge: 5,000 St

**1.02.1210 Wie vor, jedoch**
*** EP-Aufgliederung gefordert
*** wie Position 1.02.1190
STLB-Bau 2025-10 075
Mind.-Dämpfung bei den Oktavmittenfrequenzen 63/125/250/500/1000/2000/4000/8000 Hz in dB 'min 9 dB bei 250 Hz, Zusatzschalldämpfer nach Volumenstromregler'
Einbaumaße L/B/H in mm '1500/300/200'
wirksame Schalldämpferlänge in mm '1000'
Menge: 2,000 St

**1.02.1220 Wie vor, jedoch**
*** EP-Aufgliederung gefordert
*** wie Position 1.02.1190
STLB-Bau 2025-10 075
Mind.-Dämpfung bei den Oktavmittenfrequenzen 63/125/250/500/1000/2000/4000/8000 Hz in dB 'min 9 dB bei 250 Hz, Zusatzschalldämpfer nach Volumenstromregler'
Einbaumaße L/B/H in mm '1500/300/300'
wirksame Schalldämpferlänge in mm '1000'
Menge: 18,000 St

**1.02.1230 Wie vor, jedoch**
*** EP-Aufgliederung gefordert
*** wie Position 1.02.1190
STLB-Bau 2025-10 075
Mind.-Dämpfung bei den Oktavmittenfrequenzen 63/125/250/500/1000/2000/4000/8000 Hz in dB 'min 9 dB bei 250 Hz, Zusatzschalldämpfer nach Volumenstromregler'
Einbaumaße L/B/H in mm '1500/400/200'
wirksame Schalldämpferlänge in mm '1000'
Menge: 41,000 St

**1.02.1240 Wie vor, jedoch**
*** EP-Aufgliederung gefordert
*** wie Position 1.02.1190
STLB-Bau 2025-10 075
Mind.-Dämpfung bei den Oktavmittenfrequenzen 63/125/250/500/1000/2000/4000/8000 Hz in dB 'min 9 dB bei 250 Hz, Zusatzschalldämpfer nach Volumenstromregler'
Einbaumaße L/B/H in mm '1500/400/300'
wirksame Schalldämpferlänge in mm '1000'
Menge: 5,000 St

**1.02.1250 Wie vor, jedoch**
*** EP-Aufgliederung gefordert
*** wie Position 1.02.1190
STLB-Bau 2025-10 075
Mind.-Dämpfung bei den Oktavmittenfrequenzen 63/125/250/500/1000/2000/4000/8000 Hz in dB 'min 9 dB bei 250 Hz, Zusatzschalldämpfer nach Volumenstromregler'
Einbaumaße L/B/H in mm '1500/400/400'
wirksame Schalldämpferlänge in mm '1000'
Menge: 2,000 St

**1.02.1260 Wie vor, jedoch**
*** EP-Aufgliederung gefordert
*** wie Position 1.02.1190
STLB-Bau 2025-10 075
Mind.-Dämpfung bei den Oktavmittenfrequenzen 63/125/250/500/1000/2000/4000/8000 Hz in dB 'min 9 dB bei 250 Hz, Zusatzschalldämpfer nach Volumenstromregler'
Einbaumaße L/B/H in mm '1500/500/250'
wirksame Schalldämpferlänge in mm '1000mm'
Menge: 22,000 St

**1.02.1270 Wie vor, jedoch**
*** EP-Aufgliederung gefordert
*** wie Position 1.02.1190
STLB-Bau 2025-10 075
Mind.-Dämpfung bei den Oktavmittenfrequenzen 63/125/250/500/1000/2000/4000/8000 Hz in dB 'min 9 dB bei 250 Hz, Zusatzschalldämpfer nach Volumenstromregler'
Einbaumaße L/B/H in mm '1500/500/250'
wirksame Schalldämpferlänge in mm '1000mm'
Menge: 3,000 St

**1.02.1280 Wie vor, jedoch**
*** EP-Aufgliederung gefordert
*** wie Position 1.02.1190
STLB-Bau 2025-10 075
Mind.-Dämpfung bei den Oktavmittenfrequenzen 63/125/250/500/1000/2000/4000/8000 Hz in dB 'min 9 dB bei 250 Hz, Zusatzschalldämpfer nach Volumenstromregler'
Einbaumaße L/B/H in mm '1500/500/300'
wirksame Schalldämpferlänge in mm '1000mm'
Menge: 16,000 St

**1.02.1290 Wie vor, jedoch**
*** EP-Aufgliederung gefordert
*** wie Position 1.02.1190
STLB-Bau 2025-10 075
Mind.-Dämpfung bei den Oktavmittenfrequenzen 63/125/250/500/1000/2000/4000/8000 Hz in dB 'min 9 bei 250 Hz, Zusatzschalldämpfer nach Volumenstromregler'
Einbaumaße L/B/H in mm '1500/500/400'
wirksame Schalldämpferlänge in mm '1000'
Menge: 5,000 St

**1.02.1300 Wie vor, jedoch**
*** EP-Aufgliederung gefordert
*** wie Position 1.02.1190
STLB-Bau 2025-10 075
Mind.-Dämpfung bei den Oktavmittenfrequenzen 63/125/250/500/1000/2000/4000/8000 Hz in dB 'min 9 bei 250 Hz, Zusatzschalldämpfer nach Volumenstromregler'
Einbaumaße L/B/H in mm '1500/500/500'
wirksame Schalldämpferlänge in mm '1000'
Menge: 1,000 St

**1.02.1310 Wie vor, jedoch**
*** EP-Aufgliederung gefordert
*** wie Position 1.02.1190
STLB-Bau 2025-10 075
Mind.-Dämpfung bei den Oktavmittenfrequenzen 63/125/250/500/1000/2000/4000/8000 Hz in dB 'min 9 dB bei 250 Hz, Zusatzschalldämpfer nach Volumenstromregler'
Einbaumaße L/B/H in mm '1500/600/200'
wirksame Schalldämpferlänge in mm '1000'
Menge: 4,000 St

**1.02.1320 Wie vor, jedoch**
*** EP-Aufgliederung gefordert
*** wie Position 1.02.1190
STLB-Bau 2025-10 075
Mind.-Dämpfung bei den Oktavmittenfrequenzen 63/125/250/500/1000/2000/4000/8000 Hz in dB 'min 9 dB bei 250 Hz, Zusatzschalldämpfer nach Volumenstromregler'
Einbaumaße L/B/H in mm '1500/600/300'
wirksame Schalldämpferlänge in mm '1000'
Menge: 5,000 St

**1.02.1330 Wie vor, jedoch**
*** EP-Aufgliederung gefordert
*** wie Position 1.02.1190
STLB-Bau 2025-10 075
Mind.-Dämpfung bei den Oktavmittenfrequenzen 63/125/250/500/1000/2000/4000/8000 Hz in dB 'min 9 dB bei 250 Hz, Zusatzschalldämpfer nach Volumenstromregler'
Einbaumaße L/B/H in mm '1500/600/400'
wirksame Schalldämpferlänge in mm '1000'
Menge: 11,000 St

**1.02.1340 Wie vor, jedoch**
*** EP-Aufgliederung gefordert
*** wie Position 1.02.1190
STLB-Bau 2025-10 075
Mind.-Dämpfung bei den Oktavmittenfrequenzen 63/125/250/500/1000/2000/4000/8000 Hz in dB 'min 9 dB bei 250 Hz, Zusatzschalldämpfer nach Volumenstromregler'
Einbaumaße L/B/H in mm '1500/600/500'
wirksame Schalldämpferlänge in mm '1000'
Menge: 1,000 St

**1.02.1350 Wie vor, jedoch**
*** EP-Aufgliederung gefordert
*** wie Position 1.02.1190
STLB-Bau 2025-10 075
Mind.-Dämpfung bei den Oktavmittenfrequenzen 63/125/250/500/1000/2000/4000/8000 Hz in dB 'min 9 dB bei 250 Hz, Zusatzschalldämpfer nach Volumenstromregler'
Einbaumaße L/B/H in mm '1500/700/300'
wirksame Schalldämpferlänge in mm '1000'
Menge: 1,000 St

**1.02.1360 Wie vor, jedoch**
*** EP-Aufgliederung gefordert
*** wie Position 1.02.1190
STLB-Bau 2025-10 075
Mind.-Dämpfung bei den Oktavmittenfrequenzen 63/125/250/500/1000/2000/4000/8000 Hz in dB 'min 9 dB bei 250 Hz, Zusatzschalldämpfer nach Volumenstromregler'
Einbaumaße L/B/H in mm '1500/700/400'
wirksame Schalldämpferlänge in mm '1000'
Menge: 6,000 St

**1.02.1370 Wie vor, jedoch**
*** EP-Aufgliederung gefordert
*** wie Position 1.02.1190
STLB-Bau 2025-10 075
Mind.-Dämpfung bei den Oktavmittenfrequenzen 63/125/250/500/1000/2000/4000/8000 Hz in dB 'min 9 dB bei 250 Hz, Zusatzschalldämpfer nach Volumenstromregler'
Einbaumaße L/B/H in mm '1500/700/500'
wirksame Schalldämpferlänge in mm '1000'
Menge: 4,000 St

**1.02.1380 Wie vor, jedoch**
*** EP-Aufgliederung gefordert
*** wie Position 1.02.1190
STLB-Bau 2025-10 075
Mind.-Dämpfung bei den Oktavmittenfrequenzen 63/125/250/500/1000/2000/4000/8000 Hz in dB 'min 9 dB bei 250 Hz, Zusatzschalldämpfer nach Volumenstromregler'
Einbaumaße L/B/H in mm '1500/800/400'
wirksame Schalldämpferlänge in mm '1000'
Menge: 1,000 St

**1.02.1390 Wie vor, jedoch**
*** EP-Aufgliederung gefordert
*** wie Position 1.02.1190
STLB-Bau 2025-10 075
Mind.-Dämpfung bei den Oktavmittenfrequenzen 63/125/250/500/1000/2000/4000/8000 Hz in dB 'min 9 dB bei 250 Hz, Zusatzschalldämpfer nach Volumenstromregler'
Einbaumaße L/B/H in mm '1500/800/500'
wirksame Schalldämpferlänge in mm '1000'
Menge: 3,000 St

**1.02.1400 Wie vor, jedoch**
*** EP-Aufgliederung gefordert
*** wie Position 1.02.1190
STLB-Bau 2025-10 075
Mind.-Dämpfung bei den Oktavmittenfrequenzen 63/125/250/500/1000/2000/4000/8000 Hz in dB 'min 9 dB bei 250 Hz, Zusatzschalldämpfer nach Volumenstromregler'
Einbaumaße L/B/H in mm '1500/900/400'
wirksame Schalldämpferlänge in mm '1000'
Menge: 12,000 St

**1.02.1410 Volumenstromregler DN100 Gehäuse Stahl verz**
STLB-Bau 2025-10 075
Volumenstromregler, Druckdifferenz 30 bis 300 Pa bei Sollvolumenstrom, mit Hilfsenergie für variable Volumenströme,
min. Volumenstrom '35' m3/h,
max. Volumenstrom '340' m3/h,
Volumenstrom bei Hilfsenergie '340' m3/h, rund, DN 100, Gehäuse aus verzinktem Stahl, mit Steckverbinder, mit Dichtungsband, Klappenwellen wartungsfrei gelagert, Klappen/-blatt aus verzinktem Stahl, mit elektrischem Stellantrieb, Bemessungsbetriebsspannung 24 V DC, mit mechanischem Stellungsanzeiger, mit Differenzdruck-Messwertgeber, dynamisch, Sollwert geregelt, Sollwerteinstellung werkseitig, nachjustierbar vor Ort, mit Regler, Regelfunktionen durch eine Automationsstation mit Mikroprozessor, Stellsignal 0 (2) bis 10 V, mit Rückmeldung über Potentiometer, zur Druckregelung der Luftleitung, mit Messwertgeber für Luftleitungseinbau, einschl. Verdrahtung/Verrohrung zwischen Messwertgeber und Regler, Verdrahtung und Kraftstromleitung auf Klemmen auflegen.
Menge: 115,000 St

**1.02.1420 Volumenstromregler DN125 Gehäuse Stahl verz**
STLB-Bau 2025-10 075
Volumenstromregler, Druckdifferenz 30 bis 300 Pa bei Sollvolumenstrom, mit Hilfsenergie für variable Volumenströme,
min. Volumenstrom '55' m3/h,
max. Volumenstrom '550' m3/h,
Volumenstrom bei Hilfsenergie '550' m3/h, rund, DN 125, Gehäuse aus verzinktem Stahl, mit Steckverbinder, mit Dichtungsband, Klappenwellen wartungsfrei gelagert, Klappen/-blatt aus verzinktem Stahl, mit elektrischem Stellantrieb, Bemessungsbetriebsspannung 24 V DC, mit mechanischem Stellungsanzeiger, mit Differenzdruck-Messwertgeber, dynamisch, Sollwert geregelt, Sollwerteinstellung werkseitig, nachjustierbar vor Ort, mit Regler, Regelfunktionen durch eine Automationsstation mit Mikroprozessor, Stellsignal 0 (2) bis 10 V, mit Rückmeldung über Potentiometer, zur Druckregelung der Luftleitung, mit Messwertgeber für Luftleitungseinbau, einschl. Verdrahtung/Verrohrung zwischen Messwertgeber und Regler, Verdrahtung und Kraftstromleitung auf Klemmen auflegen.
Menge: 182,000 St

**1.02.1430 Volumenstromregler DN160 Gehäuse Stahl verz**
STLB-Bau 2025-10 075
Volumenstromregler, Druckdifferenz 30 bis 300 Pa bei Sollvolumenstrom, mit Hilfsenergie für variable Volumenströme,
min. Volumenstrom '85' m3/h,
max. Volumenstrom '890' m3/h,
Volumenstrom bei Hilfsenergie '890' m3/h, rund, DN 160, Gehäuse aus verzinktem Stahl, mit Steckverbinder, mit Dichtungsband, Klappenwellen wartungsfrei gelagert, Klappen/-blatt aus verzinktem Stahl, mit elektrischem Stellantrieb, Bemessungsbetriebsspannung 24 V DC, mit mechanischem Stellungsanzeiger, mit Differenzdruck-Messwertgeber, dynamisch, Sollwert geregelt, Sollwerteinstellung werkseitig, nachjustierbar vor Ort, mit Regler, Regelfunktionen durch eine Automationsstation mit Mikroprozessor, Stellsignal 0 (2) bis 10 V, mit Rückmeldung über Potentiometer, zur Druckregelung der Luftleitung, mit Messwertgeber für Luftleitungseinbau, einschl. Verdrahtung/Verrohrung zwischen Messwertgeber und Regler, Verdrahtung und Kraftstromleitung auf Klemmen auflegen.
Menge: 104,000 St

**1.02.1440 Volumenstromregler DN200 Gehäuse Stahl verz**
STLB-Bau 2025-10 075
Volumenstromregler, Druckdifferenz 30 bis 300 Pa bei Sollvolumenstrom, mit Hilfsenergie für variable Volumenströme,
min. Volumenstrom '140' m3/h,
max. Volumenstrom '1450' m3/h,
Volumenstrom bei Hilfsenergie '1450' m3/h, rund, DN 200, Gehäuse aus verzinktem Stahl, mit Steckverbinder, mit Dichtungsband, Klappenwellen wartungsfrei gelagert, Klappen/-blatt aus verzinktem Stahl, mit elektrischem Stellantrieb, Bemessungsbetriebsspannung 24 V DC, mit mechanischem Stellungsanzeiger, mit Differenzdruck-Messwertgeber, dynamisch, Sollwert geregelt, Sollwerteinstellung werkseitig, nachjustierbar vor Ort, mit Regler, Regelfunktionen durch eine Automationsstation mit Mikroprozessor, Stellsignal 0 (2) bis 10 V, mit Rückmeldung über Potentiometer, zur Druckregelung der Luftleitung, mit Messwertgeber für Luftleitungseinbau, einschl. Verdrahtung/Verrohrung zwischen Messwertgeber und Regler, Verdrahtung und Kraftstromleitung auf Klemmen auflegen.
Menge: 99,000 St

**1.02.1450 Volumenstromregler DN250 Gehäuse Stahl verz**
STLB-Bau 2025-10 075
Volumenstromregler, Druckdifferenz 30 bis 300 Pa bei Sollvolumenstrom, mit Hilfsenergie für variable Volumenströme,
min. Volumenstrom '210' m3/h,
max. Volumenstrom '2200' m3/h,
Volumenstrom bei Hilfsenergie '2200' m3/h, rund, DN 250, Gehäuse aus verzinktem Stahl, mit Steckverbinder, mit Dichtungsband, Klappenwellen wartungsfrei gelagert, Klappen/-blatt aus verzinktem Stahl, mit elektrischem Stellantrieb, Bemessungsbetriebsspannung 24 V DC, mit mechanischem Stellungsanzeiger, mit Differenzdruck-Messwertgeber, dynamisch, Sollwert geregelt, Sollwerteinstellung werkseitig, nachjustierbar vor Ort, mit Regler, Regelfunktionen durch eine Automationsstation mit Mikroprozessor, Stellsignal 0 (2) bis 10 V, mit Rückmeldung über Potentiometer, zur Druckregelung der Luftleitung, mit Messwertgeber für Luftleitungseinbau, einschl. Verdrahtung/Verrohrung zwischen Messwertgeber und Regler, Verdrahtung und Kraftstromleitung auf Klemmen auflegen.
Menge: 18,000 St

**1.02.1460 Schalldämpfer rund Druckdifferenz bis 30Pa DN100**
*** EP-Aufgliederung gefordert
STLB-Bau 2025-10 075
Schalldämpfer, rund, Druckdifferenz bis 30 Pa,
Mind.-Dämpfung bei den Oktavmittenfrequenzen 63/125/250/500/1000/2000/4000/8000 Hz in dB 'min 15 dB bei 250 Hz'

wirksame Schalldämpferlänge in mm '1000'
vom Bieter einzutragen,
DN 100, Absorptionsschicht biolöslich im Sinne der TRGS 905, Dicke 50 mm, aerosolatdicht, Luftdichtheitsklasse ATC4 DIN EN 16798-3, Außenrohr aus verzinktem Stahl, Innenrohr perforiert, aus verzinktem Stahl, Baustoffklasse DIN 4102-1 A (nichtbrennbar); DIN EN 13501-1 A1, A2 s1 d0 (nichtbrennbar), Verbindung mit Einsteckenden, mit Lippendichtung.
Menge: 115,000 St

**1.02.1470 Schalldämpfer rund Druckdifferenz bis 30Pa DN125**
*** EP-Aufgliederung gefordert
STLB-Bau 2025-10 075
Schalldämpfer, rund, Druckdifferenz bis 30 Pa,
Mind.-Dämpfung bei den Oktavmittenfrequenzen 63/125/250/500/1000/2000/4000/8000 Hz in dB 'min 15 dB bei 250 Hz'

wirksame Schalldämpferlänge in mm '1000'
vom Bieter einzutragen,
DN 125, Absorptionsschicht biolöslich im Sinne der TRGS 905, Dicke 50 mm, aerosolatdicht, Luftdichtheitsklasse ATC4 DIN EN 16798-3, Außenrohr aus verzinktem Stahl, Innenrohr perforiert, aus verzinktem Stahl, Baustoffklasse DIN 4102-1 A (nichtbrennbar); DIN EN 13501-1 A1, A2 s1 d0 (nichtbrennbar), Verbindung mit Einsteckenden, mit Lippendichtung.
Menge: 182,000 St

**1.02.1480 Schalldämpfer rund Druckdifferenz bis 30Pa DN160**
*** EP-Aufgliederung gefordert
STLB-Bau 2025-10 075
Schalldämpfer, rund, Druckdifferenz bis 30 Pa,
Mind.-Dämpfung bei den Oktavmittenfrequenzen 63/125/250/500/1000/2000/4000/8000 Hz in dB 'min 15 dB bei 250 Hz'

wirksame Schalldämpferlänge in mm '1000'

DN 160, Absorptionsschicht biolöslich im Sinne der TRGS 905, Dicke 50 mm, aerosolatdicht, Luftdichtheitsklasse ATC4 DIN EN 16798-3, Außenrohr aus verzinktem Stahl, Innenrohr perforiert, aus verzinktem Stahl, Baustoffklasse DIN 4102-1 A (nichtbrennbar); DIN EN 13501-1 A1, A2 s1 d0 (nichtbrennbar), Verbindung mit Einsteckenden, mit Lippendichtung.
Menge: 104,000 St

**1.02.1490 Schalldämpfer rund Druckdifferenz bis 30Pa DN200**
*** EP-Aufgliederung gefordert
STLB-Bau 2025-10 075
Schalldämpfer, rund, Druckdifferenz bis 30 Pa,
Mind.-Dämpfung bei den Oktavmittenfrequenzen 63/125/250/500/1000/2000/4000/8000 Hz in dB 'min 15 dB bei 250 Hz'

wirksame Schalldämpferlänge in mm '1000'

DN 200, Absorptionsschicht biolöslich im Sinne der TRGS 905, Dicke 50 mm, aerosolatdicht, Luftdichtheitsklasse ATC4 DIN EN 16798-3, Außenrohr aus verzinktem Stahl, Innenrohr perforiert, aus verzinktem Stahl, Baustoffklasse DIN 4102-1 A (nichtbrennbar); DIN EN 13501-1 A1, A2 s1 d0 (nichtbrennbar), Verbindung mit Einsteckenden, mit Lippendichtung.
Menge: 99,000 St

**1.02.1500 Schalldämpfer rund Druckdifferenz bis 30Pa DN250**
*** EP-Aufgliederung gefordert
STLB-Bau 2025-10 075
Schalldämpfer, rund, Druckdifferenz bis 30 Pa,
Mind.-Dämpfung bei den Oktavmittenfrequenzen 63/125/250/500/1000/2000/4000/8000 Hz in dB 'min 15 dB bei 250 Hz'

wirksame Schalldämpferlänge in mm '1000'

DN 250, Absorptionsschicht biolöslich im Sinne der TRGS 905, Dicke 50 mm, aerosolatdicht, Luftdichtheitsklasse ATC4 DIN EN 16798-3, Außenrohr aus verzinktem Stahl, Innenrohr perforiert, aus verzinktem Stahl, Baustoffklasse DIN 4102-1 A (nichtbrennbar); DIN EN 13501-1 A1, A2 s1 d0 (nichtbrennbar), Verbindung mit Einsteckenden, mit Lippendichtung.
Menge: 18,000 St

**1.02.1510 Potentialausgleich an Luftleitungen und Einbauteilen**
Potentialausgleich an Luftleitungen und Einbauteilen
zur Verbindung einzelner Bauteile, mit Überbrückungsseil 16 mm2 Cu, isoliert 200 mm lang,
mit 2 Kabelschuhen befestigt
Menge: 60,000 St

**Ausführungsbeschreibung 15 Technische Vorbemerkungen Laborlüftungssystem**
*Technische Vorbemerkungen Laborlüftungssystem*
Technische Vorbemerkungen Laborlüftungssystem

für variable Volumenstromregelsysteme, mit GA- Anbindung über das Netzwerkprotokoll BACnet IP

Komplett integrierbares oder autark arbeitendes (Labor-) Lüftungsregelsystem für Abluft-, Zuluft- und Raumdruckregelung mit variablen und konstanten Volumenströmen. Die Kommunikation mit einer Managementbedienebene oder einer Gebäudeleittechnik ( GA) kann über Ethernet mit Protokoll BACnet IP erfolgen, wodurch eine zentrale Visualisierung und Überwachung der Betriebszustände sowie eine Bedienung und Fernwartung der dezentralen Regeleinheiten möglich wäre.
Die interne Kommunikation der Systemkomponenten erfolgt über eine BACnet IP Systemschnittstelle mit integriertem Dualport-Switch. Dieser ist in allen Geräten vorzusehen, wodurch eine Daisy Chain Verdrahtung von Räumen, Etagen und Gebäuden gewährleistet ist. Die Verdrahtung der Controllereinheiten ist untereinander mit einer Stecker-fertigen Kommunikationsleitung auszuführen (es sind vorkonfektionierte, geschirmte Standard Netzwerkkabel CAT-6 zu verwenden; Verkabelung ist nicht Bestandteil dieser Ausschreibung).  Freie Topologien wie z.B. Stern- oder Stern-/Stichverdrahtungen sind ebenfalls möglich. Eine Aufzeichnung von Systemwerten (Trendlog) sowie die selbstständige Alarmierung im Fehlerfall (Intrinsic Reporting) muss in der Systemkomponente abgebildet werden können.
Um die Anzahl zusätzlicher Schnittstellen zu minimieren, ist die Verwendung von proprietären Feldbussystemen und nachgeschalteten gesonderten Gateways (Wandlern) nicht zulässig.
Alle Laborregelkomponenten sind mit einem internen 230VAC/24VAC Netzteil (min. 10VA für Peripherie) auszustatten. Zur direkten Bedienbarkeit für den Labornutzer ist an einem zentralen Punkt im Laborraum eine visuelle Rückmeldung mit Eingriffsfunktion über einen Raumbediengerät mit Touch-Funktion vorzusehen. Dieses Touchbediengerät ist mittels BACnet IP / MS-TP angebunden. Es muss möglich sein zwei Volumenstromregelkreise mit einer Regelelektronik bedienen zu können.

Laborraumlüftungsregelung
Die Integration der Raumfunktionen wie z.B. Tag-/Nachtbetrieb sowie die Raum-bilanzierung aller konstanten und variablen Abluftvolumenströme zur Berechnung des Raumzuluft- (Addition) und Raumabluftvolumenstroms (Differenz) erfolgt über die interne Kommunikationsschnittstelle.Optional können Analogeingänge als Normsignal (0 bis 10V DC) und Digitaleingänge auf den verschiedenen Controller-einheiten erfasst und visualisiert werden. Generell sind die Systemwerte der Geräte je nach Anforderung passwortgeschützt oder frei zugänglich über das interne Netzwerk abruf- bzw. einstellbar. Weiterhin werden normierte Sensoren zur Temperatur- und Druckregelung an die Controllereinheiten angeschlossen und eigenständig ausgewertet und visualisiert. Über das Laborsystem werden je Raum 2 externe Stellventile von Heiz- und Kühlregistern angesteuert. Die Bedienung und Parametrierung der Komponenten erfolgt über einen PC oder MAC mit Standard Web Browser. Alle (für die Basisfunktionen) wichtigen Kommunikations- und Peripherieanschlüsse sind von der Gehäuseaußenseite zugänglich und über Stecker-fertige Leitungen anzuschließen.

Die Bedienung des Laborlüftungssystems wie z.B. die Absenkung und Umschaltung des Raumluftwechsels [z.B. Normalbetrieb/reduzierter Betrieb (Tag-/Nachtbetrieb) bzw. Arbeitszeit/arbeitsfreie Zeit] muss manuell im Laborraum über ein Raumbediengerät mit optischer Statusanzeige (Rückmeldung), ein grafisches Touchscreen Display, die Gebäudeautomation (GA), eine Zeitschaltuhr und/oder einen lokalen Anwesenheitsmelder (Präsenzmelder) möglich sein. Eine Umschaltung des Labors vom reduzierten Betrieb in den Normalbetrieb muss über das Raumbediengerät möglich sein oder über das manuelle Öffnen oder Schließen des Frontschiebers automatisch ausgelöst werden.

Um den Raumluftwechsel und die Überströmungen bzw. den Raumdruck entsprechend der gültigen Normen (z. B. DIN 1946, Teil 7) zu gewährleisten, sind für jeden Laborraum separat alle konstanten und variablen Volumenströme als Abluftistwerte zu erfassen und in die Raumbilanzierung, zusammen mit den Volumenströmen der Dauerabsaugungen, einzubeziehen. Die jeweiligen Regeleinheiten, die den Abluftistwert ausgeben, sind als geschlossene Regelkreise auszuführen. Dauerabsaugungen und schaltbare Verbraucher mit selbsttätigen mechanischen Volumenstromreglern sind als Festwert bzw. schaltbarer Festwert in die Raumbilanzierung einzubeziehen.

Folgende absaugende Einheiten sind separat für jedes Labor in der Raumbilanzierung zu verarbeiten:
vollvariable Verbraucher (z.B. variabel geregelte Laborabzüge)
 schaltbare konstante Verbraucher, 1-stufig, 2-stufig, 3-stufig (z.B. konstant geregelte Laborabzüge, Punktabsaugungen)
Dauerabgesaugte Verbraucher (z.B. Schrankabsaugungen, Bodenabsaugungen)

Beim Raumregelkreis müssen folgende Regelstrategien parametrierbar sein:
variable Raumzuluft- und variable Raumabluftregelung: wird die Abluft der Laborabzüge erhöht, reduziert sich automatisch die Raumabluft um denselben Betrag bis zu einem Mindestvolumenstrom (abhängig von der Baugröße des Raumabluftvolumenstromreglers). Bei weiterer Erhöhung der Laborabzugsabluft (z.B. bei Überschreitung des geforderten Raumluftwechsels) wird die Raumzuluft im gleichen Verhältnis mitgeführt.
variable Raumzuluft- und konstante Raumabluftregelung: wird die Abluft der Laborabzüge erhöht, wird die Raumzuluft im gleichen Verhältnis mitgeführt.
konstante Raumzuluft- und variable Raumabluft: wird die Abluft der Laborabzüge erhöht, reduziert sich automatisch die Raumabluft um denselben Betrag bis zu einem Mindestvolumenstrom (abhängig von der Baugröße des Raumabluftvolumenstromreglers). Die Gesamtabluft bleibt bei dieser Regel-strategie immer konstant.

Eine Einbindung der Temperaturregelung und Schiebung des Raumluftwechsels muss möglich sein. Gleichzeitigkeitsfaktoren der Laborabzüge müssen automatisch erkannt und bei Überschreitung durch eine Raummeldung optisch und akustisch alarmiert werden. Eine Alarmierung und Klartextanzeige am grafischen Bedienpanel des Laborabzugs (falls vorhanden) muss ebenfalls möglich sein. Zur einfachen Erweiterung der Systemfunktionalität müssen vier freie Steckplätze für Erweiterungsmodule vorgehalten werden.

Laborabzugsregelung
Folgende Regelungsvarianten müssen beim Laborabzug möglich sein:
- vollvariable Laborabzugsregelung über die gesamte Frontschieberöffnung: die Abzüge sind mit vertikalem Frontschiebersensor sowie einem Lufteinströmungs-sensor auszustatten. Der Volumenstrom muss zwischen den parametrierten Volumenströmen Vmin und Vmax, in Abhängigkeit der Frontschieberöffnung und über den gesamten Öffnungsbereich (z.B. 0 bis 50 cm, 0 bis 100 cm oder stetig linear geregelt werden. Zusätzlich muss über einen dritten Volumenstromwert Vmed die
Abluftkurve an die Laborabzugskonstruktion anpassbar sein. Bei Laborabzügen mit vollvariabler Volumenstromregelung ist die vertikale Frontschieberposition über einen Frontschiebersensor (Wegsensor) zu erfassen, da nur so eine genaue
Errechnung der Frontschieberöffnung und somit eine vollvariable Volumenstromregelung über den gesamten Frontschieberbereich möglich ist.

Der statische Differenzdrucksensor, der Lufteinströmungssensor und der
Frontschiebersensor muss auf gegenseitige Plausibilität überwacht und bei Abweichung
oder Ausfall alarmiert werden.

Konstante bzw. 1-stufige, 2-stufige oder 3-stufige Laborabzugsregelung: die Abzüge sind mit vertikalem Frontschiebersensor oder bauseitigen Kontakten auszustatten. Je nach angefahrener Stufe wird der parametrierte Volumenstrom-wert ausgeregelt.
konstante Einströmungsgeschwindigkeit mit Begrenzung auf Vmin und Vmax:
die Abzüge sind nur mit Lufteinströmungssensor ausgestattet. Die Einströmgeschwindigkeit bleibt innerhalb eines bestimmten Frontschieberöffnungsbereichs
konstant (z.B. 0,3 m/s), wodurch sich der Volumenstrom, entsprechend zur Frontschieberöffnung, im Verhältnis ändert. Der Volumenstrom Vmin wird nicht
unterschritten und Vmax nicht überschritten.
stetig lineare Regelung über die gesamte vertikale Frontschieberöffnung: die Abzüge sind mit vertikalem Frontschiebersensor auszustatten. Der Volumenstrom muss zwischen den parametrierten Volumenströmen Vmin und Vmax, in Abhängigkeit der Frontschieberöffnung und über den gesamten Öffnungsbereich
(z.B. 0 bis 50 cm oder 0 bis 100 cm, stetig linear geregelt werden. Zusätzlich muss
über einen dritten Volumenstromwert Vmed die Abluftkurve an die Laborabzugskonstruktion anpassbar sein. Quer- und Seitenschieber werden dabei über bauseitige Kontakte erfasst.

Der Laborabzugsregler muss bei thermisch belasteten Laborabzügen nach EN14175-7 bei einer Grenzwertüberschreitung alarmieren und es muss eine automatische Anhebung des Abluftvolumenstroms erfolgen. Die Erfassung der thermischen Last im Laborabzug erfolgt über einen separaten, an geeigneter Stelle zu montierenden passiven Temperatursensor Ni1000

Es muss weiterhin unabhängig von der Frontschieberöffnung möglich sein, manuell über einen entsprechenden Bedienpaneltaster, einen zusätzlichen Kontakt oder über die GLT den Volumenstrom zu erhöhen (Vmax) oder die Luftmenge abzusenken.

Alle Laborabzugs-, Raumzuluft- und Raumabluftregeleinheiten müssen mit schnelllaufenden und Hysterese-minimierten Stellantrieben ausgerüstet sein und der Sollvolumenstrom muss < 3 s nach Sollwertänderung sicher und stabil ausgeregelt sein. Die Stellmotoren werden Hysterese-minimiert angesteuert, wodurch die Positioniergenauigkeit und die Regelungsstabilität wesentlich verbessert wird und ein verschleißarmer Betrieb gewährleistet ist.

Alle mit der Laborabluft in Berührung kommenden Bauteile (Regelkörper) müssen aus Kunststoff, schwer entflammbar (PPs/PPs-el) sein. Eine Kunststoff- oder Pulverbeschichtung sowie eine DD-Lackierung ist nicht ausreichend.

Die Laborabzugsregelung beinhaltet eine nach DIN EN 14175 vorgeschriebene Überwachung und alarmiert optisch und akustisch am Bedienpanel des betreffenden Laborabzugs, wenn der geforderte sichere Abluftsollvolumenstrom nach einer parametrierten Zeit nicht erreicht wird. Alle optischen Anzeigen, welche die lufttechnische Sicherheit des Laborabzugs betreffen, müssen mindestens über 1cm2 Leuchtfläche verfügen, um eine sichere Signalwirkung zu gewährleisten.

Die Parametrierung und Inbetriebnahme aller Regeleinheiten muss zentral über einen PC mit der Parametriersoftware durchgeführt werden.

Hinweis:
Für die Laborregelung und die variablen Volumenstromregler ist ein einheitliches System zum wählen

angeb. Fabrikat:

'..........................................'
  ( vom Bieter einzutragen)

angeb. Typ:

'..........................................'
  ( vom Bieter einzutragen)

und zwar

**1.02.1520 Vollvariable, bedarfsabhängige Laborabzugsregelung mit integriertem Webserver und Native BACnet IP DN250**
Vollvariable, bedarfsabhängige Laborabzugsregelung mit integriertem Webserver und Native BACnet IP DN250

Ausführung gemäß Technischer Vorbemerkungen Laborlüftungssystem.
Mikroprozessor gesteuertes Regelsystem mit integriertem Webserver zur vollvariablen,
stufenlosen Regelung des Abluftvolumenstromes in Abhängigkeit von der Frontschieberöffnung und der Lufteintrittsgeschwindigkeit. Die Frontschieberstellung wird aus der
Öffnungshöhe (vertikaler Frontschiebersensor) und der seitlichen Verstellung
(Luftströmungssensor) ermittelt und der erforderliche sichere Abluftvolumenstrom
als Sollwertvorgabe errechnet.

Ein schneller Regelalgorithmus vergleicht den Sollwert mit dem gemessenen Istwert eines Differenzdrucksensors und regelt, unabhängig gegenüber Druckschwankungen
im Kanalnetz, schnell, präzise und stabil aus. Die voreilende Abluftbedarfsanforderung
wird sofort errechnet und verbessert entscheidend die Reaktionszeit der gesamten
Regelstrecke, einschließlich der Raumabluft.

Die integrierte Überwachungseinrichtung für die lufttechnisch sichere Funktion des
Laborabzugs ist Bestandteil der Regelung und wird, zum bedarfsabhängig ermittelten
Abluftsollwert, dynamisch mitgeführt, wodurch eine maximale Sicherheit für das
Bedienpersonal gewährleistet ist. Der dynamische Überwachungswert ist frei
parametrierbar und wird als Differenzwert (Offset) eingegeben. Bei Unterschreitung
des Differenzwertes zum auszuregelnden Abluftsollwert erfolgt eine akustische und
optische Alarmierung.

Die Regeleinheiten verfügen standardmäßig über einen integrierten Webserver und die Kommunikation erfolgt über BACnet IP. Die Kommunikation mit einer Managementbedienebene erfolgt über BACnet IP, wobei jedes Regelgerät mit einer BACnet IP Adresse ausgestattet und über diese angesteuert wird.

Technische Merkmale der Regeleinheit:
Mikroprozessor gesteuertes Regelsystem für variable Volumenströme
integrierter Webserver und Kommunikation über BACnet/IP
integriertes Netzteil 230V AC +- 15%, 30VA davon 10VA frei verfügbar für externe peripherie
Direkter digitaler Ausgang (Direct Drive Modus) zur Ansteuerung des Hysterese-minierten Stellklappenantriebs, dadurch hochgenaue und stabile Regelung sowie verschleißarmer Betrieb
modular erweiterbar über vier interne freie Steckkartenplätze, dadurch sind kundenspezifische Lösungen einfach umsetzbar
schneller prädiktiver Regelalgorithmus mit voreilender Abluftbedarfsanforderung für schnellere Reaktionszeit der gesamten Regelstrecke
Regelparameter werden adaptiv optimiert
Ausregelung des Abluftvolumenstroms 2 sec (VMIN -> VMAX) spannungsausfallsichere Speicherung aller Systemdaten freie Gesamtkonfiguration, Inbetriebnahme, Diagnose und Visualisierung aller Systemdaten, wie z.B. Regelzeit, Klappenstellung und Sollwertvorgaben über PC- Software Abruf und Visualisierung aller Soll- und Istwerte über Standard Web Browser möglich lufttechnische Überwachung des Laborabzugs nach EN 14175 durch integrierte dynamische Überwachung des auszuregelnden Abluftsollwertes
geschlossener Regelkreis (closed loop)
alle wichtigen Kommunikations- und Peripherieanschlüsse außen liegend und mit Schraubsteckklemme.
Integrierter Dual-Port-Switch, dadurch einfache Daisy Chain Verdrahtung oder beliebige Topologie möglich (Stern/Stich)
optische Anzeigen zur Diagnose der Kommunikations- und Reglerfunktion
integrierte Sensorüberwachung auf Plausibilität, Drahtbruch und/oder Kurzschluss
linearer Frontschiebersensor für stabile und störungsfreie Messung der vertikalen
Frontschieberöffnung, max. Wegmessung 1100 mm, optional Sonderlänge 2100 mm für begehbare Laborabzüge
normierter Luftströmungssensor mit integrierter Einströmungsberuhigungsstrecke zur Messung der Lufteinströmgeschwindigkeit zur Erfassung der horizontalen und vertikalen Fensterverstellung (Querschieber)
bis zu drei lageunabhängige Differenzdrucksensoren nach dem Wirkdruckverfahren zur stetigen zyklischen Messung (< 20ms) der Istwerte im Bereich von 4 bis 300 Pa möglich, frei konfigurierbar für Abluft, Zuluft, Raumdruck, Stützstrahl.
optische und akustische Signalisierung von Betriebszuständen und Alarmierung von unsicherem Betrieb und Störungen
Notfallbetrieb (Override) mit maximalem Abluftvolumenstrom
Nachtabsenkung (reduzierter Betrieb)
integrierte Notstromakku-Ladeschaltung mit Tiefentladeschutzschaltung (Akku ist nichtenthalten)
Anschluss für zweites Funktionsanzeige- und Bedienpanel (geeignet für Durchreicheabzüge)
optionale Aufschaltung eines Präsenzmelders (Melder ist nicht enthalten) optionale Aufschaltung eines Temperatursensors PT1000 zur Messung der
Temperatur im Laborabzug nach DIN EN 14175-7 (Sensor ist nicht enthalten)
geeignet zum Einbau in alle Bauarten von Laborabsaugvorrichtungen nach EN 14175

Digitaleingänge
alle Eingänge sind frei konfigurierbar, galvanisch getrennt und für DDC-Remote-Funktionen geeignet. Elektrische Daten: 24V DC, 10mA.

Relaisausgänge
alle Relais sind frei konfigurierbar mit potenzialfreien Relaiskontakten
2x 24V AC/3A
2x 230V AC/12A

Beispiele:
Alarmausgang (Störmeldung), 1 x Umschaltkontakt (24V AC/3A)
Licht EIN/AUS, 1 x Schließkontakt (230V AC/12A)
Stützstrahl EIN/AUS, 1 x Schließkontakt (230V AC/12A
TAG/NACHT (Rückmeldung an DDC), 1 x Umschaltkontakt (24V AC/3A)

Schnittstellen
BACnet/IP, integrierter Dual-Port-Switch (100 Mbit/s)
RS485 (bis 115kbit/s)

Erweiterungsmodule
EM10 Modul: 2 x Ain, 2 x Aout, 2 x Din, 2 x Dout, galvanische Trennung je Gruppe
EM50 Modul: 12 x Din
CB20 Modul: zur Versorgung externer Peripherie mit 24V DC

Technische Merkmale grafisches Anzeige- und Bedienpanel

am Laborabzug integrierbar mit grafischem Display, mit großen LED-Status-Anzeigen und akustischer Alarmierung.
Passende Ausführung als Einbauanzeige ohne Aufputzgehäuse für alle Abzugsfabrikate in Abhängigkeit des angebotenen Fabrikat des AN Laborausstattung mit integrierten AUF-/AB-Tasten auf der Frontfolie.

Bedientasten:
Alarmquittierung
Abgesenkter Betrieb (VMIN bzw. Nachtabsenkung)
Notfall-Betrieb für maximalen Abluftvolumenstrom (VMAX bzw. Override-Betrieb)
Licht EIN/AUS
Frontschieber AUF/AB (mit Frontschieber-Schließautomatikmodul)
Serviceintervall-Anzeige

LED-Anzeigen
Grüne LED-Anzeige (OK) für sicheren Betrieb (Abluftvolumenstrom im sicheren Bereich) mit einer Leuchtfläche von 1 cm2
Rote LED-Anzeige (LOW) für kritische Unterschreitung des minimalen Abluftvolumenstroms (Störung) mit einer Leuchtfläche von 1 cm2
Gelbe LED-Anzeige für VMAX-Funktion (Notfall- bzw. Override-Betrieb)
Gelbe LED-Anzeige für abgesenkten Betrieb VMIN
Gelbe LED-Anzeige für Schiebefenster schließen mit einer Leuchtfläche von 1 cm2

Wartungsfreie Venturi-Messeinrichtung mit Stellklappe und Stellmotor
Wartungsfreie Venturi-Messeinrichtung mit zwei Ringmesskammern für mittelwertbildende genaue Messung mit Selbstreinigungseffekt und folgenden Merkmalen:
- lageunabhängiger Einbau möglich, direkt an die Absaugöffnung des Laborabzugs ohne zusätzliche Anströmstrecke einsetzbar
Material: Polypropylen, schwer entflammbar (PPs), runde Bauform DN250
Messgenauigkeit +- 5% vom Nennvolumenstrom
Systemdruckbereich 50 bis 1000 Pa
Anschlussart Muffe/Muffe
kurze Baulänge, Einbaulänge 250 mm bei Anschlussdurchmesser D=250 mm
Hochgeschwindigkeitsstellantrieb zum Hysterese-minimierten Betrieb, dadurch hochgenaue und stabile Regelung sowie verschleißarmer Betrieb (Auflösung < 0,5 Grad pro Schritt)
Stellzeit < 3 sec für 90 Grad Stellwinkel

Technische Daten
Netzspannung  230V AC/115V AC, +/- 15%, 50/60 Hz
Nennleistung  max. 30 VA
Primärsicherung  250mA, T
Anzahl stat. Drucksensoren 1 x 4 bis 300 Pa
Netzwerk / MBE-Anbindung BACnet IP je Regler mit 100 Mbit/s
Nennweite:  DN250 mit Flanschanschluss

Zubehör:
2 Stück Erweiterungskarte für IO
beidseitiger Muffenflansch

Hinweis:
Die Laborabzugsregelung ist dem Gewerk Laboreinrichung frühzeitig zur Montage in das Degistorium zu übergaben, damit das Degistorium komplett zur Baustelle angeliefert werden kann.

angeb. Typ:

'..........................................'
  ( vom Bieter einzutragen)

und zwar
Menge: 588,000 St

**Ausführungsbeschreibung 16 Spezifikation variable Volumenstromregler Laborlüftung**
*Spezifikation variable Volumenstromregler Laborlüftung PPS*
Spezifikation variable Volumenstromregler Laborlüftung PPS

Variabler Volumenstromregler für Raumzuluft oder Raumabluft, runde Bauform, Webserver, Native BACnet IP und integrierter Additionseinheit, PPS- Ausführung gemäß Technische Vorbemerkungen Laborlüftungssystem.
Mikroprozessor gesteuertes Regelsystem mit integriertem Webserver zur variablen stufenlosen Regelung des Luftvolumenstromes, Raumdruckes oder ähnliches. Schnelle, stabile und präzise Regelung durch direkte Ansteuerung des schnelllaufenden Stellmotors, dadurch lange Lebensdauer des Stellmotors. Rückführpotentiometer für direkte Stellklappenposition. Die Regelkurve wird, bezogen auf die Sollwertvorgabe selbstständig berechnet. Störungen (z.B. Sollvolumenstrom wird nicht erreicht) werden erkannt und mit dem Störmelderelais oder der zugehörigen Netzwerkvariable signalisiert.

Ein schneller Regelalgorithmus vergleicht den Sollwert mit dem gemessenen Istwert eines Differenzdrucksensors und regelt, unabhängig gegenüber Druckschwankungen im Kanalnetz, schnell, präzise und stabil aus. Die voreilende Abluftbedarfsanforderung wird sofort errechnet und verbessert entscheidend die Reaktionszeit der gesamten Regelstrecke.

Die Regeleinheiten verfügen standardmäßig über einen integrierten Webserver und die Kommunikation erfolgt über BACnet/IP. Die Kommunikation mit einem Gebäudeautomationssystem (GA) erfolgt über BACnet/IP, wobei jedes Regelgerät mit einer BACnet IP Adresse ausgestattet und über diese angesteuert wird.

Technische Merkmale der Regeleinheit
Mikroprozessor gesteuertes Regelsystem für variable Volumenströme
integrierter Webserver und Kommunikation über Ethernet/IP
integriertes Netzteil 230V AC +- 15%, 30VA davon 10VA frei verfügbar für externe Spannungsversorgung (z. B. Raumbediengeräte)
die Stellantriebe werden Hysterese-minimiert angesteuert, wodurch die Positioniergenauigkeit, die Regelstabilität sowie die Lebensdauer wesentlich verbessert wird
modular erweiterbar über vier interne freie Steckplätze, optional weitere Steckplätze, dadurch kundenspezifische Lösungen einfach möglich

diverse Erweiterungsmodule als Plug&Play verfügbar
schneller prädiktiver Regelalgorithmus mit voreilender Abluftbedarfsanforderung für schnellere Reaktionszeit der gesamten Regelstrecke
Regelparameter werden adaptiv optimiert
Ausregelung des Volumenstroms 2 sec (VMIN -> VMAX), einstellbar bis 120 sec.
spannungsausfallsichere Speicherung aller Systemdaten
freie Gesamtkonfiguration, Inbetriebnahme, Diagnose und Visualisierung aller Systemdaten, wie z.B. Regelzeit, Klappenstellung und Sollwertvorgaben über PC
software
Abruf und Visualisierung aller Istwerte über Standard Web Browser möglich
geschlossener Regelkreis (closed loop)
alle wichtigen Kommunikations- und Peripherieanschlüsse außen liegend und mit Steckklemme einfach anschließbar, dadurch schnelle und kostengünstige Inbetriebnahme
integrierter Dual-Port-Switch, dadurch einfache Daisy-Chain Verdrahtung oder beliebige Topologie möglich (Stern/Stich)
optische Anzeigen zur Diagnose der Kommunikations- und Reglerfunktion
intelligentes Kommunikationssystem mit Plug&Play-Funktionalität
steckfertige Kommunikationsleitungen
integrierte Sensorüberwachung auf Plausibilität, Drahtbruch und/oder Kurzschluss
bis zu drei lageunabhängige statische Differenzdrucksensoren nach dem
Wirkdruckverfahren zur stetigen zyklischen Messung (< 20ms) der Istwerte im Bereich von 4 bis 300 Pa (optional -150 bis 150 Pa oder 0 bis 1000 Pa) auf der Sensorplatine montierbar, frei konfigurierbar für Abluft, Zuluft sowie Raumdruck, usw.
optische und akustische Signalisierung von Betriebszuständen und Alarmierung von unsicherem Betrieb und Störungen
Notfallbetrieb (Override) mit maximalem Abluftvolumenstrom
Nachtabsenkung (reduzierter Betrieb)
optionale Aufschaltung eines Präsenzmelders, Tür- bzw. Fensterkontakts
optionale Aufschaltung eines Temperatursensors PT100, PT100, Ni100 oder Ni1000
optional wählbare Zusatzfunktionen wir Raumdruck-Kaskadenregelung oder Filterüberwachung etc. möglich

Digitaleingänge
alle Eingänge sind frei konfigurierbar, galvanisch getrennt und für DDC-Remote-Funktionen geeignet. Elektrische Daten: 24V DC, 10mA.

Analogeingang
ein normierter Analogeingang 0(2) bis 10V DC, galvanisch getrennt, zur analogen Sollwertvorgabe über die DDC/GLT

Relaisausgänge
alle Relais sind frei konfigurierbar mit potenzialfreien Relaiskontakten
2x 24V AC/3A
2x 230V AC/12A

Schnittstellen
BACnet IP, integrierter Dual-Port-Switch (100 Mbit/s)
RS485 (bis 115kbit/s)

Messeinrichtung mit Stellklappe und Stellmotor
wartungsfreie Venturi-Messdüse für mittelwertbildende genaue Messung, das System arbeitet nach dem Wirkdruckverfahren.
Material: Kunststoff PPS, runde Bauform DN110
lageunabhängiger Einbau
Messgenauigkeit +- 5% vom Nennvolumenstrom
Systemdruckbereich 50.bis.1000 Pa
Gehäuse-Leckluftstrom gemäß DIN EN 1751, Klasse C
Kanalanschluss: Muffe/Muffe
Hochgeschwindigkeitsstellantrieb mit direkter Ansteuerung (Direct Drive Modus) zum Hysterese-minimierten Betrieb, dadurch hochgenaue und stabile Regelung sowie verschleißarmer Betrieb
Stellzeit < 3 sec für 90 Grad Stellwinkel

und zwar:

**1.02.1530 Variable Volumenstromregler Laborlüftung DN110 PPs**
Variable Volumenstromregler Laborlüftung DN110 PPs

Technische Daten:
Netzspannung  230V AC/115V AC, +/- 15%, 50/60 Hz
Nennleistung  max. 35 VA
Primärsicherung  125mA, T
Anzahl stat. Drucksensoren: 1 x 4 bis 300 Pa
Netzwerk / GLT-Anbindung BACnet IP je Regler mit 100 Mbit/s
Volumenstrombereich  30m³/h - 205m³/h

gemäß vorstehender Spezifikation
Menge: 1657,000 St

**1.02.1540 Variable Volumenstromregler Laborlüftung DN110 PPs**
Variable Volumenstromregler Laborlüftung DN110 PPs

Technische Daten:
Netzspannung  230V AC/115V AC, +/- 15%, 50/60 Hz
Nennleistung  max. 30 VA
Primärsicherung  250mA, T
Anzahl stat. Drucksensoren: 1 x 4 bis 300 Pa
Netzwerk / GLT-Anbindung BACnet IP je Regler mit 100 Mbit/s
Volumenstrombereich  30m³/h bis 205m³/h

gemäß vorstehender Spezifikation
Menge: 88,000 St

**1.02.1550 Variable Volumenstromregler Laborlüftung DN125 PPs**
Variable Volumenstromregler Laborlüftung DN125 PPs

Technische Daten:
Netzspannung  230V AC/115V AC, +/- 15%, 50/60 Hz
Nennleistung  max. 30 VA
Primärsicherung  250mA, T
Anzahl stat. Drucksensoren: 1 x 4 bis 300 Pa
Netzwerk / GLT-Anbindung BACnet IP je Regler mit 100 Mbit/s
Volumenstrombereich  44m³/h bis 265m³/h

gemäß vorstehender Spezifikation
Menge: 8,000 St

**1.02.1560 Variable Volumenstromregler Laborlüftung DN160 PPs**
Variable Volumenstromregler Laborlüftung DN160 PPs

Technische Daten:
Netzspannung  230V AC/115V AC, +/- 15%,  50/60Hz
Nennleistung  max. 30 VA
Primärsicherung  250mA, T
Anzahl stat. Drucksensoren: 1 x 4 bis 300 Pa
Netzwerk / GLT-Anbindung BACnet IP je Regler mit 100 Mbit/s
Volumenstrombereich  72m³/h bis 434m³/h

gemäß vorstehender Spezifikation
Menge: 22,000 St

**Ausführungsbeschreibung 17 Spezifikation variable Volumenstromregler Laborlüftung**
*Spezifikation variable Volumenstromregler Laborlüftung Stahl- verzinkt eckig*
Spezifikation variable Volumenstromregler Laborlüftung Stahl- verzinkt eckig

Variabler Volumenstromregler für Raumzuluft oder Raumabluft, eckige Bauform, Webserver, Native BACnet IP und integrierter Additionseinheit, Stahl verzinkt, Applikation Volumenstrom  Ausführung gemäß Technische Vorbemerkungen Laborlüftung.
Mikroprozessor gesteuertes Regelsystem mit integriertem Webserver zur variablen stufenlosen Regelung des Luftvolumenstromes, des Raumdruckes und/oder der raumtemperatur. Schnelle, stabile und präzise Regelung durch direkte Ansteuerung des schnelllaufenden Stellmotors, dadurch lange Lebensdauer des Stellmotors. Rückführpotentiometer für direkte Stellklappenposition. Die Regelkurve wird, bezogen auf die Sollwertvorgabe selbstständig berechnet. Störungen (z.B. Sollvolumenstrom wird nicht erreicht) werden erkannt und mit dem Störmelderelais oder der zugehörigen Netzwerkvariable signalisiert. Ein schneller Regelalgorithmus vergleicht den Sollwert mit dem gemessenen Istwert eines Differenzdrucksensors und regelt, unabhängig gegenüber Druckschwankungen im Kanalnetz, schnell, präzise und stabil aus. Die voreilende Abluftbedarfsanforderung wird sofort errechnet und verbessert entscheidend die Reaktionszeit der gesamten Regelstrecke. Die Regeleinheiten verfügen standardmäßig über einen integrierten Webserver und
die Kommunikation erfolgt über Ethernet/IP. Die Kommunikation mit einem Gebäudeautomationssystem (GA) erfolgt über BACnet/IP, wobei jedes Regelgerät mit einer BACnet IP Adresse ausgestattet und über diese angesteuert wird.

Technische Merkmale der Regeleinheit
Mikroprozessor gesteuertes Regelsystem für variable Volumenströme
integrierter Webserver und Kommunikation über Ethernet/IP
integriertes Netzteil 230V AC +- 15%, 30VA davon 10VA frei verfügbar für externe Spannungsversorgung (z. B. Raumbediengeräte)
die Stellantriebe werden Hysterese-minimiert angesteuert, wodurch die Positioniergenauigkeit, die Regelstabilität sowie die Lebensdauer wesentlich verbessert wird
modular erweiterbar über vier interne freie Steckkartenplätze, optional, dadurch kundenspezifische Lösungen einfach möglich
diverse Erweiterungsmodule als Plug&Play verfügbar
schneller prädiktiver Regelalgorithmus mit voreilender Abluftbedarfsanforderung für schnellere Reaktionszeit der gesamten Regelstrecke
Regelparameter werden adaptiv optimiert
Ausregelung des Volumenstroms  2 sec (VMIN -> VMAX), einstellbar bis 120 sec.
spannungsausfallsichere Speicherung aller Systemdaten
freie Gesamtkonfiguration, Inbetriebnahme, Diagnose und Visualisierung aller Systemdaten, wie z.B. Regelzeit, Klappenstellung und Sollwertvorgaben über PC
Software
Abruf und Visualisierung aller Istwerte über Standard Web Browser möglich
geschlossener Regelkreis (closed loop)
alle wichtigen Kommunikations- und Peripherieanschlüsse außen liegend und mit Steckklemme einfach anschließbar, dadurch schnelle und kostengünstige Inbetriebnahme
integrierter Dual-Port-Switch, dadurch einfache Daisy-Chain Verdrahtung oder beliebige Topologie möglich (Stern/Stich)
optische Anzeigen zur Diagnose der Kommunikations- und Reglerfunktion
intelligentes Kommunikationssystem mit Plug&Play-Funktionalität
steckfertige Kommunikationsleitungen
integrierte Sensorüberwachung auf Plausibilität, Drahtbruch und/oder Kurzschluss
bis zu drei lageunabhängige statische Differenzdrucksensoren nach dem Wirkdruckverfahren zur stetigen zyklischen Messung (< 20ms) der Istwerte im
  Bereich von -100 bis 300 Pa (optional +/-50 Pa oder 0 bis 1000 Pa) auf der Sensorplatine
  montierbar, frei konfigurierbar für Abluft, Zuluft sowie Raumdruck, usw.
optische und akustische Signalisierung von Betriebszuständen und Alarmierung  von unsicherem Betrieb und Störungen
Notfallbetrieb (Override) mit maximalem Abluftvolumenstrom
Nachtabsenkung (reduzierter Betrieb)
optionale Aufschaltung eines Präsenzmelders, Tür- bzw. Fensterkontakts
optionale Aufschaltung eines Temperatursensors PT100, PT100, Ni100 oder Ni1000
Zusatzfunktionen wir Raumdruck-Kaskadenregelung und/oder Temperaturregelung  möglich

Digitaleingänge
alle Eingänge sind frei konfigurierbar, galvanisch getrennt und für DDC-Remote-Funktionen geeignet. Elektrische Daten: 24V DC, 10mA.

Analogeingang
ein normierter Analogeingang 0(2).bis 10V DC, galvanisch getrennt, zur analogen Sollwertvorgabe über die DDC/GLT

Relaisausgänge
alle Relais sind frei konfigurierbar mit potenzialfreien Relaiskontakten
2x 24V AC/3A
2x 230V AC/12A

Schnittstellen
BACnet IP, integrierter Dual-Port-Switch (100 Mbit/s)
RS485 (bis 115kbit/s)

Messeinrichtung mit Stellklappe und Stellmotor
wartungsfreie Messdüsen für mittelwertbildende genaue Messung, das System arbeitet nach dem Wirkdruckverfahren.
Material: Stahlblech verzinkt, eckige Bauform,
mit 30 mm Dämmschale
lageunabhängiger Einbau möglich
Messgenauigkeit +- 5% vom Nennvolumenstrom
Systemdruckbereich 50 bis 1000 Pa
Stellklappe ohne Klappenblattdichtung
Gehäuse-Leckluftstrom gemäß DIN EN 1751, Klasse B
Kanalanschluss: Flansch/Flansch
Hochgeschwindigkeitsstellantrieb mit direkter Ansteuerung (Direct Drive Modus) zum Hysterese-minimierten Betrieb und integrierter Stellwinkelerfassung der  Klappenposition (Rückführungspotentiometer), dadurch hochgenaue und stabile Regelung sowie verschleißarmer Betrieb
Stellzeit < 4 sec. für 90 Grad Stellwinkel

und zwar:

**1.02.1570 Variable Volumenstromregler Laborlüftung 400 x 300 Stahl- verzinkt**
Variable Volumenstromregler Laborlüftung 400 x 300 Stahl- verzinkt

Technische Daten:
Netzspannung  230V AC/115V AC, +/- 15%, 50/60 Hz
Nennleistung  max. 30 VA
Primärsicherung  250mA, T
Anzahl stat. Drucksensoren: 1 x 4 bis 300 Pa
Netzwerk / GLT-Anbindung BACnet IP je Regler mit 100 Mbit/s
Volumenstrombereich  864m³/h - 2.592m³/h

gemäß vorstehender Spezifikation
Menge: 10,000 St

**1.02.1580 Variable Volumenstromregler Laborlüftung 500 x 300 Stahl- verzinkt**
Variable Volumenstromregler Laborlüftung 500 x 300 Stahl- verzinkt

Technische Daten:
Netzspannung  230V AC/115V AC, +/- 15%, 50/60 Hz
Nennleistung  max. 30 VA
Primärsicherung  250mA, T
Anzahl stat. Drucksensoren: 1 x 4 bis 300 Pa
Netzwerk / GLT-Anbindung BACnet IP je Regler mit 100 Mbit/s
Volumenstrombereich  1.080m³/h - 3.240m³/h

gemäß vorstehender Spezifikation
Menge: 78,000 St

**1.02.1590 Variable Volumenstromregler Laborlüftung 600 x 300 Stahl- verzinkt**
Variable Volumenstromregler Laborlüftung 600 x 300 Stahl- verzinkt

Technische Daten:
Netzspannung  230V AC/115V AC, +/- 15%, 50/60 Hz
Nennleistung  max. 30 VA
Primärsicherung  250mA, T
Anzahl stat. Drucksensoren: 1 x 4 bis 300 Pa
Netzwerk / GLT-Anbindung BACnet IP je Regler mit 100 Mbit/s
Volumenstrombereich  1.296m³/h - 3.888m³/h

gemäß vorstehender Spezifikation
Menge: 10,000 St

**1.02.1600 Variable Volumenstromregler Laborlüftung 600 x 400 Stahl- verzinkt**
Variable Volumenstromregler Laborlüftung 600 x 400 Stahl- verzinkt

Technische Daten:
Netzspannung  230V AC/115V AC, +/- 15%, 50/60 Hz
Nennleistung  max. 30 VA
Primärsicherung  250mA, T
Anzahl stat. Drucksensoren: 1 x 4 bis 300 Pa
Netzwerk / GLT-Anbindung BACnet IP je Regler mit 100 Mbit/s
Volumenstrombereich  1.728m³/h - 5.184m³/h

gemäß vorstehender Spezifikation
Menge: 37,000 St

**Ausführungsbeschreibung 18 Spezifikation variable Volumenstromregler Laborlüftung**
*Spezifikation variable Volumenstromregler Laborlüftung Stahl- verzinkt rund*
Spezifikation variable Volumenstromregler Laborlüftung Stahl- verzinkt rund

Variabler Volumenstromregler für Raumzuluft oder Raumabluft, runde Bauform, Webserver, Native BACnet IP und integrierter Additionseinheit, Stahl verzinkt, Applikation Volumenstrom

Ausführung gemäß Technischer Vorbemerkungen Laborlüftung.
Mikroprozessor gesteuertes Regelsystem mit integriertem Webserver zur variablen stufenlosen Regelung des Luftvolumenstromes, des Raumdruckes und/oder der Raumtemperatur. Schnelle, stabile und präzise Regelung durch direkte Ansteuerung des schnelllaufenden Stellmotors, dadurch lange Lebensdauer des Stellmotors. Rückführpotentiometer für direkte Stellklappenposition. Die Regelkurve wird, bezogen auf die Sollwertvorgabe selbstständig berechnet. Störungen (z.B. Sollvolumenstrom wird nicht erreicht) werden erkannt und mit dem Störmelderelais oder der zugehörigen Netzwerkvariable signalisiert.

Ein schneller Regelalgorithmus vergleicht den Sollwert mit dem gemessenen Istwert eines Differenzdrucksensors und regelt, unabhängig gegenüber Druckschwankungen im Kanalnetz, schnell, präzise und stabil aus. Die voreilende Abluftbedarfsanforderung wird sofort errechnet und verbessert entscheidend die Reaktionszeit der gesamten Regelstrecke.

Die Regeleinheiten verfügen standardmäßig über einen integrierten Webserver und die Kommunikation erfolgt über BACnet IP. Die Kommunikation mit einer Managementbedienebene (MBE) erfolgt über das Protokoll BACnet IP, wobei jedes Regelgerät mit einer BACnet IP Adresse ausgestattet und über diese angesteuert wird.

Technische Merkmale der Regeleinheit
Mikroprozessor gesteuertes Regelsystem für variable Volumenströme
integrierter Webserver und Kommunikation über BACnet/IP
integriertes Netzteil 230V AC +- 15%, 30VA davon 10VA frei verfügbar für externe Spannungsversorgung (z. B. Raumbediengeräte)
die Stellantriebe werden Hysterese-minimiert angesteuert, wodurch die Positioniergenauigkeit, die Regelstabilität sowie die Lebensdauer wesentlich verbessert wird
modular erweiterbar über vier interne freie Steckkartenplätze, optional, dadurch kundenspezifische Lösungen einfach möglich
schneller prädiktiver Regelalgorithmus mit voreilender Abluftbedarfsanforderung für schnellere Reaktionszeit der gesamten Regelstrecke
Regelparameter werden adaptiv optimiert
Ausregelung des Volumenstroms  2 sec (VMIN -> VMAX), einstellbar bis 120 sec.
spannungsausfallsichere Speicherung aller Systemdaten
freie Gesamtkonfiguration, Inbetriebnahme, Diagnose und Visualisierung aller Systemdaten, wie z.B. Regelzeit, Klappenstellung und Sollwertvorgaben über PC
Software
Abruf und Visualisierung aller Istwerte über Standard Web Browser möglich
geschlossener Regelkreis (closed loop)
alle wichtigen Kommunikations- und Peripherieanschlüsse außen liegend und mit Steckklemme einfach anschließbar, dadurch schnelle und kostengünstige Inbetriebnahme
integrierter Dual-Port-Switch, dadurch einfache Daisy-Chain Verdrahtung oder beliebige Topologie möglich (Stern/Stich)
optische Anzeigen zur Diagnose der Kommunikations- und Reglerfunktion
integrierte Sensorüberwachung auf Plausibilität, Drahtbruch und/oder Kurzschluss
bis zu drei lageunabhängige statische Differenzdrucksensoren nach dem
Wirkdruckverfahren zur stetigen zyklischen Messung (< 20ms) der Istwerte im Bereich von 4 bis 300 Pa (optional -150 bis 150 Pa oder 0 bis 1000 Pa) auf der Sensorplatine montierbar, frei konfigurierbar für Abluft, Zuluft sowie Raumdruck, usw.
optische und akustische Signalisierung von Betriebszuständen und Alarmierung  von unsicherem Betrieb und Störungen
Notfallbetrieb (Override) mit maximalem Abluftvolumenstrom
Nachtabsenkung (reduzierter Betrieb)

Digitaleingänge
alle Eingänge sind frei konfigurierbar, galvanisch getrennt und für DDC-Remote-Funktionen geeignet. Elektrische Daten: 24V DC, 10mA.

Relaisausgänge
alle Relais sind frei konfigurierbar mit potenzialfreien Relaiskontakten
2x 24V AC/3A
2x 230V AC/12A

Schnittstellen
BACnet IP, integrierter Dual-Port-Switch (100 Mbit/s)
RS485 (bis 115kbit/s)

Messeinrichtung mit Stellklappe und Stellmotor
wartungsfreie Messdüse für mittelwertbildende genaue Messung, das System arbeitet nach dem Wirkdruckverfahren.
Material: Stahlblech verzinkt, runde Bauform DN100
mit Dämmschale 50 mm
lageunabhängiger Einbau
Messgenauigkeit +- 5% vom Nennvolumenstrom
Systemdruckbereich 50.bis.1000 Pa
Stellklappe luftdicht schließend nach DIN EN 1751, Klasse 3/4
Gehäuse-Leckluftstrom gemäß DIN EN 1751, Klasse B
Kanalanschluss: Rohranschluss mit Lippendichtung
Hochgeschwindigkeitsstellantrieb mit direkter Ansteuerung (Direct Drive Modus) zum Hysterese-minimierten Betrieb, dadurch hochgenaue und stabile Regelung sowie verschleißarmer Betrieb (Auflösung < 0,5 Grad pro Schritt)
- Stellzeit < 3 sec für 90 Grad Stellwinkel

und zwar:

**1.02.1610 Variable Volumenstromregler Laborlüftung DN100 Stahl- verzinkt**
Variable Volumenstromregler Laborlüftung DN100 Stahl- verzinkt

Technische Daten:
Netzspannung  230V AC/115V AC, +/- 15%, 50/60 Hz
Nennleistung  max. 30 VA
Primärsicherung  250mA, T
Anzahl stat. Drucksensoren: 1 x 4 bis 300 Pa
Netzwerk / GLT-Anbindung BACnet IP je Regler mit 100 Mbit/s
Volumenstrombereich  25m³/h - 150m³/h

gemäß vorstehender Spezifikation
Menge: 33,000 St

**1.02.1620 Variable Volumenstromregler Laborlüftung DN125 Stahl- verzinkt**
Variable Volumenstromregler Laborlüftung DN125
Stahl- verzinkt

Technische Daten:
Netzspannung  230V AC/115V AC, +/- 15%, 50/60 Hz
Nennleistung  max. 30 VA
Primärsicherung  250mA, T
Anzahl stat. Drucksensoren: 1 x 4 bis 300 Pa
Netzwerk / GLT-Anbindung BACnet IP je Regler mit 100 Mbit/s
Volumenstrombereich  44m³/h - 265m³/h

gemäß vorstehender Spezifikation
Menge: 8,000 St

**1.02.1630 Variable Volumenstromregler Laborlüftung DN160 Stahl- verzinkt**
Variable Volumenstromregler Laborlüftung DN160
Stahl- verzinkt

Technische Daten:
Netzspannung  230V AC/115V AC, +/- 15%, 50/60 Hz
Nennleistung  max. 30 VA
Primärsicherung  250mA, T
Anzahl stat. Drucksensoren: 1 x 4 bis 300 Pa
Netzwerk / GLT-Anbindung BACnet IP je Regler mit 100 Mbit/s
Volumenstrombereich  72m³/h - 434m³/h

gemäß vorstehender Spezifikation
Menge: 34,000 St

**1.02.1640 Variable Volumenstromregler Laborlüftung DN200 Stahl- verzinkt**
Variable Volumenstromregler Laborlüftung DN200
Stahl- verzinkt

Technische Daten:
Netzspannung  230V AC/115V AC, +/- 15%, 50/60 Hz
Nennleistung  max. 30 VA
Primärsicherung  250mA, T
Anzahl stat. Drucksensoren: 1 x 4 bis 300 Pa
Netzwerk / GLT-Anbindung BACnet IP je Regler mit 100 Mbit/s
Volumenstrombereich  113m³/h - 679m³/h

gemäß vorstehender Spezifikation
Menge: 139,000 St

**1.02.1650 Variable Volumenstromregler Laborlüftung DN250 Stahl- verzinkt**
Variable Volumenstromregler Laborlüftung DN250
Stahl- verzinkt

Technische Daten:
Netzspannung  230V AC/115V AC, +/- 15%, 50/60 Hz
Nennleistung  max. 30 VA
Primärsicherung  250mA, T
Anzahl stat. Drucksensoren: 1 x 4 bis 300 Pa
Netzwerk / GLT-Anbindung BACnet IP je Regler mit 100 Mbit/s
Volumenstrombereich  177m³/h - 1.060m³/h

gemäß vorstehender Spezifikation
Menge: 73,000 St

**1.02.1660 Variable Volumenstromregler Laborlüftung DN315 Stahl- verzinkt**
Variable Volumenstromregler Laborlüftung DN315
Stahl- verzinkt

Technische Daten:
Netzspannung  230V AC/115V AC, +/- 15%, 50/60 Hz
Nennleistung  max. 30 VA
Primärsicherung  250mA, T
Anzahl stat. Drucksensoren: 1 x 4 bis 300 Pa
Netzwerk / GLT-Anbindung BACnet IP je Regler mit 100 Mbit/s
Volumenstrombereich  281m³/h - 1.683m³/h

gemäß vorstehender Spezifikation
Menge: 55,000 St

**1.02.1670 Variable Volumenstromregler Laborlüftung DN350 Stahl- verzinkt**
Variable Volumenstromregler Laborlüftung DN350
Stahl- verzinkt

Technische Daten:
Netzspannung  230V AC/115V AC, +/- 15%, 50/60 Hz
Nennleistung  max. 30 VA
Primärsicherung  250mA, T
Anzahl stat. Drucksensoren: 1 x 4 bis 300 Pa
Netzwerk / GLT-Anbindung BACnet IP je Regler mit 100 Mbit/s
Volumenstrombereich  356m³/h - 2.138m³/h

gemäß vorstehender Spezifikation
Menge: 5,000 St

**1.02.1680 Multifunktionaler Raummanagement-Controler**
Multifunktionaler Raummanagement-Controler

Multifunktionaler Raummanagement Controller in Einbauversion, vollgrafisches TFT-Farb-Touchdisplay mit bis zu 15 frei parametrierbaren Kacheln zur Darstellung von Betriebs-, Stör- und Statusmeldungen sowie zur Eingabemöglichkeit durch den Nutzer, flexible Feldbusanpassung und Anbindung an die Gebäudeleittechnik, BACnet IP, BACnet MS/TP.
Externe Einspeisung  24V DC +/-10%
Stromaufnahme  max. 100 mA
Leistungsaufnahme  max. 4 VA
Wiederbereitschaftszeit  600ms
Luftfeuchtigkeit max.  80 % relativ, nicht kondensierend

Abmessungen ca.  (BxHxT) (.85 x .160x  35)mm
Geräteklemmen  Schraubklemme 1,5 mm2

Einschließlich passendem Aufputzgehäuse

DIe Raummanagement Controller sind dem Gewerk Gebäudeautomation zur Montage und Anschluss zu übergeben.
Menge: 208,000 St

#### Titel 1.03 Luftleitungen

**Ausführungsbeschreibung 19 Allgemeiner Hinweis zur Ausführung**
*Allgemeiner Hinweis zur Ausführung*
Allgemeiner Hinweis zur Ausführung

Die Lüftungskanäle werden in Lüftungssschächten verlegt.
Die Ausführung der Zuluft sowie die Abluft der allgemeiner Räume ohne Laborabluft, in einem F90 Schacht gemäß Schachtlösung nach M-LüAR.
Nach Schachtaustritt in den Geschossen erfolgt eine Brandschutzklappe. Bei Schachtaustritt in das Technikgeschoss, wird der Lüftungskanal mit einem dichten Mörtelverguss versehen.

Die Ausführung der Laborabluft erfolgt je Geschoss und Bereich in einem eigenen F90 Lüftungsschacht. Die Lüftungskanäle der Laborabluft weden als PPs- Kanäle ausgeführt. Innerhalb der Technikzentrale erfolgt die Ausführung in Edelstahl. Der Übergang von PPs
erfolgt im F90 Schacht. Bei Schachtaustritt in das Technikgeschoss, wird der Lüftungskanal mit einem dichtem Mörtelverguss versehen.

Die Schächte werden nach Kanalmontage bauseitig verschlossen. Bei begehbaren Schächten werden eine Gitterostebene bauseitig berücksichtigt. Zugangstüren zu den Schächten werden ebenfalls bauseitig sichergestellt.

Installation von Lüftungskanälen unterhalb von Lüftungsgeräte sowie hinter den Lüftungsgeräten und geplanten Gitterostebenen im Technikgeschoss
Gemäß der Planung erfolgen die Lüftungskanäle auch unterhalb der Stahlkonstruktion der Lüftungsgeräte und hionter den Lüftungsgeräten sowie der geplanten Gitterostebenen im Technikgeschoss.
In diesem Zusammenhang müssen die Kanalinstallationen vor Lieferung der Zentrrallüftuingsgeräte und Monatge der Gitterrostebenen montiert werden.

Erstinstallation Lüftungskanäle in Schächten
Aufgrund der Laborabluft gibt es Schächte, die eine gemauerte Unterteilung zur brandschutztechnischen Trennung erhalten. In diesen Schächten ist von einer erschwerten Montage mit ggf. erforderlicher Vormontage von Kanälen und Dämmung auszugehen.

**1.03.10 Luftltg rechteckig Stahl verz gefalzt Kanten-L bis 500mm H bis 3,5m Aufhänge-Auflagekonstruktion schallg.**
*** EP-Aufgliederung gefordert
*** Bezugsbeschreibung
STLB-Bau 2025-10 075
Luftleitung, rechteckig, Luftdichtheitsklasse ATC3 DIN EN 16798-3, Druckklasse 2 DIN EN 1507, aus verzinktem Stahl, gefalzt, Maße DIN EN 1505, Kantenlänge bis 500 mm, Verbindung mit Winkelflansch, aus verzinktem Stahl, mit Schrauben und Dichtung, Form- und Verbindungsstücke werden gesondert vergütet, min./max. Temperatur der geförderten Luft -15 bis 40 Grad C, Montagehöhe über Gelände/Fußboden bis 3,5 m, mit Aufhänge-/Auflagekonstruktion, schallgedämmt, befestigen mit Befestigungsmitteln mit bauaufsichtlichem Nachweis einschl. Bohrungen, Befestigungsuntergrund Stahlbeton.
Menge: 2500,000 m2

**1.03.20 Wie vor, jedoch Kantenlänge über 500 bis 1000 mm;**
*** EP-Aufgliederung gefordert
*** wie Position 1.03.10
STLB-Bau 2025-10 075
Kantenlänge über 500 bis 1000 mm
Menge: 2600,000 m2

**1.03.30 Wie vor, jedoch Kantenlänge über 1000 bis 1500 mm;**
*** EP-Aufgliederung gefordert
*** wie Position 1.03.10
STLB-Bau 2025-10 075
Kantenlänge über 1000 bis 1500 mm
Menge: 1550,000 m2

**1.03.40 Wie vor, jedoch Kantenlänge über 1500 bis 2000 mm;**
*** EP-Aufgliederung gefordert
*** wie Position 1.03.10
STLB-Bau 2025-10 075
Kantenlänge über 1500 bis 2000 mm
Menge: 350,000 m2

**1.03.50 Wie vor, jedoch Kantenlänge über 2000 mm;**
*** EP-Aufgliederung gefordert
*** wie Position 1.03.10
STLB-Bau 2025-10 075
Kantenlänge über 2000 mm
Menge: 450,000 m2

**1.03.60 Formstück Luftltg rechteckig Stahl verz gefalzt Kanten-L bis 500mm H bis 3,5m**
*** EP-Aufgliederung gefordert
*** Bezugsbeschreibung
STLB-Bau 2025-10 075
Formstück für Luftleitung, rechteckig, Luftdichtheitsklasse ATC3 DIN EN 16798-3, Druckklasse 2 DIN EN 1507, aus verzinktem Stahl, gefalzt, Maße DIN EN 1505, Kantenlänge bis 500 mm, Verbindung mit Winkelflansch, aus verzinktem Stahl, mit Schrauben und Dichtung, min./max. Temperatur der geförderten Luft -15 bis 40 Grad C, Montagehöhe über Gelände/Fußboden bis 3,5 m, mit Aufhänge-/Auflagekonstruktion, schallgedämmt, befestigen mit Befestigungsmitteln mit bauaufsichtlichem Nachweis einschl. Bohrungen, Befestigungsuntergrund Stahlbeton.
Menge: 2950,000 m2

**1.03.70 Wie vor, jedoch Kantenlänge über 500 bis 1000 mm;**
*** EP-Aufgliederung gefordert
*** wie Position 1.03.60
STLB-Bau 2025-10 075
Kantenlänge über 500 bis 1000 mm
Menge: 2200,000 m2

**1.03.80 Wie vor, jedoch Kantenlänge über 1000 bis 1500 mm;**
*** EP-Aufgliederung gefordert
*** wie Position 1.03.60
STLB-Bau 2025-10 075
Kantenlänge über 1000 bis 1500 mm
Menge: 1500,000 m2

**1.03.90 Wie vor, jedoch Kantenlänge über 1500 bis 2000 mm;**
*** EP-Aufgliederung gefordert
*** wie Position 1.03.60
STLB-Bau 2025-10 075
Kantenlänge über 1500 bis 2000 mm
Menge: 380,000 m2

**1.03.100 Wie vor, jedoch Kantenlänge über 2000 mm;**
*** EP-Aufgliederung gefordert
*** wie Position 1.03.60
STLB-Bau 2025-10 075
Kantenlänge über 2000 mm
Menge: 650,000 m2

**1.03.110 Inspektionsöffnung oval Stahl verz 180/80mm**
*** EP-Aufgliederung gefordert
*** Bezugsbeschreibung
STLB-Bau 2025-10 075
Inspektions- und Wartungsöffnung als Deckel mit Einbaurahmen und Dichtung, oval, aus verzinktem Stahl, Maße 180/80 mm, für Einbau in rechteckige Luftleitung, mit Kantenschutz, mit Schraubverschluss, Luftdichtheitsklasse ATC3 DIN EN 16798-3.
Menge: 100,000 St

**1.03.120 Wie vor, jedoch Maße 200/100 mm;**
*** EP-Aufgliederung gefordert
*** wie Position 1.03.110
STLB-Bau 2025-10 075
Maße 200/100 mm
Menge: 140,000 St

**1.03.130 Wie vor, jedoch Maße 300/100 mm;**
*** EP-Aufgliederung gefordert
*** wie Position 1.03.110
STLB-Bau 2025-10 075
Maße 300/100 mm
Menge: 90,000 St

**1.03.140 Wie vor, jedoch Maße 300/200 mm;**
*** EP-Aufgliederung gefordert
*** wie Position 1.03.110
STLB-Bau 2025-10 075
Maße 300/200 mm
Menge: 100,000 St

**1.03.150 Wie vor, jedoch Maße 400/200 mm;**
*** EP-Aufgliederung gefordert
*** wie Position 1.03.110
STLB-Bau 2025-10 075
Maße 400/200 mm
Menge: 80,000 St

**1.03.160 Wie vor, jedoch Maße 400/300 mm;**
*** EP-Aufgliederung gefordert
*** wie Position 1.03.110
STLB-Bau 2025-10 075
Maße 400/300 mm
Menge: 80,000 St

**1.03.170 Wie vor, jedoch Maße 500/400 mm;**
*** EP-Aufgliederung gefordert
*** wie Position 1.03.110
STLB-Bau 2025-10 075
Maße 500/400 mm
Menge: 70,000 St

**1.03.180 Wie vor, jedoch Maße 600/500 mm;**
*** EP-Aufgliederung gefordert
*** wie Position 1.03.110
STLB-Bau 2025-10 075
Maße 600/500 mm
Menge: 70,000 St

**Ausführungsbeschreibung 20 Spezifikation Kanaldeckendurchführung eckig aus F90 Sch**
*Spezifikation Kanaldeckendurchführung eckig aus F90 Schächten:*
Spezifikation Kanaldeckendurchführung eckig aus F90 Schächten

Kanaldeckendurchführung eckig aus F90 Schächten vom 3. OG. in das 4. OG (Dach und Aufstellungwebereich der Zentzrallüftungsgeräte) aus verzinktem Stahl,bestehend aus:

beidseitigem Winkelrahmenschluss
und umlaufend aufgeschweißtem Stahlblech verzinkt,
Breite bis 300 mm zur Verfüllung der Zwischenräume  Kanal und Decke mit einem dichten Mörtelverschluss.

Gesamthöhe: 800 mm

Anordnung des aufgeschweißtem Stahl
im Bereich von 300 mm vom Winkelrahmen
gemäß vorstehender Spezifikation.

Hinweis:
Zur Erstellung der Kanaldeckendurchführung sind die Bauteile Vorort aufzumessern und ein Montagedetai zur Montageplanun zu erstellen

und zwar:

**1.03.190 Kanaldeckendurchführung 300 x 250 mm**
Kanaldeckendurchführung 300 x 250 mm
gemäß vorstehender Spezifikation.
Menge: 1,000 St

**1.03.200 Kanaldeckendurchführung 450 x 300 mm**
Kanaldeckendurchführung 450 x 300 mm
gemäß vorstehender Spezifikation.
Menge: 1,000 St

**1.03.210 Kanaldeckendurchführung 500 x 300 mm**
Kanaldeckendurchführung 500 x 300 mm
gemäß vorstehender Spezifikation.
Menge: 1,000 St

**1.03.220 Kanaldeckendurchführung 700 x 400 mm**
Kanaldeckendurchführung 700 x 400 mm
gemäß vorstehender Spezifikation.
Menge: 1,000 St

**1.03.230 Kanaldeckendurchführung 700 x 500 mm**
Kanaldeckendurchführung 700 x 500 mm
gemäß vorstehender Spezifikation.
Menge: 1,000 St

**1.03.240 Kanaldeckendurchführung 900 x 700 mm**
Kanaldeckendurchführung 900 x 700 mm
gemäß vorstehender Spezifikation.
Menge: 1,000 St

**1.03.250 Kanaldeckendurchführung 1000 x 500 mm**
Kanaldeckendurchführung 1000 x 500 mm
gemäß vorstehender Spezifikation.
Menge: 1,000 St

**1.03.260 Kanaldeckendurchführung 1000 x 600 mm**
Kanaldeckendurchführung 1000 x 600 mm
gemäß vorstehender Spezifikation.
Menge: 1,000 St

**1.03.270 Kanaldeckendurchführung 1000 x 800 mm**
Kanaldeckendurchführung 1000 x 800 mm
gemäß vorstehender Spezifikation.
Menge: 2,000 St

**1.03.280 Kanaldeckendurchführung 1100 x 600 mm**
Kanaldeckendurchführung 1100 x 600 mm
gemäß vorstehender Spezifikation.
Menge: 1,000 St

**1.03.290 Kanaldeckendurchführung 1100 x 700 mm**
Kanaldeckendurchführung 1100 x 700 mm
gemäß vorstehender Spezifikation.
Menge: 1,000 St

**1.03.300 Kanaldeckendurchführung 1100 x 900 mm**
Kanaldeckendurchführung 1100 x 900 mm
gemäß vorstehender Spezifikation.
Menge: 1,000 St

**1.03.310 Kanaldeckendurchführung 1200 x 800 mm**
Kanaldeckendurchführung 1200 x 800 mm
gemäß vorstehender Spezifikation.
Menge: 2,000 St

**1.03.320 Kanaldeckendurchführung 1200 x 900 mm**
Kanaldeckendurchführung 1200 x 900 mm
gemäß vorstehender Spezifikation.
Menge: 1,000 St

**1.03.330 Kanaldeckendurchführung 1200 x 1000 mm**
Kanaldeckendurchführung 1200 x 1000 mm
gemäß vorstehender Spezifikation.
Menge: 1,000 St

**1.03.340 Kanaldeckendurchführung 1250 x 700 mm**
Kanaldeckendurchführung 1250 x 700 mm
gemäß vorstehender Spezifikation.
Menge: 1,000 St

**1.03.350 Kanaldeckendurchführung 1400 x 600 mm**
Kanaldeckendurchführung 1400 x 600 mm
gemäß vorstehender Spezifikation.
Menge: 2,000 St

**1.03.360 Kanaldeckendurchführung 1400 x 800 mm**
Kanaldeckendurchführung 1400 x 800 mm
gemäß vorstehender Spezifikation.
Menge: 2,000 St

**1.03.370 Kanaldeckendurchführung 1400 x 1000 mm**
Kanaldeckendurchführung 1400 x 1000 mm
gemäß vorstehender Spezifikation.
Menge: 2,000 St

**1.03.380 Kanaldeckendurchführung 1400 x 1300 mm**
Kanaldeckendurchführung 1400 x 1300 mm
gemäß vorstehender Spezifikation.
Menge: 1,000 St

**1.03.390 Kanaldeckendurchführung 1500 x 300 mm**
Kanaldeckendurchführung 1500 x 300 mm
gemäß vorstehender Spezifikation.
Menge: 1,000 St

**1.03.400 Kanaldeckendurchführung 1500 x 600 mm**
Kanaldeckendurchführung 1500 x 600 mm
gemäß vorstehender Spezifikation.
Menge: 1,000 St

**1.03.410 Kanaldeckendurchführung 1500 x 800 mm**
Kanaldeckendurchführung 1500 x 800 mm
gemäß vorstehender Spezifikation.
Menge: 1,000 St

**1.03.420 Kanaldeckendurchführung 1600 x 1200 mm**
Kanaldeckendurchführung 1600 x 1200 mm
gemäß vorstehender Spezifikation.
Menge: 1,000 St

**1.03.430 Kanaldeckendurchführung 1900 x 900 mm**
Kanaldeckendurchführung 1900 x 900 mm
gemäß vorstehender Spezifikation.
Menge: 1,000 St

**1.03.440 Kanaldeckendurchführung 2700 x 1100 mm**
Kanaldeckendurchführung 2700 x 1100 mm
gemäß vorstehender Spezifikation.
Menge: 1,000 St

**1.03.450 Luftltg rechteckig Stahl niro gefalzt Kanten-L bis 500mm H bis 3,5m Aufhänge-/Auflagekonstruktion schallg.**
*** EP-Aufgliederung gefordert
STLB-Bau 2025-10 075
Luftleitung, rechteckig, Luftdichtheitsklasse ATC3 DIN EN 16798-3, Druckklasse 2 DIN EN 1507, aus nichtrostendem Stahl, Werkstoff-Nr 1.4301, gefalzt, Maße DIN EN 1505, Kantenlänge bis 500 mm, Verbindung mit Winkelflansch, aus nichtrostendem Stahl, mit Schrauben aus nichtrostendem Stahl und Dichtung, Form- und Verbindungsstücke werden gesondert vergütet, min./max. Temperatur der geförderten Luft -15 bis 40 Grad C, Montagehöhe über Gelände/Fußboden bis 3,5 m, mit Aufhänge-/Auflagekonstruktion, schallgedämmt, befestigen mit Befestigungsmitteln mit bauaufsichtlichem Nachweis einschl. Bohrungen, Befestigungsuntergrund Stahlbeton.
Menge: 180,000 m2

**1.03.460 Luftltg rechteckig Stahl niro gefalzt Kanten-L 500-1000mm H bis 3,5m Aufhänge-Auflagekonstruktion schallg.**
*** EP-Aufgliederung gefordert
STLB-Bau 2025-10 075
Luftleitung, rechteckig, Luftdichtheitsklasse ATC3 DIN EN 16798-3, Druckklasse 2 DIN EN 1507, aus nichtrostendem Stahl, Werkstoff-Nr 1.4301, gefalzt, Maße DIN EN 1505, Kantenlänge über 500 bis 1000 mm, Verbindung mit Winkelflansch, aus nichtrostendem Stahl, mit Schrauben aus nichtrostendem Stahl und Dichtung, Form- und Verbindungsstücke werden gesondert vergütet, min./max. Temperatur der geförderten Luft -15 bis 40 Grad C, Montagehöhe über Gelände/Fußboden bis 3,5 m, mit Aufhänge-/Auflagekonstruktion, schallgedämmt, befestigen mit Befestigungsmitteln mit bauaufsichtlichem Nachweis einschl. Bohrungen, Befestigungsuntergrund Stahlbeton.
Menge: 550,000 m2

**1.03.470 Luftltg rechteckig Stahl niro gefalzt Kanten-L 1000-1500mm H bis 3,5m Aufhänge-Auflagekonstruktion schallg.**
*** EP-Aufgliederung gefordert
STLB-Bau 2025-10 075
Luftleitung, rechteckig, Luftdichtheitsklasse ATC3 DIN EN 16798-3, Druckklasse 2 DIN EN 1507, aus nichtrostendem Stahl, Werkstoff-Nr 1.4301, gefalzt, Maße DIN EN 1505, Kantenlänge über 1000 bis 1500 mm, Verbindung mit Winkelflansch, aus nichtrostendem Stahl, mit Schrauben aus nichtrostendem Stahl und Dichtung, Form- und Verbindungsstücke werden gesondert vergütet, min./max. Temperatur der geförderten Luft -15 bis 40 Grad C, Montagehöhe über Gelände/Fußboden bis 3,5 m, mit Aufhänge-/Auflagekonstruktion, schallgedämmt, befestigen mit Befestigungsmitteln mit bauaufsichtlichem Nachweis einschl. Bohrungen, Befestigungsuntergrund Stahlbeton.
Menge: 650,000 m2

**1.03.480 Luftltg rechteckig Stahl niro gefalzt Kanten-L 1500-2000mm H bis 3,5m Aufhänge-Auflagekonstruktion schallg.**
*** EP-Aufgliederung gefordert
STLB-Bau 2025-10 075
Luftleitung, rechteckig, Luftdichtheitsklasse ATC3 DIN EN 16798-3, Druckklasse 2 DIN EN 1507, aus nichtrostendem Stahl, Werkstoff-Nr 1.4301, gefalzt, Maße DIN EN 1505, Kantenlänge über 1500 bis 2000 mm, Verbindung mit Winkelflansch, aus nichtrostendem Stahl, mit Schrauben aus nichtrostendem Stahl und Dichtung, Form- und Verbindungsstücke werden gesondert vergütet, min./max. Temperatur der geförderten Luft -15 bis 40 Grad C, Montagehöhe über Gelände/Fußboden bis 3,5 m, mit Aufhänge-/Auflagekonstruktion, schallgedämmt, befestigen mit Befestigungsmitteln mit bauaufsichtlichem Nachweis einschl. Bohrungen, Befestigungsuntergrund Stahlbeton.
Menge: 550,000 m2

**1.03.490 Luftltg rechteckig Stahl niro gefalzt Kanten-L ü. 2000mm H bis 3,5m Aufhänge-Auflagekonstruktion schallg.**
*** EP-Aufgliederung gefordert
STLB-Bau 2025-10 075
Luftleitung, rechteckig, Luftdichtheitsklasse ATC3 DIN EN 16798-3, Druckklasse 2 DIN EN 1507, aus nichtrostendem Stahl, Werkstoff-Nr 1.4301, gefalzt, Maße DIN EN 1505, Kantenlänge über 2000 mm, Verbindung mit Winkelflansch, aus nichtrostendem Stahl, mit Schrauben aus nichtrostendem Stahl und Dichtung, Form- und Verbindungsstücke werden gesondert vergütet, min./max. Temperatur der geförderten Luft -15 bis 40 Grad C, Montagehöhe über Gelände/Fußboden bis 3,5 m, mit Aufhänge-/Auflagekonstruktion, schallgedämmt, befestigen mit Befestigungsmitteln mit bauaufsichtlichem Nachweis einschl. Bohrungen, Befestigungsuntergrund Stahlbeton.
Menge: 750,000 m2

**1.03.500 Formstück Luftltg rechteckig Stahl niro gefalzt Kanten-L bis 500mm H bis 3,5m**
*** EP-Aufgliederung gefordert
STLB-Bau 2025-10 075
Formstück für Luftleitung, rechteckig, Luftdichtheitsklasse ATC3 DIN EN 16798-3, Druckklasse 2 DIN EN 1507, aus nichtrostendem Stahl, Werkstoff-Nr 1.4301, gefalzt, Maße DIN EN 1505, Kantenlänge bis 500 mm, Verbindung mit Winkelflansch, aus verzinktem Stahl, mit Schrauben aus nichtrostendem Stahl und Dichtung, min./max. Temperatur der geförderten Luft -15 bis 40 Grad C, Montagehöhe über Gelände/Fußboden bis 3,5 m, mit Aufhänge-/Auflagekonstruktion, schallgedämmt, befestigen mit Befestigungsmitteln mit bauaufsichtlichem Nachweis einschl. Bohrungen, Befestigungsuntergrund Stahlbeton.
Menge: 600,000 m2

**1.03.510 Formstück Luftltg rechteckig Stahl niro gefalzt Kanten-L 500-1000mm H bis 3,5m**
*** EP-Aufgliederung gefordert
STLB-Bau 2025-10 075
Formstück für Luftleitung, rechteckig, Luftdichtheitsklasse ATC3 DIN EN 16798-3, Druckklasse 2 DIN EN 1507, aus nichtrostendem Stahl, Werkstoff-Nr 1.4301, gefalzt, Maße DIN EN 1505, Kantenlänge über 500 bis 1000 mm, Verbindung mit Winkelflansch, aus verzinktem Stahl, mit Schrauben aus nichtrostendem Stahl und Dichtung, min./max. Temperatur der geförderten Luft -15 bis 40 Grad C, Montagehöhe über Gelände/Fußboden bis 3,5 m, mit Aufhänge-/Auflagekonstruktion, schallgedämmt, befestigen mit Befestigungsmitteln mit bauaufsichtlichem Nachweis einschl. Bohrungen, Befestigungsuntergrund Stahlbeton.
Menge: 650,000 m2

**1.03.520 Formstück Luftltg rechteckig Stahl niro gefalzt Kanten-L 1000-1500mm H bis 3,5m**
*** EP-Aufgliederung gefordert
STLB-Bau 2025-10 075
Formstück für Luftleitung, rechteckig, Luftdichtheitsklasse ATC3 DIN EN 16798-3, Druckklasse 2 DIN EN 1507, aus nichtrostendem Stahl, Werkstoff-Nr 1.4301, gefalzt, Maße DIN EN 1505, Kantenlänge über 1000 bis 1500 mm, Verbindung mit Winkelflansch, aus verzinktem Stahl, mit Schrauben aus nichtrostendem Stahl und Dichtung, min./max. Temperatur der geförderten Luft -15 bis 40 Grad C, Montagehöhe über Gelände/Fußboden bis 3,5 m, mit Aufhänge-/Auflagekonstruktion, schallgedämmt, befestigen mit Befestigungsmitteln mit bauaufsichtlichem Nachweis einschl. Bohrungen, Befestigungsuntergrund Stahlbeton.
Menge: 550,000 m2

**1.03.530 Formstück Luftltg rechteckig Stahl niro gefalzt Kanten-L 1500-2000mm H bis 3,5m**
*** EP-Aufgliederung gefordert
STLB-Bau 2025-10 075
Formstück für Luftleitung, rechteckig, Luftdichtheitsklasse ATC3 DIN EN 16798-3, Druckklasse 2 DIN EN 1507, aus nichtrostendem Stahl, Werkstoff-Nr 1.4301, gefalzt, Maße DIN EN 1505, Kantenlänge über 1500 bis 2000 mm, Verbindung mit Winkelflansch, aus verzinktem Stahl, mit Schrauben aus nichtrostendem Stahl und Dichtung, min./max. Temperatur der geförderten Luft -15 bis 40 Grad C, Montagehöhe über Gelände/Fußboden bis 3,5 m, mit Aufhänge-/Auflagekonstruktion, schallgedämmt, befestigen mit Befestigungsmitteln mit bauaufsichtlichem Nachweis einschl. Bohrungen, Befestigungsuntergrund Stahlbeton.
Menge: 450,000 m2

**1.03.540 Formstück Luftltg rechteckig Stahl niro gefalzt Kanten-L ü. 2000mm H bis 3,5m**
*** EP-Aufgliederung gefordert
STLB-Bau 2025-10 075
Formstück für Luftleitung, rechteckig, Luftdichtheitsklasse ATC3 DIN EN 16798-3, Druckklasse 2 DIN EN 1507, aus nichtrostendem Stahl, Werkstoff-Nr 1.4301, gefalzt, Maße DIN EN 1505, Kantenlänge über 2000 mm, Verbindung mit Winkelflansch, aus verzinktem Stahl, mit Schrauben aus nichtrostendem Stahl und Dichtung, min./max. Temperatur der geförderten Luft -15 bis 40 Grad C, Montagehöhe über Gelände/Fußboden bis 3,5 m, mit Aufhänge-/Auflagekonstruktion, schallgedämmt, befestigen mit Befestigungsmitteln mit bauaufsichtlichem Nachweis einschl. Bohrungen, Befestigungsuntergrund Stahlbeton.
Menge: 900,000 m2

**Ausführungsbeschreibung 21 Spezifikation Kanaldeckendurchführung eckig aus F90 Sch**
*Spezifikation Kanaldeckendurchführung eckig aus F90 Schächten: Für Übergang PPs auf Edelstahl*
Spezifikation Kanaldeckendurchführung eckig aus F90 Schächten: Für Übergang PPs auf Edelstahl

Kanaldeckendurchführung eckig aus F90 Schächten vom 3. OG. in das 4. OG (Dach und Aufstellungbereich der Zentzrallüftungsgeräte) bestehend aus:

Edelstahlkanal mit beidseitigem Winkelrahmenschluss
und umlaufend aufgeschweißtem Edelstahlblech sowie
PPs- Gegenflansch (Rahmen) für Anschluss an PPs Kanal.
Breite bis 300 mm zur Verfüllung der Zwischenräume Kanal und Decke mit einem dichten Mörtelverschluss.
Die Kanaldurechführungen sind örtlich aufzumessen.

Gesamthöhe: 800 mm

Anordnung des aufgeschweißtem Edelstahlblech
im Bereich von 300 mm vom Winkelrahmen
gemäß vorstehender Spezifikation

und zwar:

**1.03.550 Kanaldeckendurchführung Edelstahl 300 x 200 mm**
Kanaldeckendurchführung Edelstahl 300 x 200 mm
gemäß vorstehender Spezifikation.
Menge: 5,000 St

**1.03.560 Kanaldeckendurchführung Edelstahl 300 x 250 mm**
Kanaldeckendurchführung Edelstahl 300 x 250 mm
gemäß vorstehender Spezifikation.
Menge: 1,000 St

**1.03.570 Kanaldeckendurchführung Edelstahl 300 x 300 mm**
Kanaldeckendurchführung Edelstahl 300 x 300 mm
gemäß vorstehender Spezifikation.
Menge: 1,000 St

**1.03.580 Kanaldeckendurchführung Edelstahl 350 x 200 mm**
Kanaldeckendurchführung Edelstahl 350 x 200 mm
gemäß vorstehender Spezifikation.
Menge: 2,000 St

**1.03.590 Kanaldeckendurchführung Edelstahl 400 x 200 mm**
Kanaldeckendurchführung Edelstahl 400 x 200 mm
#gemäß vorstehender Spezifikation.
Menge: 1,000 St

**1.03.600 Kanaldeckendurchführung Edelstahl 400 x 300 mm**
Kanaldeckendurchführung Edelstahl 400 x 300 mm
#gemäß vorstehender Spezifikation.
Menge: 2,000 St

**1.03.610 Kanaldeckendurchführung Edelstahl 400 x 400 mm**
Kanaldeckendurchführung Edelstahl 400 x 400 mm
#gemäß vorstehender Spezifikation.
Menge: 2,000 St

**1.03.620 Kanaldeckendurchführung Edelstahl 450 x 250 mm**
Kanaldeckendurchführung Edelstahl 450 x 250 mm
#gemäß vorstehender Spezifikation.
Menge: 1,000 St

**1.03.630 Kanaldeckendurchführung Edelstahl 450 x 300 mm**
Kanaldeckendurchführung Edelstahl 450 x 300 mm
#gemäß vorstehender Spezifikation.
Menge: 1,000 St

**1.03.640 Kanaldeckendurchführung Edelstahl 500 x 300 mm**
Kanaldeckendurchführung Edelstahl 500 x 300 mm
#gemäß vorstehender Spezifikation.
Menge: 4,000 St

**1.03.650 Kanaldeckendurchführung Edelstahl 500 x 350 mm**
Kanaldeckendurchführung Edelstahl 500 x 350 mm
#gemäß vorstehender Spezifikation.
Menge: 1,000 St

**1.03.660 Kanaldeckendurchführung Edelstahl 600 x 350 mm**
Kanaldeckendurchführung Edelstahl 600 x 350 mm
#gemäß vorstehender Spezifikation.
Menge: 1,000 St

**1.03.670 Kanaldeckendurchführung Edelstahl 600 x 400 mm**
Kanaldeckendurchführung Edelstahl 00 x 400 mm
#gemäß vorstehender Spezifikation.
Menge: 2,000 St

**1.03.680 Kanaldeckendurchführung Edelstahl 600 x 500 mm**
Kanaldeckendurchführung Edelstahl 600 x 500 mm
#gemäß vorstehender Spezifikation.
Menge: 1,000 St

**1.03.690 Kanaldeckendurchführung Edelstahl 600 x 600 mm**
Kanaldeckendurchführung Edelstahl 600 x 600 mm
gemäß vorstehender Spezifikation.
Menge: 1,000 St

**1.03.700 Kanaldeckendurchführung Edelstahl 650 x 400 mm**
Kanaldeckendurchführung Edelstahl 650 x 400 mm
#gemäß vorstehender Spezifikation.
Menge: 1,000 St

**1.03.710 Kanaldeckendurchführung Edelstahl 650 x 600 mm**
Kanaldeckendurchführung Edelstahl 650 x 600 mm
#gemäß vorstehender Spezifikation.
Menge: 1,000 St

**1.03.720 Kanaldeckendurchführung Edelstahl 700 x 400 mm**
Kanaldeckendurchführung Edelstahl 700 x 400 mm
#gemäß vorstehender Spezifikation.
Menge: 1,000 St

**1.03.730 Kanaldeckendurchführung Edelstahl 700 x 450 mm**
Kanaldeckendurchführung Edelstahl 700 x 450 mm
#gemäß vorstehender Spezifikation.
Menge: 1,000 St

**1.03.740 Kanaldeckendurchführung Edelstahl 700 x 600 mm**
Kanaldeckendurchführung Edelstahl 700 x 600 mm
#gemäß vorstehender Spezifikation.
Menge: 1,000 St

**1.03.750 Kanaldeckendurchführung Edelstahl 800 x 550 mm**
Kanaldeckendurchführung Edelstahl 800 x 550 mm
#gemäß vorstehender Spezifikation.
Menge: 1,000 St

**1.03.760 Kanaldeckendurchführung Edelstahl 800 x 700 mm**
Kanaldeckendurchführung Edelstahl 800 x 700 mm
#gemäß vorstehender Spezifikation.
Menge: 3,000 St

**1.03.770 Kanaldeckendurchführung Edelstahl 850 x 500 mm**
Kanaldeckendurchführung Edelstahl 850 x 500 mm
#gemäß vorstehender Spezifikation.
Menge: 1,000 St

**1.03.780 Kanaldeckendurchführung Edelstahl 850 x 550 mm**
Kanaldeckendurchführung Edelstahl 850 x 550 mm
#gemäß vorstehender Spezifikation.
Menge: 1,000 St

**1.03.790 Kanaldeckendurchführung Edelstahl 900 x 450 mm**
Kanaldeckendurchführung Edelstahl 900 x 450 mm
#gemäß vorstehender Spezifikation.
Menge: 1,000 St

**1.03.800 Kanaldeckendurchführung Edelstahl 900 x 500 mm**
Kanaldeckendurchführung Edelstahl 900 x 500 mm
#gemäß vorstehender Spezifikation.
Menge: 1,000 St

**1.03.810 Kanaldeckendurchführung Edelstahl 900 x 600 mm**
Kanaldeckendurchführung Edelstahl 900 x 600 mm
#gemäß vorstehender Spezifikation.
Menge: 1,000 St

**1.03.820 Kanaldeckendurchführung Edelstahl 900 x 700 mm**
Kanaldeckendurchführung Edelstahl 900 x 700 mm
#gemäß vorstehender Spezifikation.
Menge: 1,000 St

**1.03.830 Kanaldeckendurchführung Edelstahl 900 x 750 mm**
Kanaldeckendurchführung Edelstahl 900 x 750 mm
#gemäß vorstehender Spezifikation.
Menge: 2,000 St

**1.03.840 Kanaldeckendurchführung Edelstahl 900 x 900 mm**
Kanaldeckendurchführung Edelstahl 900 x 900 mm
#gemäß vorstehender Spezifikation.
Menge: 1,000 St

**1.03.850 Kanaldeckendurchführung Edelstahl 950 x 650 mm**
Kanaldeckendurchführung Edelstahl 950 x 650 mm
#gemäß vorstehender Spezifikation.
Menge: 1,000 St

**1.03.860 Kanaldeckendurchführung Edelstahl 1000 x 500 mm**
Kanaldeckendurchführung Edelstahl 1000 x 500 mm
#gemäß vorstehender Spezifikation.
Menge: 1,000 St

**1.03.870 Kanaldeckendurchführung Edelstahl 1000 x 700 mm**
Kanaldeckendurchführung Edelstahl 1000 x 700 mm
#gemäß vorstehender Spezifikation.
Menge: 1,000 St

**1.03.880 Kanaldeckendurchführung Edelstahl 1000 x 800 mm**
Kanaldeckendurchführung Edelstahl 1000 x 800 mm
#gemäß vorstehender Spezifikation.
Menge: 1,000 St

**1.03.890 Kanaldeckendurchführung Edelstahl 1000 x 900 mm**
Kanaldeckendurchführung Edelstahl 1000 x 900 mm
#gemäß vorstehender Spezifikation.
Menge: 4,000 St

**1.03.900 Kanaldeckendurchführung Edelstahl 1000 x 1000 mm**
Kanaldeckendurchführung Edelstahl 1000 x 1000 mm
#gemäß vorstehender Spezifikation.
Menge: 4,000 St

**1.03.910 Kanaldeckendurchführung Edelstahl1100 x 600 mm**
Kanaldeckendurchführung Edelstahl 1100 x 600 mm
#gemäß vorstehender Spezifikation.
Menge: 1,000 St

**1.03.920 Kanaldeckendurchführung Edelstahl 1100 x 700 mm**
Kanaldeckendurchführung Edelstahl 1100 x 700 mm
#gemäß vorstehender Spezifikation.
Menge: 1,000 St

**1.03.930 Kanaldeckendurchführung Edelstahl 1100 x 800 mm**
Kanaldeckendurchführung Edelstahl 1100 x 800 mm
#gemäß vorstehender Spezifikation.
Menge: 2,000 St

**1.03.940 Kanaldeckendurchführung Edelstahl 1100 x 900 mm**
Kanaldeckendurchführung Edelstahl 1100 x 900 mm
#gemäß vorstehender Spezifikation.
Menge: 3,000 St

**1.03.950 Kanaldeckendurchführung Edelstahl 1200 x 600 mm**
Kanaldeckendurchführung Edelstahl 1200 x 600 mm
#gemäß vorstehender Spezifikation.
Menge: 1,000 St

**1.03.960 Kanaldeckendurchführung Edelstahl 1200 x 700 mm**
Kanaldeckendurchführung Edelstahl 1200 x 700 mm
#gemäß vorstehender Spezifikation.
Menge: 1,000 St

**1.03.970 Kanaldeckendurchführung Edelstahl 1200 x 900 mm**
Kanaldeckendurchführung Edelstahl 1200 x 900 mm
#gemäß vorstehender Spezifikation.
Menge: 1,000 St

**1.03.980 Kanaldeckendurchführung Edelstahl 1200 x 1000 mm**
Kanaldeckendurchführung Edelstahl 1200 x 1000 mm
#gemäß vorstehender Spezifikation.
Menge: 1,000 St

**1.03.990 Kanaldeckendurchführung Edelstahl 1300 x 700 mm**
Kanaldeckendurchführung Edelstahl 1300 x 700 mm
#gemäß vorstehender Spezifikation.
Menge: 1,000 St

**1.03.1000 Kanaldeckendurchführung Edelstahl 1400 x 600 mm**
Kanaldeckendurchführung Edelstahl 1400 x 600 mm
#gemäß vorstehender Spezifikation.
Menge: 2,000 St

**1.03.1010 Kanaldeckendurchführung Edelstahl 1400 x 700 mm**
Kanaldeckendurchführung Edelstahl 1400 x 700 mm
#gemäß vorstehender Spezifikation.
Menge: 2,000 St

**1.03.1020 Kanaldeckendurchführung Edelstahl 1400 x 800 mm**
Kanaldeckendurchführung Edelstahl 1400 x 800 mm
#gemäß vorstehender Spezifikation.
Menge: 1,000 St

**Ausführungsbeschreibung 22 Spezifikation Kanaldeckendurchführung rund aus F90 Schä**
*Spezifikation Kanaldeckendurchführung rund aus F90 Schächten: Übergang PPs auf Edelstahl*
Spezifikation Kanaldeckendurchführung rund aus F90 Schächten: Übergang PPs auf Edelstahl

Kanaldeckendurchführung rund aus F90 Schächten vom 3. OG. in das 4. OG (Dach und Aufstellungwebereich der Zentzrallüftungsgeräte) bestehend aus:

Edelstahlkanal mit beidseitigem Winkelrahmenschluss
und umlaufend aufgeschweißtem Edelstahlblech,
Breite bis 300 mm zur Verfüllung der Zwischenräume
Kanal und Decke mit einem dichten Mörtelverschluss.
Die Kanaldurechführungen sind örtlich aufzumessen.

Gesamthöhe: 800 mm

Anordnung des aufgeschweißtem Edelstahlblech
im Bereich von 300 mm vom Winkelrahmen
gemäß vorstehender Spezifikation

und zwar:

**1.03.1030 Kanaldeckendurchführung DN300**
Kanaldeckendurchführung DN300
gemäß vorstehender Spezifikation.
Menge: 1,000 St

**1.03.1040 Kanaldeckendurchführung DN280**
Kanaldeckendurchführung DN280
gemäß vorstehender Spezifikation.
Menge: 1,000 St

**1.03.1050 Kanaldeckendurchführung DN100**
Kanaldeckendurchführung DN100
gemäß vorstehender Spezifikation.
Menge: 1,000 St

**1.03.1060 Inspektionsöffnung oval Stahl niro 180/80mm**
*** EP-Aufgliederung gefordert
STLB-Bau 2025-10 075
Inspektions- und Wartungsöffnung als Deckel mit Einbaurahmen und Dichtung, oval, aus nichtrostendem Stahl, Werkstoff-Nr 1.4301, Maße 180/80 mm, für Einbau in rechteckige Luftleitung, mit Kantenschutz, mit Schraubverschluss, Luftdichtheitsklasse ATC3 DIN EN 16798-3.
Menge: 8,000 St

**1.03.1070 Inspektionsöffnung oval Stahl niro 200/100mm**
*** EP-Aufgliederung gefordert
STLB-Bau 2025-10 075
Inspektions- und Wartungsöffnung als Deckel mit Einbaurahmen und Dichtung, oval, aus nichtrostendem Stahl, Werkstoff-Nr 1.4301, Maße 200/100 mm, für Einbau in rechteckige Luftleitung, mit Kantenschutz, mit Schraubverschluss, Luftdichtheitsklasse ATC3 DIN EN 16798-3.
Menge: 14,000 St

**1.03.1080 Inspektionsöffnung oval Stahl niro 300/100mm**
*** EP-Aufgliederung gefordert
STLB-Bau 2025-10 075
Inspektions- und Wartungsöffnung als Deckel mit Einbaurahmen und Dichtung, oval, aus nichtrostendem Stahl, Werkstoff-Nr 1.4301, Maße 300/100 mm, für Einbau in rechteckige Luftleitung, mit Kantenschutz, mit Schraubverschluss, Luftdichtheitsklasse ATC3 DIN EN 16798-3.
Menge: 10,000 St

**1.03.1090 Inspektionsöffnung oval Stahl niro 300/200mm**
*** EP-Aufgliederung gefordert
STLB-Bau 2025-10 075
Inspektions- und Wartungsöffnung als Deckel mit Einbaurahmen und Dichtung, oval, aus nichtrostendem Stahl, Werkstoff-Nr 1.4301, Maße 300/200 mm, für Einbau in rechteckige Luftleitung, mit Kantenschutz, mit Schraubverschluss, Luftdichtheitsklasse ATC3 DIN EN 16798-3.
Menge: 12,000 St

**1.03.1100 Inspektionsöffnung oval Stahl niro 400/200mm**
*** EP-Aufgliederung gefordert
STLB-Bau 2025-10 075
Inspektions- und Wartungsöffnung als Deckel mit Einbaurahmen und Dichtung, oval, aus nichtrostendem Stahl, Werkstoff-Nr 1.4301, Maße 400/200 mm, für Einbau in rechteckige Luftleitung, mit Kantenschutz, mit Schraubverschluss, Luftdichtheitsklasse ATC3 DIN EN 16798-3.
Menge: 14,000 St

**1.03.1110 Inspektionsöffnung oval Stahl niro 400/300mm**
*** EP-Aufgliederung gefordert
STLB-Bau 2025-10 075
Inspektions- und Wartungsöffnung als Deckel mit Einbaurahmen und Dichtung, oval, aus nichtrostendem Stahl, Werkstoff-Nr 1.4301, Maße 400/300 mm, für Einbau in rechteckige Luftleitung, mit Kantenschutz, mit Schraubverschluss, Luftdichtheitsklasse ATC3 DIN EN 16798-3.
Menge: 8,000 St

**1.03.1120 Inspektionsöffnung oval Stahl niro 500/400mm**
*** EP-Aufgliederung gefordert
STLB-Bau 2025-10 075
Inspektions- und Wartungsöffnung als Deckel mit Einbaurahmen und Dichtung, oval, aus nichtrostendem Stahl, Werkstoff-Nr 1.4301, Maße 500/400 mm, für Einbau in rechteckige Luftleitung, mit Kantenschutz, mit Schraubverschluss, Luftdichtheitsklasse ATC3 DIN EN 16798-3.
Menge: 8,000 St

**1.03.1130 Inspektionsöffnung oval Stahl niro 600/500mm**
*** EP-Aufgliederung gefordert
STLB-Bau 2025-10 075
Inspektions- und Wartungsöffnung als Deckel mit Einbaurahmen und Dichtung, oval, aus nichtrostendem Stahl, Werkstoff-Nr 1.4301, Maße 600/500 mm, für Einbau in rechteckige Luftleitung, mit Kantenschutz, mit Schraubverschluss, Luftdichtheitsklasse ATC3 DIN EN 16798-3.
Menge: 6,000 St

**1.03.1140 Wickelfalzrohr Stahl verz DN80 -750-2000Pa Aufhänge-/Auflagekonstruktion schallg.**
*** EP-Aufgliederung gefordert
STLB-Bau 2025-10 075
Wickelfalzrohr aus verzinktem Stahl, Nähte gefalzt, Luftdichtheitsklasse ATC3 DIN EN 16798-3, Maße DIN EN 1506, DN 80, mit Einsteckende, mit Lippendichtung, geschraubt/genietet, Form- und Verbindungsstücke werden gesondert vergütet, min./max. Temperatur der geförderten Luft -15 bis 40 Grad C, Druckbereich von -750 bis 2000 Pa, mit Aufhänge-/Auflagekonstruktion, schallgedämmt, befestigen mit Befestigungsmitteln mit bauaufsichtlichem Nachweis einschl. Bohrungen, Befestigungsuntergrund Stahlbeton.
Menge: 110,000 m

**1.03.1150 Wickelfalzrohr Stahl verz DN100 -750-2000Pa Aufhänge-/Auflagekonstruktion schallg.**
*** EP-Aufgliederung gefordert
STLB-Bau 2025-10 075
Wickelfalzrohr aus verzinktem Stahl, Nähte gefalzt, Luftdichtheitsklasse ATC3 DIN EN 16798-3, Maße DIN EN 1506, DN 100, mit Einsteckende, mit Lippendichtung, geschraubt/genietet, Form- und Verbindungsstücke werden gesondert vergütet, min./max. Temperatur der geförderten Luft -15 bis 40 Grad C, Druckbereich von -750 bis 2000 Pa, mit Aufhänge-/Auflagekonstruktion, schallgedämmt, befestigen mit Befestigungsmitteln mit bauaufsichtlichem Nachweis einschl. Bohrungen, Befestigungsuntergrund Stahlbeton.
Menge: 750,000 m

**1.03.1160 Wickelfalzrohr Stahl verz DN125 -750-2000Pa Aufhänge-/Auflagekonstruktion schallg.**
*** EP-Aufgliederung gefordert
STLB-Bau 2025-10 075
Wickelfalzrohr aus verzinktem Stahl, Nähte gefalzt, Luftdichtheitsklasse ATC3 DIN EN 16798-3, Maße DIN EN 1506, DN 125, mit Einsteckende, mit Lippendichtung, geschraubt/genietet, Form- und Verbindungsstücke werden gesondert vergütet, min./max. Temperatur der geförderten Luft -15 bis 40 Grad C, Druckbereich von -750 bis 2000 Pa, mit Aufhänge-/Auflagekonstruktion, schallgedämmt, befestigen mit Befestigungsmitteln mit bauaufsichtlichem Nachweis einschl. Bohrungen, Befestigungsuntergrund Stahlbeton.
Menge: 550,000 m

**1.03.1170 Wickelfalzrohr Stahl verz DN140 -750-2000Pa Aufhänge-/Auflagekonstruktion schallg.**
*** EP-Aufgliederung gefordert
STLB-Bau 2025-10 075
Wickelfalzrohr aus verzinktem Stahl, Nähte gefalzt, Luftdichtheitsklasse ATC3 DIN EN 16798-3, Maße DIN EN 1506, DN 140, mit Einsteckende, mit Lippendichtung, geschraubt/genietet, Form- und Verbindungsstücke werden gesondert vergütet, min./max. Temperatur der geförderten Luft -15 bis 40 Grad C, Druckbereich von -750 bis 2000 Pa, mit Aufhänge-/Auflagekonstruktion, schallgedämmt, befestigen mit Befestigungsmitteln mit bauaufsichtlichem Nachweis einschl. Bohrungen, Befestigungsuntergrund Stahlbeton.
Menge: 40,000 m

**1.03.1180 Wickelfalzrohr Stahl verz DN150 -750-2000Pa Aufhänge-/Auflagekonstruktion schallg.**
*** EP-Aufgliederung gefordert
STLB-Bau 2025-10 075
Wickelfalzrohr aus verzinktem Stahl, Nähte gefalzt, Luftdichtheitsklasse ATC3 DIN EN 16798-3, Maße DIN EN 1506, DN 150, mit Einsteckende, mit Lippendichtung, geschraubt/genietet, Form- und Verbindungsstücke werden gesondert vergütet, min./max. Temperatur der geförderten Luft -15 bis 40 Grad C, Druckbereich von -750 bis 2000 Pa, mit Aufhänge-/Auflagekonstruktion, schallgedämmt, befestigen mit Befestigungsmitteln mit bauaufsichtlichem Nachweis einschl. Bohrungen, Befestigungsuntergrund Stahlbeton.
Menge: 20,000 m

**1.03.1190 Wickelfalzrohr Stahl verz DN160 -750-2000Pa Aufhänge-/Auflagekonstruktion schallg.**
*** EP-Aufgliederung gefordert
STLB-Bau 2025-10 075
Wickelfalzrohr aus verzinktem Stahl, Nähte gefalzt, Luftdichtheitsklasse ATC3 DIN EN 16798-3, Maße DIN EN 1506, DN 160, mit Einsteckende, mit Lippendichtung, geschraubt/genietet, Form- und Verbindungsstücke werden gesondert vergütet, min./max. Temperatur der geförderten Luft -15 bis 40 Grad C, Druckbereich von -750 bis 2000 Pa, mit Aufhänge-/Auflagekonstruktion, schallgedämmt, befestigen mit Befestigungsmitteln mit bauaufsichtlichem Nachweis einschl. Bohrungen, Befestigungsuntergrund Stahlbeton.
Menge: 800,000 m

**1.03.1200 Wickelfalzrohr Stahl verz DN180 -750-2000Pa Aufhänge-/Auflagekonstruktion schallg.**
*** EP-Aufgliederung gefordert
STLB-Bau 2025-10 075
Wickelfalzrohr aus verzinktem Stahl, Nähte gefalzt, Luftdichtheitsklasse ATC3 DIN EN 16798-3, Maße DIN EN 1506, DN 180, mit Einsteckende, mit Lippendichtung, geschraubt/genietet, Form- und Verbindungsstücke werden gesondert vergütet, min./max. Temperatur der geförderten Luft -15 bis 40 Grad C, Druckbereich von -750 bis 2000 Pa, mit Aufhänge-/Auflagekonstruktion, schallgedämmt, befestigen mit Befestigungsmitteln mit bauaufsichtlichem Nachweis einschl. Bohrungen, Befestigungsuntergrund Stahlbeton.
Menge: 110,000 m

**1.03.1210 Wickelfalzrohr Stahl verz DN200 -750-2000Pa Aufhänge-/Auflagekonstruktion schallg.**
*** EP-Aufgliederung gefordert
STLB-Bau 2025-10 075
Wickelfalzrohr aus verzinktem Stahl, Nähte gefalzt, Luftdichtheitsklasse ATC3 DIN EN 16798-3, Maße DIN EN 1506, DN 200, mit Einsteckende, mit Lippendichtung, geschraubt/genietet, Form- und Verbindungsstücke werden gesondert vergütet, min./max. Temperatur der geförderten Luft -15 bis 40 Grad C, Druckbereich von -750 bis 2000 Pa, mit Aufhänge-/Auflagekonstruktion, schallgedämmt, befestigen mit Befestigungsmitteln mit bauaufsichtlichem Nachweis einschl. Bohrungen, Befestigungsuntergrund Stahlbeton.
Menge: 450,000 m

**1.03.1220 Wickelfalzrohr Stahl verz DN224 -750-2000Pa Aufhänge-/Auflagekonstruktion schallg.**
*** EP-Aufgliederung gefordert
STLB-Bau 2025-10 075
Wickelfalzrohr aus verzinktem Stahl, Nähte gefalzt, Luftdichtheitsklasse ATC3 DIN EN 16798-3, Maße DIN EN 1506, DN 224, mit Einsteckende, mit Lippendichtung, geschraubt/genietet, Form- und Verbindungsstücke werden gesondert vergütet, min./max. Temperatur der geförderten Luft -15 bis 40 Grad C, Druckbereich von -750 bis 2000 Pa, mit Aufhänge-/Auflagekonstruktion, schallgedämmt, befestigen mit Befestigungsmitteln mit bauaufsichtlichem Nachweis einschl. Bohrungen, Befestigungsuntergrund Stahlbeton.
Menge: 70,000 m

**1.03.1230 Wickelfalzrohr Stahl verz DN250 -750-2000Pa Aufhänge-/Auflagekonstruktion schallg.**
*** EP-Aufgliederung gefordert
STLB-Bau 2025-10 075
Wickelfalzrohr aus verzinktem Stahl, Nähte gefalzt, Luftdichtheitsklasse ATC3 DIN EN 16798-3, Maße DIN EN 1506, DN 250, mit Einsteckende, mit Lippendichtung, geschraubt/genietet, Form- und Verbindungsstücke werden gesondert vergütet, min./max. Temperatur der geförderten Luft -15 bis 40 Grad C, Druckbereich von -750 bis 2000 Pa, mit Aufhänge-/Auflagekonstruktion, schallgedämmt, befestigen mit Befestigungsmitteln mit bauaufsichtlichem Nachweis einschl. Bohrungen, Befestigungsuntergrund Stahlbeton.
Menge: 150,000 m

**1.03.1240 Wickelfalzrohr Stahl verz DN280 -750-2000Pa Aufhänge-/Auflagekonstruktion schallg.**
*** EP-Aufgliederung gefordert
STLB-Bau 2025-10 075
Wickelfalzrohr aus verzinktem Stahl, Nähte gefalzt, Luftdichtheitsklasse ATC3 DIN EN 16798-3, Maße DIN EN 1506, DN 280, mit Einsteckende, mit Lippendichtung, geschraubt/genietet, Form- und Verbindungsstücke werden gesondert vergütet, min./max. Temperatur der geförderten Luft -15 bis 40 Grad C, Druckbereich von -750 bis 2000 Pa, mit Aufhänge-/Auflagekonstruktion, schallgedämmt, befestigen mit Befestigungsmitteln mit bauaufsichtlichem Nachweis einschl. Bohrungen, Befestigungsuntergrund Stahlbeton.
Menge: 30,000 m

**1.03.1250 Wickelfalzrohr Stahl verz DN300 -750-2000Pa Aufhänge-/Auflagekonstruktion schallg.**
*** EP-Aufgliederung gefordert
STLB-Bau 2025-10 075
Wickelfalzrohr aus verzinktem Stahl, Nähte gefalzt, Luftdichtheitsklasse ATC3 DIN EN 16798-3, Maße DIN EN 1506, DN 300, mit Einsteckende, mit Lippendichtung, geschraubt/genietet, Form- und Verbindungsstücke werden gesondert vergütet, min./max. Temperatur der geförderten Luft -15 bis 40 Grad C, Druckbereich von -750 bis 2000 Pa, mit Aufhänge-/Auflagekonstruktion, schallgedämmt, befestigen mit Befestigungsmitteln mit bauaufsichtlichem Nachweis einschl. Bohrungen, Befestigungsuntergrund Stahlbeton.
Menge: 20,000 m

**1.03.1260 Wickelfalzrohr Stahl verz DN315 -750-2000Pa Aufhänge-/Auflagekonstruktion schallg.**
*** EP-Aufgliederung gefordert
STLB-Bau 2025-10 075
Wickelfalzrohr aus verzinktem Stahl, Nähte gefalzt, Luftdichtheitsklasse ATC3 DIN EN 16798-3, Maße DIN EN 1506, DN 315, mit Einsteckende, mit Lippendichtung, geschraubt/genietet, Form- und Verbindungsstücke werden gesondert vergütet, min./max. Temperatur der geförderten Luft -15 bis 40 Grad C, Druckbereich von -750 bis 2000 Pa, mit Aufhänge-/Auflagekonstruktion, schallgedämmt, befestigen mit Befestigungsmitteln mit bauaufsichtlichem Nachweis einschl. Bohrungen, Befestigungsuntergrund Stahlbeton.
Menge: 30,000 m

**1.03.1270 Wickelfalzrohr Stahl verz DN355 -750-2000Pa Aufhänge-/Auflagekonstruktion schallg.**
*** EP-Aufgliederung gefordert
STLB-Bau 2025-10 075
Wickelfalzrohr aus verzinktem Stahl, Nähte gefalzt, Luftdichtheitsklasse ATC3 DIN EN 16798-3, Maße DIN EN 1506, DN 355, mit Einsteckende, mit Lippendichtung, geschraubt/genietet, Form- und Verbindungsstücke werden gesondert vergütet, min./max. Temperatur der geförderten Luft -15 bis 40 Grad C, Druckbereich von -750 bis 2000 Pa, mit Aufhänge-/Auflagekonstruktion, schallgedämmt, befestigen mit Befestigungsmitteln mit bauaufsichtlichem Nachweis einschl. Bohrungen, Befestigungsuntergrund Stahlbeton.
Menge: 20,000 m

**1.03.1280 Wickelfalzrohr Stahl verz DN400 -750-2000Pa Aufhänge-/Auflagekonstruktion schallg.**
*** EP-Aufgliederung gefordert
STLB-Bau 2025-10 075
Wickelfalzrohr aus verzinktem Stahl, Nähte gefalzt, Luftdichtheitsklasse ATC3 DIN EN 16798-3, Maße DIN EN 1506, DN 400, mit Einsteckende, mit Lippendichtung, geschraubt/genietet, Form- und Verbindungsstücke werden gesondert vergütet, min./max. Temperatur der geförderten Luft -15 bis 40 Grad C, Druckbereich von -750 bis 2000 Pa, mit Aufhänge-/Auflagekonstruktion, schallgedämmt, befestigen mit Befestigungsmitteln mit bauaufsichtlichem Nachweis einschl. Bohrungen, Befestigungsuntergrund Stahlbeton.
Menge: 30,000 m

**1.03.1290 Wickelfalzrohr Stahl verz DN450 -750-2000Pa Aufhänge-Auflagekonstruktion schallg.**
*** EP-Aufgliederung gefordert
STLB-Bau 2025-10 075
Wickelfalzrohr aus verzinktem Stahl, Nähte gefalzt, Luftdichtheitsklasse ATC3 DIN EN 16798-3, Maße DIN EN 1506, DN 450, mit Einsteckende, mit Lippendichtung, geschraubt/genietet, Form- und Verbindungsstücke werden gesondert vergütet, min./max. Temperatur der geförderten Luft -15 bis 40 Grad C, Druckbereich von -750 bis 2000 Pa, mit Aufhänge-/Auflagekonstruktion, schallgedämmt, befestigen mit Befestigungsmitteln mit bauaufsichtlichem Nachweis einschl. Bohrungen, Befestigungsuntergrund Stahlbeton.
Menge: 20,000 m

**1.03.1300 Wickelfalzrohr Stahl verz DN500 -750-2000Pa Aufhänge-Auflagekonstruktion schallg.**
*** EP-Aufgliederung gefordert
STLB-Bau 2025-10 075
Wickelfalzrohr aus verzinktem Stahl, Nähte gefalzt, Luftdichtheitsklasse ATC3 DIN EN 16798-3, Maße DIN EN 1506, DN 500, mit Einsteckende, mit Lippendichtung, geschraubt/genietet, Form- und Verbindungsstücke werden gesondert vergütet, min./max. Temperatur der geförderten Luft -15 bis 40 Grad C, Druckbereich von -750 bis 2000 Pa, mit Aufhänge-/Auflagekonstruktion, schallgedämmt, befestigen mit Befestigungsmitteln mit bauaufsichtlichem Nachweis einschl. Bohrungen, Befestigungsuntergrund Stahlbeton.
Menge: 40,000 m

**1.03.1310 Bogen Luftleitg rund 45Grad Stahl verz DN80**
*** EP-Aufgliederung gefordert
STLB-Bau 2025-10 075
Bogen, für Luftleitung, rund, Luftdichtheitsklasse ATC3 DIN EN 16798-3, Biegeradius größer gleich 1 DN, 45 Grad, Maße DIN EN 1506, aus verzinktem Stahl, DN 80, mit Einsteckenden, mit Lippendichtung, geschraubt/genietet, min./max. Temperatur der geförderten Luft -15 bis 40 Grad C, Druckbereich von -750 bis 2000 Pa.
Menge: 150,000 St

**1.03.1320 Bogen Luftleitg rund 45Grad Stahl verz DN100**
*** EP-Aufgliederung gefordert
STLB-Bau 2025-10 075
Bogen, für Luftleitung, rund, Luftdichtheitsklasse ATC3 DIN EN 16798-3, Biegeradius größer gleich 1 DN, 45 Grad, Maße DIN EN 1506, aus verzinktem Stahl, DN 100, mit Einsteckenden, mit Lippendichtung, geschraubt/genietet, min./max. Temperatur der geförderten Luft -15 bis 40 Grad C, Druckbereich von -750 bis 2000 Pa.
Menge: 40,000 St

**1.03.1330 Bogen Luftleitg rund 45Grad Stahl verz DN125**
*** EP-Aufgliederung gefordert
STLB-Bau 2025-10 075
Bogen, für Luftleitung, rund, Luftdichtheitsklasse ATC3 DIN EN 16798-3, Biegeradius größer gleich 1 DN, 45 Grad, Maße DIN EN 1506, aus verzinktem Stahl, DN 125, mit Einsteckenden, mit Lippendichtung, geschraubt/genietet, min./max. Temperatur der geförderten Luft -15 bis 40 Grad C, Druckbereich von -750 bis 2000 Pa.
Menge: 80,000 St

**1.03.1340 Bogen Luftleitg rund 45Grad Stahl verz DN140**
*** EP-Aufgliederung gefordert
STLB-Bau 2025-10 075
Bogen, für Luftleitung, rund, Luftdichtheitsklasse ATC3 DIN EN 16798-3, Biegeradius größer gleich 1 DN, 45 Grad, Maße DIN EN 1506, aus verzinktem Stahl, DN 140, mit Einsteckenden, mit Lippendichtung, geschraubt/genietet, min./max. Temperatur der geförderten Luft -15 bis 40 Grad C, Druckbereich von -750 bis 2000 Pa.
Menge: 10,000 St

**1.03.1350 Bogen Luftleitg rund 45Grad Stahl verz DN150**
*** EP-Aufgliederung gefordert
STLB-Bau 2025-10 075
Bogen, für Luftleitung, rund, Luftdichtheitsklasse ATC3 DIN EN 16798-3, Biegeradius größer gleich 1 DN, 45 Grad, Maße DIN EN 1506, aus verzinktem Stahl, DN 150, mit Einsteckenden, mit Lippendichtung, geschraubt/genietet, min./max. Temperatur der geförderten Luft -15 bis 40 Grad C, Druckbereich von -750 bis 2000 Pa.
Menge: 5,000 St

**1.03.1360 Bogen Luftleitg rund 45Grad Stahl verz DN160**
*** EP-Aufgliederung gefordert
STLB-Bau 2025-10 075
Bogen, für Luftleitung, rund, Luftdichtheitsklasse ATC3 DIN EN 16798-3, Biegeradius größer gleich 1 DN, 45 Grad, Maße DIN EN 1506, aus verzinktem Stahl, DN 160, mit Einsteckenden, mit Lippendichtung, geschraubt/genietet, min./max. Temperatur der geförderten Luft -15 bis 40 Grad C, Druckbereich von -750 bis 2000 Pa.
Menge: 100,000 St

**1.03.1370 Bogen Luftleitg rund 45Grad Stahl verz DN180**
*** EP-Aufgliederung gefordert
STLB-Bau 2025-10 075
Bogen, für Luftleitung, rund, Luftdichtheitsklasse ATC3 DIN EN 16798-3, Biegeradius größer gleich 1 DN, 45 Grad, Maße DIN EN 1506, aus verzinktem Stahl, DN 180, mit Einsteckenden, mit Lippendichtung, geschraubt/genietet, min./max. Temperatur der geförderten Luft -15 bis 40 Grad C, Druckbereich von -750 bis 2000 Pa.
Menge: 10,000 St

**1.03.1380 Bogen Luftleitg rund 45Grad Stahl verz DN200**
*** EP-Aufgliederung gefordert
STLB-Bau 2025-10 075
Bogen, für Luftleitung, rund, Luftdichtheitsklasse ATC3 DIN EN 16798-3, Biegeradius größer gleich 1 DN, 45 Grad, Maße DIN EN 1506, aus verzinktem Stahl, DN 200, mit Einsteckenden, mit Lippendichtung, geschraubt/genietet, min./max. Temperatur der geförderten Luft -15 bis 40 Grad C, Druckbereich von -750 bis 2000 Pa.
Menge: 60,000 St

**1.03.1390 Bogen Luftleitg rund 45Grad Stahl verz DN224**
*** EP-Aufgliederung gefordert
STLB-Bau 2025-10 075
Bogen, für Luftleitung, rund, Luftdichtheitsklasse ATC3 DIN EN 16798-3, Biegeradius größer gleich 1 DN, 45 Grad, Maße DIN EN 1506, aus verzinktem Stahl, DN 224, mit Einsteckenden, mit Lippendichtung, geschraubt/genietet, min./max. Temperatur der geförderten Luft -15 bis 40 Grad C, Druckbereich von -750 bis 2000 Pa.
Menge: 10,000 St

**1.03.1400 Bogen Luftleitg rund 45Grad Stahl verz DN250**
*** EP-Aufgliederung gefordert
STLB-Bau 2025-10 075
Bogen, für Luftleitung, rund, Luftdichtheitsklasse ATC3 DIN EN 16798-3, Biegeradius größer gleich 1 DN, 45 Grad, Maße DIN EN 1506, aus verzinktem Stahl, DN 250, mit Einsteckenden, mit Lippendichtung, geschraubt/genietet, min./max. Temperatur der geförderten Luft -15 bis 40 Grad C, Druckbereich von -750 bis 2000 Pa.
Menge: 10,000 St

**1.03.1410 Bogen Luftleitg rund 45Grad Stahl verz DN280**
*** EP-Aufgliederung gefordert
STLB-Bau 2025-10 075
Bogen, für Luftleitung, rund, Luftdichtheitsklasse ATC3 DIN EN 16798-3, Biegeradius größer gleich 1 DN, 45 Grad, Maße DIN EN 1506, aus verzinktem Stahl, DN 280, mit Einsteckenden, mit Lippendichtung, geschraubt/genietet, min./max. Temperatur der geförderten Luft -15 bis 40 Grad C, Druckbereich von -750 bis 2000 Pa.
Menge: 5,000 St

**1.03.1420 Bogen Luftleitg rund 45Grad Stahl verz DN300**
*** EP-Aufgliederung gefordert
STLB-Bau 2025-10 075
Bogen, für Luftleitung, rund, Luftdichtheitsklasse ATC3 DIN EN 16798-3, Biegeradius größer gleich 1 DN, 45 Grad, Maße DIN EN 1506, aus verzinktem Stahl, DN 300, mit Einsteckenden, mit Lippendichtung, geschraubt/genietet, min./max. Temperatur der geförderten Luft -15 bis 40 Grad C, Druckbereich von -750 bis 2000 Pa.
Menge: 4,000 St

**1.03.1430 Bogen Luftleitg rund 45Grad Stahl verz DN315**
*** EP-Aufgliederung gefordert
STLB-Bau 2025-10 075
Bogen, für Luftleitung, rund, Luftdichtheitsklasse ATC3 DIN EN 16798-3, Biegeradius größer gleich 1 DN, 45 Grad, Maße DIN EN 1506, aus verzinktem Stahl, DN 315, mit Einsteckenden, mit Lippendichtung, geschraubt/genietet, min./max. Temperatur der geförderten Luft -15 bis 40 Grad C, Druckbereich von -750 bis 2000 Pa.
Menge: 6,000 St

**1.03.1440 Bogen Luftleitg rund 45Grad Stahl verz DN355**
*** EP-Aufgliederung gefordert
STLB-Bau 2025-10 075
Bogen, für Luftleitung, rund, Luftdichtheitsklasse ATC3 DIN EN 16798-3, Biegeradius größer gleich 1 DN, 45 Grad, Maße DIN EN 1506, aus verzinktem Stahl, DN 355, mit Einsteckenden, mit Lippendichtung, geschraubt/genietet, min./max. Temperatur der geförderten Luft -15 bis 40 Grad C, Druckbereich von -750 bis 2000 Pa.
Menge: 4,000 St

**1.03.1450 Bogen Luftleitg rund 45Grad Stahl verz DN400**
*** EP-Aufgliederung gefordert
STLB-Bau 2025-10 075
Bogen, für Luftleitung, rund, Luftdichtheitsklasse ATC3 DIN EN 16798-3, Biegeradius größer gleich 1 DN, 45 Grad, Maße DIN EN 1506, aus verzinktem Stahl, DN 400, mit Einsteckenden, mit Lippendichtung, geschraubt/genietet, min./max. Temperatur der geförderten Luft -15 bis 40 Grad C, Druckbereich von -750 bis 2000 Pa.
Menge: 4,000 St

**1.03.1460 Bogen Luftleitg rund 45Grad Stahl verz DN450**
*** EP-Aufgliederung gefordert
STLB-Bau 2025-10 075
Bogen, für Luftleitung, rund, Luftdichtheitsklasse ATC3 DIN EN 16798-3, Biegeradius größer gleich 1 DN, 45 Grad, Maße DIN EN 1506, aus verzinktem Stahl, DN 450, mit Einsteckenden, mit Lippendichtung, geschraubt/genietet, min./max. Temperatur der geförderten Luft -15 bis 40 Grad C, Druckbereich von -750 bis 2000 Pa.
Menge: 2,000 St

**1.03.1470 Bogen Luftleitg rund 45Grad Stahl verz DN500**
*** EP-Aufgliederung gefordert
STLB-Bau 2025-10 075
Bogen, für Luftleitung, rund, Luftdichtheitsklasse ATC3 DIN EN 16798-3, Biegeradius größer gleich 1 DN, 45 Grad, Maße DIN EN 1506, aus verzinktem Stahl, DN 500, mit Einsteckenden, mit Lippendichtung, geschraubt/genietet, min./max. Temperatur der geförderten Luft -15 bis 40 Grad C, Druckbereich von -750 bis 2000 Pa.
Menge: 2,000 St

**1.03.1480 Bogen Luftleitg rund 90Grad Stahl verz DN80**
*** EP-Aufgliederung gefordert
STLB-Bau 2025-10 075
Bogen, für Luftleitung, rund, Luftdichtheitsklasse ATC3 DIN EN 16798-3, Biegeradius größer gleich 1 DN, 90 Grad, Maße DIN EN 1506, aus verzinktem Stahl, DN 80, mit Einsteckenden, mit Lippendichtung, geschraubt/genietet, min./max. Temperatur der geförderten Luft -15 bis 40 Grad C, Druckbereich von -750 bis 2000 Pa.
Menge: 30,000 St

**1.03.1490 Bogen Luftleitg rund 90Grad Stahl verz DN100**
*** EP-Aufgliederung gefordert
STLB-Bau 2025-10 075
Bogen, für Luftleitung, rund, Luftdichtheitsklasse ATC3 DIN EN 16798-3, Biegeradius größer gleich 1 DN, 90 Grad, Maße DIN EN 1506, aus verzinktem Stahl, DN 100, mit Einsteckenden, mit Lippendichtung, geschraubt/genietet, min./max. Temperatur der geförderten Luft -15 bis 40 Grad C, Druckbereich von -750 bis 2000 Pa.
Menge: 350,000 St

**1.03.1500 Bogen Luftleitg rund 90Grad Stahl verz DN125**
*** EP-Aufgliederung gefordert
STLB-Bau 2025-10 075
Bogen, für Luftleitung, rund, Luftdichtheitsklasse ATC3 DIN EN 16798-3, Biegeradius größer gleich 1 DN, 90 Grad, Maße DIN EN 1506, aus verzinktem Stahl, DN 125, mit Einsteckenden, mit Lippendichtung, geschraubt/genietet, min./max. Temperatur der geförderten Luft -15 bis 40 Grad C, Druckbereich von -750 bis 2000 Pa.
Menge: 370,000 St

**1.03.1510 Bogen Luftleitg rund 90Grad Stahl verz DN140**
*** EP-Aufgliederung gefordert
STLB-Bau 2025-10 075
Bogen, für Luftleitung, rund, Luftdichtheitsklasse ATC3 DIN EN 16798-3, Biegeradius größer gleich 1 DN, 90 Grad, Maße DIN EN 1506, aus verzinktem Stahl, DN 140, mit Einsteckenden, mit Lippendichtung, geschraubt/genietet, min./max. Temperatur der geförderten Luft -15 bis 40 Grad C, Druckbereich von -750 bis 2000 Pa.
Menge: 20,000 St

**1.03.1520 Bogen Luftleitg rund 90Grad Stahl verz DN150**
*** EP-Aufgliederung gefordert
STLB-Bau 2025-10 075
Bogen, für Luftleitung, rund, Luftdichtheitsklasse ATC3 DIN EN 16798-3, Biegeradius größer gleich 1 DN, 90 Grad, Maße DIN EN 1506, aus verzinktem Stahl, DN 150, mit Einsteckenden, mit Lippendichtung, geschraubt/genietet, min./max. Temperatur der geförderten Luft -15 bis 40 Grad C, Druckbereich von -750 bis 2000 Pa.
Menge: 5,000 St

**1.03.1530 Bogen Luftleitg rund 90Grad Stahl verz DN160**
*** EP-Aufgliederung gefordert
STLB-Bau 2025-10 075
Bogen, für Luftleitung, rund, Luftdichtheitsklasse ATC3 DIN EN 16798-3, Biegeradius größer gleich 1 DN, 90 Grad, Maße DIN EN 1506, aus verzinktem Stahl, DN 160, mit Einsteckenden, mit Lippendichtung, geschraubt/genietet, min./max. Temperatur der geförderten Luft -15 bis 40 Grad C, Druckbereich von -750 bis 2000 Pa.
Menge: 200,000 St

**1.03.1540 Bogen Luftleitg rund 90Grad Stahl verz DN180**
*** EP-Aufgliederung gefordert
STLB-Bau 2025-10 075
Bogen, für Luftleitung, rund, Luftdichtheitsklasse ATC3 DIN EN 16798-3, Biegeradius größer gleich 1 DN, 90 Grad, Maße DIN EN 1506, aus verzinktem Stahl, DN 180, mit Einsteckenden, mit Lippendichtung, geschraubt/genietet, min./max. Temperatur der geförderten Luft -15 bis 40 Grad C, Druckbereich von -750 bis 2000 Pa.
Menge: 30,000 St

**1.03.1550 Bogen Luftleitg rund 90Grad Stahl verz DN200**
*** EP-Aufgliederung gefordert
STLB-Bau 2025-10 075
Bogen, für Luftleitung, rund, Luftdichtheitsklasse ATC3 DIN EN 16798-3, Biegeradius größer gleich 1 DN, 90 Grad, Maße DIN EN 1506, aus verzinktem Stahl, DN 200, mit Einsteckenden, mit Lippendichtung, geschraubt/genietet, min./max. Temperatur der geförderten Luft -15 bis 40 Grad C, Druckbereich von -750 bis 2000 Pa.
Menge: 240,000 St

**1.03.1560 Bogen Luftleitg rund 90Grad Stahl verz DN224**
*** EP-Aufgliederung gefordert
STLB-Bau 2025-10 075
Bogen, für Luftleitung, rund, Luftdichtheitsklasse ATC3 DIN EN 16798-3, Biegeradius größer gleich 1 DN, 90 Grad, Maße DIN EN 1506, aus verzinktem Stahl, DN 224, mit Einsteckenden, mit Lippendichtung, geschraubt/genietet, min./max. Temperatur der geförderten Luft -15 bis 40 Grad C, Druckbereich von -750 bis 2000 Pa.
Menge: 20,000 St

**1.03.1570 Bogen Luftleitg rund 90Grad Stahl verz DN250**
*** EP-Aufgliederung gefordert
STLB-Bau 2025-10 075
Bogen, für Luftleitung, rund, Luftdichtheitsklasse ATC3 DIN EN 16798-3, Biegeradius größer gleich 1 DN, 90 Grad, Maße DIN EN 1506, aus verzinktem Stahl, DN 250, mit Einsteckenden, mit Lippendichtung, geschraubt/genietet, min./max. Temperatur der geförderten Luft -15 bis 40 Grad C, Druckbereich von -750 bis 2000 Pa.
Menge: 40,000 St

**1.03.1580 Bogen Luftleitg rund 90Grad Stahl verz DN280**
*** EP-Aufgliederung gefordert
STLB-Bau 2025-10 075
Bogen, für Luftleitung, rund, Luftdichtheitsklasse ATC3 DIN EN 16798-3, Biegeradius größer gleich 1 DN, 90 Grad, Maße DIN EN 1506, aus verzinktem Stahl, DN 280, mit Einsteckenden, mit Lippendichtung, geschraubt/genietet, min./max. Temperatur der geförderten Luft -15 bis 40 Grad C, Druckbereich von -750 bis 2000 Pa.
Menge: 10,000 St

**1.03.1590 Bogen Luftleitg rund 90Grad Stahl verz DN300**
*** EP-Aufgliederung gefordert
STLB-Bau 2025-10 075
Bogen, für Luftleitung, rund, Luftdichtheitsklasse ATC3 DIN EN 16798-3, Biegeradius größer gleich 1 DN, 90 Grad, Maße DIN EN 1506, aus verzinktem Stahl, DN 300, mit Einsteckenden, mit Lippendichtung, geschraubt/genietet, min./max. Temperatur der geförderten Luft -15 bis 40 Grad C, Druckbereich von -750 bis 2000 Pa.
Menge: 8,000 St

**1.03.1600 Bogen Luftleitg rund 90Grad Stahl verz DN315**
*** EP-Aufgliederung gefordert
STLB-Bau 2025-10 075
Bogen, für Luftleitung, rund, Luftdichtheitsklasse ATC3 DIN EN 16798-3, Biegeradius größer gleich 1 DN, 90 Grad, Maße DIN EN 1506, aus verzinktem Stahl, DN 315, mit Einsteckenden, mit Lippendichtung, geschraubt/genietet, min./max. Temperatur der geförderten Luft -15 bis 40 Grad C, Druckbereich von -750 bis 2000 Pa.
Menge: 6,000 St

**1.03.1610 Bogen Luftleitg rund 90Grad Stahl verz DN355**
*** EP-Aufgliederung gefordert
STLB-Bau 2025-10 075
Bogen, für Luftleitung, rund, Luftdichtheitsklasse ATC3 DIN EN 16798-3, Biegeradius größer gleich 1 DN, 90 Grad, Maße DIN EN 1506, aus verzinktem Stahl, DN 355, mit Einsteckenden, mit Lippendichtung, geschraubt/genietet, min./max. Temperatur der geförderten Luft -15 bis 40 Grad C, Druckbereich von -750 bis 2000 Pa.
Menge: 4,000 St

**1.03.1620 Bogen Luftleitg rund 90Grad Stahl verz DN400**
*** EP-Aufgliederung gefordert
STLB-Bau 2025-10 075
Bogen, für Luftleitung, rund, Luftdichtheitsklasse ATC3 DIN EN 16798-3, Biegeradius größer gleich 1 DN, 90 Grad, Maße DIN EN 1506, aus verzinktem Stahl, DN 400, mit Einsteckenden, mit Lippendichtung, geschraubt/genietet, min./max. Temperatur der geförderten Luft -15 bis 40 Grad C, Druckbereich von -750 bis 2000 Pa.
Menge: 6,000 St

**1.03.1630 Bogen Luftleitg rund 90Grad Stahl verz DN450**
*** EP-Aufgliederung gefordert
STLB-Bau 2025-10 075
Bogen, für Luftleitung, rund, Luftdichtheitsklasse ATC3 DIN EN 16798-3, Biegeradius größer gleich 1 DN, 90 Grad, Maße DIN EN 1506, aus verzinktem Stahl, DN 450, mit Einsteckenden, mit Lippendichtung, geschraubt/genietet, min./max. Temperatur der geförderten Luft -15 bis 40 Grad C, Druckbereich von -750 bis 2000 Pa.
Menge: 6,000 St

**1.03.1640 Bogen Luftleitg rund 90Grad Stahl verz DN500**
*** EP-Aufgliederung gefordert
STLB-Bau 2025-10 075
Bogen, für Luftleitung, rund, Luftdichtheitsklasse ATC3 DIN EN 16798-3, Biegeradius größer gleich 1 DN, 90 Grad, Maße DIN EN 1506, aus verzinktem Stahl, DN 500, mit Einsteckenden, mit Lippendichtung, geschraubt/genietet, min./max. Temperatur der geförderten Luft -15 bis 40 Grad C, Druckbereich von -750 bis 2000 Pa.
Menge: 4,000 St

**1.03.1650 Abzweigstück Luftleitg rund 90Grad Stahl verz DN80**
*** EP-Aufgliederung gefordert
STLB-Bau 2025-10 075
Abzweigstück, für Luftleitung, rund, Luftdichtheitsklasse ATC3 DIN EN 16798-3, 90 Grad, Maße DIN EN 1506, aus verzinktem Stahl, größter DN 80, mit Einsteckenden, mit Lippendichtung, geschraubt/genietet, min./max. Temperatur der geförderten Luft -15 bis 40 Grad C, Druckbereich von -750 bis 2000 Pa.
Menge: 2,000 St

**1.03.1660 Abzweigstück Luftleitg rund 90Grad Stahl verz DN100**
*** EP-Aufgliederung gefordert
STLB-Bau 2025-10 075
Abzweigstück, für Luftleitung, rund, Luftdichtheitsklasse ATC3 DIN EN 16798-3, 90 Grad, Maße DIN EN 1506, aus verzinktem Stahl, größter DN 100, mit Einsteckenden, mit Lippendichtung, geschraubt/genietet, min./max. Temperatur der geförderten Luft -15 bis 40 Grad C, Druckbereich von -750 bis 2000 Pa.
Menge: 30,000 St

**1.03.1670 Abzweigstück Luftleitg rund 90Grad Stahl verz DN125**
*** EP-Aufgliederung gefordert
STLB-Bau 2025-10 075
Abzweigstück, für Luftleitung, rund, Luftdichtheitsklasse ATC3 DIN EN 16798-3, 90 Grad, Maße DIN EN 1506, aus verzinktem Stahl, größter DN 125, mit Einsteckenden, mit Lippendichtung, geschraubt/genietet, min./max. Temperatur der geförderten Luft -15 bis 40 Grad C, Druckbereich von -750 bis 2000 Pa.
Menge: 10,000 St

**1.03.1680 Abzweigstück Luftleitg rund 90Grad Stahl verz DN140**
*** EP-Aufgliederung gefordert
STLB-Bau 2025-10 075
Abzweigstück, für Luftleitung, rund, Luftdichtheitsklasse ATC3 DIN EN 16798-3, 90 Grad, Maße DIN EN 1506, aus verzinktem Stahl, größter DN 140, mit Einsteckenden, mit Lippendichtung, geschraubt/genietet, min./max. Temperatur der geförderten Luft -15 bis 40 Grad C, Druckbereich von -750 bis 2000 Pa.
Menge: 2,000 St

**1.03.1690 Abzweigstück Luftleitg rund 90Grad Stahl verz DN150**
*** EP-Aufgliederung gefordert
STLB-Bau 2025-10 075
Abzweigstück, für Luftleitung, rund, Luftdichtheitsklasse ATC3 DIN EN 16798-3, 90 Grad, Maße DIN EN 1506, aus verzinktem Stahl, größter DN 150, mit Einsteckenden, mit Lippendichtung, geschraubt/genietet, min./max. Temperatur der geförderten Luft -15 bis 40 Grad C, Druckbereich von -750 bis 2000 Pa.
Menge: 2,000 St

**1.03.1700 Abzweigstück Luftleitg rund 90Grad Stahl verz DN160**
*** EP-Aufgliederung gefordert
STLB-Bau 2025-10 075
Abzweigstück, für Luftleitung, rund, Luftdichtheitsklasse ATC3 DIN EN 16798-3, 90 Grad, Maße DIN EN 1506, aus verzinktem Stahl, größter DN 160, mit Einsteckenden, mit Lippendichtung, geschraubt/genietet, min./max. Temperatur der geförderten Luft -15 bis 40 Grad C, Druckbereich von -750 bis 2000 Pa.
Menge: 2,000 St

**1.03.1710 Abzweigstück Luftleitg rund 90Grad Stahl verz DN180**
*** EP-Aufgliederung gefordert
STLB-Bau 2025-10 075
Abzweigstück, für Luftleitung, rund, Luftdichtheitsklasse ATC3 DIN EN 16798-3, 90 Grad, Maße DIN EN 1506, aus verzinktem Stahl, größter DN 180, mit Einsteckenden, mit Lippendichtung, geschraubt/genietet, min./max. Temperatur der geförderten Luft -15 bis 40 Grad C, Druckbereich von -750 bis 2000 Pa.
Menge: 4,000 St

**1.03.1720 Abzweigstück Luftleitg rund 90Grad Stahl verz DN200**
*** EP-Aufgliederung gefordert
STLB-Bau 2025-10 075
Abzweigstück, für Luftleitung, rund, Luftdichtheitsklasse ATC3 DIN EN 16798-3, 90 Grad, Maße DIN EN 1506, aus verzinktem Stahl, größter DN 200, mit Einsteckenden, mit Lippendichtung, geschraubt/genietet, min./max. Temperatur der geförderten Luft -15 bis 40 Grad C, Druckbereich von -750 bis 2000 Pa.
Menge: 4,000 St

**1.03.1730 Abzweigstück Luftleitg rund 90Grad Stahl verz DN224**
*** EP-Aufgliederung gefordert
STLB-Bau 2025-10 075
Abzweigstück, für Luftleitung, rund, Luftdichtheitsklasse ATC3 DIN EN 16798-3, 90 Grad, Maße DIN EN 1506, aus verzinktem Stahl, größter DN 224, mit Einsteckenden, mit Lippendichtung, geschraubt/genietet, min./max. Temperatur der geförderten Luft -15 bis 40 Grad C, Druckbereich von -750 bis 2000 Pa.
Menge: 2,000 St

**1.03.1740 Abzweigstück Luftleitg rund 90Grad Stahl verz DN250**
*** EP-Aufgliederung gefordert
STLB-Bau 2025-10 075
Abzweigstück, für Luftleitung, rund, Luftdichtheitsklasse ATC3 DIN EN 16798-3, 90 Grad, Maße DIN EN 1506, aus verzinktem Stahl, größter DN 250, mit Einsteckenden, mit Lippendichtung, geschraubt/genietet, min./max. Temperatur der geförderten Luft -15 bis 40 Grad C, Druckbereich von -750 bis 2000 Pa.
Menge: 4,000 St

**1.03.1750 Abzweigstück Luftleitg rund 90Grad Stahl verz DN280**
*** EP-Aufgliederung gefordert
STLB-Bau 2025-10 075
Abzweigstück, für Luftleitung, rund, Luftdichtheitsklasse ATC3 DIN EN 16798-3, 90 Grad, Maße DIN EN 1506, aus verzinktem Stahl, größter DN 280, mit Einsteckenden, mit Lippendichtung, geschraubt/genietet, min./max. Temperatur der geförderten Luft -15 bis 40 Grad C, Druckbereich von -750 bis 2000 Pa.
Menge: 2,000 St

**1.03.1760 Abzweigstück Luftleitg rund 90Grad Stahl verz DN300**
*** EP-Aufgliederung gefordert
STLB-Bau 2025-10 075
Abzweigstück, für Luftleitung, rund, Luftdichtheitsklasse ATC3 DIN EN 16798-3, 90 Grad, Maße DIN EN 1506, aus verzinktem Stahl, größter DN 300, mit Einsteckenden, mit Lippendichtung, geschraubt/genietet, min./max. Temperatur der geförderten Luft -15 bis 40 Grad C, Druckbereich von -750 bis 2000 Pa.
Menge: 2,000 St

**1.03.1770 Abzweigstück Luftleitg rund 90Grad Stahl verz DN315**
*** EP-Aufgliederung gefordert
STLB-Bau 2025-10 075
Abzweigstück, für Luftleitung, rund, Luftdichtheitsklasse ATC3 DIN EN 16798-3, 90 Grad, Maße DIN EN 1506, aus verzinktem Stahl, größter DN 315, mit Einsteckenden, mit Lippendichtung, geschraubt/genietet, min./max. Temperatur der geförderten Luft -15 bis 40 Grad C, Druckbereich von -750 bis 2000 Pa.
Menge: 2,000 St

**1.03.1780 Abzweigstück Luftleitg rund 90Grad Stahl verz DN355**
*** EP-Aufgliederung gefordert
STLB-Bau 2025-10 075
Abzweigstück, für Luftleitung, rund, Luftdichtheitsklasse ATC3 DIN EN 16798-3, 90 Grad, Maße DIN EN 1506, aus verzinktem Stahl, größter DN 355, mit Einsteckenden, mit Lippendichtung, geschraubt/genietet, min./max. Temperatur der geförderten Luft -15 bis 40 Grad C, Druckbereich von -750 bis 2000 Pa.
Menge: 4,000 St

**1.03.1790 Abzweigstück Luftleitg rund 90Grad Stahl verz DN400**
*** EP-Aufgliederung gefordert
STLB-Bau 2025-10 075
Abzweigstück, für Luftleitung, rund, Luftdichtheitsklasse ATC3 DIN EN 16798-3, 90 Grad, Maße DIN EN 1506, aus verzinktem Stahl, größter DN 400, mit Einsteckenden, mit Lippendichtung, geschraubt/genietet, min./max. Temperatur der geförderten Luft -15 bis 40 Grad C, Druckbereich von -750 bis 2000 Pa.
Menge: 2,000 St

**1.03.1800 Abzweigreduzierstück Luftleitg rund 90Grad konisch Stahl verz DN100**
*** EP-Aufgliederung gefordert
STLB-Bau 2025-10 075
Abzweigreduzierstück, für Luftleitung, rund, Luftdichtheitsklasse ATC3 DIN EN 16798-3, 90 Grad, konisch, aus verzinktem Stahl, größter DN 100, mit Einsteckenden, mit Lippendichtung, geschraubt/genietet, min./max. Temperatur der geförderten Luft -15 bis 40 Grad C, Druckbereich von -750 bis 2000 Pa.
Menge: 20,000 St

**1.03.1810 Abzweigreduzierstück Luftleitg rund 90Grad konisch Stahl verz DN125**
*** EP-Aufgliederung gefordert
STLB-Bau 2025-10 075
Abzweigreduzierstück, für Luftleitung, rund, Luftdichtheitsklasse ATC3 DIN EN 16798-3, 90 Grad, konisch, aus verzinktem Stahl, größter DN 125, mit Einsteckenden, mit Lippendichtung, geschraubt/genietet, min./max. Temperatur der geförderten Luft -15 bis 40 Grad C, Druckbereich von -750 bis 2000 Pa.
Menge: 40,000 St

**1.03.1820 Abzweigreduzierstück Luftleitg rund 90Grad konisch Stahl verz DN140**
*** EP-Aufgliederung gefordert
STLB-Bau 2025-10 075
Abzweigreduzierstück, für Luftleitung, rund, Luftdichtheitsklasse ATC3 DIN EN 16798-3, 90 Grad, konisch, aus verzinktem Stahl, größter DN 140, mit Einsteckenden, mit Lippendichtung, geschraubt/genietet, min./max. Temperatur der geförderten Luft -15 bis 40 Grad C, Druckbereich von -750 bis 2000 Pa.
Menge: 2,000 St

**1.03.1830 Abzweigreduzierstück Luftleitg rund 90Grad konisch Stahl verz DN150**
*** EP-Aufgliederung gefordert
STLB-Bau 2025-10 075
Abzweigreduzierstück, für Luftleitung, rund, Luftdichtheitsklasse ATC3 DIN EN 16798-3, 90 Grad, konisch, aus verzinktem Stahl, größter DN 150, mit Einsteckenden, mit Lippendichtung, geschraubt/genietet, min./max. Temperatur der geförderten Luft -15 bis 40 Grad C, Druckbereich von -750 bis 2000 Pa.
Menge: 2,000 St

**1.03.1840 Abzweigreduzierstück Luftleitg rund 90Grad konisch Stahl verz DN160**
*** EP-Aufgliederung gefordert
STLB-Bau 2025-10 075
Abzweigreduzierstück, für Luftleitung, rund, Luftdichtheitsklasse ATC3 DIN EN 16798-3, 90 Grad, konisch, aus verzinktem Stahl, größter DN 160, mit Einsteckenden, mit Lippendichtung, geschraubt/genietet, min./max. Temperatur der geförderten Luft -15 bis 40 Grad C, Druckbereich von -750 bis 2000 Pa.
Menge: 80,000 St

**1.03.1850 Abzweigreduzierstück Luftleitg rund 90Grad konisch Stahl verz DN180**
*** EP-Aufgliederung gefordert
STLB-Bau 2025-10 075
Abzweigreduzierstück, für Luftleitung, rund, Luftdichtheitsklasse ATC3 DIN EN 16798-3, 90 Grad, konisch, aus verzinktem Stahl, größter DN 180, mit Einsteckenden, mit Lippendichtung, geschraubt/genietet, min./max. Temperatur der geförderten Luft -15 bis 40 Grad C, Druckbereich von -750 bis 2000 Pa.
Menge: 25,000 St

**1.03.1860 Abzweigreduzierstück Luftleitg rund 90Grad konisch Stahl verz DN200**
*** EP-Aufgliederung gefordert
STLB-Bau 2025-10 075
Abzweigreduzierstück, für Luftleitung, rund, Luftdichtheitsklasse ATC3 DIN EN 16798-3, 90 Grad, konisch, aus verzinktem Stahl, größter DN 200, mit Einsteckenden, mit Lippendichtung, geschraubt/genietet, min./max. Temperatur der geförderten Luft -15 bis 40 Grad C, Druckbereich von -750 bis 2000 Pa.
Menge: 60,000 St

**1.03.1870 Abzweigreduzierstück Luftleitg rund 90Grad konisch Stahl verz DN224**
*** EP-Aufgliederung gefordert
STLB-Bau 2025-10 075
Abzweigreduzierstück, für Luftleitung, rund, Luftdichtheitsklasse ATC3 DIN EN 16798-3, 90 Grad, konisch, aus verzinktem Stahl, größter DN 224, mit Einsteckenden, mit Lippendichtung, geschraubt/genietet, min./max. Temperatur der geförderten Luft -15 bis 40 Grad C, Druckbereich von -750 bis 2000 Pa.
Menge: 10,000 St

**1.03.1880 Abzweigreduzierstück Luftleitg rund 90Grad konisch Stahl verz DN250**
*** EP-Aufgliederung gefordert
STLB-Bau 2025-10 075
Abzweigreduzierstück, für Luftleitung, rund, Luftdichtheitsklasse ATC3 DIN EN 16798-3, 90 Grad, konisch, aus verzinktem Stahl, größter DN 250, mit Einsteckenden, mit Lippendichtung, geschraubt/genietet, min./max. Temperatur der geförderten Luft -15 bis 40 Grad C, Druckbereich von -750 bis 2000 Pa.
Menge: 16,000 St

**1.03.1890 Abzweigreduzierstück Luftleitg rund 90Grad konisch Stahl verz DN280**
*** EP-Aufgliederung gefordert
STLB-Bau 2025-10 075
Abzweigreduzierstück, für Luftleitung, rund, Luftdichtheitsklasse ATC3 DIN EN 16798-3, 90 Grad, konisch, aus verzinktem Stahl, größter DN 280, mit Einsteckenden, mit Lippendichtung, geschraubt/genietet, min./max. Temperatur der geförderten Luft -15 bis 40 Grad C, Druckbereich von -750 bis 2000 Pa.
Menge: 2,000 St

**1.03.1900 Abzweigreduzierstück Luftleitg rund 90Grad konisch Stahl verz DN300**
*** EP-Aufgliederung gefordert
STLB-Bau 2025-10 075
Abzweigreduzierstück, für Luftleitung, rund, Luftdichtheitsklasse ATC3 DIN EN 16798-3, 90 Grad, konisch, aus verzinktem Stahl, größter DN 300, mit Einsteckenden, mit Lippendichtung, geschraubt/genietet, min./max. Temperatur der geförderten Luft -15 bis 40 Grad C, Druckbereich von -750 bis 2000 Pa.
Menge: 2,000 St

**1.03.1910 Abzweigreduzierstück Luftleitg rund 90Grad konisch Stahl verz DN315**
*** EP-Aufgliederung gefordert
STLB-Bau 2025-10 075
Abzweigreduzierstück, für Luftleitung, rund, Luftdichtheitsklasse ATC3 DIN EN 16798-3, 90 Grad, konisch, aus verzinktem Stahl, größter DN 315, mit Einsteckenden, mit Lippendichtung, geschraubt/genietet, min./max. Temperatur der geförderten Luft -15 bis 40 Grad C, Druckbereich von -750 bis 2000 Pa.
Menge: 2,000 St

**1.03.1920 Abzweigreduzierstück Luftleitg rund 90Grad konisch Stahl verz DN355**
*** EP-Aufgliederung gefordert
STLB-Bau 2025-10 075
Abzweigreduzierstück, für Luftleitung, rund, Luftdichtheitsklasse ATC3 DIN EN 16798-3, 90 Grad, konisch, aus verzinktem Stahl, größter DN 355, mit Einsteckenden, mit Lippendichtung, geschraubt/genietet, min./max. Temperatur der geförderten Luft -15 bis 40 Grad C, Druckbereich von -750 bis 2000 Pa.
Menge: 2,000 St

**1.03.1930 Abzweigreduzierstück Luftleitg rund 90Grad konisch Stahl verz DN400**
*** EP-Aufgliederung gefordert
STLB-Bau 2025-10 075
Abzweigreduzierstück, für Luftleitung, rund, Luftdichtheitsklasse ATC3 DIN EN 16798-3, 90 Grad, konisch, aus verzinktem Stahl, größter DN 400, mit Einsteckenden, mit Lippendichtung, geschraubt/genietet, min./max. Temperatur der geförderten Luft -15 bis 40 Grad C, Druckbereich von -750 bis 2000 Pa.
Menge: 2,000 St

**1.03.1940 Steckverbinder Luftleitg rund Stahl verz DN80**
*** EP-Aufgliederung gefordert
STLB-Bau 2025-10 075
Steckverbinder, für Luftleitung, rund, Luftdichtheitsklasse ATC3 DIN EN 16798-3, Maße DIN EN 1506, aus verzinktem Stahl, DN 80, mit Flansch, geschraubt/genietet, min./max. Temperatur der geförderten Luft -15 bis 40 Grad C, Druckbereich von -750 bis 2000 Pa.
Menge: 20,000 St

**1.03.1950 Steckverbinder Luftleitg rund Stahl verz DN100**
*** EP-Aufgliederung gefordert
STLB-Bau 2025-10 075
Steckverbinder, für Luftleitung, rund, Luftdichtheitsklasse ATC3 DIN EN 16798-3, Maße DIN EN 1506, aus verzinktem Stahl, DN 100, mit Flansch, geschraubt/genietet, min./max. Temperatur der geförderten Luft -15 bis 40 Grad C, Druckbereich von -750 bis 2000 Pa.
Menge: 100,000 St

**1.03.1960 Steckverbinder Luftleitg rund Stahl verz DN125**
*** EP-Aufgliederung gefordert
STLB-Bau 2025-10 075
Steckverbinder, für Luftleitung, rund, Luftdichtheitsklasse ATC3 DIN EN 16798-3, Maße DIN EN 1506, aus verzinktem Stahl, DN 125, mit Flansch, geschraubt/genietet, min./max. Temperatur der geförderten Luft -15 bis 40 Grad C, Druckbereich von -750 bis 2000 Pa.
Menge: 160,000 St

**1.03.1970 Steckverbinder Luftleitg rund Stahl verz DN140**
*** EP-Aufgliederung gefordert
STLB-Bau 2025-10 075
Steckverbinder, für Luftleitung, rund, Luftdichtheitsklasse ATC3 DIN EN 16798-3, Maße DIN EN 1506, aus verzinktem Stahl, DN 140, mit Flansch, geschraubt/genietet, min./max. Temperatur der geförderten Luft -15 bis 40 Grad C, Druckbereich von -750 bis 2000 Pa.
Menge: 10,000 St

**1.03.1980 Steckverbinder Luftleitg rund Stahl verz DN150**
*** EP-Aufgliederung gefordert
STLB-Bau 2025-10 075
Steckverbinder, für Luftleitung, rund, Luftdichtheitsklasse ATC3 DIN EN 16798-3, Maße DIN EN 1506, aus verzinktem Stahl, DN 150, mit Flansch, geschraubt/genietet, min./max. Temperatur der geförderten Luft -15 bis 40 Grad C, Druckbereich von -750 bis 2000 Pa.
Menge: 10,000 St

**1.03.1990 Steckverbinder Luftleitg rund Stahl verz DN160**
*** EP-Aufgliederung gefordert
STLB-Bau 2025-10 075
Steckverbinder, für Luftleitung, rund, Luftdichtheitsklasse ATC3 DIN EN 16798-3, Maße DIN EN 1506, aus verzinktem Stahl, DN 160, mit Flansch, geschraubt/genietet, min./max. Temperatur der geförderten Luft -15 bis 40 Grad C, Druckbereich von -750 bis 2000 Pa.
Menge: 200,000 St

**1.03.2000 Steckverbinder Luftleitg rund Stahl verz DN180**
*** EP-Aufgliederung gefordert
STLB-Bau 2025-10 075
Steckverbinder, für Luftleitung, rund, Luftdichtheitsklasse ATC3 DIN EN 16798-3, Maße DIN EN 1506, aus verzinktem Stahl, DN 180, mit Flansch, geschraubt/genietet, min./max. Temperatur der geförderten Luft -15 bis 40 Grad C, Druckbereich von -750 bis 2000 Pa.
Menge: 90,000 St

**1.03.2010 Steckverbinder Luftleitg rund Stahl verz DN200**
*** EP-Aufgliederung gefordert
STLB-Bau 2025-10 075
Steckverbinder, für Luftleitung, rund, Luftdichtheitsklasse ATC3 DIN EN 16798-3, Maße DIN EN 1506, aus verzinktem Stahl, DN 200, mit Flansch, geschraubt/genietet, min./max. Temperatur der geförderten Luft -15 bis 40 Grad C, Druckbereich von -750 bis 2000 Pa.
Menge: 30,000 St

**1.03.2020 Steckverbinder Luftleitg rund Stahl verz DN224**
*** EP-Aufgliederung gefordert
STLB-Bau 2025-10 075
Steckverbinder, für Luftleitung, rund, Luftdichtheitsklasse ATC3 DIN EN 16798-3, Maße DIN EN 1506, aus verzinktem Stahl, DN 224, mit Flansch, geschraubt/genietet, min./max. Temperatur der geförderten Luft -15 bis 40 Grad C, Druckbereich von -750 bis 2000 Pa.
Menge: 20,000 St

**1.03.2030 Steckverbinder Luftleitg rund Stahl verz DN250**
*** EP-Aufgliederung gefordert
STLB-Bau 2025-10 075
Steckverbinder, für Luftleitung, rund, Luftdichtheitsklasse ATC3 DIN EN 16798-3, Maße DIN EN 1506, aus verzinktem Stahl, DN 250, mit Flansch, geschraubt/genietet, min./max. Temperatur der geförderten Luft -15 bis 40 Grad C, Druckbereich von -750 bis 2000 Pa.
Menge: 20,000 St

**1.03.2040 Steckverbinder Luftleitg rund Stahl verz DN280**
*** EP-Aufgliederung gefordert
STLB-Bau 2025-10 075
Steckverbinder, für Luftleitung, rund, Luftdichtheitsklasse ATC3 DIN EN 16798-3, Maße DIN EN 1506, aus verzinktem Stahl, DN 280, mit Flansch, geschraubt/genietet, min./max. Temperatur der geförderten Luft -15 bis 40 Grad C, Druckbereich von -750 bis 2000 Pa.
Menge: 10,000 St

**1.03.2050 Steckverbinder Luftleitg rund Stahl verz DN300**
*** EP-Aufgliederung gefordert
STLB-Bau 2025-10 075
Steckverbinder, für Luftleitung, rund, Luftdichtheitsklasse ATC3 DIN EN 16798-3, Maße DIN EN 1506, aus verzinktem Stahl, DN 300, mit Flansch, geschraubt/genietet, min./max. Temperatur der geförderten Luft -15 bis 40 Grad C, Druckbereich von -750 bis 2000 Pa.
Menge: 10,000 St

**1.03.2060 Steckverbinder Luftleitg rund Stahl verz DN315**
*** EP-Aufgliederung gefordert
STLB-Bau 2025-10 075
Steckverbinder, für Luftleitung, rund, Luftdichtheitsklasse ATC3 DIN EN 16798-3, Maße DIN EN 1506, aus verzinktem Stahl, DN 315, mit Flansch, geschraubt/genietet, min./max. Temperatur der geförderten Luft -15 bis 40 Grad C, Druckbereich von -750 bis 2000 Pa.
Menge: 10,000 St

**1.03.2070 Steckverbinder Luftleitg rund Stahl verz DN355**
*** EP-Aufgliederung gefordert
STLB-Bau 2025-10 075
Steckverbinder, für Luftleitung, rund, Luftdichtheitsklasse ATC3 DIN EN 16798-3, Maße DIN EN 1506, aus verzinktem Stahl, DN 355, mit Flansch, geschraubt/genietet, min./max. Temperatur der geförderten Luft -15 bis 40 Grad C, Druckbereich von -750 bis 2000 Pa.
Menge: 10,000 St

**1.03.2080 Steckverbinder Luftleitg rund Stahl verz DN400**
*** EP-Aufgliederung gefordert
STLB-Bau 2025-10 075
Steckverbinder, für Luftleitung, rund, Luftdichtheitsklasse ATC3 DIN EN 16798-3, Maße DIN EN 1506, aus verzinktem Stahl, DN 400, mit Flansch, geschraubt/genietet, min./max. Temperatur der geförderten Luft -15 bis 40 Grad C, Druckbereich von -750 bis 2000 Pa.
Menge: 10,000 St

**1.03.2090 Übergangsstück Luftleitg rund konisch Stahl verz DN100**
*** EP-Aufgliederung gefordert
STLB-Bau 2025-10 075
Übergangsstück, für Luftleitung, rund, Luftdichtheitsklasse ATC3 DIN EN 16798-3, konisch, Maße DIN EN 1506, aus verzinktem Stahl, größter DN 100, mit Einsteckenden, mit Lippendichtung, geschraubt/genietet, min./max. Temperatur der geförderten Luft -15 bis 40 Grad C, Druckbereich von -750 bis 2000 Pa.
Menge: 30,000 St

**1.03.2100 Übergangsstück Luftleitg rund konisch Stahl verz DN125**
*** EP-Aufgliederung gefordert
STLB-Bau 2025-10 075
Übergangsstück, für Luftleitung, rund, Luftdichtheitsklasse ATC3 DIN EN 16798-3, konisch, Maße DIN EN 1506, aus verzinktem Stahl, größter DN 125, mit Einsteckenden, mit Lippendichtung, geschraubt/genietet, min./max. Temperatur der geförderten Luft -15 bis 40 Grad C, Druckbereich von -750 bis 2000 Pa.
Menge: 100,000 St

**1.03.2110 Übergangsstück Luftleitg rund konisch Stahl verz DN140**
*** EP-Aufgliederung gefordert
STLB-Bau 2025-10 075
Übergangsstück, für Luftleitung, rund, Luftdichtheitsklasse ATC3 DIN EN 16798-3, konisch, Maße DIN EN 1506, aus verzinktem Stahl, größter DN 140, mit Einsteckenden, mit Lippendichtung, geschraubt/genietet, min./max. Temperatur der geförderten Luft -15 bis 40 Grad C, Druckbereich von -750 bis 2000 Pa.
Menge: 6,000 St

**1.03.2120 Übergangsstück Luftleitg rund konisch Stahl verz DN150**
*** EP-Aufgliederung gefordert
STLB-Bau 2025-10 075
Übergangsstück, für Luftleitung, rund, Luftdichtheitsklasse ATC3 DIN EN 16798-3, konisch, Maße DIN EN 1506, aus verzinktem Stahl, größter DN 150, mit Einsteckenden, mit Lippendichtung, geschraubt/genietet, min./max. Temperatur der geförderten Luft -15 bis 40 Grad C, Druckbereich von -750 bis 2000 Pa.
Menge: 4,000 St

**1.03.2130 Übergangsstück Luftleitg rund konisch Stahl verz DN160**
*** EP-Aufgliederung gefordert
STLB-Bau 2025-10 075
Übergangsstück, für Luftleitung, rund, Luftdichtheitsklasse ATC3 DIN EN 16798-3, konisch, Maße DIN EN 1506, aus verzinktem Stahl, größter DN 160, mit Einsteckenden, mit Lippendichtung, geschraubt/genietet, min./max. Temperatur der geförderten Luft -15 bis 40 Grad C, Druckbereich von -750 bis 2000 Pa.
Menge: 250,000 St

**1.03.2140 Übergangsstück Luftleitg rund konisch Stahl verz DN180**
*** EP-Aufgliederung gefordert
STLB-Bau 2025-10 075
Übergangsstück, für Luftleitung, rund, Luftdichtheitsklasse ATC3 DIN EN 16798-3, konisch, Maße DIN EN 1506, aus verzinktem Stahl, größter DN 180, mit Einsteckenden, mit Lippendichtung, geschraubt/genietet, min./max. Temperatur der geförderten Luft -15 bis 40 Grad C, Druckbereich von -750 bis 2000 Pa.
Menge: 40,000 St

**1.03.2150 Übergangsstück Luftleitg rund konisch Stahl verz DN200**
*** EP-Aufgliederung gefordert
STLB-Bau 2025-10 075
Übergangsstück, für Luftleitung, rund, Luftdichtheitsklasse ATC3 DIN EN 16798-3, konisch, Maße DIN EN 1506, aus verzinktem Stahl, größter DN 200, mit Einsteckenden, mit Lippendichtung, geschraubt/genietet, min./max. Temperatur der geförderten Luft -15 bis 40 Grad C, Druckbereich von -750 bis 2000 Pa.
Menge: 130,000 St

**1.03.2160 Übergangsstück Luftleitg rund konisch Stahl verz DN224**
*** EP-Aufgliederung gefordert
STLB-Bau 2025-10 075
Übergangsstück, für Luftleitung, rund, Luftdichtheitsklasse ATC3 DIN EN 16798-3, konisch, Maße DIN EN 1506, aus verzinktem Stahl, größter DN 224, mit Einsteckenden, mit Lippendichtung, geschraubt/genietet, min./max. Temperatur der geförderten Luft -15 bis 40 Grad C, Druckbereich von -750 bis 2000 Pa.
Menge: 20,000 St

**1.03.2170 Übergangsstück Luftleitg rund konisch Stahl verz DN250**
*** EP-Aufgliederung gefordert
STLB-Bau 2025-10 075
Übergangsstück, für Luftleitung, rund, Luftdichtheitsklasse ATC3 DIN EN 16798-3, konisch, Maße DIN EN 1506, aus verzinktem Stahl, größter DN 250, mit Einsteckenden, mit Lippendichtung, geschraubt/genietet, min./max. Temperatur der geförderten Luft -15 bis 40 Grad C, Druckbereich von -750 bis 2000 Pa.
Menge: 110,000 St

**1.03.2180 Übergangsstück Luftleitg rund konisch Stahl verz DN280**
*** EP-Aufgliederung gefordert
STLB-Bau 2025-10 075
Übergangsstück, für Luftleitung, rund, Luftdichtheitsklasse ATC3 DIN EN 16798-3, konisch, Maße DIN EN 1506, aus verzinktem Stahl, größter DN 280, mit Einsteckenden, mit Lippendichtung, geschraubt/genietet, min./max. Temperatur der geförderten Luft -15 bis 40 Grad C, Druckbereich von -750 bis 2000 Pa.
Menge: 4,000 St

**1.03.2190 Übergangsstück Luftleitg rund konisch Stahl verz DN300**
*** EP-Aufgliederung gefordert
STLB-Bau 2025-10 075
Übergangsstück, für Luftleitung, rund, Luftdichtheitsklasse ATC3 DIN EN 16798-3, konisch, Maße DIN EN 1506, aus verzinktem Stahl, größter DN 300, mit Einsteckenden, mit Lippendichtung, geschraubt/genietet, min./max. Temperatur der geförderten Luft -15 bis 40 Grad C, Druckbereich von -750 bis 2000 Pa.
Menge: 4,000 St

**1.03.2200 Übergangsstück Luftleitg rund konisch Stahl verz DN315**
*** EP-Aufgliederung gefordert
STLB-Bau 2025-10 075
Übergangsstück, für Luftleitung, rund, Luftdichtheitsklasse ATC3 DIN EN 16798-3, konisch, Maße DIN EN 1506, aus verzinktem Stahl, größter DN 315, mit Einsteckenden, mit Lippendichtung, geschraubt/genietet, min./max. Temperatur der geförderten Luft -15 bis 40 Grad C, Druckbereich von -750 bis 2000 Pa.
Menge: 10,000 St

**1.03.2210 Übergangsstück Luftleitg rund konisch Stahl verz DN355**
*** EP-Aufgliederung gefordert
STLB-Bau 2025-10 075
Übergangsstück, für Luftleitung, rund, Luftdichtheitsklasse ATC3 DIN EN 16798-3, konisch, Maße DIN EN 1506, aus verzinktem Stahl, größter DN 355, mit Einsteckenden, mit Lippendichtung, geschraubt/genietet, min./max. Temperatur der geförderten Luft -15 bis 40 Grad C, Druckbereich von -750 bis 2000 Pa.
Menge: 4,000 St

**1.03.2220 Übergangsstück Luftleitg rund konisch Stahl verz DN400**
*** EP-Aufgliederung gefordert
STLB-Bau 2025-10 075
Übergangsstück, für Luftleitung, rund, Luftdichtheitsklasse ATC3 DIN EN 16798-3, konisch, Maße DIN EN 1506, aus verzinktem Stahl, größter DN 400, mit Einsteckenden, mit Lippendichtung, geschraubt/genietet, min./max. Temperatur der geförderten Luft -15 bis 40 Grad C, Druckbereich von -750 bis 2000 Pa.
Menge: 2,000 St

**1.03.2230 Übergangsstück Luftleitg rund konisch Stahl verz DN450**
*** EP-Aufgliederung gefordert
STLB-Bau 2025-10 075
Übergangsstück, für Luftleitung, rund, Luftdichtheitsklasse ATC3 DIN EN 16798-3, konisch, Maße DIN EN 1506, aus verzinktem Stahl, größter DN 450, mit Einsteckenden, mit Lippendichtung, geschraubt/genietet, min./max. Temperatur der geförderten Luft -15 bis 40 Grad C, Druckbereich von -750 bis 2000 Pa.
Menge: 8,000 St

**1.03.2240 Übergangsstück Luftleitg rund konisch Stahl verz DN500**
*** EP-Aufgliederung gefordert
STLB-Bau 2025-10 075
Übergangsstück, für Luftleitung, rund, Luftdichtheitsklasse ATC3 DIN EN 16798-3, konisch, Maße DIN EN 1506, aus verzinktem Stahl, größter DN 500, mit Einsteckenden, mit Lippendichtung, geschraubt/genietet, min./max. Temperatur der geförderten Luft -15 bis 40 Grad C, Druckbereich von -750 bis 2000 Pa.
Menge: 4,000 St

**1.03.2250 Bundkragen Luftleitg rund Stahl verz DN100**
*** EP-Aufgliederung gefordert
*** Bezugsbeschreibung
STLB-Bau 2025-10 075
Bundkragen, für Luftleitung, rund, Luftdichtheitsklasse ATC3 DIN EN 16798-3, aus verzinktem Stahl, DN 100, zum Einstecken, mit Lippendichtung, min./max. Temperatur der geförderten Luft -15 bis 40 Grad C, Druckbereich von -750 bis 2000 Pa.
Menge: 100,000 St

**1.03.2260 Wie vor, jedoch DN 125;**
*** EP-Aufgliederung gefordert
*** wie Position 1.03.2250
STLB-Bau 2025-10 075
DN 125
Menge: 90,000 St

**1.03.2270 Wie vor, jedoch DN 140;**
*** EP-Aufgliederung gefordert
*** wie Position 1.03.2250
STLB-Bau 2025-10 075
DN 140
Menge: 10,000 St

**1.03.2280 Wie vor, jedoch DN 150;**
*** EP-Aufgliederung gefordert
*** wie Position 1.03.2250
STLB-Bau 2025-10 075
DN 150
Menge: 4,000 St

**1.03.2290 Wie vor, jedoch DN 160;**
*** EP-Aufgliederung gefordert
*** wie Position 1.03.2250
STLB-Bau 2025-10 075
DN 160
Menge: 210,000 St

**1.03.2300 Wie vor, jedoch DN 180;**
*** EP-Aufgliederung gefordert
*** wie Position 1.03.2250
STLB-Bau 2025-10 075
DN 180
Menge: 30,000 St

**1.03.2310 Wie vor, jedoch DN 200;**
*** EP-Aufgliederung gefordert
*** wie Position 1.03.2250
STLB-Bau 2025-10 075
DN 200
Menge: 110,000 St

**1.03.2320 Wie vor, jedoch DN 224;**
*** EP-Aufgliederung gefordert
*** wie Position 1.03.2250
STLB-Bau 2025-10 075
DN 224
Menge: 10,000 St

**1.03.2330 Wie vor, jedoch DN 250;**
*** EP-Aufgliederung gefordert
*** wie Position 1.03.2250
STLB-Bau 2025-10 075
DN 250
Menge: 40,000 St

**1.03.2340 Wie vor, jedoch DN 280;**
*** EP-Aufgliederung gefordert
*** wie Position 1.03.2250
STLB-Bau 2025-10 075
DN 280
Menge: 4,000 St

**1.03.2350 Wie vor, jedoch DN 300;**
*** EP-Aufgliederung gefordert
*** wie Position 1.03.2250
STLB-Bau 2025-10 075
DN 300
Menge: 2,000 St

**1.03.2360 Wie vor, jedoch DN 315;**
*** EP-Aufgliederung gefordert
*** wie Position 1.03.2250
STLB-Bau 2025-10 075
DN 315
Menge: 20,000 St

**1.03.2370 Wie vor, jedoch DN 355;**
*** EP-Aufgliederung gefordert
*** wie Position 1.03.2250
STLB-Bau 2025-10 075
DN 355
Menge: 2,000 St

**1.03.2380 Wie vor, jedoch DN 400;**
*** EP-Aufgliederung gefordert
*** wie Position 1.03.2250
STLB-Bau 2025-10 075
DN 400
Menge: 4,000 St

**1.03.2390 Inspektionsöffnung oval Stahl verz 180/80mm**
*** EP-Aufgliederung gefordert
*** Bezugsbeschreibung
STLB-Bau 2025-10 075
Inspektions- und Wartungsöffnung als Deckel mit Einbaurahmen und Dichtung, oval, aus verzinktem Stahl, Maße 180/80 mm, für Einbau in runde Luftleitung, mit Kantenschutz, mit Schraubverschluss, Luftdichtheitsklasse ATC3 DIN EN 16798-3.
Menge: 150,000 St

**1.03.2400 Wie vor, jedoch Maße 200/100 mm;**
*** EP-Aufgliederung gefordert
*** wie Position 1.03.2390
STLB-Bau 2025-10 075
Maße 200/100 mm
Menge: 60,000 St

**1.03.2410 Wie vor, jedoch Maße 300/100 mm;**
*** EP-Aufgliederung gefordert
*** wie Position 1.03.2390
STLB-Bau 2025-10 075
Maße 300/100 mm
Menge: 50,000 St

**1.03.2420 Wie vor, jedoch Maße 300/200 mm;**
*** EP-Aufgliederung gefordert
*** wie Position 1.03.2390
STLB-Bau 2025-10 075
Maße 300/200 mm
Menge: 40,000 St

**1.03.2430 Luftltg rund flexibel Alu DN100 ATC3 H bis 3,5m**
*** EP-Aufgliederung gefordert
*** Bezugsbeschreibung
STLB-Bau 2025-10 075
Luftleitung, rund, flexibel, aus Aluminium, 2-lagig, mind. 4-fach axial streckbar, Biegeradius mind. 1,5 DN, DN 100, Verbindung mit Einsteckende, mit Lippendichtung, geschraubt/genietet, mit Kaltschrumpfband, Form- und Verbindungsstücke werden gesondert vergütet, min./max. Temperatur der geförderten Luft -15 bis 40 Grad C, Luftdichtheitsklasse ATC3 DIN EN 16798-3, Montagehöhe über Gelände/Fußboden bis 3,5 m.
Menge: 230,000 m

**1.03.2440 Wie vor, jedoch DN 125;**
*** EP-Aufgliederung gefordert
*** wie Position 1.03.2430
STLB-Bau 2025-10 075
DN 125
Menge: 20,000 m

**1.03.2450 Wie vor, jedoch DN 140;**
*** EP-Aufgliederung gefordert
*** wie Position 1.03.2430
STLB-Bau 2025-10 075
DN 140
Menge: 10,000 m

**1.03.2460 Wie vor, jedoch DN 150;**
*** EP-Aufgliederung gefordert
*** wie Position 1.03.2430
STLB-Bau 2025-10 075
DN 150
Menge: 10,000 m

**1.03.2470 Wie vor, jedoch DN 160;**
*** EP-Aufgliederung gefordert
*** wie Position 1.03.2430
STLB-Bau 2025-10 075
DN 160
Menge: 10,000 m

**1.03.2480 Wie vor, jedoch DN 180;**
*** EP-Aufgliederung gefordert
*** wie Position 1.03.2430
STLB-Bau 2025-10 075
DN 180
Menge: 20,000 m

**1.03.2490 Wie vor, jedoch DN 200;**
*** EP-Aufgliederung gefordert
*** wie Position 1.03.2430
STLB-Bau 2025-10 075
DN 200
Menge: 10,000 m

**1.03.2500 Wie vor, jedoch DN 224;**
*** EP-Aufgliederung gefordert
*** wie Position 1.03.2430
STLB-Bau 2025-10 075
DN 224
Menge: 20,000 m

**1.03.2510 Wie vor, jedoch DN 250;**
*** EP-Aufgliederung gefordert
*** wie Position 1.03.2430
STLB-Bau 2025-10 075
DN 250
Menge: 60,000 m

**Ausführungsbeschreibung 23 Spezifikation Bekleidung von Lüftungsleitungen rund L90**
*Spezifikation Bekleidung von Lüftungsleitungen rund L90*
Spezifikation Bekleidung von Lüftungsleitungen rund L90

Brandschutzbekleidung von Lüftungsleitungen aus verzinktem Stahlblech für waagerechte, runde Leitungen umlaufend zu bekleiden.

Leitungen:

runde Lüftungsleitungen aus Wickelfalzrohr gem.
DIN EN 1506
Durchmesser bis 350 mm, Blechdicke t = 0,7 mm,
Segmentlänge max. 1500 mm.
Dichtheitsklasse D nach DIN EN 12237.
Abhängekonstruktion muss für den Anwendungsfall statisch ausreichend bemessen sein und den Anforderungen des Prüfzeugnisses des Hersteller entsprechen.

Baustoffklasse: A1nach DIN 4102-4
Schmelzpunkt:  >1000 °C nach DIN 4102
Rohdichte:  > 150 kg/m³
Oberfläche:  gitternetzverstärkte, farblich markierte  Aluminiumfolie
Dämmstärke: 80 mm

und zwar:

**1.03.2520 Bekleidung von Lüftungsleitungen rund L90**
Bekleidung von Lüftungsleitungen rund L90
gemäß vorstehender Spezifikation.
Menge: 40,000 m

**1.03.2530 Luftltg rechteckig PP Kanten-L bis 500mm H bis 3,5m Aufhänge-Auflagekonstruktion schallg.**
*** EP-Aufgliederung gefordert
STLB-Bau 2025-10 075
Luftleitung, rechteckig, Luftdichtheitsklasse ATC2 DIN EN 16798-3, aus Polypropylen (PP) DIN 4741, Baustoffklasse DIN 4102-1 B1 (schwerentflammbar), Kantenlänge bis 500 mm, Mindest-Wanddicke gemäß max. Betriebsdruck und Temperatur, Verbindung geschweißt, Form- und Verbindungsstücke werden gesondert vergütet, max. Betriebsüber-/-unterdruck bis 1000 Pa, min./max. Temperatur der geförderten Luft -15 bis 40 Grad C, Montagehöhe über Gelände/Fußboden bis 3,5 m, mit Aufhänge-/Auflagekonstruktion, schallgedämmt, befestigen mit Befestigungsmitteln mit bauaufsichtlichem Nachweis einschl. Bohrungen, Befestigungsuntergrund Stahlbeton.
Menge: 900,000 m2

**1.03.2540 Luftltg rechteckig PP Kanten-L 500-1000mm H bis 3,5m Aufhänge-Auflagekonstruktion schallg.**
*** EP-Aufgliederung gefordert
STLB-Bau 2025-10 075
Luftleitung, rechteckig, Luftdichtheitsklasse ATC2 DIN EN 16798-3, aus Polypropylen (PP) DIN 4741, Baustoffklasse DIN 4102-1 B1 (schwerentflammbar), Kantenlänge über 500 bis 1000 mm, Mindest-Wanddicke gemäß max. Betriebsdruck und Temperatur, Verbindung geschweißt, Form- und Verbindungsstücke werden gesondert vergütet, max. Betriebsüber-/-unterdruck bis 1000 Pa, min./max. Temperatur der geförderten Luft -15 bis 40 Grad C, Montagehöhe über Gelände/Fußboden bis 3,5 m, mit Aufhänge-/Auflagekonstruktion, schallgedämmt, befestigen mit Befestigungsmitteln mit bauaufsichtlichem Nachweis einschl. Bohrungen, Befestigungsuntergrund Stahlbeton.
Menge: 2100,000 m2

**1.03.2550 Luftltg rechteckig PP Kanten-L 1000-1500mm H bis 3,5m Aufhänge-Auflagekonstruktion schallg.**
*** EP-Aufgliederung gefordert
STLB-Bau 2025-10 075
Luftleitung, rechteckig, Luftdichtheitsklasse ATC2 DIN EN 16798-3, aus Polypropylen (PP) DIN 4741, Baustoffklasse DIN 4102-1 B1 (schwerentflammbar), Kantenlänge über 1000 bis 1500 mm, Mindest-Wanddicke gemäß max. Betriebsdruck und Temperatur, Verbindung geschweißt, Form- und Verbindungsstücke werden gesondert vergütet, max. Betriebsüber-/-unterdruck bis 1000 Pa, min./max. Temperatur der geförderten Luft -15 bis 40 Grad C, Montagehöhe über Gelände/Fußboden bis 3,5 m, mit Aufhänge-/Auflagekonstruktion, schallgedämmt, befestigen mit Befestigungsmitteln mit bauaufsichtlichem Nachweis einschl. Bohrungen, Befestigungsuntergrund Stahlbeton.
Menge: 650,000 m2

**1.03.2560 Luftltg rechteckig PP Kanten-L 1500-2000mm H bis 3,5m Aufhänge-Auflagekonstruktion schallg.**
*** EP-Aufgliederung gefordert
STLB-Bau 2025-10 075
Luftleitung, rechteckig, Luftdichtheitsklasse ATC2 DIN EN 16798-3, aus Polypropylen (PP) DIN 4741, Baustoffklasse DIN 4102-1 B1 (schwerentflammbar), Kantenlänge über 1500 bis 2000 mm, Mindest-Wanddicke gemäß max. Betriebsdruck und Temperatur, Verbindung geschweißt, Form- und Verbindungsstücke werden gesondert vergütet, max. Betriebsüber-/-unterdruck bis 1000 Pa, min./max. Temperatur der geförderten Luft -15 bis 40 Grad C, Montagehöhe über Gelände/Fußboden bis 3,5 m, mit Aufhänge-/Auflagekonstruktion, schallgedämmt, befestigen mit Befestigungsmitteln mit bauaufsichtlichem Nachweis einschl. Bohrungen, Befestigungsuntergrund Stahlbeton.
Menge: 100,000 m2

**1.03.2570 Luftltg rechteckig PP Kanten-L ü. 2000mm H bis 3,5m Aufhänge-Auflagekonstruktion schallg.**
*** EP-Aufgliederung gefordert
STLB-Bau 2025-10 075
Luftleitung, rechteckig, Luftdichtheitsklasse ATC2 DIN EN 16798-3, aus Polypropylen (PP) DIN 4741, Baustoffklasse DIN 4102-1 B1 (schwerentflammbar), Kantenlänge über 2000 mm, Mindest-Wanddicke gemäß max. Betriebsdruck und Temperatur, Verbindung geschweißt, Form- und Verbindungsstücke werden gesondert vergütet, max. Betriebsüber-/-unterdruck bis 1000 Pa, min./max. Temperatur der geförderten Luft -15 bis 40 Grad C, Montagehöhe über Gelände/Fußboden bis 3,5 m, mit Aufhänge-/Auflagekonstruktion, schallgedämmt, befestigen mit Befestigungsmitteln mit bauaufsichtlichem Nachweis einschl. Bohrungen, Befestigungsuntergrund Stahlbeton.
Menge: 50,000 m2

**1.03.2580 Formstück Luftltg rechteckig PP Kanten-L bis 500mm H bis 3,5m**
*** EP-Aufgliederung gefordert
STLB-Bau 2025-10 075
Formstück für Luftleitung, rechteckig, aus Polypropylen (PP) DIN 4741, Baustoffklasse DIN 4102-1 B1 (schwerentflammbar), Kantenlänge bis 500 mm, Mindest-Wanddicke gemäß max. Betriebsdruck und Temperatur, Verbindung geschweißt, max. Betriebsüber-/-unterdruck bis 1000 Pa, min./max. Temperatur der geförderten Luft -15 bis 40 Grad C, Montagehöhe über Gelände/Fußboden bis 3,5 m, mit Aufhänge-/Auflagekonstruktion, schallgedämmt, befestigen mit Befestigungsmitteln mit bauaufsichtlichem Nachweis einschl. Bohrungen, Befestigungsuntergrund Stahlbeton.
Menge: 600,000 m2

**1.03.2590 Formstück Luftltg rechteckig PP Kanten-L 500-1000mm H bis 3,5m**
*** EP-Aufgliederung gefordert
STLB-Bau 2025-10 075
Formstück für Luftleitung, rechteckig, aus Polypropylen (PP) DIN 4741, Baustoffklasse DIN 4102-1 B1 (schwerentflammbar), Kantenlänge über 500 bis 1000 mm, Mindest-Wanddicke gemäß max. Betriebsdruck und Temperatur, Verbindung geschweißt, max. Betriebsüber-/-unterdruck bis 1000 Pa, min./max. Temperatur der geförderten Luft -15 bis 40 Grad C, Montagehöhe über Gelände/Fußboden bis 3,5 m, mit Aufhänge-/Auflagekonstruktion, schallgedämmt, befestigen mit Befestigungsmitteln mit bauaufsichtlichem Nachweis einschl. Bohrungen, Befestigungsuntergrund Stahlbeton.
Menge: 1200,000 m2

**1.03.2600 Formstück Luftltg rechteckig PP Kanten-L 1000-1500mm H bis 3,5m**
*** EP-Aufgliederung gefordert
STLB-Bau 2025-10 075
Formstück für Luftleitung, rechteckig, aus Polypropylen (PP) DIN 4741, Baustoffklasse DIN 4102-1 B1 (schwerentflammbar), Kantenlänge über 1000 bis 1500 mm, Mindest-Wanddicke gemäß max. Betriebsdruck und Temperatur, Verbindung geschweißt, max. Betriebsüber-/-unterdruck bis 1000 Pa, min./max. Temperatur der geförderten Luft -15 bis 40 Grad C, Montagehöhe über Gelände/Fußboden bis 3,5 m, mit Aufhänge-/Auflagekonstruktion, schallgedämmt, befestigen mit Befestigungsmitteln mit bauaufsichtlichem Nachweis einschl. Bohrungen, Befestigungsuntergrund Stahlbeton.
Menge: 550,000 m2

**1.03.2610 Formstück Luftltg rechteckig PP Kanten-L 1500-2000mm H bis 3,5m**
*** EP-Aufgliederung gefordert
STLB-Bau 2025-10 075
Formstück für Luftleitung, rechteckig, aus Polypropylen (PP) DIN 4741, Baustoffklasse DIN 4102-1 B1 (schwerentflammbar), Kantenlänge über 1500 bis 2000 mm, Mindest-Wanddicke gemäß max. Betriebsdruck und Temperatur, Verbindung geschweißt, max. Betriebsüber-/-unterdruck bis 1000 Pa, min./max. Temperatur der geförderten Luft -15 bis 40 Grad C, Montagehöhe über Gelände/Fußboden bis 3,5 m, mit Aufhänge-/Auflagekonstruktion, schallgedämmt, befestigen mit Befestigungsmitteln mit bauaufsichtlichem Nachweis einschl. Bohrungen, Befestigungsuntergrund Stahlbeton.
Menge: 100,000 m2

**1.03.2620 Formstück Luftltg rechteckig PP Kanten-L ü. 2000mm H bis 3,5m**
*** EP-Aufgliederung gefordert
STLB-Bau 2025-10 075
Formstück für Luftleitung, rechteckig, aus Polypropylen (PP) DIN 4741, Baustoffklasse DIN 4102-1 B1 (schwerentflammbar), Kantenlänge über 2000 mm, Mindest-Wanddicke gemäß max. Betriebsdruck und Temperatur, Verbindung geschweißt, max. Betriebsüber-/-unterdruck bis 1000 Pa, min./max. Temperatur der geförderten Luft -15 bis 40 Grad C, Montagehöhe über Gelände/Fußboden bis 3,5 m, mit Aufhänge-/Auflagekonstruktion, schallgedämmt, befestigen mit Befestigungsmitteln mit bauaufsichtlichem Nachweis einschl. Bohrungen, Befestigungsuntergrund Stahlbeton.
Menge: 60,000 m2

**1.03.2630 Inspektionsöffnung oval PP 180/80mm**
*** EP-Aufgliederung gefordert
STLB-Bau 2025-10 075
Inspektions- und Wartungsöffnung als Deckel mit Einbaurahmen und Dichtung, oval, aus Polypropylen (PP), Baustoffklasse DIN 4102-1 B1 (schwerentflammbar), Maße 180/80 mm, für Einbau in rechteckige Luftleitung, mit Schraubverschluss, Luftdichtheitsklasse ATC3 DIN EN 16798-3.
Menge: 100,000 St

**1.03.2640 Inspektionsöffnung oval PP 200/100mm**
*** EP-Aufgliederung gefordert
STLB-Bau 2025-10 075
Inspektions- und Wartungsöffnung als Deckel mit Einbaurahmen und Dichtung, oval, aus Polypropylen (PP), Baustoffklasse DIN 4102-1 B1 (schwerentflammbar), Maße 200/100 mm, für Einbau in rechteckige Luftleitung, mit Schraubverschluss, Luftdichtheitsklasse ATC3 DIN EN 16798-3.
Menge: 120,000 St

**1.03.2650 Inspektionsöffnung oval PP 300/100mm**
*** EP-Aufgliederung gefordert
STLB-Bau 2025-10 075
Inspektions- und Wartungsöffnung als Deckel mit Einbaurahmen und Dichtung, oval, aus Polypropylen (PP), Baustoffklasse DIN 4102-1 B1 (schwerentflammbar), Maße 300/100 mm, für Einbau in rechteckige Luftleitung, mit Schraubverschluss, Luftdichtheitsklasse ATC3 DIN EN 16798-3.
Menge: 80,000 St

**1.03.2660 Inspektionsöffnung oval PP 300/200mm**
*** EP-Aufgliederung gefordert
STLB-Bau 2025-10 075
Inspektions- und Wartungsöffnung als Deckel mit Einbaurahmen und Dichtung, oval, aus Polypropylen (PP), Baustoffklasse DIN 4102-1 B1 (schwerentflammbar), Maße 300/200 mm, für Einbau in rechteckige Luftleitung, mit Schraubverschluss, Luftdichtheitsklasse ATC3 DIN EN 16798-3.
Menge: 80,000 St

**1.03.2670 Inspektionsöffnung oval PP 400/200mm**
*** EP-Aufgliederung gefordert
STLB-Bau 2025-10 075
Inspektions- und Wartungsöffnung als Deckel mit Einbaurahmen und Dichtung, oval, aus Polypropylen (PP), Baustoffklasse DIN 4102-1 B1 (schwerentflammbar), Maße 400/200 mm, für Einbau in rechteckige Luftleitung, mit Schraubverschluss, Luftdichtheitsklasse ATC3 DIN EN 16798-3.
Menge: 60,000 St

**1.03.2680 Inspektionsöffnung oval PP 400/300mm**
*** EP-Aufgliederung gefordert
STLB-Bau 2025-10 075
Inspektions- und Wartungsöffnung als Deckel mit Einbaurahmen und Dichtung, oval, aus Polypropylen (PP), Baustoffklasse DIN 4102-1 B1 (schwerentflammbar), Maße 400/300 mm, für Einbau in rechteckige Luftleitung, mit Schraubverschluss, Luftdichtheitsklasse ATC3 DIN EN 16798-3.
Menge: 50,000 St

**1.03.2690 Inspektionsöffnung oval PP 500/400mm**
*** EP-Aufgliederung gefordert
STLB-Bau 2025-10 075
Inspektions- und Wartungsöffnung als Deckel mit Einbaurahmen und Dichtung, oval, aus Polypropylen (PP), Baustoffklasse DIN 4102-1 B1 (schwerentflammbar), Maße 500/400 mm, für Einbau in rechteckige Luftleitung, mit Schraubverschluss, Luftdichtheitsklasse ATC3 DIN EN 16798-3.
Menge: 50,000 St

**1.03.2700 Inspektionsöffnung oval PP 600/500mm**
*** EP-Aufgliederung gefordert
STLB-Bau 2025-10 075
Inspektions- und Wartungsöffnung als Deckel mit Einbaurahmen und Dichtung, oval, aus Polypropylen (PP), Baustoffklasse DIN 4102-1 B1 (schwerentflammbar), Maße 600/500 mm, für Einbau in rechteckige Luftleitung, mit Schraubverschluss, Luftdichtheitsklasse ATC3 DIN EN 16798-3.
Menge: 50,000 St

**1.03.2710 Luftltg rund PP AD 75mm H bis 3,5m Aufhänge-Auflagekonstruktion schallg.**
*** EP-Aufgliederung gefordert
STLB-Bau 2025-10 075
Luftleitung, rund, Luftdichtheitsklasse ATC2 DIN EN 16798-3, aus Polypropylen (PP) DIN 4741, Baustoffklasse DIN 4102-1 B1 (schwerentflammbar), Mindest-Wanddicke gemäß max. Betriebsdruck und Temperatur, Außendurchmesser 75 mm, Verbindung geschweißt, Form- und Verbindungsstücke werden gesondert vergütet, max. Betriebsüber-/-unterdruck bis 1000 Pa, min./max. Temperatur der geförderten Luft -15 bis 40 Grad C, Montagehöhe über Gelände/Fußboden bis 3,5 m, mit Aufhänge-/Auflagekonstruktion, schallgedämmt, befestigen mit Befestigungsmitteln mit bauaufsichtlichem Nachweis einschl. Bohrungen, Befestigungsuntergrund Stahlbeton.
Menge: 600,000 m

**1.03.2720 Luftltg rund PP AD 90mm H bis 3,5m Aufhänge-Auflagekonstruktion schallg.**
*** EP-Aufgliederung gefordert
STLB-Bau 2025-10 075
Luftleitung, rund, Luftdichtheitsklasse ATC2 DIN EN 16798-3, aus Polypropylen (PP) DIN 4741, Baustoffklasse DIN 4102-1 B1 (schwerentflammbar), Mindest-Wanddicke gemäß max. Betriebsdruck und Temperatur, Außendurchmesser 90 mm, Verbindung geschweißt, Form- und Verbindungsstücke werden gesondert vergütet, max. Betriebsüber-/-unterdruck bis 1000 Pa, min./max. Temperatur der geförderten Luft -15 bis 40 Grad C, Montagehöhe über Gelände/Fußboden bis 3,5 m, mit Aufhänge-/Auflagekonstruktion, schallgedämmt, befestigen mit Befestigungsmitteln mit bauaufsichtlichem Nachweis einschl. Bohrungen, Befestigungsuntergrund Stahlbeton.
Menge: 1400,000 m

**1.03.2730 Luftltg rund PP AD 110mm H bis 3,5m Aufhänge-Auflagekonstruktion schallg.**
*** EP-Aufgliederung gefordert
STLB-Bau 2025-10 075
Luftleitung, rund, Luftdichtheitsklasse ATC2 DIN EN 16798-3, aus Polypropylen (PP) DIN 4741, Baustoffklasse DIN 4102-1 B1 (schwerentflammbar), Mindest-Wanddicke gemäß max. Betriebsdruck und Temperatur, Außendurchmesser 110 mm, Verbindung geschweißt, Form- und Verbindungsstücke werden gesondert vergütet, max. Betriebsüber-/-unterdruck bis 1000 Pa, min./max. Temperatur der geförderten Luft -15 bis 40 Grad C, Montagehöhe über Gelände/Fußboden bis 3,5 m, mit Aufhänge-/Auflagekonstruktion, schallgedämmt, befestigen mit Befestigungsmitteln mit bauaufsichtlichem Nachweis einschl. Bohrungen, Befestigungsuntergrund Stahlbeton.
Menge: 350,000 m

**1.03.2740 Luftltg rund PP AD 125mm H bis 3,5m Aufhänge-Auflagekonstruktion schallg.**
*** EP-Aufgliederung gefordert
STLB-Bau 2025-10 075
Luftleitung, rund, Luftdichtheitsklasse ATC2 DIN EN 16798-3, aus Polypropylen (PP) DIN 4741, Baustoffklasse DIN 4102-1 B1 (schwerentflammbar), Mindest-Wanddicke gemäß max. Betriebsdruck und Temperatur, Außendurchmesser 125 mm, Verbindung geschweißt, Form- und Verbindungsstücke werden gesondert vergütet, max. Betriebsüber-/-unterdruck bis 1000 Pa, min./max. Temperatur der geförderten Luft -15 bis 40 Grad C, Montagehöhe über Gelände/Fußboden bis 3,5 m, mit Aufhänge-/Auflagekonstruktion, schallgedämmt, befestigen mit Befestigungsmitteln mit bauaufsichtlichem Nachweis einschl. Bohrungen, Befestigungsuntergrund Stahlbeton.
Menge: 120,000 m

**1.03.2750 Luftltg rund PP AD 140mm H bis 3,5m Aufhänge-Auflagekonstruktion schallg.**
*** EP-Aufgliederung gefordert
STLB-Bau 2025-10 075
Luftleitung, rund, Luftdichtheitsklasse ATC2 DIN EN 16798-3, aus Polypropylen (PP) DIN 4741, Baustoffklasse DIN 4102-1 B1 (schwerentflammbar), Mindest-Wanddicke gemäß max. Betriebsdruck und Temperatur, Außendurchmesser 140 mm, Verbindung geschweißt, Form- und Verbindungsstücke werden gesondert vergütet, max. Betriebsüber-/-unterdruck bis 1000 Pa, min./max. Temperatur der geförderten Luft -15 bis 40 Grad C, Montagehöhe über Gelände/Fußboden bis 3,5 m, mit Aufhänge-/Auflagekonstruktion, schallgedämmt, befestigen mit Befestigungsmitteln mit bauaufsichtlichem Nachweis einschl. Bohrungen, Befestigungsuntergrund Stahlbeton.
Menge: 40,000 m

**1.03.2760 Luftltg rund PP AD 160mm H bis 3,5m Aufhänge-Auflagekonstruktion schallg.**
*** EP-Aufgliederung gefordert
STLB-Bau 2025-10 075
Luftleitung, rund, Luftdichtheitsklasse ATC2 DIN EN 16798-3, aus Polypropylen (PP) DIN 4741, Baustoffklasse DIN 4102-1 B1 (schwerentflammbar), Mindest-Wanddicke gemäß max. Betriebsdruck und Temperatur, Außendurchmesser 160 mm, Verbindung geschweißt, Form- und Verbindungsstücke werden gesondert vergütet, max. Betriebsüber-/-unterdruck bis 1000 Pa, min./max. Temperatur der geförderten Luft -15 bis 40 Grad C, Montagehöhe über Gelände/Fußboden bis 3,5 m, mit Aufhänge-/Auflagekonstruktion, schallgedämmt, befestigen mit Befestigungsmitteln mit bauaufsichtlichem Nachweis einschl. Bohrungen, Befestigungsuntergrund Stahlbeton.
Menge: 80,000 m

**1.03.2770 Luftltg rund PP AD 180mm H bis 3,5m Aufhänge-Auflagekonstruktion schallg.**
*** EP-Aufgliederung gefordert
STLB-Bau 2025-10 075
Luftleitung, rund, Luftdichtheitsklasse ATC2 DIN EN 16798-3, aus Polypropylen (PP) DIN 4741, Baustoffklasse DIN 4102-1 B1 (schwerentflammbar), Mindest-Wanddicke gemäß max. Betriebsdruck und Temperatur, Außendurchmesser 180 mm, Verbindung geschweißt, Form- und Verbindungsstücke werden gesondert vergütet, max. Betriebsüber-/-unterdruck bis 1000 Pa, min./max. Temperatur der geförderten Luft -15 bis 40 Grad C, Montagehöhe über Gelände/Fußboden bis 3,5 m, mit Aufhänge-/Auflagekonstruktion, schallgedämmt, befestigen mit Befestigungsmitteln mit bauaufsichtlichem Nachweis einschl. Bohrungen, Befestigungsuntergrund Stahlbeton.
Menge: 50,000 m

**1.03.2780 Luftltg rund PP AD 200mm H bis 3,5m Aufhänge-Auflagekonstruktion schallg.**
*** EP-Aufgliederung gefordert
STLB-Bau 2025-10 075
Luftleitung, rund, Luftdichtheitsklasse ATC2 DIN EN 16798-3, aus Polypropylen (PP) DIN 4741, Baustoffklasse DIN 4102-1 B1 (schwerentflammbar), Mindest-Wanddicke gemäß max. Betriebsdruck und Temperatur, Außendurchmesser 200 mm, Verbindung geschweißt, Form- und Verbindungsstücke werden gesondert vergütet, max. Betriebsüber-/-unterdruck bis 1000 Pa, min./max. Temperatur der geförderten Luft -15 bis 40 Grad C, Montagehöhe über Gelände/Fußboden bis 3,5 m, mit Aufhänge-/Auflagekonstruktion, schallgedämmt, befestigen mit Befestigungsmitteln mit bauaufsichtlichem Nachweis einschl. Bohrungen, Befestigungsuntergrund Stahlbeton.
Menge: 200,000 m

**1.03.2790 Luftltg rund PP AD 225mm H bis 3,5m Aufhänge-Auflagekonstruktion schallg.**
*** EP-Aufgliederung gefordert
STLB-Bau 2025-10 075
Luftleitung, rund, Luftdichtheitsklasse ATC2 DIN EN 16798-3, aus Polypropylen (PP) DIN 4741, Baustoffklasse DIN 4102-1 B1 (schwerentflammbar), Mindest-Wanddicke gemäß max. Betriebsdruck und Temperatur, Außendurchmesser 225 mm, Verbindung geschweißt, Form- und Verbindungsstücke werden gesondert vergütet, max. Betriebsüber-/-unterdruck bis 1000 Pa, min./max. Temperatur der geförderten Luft -15 bis 40 Grad C, Montagehöhe über Gelände/Fußboden bis 3,5 m, mit Aufhänge-/Auflagekonstruktion, schallgedämmt, befestigen mit Befestigungsmitteln mit bauaufsichtlichem Nachweis einschl. Bohrungen, Befestigungsuntergrund Stahlbeton.
Menge: 80,000 m

**1.03.2800 Luftltg rund PP AD 250mm H bis 3,5m Aufhänge-Auflagekonstruktion schallg.**
*** EP-Aufgliederung gefordert
STLB-Bau 2025-10 075
Luftleitung, rund, Luftdichtheitsklasse ATC2 DIN EN 16798-3, aus Polypropylen (PP) DIN 4741, Baustoffklasse DIN 4102-1 B1 (schwerentflammbar), Mindest-Wanddicke gemäß max. Betriebsdruck und Temperatur, Außendurchmesser 250 mm, Verbindung geschweißt, Form- und Verbindungsstücke werden gesondert vergütet, max. Betriebsüber-/-unterdruck bis 1000 Pa, min./max. Temperatur der geförderten Luft -15 bis 40 Grad C, Montagehöhe über Gelände/Fußboden bis 3,5 m, mit Aufhänge-/Auflagekonstruktion, schallgedämmt, befestigen mit Befestigungsmitteln mit bauaufsichtlichem Nachweis einschl. Bohrungen, Befestigungsuntergrund Stahlbeton.
Menge: 1350,000 m

**1.03.2810 Luftltg rund PP AD 280mm H bis 3,5m Aufhänge-Auflagekonstruktion schallg.**
*** EP-Aufgliederung gefordert
STLB-Bau 2025-10 075
Luftleitung, rund, Luftdichtheitsklasse ATC2 DIN EN 16798-3, aus Polypropylen (PP) DIN 4741, Baustoffklasse DIN 4102-1 B1 (schwerentflammbar), Mindest-Wanddicke gemäß max. Betriebsdruck und Temperatur, Außendurchmesser 280 mm, Verbindung geschweißt, Form- und Verbindungsstücke werden gesondert vergütet, max. Betriebsüber-/-unterdruck bis 1000 Pa, min./max. Temperatur der geförderten Luft -15 bis 40 Grad C, Montagehöhe über Gelände/Fußboden bis 3,5 m, mit Aufhänge-/Auflagekonstruktion, schallgedämmt, befestigen mit Befestigungsmitteln mit bauaufsichtlichem Nachweis einschl. Bohrungen, Befestigungsuntergrund Stahlbeton.
Menge: 50,000 m

**1.03.2820 Luftltg rund PP AD 315mm H bis 3,5m Aufhänge-Auflagekonstruktion schallg.**
*** EP-Aufgliederung gefordert
STLB-Bau 2025-10 075
Luftleitung, rund, Luftdichtheitsklasse ATC2 DIN EN 16798-3, aus Polypropylen (PP) DIN 4741, Baustoffklasse DIN 4102-1 B1 (schwerentflammbar), Mindest-Wanddicke gemäß max. Betriebsdruck und Temperatur, Außendurchmesser 315 mm, Verbindung geschweißt, Form- und Verbindungsstücke werden gesondert vergütet, max. Betriebsüber-/-unterdruck bis 1000 Pa, min./max. Temperatur der geförderten Luft -15 bis 40 Grad C, Montagehöhe über Gelände/Fußboden bis 3,5 m, mit Aufhänge-/Auflagekonstruktion, schallgedämmt, befestigen mit Befestigungsmitteln mit bauaufsichtlichem Nachweis einschl. Bohrungen, Befestigungsuntergrund Stahlbeton.
Menge: 50,000 m

**1.03.2830 Luftltg rund PP AD 355mm H bis 3,5m Aufhänge-Auflagekonstruktion schallg.**
*** EP-Aufgliederung gefordert
STLB-Bau 2025-10 075
Luftleitung, rund, Luftdichtheitsklasse ATC2 DIN EN 16798-3, aus Polypropylen (PP) DIN 4741, Baustoffklasse DIN 4102-1 B1 (schwerentflammbar), Mindest-Wanddicke gemäß max. Betriebsdruck und Temperatur, Außendurchmesser 355 mm, Verbindung geschweißt, Form- und Verbindungsstücke werden gesondert vergütet, max. Betriebsüber-/-unterdruck bis 1000 Pa, min./max. Temperatur der geförderten Luft -15 bis 40 Grad C, Montagehöhe über Gelände/Fußboden bis 3,5 m, mit Aufhänge-/Auflagekonstruktion, schallgedämmt, befestigen mit Befestigungsmitteln mit bauaufsichtlichem Nachweis einschl. Bohrungen, Befestigungsuntergrund Stahlbeton.
Menge: 10,000 m

**1.03.2840 Bogen Luftleitg rund 45Grad PP DN75**
*** EP-Aufgliederung gefordert
STLB-Bau 2025-10 075
Bogen, für Luftleitung, rund, Biegeradius größer gleich 1 DN, 45 Grad, aus Polypropylen (PP) DIN 4741, Baustoffklasse DIN 4102-1 B1 (schwerentflammbar), Mindest-Wanddicke gemäß max. Betriebsdruck und Temperatur, Außendurchmesser 75 mm, Verbindung geschweißt, max. Betriebsüber-/-unterdruck bis 1000 Pa, min./max. Temperatur der geförderten Luft -15 bis 40 Grad C.
Menge: 40,000 St

**1.03.2850 Bogen Luftleitg rund 45Grad PP DN90**
*** EP-Aufgliederung gefordert
STLB-Bau 2025-10 075
Bogen, für Luftleitung, rund, Biegeradius größer gleich 1 DN, 45 Grad, aus Polypropylen (PP) DIN 4741, Baustoffklasse DIN 4102-1 B1 (schwerentflammbar), Mindest-Wanddicke gemäß max. Betriebsdruck und Temperatur, Außendurchmesser 90 mm, Verbindung geschweißt, max. Betriebsüber-/-unterdruck bis 1000 Pa, min./max. Temperatur der geförderten Luft -15 bis 40 Grad C.
Menge: 120,000 St

**1.03.2860 Bogen Luftleitg rund 45Grad PP DN110**
*** EP-Aufgliederung gefordert
STLB-Bau 2025-10 075
Bogen, für Luftleitung, rund, Biegeradius größer gleich 1 DN, 45 Grad, aus Polypropylen (PP) DIN 4741, Baustoffklasse DIN 4102-1 B1 (schwerentflammbar), Mindest-Wanddicke gemäß max. Betriebsdruck und Temperatur, Außendurchmesser 110 mm, Verbindung geschweißt, max. Betriebsüber-/-unterdruck bis 1000 Pa, min./max. Temperatur der geförderten Luft -15 bis 40 Grad C.
Menge: 50,000 St

**1.03.2870 Bogen Luftleitg rund 45Grad PP DN125**
*** EP-Aufgliederung gefordert
STLB-Bau 2025-10 075
Bogen, für Luftleitung, rund, Biegeradius größer gleich 1 DN, 45 Grad, aus Polypropylen (PP) DIN 4741, Baustoffklasse DIN 4102-1 B1 (schwerentflammbar), Mindest-Wanddicke gemäß max. Betriebsdruck und Temperatur, Außendurchmesser 125 mm, Verbindung geschweißt, max. Betriebsüber-/-unterdruck bis 1000 Pa, min./max. Temperatur der geförderten Luft -15 bis 40 Grad C.
Menge: 30,000 St

**1.03.2880 Bogen Luftleitg rund 45Grad PP DN140**
*** EP-Aufgliederung gefordert
STLB-Bau 2025-10 075
Bogen, für Luftleitung, rund, Biegeradius größer gleich 1 DN, 45 Grad, aus Polypropylen (PP) DIN 4741, Baustoffklasse DIN 4102-1 B1 (schwerentflammbar), Mindest-Wanddicke gemäß max. Betriebsdruck und Temperatur, Außendurchmesser 140 mm, Verbindung geschweißt, max. Betriebsüber-/-unterdruck bis 1000 Pa, min./max. Temperatur der geförderten Luft -15 bis 40 Grad C.
Menge: 4,000 St

**1.03.2890 Bogen Luftleitg rund 45Grad PP DN160**
*** EP-Aufgliederung gefordert
STLB-Bau 2025-10 075
Bogen, für Luftleitung, rund, Biegeradius größer gleich 1 DN, 45 Grad, aus Polypropylen (PP) DIN 4741, Baustoffklasse DIN 4102-1 B1 (schwerentflammbar), Mindest-Wanddicke gemäß max. Betriebsdruck und Temperatur, Außendurchmesser 160 mm, Verbindung geschweißt, max. Betriebsüber-/-unterdruck bis 1000 Pa, min./max. Temperatur der geförderten Luft -15 bis 40 Grad C.
Menge: 6,000 St

**1.03.2900 Bogen Luftleitg rund 45Grad PP DN180**
*** EP-Aufgliederung gefordert
STLB-Bau 2025-10 075
Bogen, für Luftleitung, rund, Biegeradius größer gleich 1 DN, 45 Grad, aus Polypropylen (PP) DIN 4741, Baustoffklasse DIN 4102-1 B1 (schwerentflammbar), Mindest-Wanddicke gemäß max. Betriebsdruck und Temperatur, Außendurchmesser 180 mm, Verbindung geschweißt, max. Betriebsüber-/-unterdruck bis 1000 Pa, min./max. Temperatur der geförderten Luft -15 bis 40 Grad C.
Menge: 4,000 St

**1.03.2910 Bogen Luftleitg rund 45Grad PP DN200**
*** EP-Aufgliederung gefordert
STLB-Bau 2025-10 075
Bogen, für Luftleitung, rund, Biegeradius größer gleich 1 DN, 45 Grad, aus Polypropylen (PP) DIN 4741, Baustoffklasse DIN 4102-1 B1 (schwerentflammbar), Mindest-Wanddicke gemäß max. Betriebsdruck und Temperatur, Außendurchmesser 200 mm, Verbindung geschweißt, max. Betriebsüber-/-unterdruck bis 1000 Pa, min./max. Temperatur der geförderten Luft -15 bis 40 Grad C.
Menge: 40,000 St

**1.03.2920 Bogen Luftleitg rund 45Grad PP DN225**
*** EP-Aufgliederung gefordert
STLB-Bau 2025-10 075
Bogen, für Luftleitung, rund, Biegeradius größer gleich 1 DN, 45 Grad, aus Polypropylen (PP) DIN 4741, Baustoffklasse DIN 4102-1 B1 (schwerentflammbar), Mindest-Wanddicke gemäß max. Betriebsdruck und Temperatur, Außendurchmesser 225 mm, Verbindung geschweißt, max. Betriebsüber-/-unterdruck bis 1000 Pa, min./max. Temperatur der geförderten Luft -15 bis 40 Grad C.
Menge: 10,000 St

**1.03.2930 Bogen Luftleitg rund 45Grad PP DN250**
*** EP-Aufgliederung gefordert
STLB-Bau 2025-10 075
Bogen, für Luftleitung, rund, Biegeradius größer gleich 1 DN, 45 Grad, aus Polypropylen (PP) DIN 4741, Baustoffklasse DIN 4102-1 B1 (schwerentflammbar), Mindest-Wanddicke gemäß max. Betriebsdruck und Temperatur, Außendurchmesser 250 mm, Verbindung geschweißt, max. Betriebsüber-/-unterdruck bis 1000 Pa, min./max. Temperatur der geförderten Luft -15 bis 40 Grad C.
Menge: 120,000 St

**1.03.2940 Bogen Luftleitg rund 90Grad PP DN75**
*** EP-Aufgliederung gefordert
STLB-Bau 2025-10 075
Bogen, für Luftleitung, rund, Biegeradius größer gleich 1 DN, 90 Grad, aus Polypropylen (PP) DIN 4741, Baustoffklasse DIN 4102-1 B1 (schwerentflammbar), Mindest-Wanddicke gemäß max. Betriebsdruck und Temperatur, Außendurchmesser 75 mm, Verbindung geschweißt, max. Betriebsüber-/-unterdruck bis 1000 Pa, min./max. Temperatur der geförderten Luft -15 bis 40 Grad C.
Menge: 180,000 St

**1.03.2950 Bogen Luftleitg rund 90Grad PP DN90**
*** EP-Aufgliederung gefordert
STLB-Bau 2025-10 075
Bogen, für Luftleitung, rund, Biegeradius größer gleich 1 DN, 90 Grad, aus Polypropylen (PP) DIN 4741, Baustoffklasse DIN 4102-1 B1 (schwerentflammbar), Mindest-Wanddicke gemäß max. Betriebsdruck und Temperatur, Außendurchmesser 90 mm, Verbindung geschweißt, max. Betriebsüber-/-unterdruck bis 1000 Pa, min./max. Temperatur der geförderten Luft -15 bis 40 Grad C.
Menge: 1600,000 St

**1.03.2960 Bogen Luftleitg rund 90Grad PP DN110**
*** EP-Aufgliederung gefordert
STLB-Bau 2025-10 075
Bogen, für Luftleitung, rund, Biegeradius größer gleich 1 DN, 90 Grad, aus Polypropylen (PP) DIN 4741, Baustoffklasse DIN 4102-1 B1 (schwerentflammbar), Mindest-Wanddicke gemäß max. Betriebsdruck und Temperatur, Außendurchmesser 110 mm, Verbindung geschweißt, max. Betriebsüber-/-unterdruck bis 1000 Pa, min./max. Temperatur der geförderten Luft -15 bis 40 Grad C.
Menge: 250,000 St

**1.03.2970 Bogen Luftleitg rund 90Grad PP DN125**
*** EP-Aufgliederung gefordert
STLB-Bau 2025-10 075
Bogen, für Luftleitung, rund, Biegeradius größer gleich 1 DN, 90 Grad, aus Polypropylen (PP) DIN 4741, Baustoffklasse DIN 4102-1 B1 (schwerentflammbar), Mindest-Wanddicke gemäß max. Betriebsdruck und Temperatur, Außendurchmesser 125 mm, Verbindung geschweißt, max. Betriebsüber-/-unterdruck bis 1000 Pa, min./max. Temperatur der geförderten Luft -15 bis 40 Grad C.
Menge: 130,000 St

**1.03.2980 Bogen Luftleitg rund 90Grad PP DN140**
*** EP-Aufgliederung gefordert
STLB-Bau 2025-10 075
Bogen, für Luftleitung, rund, Biegeradius größer gleich 1 DN, 90 Grad, aus Polypropylen (PP) DIN 4741, Baustoffklasse DIN 4102-1 B1 (schwerentflammbar), Mindest-Wanddicke gemäß max. Betriebsdruck und Temperatur, Außendurchmesser 140 mm, Verbindung geschweißt, max. Betriebsüber-/-unterdruck bis 1000 Pa, min./max. Temperatur der geförderten Luft -15 bis 40 Grad C.
Menge: 10,000 St

**1.03.2990 Bogen Luftleitg rund 90Grad PP DN160**
*** EP-Aufgliederung gefordert
STLB-Bau 2025-10 075
Bogen, für Luftleitung, rund, Biegeradius größer gleich 1 DN, 90 Grad, aus Polypropylen (PP) DIN 4741, Baustoffklasse DIN 4102-1 B1 (schwerentflammbar), Mindest-Wanddicke gemäß max. Betriebsdruck und Temperatur, Außendurchmesser 160 mm, Verbindung geschweißt, max. Betriebsüber-/-unterdruck bis 1000 Pa, min./max. Temperatur der geförderten Luft -15 bis 40 Grad C.
Menge: 30,000 St

**1.03.3000 Bogen Luftleitg rund 90Grad PP DN180**
*** EP-Aufgliederung gefordert
STLB-Bau 2025-10 075
Bogen, für Luftleitung, rund, Biegeradius größer gleich 1 DN, 90 Grad, aus Polypropylen (PP) DIN 4741, Baustoffklasse DIN 4102-1 B1 (schwerentflammbar), Mindest-Wanddicke gemäß max. Betriebsdruck und Temperatur, Außendurchmesser 180 mm, Verbindung geschweißt, max. Betriebsüber-/-unterdruck bis 1000 Pa, min./max. Temperatur der geförderten Luft -15 bis 40 Grad C.
Menge: 20,000 St

**1.03.3010 Bogen Luftleitg rund 90Grad PP DN200**
*** EP-Aufgliederung gefordert
STLB-Bau 2025-10 075
Bogen, für Luftleitung, rund, Biegeradius größer gleich 1 DN, 90 Grad, aus Polypropylen (PP) DIN 4741, Baustoffklasse DIN 4102-1 B1 (schwerentflammbar), Mindest-Wanddicke gemäß max. Betriebsdruck und Temperatur, Außendurchmesser 200 mm, Verbindung geschweißt, max. Betriebsüber-/-unterdruck bis 1000 Pa, min./max. Temperatur der geförderten Luft -15 bis 40 Grad C.
Menge: 180,000 St

**1.03.3020 Bogen Luftleitg rund 90Grad PP DN225**
*** EP-Aufgliederung gefordert
STLB-Bau 2025-10 075
Bogen, für Luftleitung, rund, Biegeradius größer gleich 1 DN, 90 Grad, aus Polypropylen (PP) DIN 4741, Baustoffklasse DIN 4102-1 B1 (schwerentflammbar), Mindest-Wanddicke gemäß max. Betriebsdruck und Temperatur, Außendurchmesser 225 mm, Verbindung geschweißt, max. Betriebsüber-/-unterdruck bis 1000 Pa, min./max. Temperatur der geförderten Luft -15 bis 40 Grad C.
Menge: 60,000 St

**1.03.3030 Bogen Luftleitg rund 90Grad PP DN250**
*** EP-Aufgliederung gefordert
STLB-Bau 2025-10 075
Bogen, für Luftleitung, rund, Biegeradius größer gleich 1 DN, 90 Grad, aus Polypropylen (PP) DIN 4741, Baustoffklasse DIN 4102-1 B1 (schwerentflammbar), Mindest-Wanddicke gemäß max. Betriebsdruck und Temperatur, Außendurchmesser 250 mm, Verbindung geschweißt, max. Betriebsüber-/-unterdruck bis 1000 Pa, min./max. Temperatur der geförderten Luft -15 bis 40 Grad C.
Menge: 1100,000 St

**1.03.3040 Bogen Luftleitg rund 90Grad PP DN315**
*** EP-Aufgliederung gefordert
STLB-Bau 2025-10 075
Bogen, für Luftleitung, rund, Biegeradius größer gleich 1 DN, 90 Grad, aus Polypropylen (PP) DIN 4741, Baustoffklasse DIN 4102-1 B1 (schwerentflammbar), Mindest-Wanddicke gemäß max. Betriebsdruck und Temperatur, Außendurchmesser 315 mm, Verbindung geschweißt, max. Betriebsüber-/-unterdruck bis 1000 Pa, min./max. Temperatur der geförderten Luft -15 bis 40 Grad C.
Menge: 10,000 St

**1.03.3050 Abzweigstück Luftleitg rund 90Grad PP DN75**
*** EP-Aufgliederung gefordert
STLB-Bau 2025-10 075
Abzweigstück, für Luftleitung, rund, 90 Grad, aus Polypropylen (PP) DIN 4741, Baustoffklasse DIN 4102-1 B1 (schwerentflammbar), Mindest-Wanddicke gemäß max. Betriebsdruck und Temperatur, Außendurchmesser 75 mm, Verbindung geschweißt, max. Betriebsüber-/-unterdruck bis 1000 Pa, min./max. Temperatur der geförderten Luft -15 bis 40 Grad C.
Menge: 30,000 St

**1.03.3060 Abzweigstück Luftleitg rund 90Grad PP DN90**
*** EP-Aufgliederung gefordert
STLB-Bau 2025-10 075
Abzweigstück, für Luftleitung, rund, 90 Grad, aus Polypropylen (PP) DIN 4741, Baustoffklasse DIN 4102-1 B1 (schwerentflammbar), Mindest-Wanddicke gemäß max. Betriebsdruck und Temperatur, Außendurchmesser 90 mm, Verbindung geschweißt, max. Betriebsüber-/-unterdruck bis 1000 Pa, min./max. Temperatur der geförderten Luft -15 bis 40 Grad C.
Menge: 50,000 St

**1.03.3070 Abzweigstück Luftleitg rund 90Grad PP DN110**
*** EP-Aufgliederung gefordert
STLB-Bau 2025-10 075
Abzweigstück, für Luftleitung, rund, 90 Grad, aus Polypropylen (PP) DIN 4741, Baustoffklasse DIN 4102-1 B1 (schwerentflammbar), Mindest-Wanddicke gemäß max. Betriebsdruck und Temperatur, Außendurchmesser 110 mm, Verbindung geschweißt, max. Betriebsüber-/-unterdruck bis 1000 Pa, min./max. Temperatur der geförderten Luft -15 bis 40 Grad C.
Menge: 60,000 St

**1.03.3080 Abzweigstück Luftleitg rund 90Grad PP DN125**
*** EP-Aufgliederung gefordert
STLB-Bau 2025-10 075
Abzweigstück, für Luftleitung, rund, 90 Grad, aus Polypropylen (PP) DIN 4741, Baustoffklasse DIN 4102-1 B1 (schwerentflammbar), Mindest-Wanddicke gemäß max. Betriebsdruck und Temperatur, Außendurchmesser 125 mm, Verbindung geschweißt, max. Betriebsüber-/-unterdruck bis 1000 Pa, min./max. Temperatur der geförderten Luft -15 bis 40 Grad C.
Menge: 60,000 St

**1.03.3090 Abzweigstück Luftleitg rund 90Grad PP DN140**
*** EP-Aufgliederung gefordert
STLB-Bau 2025-10 075
Abzweigstück, für Luftleitung, rund, 90 Grad, aus Polypropylen (PP) DIN 4741, Baustoffklasse DIN 4102-1 B1 (schwerentflammbar), Mindest-Wanddicke gemäß max. Betriebsdruck und Temperatur, Außendurchmesser 140 mm, Verbindung geschweißt, max. Betriebsüber-/-unterdruck bis 1000 Pa, min./max. Temperatur der geförderten Luft -15 bis 40 Grad C.
Menge: 20,000 St

**1.03.3100 Abzweigstück Luftleitg rund 90Grad PP DN160**
*** EP-Aufgliederung gefordert
STLB-Bau 2025-10 075
Abzweigstück, für Luftleitung, rund, 90 Grad, aus Polypropylen (PP) DIN 4741, Baustoffklasse DIN 4102-1 B1 (schwerentflammbar), Mindest-Wanddicke gemäß max. Betriebsdruck und Temperatur, Außendurchmesser 160 mm, Verbindung geschweißt, max. Betriebsüber-/-unterdruck bis 1000 Pa, min./max. Temperatur der geförderten Luft -15 bis 40 Grad C.
Menge: 50,000 St

**1.03.3110 Abzweigstück Luftleitg rund 90Grad PP DN180**
*** EP-Aufgliederung gefordert
STLB-Bau 2025-10 075
Abzweigstück, für Luftleitung, rund, 90 Grad, aus Polypropylen (PP) DIN 4741, Baustoffklasse DIN 4102-1 B1 (schwerentflammbar), Mindest-Wanddicke gemäß max. Betriebsdruck und Temperatur, Außendurchmesser 180 mm, Verbindung geschweißt, max. Betriebsüber-/-unterdruck bis 1000 Pa, min./max. Temperatur der geförderten Luft -15 bis 40 Grad C.
Menge: 10,000 St

**1.03.3120 Abzweigstück Luftleitg rund 90Grad PP DN200**
*** EP-Aufgliederung gefordert
STLB-Bau 2025-10 075
Abzweigstück, für Luftleitung, rund, 90 Grad, aus Polypropylen (PP) DIN 4741, Baustoffklasse DIN 4102-1 B1 (schwerentflammbar), Mindest-Wanddicke gemäß max. Betriebsdruck und Temperatur, Außendurchmesser 200 mm, Verbindung geschweißt, max. Betriebsüber-/-unterdruck bis 1000 Pa, min./max. Temperatur der geförderten Luft -15 bis 40 Grad C.
Menge: 30,000 St

**1.03.3130 Abzweigstück Luftleitg rund 90Grad PP DN225**
*** EP-Aufgliederung gefordert
STLB-Bau 2025-10 075
Abzweigstück, für Luftleitung, rund, 90 Grad, aus Polypropylen (PP) DIN 4741, Baustoffklasse DIN 4102-1 B1 (schwerentflammbar), Mindest-Wanddicke gemäß max. Betriebsdruck und Temperatur, Außendurchmesser 225 mm, Verbindung geschweißt, max. Betriebsüber-/-unterdruck bis 1000 Pa, min./max. Temperatur der geförderten Luft -15 bis 40 Grad C.
Menge: 30,000 St

**1.03.3140 Abzweigstück Luftleitg rund 90Grad PP DN250**
*** EP-Aufgliederung gefordert
STLB-Bau 2025-10 075
Abzweigstück, für Luftleitung, rund, 90 Grad, aus Polypropylen (PP) DIN 4741, Baustoffklasse DIN 4102-1 B1 (schwerentflammbar), Mindest-Wanddicke gemäß max. Betriebsdruck und Temperatur, Außendurchmesser 250 mm, Verbindung geschweißt, max. Betriebsüber-/-unterdruck bis 1000 Pa, min./max. Temperatur der geförderten Luft -15 bis 40 Grad C.
Menge: 430,000 St

**1.03.3150 Abzweigstück Luftleitg rund 90Grad PP DN280**
*** EP-Aufgliederung gefordert
STLB-Bau 2025-10 075
Abzweigstück, für Luftleitung, rund, 90 Grad, aus Polypropylen (PP) DIN 4741, Baustoffklasse DIN 4102-1 B1 (schwerentflammbar), Mindest-Wanddicke gemäß max. Betriebsdruck und Temperatur, Außendurchmesser 280 mm, Verbindung geschweißt, max. Betriebsüber-/-unterdruck bis 1000 Pa, min./max. Temperatur der geförderten Luft -15 bis 40 Grad C.
Menge: 10,000 St

**1.03.3160 Abzweigstück Luftleitg rund 90Grad PP DN315**
*** EP-Aufgliederung gefordert
STLB-Bau 2025-10 075
Abzweigstück, für Luftleitung, rund, 90 Grad, aus Polypropylen (PP) DIN 4741, Baustoffklasse DIN 4102-1 B1 (schwerentflammbar), Mindest-Wanddicke gemäß max. Betriebsdruck und Temperatur, Außendurchmesser 315 mm, Verbindung geschweißt, max. Betriebsüber-/-unterdruck bis 1000 Pa, min./max. Temperatur der geförderten Luft -15 bis 40 Grad C.
Menge: 10,000 St

**1.03.3170 Muffe als Bundkragen DN75, PP**
Muffe als Bundkragen DN75, aus Polypropylen (PP) DIN 4741,
 Baustoffklasse DIN 4102-1 B1 (schwerentflammbar)
, Mindestwanddicke gemäß max. Betriebsdruck und
 Temperatur, Außendurchmesser 90 mm, für Anschluss von
runden Luftleitungen an rechteckige Luftleitungen,
Verbindung geschweißt.
Menge: 810,000 St

**1.03.3180 Wie vor, jedoch DN90**
Menge: 160,000 St

**1.03.3190 Wie vor, jedoch DN110**
Menge: 160,000 St

**1.03.3200 Wie vor, jedoch DN125**
Menge: 80,000 St

**1.03.3210 Wie vor, jedoch DN140**
Menge: 40,000 St

**1.03.3220 Wie vor, jedoch DN160**
Menge: 10,000 St

**1.03.3230 Wie vor, jedoch DN180**
Menge: 10,000 St

**1.03.3240 Wie vor, jedoch DN200**
Menge: 40,000 St

**1.03.3250 Wie vor, jedoch DN225**
Menge: 20,000 St

**1.03.3260 Wie vor, jedoch DN250**
Menge: 510,000 St

**1.03.3270 Muffe Luftleitg rund PP DN75**
*** EP-Aufgliederung gefordert
STLB-Bau 2025-10 075
Muffe, für Luftleitung, rund, aus Polypropylen (PP) DIN 4741, Baustoffklasse DIN 4102-1 B1 (schwerentflammbar), Mindest-Wanddicke gemäß max. Betriebsdruck und Temperatur, Außendurchmesser 75 mm, max. Betriebsüber-/-unterdruck bis 1000 Pa, min./max. Temperatur der geförderten Luft -15 bis 40 Grad C.
Menge: 80,000 St

**1.03.3280 Muffe Luftleitg rund PP DN90**
*** EP-Aufgliederung gefordert
STLB-Bau 2025-10 075
Muffe, für Luftleitung, rund, aus Polypropylen (PP) DIN 4741, Baustoffklasse DIN 4102-1 B1 (schwerentflammbar), Mindest-Wanddicke gemäß max. Betriebsdruck und Temperatur, Außendurchmesser 90 mm, max. Betriebsüber-/-unterdruck bis 1000 Pa, min./max. Temperatur der geförderten Luft -15 bis 40 Grad C.
Menge: 160,000 St

**1.03.3290 Muffe Luftleitg rund PP DN110**
*** EP-Aufgliederung gefordert
STLB-Bau 2025-10 075
Muffe, für Luftleitung, rund, aus Polypropylen (PP) DIN 4741, Baustoffklasse DIN 4102-1 B1 (schwerentflammbar), Mindest-Wanddicke gemäß max. Betriebsdruck und Temperatur, Außendurchmesser 110 mm, max. Betriebsüber-/-unterdruck bis 1000 Pa, min./max. Temperatur der geförderten Luft -15 bis 40 Grad C.
Menge: 80,000 St

**1.03.3300 Muffe Luftleitg rund PP DN125**
*** EP-Aufgliederung gefordert
STLB-Bau 2025-10 075
Muffe, für Luftleitung, rund, aus Polypropylen (PP) DIN 4741, Baustoffklasse DIN 4102-1 B1 (schwerentflammbar), Mindest-Wanddicke gemäß max. Betriebsdruck und Temperatur, Außendurchmesser 125 mm, max. Betriebsüber-/-unterdruck bis 1000 Pa, min./max. Temperatur der geförderten Luft -15 bis 40 Grad C.
Menge: 40,000 St

**1.03.3310 Muffe Luftleitg rund PP DN140**
*** EP-Aufgliederung gefordert
STLB-Bau 2025-10 075
Muffe, für Luftleitung, rund, aus Polypropylen (PP) DIN 4741, Baustoffklasse DIN 4102-1 B1 (schwerentflammbar), Mindest-Wanddicke gemäß max. Betriebsdruck und Temperatur, Außendurchmesser 140 mm, max. Betriebsüber-/-unterdruck bis 1000 Pa, min./max. Temperatur der geförderten Luft -15 bis 40 Grad C.
Menge: 10,000 St

**1.03.3320 Muffe Luftleitg rund PP DN160**
*** EP-Aufgliederung gefordert
STLB-Bau 2025-10 075
Muffe, für Luftleitung, rund, aus Polypropylen (PP) DIN 4741, Baustoffklasse DIN 4102-1 B1 (schwerentflammbar), Mindest-Wanddicke gemäß max. Betriebsdruck und Temperatur, Außendurchmesser 160 mm, max. Betriebsüber-/-unterdruck bis 1000 Pa, min./max. Temperatur der geförderten Luft -15 bis 40 Grad C.
Menge: 20,000 St

**1.03.3330 Muffe Luftleitg rund PP DN180**
*** EP-Aufgliederung gefordert
STLB-Bau 2025-10 075
Muffe, für Luftleitung, rund, aus Polypropylen (PP) DIN 4741, Baustoffklasse DIN 4102-1 B1 (schwerentflammbar), Mindest-Wanddicke gemäß max. Betriebsdruck und Temperatur, Außendurchmesser 180 mm, max. Betriebsüber-/-unterdruck bis 1000 Pa, min./max. Temperatur der geförderten Luft -15 bis 40 Grad C.
Menge: 10,000 St

**1.03.3340 Muffe Luftleitg rund PP DN200**
*** EP-Aufgliederung gefordert
STLB-Bau 2025-10 075
Muffe, für Luftleitung, rund, aus Polypropylen (PP) DIN 4741, Baustoffklasse DIN 4102-1 B1 (schwerentflammbar), Mindest-Wanddicke gemäß max. Betriebsdruck und Temperatur, Außendurchmesser 200 mm, max. Betriebsüber-/-unterdruck bis 1000 Pa, min./max. Temperatur der geförderten Luft -15 bis 40 Grad C.
Menge: 40,000 St

**1.03.3350 Muffe Luftleitg rund PP DN225**
*** EP-Aufgliederung gefordert
STLB-Bau 2025-10 075
Muffe, für Luftleitung, rund, aus Polypropylen (PP) DIN 4741, Baustoffklasse DIN 4102-1 B1 (schwerentflammbar), Mindest-Wanddicke gemäß max. Betriebsdruck und Temperatur, Außendurchmesser 225 mm, max. Betriebsüber-/-unterdruck bis 1000 Pa, min./max. Temperatur der geförderten Luft -15 bis 40 Grad C.
Menge: 20,000 St

**1.03.3360 Muffe Luftleitg rund PP DN250**
*** EP-Aufgliederung gefordert
STLB-Bau 2025-10 075
Muffe, für Luftleitung, rund, aus Polypropylen (PP) DIN 4741, Baustoffklasse DIN 4102-1 B1 (schwerentflammbar), Mindest-Wanddicke gemäß max. Betriebsdruck und Temperatur, Außendurchmesser 250 mm, max. Betriebsüber-/-unterdruck bis 1000 Pa, min./max. Temperatur der geförderten Luft -15 bis 40 Grad C.
Menge: 300,000 St

**1.03.3370 Muffe Luftleitg rund PP DN280**
*** EP-Aufgliederung gefordert
STLB-Bau 2025-10 075
Muffe, für Luftleitung, rund, aus Polypropylen (PP) DIN 4741, Baustoffklasse DIN 4102-1 B1 (schwerentflammbar), Mindest-Wanddicke gemäß max. Betriebsdruck und Temperatur, Außendurchmesser 280 mm, max. Betriebsüber-/-unterdruck bis 1000 Pa, min./max. Temperatur der geförderten Luft -15 bis 40 Grad C.
Menge: 10,000 St

**1.03.3380 Muffe Luftleitg rund PP DN315**
*** EP-Aufgliederung gefordert
STLB-Bau 2025-10 075
Muffe, für Luftleitung, rund, aus Polypropylen (PP) DIN 4741, Baustoffklasse DIN 4102-1 B1 (schwerentflammbar), Mindest-Wanddicke gemäß max. Betriebsdruck und Temperatur, Außendurchmesser 315 mm, max. Betriebsüber-/-unterdruck bis 1000 Pa, min./max. Temperatur der geförderten Luft -15 bis 40 Grad C.
Menge: 10,000 St

**1.03.3390 Muffe Luftleitg rund PP DN355**
*** EP-Aufgliederung gefordert
STLB-Bau 2025-10 075
Muffe, für Luftleitung, rund, aus Polypropylen (PP) DIN 4741, Baustoffklasse DIN 4102-1 B1 (schwerentflammbar), Mindest-Wanddicke gemäß max. Betriebsdruck und Temperatur, Außendurchmesser 355 mm, max. Betriebsüber-/-unterdruck bis 1000 Pa, min./max. Temperatur der geförderten Luft -15 bis 40 Grad C.
Menge: 6,000 St

**1.03.3400 Übergangsstück Luftleitg rund konisch PP DN90**
*** EP-Aufgliederung gefordert
STLB-Bau 2025-10 075
Übergangsstück, für Luftleitung, rund, konisch, aus Polypropylen (PP) DIN 4741, Baustoffklasse DIN 4102-1 B1 (schwerentflammbar), Mindest-Wanddicke gemäß max. Betriebsdruck und Temperatur, Außendurchmesser 90 mm, Verbindung geschweißt, max. Betriebsüber-/-unterdruck bis 1000 Pa, min./max. Temperatur der geförderten Luft -15 bis 40 Grad C.
Menge: 540,000 St

**1.03.3410 Übergangsstück Luftleitg rund konisch PP DN110**
*** EP-Aufgliederung gefordert
STLB-Bau 2025-10 075
Übergangsstück, für Luftleitung, rund, konisch, aus Polypropylen (PP) DIN 4741, Baustoffklasse DIN 4102-1 B1 (schwerentflammbar), Mindest-Wanddicke gemäß max. Betriebsdruck und Temperatur, Außendurchmesser 110 mm, Verbindung geschweißt, max. Betriebsüber-/-unterdruck bis 1000 Pa, min./max. Temperatur der geförderten Luft -15 bis 40 Grad C.
Menge: 150,000 St

**1.03.3420 Übergangsstück Luftleitg rund konisch PP DN125**
*** EP-Aufgliederung gefordert
STLB-Bau 2025-10 075
Übergangsstück, für Luftleitung, rund, konisch, aus Polypropylen (PP) DIN 4741, Baustoffklasse DIN 4102-1 B1 (schwerentflammbar), Mindest-Wanddicke gemäß max. Betriebsdruck und Temperatur, Außendurchmesser 125 mm, Verbindung geschweißt, max. Betriebsüber-/-unterdruck bis 1000 Pa, min./max. Temperatur der geförderten Luft -15 bis 40 Grad C.
Menge: 40,000 St

**1.03.3430 Übergangsstück Luftleitg rund konisch PP DN140**
*** EP-Aufgliederung gefordert
STLB-Bau 2025-10 075
Übergangsstück, für Luftleitung, rund, konisch, aus Polypropylen (PP) DIN 4741, Baustoffklasse DIN 4102-1 B1 (schwerentflammbar), Mindest-Wanddicke gemäß max. Betriebsdruck und Temperatur, Außendurchmesser 140 mm, Verbindung geschweißt, max. Betriebsüber-/-unterdruck bis 1000 Pa, min./max. Temperatur der geförderten Luft -15 bis 40 Grad C.
Menge: 20,000 St

**1.03.3440 Übergangsstück Luftleitg rund konisch PP DN160**
*** EP-Aufgliederung gefordert
STLB-Bau 2025-10 075
Übergangsstück, für Luftleitung, rund, konisch, aus Polypropylen (PP) DIN 4741, Baustoffklasse DIN 4102-1 B1 (schwerentflammbar), Mindest-Wanddicke gemäß max. Betriebsdruck und Temperatur, Außendurchmesser 160 mm, Verbindung geschweißt, max. Betriebsüber-/-unterdruck bis 1000 Pa, min./max. Temperatur der geförderten Luft -15 bis 40 Grad C.
Menge: 30,000 St

**1.03.3450 Übergangsstück Luftleitg rund konisch PP DN180**
*** EP-Aufgliederung gefordert
STLB-Bau 2025-10 075
Übergangsstück, für Luftleitung, rund, konisch, aus Polypropylen (PP) DIN 4741, Baustoffklasse DIN 4102-1 B1 (schwerentflammbar), Mindest-Wanddicke gemäß max. Betriebsdruck und Temperatur, Außendurchmesser 180 mm, Verbindung geschweißt, max. Betriebsüber-/-unterdruck bis 1000 Pa, min./max. Temperatur der geförderten Luft -15 bis 40 Grad C.
Menge: 10,000 St

**1.03.3460 Übergangsstück Luftleitg rund konisch PP DN200**
*** EP-Aufgliederung gefordert
STLB-Bau 2025-10 075
Übergangsstück, für Luftleitung, rund, konisch, aus Polypropylen (PP) DIN 4741, Baustoffklasse DIN 4102-1 B1 (schwerentflammbar), Mindest-Wanddicke gemäß max. Betriebsdruck und Temperatur, Außendurchmesser 200 mm, Verbindung geschweißt, max. Betriebsüber-/-unterdruck bis 1000 Pa, min./max. Temperatur der geförderten Luft -15 bis 40 Grad C.
Menge: 20,000 St

**1.03.3470 Übergangsstück Luftleitg rund konisch PP DN225**
*** EP-Aufgliederung gefordert
STLB-Bau 2025-10 075
Übergangsstück, für Luftleitung, rund, konisch, aus Polypropylen (PP) DIN 4741, Baustoffklasse DIN 4102-1 B1 (schwerentflammbar), Mindest-Wanddicke gemäß max. Betriebsdruck und Temperatur, Außendurchmesser 225 mm, Verbindung geschweißt, max. Betriebsüber-/-unterdruck bis 1000 Pa, min./max. Temperatur der geförderten Luft -15 bis 40 Grad C.
Menge: 30,000 St

**1.03.3480 Übergangsstück Luftleitg rund konisch PP DN250**
*** EP-Aufgliederung gefordert
STLB-Bau 2025-10 075
Übergangsstück, für Luftleitung, rund, konisch, aus Polypropylen (PP) DIN 4741, Baustoffklasse DIN 4102-1 B1 (schwerentflammbar), Mindest-Wanddicke gemäß max. Betriebsdruck und Temperatur, Außendurchmesser 250 mm, Verbindung geschweißt, max. Betriebsüber-/-unterdruck bis 1000 Pa, min./max. Temperatur der geförderten Luft -15 bis 40 Grad C.
Menge: 250,000 St

**1.03.3490 Übergangsstück Luftleitg rund konisch PP DN280**
*** EP-Aufgliederung gefordert
STLB-Bau 2025-10 075
Übergangsstück, für Luftleitung, rund, konisch, aus Polypropylen (PP) DIN 4741, Baustoffklasse DIN 4102-1 B1 (schwerentflammbar), Mindest-Wanddicke gemäß max. Betriebsdruck und Temperatur, Außendurchmesser 280 mm, Verbindung geschweißt, max. Betriebsüber-/-unterdruck bis 1000 Pa, min./max. Temperatur der geförderten Luft -15 bis 40 Grad C.
Menge: 8,000 St

**1.03.3500 Übergangsstück Luftleitg rund konisch PP DN315**
*** EP-Aufgliederung gefordert
STLB-Bau 2025-10 075
Übergangsstück, für Luftleitung, rund, konisch, aus Polypropylen (PP) DIN 4741, Baustoffklasse DIN 4102-1 B1 (schwerentflammbar), Mindest-Wanddicke gemäß max. Betriebsdruck und Temperatur, Außendurchmesser 315 mm, Verbindung geschweißt, max. Betriebsüber-/-unterdruck bis 1000 Pa, min./max. Temperatur der geförderten Luft -15 bis 40 Grad C.
Menge: 10,000 St

**1.03.3510 Übergangsstück Luftleitg rund konisch PP DN355**
*** EP-Aufgliederung gefordert
STLB-Bau 2025-10 075
Übergangsstück, für Luftleitung, rund, konisch, aus Polypropylen (PP) DIN 4741, Baustoffklasse DIN 4102-1 B1 (schwerentflammbar), Mindest-Wanddicke gemäß max. Betriebsdruck und Temperatur, Außendurchmesser 355 mm, Verbindung geschweißt, max. Betriebsüber-/-unterdruck bis 1000 Pa, min./max. Temperatur der geförderten Luft -15 bis 40 Grad C.
Menge: 4,000 St

**Ausführungsbeschreibung 24 Abluftanschluss an bauseitig gelieferte Laboreinrichtun**
*Abluftanschluss an bauseitig gelieferte Laboreinrichtungen*
Abluftanschluss an bauseitig gelieferte Laboreinrichtungen nach dem Aufstellen der Laboreinrichtungen unter erschwerten Bedingungen herstellen, einschließlich örtlichem Aufmaß nach dem Aufstellen der Laboreinrichtung
(Abzüge, Sicherheitsschränke, etc.), Schützen der Laboreinrichtung vor Verschmutzung und Beschädigung, Stutzen an Laboreinrichtung aus PP-S mit Flansch

**1.03.3520 Abluftanschluss an Laboreinrichtung, PP, DN 75**
Abluftanschluss an Laboreinrichtung, PP, DN 75
gemäß vorstehender Spezifikation
Menge: 1458,000 St

**1.03.3530 Abluftanschluss an Laboreinrichtung, PP, DN 90**
Abluftanschluss an Laboreinrichtung, PP, DN 90
gemäß vorstehender Spezifikation
Menge: 290,000 St

**1.03.3540 Abluftanschluss an Laboreinrichtung, PP, DN 110**
Abluftanschluss an Laboreinrichtung, PP, DN 110
gemäß vorstehender Spezifikation
Menge: 33,000 St

**1.03.3550 Abluftanschluss an Laboreinrichtung, PP, DN 250**
Abluftanschluss an Laboreinrichtung, PP, DN 250
gemäß vorstehender Spezifikation
Menge: 588,000 St

**Ausführungsbeschreibung 25 Kompensator mit Flansch für PP-S Lüftungsrohr**
*Kompensator mit Flansch für PP-S Lüftungsrohr*
Kompensator mit Flansch für PP-S Lüftungsrohre
Kompensator mit beidseitigen Flanschen, als elastische
Verbindung, aus Polypropylen (PP) DIN 4741,
Baustoffklasse DIN 4102-1 B1 (schwerentflammbar), Mindestwanddicke gemäß max. Betriebsdruck und Temperatur

**1.03.3560 Kompensator mit Flansch, PP, DN 75**
Kompensator mit Flansch, PP, DN 75
gemäß vorstehender Spezifikation
Menge: 528,000 St

**1.03.3570 Kompensator mit Flansch, PP, DN 90**
Kompensator mit Flansch, PP, DN 90
gemäß vorstehender Spezifikation
Menge: 152,000 St

**1.03.3580 Kompensator mit Flansch, PP, DN 110**
Kompensator mit Flansch, PP, DN 110
gemäß vorstehender Spezifikation
Menge: 33,000 St

**1.03.3590 Kompensator mit Flansch, PP, DN 250**
Kompensator mit Flansch, PP, DN 250
gemäß vorstehender Spezifikation
Menge: 259,000 St

**Ausführungsbeschreibung 26 Flansch, lose für PP-S Lüftungsrohr**
*Flansch, lose für PP-S Lüftungsrohr*
Flansch, lose für PP-S Lüftungsrohre

Flansch, lose, aus Polypropylen (PP) DIN 4741,
Baustoffklasse DIN 4102-1 B1 (schwerentflammbar),
Mindestwanddicke gemäß max. Betriebsdruck und
Temperatur, für runde Luftleitungen mit einem
Außendurchmesser von 90 mm, mit einseitig
selbstklebendem Dichtband aus PTFE 3 mm, Verbindung
geschweißt.

**1.03.3600 Flansch, lose, PP, für runde Luftleitungen, DN 75**
Menge: 40,000 St

**1.03.3610 Flansch, lose, PP, für runde Luftleitungen, DN 90**
Menge: 30,000 St

**1.03.3620 Flansch, lose, PP, für runde Luftleitungen, DN 110**
Menge: 20,000 St

**1.03.3630 Flansch, lose, PP, für runde Luftleitungen, DN 250**
Menge: 588,000 St

**1.03.3640 Inspektionsöffnung oval PP 180/80mm**
*** EP-Aufgliederung gefordert
STLB-Bau 2025-10 075
Inspektions- und Wartungsöffnung als Deckel mit Einbaurahmen und Dichtung, oval, aus Polypropylen (PP), Baustoffklasse DIN 4102-1 B1 (schwerentflammbar), Maße 180/80 mm, für Einbau in runde Luftleitung, mit Kantenschutz, mit Schraubverschluss, Luftdichtheitsklasse ATC3 DIN EN 16798-3.
Menge: 100,000 St

**1.03.3650 Inspektionsöffnung oval PP 200/100mm**
*** EP-Aufgliederung gefordert
STLB-Bau 2025-10 075
Inspektions- und Wartungsöffnung als Deckel mit Einbaurahmen und Dichtung, oval, aus Polypropylen (PP), Baustoffklasse DIN 4102-1 B1 (schwerentflammbar), Maße 200/100 mm, für Einbau in runde Luftleitung, mit Kantenschutz, mit Schraubverschluss, Luftdichtheitsklasse ATC3 DIN EN 16798-3.
Menge: 140,000 St

**1.03.3660 Farbkennzeichnung Richtungspfeile**
STLB-Bau 2025-10 041
Farbkennzeichnung DIN 2403 der Luftleitung, Kennzeichnung der Fließrichtung durch Richtungspfeile.
Menge: 1000,000 St

**1.03.3670 Bezeichnungsschild mehrschichtig Kunststoff H 26mm B 52mm schrauben**
*** EP-Aufgliederung gefordert
STLB-Bau 2025-10 042
Bezeichnungsschild DIN 825, Farbe und Beschriftung nach Angaben des AG, aus mehrschichtigem Kunststoff, Beschriftung 2-zeilig, gefräst, rechteckig, Höhe 26 mm, Breite 52 mm, Befestigung mit Schrauben.
Menge: 560,000 St

**1.03.3680 Bezeichnungsschild mehrschichtig Kunststoff Durchm. 40mm schrauben**
*** EP-Aufgliederung gefordert
STLB-Bau 2025-10 042
Bezeichnungsschild DIN 825, Farbe und Beschriftung nach Angaben des AG, aus mehrschichtigem Kunststoff, Beschriftung 2-zeilig, gefräst, rund, Durchmesser 40 mm, Befestigung mit Schrauben.
Menge: 300,000 St

**1.03.3690 Ausschnitte in Luftleitungen aus PPs, bis 0,5 m²**
Ausschnitte in Luftleitungen aus Polypropylen (PP)
herstellen bis zu einer Größe von 0,5 m², einschl.
fachgerechtem Wiederverschließen mit allen
erforderlichen Verbindungsmaterialien.
Menge: 6,000 St

**1.03.3700 Ausschnitte in Luftleitungen aus PPs, bis 1,0 m²**
Ausschnitte in Luftleitungen aus Polypropylen (PP)
herstellen bis zu einer Größe von 1,0 m², einschl.
fachgerechtem Wiederverschließen mit allen
erforderlichen Verbindungsmaterialien.
Menge: 11,000 St

**1.03.3710 Kanalausschnitt Stahl ver. für Rauchmelder, D (mm) 100**
Kanalausschnitt Stahl verz. für Rauchmelder, D (mm) 100
einschl. 2 St. Bohrungen D (mm) 6. Zum Einbau von
bauseitigen Rauchmeldern, Größe und örtliche Lage
der Kanalausschnitte sind mit der ausführenden Firma
abzustimmen.
Menge: 17,000 St

**Ausführungsbeschreibung 27 Spezifikation PPs- Kanalbekleidung EI90 Aufhänge-/Aufla**
*Spezifikation PPs- Kanalbekleidung EI90 Aufhänge-/Auflagekonstruktion schallg*
Spezifikation PPs- Kanalbekleidung EI90

Brandschutzbekleidung EI90 (ho, ve i<--->o)-S nach EN 13501-3, aus 35 mm Silikat-Brandschutzbauplatten,
Zementgebunden, dimensionsstabil, Rohdichte  ca. 550 kg/m³, Nichtbrennbar, DIN 4102-A1.
Mechanisch hoch belastbar, harte Oberfläche
Wasserbeständig (DIN EN 12467-12)
Anstrichfähig, tapezierbar, zum Befliesen geeignet.

Bekleidung:
einseitig, zweiseitig, dreiseitig oder vierseitig,
für Polypropylen (PP) DIN 4741, Baustoffklasse DIN 4102-1 B1 (schwerentflammbar), Lüftungsleitungen

Montagehöhe über Gelände/Fußboden bis 3,5 m, mit Aufhänge-/Auflagekonstruktion, schallgedämmt, befestigen mit Befestigungsmitteln mit bauaufsichtlichem Nachweis einschl. Bohrungen, Befestigungsuntergrund Stahlbeton.

Die Befestigung erfolgt nach Herstellerangaben und Zulassung.

**1.03.3720 PPs- Kanalbekleidung EI90, Kanten-L bis 500mm H**
PPs- Kanalbekleidung EI90, Kanten-L bis 500mm H
gemäß vorstehender Spezifikation
Menge: 80,000 m²

**1.03.3730 PPs- Kanalbekleidung EI90, Kanten-L 1000-1500mm**
PPs- Kanalbekleidung EI90, Kanten-L 1000-1500mm
gemäß vorstehender Spezifikation
Menge: 600,000 m²

**1.03.3740 PPs- PPs- Formstück- Bekleidung EI90, Kanten-L bis 500mm**
PPs- PPs- Formstück- Bekleidung EI90, Kanten-L bis 500mm
gemäß vorstehender Spezifikation
Menge: 20,000 m²

**1.03.3750 PPs- Formstück- Bekleidung EI90, Kanten-L 1000-1500mm**
PPs- Formstück- Bekleidung EI90, Kanten-L 1000-1500mm
gemäß vorstehender Spezifikation
Menge: 250,000 m²

**1.03.3760 Wand- und Deckenanschluss für die PPs- Lüftungsleitung**
Wand- und Deckenanschluss für die PPs- Lüftungsleitung
nach Herstellerangaben und Zulassung herstellen
Menge: 80,000 m

**Ausführungsbeschreibung 28 Spezifikation Dachsockel / Dachsockelaufsatz Edelstahl**
*Spezifikation Dachsockel / Dachsockelaufsatz Edelstahl rechteckig für Flachdach*
Spezifikation Dachsockel / Dachsockelaufsatz Edelstahl rechteckig für Flachdach

Dachdurchführung für Flachdach in rechteckiger Ausführung mit Anschluss an Betonüberzug bestehend aus:

Dachsockel:
2 mm Edelstahlblech, in geschweister Ausführung, innen gedämmt mit Mineralwolle, Dämmschichtdicke 80mm, mit umlaufenden 300mm breiten Einklebeflansch,
Die thermischer Entkopplung zum Baukörper ist entsprechend mit einzukalkulieren.

Dachsockelaufsatz:
2 mm Edelstahlblech, Dachsockelaufsatz als Deckel, innen gedämmt mit Mineralwolle, Dämmschichtdicke 80mm,
mit bis zu drei aufgeschweisstem einseitigem Kanalanschlussstutzen als Anschlussflansch mit Winkelrahmen (rund bzw. eckig) 150 mm lang, für Kanalanschluss oberhalb des Dachsockelaufsatzes sowie
Kanalanschlussstutzen unterhalb des Dachsockelaufsatzes (rund bzw. eckig) bis 1100 mm lang für den Kabalanschluss von unten.
Der Dachsockaufsatz ist mit entsprechenden umlaufendem Regenkragen, Höhe 150 mm auszuführen.
Mit einen oder mehreren Anschlussstutzen,
in Reihe oder versetzt

Der Ringspalt der Kanaldurchführung in Decke Dach ist mit 1000 °C Matten, bis 120 mm Stärke zu verschließen.

Die Dachdurchführung ist in Abstimmung mit dem Dachdecker einzubauen
Höhe Dachsockel: 800 mm
Die Kanaldurechführungen sind örtlich aufzumessen.

Hinweis:
Zur Erstellung der Dachduchführungen und Dachsockel sind die Bauteile Vorort aufzumessern und ein Montagedetail zur Montageplanun zu erstellen

und zwar:

**1.03.3770 Dachdurchführung rechteckig 1200x1000 mm Kanalanschlussstutzzen 1 x 900x700 mm**
Dachdurchführung rechteckig 1200x1000 mm, Höhe 800 mm
Kanalanschlussstutzzen 1 x 900x700 mm
gemäß vorstehender Spezifikation
Menge: 1,000 St

**1.03.3780 Dachdurchführung rechteckig 1300x1200 mm Kanalanschlussstutzzen 2 x 450x300 mm**
Dachdurchführung rechteckig 1300x1200 mm
Kanalanschlussstutzzen 2 x 450x300 mm
gemäß vorstehender Spezifikation
Menge: 1,000 St

**1.03.3790 Dachdurchführung rechteckig 1800x1000 mm Kanalanschlussstutzzen 2 x 500x300 mm/ 1 x 400x250**
Dachdurchführung rechteckig 1800x1000 mm, Höhe 800 mm
Kanalanschlussstutzzen 2 x 500x300 mm/ 1 x 400x250
gemäß vorstehender Spezifikation
Menge: 1,000 St

**1.03.3800 Dachdurchführung rechteckig 1800x1000 mm Kanalanschlussstutzzen 2 x 300x200 mm/ 1 x 400x400**
Dachdurchführung rechteckig 1800x1000 mm, Höhe 800 mm
Kanalanschlussstutzzen 2 x 300x200 mm/ 1 x 400x400
gemäß vorstehender Spezifikation
Menge: 1,000 St

**1.03.3810 Dachdurchführung rechteckig 2500x1400 mm Kanalanschlussstutzzen 2 x 300x200 mm/1 x 350x250/1 x 600 x 350mm**
Dachdurchführung rechteckig 2500x1400 mm
Kanalanschlussstutzzen
2 x 300x200 mm
1 x 350x250
1 x 600 x 350
gemäß vorstehender Spezifikation
Menge: 1,000 St

**Ausführungsbeschreibung 29 Spezifikation Dachsockel / Dachsockelaufsatz Edelstahl**
*Spezifikation Dachsockel / Dachsockelaufsatz Edelstahl rechteckig für Flachdach als Sonderbauteil*
Spezifikation Dachsockel / Dachsockelaufsatz Edelstahl rechteckig für Flachdach

Dachdurchführung für Flachdach in rechteckiger Ausführung an Betonüberzug und Attika bestehend aus:

Dachsockel:
2 mm Edelstahlblech, in geschweister Ausführung, innen gedämmt mit Mineralwolle, Dämmschichtdicke 80mm, mit umlaufenden 300mm breiten Einklebeflansch inm versetzter Ausführung mit Anschluss an Betonüberzug und die Attika.,
Die thermischer Entkopplung zum Baukörper ist entsprechend mit einzukalkulieren.

Dachsockelaufsatz:
2 mm Edelstahlblech, Dachsockelaufsatz als Deckel, innen gedämmt mit Mineralwolle, Dämmschichtdicke 80mm,
mit bis zu drei aufgeschweisstem einseitigem Kanalanschlussstutzen als Anschlussflansch mit Winkelrahmen (rund bzw. eckig) 150 mm lang, für Kanalanschluss oberhalb des Dachsockelaufsatzes sowie
Kanalanschlussstutzen unterhalb des Dachsockelaufsatzes (rund bzw. eckig) bis 1100 mm lang für den Kabalanschluss von unten.
Der Dachsockaufsatz ist mit entsprechenden umlaufendem Regenkragen, Höhe 150 mm auszuführen.
Mit einen oder mehreren Anschlussstutzen,
in Reihe oder versetzt

Der Ringspalt der Kanaldurchführung in Decke Dach ist mit 1000 °C Matten, bis 120 mm Stärke zu verschließen.

Die Dachdurchführung ist in Abstimmung mit dem Dachdecker einzubauen
Höhe Dachsockel: 800 mm
Die Kanaldurechführungen sind örtlich aufzumessen.

Hinweis:
Zur Erstellung der Dachduchführungen und Dachsockel sind die Bauteile Vorort aufzumessern und ein Montagedetai zur Montageplanun zu erstellen

und zwar:

**1.03.3820 Dachdurchführung rechteckig 2500x1400 mm Kanalanschlussstutzzen 2 x 300x200 mm/ 1 x 400x400**
Dachdurchführung rechteckig 2500x1400 mm
Kanalanschlussstutzzen 2 x 300x200 mm/ 1 x 400x400
gemäß vorstehender Spezifikation
Menge: 1,000 St

**Ausführungsbeschreibung 30 Spezifikation selbstständiger Entrauchungskanal EI90**
*Spezifikation selbstständiger Entrauchungskanal EI90*
Spezifikation selbstständiger Entrauchungskanal EI90

Lüftungsleitung, 4-seitg, selbständig, Leitungsquerschnitt bis 1600x600 mm i.L.,
L90 (feuerbeständig) nach DIN 4102-6.
Verlegung horizontal mit Segmentbögen.

Brandschutzbauplatten aus Silikat, zementgebunden, feuchtigkeitsbeständig, geeignet zum Einsatz in RLT-Anlagen, Rohdichte ca. 520 kg/m³, nichtbrennbar - A1. -Brandschutzplatten d=35 mm

Montagehöhe bis 3,5 m über der Standfläche des hierfür erforderlichen Gerüstes, mit Aufhänge-/Auflagekonstruktion, schallgedämmt, befestigen mit Befestigungsmitteln mit bauaufsichtlichem Nachweis einschl. Bohrungen, Befestigungsuntergrund Stahlbeton/ gemauerte Wand.

Die Montage und Befestigung erfolgt nach Herstellerangaben und Zulassung.

Hinweis:
Der Anschluss an bauseitig momtierte Entrauchungsklappe in Mauwerkswand mit Weiterführung an einen Entrauchungsschacht mit Wandanschluss.

**1.03.3830 Selbstständiger Entrauchungskanal EI90**
Selbstständiger Entrauchungskanal EI90
gemäß vorstehender Spezifikation
Menge: 30,000 m²

#### Titel 1.04 Luftdurchlässe

**1.04.10 Decken-Drallluftdurchlass Luftstrahl einstellbar Frontpl quadratisch Gr.300**
STLB-Bau 2025-10 075
Decken-Drallluftdurchlass, Luftstrahl einstellbar, für Montage unterkantenbündig in Rasterdecke, Frontplatte quadratisch, mit axial angeordneten Luftschlitzen, mit einstellbaren Luftleitelementen, Frontplatte aus beschichtetem Stahl, Luftleitelemente aus Kunststoff,
Farbton 'RAL 9010'

Nenngröße 300, mit Anschlusskasten und Luftleitungsanschluss aus verzinktem Stahl, Lage seitlich, mit Lippendichtung, mit frontseitig bedienbarer Volumenstromeinstellvorrichtung des Luftleitungsanschlusses.
Menge: 6,000 St

**1.04.20 Decken-Drallluftdurchlass Luftstrahl einstellbar Frontpl quadratisch L/B 400/400mm Gr.400**
STLB-Bau 2025-10 075
Decken-Drallluftdurchlass, Luftstrahl einstellbar, für Montage unterkantenbündig in Rasterdecke, Frontplatte quadratisch, mit axial angeordneten Luftschlitzen, mit einstellbaren Luftleitelementen, Frontplatte aus beschichtetem Stahl, Luftleitelemente aus Kunststoff, Frontplattennennmaß L/B 400/400 mm,
Farbton 'RAL 9010'

Nenngröße 400, mit Anschlusskasten und Luftleitungsanschluss aus verzinktem Stahl, Lage seitlich, mit Lippendichtung, mit frontseitig bedienbarer Volumenstromeinstellvorrichtung des Luftleitungsanschlusses.
Menge: 22,000 St

**1.04.30 Decken-Drallluftdurchlass Luftstrahl einstellbar Frontpl quadratisch L/B 500/500mm Gr.500**
STLB-Bau 2025-10 075
Decken-Drallluftdurchlass, Luftstrahl einstellbar, für Montage unterkantenbündig in Rasterdecke, Frontplatte quadratisch, mit axial angeordneten Luftschlitzen, mit einstellbaren Luftleitelementen, Frontplatte aus beschichtetem Stahl, Luftleitelemente aus Kunststoff, Frontplattennennmaß L/B 500/500 mm,
Farbton 'RAL 9010'

Nenngröße 500, mit Anschlusskasten und Luftleitungsanschluss aus verzinktem Stahl, Lage seitlich, mit Lippendichtung, mit frontseitig bedienbarer Volumenstromeinstellvorrichtung des Luftleitungsanschlusses.
Menge: 52,000 St

**1.04.40 Decken-Drallluftdurchlass Luftstrahl einstellbar Frontpl quadratisch L/B 600/600mm Gr.600**
STLB-Bau 2025-10 075
Decken-Drallluftdurchlass, Luftstrahl einstellbar, für Montage unterkantenbündig in Rasterdecke, Frontplatte quadratisch, mit axial angeordneten Luftschlitzen, mit einstellbaren Luftleitelementen, Frontplatte aus beschichtetem Stahl, Luftleitelemente aus Kunststoff, Frontplattennennmaß L/B 600/600 mm,
Farbton 'RAL 9010'

Nenngröße 600, mit Anschlusskasten und Luftleitungsanschluss aus verzinktem Stahl, Lage seitlich, mit Lippendichtung, mit frontseitig bedienbarer Volumenstromeinstellvorrichtung des Luftleitungsanschlusses.
Menge: 82,000 St

**1.04.50 Decken-Drallluftdurchlass Luftstrahl einstellbar Frontpl quadratisch L/B 625/625mm Gr.625**
STLB-Bau 2025-10 075
Decken-Drallluftdurchlass, Luftstrahl einstellbar, für Montage unterkantenbündig in Rasterdecke, Frontplatte quadratisch, mit axial angeordneten Luftschlitzen, mit einstellbaren Luftleitelementen, Frontplatte aus beschichtetem Stahl, Luftleitelemente aus Kunststoff, Frontplattennennmaß L/B 625/625 mm,
Farbton 'RAL 9010'

Nenngröße 625, mit Anschlusskasten und Luftleitungsanschluss aus verzinktem Stahl, Lage seitlich, mit Lippendichtung, mit frontseitig bedienbarer Volumenstromeinstellvorrichtung des Luftleitungsanschlusses.
Menge: 6,000 St

**1.04.60 Weitwurfdüse schwenkbar Durchm. 174mm**
*** EP-Aufgliederung gefordert
STLB-Bau 2025-10 075
Weitwurfdüse, schwenkbar, für Anbau an runde Luftleitungen, Düsenkonstruktion aus Aluminium,
Farbton/Oberfläche 'RAL 9010'

Austrittsdurchmesser 174 mm.
Menge: 12,000 St

**1.04.70 Schlitzdurchlässe 1000 - 1100 mm, 2 reihig**
Schlitzdurchlässe 1000 - 1100 mm, 2 reihig

mit einzeln, manuell verstellbaren Luftleitelementen Luftführung horizontal wechselseitig. die Schlitzdurchlässe können für Zu oder Abluft
verwendet werden.

Die Schlitzauslässe verfügen über einen Frontdurchlass mit schwarzen Luftleitelementen. Der Anschlussstutzen am Anschlusskasten ist horizontal und ohne Auskleidung.
Die Befestigung erfolgt mindestenst mit 4 Aufhängelaschen zur Abhängung. Die Verbindung zwischen Frontdurchlass und Anschlusskasten erfolgt als feste oder lösbare Verbindung.
Mit lösbarer Verbindung zwischen Anschlusskasten und Frontschiene.
Frontdurchlass aus AluminiumStrangpressprofil
Luftleitelemente aus Kunststoff ABS und flammwidrig. Anschlusskasten aus verzinktem Stahlblech
Endplatten und Endwinkel aus Aluminium
Lippendichtung aus Gummi. Drosselelement zum Volumenstromabgleich.

Technische Daten
Volumenstrom:  120 m³/h
Schlitzreihen:  2
Frontschiene Länge: 1000 - 1100 mm
mit Anschlusskasten
Anzahl der Stutzen: 1
Oberfläche:  Eloxiert
LwA:  < 26 dB(A)

angeb. Fabrikat:

'..........................................'
  ( vom Bieter einzutragen)

angeb. Typ:

'..........................................'
  ( vom Bieter einzutragen)
Menge: 120,000 St

**1.04.80 Schlitzdurchlässe 1150 - 1250 mm, 2 reihig**
Schlitzdurchlässe 1150 - 1250 mm, 2 reihig

mit einzeln, manuell verstellbaren Luftleitelementen Luftführung horizontal wechselseitig. die Schlitzdurchlässe können für Zu oder Abluft
verwendet werden.

Die Schlitzauslässe verfügen über einen Frontdurchlass mit schwarzen Luftleitelementen. Der Anschlussstutzen am Anschlusskasten ist horizontal und ohne Auskleidung.
Die Befestigung erfolgt mindestenst mit 4 Aufhängelaschen zur Abhängung. Die Verbindung zwischen Frontdurchlass und Anschlusskasten erfolgt als feste oder lösbare Verbindung.
Mit lösbarer Verbindung zwischen Anschlusskasten und Frontschiene.
Frontdurchlass aus AluminiumStrangpressprofil
Luftleitelemente aus Kunststoff ABS und flammwidrig. Anschlusskasten aus verzinktem Stahlblech
Endplatten und Endwinkel aus Aluminium
Lippendichtung aus Gummi. Drosselelement zum Volumenstromabgleich.

Technische Daten
Volumenstrom:  125 m³/h
Schlitzreihen:  2
Frontschiene Länge: 1150 - 1250 mm
mit Anschlusskasten
Anzahl der Stutzen: 1
Oberfläche:  Eloxiert
LwA:  < 26 dB(A)

angeb. Fabrikat:

'..........................................'
  ( vom Bieter einzutragen)

angeb. Typ:

'..........................................'
  ( vom Bieter einzutragen)
Menge: 120,000 St

**1.04.90 Luftventil Zuluft 100mm beschStahl**
*** EP-Aufgliederung gefordert
STLB-Bau 2025-10 075
Luftventil, für Zuluft, Nenngröße 100 mm, mit Ventilsitz und manuell einstellbarem Ventilteller, aus beschichtetem Stahl, mit Einbaurahmen aus beschichtetem Stahl,
Farbton 'RAL 9010'
.
Menge: 46,000 St

**1.04.100 Luftventil Zuluft 125mm beschStahl**
*** EP-Aufgliederung gefordert
STLB-Bau 2025-10 075
Luftventil, für Zuluft, Nenngröße 125 mm, mit Ventilsitz und manuell einstellbarem Ventilteller, aus beschichtetem Stahl, mit Einbaurahmen aus beschichtetem Stahl,
Farbton 'RAL 9010'
.
Menge: 42,000 St

**1.04.110 Luftventil Zuluft 160mm beschStahl**
*** EP-Aufgliederung gefordert
STLB-Bau 2025-10 075
Luftventil, für Zuluft, Nenngröße 160 mm, mit Ventilsitz und manuell einstellbarem Ventilteller, aus beschichtetem Stahl, mit Einbaurahmen aus beschichtetem Stahl,
Farbton 'RAL 9010'
.
Menge: 32,000 St

**1.04.120 Luftventil Zuluft 200mm beschStahl**
*** EP-Aufgliederung gefordert
STLB-Bau 2025-10 075
Luftventil, für Zuluft, Nenngröße 200 mm, mit Ventilsitz und manuell einstellbarem Ventilteller, aus beschichtetem Stahl, mit Einbaurahmen aus beschichtetem Stahl,
Farbton 'RAL 9010'
.
Menge: 34,000 St

**1.04.130 Luftventil Abluft 100mm beschStahl**
*** EP-Aufgliederung gefordert
STLB-Bau 2025-10 075
Luftventil, für Abluft, Nenngröße 100 mm, mit Ventilsitz und manuell einstellbarem Ventilteller, aus beschichtetem Stahl, mit Einbaurahmen aus beschichtetem Stahl,
Farbton 'RAL 9010'
.
Menge: 91,000 St

**1.04.140 Luftventil Abluft 125mm beschStahl**
*** EP-Aufgliederung gefordert
STLB-Bau 2025-10 075
Luftventil, für Abluft, Nenngröße 125 mm, mit Ventilsitz und manuell einstellbarem Ventilteller, aus beschichtetem Stahl, mit Einbaurahmen aus beschichtetem Stahl.
Menge: 64,000 St

**1.04.150 Luftventil Abluft 160mm beschStahl**
*** EP-Aufgliederung gefordert
STLB-Bau 2025-10 075
Luftventil, für Abluft, Nenngröße 160 mm, mit Ventilsitz und manuell einstellbarem Ventilteller, aus beschichtetem Stahl, mit Einbaurahmen aus beschichtetem Stahl.
Menge: 16,000 St

**1.04.160 Luftventil Abluft 200mm beschStahl**
*** EP-Aufgliederung gefordert
STLB-Bau 2025-10 075
Luftventil, für Abluft, Nenngröße 200 mm, mit Ventilsitz und manuell einstellbarem Ventilteller, aus beschichtetem Stahl, mit Einbaurahmen aus beschichtetem Stahl.
Menge: 14,000 St

**1.04.170 Luftgitter Stahl verz B 225mm H 125mm**
*** EP-Aufgliederung gefordert
STLB-Bau 2025-10 075
Luftgitter für Einbau in rechteckige Luftleitungen, aus profilierten Blechen aus verzinktem Stahl, Frontrahmen profiliert, mit verdeckter Schraubbefestigung, mit Dichtung, mit waagerechten, einzeln verstellbaren Frontlamellen und senkrechten, einzeln verstellbaren Lamellen, Volumenstromeinstellsatz aus profilierten Blechen aus beschichtetem Stahl, mit gegenläufig gekoppelten Lamellen und einzeln verstellbaren Lamellen, Breite 225 mm, Höhe 125 mm.
Menge: 1,000 St

**1.04.180 Luftgitter Stahl verz B 325mm H 75mm**
*** EP-Aufgliederung gefordert
STLB-Bau 2025-10 075
Luftgitter für Einbau in rechteckige Luftleitungen, aus profilierten Blechen aus verzinktem Stahl, Frontrahmen profiliert, mit verdeckter Schraubbefestigung, mit Dichtung, mit waagerechten, einzeln verstellbaren Frontlamellen und senkrechten, einzeln verstellbaren Lamellen, Volumenstromeinstellsatz aus profilierten Blechen aus beschichtetem Stahl, mit gegenläufig gekoppelten Lamellen und einzeln verstellbaren Lamellen, Breite 325 mm, Höhe 75 mm.
Menge: 16,000 St

**1.04.190 Luftgitter Stahl verz B 325mm H 125mm**
*** EP-Aufgliederung gefordert
STLB-Bau 2025-10 075
Luftgitter für Einbau in rechteckige Luftleitungen, aus profilierten Blechen aus verzinktem Stahl, Frontrahmen profiliert, mit verdeckter Schraubbefestigung, mit Dichtung, mit waagerechten, einzeln verstellbaren Frontlamellen und senkrechten, einzeln verstellbaren Lamellen, Volumenstromeinstellsatz aus profilierten Blechen aus beschichtetem Stahl, mit gegenläufig gekoppelten Lamellen und einzeln verstellbaren Lamellen, Breite 325 mm, Höhe 125 mm.
Menge: 2,000 St

**1.04.200 Luftgitter Stahl verz B 425mm H 75mm**
*** EP-Aufgliederung gefordert
STLB-Bau 2025-10 075
Luftgitter für Einbau in rechteckige Luftleitungen, aus profilierten Blechen aus verzinktem Stahl, Frontrahmen profiliert, mit verdeckter Schraubbefestigung, mit Dichtung, mit waagerechten, einzeln verstellbaren Frontlamellen und senkrechten, einzeln verstellbaren Lamellen, Volumenstromeinstellsatz aus profilierten Blechen aus beschichtetem Stahl, mit gegenläufig gekoppelten Lamellen und einzeln verstellbaren Lamellen, Breite 425 mm, Höhe 75 mm.
Menge: 9,000 St

**1.04.210 Luftgitter Stahl verz B 425mm H 125mm**
*** EP-Aufgliederung gefordert
STLB-Bau 2025-10 075
Luftgitter für Einbau in rechteckige Luftleitungen, aus profilierten Blechen aus verzinktem Stahl, Frontrahmen profiliert, mit verdeckter Schraubbefestigung, mit Dichtung, mit waagerechten, einzeln verstellbaren Frontlamellen und senkrechten, einzeln verstellbaren Lamellen, Volumenstromeinstellsatz aus profilierten Blechen aus beschichtetem Stahl, mit gegenläufig gekoppelten Lamellen und einzeln verstellbaren Lamellen, Breite 425 mm, Höhe 125 mm.
Menge: 18,000 St

**1.04.220 Luftgitter Stahl verz B 425mm H 225mm**
*** EP-Aufgliederung gefordert
STLB-Bau 2025-10 075
Luftgitter für Einbau in rechteckige Luftleitungen, aus profilierten Blechen aus verzinktem Stahl, Frontrahmen profiliert, mit verdeckter Schraubbefestigung, mit Dichtung, mit waagerechten, einzeln verstellbaren Frontlamellen und senkrechten, einzeln verstellbaren Lamellen, Volumenstromeinstellsatz aus profilierten Blechen aus beschichtetem Stahl, mit gegenläufig gekoppelten Lamellen und einzeln verstellbaren Lamellen, Breite 425 mm, Höhe 225 mm.
Menge: 1,000 St

**1.04.230 Luftgitter Stahl verz B 525mm H 75mm**
*** EP-Aufgliederung gefordert
STLB-Bau 2025-10 075
Luftgitter für Einbau in rechteckige Luftleitungen, aus profilierten Blechen aus verzinktem Stahl, Frontrahmen profiliert, mit verdeckter Schraubbefestigung, mit Dichtung, mit waagerechten, einzeln verstellbaren Frontlamellen und senkrechten, einzeln verstellbaren Lamellen, Volumenstromeinstellsatz aus profilierten Blechen aus beschichtetem Stahl, mit gegenläufig gekoppelten Lamellen und einzeln verstellbaren Lamellen, Breite 525 mm, Höhe 75 mm.
Menge: 11,000 St

**1.04.240 Luftgitter Stahl verz B 525mm H 125mm**
*** EP-Aufgliederung gefordert
STLB-Bau 2025-10 075
Luftgitter für Einbau in rechteckige Luftleitungen, aus profilierten Blechen aus verzinktem Stahl, Frontrahmen profiliert, mit verdeckter Schraubbefestigung, mit Dichtung, mit waagerechten, einzeln verstellbaren Frontlamellen und senkrechten, einzeln verstellbaren Lamellen, Volumenstromeinstellsatz aus profilierten Blechen aus beschichtetem Stahl, mit gegenläufig gekoppelten Lamellen und einzeln verstellbaren Lamellen, Breite 525 mm, Höhe 125 mm.
Menge: 89,000 St

**1.04.250 Luftgitter Stahl verz B 525mm H 225mm**
*** EP-Aufgliederung gefordert
STLB-Bau 2025-10 075
Luftgitter für Einbau in rechteckige Luftleitungen, aus profilierten Blechen aus verzinktem Stahl, Frontrahmen profiliert, mit verdeckter Schraubbefestigung, mit Dichtung, mit waagerechten, einzeln verstellbaren Frontlamellen und senkrechten, einzeln verstellbaren Lamellen, Volumenstromeinstellsatz aus profilierten Blechen aus beschichtetem Stahl, mit gegenläufig gekoppelten Lamellen und einzeln verstellbaren Lamellen, Breite 525 mm, Höhe 225 mm.
Menge: 14,000 St

**1.04.260 Luftgitter Stahl verz B 525mm H 325mm**
*** EP-Aufgliederung gefordert
STLB-Bau 2025-10 075
Luftgitter für Einbau in rechteckige Luftleitungen, aus profilierten Blechen aus verzinktem Stahl, Frontrahmen profiliert, mit verdeckter Schraubbefestigung, mit Dichtung, mit waagerechten, einzeln verstellbaren Frontlamellen und senkrechten, einzeln verstellbaren Lamellen, Volumenstromeinstellsatz aus profilierten Blechen aus beschichtetem Stahl, mit gegenläufig gekoppelten Lamellen und einzeln verstellbaren Lamellen, Breite 525 mm, Höhe 325 mm.
Menge: 1,000 St

**1.04.270 Luftgitter Stahl verz B 625mm H 75mm**
*** EP-Aufgliederung gefordert
STLB-Bau 2025-10 075
Luftgitter für Einbau in rechteckige Luftleitungen, aus profilierten Blechen aus verzinktem Stahl, Frontrahmen profiliert, mit verdeckter Schraubbefestigung, mit Dichtung, mit waagerechten, einzeln verstellbaren Frontlamellen und senkrechten, einzeln verstellbaren Lamellen, Volumenstromeinstellsatz aus profilierten Blechen aus beschichtetem Stahl, mit gegenläufig gekoppelten Lamellen und einzeln verstellbaren Lamellen, Breite 625 mm, Höhe 75 mm.
Menge: 18,000 St

**1.04.280 Luftgitter Stahl verz B 625mm H 125mm**
*** EP-Aufgliederung gefordert
STLB-Bau 2025-10 075
Luftgitter für Einbau in rechteckige Luftleitungen, aus profilierten Blechen aus verzinktem Stahl, Frontrahmen profiliert, mit verdeckter Schraubbefestigung, mit Dichtung, mit waagerechten, einzeln verstellbaren Frontlamellen und senkrechten, einzeln verstellbaren Lamellen, Volumenstromeinstellsatz aus profilierten Blechen aus beschichtetem Stahl, mit gegenläufig gekoppelten Lamellen und einzeln verstellbaren Lamellen, Breite 625 mm, Höhe 125 mm.
Menge: 94,000 St

**1.04.290 Luftgitter Stahl verz B 625mm H 225mm**
*** EP-Aufgliederung gefordert
STLB-Bau 2025-10 075
Luftgitter für Einbau in rechteckige Luftleitungen, aus profilierten Blechen aus verzinktem Stahl, Frontrahmen profiliert, mit verdeckter Schraubbefestigung, mit Dichtung, mit waagerechten, einzeln verstellbaren Frontlamellen und senkrechten, einzeln verstellbaren Lamellen, Volumenstromeinstellsatz aus profilierten Blechen aus beschichtetem Stahl, mit gegenläufig gekoppelten Lamellen und einzeln verstellbaren Lamellen, Breite 625 mm, Höhe 225 mm.
Menge: 11,000 St

**1.04.300 Luftgitter Stahl verz B 625mm H 325mm**
*** EP-Aufgliederung gefordert
STLB-Bau 2025-10 075
Luftgitter für Einbau in rechteckige Luftleitungen, aus profilierten Blechen aus verzinktem Stahl, Frontrahmen profiliert, mit verdeckter Schraubbefestigung, mit Dichtung, mit waagerechten, einzeln verstellbaren Frontlamellen und senkrechten, einzeln verstellbaren Lamellen, Volumenstromeinstellsatz aus profilierten Blechen aus beschichtetem Stahl, mit gegenläufig gekoppelten Lamellen und einzeln verstellbaren Lamellen, Breite 625 mm, Höhe 325 mm.
Menge: 2,000 St

**1.04.310 Luftgitter Stahl verz B 825mm H 75mm**
*** EP-Aufgliederung gefordert
STLB-Bau 2025-10 075
Luftgitter für Einbau in rechteckige Luftleitungen, aus profilierten Blechen aus verzinktem Stahl, Frontrahmen profiliert, mit verdeckter Schraubbefestigung, mit Dichtung, mit waagerechten, einzeln verstellbaren Frontlamellen und senkrechten, einzeln verstellbaren Lamellen, Volumenstromeinstellsatz aus profilierten Blechen aus beschichtetem Stahl, mit gegenläufig gekoppelten Lamellen und einzeln verstellbaren Lamellen, Breite 825 mm, Höhe 75 mm.
Menge: 61,000 St

**1.04.320 Luftgitter Stahl verz B 825mm H 125mm**
*** EP-Aufgliederung gefordert
STLB-Bau 2025-10 075
Luftgitter für Einbau in rechteckige Luftleitungen, aus profilierten Blechen aus verzinktem Stahl, Frontrahmen profiliert, mit verdeckter Schraubbefestigung, mit Dichtung, mit waagerechten, einzeln verstellbaren Frontlamellen und senkrechten, einzeln verstellbaren Lamellen, Volumenstromeinstellsatz aus profilierten Blechen aus beschichtetem Stahl, mit gegenläufig gekoppelten Lamellen und einzeln verstellbaren Lamellen, Breite 825 mm, Höhe 125 mm.
Menge: 105,000 St

**1.04.330 Luftgitter Stahl verz B 825mm H 225mm**
*** EP-Aufgliederung gefordert
STLB-Bau 2025-10 075
Luftgitter für Einbau in rechteckige Luftleitungen, aus profilierten Blechen aus verzinktem Stahl, Frontrahmen profiliert, mit verdeckter Schraubbefestigung, mit Dichtung, mit waagerechten, einzeln verstellbaren Frontlamellen und senkrechten, einzeln verstellbaren Lamellen, Volumenstromeinstellsatz aus profilierten Blechen aus beschichtetem Stahl, mit gegenläufig gekoppelten Lamellen und einzeln verstellbaren Lamellen, Breite 825 mm, Höhe 225 mm.
Menge: 104,000 St

**1.04.340 Luftgitter Stahl verz B 825mm H 325mm**
*** EP-Aufgliederung gefordert
STLB-Bau 2025-10 075
Luftgitter für Einbau in rechteckige Luftleitungen, aus profilierten Blechen aus verzinktem Stahl, Frontrahmen profiliert, mit verdeckter Schraubbefestigung, mit Dichtung, mit waagerechten, einzeln verstellbaren Frontlamellen und senkrechten, einzeln verstellbaren Lamellen, Volumenstromeinstellsatz aus profilierten Blechen aus beschichtetem Stahl, mit gegenläufig gekoppelten Lamellen und einzeln verstellbaren Lamellen, Breite 825 mm, Höhe 325 mm.
Menge: 103,000 St

**1.04.350 Luftgitter Stahl verz B 825mm H 425mm**
*** EP-Aufgliederung gefordert
STLB-Bau 2025-10 075
Luftgitter für Einbau in rechteckige Luftleitungen, aus profilierten Blechen aus verzinktem Stahl, Frontrahmen profiliert, mit verdeckter Schraubbefestigung, mit Dichtung, mit waagerechten, einzeln verstellbaren Frontlamellen und senkrechten, einzeln verstellbaren Lamellen, Volumenstromeinstellsatz aus profilierten Blechen aus beschichtetem Stahl, mit gegenläufig gekoppelten Lamellen und einzeln verstellbaren Lamellen, Breite 825 mm, Höhe 425 mm.
Menge: 1,000 St

**1.04.360 Luftgitter Stahl verz B 1025mm H 75mm**
*** EP-Aufgliederung gefordert
STLB-Bau 2025-10 075
Luftgitter für Einbau in rechteckige Luftleitungen, aus profilierten Blechen aus verzinktem Stahl, Frontrahmen profiliert, mit verdeckter Schraubbefestigung, mit Dichtung, mit waagerechten, einzeln verstellbaren Frontlamellen und senkrechten, einzeln verstellbaren Lamellen, Volumenstromeinstellsatz aus profilierten Blechen aus beschichtetem Stahl, mit gegenläufig gekoppelten Lamellen und einzeln verstellbaren Lamellen, Breite 1025 mm, Höhe 75 mm.
Menge: 35,000 St

**1.04.370 Luftgitter Stahl verz B 1025mm H 125mm**
*** EP-Aufgliederung gefordert
STLB-Bau 2025-10 075
Luftgitter für Einbau in rechteckige Luftleitungen, aus profilierten Blechen aus verzinktem Stahl, Frontrahmen profiliert, mit verdeckter Schraubbefestigung, mit Dichtung, mit waagerechten, einzeln verstellbaren Frontlamellen und senkrechten, einzeln verstellbaren Lamellen, Volumenstromeinstellsatz aus profilierten Blechen aus beschichtetem Stahl, mit gegenläufig gekoppelten Lamellen und einzeln verstellbaren Lamellen, Breite 1025 mm, Höhe 125 mm.
Menge: 51,000 St

**1.04.380 Luftgitter Stahl verz B 1025mm H 225mm**
*** EP-Aufgliederung gefordert
STLB-Bau 2025-10 075
Luftgitter für Einbau in rechteckige Luftleitungen, aus profilierten Blechen aus verzinktem Stahl, Frontrahmen profiliert, mit verdeckter Schraubbefestigung, mit Dichtung, mit waagerechten, einzeln verstellbaren Frontlamellen und senkrechten, einzeln verstellbaren Lamellen, Volumenstromeinstellsatz aus profilierten Blechen aus beschichtetem Stahl, mit gegenläufig gekoppelten Lamellen und einzeln verstellbaren Lamellen, Breite 1025 mm, Höhe 225 mm.
Menge: 11,000 St

**1.04.390 Luftgitter Stahl verz B 1025mm H 325mm**
*** EP-Aufgliederung gefordert
STLB-Bau 2025-10 075
Luftgitter für Einbau in rechteckige Luftleitungen, aus profilierten Blechen aus verzinktem Stahl, Frontrahmen profiliert, mit verdeckter Schraubbefestigung, mit Dichtung, mit waagerechten, einzeln verstellbaren Frontlamellen und senkrechten, einzeln verstellbaren Lamellen, Volumenstromeinstellsatz aus profilierten Blechen aus beschichtetem Stahl, mit gegenläufig gekoppelten Lamellen und einzeln verstellbaren Lamellen, Breite 1025 mm, Höhe 325 mm.
Menge: 20,000 St

**1.04.400 Luftgitter Stahl verz B 1025mm H 425mm**
*** EP-Aufgliederung gefordert
STLB-Bau 2025-10 075
Luftgitter für Einbau in rechteckige Luftleitungen, aus profilierten Blechen aus verzinktem Stahl, Frontrahmen profiliert, mit verdeckter Schraubbefestigung, mit Dichtung, mit waagerechten, einzeln verstellbaren Frontlamellen und senkrechten, einzeln verstellbaren Lamellen, Volumenstromeinstellsatz aus profilierten Blechen aus beschichtetem Stahl, mit gegenläufig gekoppelten Lamellen und einzeln verstellbaren Lamellen, Breite 1025 mm, Höhe 425 mm.
Menge: 1,000 St

**1.04.410 Luftgitter Stahl verz B 1225mm H 75mm**
*** EP-Aufgliederung gefordert
STLB-Bau 2025-10 075
Luftgitter für Einbau in rechteckige Luftleitungen, aus profilierten Blechen aus verzinktem Stahl, Frontrahmen profiliert, mit verdeckter Schraubbefestigung, mit Dichtung, mit waagerechten, einzeln verstellbaren Frontlamellen und senkrechten, einzeln verstellbaren Lamellen, Volumenstromeinstellsatz aus profilierten Blechen aus beschichtetem Stahl, mit gegenläufig gekoppelten Lamellen und einzeln verstellbaren Lamellen, Breite 1225 mm, Höhe 75 mm.
Menge: 12,000 St

**1.04.420 Luftgitter Stahl verz B 1225mm H 125mm**
*** EP-Aufgliederung gefordert
STLB-Bau 2025-10 075
Luftgitter für Einbau in rechteckige Luftleitungen, aus profilierten Blechen aus verzinktem Stahl, Frontrahmen profiliert, mit verdeckter Schraubbefestigung, mit Dichtung, mit waagerechten, einzeln verstellbaren Frontlamellen und senkrechten, einzeln verstellbaren Lamellen, Volumenstromeinstellsatz aus profilierten Blechen aus beschichtetem Stahl, mit gegenläufig gekoppelten Lamellen und einzeln verstellbaren Lamellen, Breite 1225 mm, Höhe 125 mm.
Menge: 48,000 St

**1.04.430 Luftgitter Stahl verz B 1225mm H 225mm**
*** EP-Aufgliederung gefordert
STLB-Bau 2025-10 075
Luftgitter für Einbau in rechteckige Luftleitungen, aus profilierten Blechen aus verzinktem Stahl, Frontrahmen profiliert, mit verdeckter Schraubbefestigung, mit Dichtung, mit waagerechten, einzeln verstellbaren Frontlamellen und senkrechten, einzeln verstellbaren Lamellen, Volumenstromeinstellsatz aus profilierten Blechen aus beschichtetem Stahl, mit gegenläufig gekoppelten Lamellen und einzeln verstellbaren Lamellen, Breite 1225 mm, Höhe 225 mm.
Menge: 17,000 St

**1.04.440 Luftgitter Stahl verz B 1225mm H 325mm**
*** EP-Aufgliederung gefordert
STLB-Bau 2025-10 075
Luftgitter für Einbau in rechteckige Luftleitungen, aus profilierten Blechen aus verzinktem Stahl, Frontrahmen profiliert, mit verdeckter Schraubbefestigung, mit Dichtung, mit waagerechten, einzeln verstellbaren Frontlamellen und senkrechten, einzeln verstellbaren Lamellen, Volumenstromeinstellsatz aus profilierten Blechen aus beschichtetem Stahl, mit gegenläufig gekoppelten Lamellen und einzeln verstellbaren Lamellen, Breite 1225 mm, Höhe 325 mm.
Menge: 2,000 St

**1.04.450 Luftgitter Stahl verz B 1225mm H 325mm**
*** EP-Aufgliederung gefordert
STLB-Bau 2025-10 075
Luftgitter für Einbau in rechteckige Luftleitungen, aus profilierten Blechen aus verzinktem Stahl, Frontrahmen profiliert, mit verdeckter Schraubbefestigung, mit Dichtung, mit waagerechten, einzeln verstellbaren Frontlamellen und senkrechten, einzeln verstellbaren Lamellen, Volumenstromeinstellsatz aus profilierten Blechen aus beschichtetem Stahl, mit gegenläufig gekoppelten Lamellen und einzeln verstellbaren Lamellen, Breite 1225 mm, Höhe 325 mm.
Menge: 2,000 St

**Ausführungsbeschreibung 31 Spezifikation Wetterschutzgitter, Stahl verzinkt**
*Spezifikation Wetterschutzgitter, Stahl verzinkt*
Spezifikation Wetterschutzgitter, Stahl verzinkt

für Kanaleinbau, in rechteckiger Bauform,
zum Schutz vor direkt eindringenden Regen sowie Laub
und Vögeln, Frontrahmen mit regenabweisenden Lamellen und Trennstege aus profiliertem, verzinktem Stahlblech, Rahmen frontseitig gelocht, mit rückseitig angeordnetem Welldrahtgitter aus Stahl verzinkt,
Maschenweite min. 20 x 20 mm.
Maschenweite max. 30 x 30 mm.

angeb. Fabrikat:

'..........................................'
  ( vom Bieter einzutragen)

angeb. Typ:

'..........................................'
  ( vom Bieter einzutragen)

und zwar:

**1.04.460 Wetterschutzgitter B x H (100 x 100 mm)**
Wetterschutzgitter B x H (100 x 100 mm)
gemäß vorstehender Spezifikation
Menge: 1,000 St

**1.04.470 Wetterschutzgitter B x H (300 x 200 mm)**
Wetterschutzgitter B x H (300 x 200 mm)
gemäß vorstehender Spezifikation
Menge: 2,000 St

**1.04.480 Wetterschutzgitter B x H (900 x 900 mm)**
Wetterschutzgitter B x H (900 x 900 mm)
gemäß vorstehender Spezifikation
Menge: 1,000 St

**1.04.490 Wetterschutzgitter B x H (900 x 1500 mm)**
Wetterschutzgitter B x H (900 x 1500 mm)
gemäß vorstehender Spezifikation
Menge: 1,000 St

**1.04.500 Wetterschutzgitter B x H (1000 x 1600 mm)**
Wetterschutzgitter B x H (1000 x 1600 mm)
gemäß vorstehender Spezifikation
Menge: 1,000 St

**1.04.510 Wetterschutzgitter B x H (1200 x 2200 mm)**
Wetterschutzgitter B x H (1200 x 2200 mm)
gemäß vorstehender Spezifikation
Menge: 1,000 St

**1.04.520 Wetterschutzgitter B x H (1300 x 2400 mm)**
Wetterschutzgitter B x H (1300 x 2400 mm)
gemäß vorstehender Spezifikation
Menge: 1,000 St

**1.04.530 Wetterschutzgitter B x H (1400 x 500 mm)**
Wetterschutzgitter B x H (1400 x 500 mm)
gemäß vorstehender Spezifikation
Menge: 2,000 St

**1.04.540 Wetterschutzgitter B x H (1400 x 1400 mm)**
Wetterschutzgitter B x H (1400 x 1400 mm)
gemäß vorstehender Spezifikation
Menge: 1,000 St

**1.04.550 Wetterschutzgitter B x H (1400 x 1000 mm)**
Wetterschutzgitter B x H (1400 x 1000 mm)
gemäß vorstehender Spezifikation
Menge: 1,000 St

**1.04.560 Wetterschutzgitter B x H (1600 x 1000 mm)**
Wetterschutzgitter B x H (1600 x 1000 mm)
gemäß vorstehender Spezifikation
Menge: 1,000 St

**1.04.570 Wetterschutzgitter B x H (1700x 800 mm)**
Wetterschutzgitter B x H (1700 x 800 mm)
gemäß vorstehender Spezifikation
Menge: 1,000 St

**1.04.580 Wetterschutzgitter B x H (1800 x 2330 mm)**
Wetterschutzgitter B x H (1800 x 2330 mm)
gemäß vorstehender Spezifikation
Menge: 1,000 St

**1.04.590 Wetterschutzgitter B x H (1800 x 2448 mm)**
Wetterschutzgitter B x H (1800 x 2448 mm)
gemäß vorstehender Spezifikation
Menge: 1,000 St

**1.04.600 Wetterschutzgitter B x H (1800 x 2740 mm)**
Wetterschutzgitter B x H (1800 x 2740 mm)
gemäß vorstehender Spezifikation
Menge: 1,000 St

**1.04.610 Wetterschutzgitter B x H (2000x 825 mm)**
Wetterschutzgitter B x H (2000 x 825 mm)
gemäß vorstehender Spezifikation
Menge: 1,000 St

**1.04.620 Wetterschutzgitter B x H (2100 x 1300 mm)**
Wetterschutzgitter B x H (2100 x 1300 mm)
gemäß vorstehender Spezifikation
Menge: 1,000 St

**1.04.630 Wetterschutzgitter B x H (2200 x 2740 mm)**
Wetterschutzgitter B x H (2200 x 2740 mm)
gemäß vorstehender Spezifikation
Menge: 4,000 St

**1.04.640 Wetterschutzgitter B x H (2400 x 2740 mm)**
Wetterschutzgitter B x H (2400 x 2740 mm)
gemäß vorstehender Spezifikation
Menge: 4,000 St

**1.04.650 Wetterschutzgitter B x H (2500 x 1600 mm)**
Wetterschutzgitter B x H (2500 x 1600 mm)
gemäß vorstehender Spezifikation
Menge: 2,000 St

**1.04.660 Wetterschutzgitter B x H (2900 x 2740 mm)**
Wetterschutzgitter B x H (2900 x 2740 mm)
gemäß vorstehender Spezifikation
Menge: 2,000 St

**1.04.670 Wetterschutzgitter B x H (2900 x 2800 mm)**
Wetterschutzgitter B x H (2900 x 2800 mm)
gemäß vorstehender Spezifikation
Menge: 1,000 St

**1.04.680 Wetterschutzgitter B x H (3300 x 2330 mm)**
Wetterschutzgitter B x H (3300 x 2330 mm)
gemäß vorstehender Spezifikation
Menge: 1,000 St

**1.04.690 Wetterschutzgitter B x H (4100 x 2330 mm)**
Wetterschutzgitter B x H (4100 x 2330 mm)
gemäß vorstehender Spezifikation
Menge: 1,000 St

**Ausführungsbeschreibung 32 Spezifikation Textile Zuluft Lüftauslässe Kühlzellen ha**
*Spezifikation Textile Zuluft Lüftauslässe Kühlzellen halbrunde Ausführung*
Spezifikation Textile Zuluft Lüftauslässe Kühlzellen
halbrunde Ausführung
zur gleichmäßigen und zugfreien Verteilung von Luft.
Belüftungssystem mit gewebtem Polyestermaterial mit Permeabilität, damit die Luft durch das Gewebe mit einer niedrigen Turbulenzintensität diffundieren kann. Die vollgewebte Lösung wird eine gleichmäßige Luftverteilung ohne Mitlauf gewährleisten.
Mikrolochung nicht zugelassen.
Die Textilkanäle müssen nach dem Europäischen Brandschutzcode EN13501-1 klassifiziert sein. Die Klassifizierung muss B-s1, d0 (Flammenausbreitung / Rauchausbreitung) sein.
Das Textilmaterial muss durchlässigkeitsstabil sein und eine maximale Schrumpfung von 0,5 % nach dem Waschen aufweisen.
Das Textilmaterial muss eine Filtrationsfunktion (Klasse M6) mit einer dokumentierten Mindeststaubtragfähigkeit von 25 g/m² nach EN 779:2012 haben.
Aufhängungssystem:
Montagesystem (einreihig, bzw. zweireihig). Montageschienen aus Aluminium. Die Schienen werden auf die erforderliche Länge zugeschnitten. Die Textilkanäle werden in den Schienen mittels eines integrierten flexiblen Keders aufgehängt und gleiten im Schienensystem. Die Schienen werden mit Gewindestangen an die Decke montiert.
Der Textilkanal funktioniert als zusätzlicher Filter (M6), da Staub und Schmutz von dem Belüftungssystem zurückgehalten werden (Staubrückhaltekapazität von 25g/m² Textiloberfläche laut EN 779:2012). Unterstützt die Anforderungen des DGNB entsprechend dem Kriterium SOC 1.2, Innenraumluftqualität.

Die Luftgeschwindigkeit in der Aufenthaltszone ist für die technische Dokumentation mit einer 2D oder 3D Strömungsbilddarstellung in Bezug auf die Raumtemperatur zu erbringen.
Die Schallleistungspegel sollen für alle Systeme berechnet und nach Frequenzen grafisch dargestellt werden.
Der Hersteller muss nach ISO 9001:2015, ISO 14001:2015 und ISO 45001:2018 zertifiziert sein.
Der Hersteller muss 10 Jahre Garantie auf Produkte gewähren, die für den Stoffanteil dieses Systems geliefert werden (einschließlich Zubehör wie Reißverschlüsse, Clips, Düsen usw.).
Der Hersteller muss Wartungsdaten einschließlich der Waschanleitung für die Textilkanäle übermitteln

und zwar:

**1.04.700 Textile Luftauslässe Kühlzellen halbrunde Ausführung**
Textile Luftauslässe Kühlzellen halbrunde Ausführung
Technische Daten:

Luftmenge: 2.940 m³/h
Farbe: Hellgrau
Durchmesser: DN560 mm an
 D650/325 mm, L=500 mm
Gesamtlänge: 2500 mm
Anfang: Konischer Saum, Reißverschluss  Standard 6 mm, 1 Stück Spannband
Ende: mit-Boden
Aufhängung: 2 Reihen 15 mm

Zubehör:
Montagesatz einschließlich Montageschienen zur Aufhängung des Textilauslasses
Ersatztextilauslass

gemäß vorstehender Spezifikation
Menge: 2,000 St

**Ausführungsbeschreibung 33 Spezifikation Textile Zuluft Lüftauslässe Kryoräume run**
*Spezifikation Textile Zuluft Lüftauslässe Kryoräume runde Ausführung*
Spezifikation Textile Zuluft Luftauslässe Kryoräume
runde Ausführung
zur gleichmäßigen und zugfreien Verteilung von Luft.
Belüftungssystem mit gewebtem Polyestermaterial mit Permeabilität, damit die Luft durch das Gewebe mit einer niedrigen Turbulenzintensität diffundieren kann. Die vollgewebte Lösung wird eine gleichmäßige Luftverteilung ohne Mitlauf gewährleisten.
Mikrolochung nicht zugelassen..
Die Textilkanäle müssen nach dem Europäischen Brandschutzcode EN13501-1 klassifiziert sein. Die Klassifizierung muss B-s1, d0 (Flammenausbreitung / Rauchausbreitung) sein.
Das Textilmaterial muss durchlässigkeitsstabil sein und eine maximale Schrumpfung von 0,5 % nach dem Waschen aufweisen. zugelassen sein.
Das Textilmaterial muss eine Filtrationsfunktion (Klasse M6) mit einer dokumentierten Mindeststaubtragfähigkeit von 25 g/m² nach EN 779:2012 haben.
Aufhängungssystem:
Montagesystem (einreihig, bzw. zweireihig). Montageschienen aus extrudiertem Aluminium mit einer Eloxierung. Die Schieneentsprechen den Textilkanälen angepasst sein. Die Schienen werden auf die erforderliche Länge zugeschnitten. Die Textilkanäle werden in den Schienen mittels eines integrierten flexiblen Keders aufgehängt und gleiten im Schienensystem. Die Schienen werden mit senkrechten Strap- Ups mit verzinkter M6/M8-Gewindestange an die Decke montiert.
Die Strap-Ups werden an den Schienen mit einem Alu-Aufhängeprofil angeklickt.
Der Textilkanal funktioniert als zusätzlicher Filter (M6), da Staub und Schmutz von dem Belüftungssystem zurückgehalten werden (Staubrückhaltekapazität von 25g/m² Textiloberfläche laut EN 779:2012). Unterstützt die Anforderungen des DGNB entsprechend dem Kriterium SOC 1.2, Innenraumluftqualität.

Allgemeine Anforderungen
Die Luftgeschwindigkeit in der Aufenthaltszone ist für die technische Dokumentation mit einer 2D oder 3D Strömungsbilddarstellung in Bezug auf die Raumtemperatur zu erbringen.
Die Schallleistungspegel sollen für alle Systeme berechnet und nach Frequenzen grafisch dargestellt werden.
Der Hersteller muss nach ISO 9001:2015, ISO 14001:2015 und ISO 45001:2018 zertifiziert sein.
Der Hersteller muss 10 Jahre Garantie auf Produkte gewähren, die für den Stoffanteil dieses Systems geliefert werden (einschließlich Zubehör wie Reißverschlüsse, Clips, Düsen usw.).
Der Hersteller muss Wartungsdaten einschließlich der Waschanleitung für die Textilkanäle übermitteln

und zwar:

**1.04.710 Textile Luftauslass Kryoraum 1**
Textile Luftauslass Kryoraume 1
Technische Daten:

Luftmenge: 4.000 m³/h
Farbe: Hellgrau
Durchmesser: DN500 mm
Gesamtlänge: 4800 mm
Bögen: 2 x 45°
Anfang: Konischer Saum, Reißverschluss  Standard 6 mm, 1 Stück Spannband
Ende: mit-Boden
Aufhängung: 1 Reihe 15 mm

Zubehör:
Montagesatz einschließlich Montageschienen zur Aufhängung des Textilauslasses
Ersatztextilauslass

gemäß vorstehender Spezifikation
Menge: 1,000 St

**1.04.720 Textile Luftauslass Kryoraum 2**
Textile Luftauslass Kryoraume 21
Technische Daten:

Luftmenge: 4.000 m³/h
Farbe: Hellgrau
Durchmesser: DN500 mm
Gesamtlänge: 6000 mm
Bögen: 2x 90° und 2 x 45°
Anfang: Konischer Saum, Reißverschluss  Standard 6 mm, 1 Stück Spannband
Ende: mit-Boden
Aufhängung: 1 Reihe 15 mm

Zubehör:
Montagesatz einschließlich Montageschienen zur Aufhängung des Textilauslasses
Ersatztextilauslass

gemäß vorstehender Spezifikation
Menge: 1,000 St

**Ausführungsbeschreibung 34 Spezifikation Textile Abluft Lufteinlässe Kryotäume run**
*Spezifikation Textile Abluft Lufteinlässe Kryotäume runde Ausführung*
Spezifikation Textile Abluft Lufteinlässe Kryotäume
runde Ausführung
Runder Textilkanal zur gleichmäßigen und zugfreien Verteilung von Luft.
Belüftungssystem mit zugelassenen System, zur gleichmäßigen und zugfreien Verteilung von gekühlter und beheizter Luft. Das Luftverteilsystem wird mit speziellen lasergeschnittenen Löchern geliefert
Die Textilkanäle müssen nach dem Europäischen Brandschutzcode EN13501-1 klassifiziert sein. Die Klassifizierung muss B-s1, d0 (Flammenausbreitung / Rauchausbreitung) sein.
Das Textilmaterial muss durchlässigkeitsstabil sein und eine maximale Schrumpfung von 0,5 % nach dem Waschen aufweisen.
Das Textilmaterial muss eine Filtrationsfunktion (Klasse M6) mit einer dokumentierten Mindeststaubtragfähigkeit von 25 g/m² nach EN 779:2012 haben.

Ausführung
Mit formstabilen Ringen auf Grund des Unterdruckes

Aufhängungssystem
Montagesystem (einreihig, bzw. zweireihig). Montageschienen aus extrudiertem Aluminium mit einer Eloxierung. Die Schieneentsprechen den Textilkanälen angepasst sein. Die Schienen werden auf die erforderliche Länge zugeschnitten. Die Textilkanäle werden in den Schienen mittels eines integrierten flexiblen Keders aufgehängt und gleiten im Schienensystem. Die Schienen werden mit senkrechten Strap- Ups mit verzinkter M6/M8-Gewindestange an die Decke montiert.
Die Strap-Ups werden an den Schienen mit einem Alu-Aufhängeprofil angeklickt.
Der Textilkanal funktioniert als zusätzlicher Filter (M6), da Staub und Schmutz von dem Belüftungssystem zurückgehalten werden (Staubrückhaltekapazität von 25g/m² Textiloberfläche laut EN 779:2012). Unterstützt die Anforderungen des DGNB entsprechend dem Kriterium SOC 1.2, Innenraumluftqualität.

Allgemeine Anforderungen
Die Luftgeschwindigkeit in der Aufenthaltszone ist für die technische Dokumentation mit einer 2D oder 3D Strömungsbilddarstellung in Bezug auf die Raumtemperatur zu erbringen.
Die Schallleistungspegel sollen für alle Systeme berechnet und nach Frequenzen grafisch dargestellt werden.
Der Hersteller muss nach ISO 9001:2015, ISO 14001:2015 und ISO 45001:2018 zertifiziert sein.
Der Hersteller muss 10 Jahre Garantie auf Produkte gewähren, die für den Stoffanteil dieses Systems geliefert werden (einschließlich Zubehör wie Reißverschlüsse, Clips, Düsen usw.).
Der Hersteller muss Wartungsdaten einschließlich der Waschanleitung für die Textilkanäle übermitteln

und zwar:

**1.04.730 Textile Lufteinlass Kryoraum 1**
Textile Lufteinlass Kryoraume 1
Technische Daten:

Luftmenge: 4.000 m³/h
Farbe: Hellgrau
Durchmesser: DN500 mm
Ausführung: mit formstabilen Ringen
Gesamtlänge: 6000 mm
Bögen: 2x 90° und 2 x 45°
Anfang: Konischer Saum, Reißverschluss  Standard 6 mm, 1 Stück Spannband
Ende: mit-Boden
Aufhängung: 1 Reihe 15 mm

Zubehör:
Montagesatz einschließlich Montageschienen zur Aufhängung des Textilauslasses
Ersatztextileinlass

gemäß vorstehender Spezifikation
Menge: 1,000 St

**1.04.740 Textile Lufteinlass Kryoraum 2**
Textile Lufteinlass Kryoraume 21
Technische Daten:

Luftmenge: 4.000 m³/h
Farbe: Hellgrau
Durchmesser: DN500 mm
Ausführung: mit formstabilen Ringen
Gesamtlänge: 4800 mm
Anfang: Konischer Saum, Reißverschluss  Standard 6 mm, 1 Stück Spannband
Ende: mit-Boden
Aufhängung: 1 Reihe 15 mm

Zubehör:
Montagesatz einschließlich Montageschienen zur Aufhängung des Textilauslasses
Ersatztextileinslass

gemäß vorstehender Spezifikation
Menge: 1,000 St

#### Titel 1.05 Technische Dämmung

**Ausführungsbeschreibung 35 Hinweis: Dämmung der Lüftungskanäle vor Montage**
*Hinweis: Dämmung der Lüftungskanäle vor Montage*
Hinweis: Dämmung der Lüftungskanäle vor Montage

Um die Isolierung vor der Montage von Lüftungskanälen
in der Schächten zu erleitern, können oder müssen die
Kanlisolierungen vor Montage erstellt werden.
Ob dies auf Grund von Platzbedingunghen erforderlich ist, obliegt der ausführenden Firma in Abstimmung mit den eventuellen Nachunternehmer.

**1.05.10 Wärmedämmung Ummantelung Luftltg Kanten-L bis 500mm im Freien Mineralwolle AS-Qualität hydrophobiert Matte D 80mm Mantel Blech Stahl Alu-Zink-besch**
*** EP-Aufgliederung gefordert
*** Bezugsbeschreibung
STLB-Bau 2025-10 047
Wärmedämmung einschl. Ummantelung DIN 4140 an haus- und betriebstechnischen Anlagen, an Luftleitung, rechteckig, Maße DIN EN 1505, Kantenlänge bis 500 mm, Mindestabstände DIN 4140 sind nicht eingehalten, im Freien, Dämmung aus Mineralwolle DIN EN 14303, AS-Qualität und hydrophobiert, als Lamellenmatte, 2-lagig, Gesamtdicke der Dämmlagen 80 mm, Brandverhaltensklasse DIN EN 13501-1 A1 (nichtbrennbar), Schmelzpunkt größer 1000 Grad C, DIN 4102-17, Wärmeleitfähigkeit 0,035 W/(mK) bei 40 Grad C Mitteltemperatur DIN EN 12667, kaschiert mit Alufolie, Ummantelung aus nichtprofiliertem Blech, Stahl, Aluminium-Zink-beschichtet, Blechdicke 1 mm, Überlappungen verschrauben und mit Dichtungsband abdichten, Arbeitshöhe des Montageortes bis 3,5 m über der Standfläche des hierfür erforderlichen Gerüstes.
Menge: 200,000 m2

**1.05.20 Wie vor, jedoch Kantenlänge über 500 bis 1000 mm;**
*** EP-Aufgliederung gefordert
*** wie Position 1.05.10
STLB-Bau 2025-10 047
Kantenlänge über 500 bis 1000 mm
Menge: 240,000 m2

**1.05.30 Wie vor, jedoch Kantenlänge über 1000 bis 1500 mm;**
*** EP-Aufgliederung gefordert
*** wie Position 1.05.10
STLB-Bau 2025-10 047
Kantenlänge über 1000 bis 1500 mm
Menge: 60,000 m2

**1.05.40 Wie vor, jedoch Kantenlänge über 1500 bis 2000 mm;**
*** EP-Aufgliederung gefordert
*** wie Position 1.05.10
STLB-Bau 2025-10 047
Kantenlänge über 1500 bis 2000 mm
Menge: 70,000 m2

**1.05.50 Formstück Mineralwolle AS-Qualität hydrophobiert Wärmedämmung Ummantelung Luftltg Kanten-L bis 500mm im Freien 0,035W/(mK) 2lagig D 80mm kaschiert Alu-Folie Mantel Blech Stahl Alu-Zink-besch D 1mm verschrauben Dichtungsband abdichten**
*** EP-Aufgliederung gefordert
*** Bezugsbeschreibung
STLB-Bau 2025-10 047
Formstück aus Mineralwolle DIN EN 14303, AS-Qualität und hydrophobiert, Wärmedämmung einschl. Ummantelung DIN 4140 an haus- und betriebstechnischen Anlagen, an Luftleitung, rechteckig, Kantenlänge bis 500 mm, Mindestabstände DIN 4140 sind nicht eingehalten, Maße DIN EN 1505, im Freien, Brandverhaltensklasse DIN EN 13501-1 A1 (nichtbrennbar), Wärmeleitfähigkeit 0,035 W/(mK) bei 40 Grad C Mitteltemperatur DIN EN 12667, 2-lagig, Gesamtdicke der Dämmlagen 80 mm, kaschiert mit Aluminiumfolie, Ummantelung aus nichtprofiliertem Blech, Stahl, Aluminium-Zink-beschichtet, Blechdicke 1 mm, verschrauben, mit Dichtungsband abdichten, Arbeitshöhe des Montageortes bis 3,5 m über der Standfläche des hierfür erforderlichen Gerüstes.
Menge: 50,000 m2

**1.05.60 Wie vor, jedoch Kantenlänge über 500 bis 1000 mm;**
*** EP-Aufgliederung gefordert
*** wie Position 1.05.50
STLB-Bau 2025-10 047
Kantenlänge über 500 bis 1000 mm
Menge: 60,000 m2

**1.05.70 Wie vor, jedoch Kantenlänge über 1000 bis 1500 mm;**
*** EP-Aufgliederung gefordert
*** wie Position 1.05.50
STLB-Bau 2025-10 047
Kantenlänge über 1000 bis 1500 mm
Menge: 20,000 m2

**1.05.80 Wärmedämmung Ummantelung Luftltg Kanten-L bis 500mm Gebäude Mineralwolle AS-Qualität hydrophobiert Matte D 30mm Mantel Blech Stahl verz**
*** EP-Aufgliederung gefordert
STLB-Bau 2025-10 047
Wärmedämmung einschl. Ummantelung DIN 4140 an haus- und betriebstechnischen Anlagen, an Luftleitung, rechteckig, Maße DIN EN 1505, Kantenlänge bis 500 mm, Mindestabstände DIN 4140 sind nicht eingehalten, im Gebäude, keine ausreichende Konvektion bzw. unzureichender Abstand zu Objekten, Dämmung aus Mineralwolle DIN EN 14303, AS-Qualität und hydrophobiert, als Lamellenmatte, Dämmschichtdicke 30 mm, Brandverhaltensklasse DIN EN 13501-1 A1 (nichtbrennbar), Schmelzpunkt größer 1000 Grad C, DIN 4102-17, Wärmeleitfähigkeit 0,035 W/(mK) bei 40 Grad C Mitteltemperatur DIN EN 12667, kaschiert mit Alufolie, Ummantelung aus nichtprofiliertem Blech, Stahl, feuerverzinkt, Arbeitshöhe des Montageortes bis 3,5 m über der Standfläche des hierfür erforderlichen Gerüstes.
Menge: 60,000 m2

**1.05.90 Wärmedämmung Ummantelung Luftltg Kanten-L 500-1000mm Gebäude Mineralwolle AS-Qualität hydrophobiert Matte D 30mm Mantel Blech Stahl verz**
*** EP-Aufgliederung gefordert
STLB-Bau 2025-10 047
Wärmedämmung einschl. Ummantelung DIN 4140 an haus- und betriebstechnischen Anlagen, an Luftleitung, rechteckig, Maße DIN EN 1505, Kantenlänge über 500 bis 1000 mm, Mindestabstände DIN 4140 sind nicht eingehalten, im Gebäude, keine ausreichende Konvektion bzw. unzureichender Abstand zu Objekten, Dämmung aus Mineralwolle DIN EN 14303, AS-Qualität und hydrophobiert, als Lamellenmatte, Dämmschichtdicke 30 mm, Brandverhaltensklasse DIN EN 13501-1 A1 (nichtbrennbar), Schmelzpunkt größer 1000 Grad C, DIN 4102-17, Wärmeleitfähigkeit 0,035 W/(mK) bei 40 Grad C Mitteltemperatur DIN EN 12667, kaschiert mit Alufolie, Ummantelung aus nichtprofiliertem Blech, Stahl, feuerverzinkt, Arbeitshöhe des Montageortes bis 3,5 m über der Standfläche des hierfür erforderlichen Gerüstes.
Menge: 70,000 m2

**1.05.100 Wärmedämmung Ummantelung Luftltg Kanten-L 1000-1500mm Gebäude Mineralwolle AS-Qualität hydrophobiert Matte D 30mm Mantel Blech Stahl verz**
*** EP-Aufgliederung gefordert
STLB-Bau 2025-10 047
Wärmedämmung einschl. Ummantelung DIN 4140 an haus- und betriebstechnischen Anlagen, an Luftleitung, rechteckig, Maße DIN EN 1505, Kantenlänge über 1000 bis 1500 mm, Mindestabstände DIN 4140 sind nicht eingehalten, im Gebäude, keine ausreichende Konvektion bzw. unzureichender Abstand zu Objekten, Dämmung aus Mineralwolle DIN EN 14303, AS-Qualität und hydrophobiert, als Lamellenmatte, Dämmschichtdicke 30 mm, Brandverhaltensklasse DIN EN 13501-1 A1 (nichtbrennbar), Schmelzpunkt größer 1000 Grad C, DIN 4102-17, Wärmeleitfähigkeit 0,035 W/(mK) bei 40 Grad C Mitteltemperatur DIN EN 12667, kaschiert mit Alufolie, Ummantelung aus nichtprofiliertem Blech, Stahl, feuerverzinkt, Arbeitshöhe des Montageortes bis 3,5 m über der Standfläche des hierfür erforderlichen Gerüstes.
Menge: 80,000 m2

**1.05.110 Wärmedämmung Ummantelung Luftltg Kanten-L 1500-2000mm Gebäude Mineralwolle AS-Qualität hydrophobiert Matte D 30mm Mantel Blech Stahl verz**
*** EP-Aufgliederung gefordert
STLB-Bau 2025-10 047
Wärmedämmung einschl. Ummantelung DIN 4140 an haus- und betriebstechnischen Anlagen, an Luftleitung, rechteckig, Maße DIN EN 1505, Kantenlänge über 1500 bis 2000 mm, Mindestabstände DIN 4140 sind nicht eingehalten, im Gebäude, keine ausreichende Konvektion bzw. unzureichender Abstand zu Objekten, Dämmung aus Mineralwolle DIN EN 14303, AS-Qualität und hydrophobiert, als Lamellenmatte, Dämmschichtdicke 30 mm, Brandverhaltensklasse DIN EN 13501-1 A1 (nichtbrennbar), Schmelzpunkt größer 1000 Grad C, DIN 4102-17, Wärmeleitfähigkeit 0,035 W/(mK) bei 40 Grad C Mitteltemperatur DIN EN 12667, kaschiert mit Alufolie, Ummantelung aus nichtprofiliertem Blech, Stahl, feuerverzinkt, Arbeitshöhe des Montageortes bis 3,5 m über der Standfläche des hierfür erforderlichen Gerüstes.
Menge: 100,000 m2

**1.05.120 Wärmedämmung Ummantelung Luftltg Kanten-L ü. 2000mm Gebäude Mineralwolle AS-Qualität hydrophobiert Matte D 30mm Mantel Blech Stahl verz**
*** EP-Aufgliederung gefordert
STLB-Bau 2025-10 047
Wärmedämmung einschl. Ummantelung DIN 4140 an haus- und betriebstechnischen Anlagen, an Luftleitung, rechteckig, Maße DIN EN 1505, Kantenlänge über 2000 mm, Mindestabstände DIN 4140 sind nicht eingehalten, im Gebäude, keine ausreichende Konvektion bzw. unzureichender Abstand zu Objekten, Dämmung aus Mineralwolle DIN EN 14303, AS-Qualität und hydrophobiert, als Lamellenmatte, Dämmschichtdicke 30 mm, Brandverhaltensklasse DIN EN 13501-1 A1 (nichtbrennbar), Schmelzpunkt größer 1000 Grad C, DIN 4102-17, Wärmeleitfähigkeit 0,035 W/(mK) bei 40 Grad C Mitteltemperatur DIN EN 12667, kaschiert mit Alufolie, Ummantelung aus nichtprofiliertem Blech, Stahl, feuerverzinkt, Arbeitshöhe des Montageortes bis 3,5 m über der Standfläche des hierfür erforderlichen Gerüstes.
Menge: 100,000 m2

**Ausführungsbeschreibung 36 Formstücke Luftleitung, rechteckig**
*Formstücke Luftleitung, rechteckig*

**1.05.130 Formstück Mineralwolle AS-Qualität hydrophobiert Wärmedämmung Ummantelung Luftltg Kanten-L bis 500mm Gebäude 0,035W/(mK) D 30mm kaschiert Alu-Folie Mantel Blech Stahl verz**
*** EP-Aufgliederung gefordert
STLB-Bau 2025-10 047
Formstück aus Mineralwolle DIN EN 14303, AS-Qualität und hydrophobiert, Wärmedämmung einschl. Ummantelung DIN 4140 an haus- und betriebstechnischen Anlagen, an Luftleitung, rechteckig, Kantenlänge bis 500 mm, Mindestabstände DIN 4140 sind nicht eingehalten, Maße DIN EN 1505, im Gebäude, keine ausreichende Konvektion bzw. unzureichender Abstand zu Objekten, Brandverhaltensklasse DIN EN 13501-1 A1 (nichtbrennbar), Wärmeleitfähigkeit 0,035 W/(mK) bei 40 Grad C Mitteltemperatur DIN EN 12667, Dämmschichtdicke 30 mm, kaschiert mit Aluminiumfolie, Ummantelung aus nichtprofiliertem Blech, Stahl, feuerverzinkt, Arbeitshöhe des Montageortes bis 3,5 m über der Standfläche des hierfür erforderlichen Gerüstes.
Menge: 20,000 m2

**1.05.140 Formstück Mineralwolle AS-Qualität hydrophobiert Wärmedämmung Ummantelung Luftltg Kanten-L 500-1000mm Gebäude 0,035W/(mK) D 30mm kaschiert Alu-Folie Mantel Blech Stahl verz**
*** EP-Aufgliederung gefordert
STLB-Bau 2025-10 047
Formstück aus Mineralwolle DIN EN 14303, AS-Qualität und hydrophobiert, Wärmedämmung einschl. Ummantelung DIN 4140 an haus- und betriebstechnischen Anlagen, an Luftleitung, rechteckig, Kantenlänge über 500 bis 1000 mm, Mindestabstände DIN 4140 sind nicht eingehalten, Maße DIN EN 1505, im Gebäude, keine ausreichende Konvektion bzw. unzureichender Abstand zu Objekten, Brandverhaltensklasse DIN EN 13501-1 A1 (nichtbrennbar), Wärmeleitfähigkeit 0,035 W/(mK) bei 40 Grad C Mitteltemperatur DIN EN 12667, Dämmschichtdicke 30 mm, kaschiert mit Aluminiumfolie, Ummantelung aus nichtprofiliertem Blech, Stahl, feuerverzinkt, Arbeitshöhe des Montageortes bis 3,5 m über der Standfläche des hierfür erforderlichen Gerüstes.
Menge: 20,000 m2

**1.05.150 Formstück Mineralwolle AS-Qualität hydrophobiert Wärmedämmung Ummantelung Luftltg Kanten-L 1000-1500mm Gebäude 0,035W/(mK) D 30mm kaschiert Alu-Folie Mantel Blech Stahl verz**
*** EP-Aufgliederung gefordert
STLB-Bau 2025-10 047
Formstück aus Mineralwolle DIN EN 14303, AS-Qualität und hydrophobiert, Wärmedämmung einschl. Ummantelung DIN 4140 an haus- und betriebstechnischen Anlagen, an Luftleitung, rechteckig, Kantenlänge über 1000 bis 1500 mm, Mindestabstände DIN 4140 sind nicht eingehalten, Maße DIN EN 1505, im Gebäude, keine ausreichende Konvektion bzw. unzureichender Abstand zu Objekten, Brandverhaltensklasse DIN EN 13501-1 A1 (nichtbrennbar), Wärmeleitfähigkeit 0,035 W/(mK) bei 40 Grad C Mitteltemperatur DIN EN 12667, Dämmschichtdicke 30 mm, kaschiert mit Aluminiumfolie, Ummantelung aus nichtprofiliertem Blech, Stahl, feuerverzinkt, Arbeitshöhe des Montageortes bis 3,5 m über der Standfläche des hierfür erforderlichen Gerüstes.
Menge: 10,000 m2

**1.05.160 Formstück Mineralwolle AS-Qualität hydrophobiert Wärmedämmung Ummantelung Luftltg Kanten-L 1500-2000mm Gebäude 0,035W/(mK) D 30mm kaschiert Alu-Folie Mantel Blech Stahl verz**
*** EP-Aufgliederung gefordert
STLB-Bau 2025-10 047
Formstück aus Mineralwolle DIN EN 14303, AS-Qualität und hydrophobiert, Wärmedämmung einschl. Ummantelung DIN 4140 an haus- und betriebstechnischen Anlagen, an Luftleitung, rechteckig, Kantenlänge über 1500 bis 2000 mm, Mindestabstände DIN 4140 sind nicht eingehalten, Maße DIN EN 1505, im Gebäude, keine ausreichende Konvektion bzw. unzureichender Abstand zu Objekten, Brandverhaltensklasse DIN EN 13501-1 A1 (nichtbrennbar), Wärmeleitfähigkeit 0,035 W/(mK) bei 40 Grad C Mitteltemperatur DIN EN 12667, Dämmschichtdicke 30 mm, kaschiert mit Aluminiumfolie, Ummantelung aus nichtprofiliertem Blech, Stahl, feuerverzinkt, Arbeitshöhe des Montageortes bis 3,5 m über der Standfläche des hierfür erforderlichen Gerüstes.
Menge: 20,000 m2

**1.05.170 Formstück Mineralwolle AS-Qualität hydrophobiert Wärmedämmung Ummantelung Luftltg Kanten-L ü. 2000mm Gebäude 0,035W/(mK) D 30mm kaschiert Alu-Folie Mantel Blech Stahl verz**
*** EP-Aufgliederung gefordert
STLB-Bau 2025-10 047
Formstück aus Mineralwolle DIN EN 14303, AS-Qualität und hydrophobiert, Wärmedämmung einschl. Ummantelung DIN 4140 an haus- und betriebstechnischen Anlagen, an Luftleitung, rechteckig, Kantenlänge über 2000 mm, Mindestabstände DIN 4140 sind nicht eingehalten, Maße DIN EN 1505, im Gebäude, keine ausreichende Konvektion bzw. unzureichender Abstand zu Objekten, Brandverhaltensklasse DIN EN 13501-1 A1 (nichtbrennbar), Wärmeleitfähigkeit 0,035 W/(mK) bei 40 Grad C Mitteltemperatur DIN EN 12667, Dämmschichtdicke 30 mm, kaschiert mit Aluminiumfolie, Ummantelung aus nichtprofiliertem Blech, Stahl, feuerverzinkt, Arbeitshöhe des Montageortes bis 3,5 m über der Standfläche des hierfür erforderlichen Gerüstes.
Menge: 20,000 m2

**1.05.180 Ausschnitt Wärmedämmung Ummantelung Luftltg Kanten-L 1000-1500mm Gebäude Mineralwolle AS-Qualität hydrophobiert D 30mm kaschiert Alu-Folie Mantel Blech Stahl verz**
STLB-Bau 2025-10 047
Ausschnitt für Wärmedämmung einschl. Ummantelung DIN 4140 an haus- und betriebstechnischen Anlagen, an Luftleitung, rechteckig, Maße DIN EN 1505, Kantenlänge über 1000 bis 1500 mm, im Gebäude, keine ausreichende Konvektion bzw. unzureichender Abstand zu Objekten, Dämmung aus Mineralwolle DIN EN 14303, AS-Qualität und hydrophobiert, Brandverhaltensklasse DIN EN 13501-1 A1 (nichtbrennbar), Wärmeleitfähigkeit 0,035 W/(mK) bei 40 Grad C Mitteltemperatur DIN EN 12667, Gesamt-Dämmschichtdicke 30 mm, kaschiert mit Aluminiumfolie, Ummantelung aus nichtprofiliertem Blech, Stahl, feuerverzinkt, Arbeitshöhe des Montageortes bis 3,5 m über der Standfläche des hierfür erforderlichen Gerüstes.
Menge: 8,000 St

**1.05.190 Ausschnitt Wärmedämmung Ummantelung Luftltg Kanten-L 1500-2000mm Gebäude Mineralwolle AS-Qualität hydrophobiert D 30mm kaschiert Alu-Folie Mantel Blech Stahl verz**
STLB-Bau 2025-10 047
Ausschnitt für Wärmedämmung einschl. Ummantelung DIN 4140 an haus- und betriebstechnischen Anlagen, an Luftleitung, rechteckig, Maße DIN EN 1505, Kantenlänge über 1500 bis 2000 mm, im Gebäude, keine ausreichende Konvektion bzw. unzureichender Abstand zu Objekten, Dämmung aus Mineralwolle DIN EN 14303, AS-Qualität und hydrophobiert, Brandverhaltensklasse DIN EN 13501-1 A1 (nichtbrennbar), Wärmeleitfähigkeit 0,035 W/(mK) bei 40 Grad C Mitteltemperatur DIN EN 12667, Gesamt-Dämmschichtdicke 30 mm, kaschiert mit Aluminiumfolie, Ummantelung aus nichtprofiliertem Blech, Stahl, feuerverzinkt, Arbeitshöhe des Montageortes bis 3,5 m über der Standfläche des hierfür erforderlichen Gerüstes.
Menge: 10,000 St

**1.05.200 Ausschnitt Wärmedämmung Ummantelung Luftltg Kanten-L ü. 2000mm Gebäude Mineralwolle AS-Qualität hydrophobiert D 30mm kaschiert Alu-Folie Mantel Blech Stahl verz**
STLB-Bau 2025-10 047
Ausschnitt für Wärmedämmung einschl. Ummantelung DIN 4140 an haus- und betriebstechnischen Anlagen, an Luftleitung, rechteckig, Maße DIN EN 1505, Kantenlänge über 2000 mm, im Gebäude, keine ausreichende Konvektion bzw. unzureichender Abstand zu Objekten, Dämmung aus Mineralwolle DIN EN 14303, AS-Qualität und hydrophobiert, Brandverhaltensklasse DIN EN 13501-1 A1 (nichtbrennbar), Wärmeleitfähigkeit 0,035 W/(mK) bei 40 Grad C Mitteltemperatur DIN EN 12667, Gesamt-Dämmschichtdicke 30 mm, kaschiert mit Aluminiumfolie, Ummantelung aus nichtprofiliertem Blech, Stahl, feuerverzinkt, Arbeitshöhe des Montageortes bis 3,5 m über der Standfläche des hierfür erforderlichen Gerüstes.
Menge: 10,000 St

**Ausführungsbeschreibung 37 Spezifikation flexibler Elastomerschaum D 19mm**
*Spezifikation flexibler Elastomerschaum D 19mm*
Spezifikation flexibler Elastomerschaum D 19mm
Die Ausführung der Außen-und Fortluftkanäle in der Technikzentrale erfolgt für die folgenden Positionen in der Ausführung

schwerentflammbar B-s1-d0

**1.05.210 Wärmedämmung Luftltg Kanten-L bis 500mm Gebäude flexibler Elastomerschaum D 19mm**
*** EP-Aufgliederung gefordert
STLB-Bau 2025-10 047
Wärmedämmung ohne Ummantelung DIN 4140 an haus- und betriebstechnischen Anlagen, an Luftleitung, rechteckig, Maße DIN EN 1505, Kantenlänge bis 500 mm, Mindestabstände DIN 4140 sind nicht eingehalten, im Gebäude, keine ausreichende Konvektion bzw. unzureichender Abstand zu Objekten, Dämmung aus flexiblem Elastomerschaum DIN EN 14304, Dämmschichtdicke 19 mm, Brandverhaltensklasse DIN EN 13501-1 B (schwerentflammbar), Wärmeleitfähigkeit 0,040 W/(mK) bei 40 Grad C Mitteltemperatur DIN EN 12667, Arbeitshöhe des Montageortes bis 3,5 m über der Standfläche des hierfür erforderlichen Gerüstes.
Menge: 20,000 m2

**1.05.220 Wärmedämmung Luftltg Kanten-L 500-1000mm Gebäude flexibler Elastomerschaum D 19mm**
*** EP-Aufgliederung gefordert
STLB-Bau 2025-10 047
Wärmedämmung ohne Ummantelung DIN 4140 an haus- und betriebstechnischen Anlagen, an Luftleitung, rechteckig, Maße DIN EN 1505, Kantenlänge über 500 bis 1000 mm, Mindestabstände DIN 4140 sind nicht eingehalten, im Gebäude, keine ausreichende Konvektion bzw. unzureichender Abstand zu Objekten, Dämmung aus flexiblem Elastomerschaum DIN EN 14304, Dämmschichtdicke 19 mm, Brandverhaltensklasse DIN EN 13501-1 B (schwerentflammbar), Wärmeleitfähigkeit 0,040 W/(mK) bei 40 Grad C Mitteltemperatur DIN EN 12667, Arbeitshöhe des Montageortes bis 3,5 m über der Standfläche des hierfür erforderlichen Gerüstes.
Menge: 40,000 m2

**1.05.230 Wärmedämmung Luftltg Kanten-L 1000-1500mm Gebäude flexibler Elastomerschaum D 19mm**
*** EP-Aufgliederung gefordert
STLB-Bau 2025-10 047
Wärmedämmung ohne Ummantelung DIN 4140 an haus- und betriebstechnischen Anlagen, an Luftleitung, rechteckig, Maße DIN EN 1505, Kantenlänge über 1000 bis 1500 mm, Mindestabstände DIN 4140 sind nicht eingehalten, im Gebäude, keine ausreichende Konvektion bzw. unzureichender Abstand zu Objekten, Dämmung aus flexiblem Elastomerschaum DIN EN 14304, Dämmschichtdicke 19 mm, Brandverhaltensklasse DIN EN 13501-1 B (schwerentflammbar), Wärmeleitfähigkeit 0,040 W/(mK) bei 40 Grad C Mitteltemperatur DIN EN 12667, Arbeitshöhe des Montageortes bis 3,5 m über der Standfläche des hierfür erforderlichen Gerüstes.
Menge: 20,000 m2

**1.05.240 Wärmedämmung Luftltg Kanten-L 1500-2000mm Gebäude flexibler Elastomerschaum D 19mm**
*** EP-Aufgliederung gefordert
STLB-Bau 2025-10 047
Wärmedämmung ohne Ummantelung DIN 4140 an haus- und betriebstechnischen Anlagen, an Luftleitung, rechteckig, Maße DIN EN 1505, Kantenlänge über 1500 bis 2000 mm, Mindestabstände DIN 4140 sind nicht eingehalten, im Gebäude, keine ausreichende Konvektion bzw. unzureichender Abstand zu Objekten, Dämmung aus flexiblem Elastomerschaum DIN EN 14304, Dämmschichtdicke 19 mm, Brandverhaltensklasse DIN EN 13501-1 B (schwerentflammbar), Wärmeleitfähigkeit 0,040 W/(mK) bei 40 Grad C Mitteltemperatur DIN EN 12667, Arbeitshöhe des Montageortes bis 3,5 m über der Standfläche des hierfür erforderlichen Gerüstes.
Menge: 30,000 m2

**1.05.250 Wärmedämmung Luftltg Kanten-L ü. 2000mm Gebäude flexibler Elastomerschaum D 19mm**
*** EP-Aufgliederung gefordert
STLB-Bau 2025-10 047
Wärmedämmung ohne Ummantelung DIN 4140 an haus- und betriebstechnischen Anlagen, an Luftleitung, rechteckig, Maße DIN EN 1505, Kantenlänge über 2000 mm, Mindestabstände DIN 4140 sind nicht eingehalten, im Gebäude, keine ausreichende Konvektion bzw. unzureichender Abstand zu Objekten, Dämmung aus flexiblem Elastomerschaum DIN EN 14304, Dämmschichtdicke 19 mm, Brandverhaltensklasse DIN EN 13501-1 B (schwerentflammbar), Wärmeleitfähigkeit 0,040 W/(mK) bei 40 Grad C Mitteltemperatur DIN EN 12667, Arbeitshöhe des Montageortes bis 3,5 m über der Standfläche des hierfür erforderlichen Gerüstes.
Menge: 50,000 m2

**1.05.260 Formstück flexibler Elastomerschaum Wärmedämmung Luftltg Kanten-L bis 500mm Gebäude 0,040W/(mK) D 19mm**
*** EP-Aufgliederung gefordert
STLB-Bau 2025-10 047
Formstück aus flexiblem Elastomerschaum DIN EN 14304, Wärmedämmung DIN 4140 an haus- und betriebstechnischen Anlagen, an Luftleitung, rechteckig, Kantenlänge bis 500 mm, Mindestabstände DIN 4140 sind nicht eingehalten, Maße DIN EN 1505, im Gebäude, keine ausreichende Konvektion bzw. unzureichender Abstand zu Objekten, Brandverhaltensklasse DIN EN 13501-1 B (schwerentflammbar), Wärmeleitfähigkeit 0,040 W/(mK) bei 40 Grad C Mitteltemperatur DIN EN 12667, Dämmschichtdicke 19 mm, Arbeitshöhe des Montageortes bis 3,5 m über der Standfläche des hierfür erforderlichen Gerüstes.
Menge: 50,000 m2

**1.05.270 Formstück flexibler Elastomerschaum Wärmedämmung Luftltg Kanten-L 500-1000mm Gebäude 0,040W/(mK) D 19mm**
*** EP-Aufgliederung gefordert
STLB-Bau 2025-10 047
Formstück aus flexiblem Elastomerschaum DIN EN 14304, Wärmedämmung DIN 4140 an haus- und betriebstechnischen Anlagen, an Luftleitung, rechteckig, Kantenlänge über 500 bis 1000 mm, Mindestabstände DIN 4140 sind nicht eingehalten, Maße DIN EN 1505, im Gebäude, keine ausreichende Konvektion bzw. unzureichender Abstand zu Objekten, Brandverhaltensklasse DIN EN 13501-1 B (schwerentflammbar), Wärmeleitfähigkeit 0,040 W/(mK) bei 40 Grad C Mitteltemperatur DIN EN 12667, Dämmschichtdicke 19 mm, Arbeitshöhe des Montageortes bis 3,5 m über der Standfläche des hierfür erforderlichen Gerüstes.
Menge: 80,000 m2

**1.05.280 Formstück flexibler Elastomerschaum Wärmedämmung Luftltg Kanten-L 1000-1500mm Gebäude 0,040W/(mK) D 19mm**
*** EP-Aufgliederung gefordert
STLB-Bau 2025-10 047
Formstück aus flexiblem Elastomerschaum DIN EN 14304, Wärmedämmung DIN 4140 an haus- und betriebstechnischen Anlagen, an Luftleitung, rechteckig, Kantenlänge über 1000 bis 1500 mm, Mindestabstände DIN 4140 sind nicht eingehalten, Maße DIN EN 1505, im Gebäude, keine ausreichende Konvektion bzw. unzureichender Abstand zu Objekten, Brandverhaltensklasse DIN EN 13501-1 B (schwerentflammbar), Wärmeleitfähigkeit 0,040 W/(mK) bei 40 Grad C Mitteltemperatur DIN EN 12667, Dämmschichtdicke 19 mm, Arbeitshöhe des Montageortes bis 3,5 m über der Standfläche des hierfür erforderlichen Gerüstes.
Menge: 60,000 m2

**1.05.290 Formstück flexibler Elastomerschaum Wärmedämmung Luftltg Kanten-L 1500-2000mm Gebäude 0,040W/(mK) D 19mm**
*** EP-Aufgliederung gefordert
STLB-Bau 2025-10 047
Formstück aus flexiblem Elastomerschaum DIN EN 14304, Wärmedämmung DIN 4140 an haus- und betriebstechnischen Anlagen, an Luftleitung, rechteckig, Kantenlänge über 1500 bis 2000 mm, Mindestabstände DIN 4140 sind nicht eingehalten, Maße DIN EN 1505, im Gebäude, keine ausreichende Konvektion bzw. unzureichender Abstand zu Objekten, Brandverhaltensklasse DIN EN 13501-1 B (schwerentflammbar), Wärmeleitfähigkeit 0,040 W/(mK) bei 40 Grad C Mitteltemperatur DIN EN 12667, Dämmschichtdicke 19 mm, Arbeitshöhe des Montageortes bis 3,5 m über der Standfläche des hierfür erforderlichen Gerüstes.
Menge: 30,000 m2

**1.05.300 Formstück flexibler Elastomerschaum Wärmedämmung Luftltg Kanten-L ü. 2000mm Gebäude 0,040W/(mK) D 19mm**
*** EP-Aufgliederung gefordert
STLB-Bau 2025-10 047
Formstück aus flexiblem Elastomerschaum DIN EN 14304, Wärmedämmung DIN 4140 an haus- und betriebstechnischen Anlagen, an Luftleitung, rechteckig, Kantenlänge über 2000 mm, Mindestabstände DIN 4140 sind nicht eingehalten, Maße DIN EN 1505, im Gebäude, keine ausreichende Konvektion bzw. unzureichender Abstand zu Objekten, Brandverhaltensklasse DIN EN 13501-1 B (schwerentflammbar), Wärmeleitfähigkeit 0,040 W/(mK) bei 40 Grad C Mitteltemperatur DIN EN 12667, Dämmschichtdicke 19 mm, Arbeitshöhe des Montageortes bis 3,5 m über der Standfläche des hierfür erforderlichen Gerüstes.
Menge: 90,000 m2

**1.05.310 Ausschnitt Wärmedämmung Luftltg Kanten-L bis 500mm Gebäude flexibler Elastomerschaum D 19mm**
STLB-Bau 2025-10 047
Ausschnitt für Wärmedämmung DIN 4140 an haus- und betriebstechnischen Anlagen, an Luftleitung, rechteckig, Maße DIN EN 1505, Kantenlänge bis 500 mm, im Gebäude, keine ausreichende Konvektion bzw. unzureichender Abstand zu Objekten, Dämmung aus flexiblem Elastomerschaum DIN EN 14304, Brandverhaltensklasse DIN EN 13501-1 B (schwerentflammbar), Wärmeleitfähigkeit 0,040 W/(mK) bei 40 Grad C Mitteltemperatur DIN EN 12667, Gesamt-Dämmschichtdicke 19 mm, Arbeitshöhe des Montageortes bis 3,5 m über der Standfläche des hierfür erforderlichen Gerüstes.
Menge: 4,000 St

**1.05.320 Ausschnitt Wärmedämmung Luftltg Kanten-L 500-1000mm Gebäude flexibler Elastomerschaum D 19mm**
STLB-Bau 2025-10 047
Ausschnitt für Wärmedämmung DIN 4140 an haus- und betriebstechnischen Anlagen, an Luftleitung, rechteckig, Maße DIN EN 1505, Kantenlänge über 500 bis 1000 mm, im Gebäude, keine ausreichende Konvektion bzw. unzureichender Abstand zu Objekten, Dämmung aus flexiblem Elastomerschaum DIN EN 14304, Brandverhaltensklasse DIN EN 13501-1 B (schwerentflammbar), Wärmeleitfähigkeit 0,040 W/(mK) bei 40 Grad C Mitteltemperatur DIN EN 12667, Gesamt-Dämmschichtdicke 19 mm, Arbeitshöhe des Montageortes bis 3,5 m über der Standfläche des hierfür erforderlichen Gerüstes.
Menge: 4,000 St

**1.05.330 Ausschnitt Wärmedämmung Luftltg Kanten-L 1000-1500mm Gebäude flexibler Elastomerschaum D 19mm**
STLB-Bau 2025-10 047
Ausschnitt für Wärmedämmung DIN 4140 an haus- und betriebstechnischen Anlagen, an Luftleitung, rechteckig, Maße DIN EN 1505, Kantenlänge über 1000 bis 1500 mm, im Gebäude, keine ausreichende Konvektion bzw. unzureichender Abstand zu Objekten, Dämmung aus flexiblem Elastomerschaum DIN EN 14304, Brandverhaltensklasse DIN EN 13501-1 B (schwerentflammbar), Wärmeleitfähigkeit 0,040 W/(mK) bei 40 Grad C Mitteltemperatur DIN EN 12667, Gesamt-Dämmschichtdicke 19 mm, Arbeitshöhe des Montageortes bis 3,5 m über der Standfläche des hierfür erforderlichen Gerüstes.
Menge: 4,000 St

**1.05.340 Ausschnitt Wärmedämmung Luftltg Kanten-L 1500-2000mm Gebäude flexibler Elastomerschaum D 19mm**
STLB-Bau 2025-10 047
Ausschnitt für Wärmedämmung DIN 4140 an haus- und betriebstechnischen Anlagen, an Luftleitung, rechteckig, Maße DIN EN 1505, Kantenlänge über 1500 bis 2000 mm, im Gebäude, keine ausreichende Konvektion bzw. unzureichender Abstand zu Objekten, Dämmung aus flexiblem Elastomerschaum DIN EN 14304, Brandverhaltensklasse DIN EN 13501-1 B (schwerentflammbar), Wärmeleitfähigkeit 0,040 W/(mK) bei 40 Grad C Mitteltemperatur DIN EN 12667, Gesamt-Dämmschichtdicke 19 mm, Arbeitshöhe des Montageortes bis 3,5 m über der Standfläche des hierfür erforderlichen Gerüstes.
Menge: 4,000 St

**1.05.350 Ausschnitt Wärmedämmung Luftltg Kanten-L ü. 2000mm Gebäude flexibler Elastomerschaum D 19mm**
STLB-Bau 2025-10 047
Ausschnitt für Wärmedämmung DIN 4140 an haus- und betriebstechnischen Anlagen, an Luftleitung, rechteckig, Maße DIN EN 1505, Kantenlänge über 2000 mm, im Gebäude, keine ausreichende Konvektion bzw. unzureichender Abstand zu Objekten, Dämmung aus flexiblem Elastomerschaum DIN EN 14304, Brandverhaltensklasse DIN EN 13501-1 B (schwerentflammbar), Wärmeleitfähigkeit 0,040 W/(mK) bei 40 Grad C Mitteltemperatur DIN EN 12667, Gesamt-Dämmschichtdicke 19 mm, Arbeitshöhe des Montageortes bis 3,5 m über der Standfläche des hierfür erforderlichen Gerüstes.
Menge: 4,000 St

**1.05.360 Wärmedämmung Luftltg Kanten-L bis 500mm Gebäude Mineralwolle AS-Qualität hydrophobiert Matte D 30mm**
*** EP-Aufgliederung gefordert
*** Bezugsbeschreibung
STLB-Bau 2025-10 047
Wärmedämmung ohne Ummantelung DIN 4140 an haus- und betriebstechnischen Anlagen, an Luftleitung, rechteckig, Maße DIN EN 1505, Kantenlänge bis 500 mm, Mindestabstände DIN 4140 sind nicht eingehalten, im Gebäude, keine ausreichende Konvektion bzw. unzureichender Abstand zu Objekten, Dämmung aus Mineralwolle DIN EN 14303, AS-Qualität und hydrophobiert, als Lamellenmatte, Dämmschichtdicke 30 mm, Brandverhaltensklasse DIN EN 13501-1 A1 (nichtbrennbar), Schmelzpunkt größer 1000 Grad C, DIN 4102-17, Wärmeleitfähigkeit 0,035 W/(mK) bei 40 Grad C Mitteltemperatur DIN EN 12667, kaschiert mit Alufolie, Arbeitshöhe des Montageortes bis 3,5 m über der Standfläche des hierfür erforderlichen Gerüstes.
Menge: 750,000 m2

**1.05.370 Wie vor, jedoch Kantenlänge über 500 bis 1000 mm;**
*** EP-Aufgliederung gefordert
*** wie Position 1.05.360
STLB-Bau 2025-10 047
Kantenlänge über 500 bis 1000 mm
Menge: 2200,000 m2

**1.05.380 Wie vor, jedoch Kantenlänge über 1000 bis 1500 mm;**
*** EP-Aufgliederung gefordert
*** wie Position 1.05.360
STLB-Bau 2025-10 047
Kantenlänge über 1000 bis 1500 mm
Menge: 2400,000 m2

**1.05.390 Wie vor, jedoch Kantenlänge über 1500 bis 2000 mm;**
*** EP-Aufgliederung gefordert
*** wie Position 1.05.360
STLB-Bau 2025-10 047
Kantenlänge über 1500 bis 2000 mm
Menge: 1200,000 m2

**1.05.400 Wie vor, jedoch Kantenlänge über 2000 mm;**
*** EP-Aufgliederung gefordert
*** wie Position 1.05.360
STLB-Bau 2025-10 047
Kantenlänge über 2000 mm
Menge: 1900,000 m2

**1.05.410 Formstück Mineralwolle AS-Qualität hydrophobiert Wärmedämmung Luftltg Kanten-L bis 500mm Gebäude 0,035W/(mK) D 30mm kaschiert Alu-Folie**
*** EP-Aufgliederung gefordert
*** Bezugsbeschreibung
STLB-Bau 2025-10 047
Formstück aus Mineralwolle DIN EN 14303, AS-Qualität und hydrophobiert, Wärmedämmung DIN 4140 an haus- und betriebstechnischen Anlagen, an Luftleitung, rechteckig, Kantenlänge bis 500 mm, Mindestabstände DIN 4140 sind nicht eingehalten, Maße DIN EN 1505, im Gebäude, keine ausreichende Konvektion bzw. unzureichender Abstand zu Objekten, Brandverhaltensklasse DIN EN 13501-1 A1 (nichtbrennbar), Wärmeleitfähigkeit 0,035 W/(mK) bei 40 Grad C Mitteltemperatur DIN EN 12667, Dämmschichtdicke 30 mm, kaschiert mit Aluminiumfolie, Arbeitshöhe des Montageortes bis 3,5 m über der Standfläche des hierfür erforderlichen Gerüstes.
Menge: 400,000 m2

**1.05.420 Wie vor, jedoch Kantenlänge über 500 bis 1000 mm;**
*** EP-Aufgliederung gefordert
*** wie Position 1.05.410
STLB-Bau 2025-10 047
Kantenlänge über 500 bis 1000 mm
Menge: 1200,000 m2

**1.05.430 Wie vor, jedoch Kantenlänge über 1000 bis 1500 mm;**
*** EP-Aufgliederung gefordert
*** wie Position 1.05.410
STLB-Bau 2025-10 047
Kantenlänge über 1000 bis 1500 mm
Menge: 1000,000 m2

**1.05.440 Wie vor, jedoch Kantenlänge über 1500 bis 2000 mm;**
*** EP-Aufgliederung gefordert
*** wie Position 1.05.410
STLB-Bau 2025-10 047
Kantenlänge über 1500 bis 2000 mm
Menge: 800,000 m2

**1.05.450 Wie vor, jedoch Kantenlänge über 2000 mm;**
*** EP-Aufgliederung gefordert
*** wie Position 1.05.410
STLB-Bau 2025-10 047
Kantenlänge über 2000 mm
Menge: 120,000 m2

**1.05.460 Wärmedämmung Luftltg DN100 Gebäude Mineralwolle AS-Qualität hydrophobiert Matte D 30mm**
*** EP-Aufgliederung gefordert
*** Bezugsbeschreibung
STLB-Bau 2025-10 047
Wärmedämmung ohne Ummantelung DIN 4140 an haus- und betriebstechnischen Anlagen, an Luftleitung, rund, Maße DIN EN 1506, DN 100, Mindestabstände DIN 4140 sind nicht eingehalten, im Gebäude, keine ausreichende Konvektion bzw. unzureichender Abstand zu Objekten, Dämmung aus Mineralwolle DIN EN 14303, AS-Qualität und hydrophobiert, als Lamellenmatte, Dämmschichtdicke 30 mm, Brandverhaltensklasse DIN EN 13501-1 A1 (nichtbrennbar), Schmelzpunkt größer 1000 Grad C, DIN 4102-17, Wärmeleitfähigkeit 0,035 W/(mK) bei 40 Grad C Mitteltemperatur DIN EN 12667, kaschiert mit Alufolie, Arbeitshöhe des Montageortes bis 3,5 m über der Standfläche des hierfür erforderlichen Gerüstes.
Menge: 150,000 m

**1.05.470 Wie vor, jedoch DN 125;**
*** EP-Aufgliederung gefordert
*** wie Position 1.05.460
STLB-Bau 2025-10 047
DN 125
Menge: 20,000 m

**1.05.480 Wie vor, jedoch DN 140;**
*** EP-Aufgliederung gefordert
*** wie Position 1.05.460
STLB-Bau 2025-10 047
DN 140
Menge: 10,000 m

**1.05.490 Wie vor, jedoch DN 150;**
*** EP-Aufgliederung gefordert
*** wie Position 1.05.460
STLB-Bau 2025-10 047
DN 150
Menge: 10,000 m

**1.05.500 Wie vor, jedoch DN 160;**
*** EP-Aufgliederung gefordert
*** wie Position 1.05.460
STLB-Bau 2025-10 047
DN 160
Menge: 20,000 m

**1.05.510 Wie vor, jedoch DN 180;**
*** EP-Aufgliederung gefordert
*** wie Position 1.05.460
STLB-Bau 2025-10 047
DN 180
Menge: 20,000 m

**1.05.520 Wie vor, jedoch DN 200;**
*** EP-Aufgliederung gefordert
*** wie Position 1.05.460
STLB-Bau 2025-10 047
DN 200
Menge: 20,000 m

**1.05.530 Wie vor, jedoch DN 224;**
*** EP-Aufgliederung gefordert
*** wie Position 1.05.460
STLB-Bau 2025-10 047
DN 224
Menge: 10,000 m

**1.05.540 Wie vor, jedoch DN 250;**
*** EP-Aufgliederung gefordert
*** wie Position 1.05.460
STLB-Bau 2025-10 047
DN 250
Menge: 5,000 m

**1.05.550 Wie vor, jedoch DN 280;**
*** EP-Aufgliederung gefordert
*** wie Position 1.05.460
STLB-Bau 2025-10 047
DN 280
Menge: 30,000 m

**1.05.560 Wie vor, jedoch DN 300;**
*** EP-Aufgliederung gefordert
*** wie Position 1.05.460
STLB-Bau 2025-10 047
DN 300
Menge: 10,000 m

**1.05.570 Wie vor, jedoch DN 315;**
*** EP-Aufgliederung gefordert
*** wie Position 1.05.460
STLB-Bau 2025-10 047
DN 315
Menge: 5,000 m

**1.05.580 Wie vor, jedoch DN 355;**
*** EP-Aufgliederung gefordert
*** wie Position 1.05.460
STLB-Bau 2025-10 047
DN 355
Menge: 20,000 m

**1.05.590 Wie vor, jedoch DN 400;**
*** EP-Aufgliederung gefordert
*** wie Position 1.05.460
STLB-Bau 2025-10 047
DN 400
Menge: 20,000 m

**1.05.600 Abzweig Mineralwolle AS-Qualität hydrophobiert Wärmedämmung Luftltg DN100 Gebäude 0,035W/(mK) D 30mm kaschiert Alu-Folie**
*** EP-Aufgliederung gefordert
*** Bezugsbeschreibung
STLB-Bau 2025-10 047
Abzweig aus Mineralwolle DIN EN 14303, AS-Qualität und hydrophobiert, Wärmedämmung DIN 4140 an haus- und betriebstechnischen Anlagen, an Luftleitung, rund, DN 100, Mindestabstände DIN 4140 sind nicht eingehalten, Maße DIN EN 1506, im Gebäude, keine ausreichende Konvektion bzw. unzureichender Abstand zu Objekten, Brandverhaltensklasse DIN EN 13501-1 A1 (nichtbrennbar), Wärmeleitfähigkeit 0,035 W/(mK) bei 40 Grad C Mitteltemperatur DIN EN 12667, Dämmschichtdicke 30 mm, kaschiert mit Aluminiumfolie, Arbeitshöhe des Montageortes bis 3,5 m über der Standfläche des hierfür erforderlichen Gerüstes.
Menge: 120,000 St

**1.05.610 Wie vor, jedoch DN 125;**
*** EP-Aufgliederung gefordert
*** wie Position 1.05.600
STLB-Bau 2025-10 047
DN 125
Menge: 200,000 St

**1.05.620 Wie vor, jedoch DN 140;**
*** EP-Aufgliederung gefordert
*** wie Position 1.05.600
STLB-Bau 2025-10 047
DN 140
Menge: 10,000 St

**1.05.630 Wie vor, jedoch DN 150;**
*** EP-Aufgliederung gefordert
*** wie Position 1.05.600
STLB-Bau 2025-10 047
DN 150
Menge: 10,000 St

**1.05.640 Wie vor, jedoch DN 160;**
*** EP-Aufgliederung gefordert
*** wie Position 1.05.600
STLB-Bau 2025-10 047
DN 160
Menge: 280,000 St

**1.05.650 Wie vor, jedoch DN 180;**
*** EP-Aufgliederung gefordert
*** wie Position 1.05.600
STLB-Bau 2025-10 047
DN 180
Menge: 100,000 St

**1.05.660 Wie vor, jedoch DN 200;**
*** EP-Aufgliederung gefordert
*** wie Position 1.05.600
STLB-Bau 2025-10 047
DN 200
Menge: 90,000 St

**1.05.670 Wie vor, jedoch DN 224;**
*** EP-Aufgliederung gefordert
*** wie Position 1.05.600
STLB-Bau 2025-10 047
DN 224
Menge: 30,000 St

**1.05.680 Wie vor, jedoch DN 250;**
*** EP-Aufgliederung gefordert
*** wie Position 1.05.600
STLB-Bau 2025-10 047
DN 250
Menge: 30,000 St

**1.05.690 Wie vor, jedoch DN 280;**
*** EP-Aufgliederung gefordert
*** wie Position 1.05.600
STLB-Bau 2025-10 047
DN 280
Menge: 20,000 St

**1.05.700 Wie vor, jedoch DN 300;**
*** EP-Aufgliederung gefordert
*** wie Position 1.05.600
STLB-Bau 2025-10 047
DN 300
Menge: 20,000 St

**1.05.710 Wie vor, jedoch DN 315;**
*** EP-Aufgliederung gefordert
*** wie Position 1.05.600
STLB-Bau 2025-10 047
DN 315
Menge: 20,000 St

**1.05.720 Wie vor, jedoch DN 355;**
*** EP-Aufgliederung gefordert
*** wie Position 1.05.600
STLB-Bau 2025-10 047
DN 355
Menge: 20,000 St

**1.05.730 Wie vor, jedoch DN 400;**
*** EP-Aufgliederung gefordert
*** wie Position 1.05.600
STLB-Bau 2025-10 047
DN 400
Menge: 20,000 St

**1.05.740 Bogen Mineralwolle AS-Qualität hydrophobiert Wärmedämmung Luftltg DN100 Gebäude 0,035W/(mK) D 30mm kaschiert Alu-Folie**
*** EP-Aufgliederung gefordert
*** Bezugsbeschreibung
STLB-Bau 2025-10 047
Bogen aus Mineralwolle DIN EN 14303, AS-Qualität und hydrophobiert, Wärmedämmung DIN 4140 an haus- und betriebstechnischen Anlagen, an Luftleitung, rund, DN 100, Mindestabstände DIN 4140 sind nicht eingehalten, Maße DIN EN 1506, im Gebäude, keine ausreichende Konvektion bzw. unzureichender Abstand zu Objekten, Brandverhaltensklasse DIN EN 13501-1 A1 (nichtbrennbar), Wärmeleitfähigkeit 0,035 W/(mK) bei 40 Grad C Mitteltemperatur DIN EN 12667, Dämmschichtdicke 30 mm, kaschiert mit Aluminiumfolie, Arbeitshöhe des Montageortes bis 3,5 m über der Standfläche des hierfür erforderlichen Gerüstes.
Menge: 20,000 St

**1.05.750 Wie vor, jedoch DN 125;**
*** EP-Aufgliederung gefordert
*** wie Position 1.05.740
STLB-Bau 2025-10 047
DN 125
Menge: 20,000 St

**1.05.760 Wie vor, jedoch DN 140;**
*** EP-Aufgliederung gefordert
*** wie Position 1.05.740
STLB-Bau 2025-10 047
DN 140
Menge: 4,000 St

**1.05.770 Wie vor, jedoch DN 150;**
*** EP-Aufgliederung gefordert
*** wie Position 1.05.740
STLB-Bau 2025-10 047
DN 150
Menge: 2,000 St

**1.05.780 Wie vor, jedoch DN 160;**
*** EP-Aufgliederung gefordert
*** wie Position 1.05.740
STLB-Bau 2025-10 047
DN 160
Menge: 6,000 St

**1.05.790 Wie vor, jedoch DN 180;**
*** EP-Aufgliederung gefordert
*** wie Position 1.05.740
STLB-Bau 2025-10 047
DN 180
Menge: 10,000 St

**1.05.800 Wie vor, jedoch DN 200;**
*** EP-Aufgliederung gefordert
*** wie Position 1.05.740
STLB-Bau 2025-10 047
DN 200
Menge: 6,000 St

**1.05.810 Wie vor, jedoch DN 224;**
*** EP-Aufgliederung gefordert
*** wie Position 1.05.740
STLB-Bau 2025-10 047
DN 224
Menge: 6,000 St

**1.05.820 Wie vor, jedoch DN 250;**
*** EP-Aufgliederung gefordert
*** wie Position 1.05.740
STLB-Bau 2025-10 047
DN 250
Menge: 4,000 St

**1.05.830 Wie vor, jedoch DN 280;**
*** EP-Aufgliederung gefordert
*** wie Position 1.05.740
STLB-Bau 2025-10 047
DN 280
Menge: 4,000 St

**1.05.840 Wie vor, jedoch DN 300;**
*** EP-Aufgliederung gefordert
*** wie Position 1.05.740
STLB-Bau 2025-10 047
DN 300
Menge: 10,000 St

**1.05.850 Wie vor, jedoch DN 315;**
*** EP-Aufgliederung gefordert
*** wie Position 1.05.740
STLB-Bau 2025-10 047
DN 315
Menge: 2,000 St

**1.05.860 Wie vor, jedoch DN 355;**
*** EP-Aufgliederung gefordert
*** wie Position 1.05.740
STLB-Bau 2025-10 047
DN 355
Menge: 2,000 St

**1.05.870 Wie vor, jedoch DN 400;**
*** EP-Aufgliederung gefordert
*** wie Position 1.05.740
STLB-Bau 2025-10 047
DN 400
Menge: 2,000 St

**1.05.880 Konus Mineralwolle AS-Qualität hydrophobiert Wärmedämmung Luftltg DN100 Gebäude 0,035W/(mK) D 30mm kaschiert Alu-Folie**
*** EP-Aufgliederung gefordert
*** Bezugsbeschreibung
STLB-Bau 2025-10 047
Konus aus Mineralwolle DIN EN 14303, AS-Qualität und hydrophobiert, Wärmedämmung DIN 4140 an haus- und betriebstechnischen Anlagen, an Luftleitung, rund, DN 100, Mindestabstände DIN 4140 sind nicht eingehalten, Maße DIN EN 1506, im Gebäude, keine ausreichende Konvektion bzw. unzureichender Abstand zu Objekten, Brandverhaltensklasse DIN EN 13501-1 A1 (nichtbrennbar), Wärmeleitfähigkeit 0,035 W/(mK) bei 40 Grad C Mitteltemperatur DIN EN 12667, Dämmschichtdicke 30 mm, kaschiert mit Aluminiumfolie, Arbeitshöhe des Montageortes bis 3,5 m über der Standfläche des hierfür erforderlichen Gerüstes.
Menge: 30,000 St

**1.05.890 Wie vor, jedoch DN 125;**
*** EP-Aufgliederung gefordert
*** wie Position 1.05.880
STLB-Bau 2025-10 047
DN 125
Menge: 100,000 St

**1.05.900 Wie vor, jedoch DN 140;**
*** EP-Aufgliederung gefordert
*** wie Position 1.05.880
STLB-Bau 2025-10 047
DN 140
Menge: 6,000 St

**1.05.910 Wie vor, jedoch DN 160;**
*** EP-Aufgliederung gefordert
*** wie Position 1.05.880
STLB-Bau 2025-10 047
DN 160
Menge: 4,000 St

**1.05.920 Wie vor, jedoch DN 180;**
*** EP-Aufgliederung gefordert
*** wie Position 1.05.880
STLB-Bau 2025-10 047
DN 180
Menge: 250,000 St

**1.05.930 Wie vor, jedoch DN 200;**
*** EP-Aufgliederung gefordert
*** wie Position 1.05.880
STLB-Bau 2025-10 047
DN 200
Menge: 40,000 St

**1.05.940 Wie vor, jedoch DN 224;**
*** EP-Aufgliederung gefordert
*** wie Position 1.05.880
STLB-Bau 2025-10 047
DN 224
Menge: 130,000 St

**1.05.950 Wie vor, jedoch DN 250;**
*** EP-Aufgliederung gefordert
*** wie Position 1.05.880
STLB-Bau 2025-10 047
DN 250
Menge: 20,000 St

**1.05.960 Wie vor, jedoch DN 280;**
*** EP-Aufgliederung gefordert
*** wie Position 1.05.880
STLB-Bau 2025-10 047
DN 280
Menge: 110,000 St

**1.05.970 Wie vor, jedoch DN 300;**
*** EP-Aufgliederung gefordert
*** wie Position 1.05.880
STLB-Bau 2025-10 047
DN 300
Menge: 4,000 St

**1.05.980 Wie vor, jedoch DN 315;**
*** EP-Aufgliederung gefordert
*** wie Position 1.05.880
STLB-Bau 2025-10 047
DN 315
Menge: 4,000 St

**1.05.990 Wie vor, jedoch DN 355;**
*** EP-Aufgliederung gefordert
*** wie Position 1.05.880
STLB-Bau 2025-10 047
DN 355
Menge: 10,000 St

**1.05.1000 Wie vor, jedoch DN 400;**
*** EP-Aufgliederung gefordert
*** wie Position 1.05.880
STLB-Bau 2025-10 047
DN 400
Menge: 4,000 St

**1.05.1010 Farbkennzeichnung Richtungspfeile**
STLB-Bau 2025-10 041
Farbkennzeichnung DIN 2403 der Luftleitung, Kennzeichnung der Fließrichtung durch Richtungspfeile.
Menge: 1000,000 St

#### Titel 1.06 Bauliche Leistungen

**1.06.10 Einmessen Kennzeichnen Durchbrüche**
*** EP-Aufgliederung gefordert
STLB-Bau 2025-10 041
Einmessen und Kennzeichnen von Durchbrüchen.
Menge: 190,000 St

**Ausführungsbeschreibung 38 Kernbohrung Decke Stahlbeton T 30-35cm**
*Kernbohrung Decke Stahlbeton T 30-35cm*

**Ausführungsbeschreibung 39 Hinweis Baulogistikkonzept**
*Hinweis Baulogistikkonzept*
Hinweis Baulogistikkonzept
Die Entsorgung der Bohrkerne erfolgt gemäß der Festlegung im Baulogistigkonzept

**1.06.20 Kernbohrung Stahlbeton Durchm. 150-200mm T 30-35cm nicht schadstoffbelastet Geräteeinsatz mgl. Stoffe**
*** EP-Aufgliederung gefordert
STLB-Bau 2025-10 084
Kernbohrung, senkrecht zur Untergrundfläche, Untergrundfläche waagerecht, Bohrkern ist gegen Absturz zu sichern, aus Stahlbeton, Normalbeton, Bohrdurchmesser über 150 bis 200 mm, Bohrtiefe über 30 bis 35 cm, einschl. Lösen des Bohrkerns aus dem Gefüge, nicht schadstoffbelastet,
Abfall ist nicht gefährlich, Zuordnung LAGA Z 0 (uneingeschränkter Einbau), Wichte des Abbruchstoffes DIN EN 1991-1-1 30 kN/m3, Erschwernis durch horizontale Förderwege von der Abbruchstelle zur Bereitstellungsfläche/zum Ladeplatz,
horizontaler Förderweg '21' m,
Geräteeinsatz ist möglich, max. Gesamtgewicht bis 0,5 t, Ausführung erschütterungsarm DIN 4150, staubarm TRGS 559, ohne Untergrundbeschädigung, Ausführung innerhalb des Bauwerks, Ausführung in allen Geschossen,
aufgenommene Stoffe sammeln, ohne Zerkleinerung, und auf der Baustelle lagern, Mengenermittlung nach Aufmaß.
Menge: 20,000 St

**1.06.30 Kernbohrung Stahlbeton Durchm. 200-250mm T 30-35cm nicht schadstoffbelastet Geräteeinsatz mgl. Stoffe**
*** EP-Aufgliederung gefordert
STLB-Bau 2025-10 084
Kernbohrung, senkrecht zur Untergrundfläche, Untergrundfläche waagerecht, Bohrkern ist gegen Absturz zu sichern, aus Stahlbeton, Normalbeton, Bohrdurchmesser über 200 bis 250 mm, Bohrtiefe über 30 bis 35 cm, einschl. Lösen des Bohrkerns aus dem Gefüge, nicht schadstoffbelastet,
Abfall ist nicht gefährlich, Zuordnung LAGA Z 0 (uneingeschränkter Einbau), Wichte des Abbruchstoffes DIN EN 1991-1-1 30 kN/m3, Erschwernis durch horizontale Förderwege von der Abbruchstelle zur Bereitstellungsfläche/zum Ladeplatz,
horizontaler Förderweg '21' m,
Geräteeinsatz ist möglich, max. Gesamtgewicht bis 0,5 t, Ausführung erschütterungsarm DIN 4150, staubarm TRGS 559, ohne Untergrundbeschädigung, Ausführung innerhalb des Bauwerks, Ausführung in allen Geschossen,
aufgenommene Stoffe sammeln, ohne Zerkleinerung, und auf der Baustelle lagern, Mengenermittlung nach Aufmaß.
Menge: 20,000 St

**Ausführungsbeschreibung 40 Kernbohrung Wand Stahlbeton T 17,5-20cm Arbeitshöhenber**
*Kernbohrung Wand Stahlbeton T 17,5-20cm Arbeitshöhenbereich über 1,5 bis 3,5m*

**1.06.40 Kernbohrung Stahlbeton Durchm. 150-200mm T 25-30cm nicht schadstoffbelastet Geräteeinsatz mgl. Stoffe**
*** EP-Aufgliederung gefordert
STLB-Bau 2025-10 084
Kernbohrung, senkrecht zur Untergrundfläche, Untergrundfläche waagerecht, Bohrkernsicherung nicht erforderlich, aus Stahlbeton, Normalbeton, Bohrdurchmesser über 150 bis 200 mm, Bohrtiefe über 25 bis 30 cm, einschl. Lösen des Bohrkerns aus dem Gefüge, nicht schadstoffbelastet,
Abfall ist nicht gefährlich, Zuordnung LAGA Z 0 (uneingeschränkter Einbau), Wichte des Abbruchstoffes DIN EN 1991-1-1 30 kN/m3, Arbeitshöhe bis 3,5 m über der Standfläche des hierfür erforderlichen Gerüstes, Erschwernis durch horizontale Förderwege von der Abbruchstelle zur Bereitstellungsfläche/zum Ladeplatz,
horizontaler Förderweg '21' m,
Geräteeinsatz ist möglich, max. Gesamtgewicht bis 0,5 t, Ausführung erschütterungsarm DIN 4150, staubarm TRGS 559, ohne Untergrundbeschädigung, Ausführung innerhalb des Bauwerks, Ausführung in allen Geschossen,
aufgenommene Stoffe sammeln, ohne Zerkleinerung, und auf der Baustelle lagern, Mengenermittlung nach Aufmaß.
Menge: 20,000 St

**1.06.50 Kernbohrung Stahlbeton Durchm. 200-250mm T 25-30cm nicht schadstoffbelastet Geräteeinsatz mgl. Stoffe**
*** EP-Aufgliederung gefordert
STLB-Bau 2025-10 084
Kernbohrung, senkrecht zur Untergrundfläche, Untergrundfläche waagerecht, Bohrkernsicherung nicht erforderlich, aus Stahlbeton, Normalbeton, Bohrdurchmesser über 200 bis 250 mm, Bohrtiefe über 25 bis 30 cm, einschl. Lösen des Bohrkerns aus dem Gefüge, nicht schadstoffbelastet,
Abfall ist nicht gefährlich, Zuordnung LAGA Z 0 (uneingeschränkter Einbau), Wichte des Abbruchstoffes DIN EN 1991-1-1 30 kN/m3, Arbeitshöhe bis 3,5 m über der Standfläche des hierfür erforderlichen Gerüstes, Erschwernis durch horizontale Förderwege von der Abbruchstelle zur Bereitstellungsfläche/zum Ladeplatz,
horizontaler Förderweg '21' m,
Geräteeinsatz ist möglich, max. Gesamtgewicht bis 0,5 t, Ausführung erschütterungsarm DIN 4150, staubarm TRGS 559, ohne Untergrundbeschädigung, Ausführung innerhalb des Bauwerks, Ausführung in allen Geschossen,
aufgenommene Stoffe sammeln, ohne Zerkleinerung, und auf der Baustelle lagern, Mengenermittlung nach Aufmaß.
Menge: 20,000 St

**1.06.60 Öffnung herstellen Durchm 11 cm Trennwand beidseitig Gipspl. Mineralwolle D 60mm**
*** EP-Aufgliederung gefordert
STLB-Bau 2025-10 039
Öffnung herstellen, rund, Anschluss umlaufend,
Durchmesser '11' cm,
Ausführung an nichttragender innerer Trennwand, Öffnung beidseitig, Bekleidung aus Gipsplatten, 1. Seite 2-lagig, Dicke 1. Seite 1. Lage 12,5 mm, Dicke 1. Seite 2. Lage 12,5 mm,
2. Seite 2-lagig, Dicke 2. Seite 1. Lage 12,5 mm, Dicke 2. Seite 2. Lage 12,5 mm, Dämmschicht aus Mineralwolle, Dämmschichtdicke 60 mm, Anwendungsgebiet DIN 4108-10 WTR, MW DIN EN 13162, Arbeitshöhe der zu bearbeitenden Fläche bis 3,5 m über der Standfläche des hierfür erforderlichen Gerüstes.
Menge: 40,000 St

**1.06.70 Öffnung herstellen Durchm 18 cm Trennwand beidseitig Gipspl. Mineralwolle D 60mm**
*** EP-Aufgliederung gefordert
STLB-Bau 2025-10 039
Öffnung herstellen, rund, Anschluss umlaufend,
Durchmesser '18' cm,
Ausführung an nichttragender innerer Trennwand, Öffnung beidseitig, Bekleidung aus Gipsplatten, 1. Seite 2-lagig, Dicke 1. Seite 1. Lage 12,5 mm, Dicke 1. Seite 2. Lage 12,5 mm,
2. Seite 2-lagig, Dicke 2. Seite 1. Lage 12,5 mm, Dicke 2. Seite 2. Lage 12,5 mm, Dämmschicht aus Mineralwolle, Dämmschichtdicke 60 mm, Anwendungsgebiet DIN 4108-10 WTR, MW DIN EN 13162, Arbeitshöhe der zu bearbeitenden Fläche bis 3,5 m über der Standfläche des hierfür erforderlichen Gerüstes.
Menge: 30,000 St

**1.06.80 Öffnung herstellen Durchm 22 cm Trennwand beidseitig Gipspl. Mineralwolle D 60mm**
*** EP-Aufgliederung gefordert
STLB-Bau 2025-10 039
Öffnung herstellen, rund, Anschluss umlaufend,
Durchmesser '22' cm,
Ausführung an nichttragender innerer Trennwand, Öffnung beidseitig, Bekleidung aus Gipsplatten, 1. Seite 2-lagig, Dicke 1. Seite 1. Lage 12,5 mm, Dicke 1. Seite 2. Lage 12,5 mm,
2. Seite 2-lagig, Dicke 2. Seite 1. Lage 12,5 mm, Dicke 2. Seite 2. Lage 12,5 mm, Dämmschicht aus Mineralwolle, Dämmschichtdicke 60 mm, Anwendungsgebiet DIN 4108-10 WTR, MW DIN EN 13162, Arbeitshöhe der zu bearbeitenden Fläche bis 3,5 m über der Standfläche des hierfür erforderlichen Gerüstes.
Menge: 40,000 St

#### Titel 1.07 Sonstige Leistungen

**Ausführungsbeschreibung 41 Arbeitsfläche in Schächten**
*Arbeitsfläche in Schächten*
Für die Montage in vertikalen Schächten werden bauseits keine Arbeitsflächen gestellt. Seitens des Stahlbaus werden Winkel zur Lastaufnahme vorgerüstet, auf denen durch den Auftragnehmer geeignete Arbeitsflächen herzustellen sind. Diese vom Auftragnehmer zu erbringenden Arbeitsflächen sind auch zur Nutzung durch Fremdgewerke vorgesehen. Die Arbeitsflächen sind unter Beachtung der allgemeinen Sicherheitsvorschriften zu errichten und dauerhaft zu erhalten.

Die hiervon betroffenen Schächte sind:
SC101, SC103, SC108, SC110, SC120, SC124, SC139, SC141, SC201, SC202, SC203, SC225, SC227.

**1.07.10 Arbeitsfläche in Schächten herstellen**
*** gemäß Ausführungsbeschreibung 41
Arbeitsfläche in Schächten für die Ebenen Mediengang bis einschließlich 3. Obergeschoss ist je Schacht und Ebene eine Arbeitsfläche herzustellen.

Schachthöhen bis 22 m
Schachtabmessungen:
Grundriss rechteckig
Tiefe i.d.R. 1,10 - 1,50 m
Länge i.d.R. 3,90 - 6,20 m

Die hiervon betroffenen Schächte sind:
SC101, SC103, SC108, SC110, SC120, SC124, SC139, SC141, SC201, SC202, SC203, SC225, SC227.
Menge: 800,000 m²

**1.07.20 Arbeitsfläche in Schächten nach Arbeitsfortschritt anpassen**
*** Pauschalposition
*** gemäß Ausführungsbeschreibung 41
Die vorgenannten Arbeitsflächen sind im Zuge der Ausbauarbeiten stetig und nach Bedarf anzupassen.

Die hiervon betroffenen Schächte sind:
SC101, SC103, SC108, SC110, SC120, SC124, SC139, SC141, SC201, SC202, SC203, SC225, SC227.
Menge: 1,000 psch

**1.07.30 Arbeitsfläche in Schächten beräumen**
*** gemäß Ausführungsbeschreibung 41
Die vorgenannten Arbeitsflächen sind nach Abschluss der Installationen und Freigabe durch die Objektüberwachung vollständig zu beräumen.

Die hiervon betroffenen Schächte sind:
SC101, SC103, SC108, SC110, SC120, SC124, SC139, SC141, SC201, SC202, SC203, SC225, SC227.
Menge: 800,000 m²

**1.07.40 Gebrauchsüberlassung für vorgenannte Arbeitsflächen.**
*** Pauschalposition
*** gemäß Ausführungsbeschreibung 41
Menge: 1,000 psch

**Ausführungsbeschreibung 42 Systemgerüst DIN EN 12810-1**
*Systemgerüst DIN EN 12810-1*

**1.07.50 Aufbauen fahrbares Gerüst 2kN/m2 L 2 m B 0,75 m H 3m**
*** EP-Aufgliederung gefordert
STLB-Bau 2025-04 001
Aufbauen fahrbares Gerüst,
Systemgerüst DIN EN 12810-1, Lastklasse 3 (2 kN/m2),
Länge Gerüst/-bauteil '2' m,
Breite Gerüst/-bauteil '0.75' m, Höhe der obersten Gerüstlage 3 m, im Gebäude, Standsicherheitsnachweis wird gesondert vergütet, Gerüstlagen mit allseitigem Seitenschutz.
Menge: 4,000 St

**1.07.60 Abbauen fahrbares Gerüst 2kN/m2 L 2 m B 0,75 m H 3m**
*** EP-Aufgliederung gefordert
STLB-Bau 2025-04 001
Abbauen fahrbares Gerüst,
Systemgerüst DIN EN 12810-1, Lastklasse 3 (2 kN/m2),
Länge Gerüst/-bauteil '2' m,
Breite Gerüst/-bauteil '0.75' m, Höhe der obersten Gerüstlage 3 m, im Gebäude, Standsicherheitsnachweis wird gesondert vergütet, Gerüstlagen mit allseitigem Seitenschutz.
Menge: 4,000 St

**1.07.70 Profilstahlkonstruktionen, Stahl feuerverzinkt**
Profilstahlkonstruktionen, Stahl feuerverzinkt
aus komplett feuerverzinktem Stahl,
als Unterkonstruktion für RLT- Komponenten.
Höhe Dachfläche = ca. +22,50 m
hergestellt aus Profilstahl,
geschraubt oder geschweißt, im Tauchbad feuerverzinkt,
Ausführung nach örtlicher Gegebenheit. Abrechnung mit
den Einheitsgewichten der zutreffenden DIN-Normen.
Die Stützfüsse sind vorab vor der Dacheindichtung
anzuliefern und thermisch entkoppelt zu montieren.
Die Montage der Trägerlage erfolgt nach Fertigstellung der Dacheindichtung.

Einschl. aller Befestigungs- und Verbindungsmitteln,
Schweißzuschlägen, Nachverzinkung von Schweiß- und Bohrlöchern, mit bauaufsichtlich zugelassenen Befestigungsmitteln, einschl. statischem Nachweis.

Hinweis:
Der Standort befindet sich in der Erdbebenzone 1T
Menge: 1500,000 kg

**1.07.80 System-Profilstahlkonstruktion**
System-Profilstahlkonstruktion

als Befestigungskonstruktion aus einheitlichem
feuerverzinktem Montagesystem, bestehend aus
seriengefertigten Profilschienen und Systemelementen,
mit Kunststoffendkappen, abgerechnet nach Gewicht der
Profilschienen (erforderliche Kleinteile wie Schrauben,
Klammern, Gleitsätze, Winkelkonsolen, Auslegerkonsolen,
Stützstreben, Stützkonsolen, Spannpratzen, Spannhaken,
Halterungen, Sockelhalter und Auflagefuß) sind anteilig im Gewichtspreis einzukalkulieren).

Als Befestigungskonstruktion sind Stütz-, Hänge-, Trag-
und Sonderbefestigungen zu verstehen, die erforderlich
werden, wenn eine Befestigung mit Schellen und ggf.
Gewindestangen mit Dübel oder Klammern nicht möglich
ist.

Die Befestigung der Lüftungskanäle unterhalb der Gitterrostebene im Technikgeschoss erfolgt auf dem Boden oder an der Trägerkonstruktion. Bei Befestigung der Konsolen auf dem Fussboben, sind ausschließlich Klebedübel zu verwenden, da der Fussboden zur Abdichtung eine Epoxidharzabdichtung bekommt. Die Klebedübel sind im Einheispreis des Systemprofilkonstruktion mit einzukakulieren

Für Befestigungen am Bauwerk sind nur bauaufsichtlich zugelassene Befestigungen zu verwenden. Die entsprechende Montagebedingungen aus den Montageanleitungen sind zu beachten und zu dokumentieren. Erforderliche statische Nachweise für das Befestigungssystem sowie Sonderbefestigungen sind zu erbringen.

Die Ausführung erfolgt nach örtlicher Gegebenheit.

Befestigung erfolgt an Massivbauweise, Stahlträger und Betonplatten.

Hinweis:
Der Standort befindet sich in der Erdbebenzone 1T

Bei Verlegung von Lüftungskanälen in Notwendigen Fluren, sind die Vorgaben der M-LüAR sowie die DIN 4102-4, Abschnit 8.5.7.5 zu berücksichtigen. Die entsptrechenden Nachweise sind zu erstellen.
Menge: 15000,000 kg

**1.07.90 Dichtheitsprüfung von Luftleitungen**
Dichtheitsprüfung von Luftleitungen
vor Ort, im eingebauten Zustand, Prüffläche
mind. 50 m², DIN EN 14239, Luftleitung rechteckig,
Luftdichtheitsklasse C DIN EN 13779, mit bis zu
2 Luftdurchlässen/Öffnungen, Querschnittsbereich
bis 0,5 m², Höhe über Gelände/Fußboden über 3,5 m bis 5 m, einschl. der Bereitstellung aller erforderlichen Geräte, Materialien, Fachpersonal und Prüfbericht.
Menge: 50,000 St

**1.07.100 Mitwirkung Blower-Door-Tests**
Mitwirkung Blower-Door-Tests

Für das Bauvorhaben sind Blower-Door-Tests bzw. Differenzdruck-Messungen zur Feststellung der Gebäudedichtheit geplant.

Für diese Messungen hat der Auftragnehmer nach Aufforderung durch den AG bzw. die Objektüberwachung alle offenen Rohrenden und Installationen reversibel luftdicht zu verschließen.

Für die Kalkulation ist davon auszugehen, dass die Messungen je Ring und Geschoss erfolgen.
Menge: 12,000 St

**1.07.130 Brandschutzkataster**
*** Pauschalposition
Brandschutzkataster
Alle Brandschutzabschottungen, -durchführungen, -dämmungen etc. sind in einem Brandschottkataster zu dokumentieren und verwalten. Hierzu ist das als Anlage zu diesem Leistungsverzeichnis beigefügte Muster (Excel, Dateiformat: *.xlsx) zu verwenden und regelmäßig, während der gesamten Bauzeit, fortzuschreiben. Dabei sind alle Felder vollständig, inkl. Fotos, auszufüllen.

Damit die brandschutztechnische Gebäude- und Anlagenausstattung nach Bauabschluss gesetzeskonform abnahmefähig ist, müssen neben der Bestätigung der fachgerechten Ausführung auch die entsprechenden Brandschutznachweise dokumentiert werden.
Ein Brandschutznachweis gilt als Nachweis gegenüber den Bauaufsichtsbehörden und Prüfingenieuren für vorbeugenden Brandschutz.

Die Ausführung erfolgt nach § 66 der Musterbauordnung (MBO), so dass belegt ist, dass die Auflagen und Vorgaben des Baurechts in puncto Brandschutz erfüllt sind.

Die Brandschutzdokumentation erfolgt auf Basis der aktuellen Installationspläne jeweils letztgültigen Montageplanung. Die einzelnen Abschottungen werden im Grundrissplan als Symbol mit den entsprechenden Informationen eingetragen. Die Dokumentation ist in Papierform sowie als digitale CAD- Dateien zu erstellen.

Auf Wunsch des AG oder der Objektüberwachung sind Zwischenstände des Brandschottkatasters jederzeit vorzulegen.
Menge: 1,000 psch

**1.07.140 Dokumentation / Revisionsunterlagen**
Dokumentation / Revisionsunterlagen

Die Revisionsunterlagen sind komplett an den Projektverantwortlichen der Universitätsverwaltung
bzw. dem TGM zu übergeben.
Revisionsunterlagen sind gemäß dem
aktuellen CAD-/CAFM Handbuch zu übergeben.
Des Weiteren ist die Struktur der Dokumentationsunterlagen unter Beachtung der Musterstrukturvorgabe der UzK zu erstellen.

Unterlagen sind in Ordnern durch Register unterteilt und inkl. Inhaltsverzeichnis zu liefern. In den
Unterlagen ist der abschließende bauliche Zustand von baulichen- sowie technischen Anlagen zu
dokumentieren. Produktbeschreibungen von Anlagen, Baugruppen und Bauteilen sind als Einzeldatenblatt (ausschließlich Darstellung der konkret eingebauten Teile, keine Produktkataloge) darzustellen.

Eine Übergabe von Bauwerken oder technischen Anlagen erfolgt erst bei voller Funktionsfähigkeit der
Anlagen und nach Vorlage vollständiger Revisionsunterlagen.

Für die Prüfung der Revisionsunterlagen und der Plausibilitätsprüfungen werden ca. 3 Wochen benötigt, somit sind die Revisionsunterlagen mind. 3 Wochen vor dem Übergabetermin einzureichen.

Beim Bauen im Bestand (z. B. Veränderungen, Erweiterungen, Rückbau an technischen Anlagen) ist
stets als zusätzliche Leistung eine Überarbeitung der übergeordneten Bestandsschemata und
Bestandsgrundrisspläne zu berücksichtigen, unabhängig von den Revisionsplänen der Einzelmaßnahme. Hier sind ebenfalls ältere und bislang nicht berücksichtigte Veränderungen in den Revisionsunterlagen zu ergänzen.

Revisionsunterlagen sind als Datenträger (pdf, dwg) in der Baumstruktur, wie in der Revisionsunterlagenabforderung aufgeführt, zu gliedern.

Die Benennung der projektbezogen erforderlichen Unterlagen erfolgt seitens der Universität anhand
der von Auflistung, die in den jeweiligen Gewerkestandards beschrieben sind. Der PL übergibt dies
Checkliste, in der die zu liefernden Unterlagen gekennzeichnet sind, an den AN. Bei Neubauten sind
in der Regel alle in der Checkliste benannten Unterlagen erforderlich.

Dokumentation KG 430 Raumlufttechnische Anlagen

Allgemein
- Anlagenbeschreibung
- Bedienungs- und Wartungs-Inspektionsanweisung/-vorschrift inkl. Zeitintervalle
- Herstellerunterlagen anlagenspezifisch gegliedert
- Auflistung von Verbrauchs- und Hilfsstoffen (Schmierstoffe, Frostschutzmittel, Chemikalien,
Filter, Keilriemen etc.) inkl. Datenblätter
- Lüftungsgesuch
- Sachverständigen-Prüfung gemäß PrüfVO NRW
- Bescheinigung gemäß 10.2 der LüAR NRW
- Nachweis/Hygiene-Erstinspektion gem. VDI 6022, Abschn. 5.3.1
- Liste von Anlagen/-teilen, die unter Betriebssicherheitsverordnung fallen
- Relevante Unterlagen gemäß Baugenehmigung
- Rechtsverbindliche Bauabnahme § 12 VOB/B
- Einweisungsprotokolle
- Daten und Fristen der Gewährleistung

Berechnungen
- Zusammenstellung der Kühllast (raumweise)
- Zusammenstellung der dynamischen Heizlast (raumweise)
- Zusammenstellung der Kanalnetzberechnung (strangweise)
- Luftmengentabelle in Form einer Raumliste
- Geräteauslegung (Ventilator, Kühler, Erhitzer etc.)

Prüfungen und Messprotokolle
- Schallschutznachweise, Messprotokolle
- Protokollierung aller Betriebszustände der Ventilatoren (Frequenz, Differenzdruck, Drehzahl,Luftmenge)
- Messtechnischer Nachweis aller Luftmengen einschl. Bilanzierung
-
Zeichnungen und Pläne M 1:50
- Installationspläne
- Strangschema/Anlagenschema

Datenträger (Format pdf und dwg)
- Installationspläne M 1:50
- Strangschema/Anlagenschema
- Kühllastberechnung
- Heizlastberechnung
- Kanalnetzberechnung
- Anlagenbeschreibung
-
Maschinelle RWA / Entrauchung / Sicherheitsüberdruckanlagen
- Zulassungsbescheid / Prüfzeugnis
- Anlagen- Funktionsbeschreibung
- Anlagenschemata
- Sachverständigen Prüfung
- Einbau-, Betriebs und Wartungsanleitung inkl. Zeitintervalle
- VDS Abnahme
- Rechtsverbindliche Bauabnahme § 12 VOB/B
- Einweisungsprotokolle
- Standortkennzeichnung der eingebauten Anlagen (Zeichnung oder Tabelle)

Zusätzlich sind in den Technikzentralen, die Technikschemen im Format DIN A1 für die einzelnen Gewerke hinter Kunststoff eingeschweißt und dauerhaft anzubringen.
Menge: 1,000 Psch

**1.07.150 Übergabe von EDE-Listen an das Gewerk GA**
Übergabe von EDE-Listen an das Gewerk GA

Mit Auftragsvergabe sind für alle angebotenten Komponenten die eine kommunikative Schnittstelle zur Gebäudeautomation haben die jeweiligen EDE-Files zu übergeben.
Die EDE-Files sind im Excel-Format zu übergeben.
Menge: 1,000 Psch

#### Titel 1.08 Inbetriebnahmen

**1.08.10 Hygiene- Erstinspektion nach VDI 6022 für RLT-Anlagen**
*** Pauschalposition
Hygiene- Erstinspektion nach VDI 6022 für RLT-Anlagen

Ring 1:

Anlage 001
Anlage 002
Anlage 003
Anlage 004
Anlage 005
Anlage 006
Anlage 007
Anlage 008
Anlage 009
Anlage 010
Anlage 011

Ring 2:

Anlage 012
Anlage 013
Anlage 014
Anlage 015
Anlage 016
Anlage 017
Anlage 018
Anlage 019
Anlage 020
Anlage 021
Anlage 022
Anlage 023
Anlage 024

Hygiene Erstinspektion von RLT-Anlagen nach VDI 6022 Blatt 1, einschl. Erstellung aller geforderten Protokolle sowie einer Dokumentation der Inspektion und Übergabe des Prüfberichtes in 3-facher Ausführung an den Bauherrn, nach Freigabe durch den Planer.

Die Bereitstellung von Hilfspersonal durch den AN zur
Unterstützung sowie das Vorhalten von Werkzeugen und Hilfsmitteln, (z. B. Leitern, Kabelrolle, Bohrwerkzeug) ist mit einzukalkulieren.
Die Hygiene Erstinspektion ist von dem AN zu koordinieren. Der Abnahmetermin darf nicht durch das
Verschulden des AN beeinträchtigt werden. Etwaige
festgestellte Mängel sind sofort zu beseitigen und die
Mängelfreiheit ist schriftlich anzuzeigen.

Eine notwendige Nachabnahme durch
Verschulden des AN geht zu seinen Lasten.
Menge: 1,000 psch

**1.08.20 Wirk-Prinzip-Prüfung vor der Inbetriebnahme**
Wirk-Prinzip-Prüfung vor der Inbetriebnahme

Die technischen Anlagen sind von Prüfsachverständigen gemäß § 3 PrüfVO NRW vor der ersten Inbetriebnahme,
nach wesentlichen Änderungen vor der Wiederinbetriebnahme als Erstprüfung und in den übrigen Fällen als wiederkehrende Prüfung in den in § 2 Abs. 1 Satz PrüfVO NRW genannten Fristen auf ihre Wirksamkeit und Betriebsicherheit einschließlich des bestimmungsgemäßen Zusammenwirkens von Anlagen
(Wirk-Prinzip-Prüfung) zu prüfen.

Alle erforderlichen Unterlagen die zur Wirk-Prinzip-Prüfung gefordert werden, sind dem Prüfsachverstänigen 2 Wochen vor der Prüfung in Papierforn zu übergeben.

Für die Bereitstellung von Hilfspersonal zur Unterstützung bei der durch den Auftraggeber beauftragten Wirk-Prinzip-Prüfung sowie das Vorhalten von Werkzeugen und Hilfsmitteln, (z. B. Leitern, Kabelrolle, Bohrwerkzeug) ist ein Pauschalbetrag einzusetzen.
Die Sachverständigen-Abnahme wird dem AN rechtzeitig bekanntgegeben. Der Abnahmetermin darf nicht durch das Verschulden des AN beeinträchtigt werden. Etwaige festgestellte Mängel sind sofort zu beseitigen und die Mängelfreiheit ist schriftlich anzuzeigen.

- Ring 1:
-
- Anlage 001
- Anlage 002
- Anlage 003
- Anlage 004
- Anlage 005
- Anlage 006
- Anlage 007
- Anlage 008
- Anlage 009
- Anlage 010
- Anlage 011
-
- Ring 2:
-
- Anlage 012
- Anlage 013
- Anlage 014
- Anlage 015
- Anlage 016
- Anlage 017
- Anlage 018
- Anlage 019
- Anlage 020
- Anlage 021
- Anlage 022
- Anlage 023
- Anlage 024
Menge: 1,000 Psch

**1.08.30 Inbetriebnahme kompletten Lüftungsanlagen**
Inbetriebnahme Lüftungsanlagen

Ring 1:

Anlage 001
Anlage 002
Anlage 003
Anlage 004
Anlage 005
Anlage 006
Anlage 007
Anlage 008
Anlage 009
Anlage 010
Anlage 011

Ring 2:

Anlage 012
Anlage 013
Anlage 014
Anlage 015
Anlage 016
Anlage 017
Anlage 018
Anlage 019
Anlage 020
Anlage 021
Anlage 022
Anlage 023
Anlage 024

in Zusammenarbeit mit den ausführenden WRG- und MSR-Firmen einschl. Einstellung und Überprüfung der Anlagenfunktionen, Erstellen von Messprotokollen sowie Übergabe mit den Bestandsunterlagen an den Auftraggeber.
Menge: 1,000 Psch

**1.08.40 Inbetriebnahme Hydraulikmodul RLT-Anlage L001 Ring 1**
Inbetriebnahme Hydraulikmodul RLT-Anlage L001 Ring 1

einschl. Nachweis und Dokumentation
des Hydraulikmoduls durch den Werkskundendienst sowie An- und Abfahrten für die Gesamtdauer der Inbetriebnahme.
Menge: 1,000 Psch

**1.08.50 Inbetriebnahme Hydraulikmodul RLT-Anlage L002 Ring 1**
Inbetriebnahme Hydraulikmodul RLT-Anlage L002 Ring 1

einschl. Nachweis und Dokumentation
des Hydraulikmoduls durch den Werkskundendienst sowie An- und Abfahrten für die Gesamtdauer der Inbetriebnahme.
Menge: 1,000 Psch

**1.08.60 Inbetriebnahme Hydraulikmodul RLT-Anlage L003 Ring 1**
Inbetriebnahme Hydraulikmodul RLT-Anlage L003 Ring 1

einschl. Nachweis und Dokumentation
des Hydraulikmoduls durch den Werkskundendienst sowie An- und Abfahrten für die Gesamtdauer der Inbetriebnahme.
Menge: 1,000 Psch

**1.08.70 Inbetriebnahme Hydraulikmodul RLT-Anlage L004 Ring 1**
Inbetriebnahme Hydraulikmodul RLT-Anlage L004 Ring 1

einschl. Nachweis und Dokumentation
des Hydraulikmoduls durch den Werkskundendienst sowie An- und Abfahrten für die Gesamtdauer der Inbetriebnahme.
Menge: 1,000 Psch

**1.08.80 Inbetriebnahme Hydraulikmodul RLT-Anlage L012 Ring 2**
Inbetriebnahme Hydraulikmodul RLT-Anlage L012 Ring 2

einschl. Nachweis und Dokumentation
des Hydraulikmoduls durch den Werkskundendienst sowie An- und Abfahrten für die Gesamtdauer der Inbetriebnahme.
Menge: 1,000 Psch

**1.08.90 Inbetriebnahme Hydraulikmodul RLT-Anlage L013 Ring 2**
Inbetriebnahme Hydraulikmodul RLT-Anlage L013 Ring 2

einschl. Nachweis und Dokumentation
des Hydraulikmoduls durch den Werkskundendienst sowie An- und Abfahrten für die Gesamtdauer der Inbetriebnahme.
Menge: 1,000 Psch

**1.08.100 Inbetriebnahme Hydraulikmodul RLT-Anlage L014 Ring 2**
Inbetriebnahme Hydraulikmodul RLT-Anlage L014 Ring 2

einschl. Nachweis und Dokumentation
des Hydraulikmoduls durch den Werkskundendienst sowie An- und Abfahrten für die Gesamtdauer der Inbetriebnahme.
Menge: 1,000 Psch

**1.08.110 Inbetriebnahme Hydraulikmodul RLT-Anlage L015 Ring 2**
Inbetriebnahme Hydraulikmodul RLT-Anlage L015 Ring 2

einschl. Nachweis und Dokumentation
des Hydraulikmoduls durch den Werkskundendienst sowie An- und Abfahrten für die Gesamtdauer der Inbetriebnahme.
Menge: 1,000 Psch

**1.08.120 Inbetriebnahme Laborregelsystem mit Vernetzung/Anbindung über BACnet IP**
*** Pauschalposition
Inbetriebnahme Laborregelsystem mit Vernetzung/Anbindung über BACnet IP

Bereitstellung aller Daten der BACnet-Objekte auf die übergeordnete Gebäudeleittechnik. Die Bereitstellung erfolgt je Device mit BACnet IP-Schnittstelle. Die Auswahl der zu übertragenden BACnet-Objekte erfolgt anhand der systemzugehörigen EDE-Files. Diese Festlegungen und weitere Detailabstimmungen sind in Absprache und Koordination mit dem Betreiber bzw. dem Fachverantwortlichen des Gewerkes MSR durchzuführen.
Das Gewerk GA muss dazu in der Lage sein, mit den zur Verfügung stehenden Informationsdaten dynamisierte Definitionen zur Erstellung diverser Schnittstellinformationen eindeutig zuzuordnen. Die zu übergebenen EDE-Files sind in der Microsoft Excel-Version mit der Darstellungsvariante XLS oder CSV zu erstellen. Das EDE-File enthält in einer standardisierten Form Engineering-Daten wie Datenpunkttypen, Datenpunktadressen, Informationen zum Aktualisierungsverhalten sowie zu Wertebereichen, Skalierungen-SI-Einheiten und Zustandstexten.

Kommunikationstest/Funktionstest pro BACnet-Objekt, deren Details und Objektzugriffsdiensten vom BACnet-Device bis zur Grafik erfolgt gemeinsam mit dem Gewerk MSR.

Die korrekte Funktion pro BACnet-Objekt ist in Zusammenarbeit mit dem jeweiligen EDE-File und den beteiligten Gewerken zu bestätigen und zu dokumentieren. Inbetriebnahmen, Einstellungen, Parametrierungen etc. am jeweiligen Device (VSR-Regler, Laborcontroller oder sonstiger LabSystem Komponente) welche auf Grund der Funktionszusammenhänge bezüglich des Gesamtregelungskonzeptes in Verbindung mit der Regelung der Lüftungsanlagen und der Gebäudeautomation notwendig sind, müssen in Zusammenarbeit mit den entsprechend beteiligten Gewerken auf Abstimmung durchgeführt werden.

Die Aufschaltung und Parametrierung der notwendigen Ein- bzw. Ausgänge zur Realisierung der Funktion der angeschlossenen Peripherie ist in den Einheitspreis einzukalkulieren. Zur Kostenminimierung sind alle Tests, besonders solche, die mit anderen Gewerken in Abstimmung und Koordination durchzuführen sind, im Zuge der Inbetriebnahme ohne gesonderte Terminvereinbarung oder Anfahrten durchzuführen und zu dokumentieren.

PC-unterstützte Inbetriebnahme/Parametrierung aller Parametersätze (Sollwerte, Regelparameter, Gerätenummer, Positionsnummer, Abzugstyp und weitere projektspezifische Daten) mittels eines Parametrierprogramms.

Arbeitsumfang
technische Klärung der Komponenten für die einzelnen Regelfunktionen entsprechend den Anforderungen
Festlegen der Regelparameter gemäß Kundenvorgaben
Klärung der Schnittstellen zu den anderen Gewerken
Montageanleitungen für die einzelnen Komponenten von Labsystem
Überprüfung der VVS- und Raumdruckregler auf sachgemäßen Einbau
Parametrierung und Funktionsprüfung aller gelieferten Labor-Volumenstromregler, Raumbediengeräte und Frontschieber Controller mit Prüfung der bauseitigen Verkabelung
Einstellung der Parameter und Sollwerte nach Kundenwunsch hinsichtlich Luftmengen, Einströmgeschwindigkeiten, Raumdrücken und Sondervarianten
Prüfung der Alarmsignale
Prüfung der Raumregelungen und Bilanzierungen gemäß Vorgaben
inklusive Einstellprotokolle und Revisionsunterlagen auf Datenträger
Inbetriebnahme der Regelkreise in Zusammenarbeit mit dem Gewerk MSR
generelle Mithilfe zur Koordination und Abstimmung mit den Gewerken GA und Labor
inklusive Nutzereinweisung im Zuge der Inbetriebnahme ohne gesonderte Anreise

Folgende weitere Dienstleistung ist mit einzukalkulieren
Erstellung der BAS - Benutzeradressschlüssel gemäß bauseitigen Vorgaben, diese Leistung beinhaltet die Anpassung pro Raum bzw. pro Feldgerät in Form einer tabellarischen Aufstellung als EDE-file sowie die zusätzliche Aufwendung der Projektierung mit der entsprechend passender Software.

Die Inbetriebnahme ist für die gesamte Zeit einschließlich An- und Abfahrten zu kalkulieren.
Je nach Erfordernis sind die Ringe 1 und 2 getrennt voneinander Inbetrieb zunehmen.
Menge: 1,000 psch

**1.08.130 Inbetriebnahme Präzisionsklimaschränke mit Zusatzkomponmenten**
Inbetriebnahme Präzisionsklimaschränke mit Zusatzkomponmenten
in Zusammenarbeit mit den ausführenden MSR-Firma einschl. Einstellung und Überprüfung der Anlagenfunktionen, Erstellen von Messprotokollen sowie Übergabe mit den Bestandsunterlagen an den Auftraggeber.

- die Überprüfung der Drehrichtung der Aggregate,
- die Überprüfung der Schaltfunktionen
- Messungen der Temperaturen
- erforderliche Einstellarbeiten
- Probelauf der Anlage
- einmalige Einweisung des Bedienpersonales
- incl. An- und Abfahrten für die Gesamtdauer der
  Inbetriebnahme.
Menge: 2,000 St

**1.08.140 Einweisung**
*** Pauschalposition
Der Auftragnehmer hat das Bedienungs- und Wartungspersonal des Auftraggebers und / oder Betreibers (ca. 10 Personen) in die Bedienung aller technischen Anlagen vor Ort einzuweisen.
Zur Einweisung hat der Errichter das erforderliche Fachpersonal zur Verfügung zu stellen. Die Mitarbeiter sind namentlich inkl. ihrer Qualifikation zu benennen.
Die terminliche Koordinierung der Einweisungstermine sowie der Versand der Termineinladungen erfolgt durch das IBM.
Der AN hat von allen Einweisungen Protokolle zu erstellen. Diese sind den Revisionsunterlagen beizufügen. Erfolgen Einweisungen über mehrere Tage, so ist für jeden Tag ein Einweisungsprotoll nebst vermittelten Inhalten zu erstellen. Werden Herstellereinweisungen oder Einweisungen durch Dritte erforderlich, so sind die Aufwände inkl. aller Nebenkosten (Reisekosten etc.) einzukalkulieren.
Die Einweisungsprotokolle müssen mindestens folgende Angaben enthalten:
- Projektname
- Gebäude/Bauteil
- Gewerk/Leistung
- Firma
- Einweisender
- Datum
- Zeitangabe
- Teilnehmerliste mit Unterschriften
- Einweisungsinhalte

Die Einweisungen müssen mindestens folgende Inhalte abdecken:
a) Allgemein
- Örtliche Lage der diversen Anlagenteile
- Erläuterung Anlagenschema und Dokumentation
- Beschilderung, Kennzeichnung der Feldgeräte
- Hinweise zu Sicherheitsvorschriften / DGUV-Vorschriften (ehem. Unfallverhütungsvorschriften)

b) Anlagenaufbau/Grundlagen des Betreibens
- Erläuterung Anlagenaufbau wichtiger Komponenten und Abhängigkeit zu Drittgewerken
- Erläuterung zu Wartungsarbeiten, -intervallen und Inspektionen, Prüfungen
- Hinweis auf zu führende Betriebsbücher
- Erläuterung zu notwendigen Hygienemaßnahmen
- Erläuterung zu Einstellwerten/Füllmengen/Betriebsstoffe
- Hinweis zu Service und Notfallnummern/Adressen

c) Sicherheitstechnische Funktionen
- Hinweise und Erläuterung zu wichtigen Überwachungs- und Sicherheitseinrichtungen
- Einweisung in die Wiederinbetriebnahme nach Störbeseitigung
- Einweisung in die Beseitigung/Quittierung einer Störung (Fehlersuchtabelle/Störbeseitigungsmatrix)

d) Bedienung und Betrieb der Anlagen
Erläuterung der möglichen Anlagenzustände (z. B. Sommer-/Winterbetrieb, Teillast/Volllast)
- Einweisung in die Außerbetriebnahme der Anlagen
- Einweisung in die Inbetriebnahmen der Anlagen
- Einweisung in die Auswertung einer angezeigten Störung
  (‚Was ist zu tun?‘/wichtige Grundregeln)

Diese Inhalte sind als Mindestanforderungen zu verstehen. Betriebs- und wartungsrelevante Punkte sind eigenverantwortlich zu ergänzen. Weitere Einweisungsinhalte sind mit dem AG abzustimmen.
Menge: 1,000 psch

**Ausführungsbeschreibung 43 Zusätzliche Abstimmungen und Hinweise mit dem Gewerk Ge**
*Zusätzliche Abstimmungen und Hinweise mit dem Gewerk Gebäudeautomation*
Zusätzliche Abstimmungen und Hinweise mit dem Gewerk Gebäudeautimation

Allgemeines
Folgende Punkte sind zuätzlich zu berücksichtigen:

Leitfaden-GA einschl. AKS-Schlüssel
AMEV-Broschüre Nr. 145, Hinweise für Planung, Ausführung und Betrieb der Gebäudeautomation in öffentlichen Gebäuden Gebäudeautomation 2019

Hinweise
Die kompletten MSR-Anlagen für alle betriebstechnischen Anlagen (BTA) werden durch einen separaten Auftragnehmer geliefert, montiert und gemeinsam mit dem jeweiligen BTA-AN in Betrieb genommen, sofern dies in den Einzelpositionen in diesem LV nicht anders gefordert wird.

Das Bauvorhaben wird mit einer gewerkeübergreifenden Gebäudeleittechnik (GLT) in DDC-Technik ausgerüstet. Die DDC-Technik übernimmt dabei sämtliche Regel- u. Steuerfunktionen für die BTA.

Vom BTA-AN (BTA-AN = Auftragnehmer für den Leistungsumfang wie er sich aus diesem LV ergibt) sind in Zusammenarbeit mit dem jeweiligen MSR-AN alle erforderlichen Dienst- und Koordinierungsleistungen zu erbringen, die für eine ordnungsgemäße Erstellung der BTA einschließlich zugehöriger MSR-Technik erforderlich sind. Für die Leistungsabgrenzung zwischen dem MSR-AN und dem BTA-AN gelten nachfolgende Bedingungen:

1. Der BTA-AN liefert dem MSR-AN alle erforderlichen Vorgaben für die Mess-, Steuer- u. Regeleinrichtungen, Gebäudeleittechnik und zugehörigen elektr. Schaltanlagen. Bei bestehenden Anlagen hat der MSR-AN die Angaben vor Ort eigenverantwortlich zu ermitteln.

2. Alle Stellorgane zu den Regelstrecken, die in die Gewerke des BTA-AN eingebaut werden, jedoch nicht zum Auftragsumfang des BTA-AN gehören, sind vom BTA-AN zu bemessen. Die Bemessung der Stellorgane der Regelstrecken ist dem MSR-AN zu übergeben und mit diesem abzustimmen.

3. Für vom BTA-AN gelieferte und eingebaute ELT-Apparaturen/-Geräte (Pumpen etc.) sind die zugehörigen Schaltorgane und Verbindungskabel zu bemessen (Kabel passend für eine mittlere Verlegelänge von ca. 20 m). Diese Daten sind dem MSR-AN zu übergeben. Bei bestehenden Anlagen erfolgt die Bemessung der BTA-Verkabelung durch den MSR-AN unter Berücksichtigung der vorhandenen Anlagentechnik.

4. Dem MSR-AN werden zur Konfiguration der DDC-Unterstationen zu jeder Regelstrecke/zu jedem Regelkreis die nachstehend aufgeführten Unterlagen vom BTA-AN übergeben:

- Anlagenschemata
- Stückliste, mit allen beigestellten Mess-, Steuerungs- und Regelgeräte
- Funktionsplan der Steuerung nach DIN 40719 T6 "Schaltungsunterlagen; Regeln und graphische Symbole für Funktionspläne"
- Funktionsbeschreibung unter Einbeziehung der Regelung mit Darstellung der Regeldiagramme
- Diagramme, Kennlinienfelder (für Ventilatoren, Pumpen, Ventile usw.)
- Informationslisten (s. VDI 3814) für Regelgeräte und zugehörende Aggregate

5. Der MSR-AN hat sich selbstständig und rechtzeitig mit dem jeweiligen BTA-AN und dem AG zu koordinieren und diesem alle für die Erstellung und Inbetriebnahme der MSR-Anlage notwendigen Daten und Fakten zu übergeben bzw. bei diesem anzufordern.

6. Die Überprüfung der Stromlaufpläne und Regelschemata auf Funktionsrichtigkeit erfolgt durch den MSR-AN.

7. Die Inbetriebnahme (evtl. nach vorherigem Probelauf) der vom BTA-AN gelieferten und eingebauten ELT-Aggregate (Pumpen usw.) erfolgt durch eine mit der Anlage vertrauten BTA-Fachkraft gemeinsam mit dem MSR-AN. Die Prüfung der elektrischen Verkabelung obliegt dem MSR-AN, auch wenn die Leistung nicht von ihm ausgeführt wurde.

8. Der BTA-AN bzw. der AG stellt eine mit der Anlage vertraute Fachkraft bei der vom MSR-AN durchzuführenden Inbetriebnahmen und Abnahmeprüfungen für die gesamte Dauer bei.

9. Die bestimmungsgemäße mängelfreie Einstellung/Funktion der MSR-Anlagen/Schaltanlagen im Zusammenspiel mit den BTA-Anlagen des BTA-AN ist dem jeweiligen BTA-AN bzw. dem AG schriftlich zu bestätigen.

10. Die Einweisung des Bedienungspersonals des AG in die Besonderheiten der regeltechnischen Belange erfolgt durch den MSR-AN.

11. Die Nutzeradresstruktur ist vor der Realisierung der DDC- und GLT-Programmierung mit dem AG und dem Fachplaner abzustimmen.

12. Für die vom BTA-AN und MSR-AN zu erbringenden Detailleistungen gilt die nachfolgende Schnittstellenliste:

  * * *
Vorbereitung / Werkstattplanung * BTA * MSR *
  * AN *  AN *
  *  *  *
  *  *  *
1 Eintragung der BTA in den Bau- * X *) *  *
 plänen nach Art und Anzahl *  *  *
 (Montagepläne)  *  *  *
   *  *  *
  *  *  *
2 Erstellung von Anlagenschemata * X *) *  *
 für jede BTA einschl. Funktionsbe- *  *  *
 schreibungen  *  *  *
   *  *  *
  *  *  *
3 Erstellung von Regelschemata *  * X *
 für jede BTA einschl. Funktionsbe- *  *  *
 schreibungen  *  *  *
   *  *  *
  *  *  *
4 Abfassung ergänzender Funktions- * X *) * X *
 beschreibungen zu den Schemata *  *  *
   *  *  *
  *  *  *
5 Aufstellung von Informations- und  *  * X *
 Verarbeitungslisten  *  *  *
   *  *  *
  *  *  *
6 Aufstellung von Geberlisten *  * X *
   *  *  *
  *  *  *
7 Festlegung der Verarbeitungs- *  * X *
 funktionen  *  *  *
   *  *  *
  *  *  *
8 Festlegung von technischen An- *  * X *
 schlussbedingungen (Schnittstellen) *  *  *
   *  *  *
  *  *  *
9 Abstimmung der MSR-DDC-GLT- *  * X *
 Leistungen mit der für die Aus- *  *  *
 führungsplanung verantwortlichen *  *  *
 Stelle  *  *  *
   *  *  *

  * * *
Ausführung  * BTA * MSR *
  * AN *  AN *
  *  *  *
  *  *  *
1 Aktualisierung der BTA in den  * X *) *  *
 Montageplänen  *  *  *
   *  *  *
  *  *  *
2 Aktualisierung der Anlagenschemata  * X *) *  *
 für jede BTA einschl. Funktionsbe- *  *  *
 schreibung  *  *  *
   *  *  *
  *  *  *
3 Aktualisierung der Regelschemata  *  * X *
 für jede BTA einschl. Funktionsbe- *  *  *
 schreibung  *  *  *
   *  *  *
  *  *  *
4 Aktualisierung ergänzender Funk-  * X *) * X *
 tionsbeschreibungen zu den  *  *  *
 Schemata  *  *  *
   *  *  *
  *  *  *
5 Aktualisierung der Informations- und  *  * X *
 Verarbeitungslisten  *  *  *
   *  *  *
  *  *  *
6 Aktualisierung der Geberlisten *  * X *
   *  *  *
  *  *  *
7 Aktualisierung der Verarbeitungs- *  * X *
 funktionen  *  *  *
   *  *  *
  *  *  *
8 Aktualisierung der technischen An- *  * X *
 schlussbedingungen (Schnittstellen) *  *  *
   *  *  *
  *  *  *
9 Terminverfolgung für GLT-Leistungen  * X *) * X *
 Koordinierung der GLT- und BTA- *  *  *
 Leistungen  *  *  *
   *  *  *
  *  *  *
10 Abstimmung der MSR-DDC-GLT-  *  * X *
 Leistungen mit der für die Aus-  *  *  *
 führungsplanung verantwortlichen *  *  *
 Stelle  *  *  *
   *  *  *
  *  *  *
11 Konfiguration der Anlagenschemata * X *) * X *
   *  *  *
  *  *  *
12 Detailprojektierung nach Planungs-  *  * X *
 vorgaben für Unterstationsorte bzw. *  *  *
 Standort von Systemkomonenten *  *  *
   *  *  *
  *  *  *
13 Detailprojektierung hinsichtlich ihres  *  * X *
 Montageortes für Koppelglieder und *  *  *
 Geber  *  *  *
   *  *  *
  *  *  *
14 Detailprojektierung nach Planungs-  *  * X *
 vorgaben für die gesamte Verka- *  *  *
 belung, die Umrüstung bzw. Nach-  *  *  *
 rüstung vorhandener Anlagen *  *  *
   *  *  *
  *  *  *
15 Kontrolle der BTA-Pläne bzgl. GLT  *  * X *
 Anschaltungen  *  *  *
   *  *  *
  *  *  *
16 Detailprojektierung der Adressen-  *  * X *
 schemata  *  *  *
   *  *  *
  *  *  *
17 Zurordnung  *  * X *
- der Grenzwerte zu Mess- und  *  *  *Zählwerten  *  *  *
- der Kategorien zu den Stör-  *  *  *meldungen  *  *  *
- der Messwerte zu den Rechen-  *  *  *vorschriften  *  *  *
- der Schaltbefehle zu den Pro-  *  *  *grammen  *  *  *
- der Eingangsparameter aller  *  *  *sonstigen Programmfunktionen  *  *  *
   *  *  *

**1.08.150 Mehraufwand für besondere Dienstleistungen**
Mehraufwand für besondere Dienstleistungen
MSR-Technik, die über den üblichen Umfang der Nebenleistungen nach VOB hinausgehen sind gemäß dem Leistungsumfang wie er aus den Beschreibungen in diesem Titel hervorgeht einzukalkulieren und hier einzutragen. Die besonderen Dienstleistungen MSR-Technik werden durch den Anlagenumfang, wie in diesem LV enthalten, bestimmt.
Menge: 1,000 Psch

**Ausführungsbeschreibung 44 Inbetriebnahmemanagement**
*Inbetriebnahmemanagement*
Die Inbetriebnahmen aller technischen Anlagen sind gem. der besonderen Vertragsbedingungen (BVB) zu planen, vorzubereiten, durchzuführen und zu dokumentieren.

**1.08.160 Betrieb der Anlagen vor VOB Abnahme**
Diese Position kommt zum Tragen, wenn die rechtsgeschäftliche Abnahme aus Gründen, die der AN nicht zu vertreten hat, verhindert wird, obwohl die Leistungen des AN abgeschlossen sind oder auf Anordnung des Bauherrn.

Der AN hat den Betrieb, der in seinem Auftragsverhältnis enthaltenen Anlagen bis zur VOB-Abnahme anzubieten. Die Betreiberverantwortung für die im Leistungsverzeichnis und in seinem Auftragsverhältnis enthaltenen Anlagen liegt während dieser Zeit beim AN:

- Regelmäßige Wartungen und Instandhaltungen der technischen Anlagen, um deren einwandfreien Betrieb sicherzustellen
- Die Durchführung von Sicherheitsprüfungen, wiederkehrende Prüfungen und Inspektionen gemäß den gesetzlichen Vorgaben
- Störungsbeseitigung und Instandhaltung zur Aufrechterhaltung der dauerhaften Funktionsfähigkeit und dem einwandfreien Betrieb
- Entwicklung und Implementierung von Notfallplänen für den Fall von Störungen oder Ausfällen
- Wahrnehmung von Verkehrssicherheitspflichten
- Einhaltung aller relevanten gesetzlichen und normativen Anforderungen, wie z.B. Arbeitsschutzgesetze und Umweltvorschriften
- Pflege und Fortschreibung der Dokumentation der Betreiberpflichten
- Die detaillierte Dokumentation über Wartungsarbeiten, Inspektionen und Reparaturen und sonstigen Betreiberpflichten
- Sicherstellung eines ordnungsgemäßen Betriebs mit Erstellung, Veranlassung und Durchführung von Gefährdungsbeurteilungen
- Durchführung bzw. Veranlassung der gesetzlich vorgeschriebenen Prüfungen

Der Gefahrenübergang ist zu diesem Zeitpunkt noch nicht erfolgt. Sämtliche sich daraus ergebenden Konsequenzen (z.B. Verschleiß, Beginn der Gewährleistung, etc.) sind in dieser Position zu berücksichtigen.
Menge: 1,000 Mt

**1.08.170 Betrieb der Anlagen vor VOB Abnahme - Verlängerungsmonat**
Verlängerungsmonat zu vor genannter Position "Betrieb der Anlagen vor VOB Abnahme".
Menge: 1,000 Mt

**1.08.180 IBM Besprechungen**
Zur Umsetzung des Inbetriebnahmemanagements sind separat zur Baubesprechung unregelmäßige Inbetriebnahme Besprechungen erforderlich.
Die Besprechungstermine werden nach Bedarf mit den Beteiligten unter der Führung des Inbetriebnahmemanagements koordiniert.
Es ist von einer Dauer von 60 Minuten je Besprechung auszugehen. Die Teilnahme erfolgt in Präsenz (im Baucontainer/ auf der Baustelle) oder online.
Der AN hat die Teilnahme von fachlich geeignetem Personal an den IBM Besprechungen vor Ort sicher zu stellen.

EP = Gebühr für jeweils 1 Besprechung á ca. 1h.
Menge: 16,000 St

**1.08.190 Erstellung Detailterminpläne**
*** Pauschalposition
Erstellung von Detail Inbetriebnahmeterminplänen für Anlagen bzw. Systeme im Leistungsumfang des AN.

Der Detailterminplan je Anlage bzw. System soll folgende Punkte enthalten:
- Beginn und Ende jedes Inbetriebnahmeschrittes der gewerkeweisen und der gewerkeübergreifenden Inbetriebnahme
- Benennung der beteiligten Gewerke bzw. externer Beteiligter

Die Detailterminpläne sind 8 Wochen vor Beginn der Inbetriebnahme der jeweiligen Anlage bzw. Systems vorzulegen.

Leistungen des AN:
- Prüfen und Bestätigen der zeitlichen Vorgaben des Bauablaufplans mit Vorlage der Werk- und Montageplanung
- Erstellung eines abgestimmten Detailterminplans zur Durchführung der Inbetriebnahmeleistungen zur Integration in den Bauablaufplan.
- Abstimmen von Lösungen bei Abweichungen von den zeitlichen Vorgeben des Bauablaufplans
- Kontinuierliche Fortschreibung des Detailterminplans und Anpassung an den Baubauablauf.
- terminliche Detailabstimmung mit Fremdgewerken von gemeinsam zu erbringenden Inbetriebnahmeleistungen
Menge: 1,000 psch

**1.08.200 Teilnahme und Mitwirkung an gewerkeübergreifenden Inbetriebnahmen von Fremdgewerken**
*** Pauschalposition
Der hier abgefragte Preis bezieht sich auf die Teilnahme und Mitwirkung bei der gewerkeübergreifenden Inbetriebnahme der technischen Anlagen unter der verantwortlichen Führung eines Fremdgewerkes:

- Teilnahme und Mitwirkung an den Funktionstests zur Simulation eines Netzausfalls der Allgemeinstromversorgung, Übernahme der Sicherheitsstromversorgung sowie zur Rückschaltung auf Allgemeinstromversorgung durch das Gewerk Elektrotechnik.
- Teilnahme und Mitwirkung an Funktionstests der Brandmeldeanlage
- Teilnahme und Mitwirkung an den 1:1 Datenpunkt Tests und Integrationstests des Gewerks Gebäudeautomation
- Teilnahme und Mitwirkung an den Funktionstests der Gewerke Labor, Kälte- und Heizungs- , sowie Sanitärtechnik mit Schnittstellen zum Gewerk Lüftungstechnik

Die Teilnahme und Mitwirkung umfassen folgende Leistungen:

- Durchführung von Schaltvorgängen, Manipulationen zur Auslösung von Störungen/ Meldungen und sonstige Handlungen an den eigenen Anlagen im Rahmen der gewerkeübergreifenden Inbetriebnahme, unter der Führung eines Fremdgewerkes, inkl. Protokollierung
- Dokumentation von notwendigen Nachregulierungen/ Parametrierungen an den eigenen Anlagen während der gewerkeübergreifenden Inbetriebnahmen
- Liefern von Hilfsmitteln, Füll- und Betriebsstoffen zum Betrieb der Anlagen während der übergreifenden Inbetriebnahmen
- Bereitstellung von geeignetem Fachpersonal vor Ort bis zum Erreichen der vollumfänglichen Funktion des Gesamtsystems
Menge: 1,000 psch

**1.08.210 Mitwirkung Probebetrieb**
*** Pauschalposition
Der Probebetrieb wird für einen Zeitraum von 3 Wochen (21 Tage, 24h pro Tag /7 Tage die Woche) durchgeführt.
Der Probebetrieb betrifft alle Anlagen dieses Gewerks mit Anbindung an die Gebäudeautomation. Sämtliche Anlagen laufen ohne "Handeingriffe" im "Automatikbetrieb".
Während des Probebetriebes werden sämtliche Anlagen-, Verbrauchs- und Kommuni-kationsdaten, Stör-, Betriebs- und Wartungsmeldungen, Ausfälle usw. mit Anbindung an die Gebäudeautomation lückenlos dokumentiert.
Auftretende wesentliche Fehler und Störungen werden während des Probebetriebs behoben. Festgestellte Mängel werden der Objektüberwachung angezeigt. Bei wesentlichen Störungen oder Mängeln wird der Probebetrieb für den fehlerhaften Anlagenteil wiederholt. Ein nicht erfolgreich durchgeführter Probebetrieb verhindert die Abnahme der Werkleistung.
Der Probebetrieb der in diesem LV ausgeschriebenen Anlagen läuft in der Verantwortung des AN.
Leistungen den AN:
- Anlagen in den betriebsbereiten Zustand versetzten und im "Automatikbetrieb" betreiben.
- Liefern von Hilfsmitteln, Füll- und Betriebsstoffen zum Betrieb der Anlagen während des Probebetriebs
- Abstimmen und Dokumentieren von notwendigen Nachregulierungen/ Parametrierungen an den eigenen Anlagen während des Probebetriebs
- Behebung von Störungen/ Mängeln mit einem Vorlauf von 2 Wochentagen während des Probebetriebs
- Auffüllen von Füll- und Betriebsstoffen nach Beendigung des Probebetriebs
- Reinigen der Anlagen nach Beendigung des Probebetriebs
Menge: 1,000 psch

#### Titel 1.09 Stundenlohnarbeiten

**Ausführungsbeschreibung 45 Personalbeistellungen für Sachverständigenabnahme**
*Personalbeistellungen für Sachverständigenabnahme*

**1.09.10 Beistellen Personal Sachverständigenabnahme raumlufttechnische Anlagen**
STLB-Bau 2025-10 063
Beistellen von Personal für die Sachverständigenabnahme der raumlufttechnischen Anlagen, Vergütung des Sachverständigen durch gesonderten Vertrag.
Menge: 80,000 h

**Ausführungsbeschreibung 46 Spezifikation Stundenlohnarbeiten**
*Spezifikation Stundenlohnarbeiten*
Spezifikation Stundenlohnarbeiten

Stundenlohnarbeiten durch Arbeitskräfte, die auf Anordnung des Auftraggebers auszuführen sind.
Stundenlohnarbeiten sind bis maximal 12 Werktagen dem AG zum gegenzeichnen und zur Prüfung vorzulegen. Nachträgliche eingereichte Stundenarbeiten werden nicht anerkannt.

Angeboten wird für die jeweilige Arbeitskraft ein Verrechnungssatz, der sämtliche Aufwendungen enthält, insbesondere den tatsächlichen Lohn mit Zuschlägen für Gemeinkosten, Sozialversicherungsbeiträge sowie die sonstigen Lohn- und Gehaltsnebenkosten.

Der Verrechnungssatz ist unter Beachtung der preisrechtlichen Vorschriften ermittelt. Er gilt unabhängig von der Anzahl der abzurechnenden Arbeitsstunden.

Zuschläge für Nacht-, Sonntags- und Feiertagsarbeit sind nicht in die Einheitspreise einzukalkulieren.

Stundenlohnarbeiten sind immer mit Arbeitskräften mit der für die Arbeiten max.erforderlichen Qualifikation auszuführen, sofern entsprechendes Personal unter Beachtung des Wirtschaftlichkeitsprinzips zur Verfügung stehen.

Diese werden, soweit diese anfallen, nach den üblichen Tarifvereinbarungen gesondert vergütet. Dem Angebot liegen folgende Verrechnungssätze zu Grunde,

und zwar:

**1.09.20 Helfer-in sämtliche Kosten/Zuschläge**
STLB-Bau 2025-10 091
Stundenlohnarbeiten durch Helfer/-in
der Verrechnungssatz für die jeweilige Arbeitskraft umfasst sämtliche Aufwendungen wie Lohn- und Gehaltskosten, Lohn- und Gehaltsnebenkosten, Zuschläge, lohngebundene und lohnabhängige Kosten, sonstige Sozialkosten, Gemeinkosten, Wagnis und Gewinn.
Menge: 40,000 h

**1.09.30 Auszubildende/r sämtliche Kosten/Zuschläge**
STLB-Bau 2025-10 091
Stundenlohnarbeiten durch Auszubildende/r (Mittellohn)
der Verrechnungssatz für die jeweilige Arbeitskraft umfasst sämtliche Aufwendungen wie Lohn- und Gehaltskosten, Lohn- und Gehaltsnebenkosten, Zuschläge, lohngebundene und lohnabhängige Kosten, sonstige Sozialkosten, Gemeinkosten, Wagnis und Gewinn.
Menge: 40,000 h

**1.09.40 Monteur/-in sämtliche Kosten/Zuschläge**
STLB-Bau 2025-10 091
Stundenlohnarbeiten durch Monteur/-in
der Verrechnungssatz für die jeweilige Arbeitskraft umfasst sämtliche Aufwendungen wie Lohn- und Gehaltskosten, Lohn- und Gehaltsnebenkosten, Zuschläge, lohngebundene und lohnabhängige Kosten, sonstige Sozialkosten, Gemeinkosten, Wagnis und Gewinn.
Menge: 40,000 h

**1.09.50 Obermonteur/-in sämtliche Kosten/Zuschläge**
STLB-Bau 2025-10 091
Stundenlohnarbeiten durch Obermonteur/-in
der Verrechnungssatz für die jeweilige Arbeitskraft umfasst sämtliche Aufwendungen wie Lohn- und Gehaltskosten, Lohn- und Gehaltsnebenkosten, Zuschläge, lohngebundene und lohnabhängige Kosten, sonstige Sozialkosten, Gemeinkosten, Wagnis und Gewinn.
Menge: 40,000 h

**1.09.60 DDC/GLT-Techniker/-in sämtliche Kosten/Zuschläge**
STLB-Bau 2025-10 091
Stundenlohnarbeiten durch DDC/GLT-Techniker/-in
der Verrechnungssatz für die jeweilige Arbeitskraft umfasst sämtliche Aufwendungen wie Lohn- und Gehaltskosten, Lohn- und Gehaltsnebenkosten, Zuschläge, lohngebundene und lohnabhängige Kosten, sonstige Sozialkosten, Gemeinkosten, Wagnis und Gewinn.
Menge: 40,000 h
